# Brainergy Hub Jülich
Leistungsbeschreibung (GAEB DA XML 3.3, DA81)
Projekt: 1656
Währung: EUR
Eröffnung: 11.03.2026
Ausführungsbeginn: 09.06.2026
Ausführungsende: 23.07.2027
Erstellt mit: GXML Toolbox V3.3 R20220330, ORCA AVA 26.0.7 26.00.07, 08.04.2026

## 1. Projekt
1.  Projekt

1.1.  Projektbezeichnung

"Brainergy Hub Jülich GmbH (BHJ)"

Standortdaten

| Land | Deutschland |
| --- | --- |
| Bundesland | Nordrhein-Westfalen |
| Stadt, Gemeinde | Jülich |
| Adresse | Am Brainergy Park 1, 52428 Jülich |
| Erdgeschossfertigfußbodenhöhe | 105,40 m NHN |
| Wasserstände | Lt. den Geotechnischen Berichten (liegen der Ausschreibung unter "Bodengrundgutachten" bei) wurde im Zuge der Untersuchungen festgestellt, dass "eine Beeinflussung durch ansteigendes Grundwasser mit hinteichender Sicherheit auszuschließen ist". |

Objektdaten

Geschosse

| 3. OG | Eventbereich und Terrasse, Technikflächen |
| --- | --- |
| 1. OG - 2.OG | Büroflächen, Innenhöfe |
| EG | Foyer, Multifunktionsräume, Gastronomie, Küche/Lager, Müll- und Fahrradräume |
| 1.UG | Lagerräume, Technikflächen, Nebenräume |
| Bruttogeschossfläche (BGF) | 8.635 m² oberirdisch + 1095 m² unterirdisch = 9730 m²BGF |

1.2.  Projektbeteilige
Auftraggeber: Brainergy Hub Jülich GmbH
Ansprechpartner: Herr Peter Czichowski

1.3.  Projektteile/ Teilleistungsverzerzeichnisse VE410
Projektnummer: 1656
Leistungsverzeichnis: VE410 mit:
- KG 410 Abwasser-, Wasseranlagen;
- KG 420 Wärmeversorgungsanlagen;
- KG 430 Klimaanlagen (KG 434 Klimaanlagen);
- KG 470 Nutzungsspezifische Anlagen (daraus KG 473 Medienversorgungsanlagen und
  KG 474 Feuerlöschanlagen);
- KG 490 Sonstige Maßnahmen für Technische Anlagen (daraus KG 491 Baustelleneinrichtung,
  KG 492 Gerüste und KG 499 Sonstige Maßnahmen für technische Anlagen, sonstiges)

1.4.  Abkürzungsverzeichnis
In dem Leistungsverzeichnis werden nachstehende Abkürzungen verwendet:
(Nicht aufgeführte Abkürzungen werden an der entsprechenden Stelle im Text erklärt.)
AG  Auftraggeber
AN  Auftragnehmer
ATV  Allgemeine Technische Vertragsbedingungen für Bauleistungen (VOB/C)
BMZ  Brandmeldezentrale
BN  Baunull
EP  Einheitspreis
EZ3  Erdbebenzone 3 nach DIN EN 1998-1/ NA: 2011-01
FLB  Funktionale Leistungsbeschreibung
GEA  Gebäudeautomation
GEG  Gebäudeenergiegesetz
GU  Generalunternehmer
HLSE  Heizung-Lüftung-Sanitär- Elektro
LB  Leistungsbeschreibung
LV  Leistungsverzeichnis
NO  Nord-Ost
NW  Nord-West
OG  Obergeschoss
RMG  Rahmenmaterialgruppe
RWA  Rauch- und Wärmeabzugsanlage
SiGeKo  Sicherheits- und Gesundheits-Koordinator
SO  Süd-Ost
SW  Süd-West
TVG  Teilvorgespanntes Glas
UG  Untergeschoss
vbG  vorhabenbezogene Bauartgenehmigung
VE  Vergabeeinheit
VOB  Vergabe und Vertragsordnung für Bauleistungen
VSG  Verbundsicherheitsglas
WLG  Wärmeleitgruppe
WLS  Wärmeleitfähigkeitsstufe
ZiE  Zustimmung im Einzelfall
ZTH  Zusätzliche Technische Hinweise
ZTV  Zusätzliche Technische Vertragsbedingunge

## 2. Allgemeine Technische Vertragsbedingung für Bauleistungen (ATV)
2. Allgemeine Technische Vertragsbedingung für Bauarbeiten
(ATV) DIN 18299 - Allgemeine Regelungen für Bauarbeiten jeder Art

2.1. Baubeschreibung
Vorhaben
Auf der Teilfläche des Interkommunalen Gewerbegebiet "Campus Merscher Höhe / Brainergy Park" beabsichtigt die Brainergy Park Jülich GmbH das Innovations- und Gründerzentrum ,,Brainergy Hub" sowie die dazu gehörigen Außenanlagen zu errichten.
Die Realisierung des Brainergy Parks Jülich geht auf die Initiative der drei Kommunen Jülich, Niederzier und Titz im Jahr 2016 zurück: In einem beispielhaftenZusammenschluss wurden auf die drei Kommunen entfallene Gewerbeflächen auf dem Gebiet von Jülich raumplanerisch vereint und die Brainergy Park Jülich GmbH als Träger zur Entwicklung des Gewerbegebiets gegründet.
Gesellschafter des AG sind die Kommunen Jülich, Niederzier und Titz sowie der Kreis Düren. Zum jetzigen Zeitpunkt liegt das Areal, auf dem sich zuvor eine Sendeanlage der Deutschen Welle befand, nahezu vollständig brach.
Der Brainergy Park Jülich wird als Wissenschaftspark und innovatives Gewerbegebiet auf einer Fläche von ca. 52 ha am nördlichen Stadtrand von Jülich und in unmittelbarer Nachbarschaft zum Campus Jülich der Fachhochschule Aachen (FH Aachen) entstehen. Die thematischen Schwerpunkte des Parks liegen auf den Zukunftsfeldern neue Energien (z.B. Wasserstoffwirtschaft), Digitalisierung und Bioökonomie.

Grundstückserschließung
Die bestehenden Wegeverbindungen binden das Areal für Rad- und Pkw-Verkehr in Richtung Jülicher Innen- stadt zu den Ortsteilen Broich und Mersch sowie zur FH Aachen an.
In unmittelbarer Nähe zum künftigen Brainergy Park verläuft mit der Autobahn A44 die Verbindung zwischen Aachen und Düsseldorf. Mit der Autobahnauffahrt,,Jülich Ost" im Norden ist die direkte Anbindung an die A44 und damit auch an das weitere überregionale und internationale Wegenetz sichergestellt. Der Brainergy Park wird über zwei Hauptzugänge für den Kraftfahrzeugverkehr erschlossen: Landstraße 241 im Osten und Von-Schöfer-Ring im Süden des Gebiets.

Gebäude Brainergy Hub
Die runde Gebäudeform lässt den Brainergy Hub eindeutig als Hauptbaustein des Campus erkennen. Er schwebt über der Landschaft und bildet Arkaden, die sich entlang des gesamten Umfangs erstrecken und aus allen Himmelsrichtungen zugänglich sind. Die Hauptzugänge orientieren sich Richtung Nord und Süd und sind jeweils an einen angemessen dimensionierten Platz angeschlossen. Im Osten und Westen werden Nebeneingänge an das Wegenetz der Freianlagen angebunden  Die Gebäudeform schafft eine Verzahnung zwischen Architektur und Natur die Landschaft umspült den Gebäudekörper sodass eine nahtlose Einheit zwischen dem Norden und dem Süden des Grundstücks entsteht.
Das Gebäude umfasst insgesamt 4 oberirdische Geschosse und ist in Teilbereichen für Technik- und Nebenräume eingeschossig unterkellert. Das kreisförmige Gebäude des Brainergy Hubs wird aus einem eingeschossigen Sockel mit diversen öffentlichen und halböffentlichen Nutzungen sowie darüber 2-geschossig liegenden Büro- und Projektflächen mit geringerer Gebäudetiefe aufgebaut.
Das Dachgeschoss (3. OG) beheimatet einen Eventbereich mit dazugehörigen Nebenräumen, eine Dachterrasse sowie Dach-Technikzentralen. Die Dachflächen im 3. OG werden größtenteils extensiv begrünt.
Die Dachfläche wird als geneigte Fläche mit mind. 2,0 %, geplant. Oberhalb des Dachgeschosses ist eine flächendeckende aufgeständerte Photovoltaikanlage geplant. Das kreisrunde Gebäude hat einen Durchmesser von etwa 73,00 m (Außenkante der außenliegenden Erschließungsringe). Aus der Gebäudegeometrie ergeben sich Besonderheiten, die zum Teil als Erschwernisse angesehen werden können.

Erschließungsringe
Die Erschließungsringe sind eine Stahlkonstruktion, die das Gebäude umschließen. Die bauseitigen Stahl- stützen der Erschließungsringe werden an den Gebäudeecken mittels Windlastkonsolen an den Rohbau angebunden. Hierdurch ergeben sich Durchdringungspunkte an den Gebäudeecken jeweils auf Höhe der Erschließungsringe. Es besteht Abstimmungsbedarf mit dem Rohbauer.

Innenhöfe
Das Gebäude verfügt über mehrere Innenhöfe. Die Materialzuführung kann nur mittels Kran oder durch das Gebäude erfolgen. Daraus ergeben sich Einschränken zu Größe und Gewicht der Transportbauteile.

Überhänge
Die Fassaden der Eingangsbereiche sind zurückgesetzt. Der Einbauort ist daher nur eingeschränkt mit Hebezeugen zu erreichen.

Künstlicher See
Im Zusammenhang mit der Erstellung der Freianlagen kann die Zugänglichkeit durch den Aushub auf der Seeseite eingeschränkt sein. Die Abfolge der Arbeiten ist rechtzeitig mit dem Bauzeitenplan zu koordinieren.

2.2. Betrieb / Baustelleneinrichtung
Koordination
Dem Aufragnehmer (AN) obliegt die Koordination seiner Leistungen mit den bauseitigen Leistungen der weiteren am Bau Beteiligten:
- Alle Abstimmungen mit der Objektüberwachung des AG (AG-Objektüberwachung) hinsichtlich der erforderlichen Transporte einschl. Durchführung aller dazu notwendigen Antragstellungen, Besprechungen und Abstimmungen. Überprüfung und Gewährleistung aller Schnittstellen innerhalb der Leistung des AN und zu den anderen Gewerken zur Sicherstellung der gewerkeübergreifenden Gesamtfunktion.
- Überprüfung und Gewährleistung aller Schnittstellen innerhalb der Leistung des AN und zu den anderen Gewerken zur Sicherstellung der gewerkeübergreifenden Gesamtfunktion.
- Überprüfung Fremdleistung. Bei Übernahme von Fremdleistungen ist eine Soll-Ist Kontrolle hinsichtlich korrekter Umsetzung von Planung in Bauleistung vom AN durch Eigenmessungen der Geometrie und Höhenlage zu bestätigen. Entsprechende Messprotokolle sind der Bauüberwachung vorzulegen.
- Teilnahme und aktive Mitwirkung an wöchentlichen Baubesprechungen bzw. nach Anforderung.
- Teilnahme und aktive Mitwirkung an täglichen Koordinations- und Sicherheitsbesprechungen mit dem Sicherheits- und Gesundheits-Koordinator.
- Führung eines Bautagebuchs und Übergabe von Bautagesberichten wöchentlich montags für die vorhergehende Woche.

Zugangsregelung
Die Baustelle ist durch einen festen Bauzaun umschlossen. Auf der Baustelle gilt die Baustellenordnung.

Medienversorgung:
Bauwasser- und Baustrom -Anschlüsse werden vom AG kostenfrei zur Verfügung gestellt. Die Zuführung der Medien von den durch den AN-BE eingerichteten Entnahmestellen zu den Verbrauchsstellen und die Verteilung ist Sache des AN.
Weitere Angaben sind dem beigefügten BE Plan zu entnehmen.
Der AG trägt die Kosten für Energie, Wasser und Kanalgebühren für Abwasser bis zur Abnahme. Er stellt diese Ver- und Entsorgung an einem im Baustelleneinrichtungsplan benannten Übergabepunkt zur Verfügung. Telekommunikationseinrichtungen werden vom AG nicht gestellt.
Die Anbindung der Container des AN ist Sache des jeweiligen AN.
Übergabe der Baustelleneinrichtungsfläche an den AN: Vorhandene Grenzsteine und Vermessungsmar- kierungen sind mit Beginn der Arbeiten im Zuge der Baustelleneinrichtung bis zum Räumen der Baustellen- einrichtung zu sichern. Vor Beginn der Arbeiten hat sich der AN über den Verlauf von Leitungen, Kabeln usw. (unter- und oberirdisch) zu informieren. Notwendige Umlegungen sind rechtzeitig vom AN zu beantragen. Baustellen- und endgültige Anschlüsse müssen grundsätzlich zugänglich bleiben und geschützt werden.
Die Standorte für Baumaschinen, Einrichtungen, Aufenthaltsräume, Geräte und Materialien sind grundsätzlich mit der AG-Objektüberwachung abzustimmen. Übergabe der Baustelleneinrichtungsfläche zurück an den AG:
Nicht mehr benötigte Teile der Baustelleneinrichtung sind in Absprache mit der AG-Objektüberwachung zu räumen. Nach dem kompletten Entfernen der Baustelleneinrichtung ist der Zustand aller Flächen rückstandsfrei wiederherzustellen, einschl. Entfernen von temporären Fundamenten, Abdeckungen und Verunreinigungen, etc..
Bei der Rückgabe der zugewiesenen Flächen ist durch den AN schriftlich zu bestätigen, dass alle Rest-/ Abfallstoffe ordnungsgemäß entsorgt, Gefahrstoffe entfernt und Bauteile sowie Abwasser und Boden nicht kontaminiert sind.

Emissionen, Erschütterungen, Lärmschutz
Die.Regelungen sind vor Arbeitsaufnahme von der Bauleitung zu erfragen und die Mitarbeiter entsprechend zu unterweisen.

Emissionsarme Baumaschinen und Fahrzeuge
Arbeiten mit Baumaschinen oder Arbeitsgeräten mit Verbrennungsmotoren in Gräben > 1,25 m Tiefe:
Maschinen mit Dieselmotor sind mit Dieselruß-Partikelfilter auszustatten. Zum Schutz vor unzulässigen Kohlenmonoxid Konzentrationen ist eine technische Lüftung einzusetzen oder durch regelmäßige arbeitsbegleitende Messung die Einhaltung der Arbeitsplatz- Grenzwerte für CO nachzuweisen.

Erlaubnisscheinpflichtige Tätigkeiten
Arbeiten mit besonderen Gefahren müssen durch geschultes und zertifiziertes Personal ausgeführt bzw. überwacht werden. Der Aufsichtführende muss ausreichende Kenntnisse und Erfahrungen besitzen und diese nachweisen, sowie weisungsbefugt sein. Bei erlaubnisscheinpflichtigen Arbeiten behält sich der AG vor zusätzlich zum Aufsichtführenden des AN die Arbeiten zu überprüfen (Betriebsaufsicht lt. Erlaubnisschein). Hierzu sind die Regelungen der Baustellenordnung zu beachten.

Persönliche Sicherheitsausrüstung (PSA)
Die Anforderungen der Baustellenordnung sind zu beachten.

Heiß- und Feuerarbeiten
Vor der Ausführung von Heiß- und Feuerarbeiten (z.B. Schweißen, Trennen, Schleifen etc.) muss der Verantwortliche des AN einen Erlaubnisschein erwirken. Für derartige Leistungen sind die Regelungen der Baustellenordnung zu beachten.

Lagerung
Die Lagerung der Baustoffe ist grundsätzlich in den dafür vorgesehenen Lagerbereichen (siehe BE-Plan) und den eigenen Containern der AN möglich. Materiallagerung innerhalb des Baufeldes sowie im Bauwerk ist jeweils mit der Objektüberwachung des AG abzustimmen.
Grundsätzlich sind alle Lagerstoffe, unabhängig vom Lagerort, zu kennzeichnen.
Die Feuerwehr muss im Einsatzfall erkennen können, was gelagert wird.

Grobreinigung durch AN
Durch den AN ist das arbeitstägliche Reinigen der durch ihn selbst verschmutzten Zufahrtswege und der durch ihn genutzten Flächen als Nebenleistung einzukalkulieren.

Baustelleneinrichtung des AN
Die Baustelleneinrichtung des AN ist einzurichten über den Ausführungszeitraum seiner eigenen Leistungen
vorzuhalten und zu räumen. Die Kosten hierfür sind in die Einheitspreise einzukalkulieren, sofern hierfür keine gesonderten Positionen vorgesehen sind.
Die Baustelleinrichtung für die eigenen Leistungen des AN ist gemäß Vertragsbedingungen, Sicherungsmaßnahmen, UVV und der geltenden Vorschriften der Berufsgenossenschaft, Sicherheitsvorschriften des AG einzurichten.
Für die Leistung Kran- und Gerüstarbeiten sind eigene Positionen vorgesehen, alle weiteren Baustelleneinrichtungen für die Ausführung seiner eigenen Leistung sind in die Einheitspreise einzukalkulieren, sofern hierfür keine gesonderten Positionen vorgesehen sind.
- leichtes und schweres Gerät,
- Maschinen aller erforderlicher Art,
- Großgeräte und sonstige Werkzeuge,
- Hebezeuge,
- temporäre Abstützungen, Hilfsbauwerke, Montageunterstützungen,
- Heranführen von Energie (Wasser, Strom etc.) von den zur Verfügung gestellten Entnahmestellen
- einschl. Entsorgung von anfallendem Abwasser,
- Aufenthalts- und Lagerräume.

Baustelleneinrichtungsfläche des AN
Übergabe der Baustelleneinrichtungsfläche an den AN:
Vorhandene Grenzsteine und Vermessungsmarkierungen sind mit Beginn der Arbeiten im Zuge der Baustelleneinrichtung bis zum Räumen der Baustelleneinrichtung zu sichern. Vor Beginn der Arbeiten hat sich der AN über den Verlauf von Leitungen, Kabeln usw. (unter- und oberirdisch) zu informieren. Notwendige Umlegungen sind rechtzeitig vom AN zu beantragen. Baustellen- und endgültige Anschlüsse müssen grundsätzlich zugänglich bleiben und geschützt werden. Die Standorte für Baumaschinen, Einrichtungen, Aufenthaltsräume, Geräte und Materialien sind grundsätzlich mit der AG-Objektüberwachung abzustimmen.
Übergabe der Baustelleneinrichtungsfläche zurück an den AG:
Nicht mehr benötigte Teile der Baustelleneinrichtung sind in Absprache mit der AG-Objektüberwachung zu räumen. Nach dem kompletten Entfernen der Baustelleneinrichtung ist der Zustand aller Flächen rückstandsfrei wiederherzustellen, einschl. Entfernen von temporären Fundamenten, Abdeckungen und Verunreinigungen, etc..
Bei der Rückgabe der zugewiesenen Flächen ist durch den AN schriftlich zu bestätigen, dass alle Rest-/ Abfallstoffe ordnungsgemäß entsorgt, Gefahrstoffe entfernt und Bauteile sowie Abwasser und Boden nicht kontaminiert sind.

Hinweispflicht
Die übergebenen Ausschreibungsunterlagen sind vom Bieter hinsichtlich Vollständigkeit und fehlerhafter bzw. widersprüchlicher Angaben und Inhalte zu überprüfen. Der Bieter hat den AG auf vorhandene Unklarheiten, Unstimmigkeiten und Widersprüche in den Ausschreibungsunterlagen schriftlich, vor Abgabe des Angebots, hinzuweisen.

Schadensmeldung
Schäden verursacht durch den AN oder Dritte sind unverzüglich der Objektüberwachung des AG zu melden und die weitere Vorgehensweise mit dieser abzustimmen.

2.3. Planungsumlauf (Planungsumlauf, Workshops und Prüffristen)
Planübergaben
Der AN verpflichtet sich, dem AG sämtliche von ihm geschuldeten Unterlagen, Nachweise, Prüfzeugnisse, Termin- und Ablaufpläne, Ausführungs-, Werk- und Montageplanung über alle Planbereiche kontinuierlich in digitaler Form zur Prüfung vorzulegen. Die entsprechenden Ausführungsunterlagen sind rechtzeitig, vollstän- dig mit allen Beteiligten koordiniert und abgestimmt zu übergeben.
Die Abstimmung über den genauen Umfang erfolgt zusammen mit dem AN, AG, GP und ggf. Dritten. In den übergebenen Planunterlagen müssen alle Änderungen aus vorangegangenen Planständen eindeutig markiert und farbig umwölkt sein. Die Einarbeitung und Umsetzung von Prüfanmerkungen muss bestätigt werden und in der Planung hervorgehoben sein. Die Abstimmung und Koordination der vorliegenden Planung mit weiteren Beteiligten muss erfolgt sein und dokumentiert übergeben werden.

Übergaben Planungsumläufe
Der AG stellt für die Kommunikation, die Verteilung und die Ablage von Dokumenten eine digitale Projektplatt- form bereit. Eine Dokumentation der Funktionalitäten, eine Schulung und Support wird durch den AG zur Verfügung gestellt. Lizenzkosten entstehen nicht und werden vom AG übernommen. Durch die Anwendung wird eine Effizienzsteigerung erwartet, zusätzliche Aufwände können daher nicht angemeldet werden.
Die Übergabe aller Ausführungsunterlagen und Dokumente erfolgt über Dalux.

Freigabeumfang AG
Die Ausführungsunterlagen des AN werden durch das vom AG beauftragte Planungsbüro auf formale Übereinstimmung mit den vertraglichen Vorgaben gesichtet.
Es dürfen nur durch das vom AG beauftagte Planungsbüro freigegebene Pläne zur Ausführung der Leistung verwendet werden. Die Freigabe entbindet den AN nicht von Fehlern und Schäden innerhalb seines Planungsrisikos. Freigaben des durch den AG beauftragten Planungsbüros auf vorgelegten Unterlagen sind lediglich als formales Einverständnis des AG zu sehen und entbinden den AN nicht von seiner Haftungsver- antwortung. Für die Richtigkeit seiner Planungen und Planungsergebnisse bleibt der AN ungeachtet der Freigabe des durch den AG beauftragten Planungsbüros immer allein verantwortlich. Der AN hat keinen Anspruch auf Freigabe von Werkzeichnungen und Montageplanungen, die firmeninternen Arbeits- und Bauvorbereitungen dienen.

2.4. Sicherheits- und Gesundheits-Koordinator (SiGeKo)
Kontakt SiGeKo
Der AG hat einen SiGeKo gem. Baustellenverordnung beauftragt. Die Kontaktdaten SiGeKo werden nach Beauftragung mitgeteilt
Der SiGeKo übernimmt für den AG die Überwachungsaufgaben. Die Auflagen und die Baustellenordnung des SiGeKos sind durch den AN und seiner Nachunternehmer zu beachten. Der AG behält sich vor, die Unterlagen entsprechend Baufortschritt zu aktualisieren bzw. fortschreiben zu lassen.
Die Verpflichtungen des ANs gem. NBauO § 55 Bauleiterin und Bauleiter bleiben hier von ausdrücklich unberührt und entlasten nicht von der Verpflichtung des AGs.
Der SiGeKo erstellt einen Sicherheits- und Gesundheitsschutzplan (SIGEKO-PLAN) sowie eine Unterlage für spätere Arbeiten. Der SIGEKO-PLAN wird vor Beginn der Baumaßnahme dem AN übergeben und erläutert und zur allgemeinen Einsichtnahme ausgelegt.
Während der gesamten Bauzeit werden durch den SiGeKo Begehungen unangekündigt bzw. im ein- bis zweiwöchigen Rhythmus durchgeführt und protokolliert. Auf besondere Anforderung hat der AN an der Begehung mit einem Bauleiter mit den unten beschriebenen Anforderungen und Merkmalen, teilzunehmen. In regelmäßigen Abständen werden Begehungen mit der BGBau und der Gewerbeaufsicht durchgeführt. Der AN verpflichtet sich, Beanstandungen und sicherheitstechnische Mängel unverzüglich zu beseitigen. Mängel, welche dem AN in Protokollen mitgeteilt werden, sind der AG - Objektüberwachung und dem SiGeKo innerhalb von drei Kalendertagen schriftlich (mit Mailantwort) abzumelden. Während der Ausführung informiert der AN eigenverantwortlich den SiGeKo unverzüglich in Schriftform, wenn erhaltene Änderungen und / oder Gegebenheiten Auswirkung auf den SIGEKO-PLAN haben, damit dieser angepasst werden kann. Kosten, welche auf Grund mangelhafter Sicherheitsmaßnahmen entstehen, sind durch den Verursacher zu tragen (z. B. verlängerte Standzeiten, zusätzliche Sicherheitsmaßnahmen etc.).

2.5. Inbetriebnahme
Es ist beim Einstellen von Anlageteilen und bei der Inbetriebnahme von Anlagen im Zusammenwirken mit anderen Beteiligigten mitzuwirken.
Dies ist für Blitzschutzarbeiten relevant im Zug der Inbetriebnahme der Fassadeanlagen, Abnahme der gesamten Blitzschutz und der Stark- und Schwachstromanlage. Für diese Inbetriebnahmen hat der AN Personal abzustellen und sich im Vorhinein abzustimmen sowie nötigenfalls Anpassungen vorzunehmen.

2.6. Benutzung von Teilen der Leistung vor der Abnahme
Eine Weiterarbeit der Folgegewerke auf der Leistung des AN gilt nicht als Abnahme. Die Leistung wird durch den Bauherrn abgenommen und schriftlich fixiert.

## 3. Übergeordnete zusätzliche technische Vorschriften (ÜZTV)
3.  Übergeordnete zusätzliche technische Vorschriften (ÜZTV)

Bauleitung des AN
Im Zuge der Erstellung der Baustelleneinrichtung muss auf der Baustelle stets eine erfahrene Aufsichts- person des AN anwesend sein und als Gesprächspartner für den AG / Bauleitung zur Verfügung stehen und telefonisch erreichbar sein. Eine Ablösung dieser Aufsichtsperson kann nur mit Zustimmung der Bauleitung erfolgen. Die Aufsichtsperson ist vom Auftragnehmer mit einem Mobiltelefon auszustatten. Die Kosten hierfür hat der Bieter mit in die Einheitspreise einzurechnen.

Bauleiter
Der AN hat einen verantwortlichen Fachbauleiter, spätestens zur Bauanlaufberatung, zu benennen, der als Entscheidungsbefugter eingesetzt wird. Dieser hat, wenn Arbeiten des AN ausgeführt werden, vor Ort anwesend und der deutschen Sprache mächtig zu sein. Er muss bevollmächtigt sein, rechtsverbinliche Erklärungen mit Wirkung für und gegen den AN abzugeben und entgegenzunehmen. Die Teilnahme an den wöchentlichen Bauberatungen ist durch den entscheidungsbefugten Fachbauleiter sicherzustellen und verpflichtend. Der AN ist verpflichtet Tagesberichte zu führen, die wöchentlich der AG-Objektüberwachung vorgelegt werden.

Baubesprechung
Der AN nimmt an allen Besprechungen mit bevollmächtigten und fachkundigen Vertretern teil, um den Stand der Arbeiten festzustellen und die für den weiteren Fortgang der Arbeiten erforderlichen Maßnahmen zu besprechen. Der AN hat hierzu einen voll unterrichteten und verantwortlichen Vertreter zu entsenden, der ebenfalls der deutschen Sprache mächtig ist. Die Einladung erfolgt formlos. Die Teilnahme ist Pflicht.
Abweichungen hierzu bedürfen der Freigabe der AG-Objektüberwachung.

Stellplätze
Parken und Halten auf der Baustelle sind dem Baustelleneinrichtungsplan zu entnehmen.
Es ist zu gewährleisten, dass Feuerwehr- und Rettungsfahrzeuge jederzeit ungehindert auf die Baustelle und alle Bereiche der BE fahren können.

Sauberkeit auf der Baustelle
Es wird auf die Notwendigkeit der absoluten Sauberkeit des Baustellenbereich hingewiesen, die nach Abschluss eines jeden Arbeitstages gegeben sein muss. Der AG behält sich vor notwendige Nachbesser- ungen in Bezug auf die Sauberkeit des Baustellenbereiches selbst auszuführen. Die Aufwendungen hierfür werden dem AN nachgewiesen und in Rechnung gestellt.

Abwasser
Geeignetes Oberflächenwasser muss in das vorhandene Abwassernetz eingeleitet werden. Einleitpunkte werden dem AN durch die Bauüberwachung des AG benannt. Grundsätzlich darf nur nicht verunreinigtes und nicht verschlammtes Oberflächenwasser in das Regenwassernetz eingeleitet werden. Darüber hinaus darf auch schwebstoffhaltiges Abwasser z. B. Reinigungswasser von Arbeitsgeräten mit gips- oder zementartigen Anhaftungen und dergleichen nicht in das Abwassernetz eingeleitet werden.

## 4. Zusätzliche technische Vertagsbedingungen (ZTV)
4.  Zusätzliche technische Vertagsbedingungen (ZTV)

Zufahrt
Zufahrtsmöglichkeiten zum Grundstück bzw. zur Baustelle bestehen über die Maria-Telkes-Straße, die Baustellenausfahrt erfolgt gemäß BE-Plan über die Marie-Curie-Straße.

Transportwege, Transporte und Transportzeiten
An- und Abtransporte erfolgen über die Baustelleneinfahrt in der Maria-Telkes Straße und die Baustellenausfahrt in der Marie-Curie Straße. Die Baustellenöffnungszeiten werden über die Baustellenordnung kommuniziert.

Baustelleneinrichtung des AN
Alle Kosten der Baustelleneinrichtung, des Baustellenbetriebes, der Geräte, Maschinen, für die Einhaltung der Sicherheitsbestimmungen etc. sind in den Positionen zu erfassen und einzukalkulieren, soweit diese nicht separat ausgeschriben sind. Die Baustellen- ordnung des AG und das abgestimmte Logistikkonzept des AN sind für die Kalkulation sowie für das Erstellen, Vorhalten und Entfernen der eigenen Baustelleneinrichtung zu beachten. Die vorhandenen Versickerungsmulden parallel zu den Straßen dürfen keinesfalls verschmutzt oder beschädigt werden.
Sollte dies passieren, so werden die Kosten zur Reinigung und Wiederherstellung auf den Verursacher umgelegt.

Schnittstellen
Es ist davon auszugehen, dass Leistungen auch abschnittweise und in Abständen aufeinander folgend zu erbringen sind und/oder dass innerhalb des begrenzten Baufelds auch "gesprungen" werden muss. Es ist damit zu rechnen, dass ständig mehrere Gewerke vor Ort tätig sind.

Baustellenordnung
Die Fremdfirmenbestimmung des AG sowie ergänzende Festlegungen in den Vertragsbedingungen und Vorbemerkungen dieser Leistungsbeschreibung sind für die Kalkulation sowie für die Ausführung der Leistungen zwingend zu beachten.

Abfallentsorgung
Sämtliche Abfälle sind auf Kosten des Verursacher und durch den Verursacher zu entsorgen, soweit in den Leistungspositionen nicht anders beschrieben. Für die Aufstellung von Containern zur Abfallentsorgung wird durch den AG gemäß BE-Plan eine Fläche zur Verfügung gestellt.

Mängelmanagement
Das Mängelmanagement erfolgt ausschließlich über die Datenplattform DALUX. Alle daraus resultierenden Aufwendungen sind einzukalkulieren und mit den angebotenen Einheitspreisen abgegolten.

Baustrom/ Bauwasser
Entnahmestellen/Übergabepunkte für Baustrom und Bauwasser sind vorhanden und dem Baustelleneinrich- tungsplan zu entnehmen. Die Kosten für Strom- und Wasserverbrauch werden vom AG getragen.
Ein Gasanschluss steht nicht zur Verfügung. Eine Beleuchtung der Fluchtwege wird durch den AN Bau- stelleneinrichtung zur Verfügung gestellt, die Arbeitsplatzbeleuchtung liegt im Verantwortungsbereich des AN.

Abrechnung
Die Abrechnung erfolgt nach Aufmaß.

## 5. Zusätzlich Angaben zur Inbetriebnahme/ Abnahme/ Übergabe (IAÜ)
5.  Zusätzlich Angaben zur Inbetriebnahme/ Abnahme/ Übergabe (IAÜ)

5.1.  Inbetriebnahmemanagement (IBM) und Technisches Monitoring
Die Komplexität der technischen Anlagen neu zu errichtender Gebäude erfordert aufgrund gestiegener Sicherheitsanforderungen, verschärften rechtlichen, normativen und energetischen Anforderungen und höheren Anforderungen der Nutzer sowie eines erheblich höheren Technikanteils eine sorgfältige Planung, Ausführung, Inbetriebnahme, Leistungsüberprüfung und Fertigstellung der gebäudetechnischen Anlagen.
Um diesen Erfordernissen gerecht zu werden und um das Gebäude in einen wirtschaftlich funktionierenden Betrieb zu versetzen, in dem alle technischen Anlagen einzeln und miteinander effizient funktionieren und betrieben werden können, wird ein Inbetriebnahmemanagement (IBM) in Anlehnung an die VDI 6039 durchgeführt. Hierzu wird durch den Auftraggeber ein IBM als separate Leistung aufgesetzt.
Im Projekt wird ergänzend zum Inbetriebnahmemanagement (IBM) ein technisches Monitoring als Instrument zur Qualitätssicherung eingesetzt. Das Technische Monitoring hat das Ziel, einen wirtschaftlichen, effizienten sowie funktions- und bedarfsgerechten Gebäudebetrieb zu erreichen und zu erhalten.
Bereits zu Betriebsbeginn des Gebäudes im Rahmen des Inbetriebnahmeprozesses und der Einregulierung erfolgt eine Prüfung des Betriebs, des Gebäudes und der einzelnen Anlagen in Bezug auf die in der Planung angestrebten bzw. vom Aufragnehmer (AN) geschuldeten Eigenschaften. Das technische Monitoring unterstützt den Projekterfolg, indem Prüfergebnisse und -erkenntnisse transparent gemacht, als auch von Beginn an konstruktiv kommuniziert werden.

5.2.  Vorgehensweise
5.2.1.  Koordination
Zur Umsetzung des IBMs sind umfangreiche Abstimmungen mit dem IBM und den beteiligten Gewerken erforderlich. Diese setzen sich aus den folgenden Koordinierungen zusammen:
- Koordinationsbesprechungen IBM,
- Koordination zur Gebäudeautomation.
Die Leistungen der o. g. Koordinierungen sind separat im LV ausgewiesen und zu bepreisen.

5.2.2.  Fertigstellungsmeldung
Der Auftragnehmer (AN) hat die Termine für die Fertigstellung für alle Gewerke - gegebenenfalls unterteilt in Bau und technische Anlagen - dem Auftraggeber (AG) aufzuzeigen. Damit beginnt die Meldung zur Inbetriebnahme der jeweiligen Gewerke. Es müssen mindestens folgende Punkte (hier auszugsweise für die technischen Anlagen) erfüllt sein, ohne Anspruch auf Vollständigkeit. Entsprechende Nachweise sind vorzulegen:
- Technische Fertigstellung der Montage der Anlagen und Feldgeräte,
- Druck- und Dichtheitsprüfung,
- Verkabelung,
- Schaltschranklieferung MSR/ ELT,
- Anklemmarbeiten,
- Programmierung,
- Datenpunktprüfung Feldebene-Automationsebene, 1:1 DP-Test,
- BMA Aufschaltung,
- GLT/ZLT Aufschaltung,
- Datenpunktprüfung Feldebene-BMA, 1:1 DP-Test,
- Mechanische/elektrische Funktionsprüfung,
- Vorabdokumentation Revisionsunterlagen.

5.2.3. Übergreifende Inbetriebnahmen
Bei den Inbetriebnahmen der Einzelgewerke handelt es sich um eine Standardleistung nach VOB/C und die Durchführung ist Aufgabe des zuständigen Gewerke-Fachbauleiter des AN und der Objektüberwachung des AGs. Dies bezieht sich auf die Anlagen, die in diesem Leistungsverzeichnis (LV) ausgeschrieben sind.
Aus der Inbetriebnahme der Einzelgewerke werden u. a. folgende Nachweise bzw. Protokolle erwartet:
- Nachweis über die Vollständigkeitsprüfung.
- Nachweis über die erstmalige Überführung einer Anlage oder von Teilen einer Anlage oder von Bauteilen einer Anlage in ihre bestimmungsgemäße Funktion.
- Protokolle über die sukzessive Prüfung der geplanten Funktionen der Bauteile und  Anlagenteile sowie der gesamten Anlage (= gewerkeweise Funktionsprüfung).
- Protokolle über die Einregulierung. Hierbei sind alle Anlagenteile und die gesamte Anlage vom  AN auf die geplanten und geforderten Sollwerte einzustellen und zu protokollieren.
- Bei wasserführenden Anlagen Protokolle über Druck- und Dichtheitsprüfungen sowie Spülprotokolle.
- Nachweis der Hygieneprüfungen von wasser- oder luftführenden Systemen vor Übergang in den Regelbetrieb/zur VOB-Abnahme.
- Die Druck- und Dichtigkeitsprüfungen sind als trockene Prüfung mit Inertgas oder ölfreier und wasserfreier Druckluft durchzuführen. Die Inbetriebnahme der Trinkwasseranlage ist im Vorfeld abzustimmen. Es sind geeignete Maßnahmen zur Wahrung der Trinkwasserhygiene zu treffen.
- Weitere nach DIN EN 14336 erforderlichen Protokolle.
- Mit Wasser betriebene geschlossene Systeme müssen gefüllt und entlüftet werden und der geforderte Druck muss in den Anlagen vorherrschen. Wasserzusätze sind in der erforderlichen Qualität und Konzentration beizumengen.
- Bei kältetechnischen Anlagen die Werksabnahmeprüfung durch den Hersteller nach DIN EN 378-2 die Inbetriebnahmeprüfungen durch einen Sachverständigen und das Protokoll der Dichtheitsprüfung sowie die Prüfung der Sicherheitseinrichtungen.
- Mit Wasser betriebene geschlossene Systeme müssen gefüllt und entlüftet werden und der geforderte Druck muss in den Anlagen vorherrschen. Wasserzusätze sind in der erforderlichen Qualität und Konzentration beizumengen.

Bei Anlagen oder Teilen einer Anlage oder Bauteile einer Anlage, die mit anderen Anlagen aus anderen Gewerken in Verbindung stehen und die sich gegenseitig beeinflussen (nachfolgend Gesamtsystem genannt), ist die Inbetriebnahme anlagen- und gewerkeübergreifend durchzuführen. Durch das IBM werden die Schnittstellen zwischen den Gewerken abgebildet und verantwortliche Gewerke für zusammenhängende Gesamtsysteme identifiziert und benannt.
Die Federführung für die übergreifende Inbetriebnahme sowie die Verantwortung für das funktionsfähige Gesamtsystem liegt beim AN des verantwortlichen Gewerks.
Die Inbetriebnahme des Gesamtsystems kann nur in gemeinsamen Terminen mit den Beteiligten der Gewerke erfolgen. Diese Inbetriebnahmetermine sind durch das verantwortliche Gewerk zu koordinieren und mit den Beteiligten der ausführenden Firmen bzw. Nutzer/ Betreiber abzustimmen (auch wenn dazu kein Vertragsverhältnis besteht).
Die gewerkeübergreifenden Inbetriebnahmen sind so zu kalkulieren und durchzuführen, dass die Gesamtfunktion bzw. die Leistungsfähigkeit des Gesamtsystems nachgewiesen werden kann und der bestimmungsgemäße Nutzen eingestellt ist.

5.2.4.  Gewerkeübergreifende Funktionsprüfungen
Um die Funktionsfähigkeit der technischen Ausrüstung auch anlagen- und gewerkeübergreifend zu prüfen, werden unter Führung des Inbetriebnahmemanagements Funktionsprüfungen der Anlagensysteme unter verschiedenen Betriebsbedingungen und Abhängigkeiten durchgeführt.
Die gewerkeübergreifenden Funktionsprüfungen erfolgen nach der erfolgreichen Inbetriebnahme der beteiligten Einzelgewerke nach VOB/C samt vorliegender Protokolle. Die gewerkeübergreifenden Funktionsprüfungen gehen über die VOB erforderliche Funktionsprüfung hinaus.
Diese Funktionsprüfungen werden unter Mitwirkung der Auftragnehmer (AN) der einzelnen Gewerke vorbereitet. Durchführung und Protokollierung erfolgen durch den AN des jeweiligen Gewerkes, der hierfür geeignetes Fachpersonal zur Verfügung stellt. Notwendige An- und Abfahrten sind mit einzukalkulieren. Weiterhin sind durch den AN die notwendigen Messgeräte sowie sämtliche Hilfsmittel für diese Prüfungen bereitzustellen, auf- und abzubauen und während der ganzen Prüfungsphase vorzuhalten. Über den Ablauf der Prüfungen sind geeignete Protokolle zu führen. Die Kalibrierungsprotokolle der verwendeten Messgeräte sind Bestandteil der zu liefernden Dokumentation.
Die gewerkeübergreifenden Funktionsprüfungen sind unter Einbeziehung des Betreibers durchzuführen.
Die Koordination und Einladung obliegt dem AN.
Kostengenerierende Aufgaben und Arbeiten sind entsprechend im LV ausgewiesen und sind zu bepreisen.

5.2.5.  Probebetrieb
Der Probebetrieb erfolgt nach der Durchführung der gewerkeübergreifenden Funktionsprüfungen.
Der Probebetrieb bezieht sich auf alle ausgeschriebenen Anlagen, einschließlich zugehöriger Gebäude- automation (GA) und aller beteiligten Gewerke. Während des Probebetriebes werden sämtliche Anlagen-, Verbrauchs- und Kommunikationsdaten, Stör-, Betriebs und Wartungsmeldungen, Ausfälle usw. lückenlos dokumentiert.
Weiterhin werden auftretende Fehler und Störungen während des Probebetriebs durch den AN behoben. Nach der Mangelbeseitigung erfolgt ein erneuter Start des Probebetriebes. Sämtliche Ergebnisse sind durch den AN zu dokumentieren, zu bewerten und als Dokumentation zur Abnahme vorzulegen.
Die Dokumentation der einzelnen Probebetriebsschritte ist Bestandteil der Revisionsunterlagen.
Es ist einzukalkulieren, dass Teile des Probebetriebs witterungsbedingt über das Jahr verteilt stattfinden.
Die Überwachung der Koordination und der festgelegten Datenpunkte erfolgt durch das IBM/ technische Monitoring. Gleiches gilt für die Auswertung der Trends am Ende des jeweiligen Probebetriebes.
Die Anlagen sind nach dem Probebetrieb zu reinigen und in einen neuwertigen Zustand zurückzuversetzen.
Für den Probebetrieb muss eine umfassende Koordination mit allen am Bau beteiligten Gewerken erfolgen. Es sind ein gemeinsamer Terminplan sowie Abstimmungstermine zu vereinbaren und einzuhalten. Dies gilt auch für Firmen, zu denen kein Vertragsverhältnis besteht.

5.2.6.  Einweisungen/ Schulungen
Der AN hat im Rahmen der Inbetriebnahme und Abnahme das Bedienungs- und Wartungspersonal des AG und/ oder Betreibers gemäß VOB/C in die Bedienung aller technischen Anlagen einzuweisen. Das Betreiber- und Wartungspersonal muss für die Übernahme umfassend in die Systeme, Funktionsweise und den Betrieb der technischen Ausrüstung eingewiesen werden und Zugriff auf alle relevanten Unterlagen haben.
Das Bedienungs- und Wartungspersonal sind getrennt voneinander einzuweisen. Die Ersteinweisungen sind jeweils separat für die Funktionsbereiche einzuplanen.
Für die terminliche Koordinierung der Einweisungen ist zu Beginn der Baulichen Inbetriebnahme und mindestens 3 Monate vor den geplanten Schulungen ein Schulungsplan aufzustellen und mit dem AG abzustimmen. Hierzu wird durch das IBM ein Terminplan erstellt und mit dem Nutzer/Betreiber abgestimmt.
Zur Einweisung hat der Errichter das erforderliche Fachpersonal zur Verfügung zu stellen. Die Mitarbeiter sind namentlich zu benennen. Ihre Qualifikation wird durch das IBM geprüft und dokumentiert.
Der AN hat von allen Einweisungen Protokolle zu erstellen. Diese sind den Revisionsunterlagen beizufügen.
Die Inhalte der Einweisung sind in der zugehörigen Position im Leistungsverzeichnis aufgelistet.
Die Inhalte sind als Mindestanforderungen zu verstehen. Betriebs- und wartungsrelevante Punkte sind eigenverantwortlich zu ergänzen. Dabei ist jeweils durch den AN eine vorgezogene Dokumentation zu erstellen, und dem AG rechtzeitig (mindestens zwei Kalenderwochen) vor jedem Einweisungstermin zur Verfügung zu stellen.
- Einweisung des Bedienungs- und Wartungspersonals:
- Erläuterung und Einweisung in die Funktion der Anlagen anhand der fortgeschriebenen Funktions- beschreibungen sowie einer geeigneten Dokumentation (z.B. Schemata, Pläne, Anlagenbeschreibungen etc.). Notwendige Erklärungen zu Funktionen und Grundlagen, sollten vor dem vor Ort stattfindenden Termin in geeigneten Besprechungsräumen vorab präsentiert werden. Es sind Schulungsunterlagen in digitaler Form zu erstellen.
- Die Einweisungsprotokolle müssen mindestens folgende Angaben enthalten:
- Projektname,
- Gebäude/Bauteil,
- Gewerk/Leistung,
- Firma,
- Einweisender,
- Datum,
- Zeitangabe,
- Teilnehmerliste mit Unterschriften,
- besprochene Inhalte.

5.2.7.  Dokumentation
Die Dokumentation wird zweigeteilt abgefordert:
Teil 1:  Vorgezogene Dokumentation für die behördliche Abnahmen
Teil 2:  Finale Dokumentation für die rechtsgeschäftlichen Abnahmen gemäß VOB/C inklusive
  Ergänzender Vorgaben.
Die zu liefernden Dokumente sind im separaten Titel beschrieben.

5.2.8. Abnahme und Übergabe
Im Planungs- und Bauprojekt wird ein IBM zur Koordination und Durchführung des Inbetriebnahme-, Abnahme-, Übergabeprozess (IAÜ) eingesetzt. Dieses IBM hat die Aufgabe allen an der Planung und Ausführung beteiligten Partner zielgerichtet zu Führen und zu Leiten. Die Durchführung des IBM erfolgt in Anlehnung an die VDI 6039 "Inbetriebnahmemanagement für Gebäude, Methoden und Vorgehensweisen für gebäudetechnische Anlagen".
Im Rahmen des IAÜ-Prozesses des Projekts wird durch eine strukturierte Prozessverfolgung der terminliche und fachliche Ablauf sichergestellt. Ziel des IAÜ-Prozesses ist es die einzelnen Gewerke zu einer terminge- rechten bauordnungsrechtlichen und rechtsgeschäftlichen Abnahme zu führen. Alle dafür notwendigen Schritte wie Fertigstellung der Anlagen, Probebetrieb, Sachverständigen-Abnahmen, Revisionsunterlagen, Leistungsfeststellungen und die Einweisungen werden mit geeigneten Tools auf Abarbeitung verfolgt und bei der Objektüberwachung des AGs nach "Verordnung über die Honorare für Architekten- und Ingenieurleis- tungen (Honorarordnung für Architekten und Ingenieure - HOAI)" nachgehalten.
Oberste Prämisse ist hierbei die termingerechte Sicherstellung der bauordnungsrechtlichen Abnahme unter Berücksichtigung der Nutzer- und Betreiberzufriedenheit.
Diese Zielvorgabe an das Projekt erfordert ein Mitwirken der Errichter in der Arbeitsvorbereitung, Technischen Ausarbeitung, Umsetzung und Inbetriebnahme.

5.2.9.  Voraussetzung zur Abnahme/ Teilabnahme
Als Voraussetzung für die Abnahme der Bau- und Planungsleistungen müssen präzisierend folgende Bedingungen, auch bei den Inbetriebnahmen erfüllt sein:
- Fertigstellung endgereinigter und in Betrieb genommene Bau- und Planungsleistungen ohne wesentliche Mängel.
- Ohne wesentliche und gefährliche Mängel abgeschlossene Sachverständigenprüfungen und behördliche Abnahmen (Anlagen wirksam und betriebsbereit).
- Dokumentation verdeckter Leistungen (Fotos, Protokolle, SV Beurteilungen).
- Vorlage von Hygienetests innerhalb der vorgegebenen Grenzwerte mit Messwerten der Kaltwassertemperaturen an den Entnahmestellen.
- Erfolgreich abgeschlossenes IBN einschließlich Mängelbeseitigungsnachweis bis Abschluss der Abnahmevorbereitung.
- Vorlage aller Messprotokolle vor Beginn der Begehungen zur Abnahme.
- Übergabe der vollständigen (noch nicht endrevidierten) Revisionsunterlagen / Bestandsdokumentation inklusive aller Zulassungen und Prüfzeugnisse an den AG und deren Prüfung durch den AG und seinen Beauftragten (Prüffristen s.u.).
- Erfolgreiche Durchführung von Einweisungen für das Bedienpersonal des Betreibers in die technischen und baulichen Anlagen des Gebäudes inklusive Dokumentation/Protokollierung dieser Einweisungen.
- Probebetrieb aller technischen Anlagen inklusive der Steuerung über die Gebäudeautomation ohne wesentliche Störungen im Sinne des IBM, einschließlich der dort geforderten
- Dokumentation des Probebetriebs. Diese ist durch Einrichtung von Störmelde- und Trendüberwachungen in der Gebäudeautomation in Abstimmung mit dem AG und Betreiber vorzunehmen.
- Unbedenklichkeitsbescheinigung des Brandschutzsachverständigen.
- Baurechtliche Abnahmedokumentation.
- Bestätigung des Baurechtsamtes zur Bauabnahme.
- Dokumentation der Hygienereinigung(en) inkl. der Abklatschproben mit Ergebnisdokumentation durch den AN.
- Nachweis der hygienischen Unbedenklichkeit durch die Behörden und Hygieniker.

Die Abnahme erfolgt nach schriftlicher Aufforderung durch den AN und Erfüllung der Kriterien. Die Abnahme erfolgt grundsätzlich vorbehaltlich der Optimierung/ Nachregulierung und Nachweisführung in der Regelbe- triebsphase.
Zur Überprüfung der Fertigstellung der Planungs- und Bauleistungen sind folgende Mindestprüfzeiten für den AG/ Betreiber je Bauabschnitt (BA) einzukalkulieren:
- Technische Begehungen zur Erlangung der Abnahme bzw. Teilabnahme nach Fertigstellung des jeweili- gen Bauabschnittes (Zeitrahmen gesamt ca. vier Wochen, Terminplan in Abstimmung mit dem AG).
- Prüfung der endgültigen Revisionsunterlagen durch AG und Nutzer Binnen 4 Kalenderwochen.
- Hierfür legt der AN abnahmerelevante Unterlagen vor:
- Dokumentation gemäß Vorgaben,
- Nachweis Funktion der GLT-Schnittstellen,
- Funktion und Test der Brandschutz- und Wirkprinzipmatrix,
- Einregulierung,
- Leistungsmessung,
- Beschilderungen,
- Druck- und Dichtigkeitsproben,
- Datenpunkttests,
- Mechanische und elektrische Funktionsprüfungen,
- Vorabdokumentation,
- Testfall Notfallmatrix (insbesondere Zusammenspiel SV, USV und Alarmierung, Übertragung
 von Alarmwegen, Funktion der Brandschutzanlagen),
- Folgeschaltungen und Zusammenspiel Komponenten,
- Dokumentation Leistungsfähigkeit über GLT mit Trendkurven für Ist- und Sollwerte für den
 störungsfreien Probebetrieb,

Die technischen Begehungen und Funktionstests zur Erlangung der jeweiligen Abnahme sind vom AN zu begleiten, und die entsprechenden Prüfgeräte zur Verfügung zu stellen. Die Mängeldokumentation erfolgt durch den AG und wird dem AN zeitnah nach der Begehung zur Weiterbearbeitung zur Verfügung gestellt. Der Bereitstellungszeitpunkt des Protokolls entbindet den AN nicht von einem sofortigen Beginn der Mängelbeseitigung.

5.2.10. Vorbegehung zur Abnahme
Etwa vier Wochen vor dem Abnahmetermin finden gemeinsam mit dem AG mehrere Vorbegehungen statt, in welchen vorhandene Mängel aufgenommen und protokolliert werden.

Im Titeln "Sonstige Maßnahmen für technische Anlagen" des Leistungsverzeichnisses sind die zugehörigen Positonen beschrieben.

## 6. Technische Vorbemerkungen, Zusätzliche Angaben für das Leistungsverzeichnis VE410
6.  Technische Vorbemerkungen; Zusätzliche Angaben für
 das Leistungsverzeichnis VE410

6.1. KG410 Abwasser-, Wasser- und Gasanlagen
6.1.1. KG411 Abwasseranlagen
Die Entwässerung des Gebäudes erfolgt im Trennsystem nach DIN EN 12056 und nach DIN 1986-100. Im Gebäude fallen folgende Abwasserarten an:
- Schmutzwasser, Abwasser von Sanitäranlagen der Büros und öffentlichen Bereichen im EG und auf dem Dach,
- fetthaltiges Küchenabwasser von dem Gastro- und Cafebereich,
- Regenwasser von Dach, Treppenhäuser, Ring, Hofflächen, Fassaden und Lichtschächten,
- Glykol im Havariefall aus dem KVS-Lüftungssystem Gastro (Dach).
Bis zur Anbindung an den örtlichen Sammler sind die einzelnen Entsorgungsleitungen für Schmutzwasser und Glykol-Ableitung im Trennsystem bis zu den Außenwänden zu verlegen. An der Außenwand, möglichst nahe dem Anschlusskanal, werden die beiden Systemen an einer SW-Sammelleitung zusammengeführt und als SW-Kanal bis zu dem örtlichen Sammler geführt. Es erfolgt nur der Anschluss des Schmutzwassers an das öffentliche Entwässerungssystem. Die Schnitt-/ Übergabestelle liegt 1 m vom Gebäude.
Das Regenwasser, nach lokalen Vorschriften, darf nicht in dem öffentlichen Netz abgeführt sein und muss innerhalb der Grundstücksgrenze entweder wiederverwendet, oder versickert werden.

Das Gebäude erhält ein DGNB Zertifikat Gold. Die Spülmengen der Sanitärobjekten sind daher den erforderlichen DGNB Kriterien einzustellen.
Diese sind:
- Dual Flush WCs: 6 l / 3 l,
- Urinal: 1 l.

6.1.2. KG411 Abwasseranlagen, Schmutzwasser
Das anfallende Schmutzwasser, aus den Büros und öffentlichen Bereichen im EG und den allgemeinen Anlagen in den Technikbereichen, sind über Objektanschluss- und Fallleitungen von den Obergeschossen bis in das Untergeschoss zu führen.
Dort sind die Fallleitungen zu Hauptsammelleitungen zusammengefasst. Das Schmutzwasser ist als häusliches, fäkalienhaltiges Abwasser ohne Behandlungsmaßnahmen im Freispiegelgefälle aus dem Gebäude, der Abwasserkanalisation (Schmutzwasser) zugeführt. Es ist ein Hausanschluss vorgesehen.
Es ist keine Grauwassernutzung vorgesehen.
Die Leitungsverlegung des Schmutzwassers erfolgt gemäß der Anordnung der Entwässerungsgegenstände unter der Berücksichtigung der Gebäudegeometrie.
Alle Schmutzwasserfallleitungen sind als Be- und Entlüftungsleitungen bis über das Dach zu führen. Auch die geschlossenen Hebeanlagen, der Fettabscheider und die Küchenobjekte (Gastronomie) sind mit separaten Lüftungsleitungen über das Dach zu entlüften.
Die Entnahmestellen im Untergeschoss, wie z.B. Ausgussbecken sind über SW-Anschluss- oder Grundleitungen und Hebeanlagen entwässert, da sich dieser unter der Rückstauebene befindet.
Alle Sanitärobjekte, welche über 4 m Entfernung vom belüfteten Fallstrang entfernt sind, sind über Umluftleitungen / Dunstrohre zu entlüften.
Unter der Rückstauebene anfallende Schmutzwasser (UG) aus den allgemeinen Bereichen (Technikzentralen) und Duschbereichen sind über Hebeanlagen entsprechend DIN EN 12056-4, mittels Druckleitung über die Rückstauebene, gehoben und an das unter der Decke verlaufende Freispiegelentwässerungsnetz eingebunden.
Es wurden 2 Hebeanlagen geplant:
- Fäkalienfreie Unterflur-Schmutzwasser - HEA1 für die Entwässerung der Fettabscheider-, Low-Ex-Raum und Lüftungszentrale.
- Fäkalienfreie Unterflur-Schmutzwasser - HEA3 für die Entwässerung der Sanitärzentrale, PuMi-Raum und Küchenpersonal-Duschbereichen.
Im gesamten Abwasserinstallationsnetz sind gemäß DIN 1986-100 Reinigungsöffnungen bzw. Reinigungsverschlüsse vorzusehen.
Das anfallende Kondensat der Umluftkühlgeräte (EG) und Lüftungsdeckengeräte innerhalb der Büroetagen und Küche), ist über eine Kondensatleitung zum Hauptstrang zu entwässern. Einige Deckengeräte sind mit Kondensatpumpen auszustatten, damit die erforderliche lichte Raumhöhe gewährleistet ist.
Die SW-Anschlussleitungen, die von EG ins UG durchzuführen sind und sich außer Gebäudehülle befinden (aufgrund Küchenlayout) sind in den Bodenschlitzen zu führen.

6.1.3. KG411 Abwasseranlagen, Fetthaltiges Küchenabwasser
Die fetthaltigen Abwässer aus der Gewerbeküche sind über Fettabscheider der Abwasserkanalisation zugeführt. Im Untergeschoss ist ein separater Raum für den Fettabscheider und Nassmüll-Entsorgung (Leistung von Küchenplaner) vorgesehen. Für die Entsorgung des Fettabscheiders ist eine Entsorgungs- leitung bis zur Ost-Außenfassade (Achse 5-6/ I) in EG, einschl. Entsorgungskupplungen, verlegt. Die Positionierung der Entsorgungskupplungen an der Außenfassade wurde zusammen mit den Architekten in der LPH3 abgestimmt. Die Notwendigkeit einer zusätzlichen Entsorgungspumpe für Fettabscheider ist wegen Höhendifferenz nicht nötig, wurde aber vorgesehen, weil der Abstand zwischen Fassadenanschluss und Abstellplatz für Entsorgungswerkzeug relativ groß ist.  Die Wahl des Rohrleitungsmaterials und die Dimensionierung der Schmutzwasserleitungen für fetthaltiges Abwasser wurde unter Zugrundlegung der DIN EN 1825-1, DIN EN 1825-2, DIN 1986-100 und DIN 4040-100 erfolgen.
Die Fett-SW-Anschlussleitungen, die von EG ins UG durchzuführen sind und sich außer Gebäudehülle befinden (aufgrund Küchenlayout) sind in den Bodenschlitzen zu führen.

6.1.4. KG411 Abwasseranlagen, Regenwasser
Das Regenwasser fällt auf das Dach, Treppenhäuser, umlaufenden Ring (regendurchlässige Stahlkonstruktion der Balkone), Hofflächen, Fassaden und Lichtschächte sowie auf den Freiflächen an.
Gemäß den Stadtwerke Jülich darf das Regenwasser nicht in dem öffentlichen Kanalnetz abgeleitet werden. Das Regenwasser wird teilweise (ca. 30 %) in den Regenwasserspeicher (Positionierung in UG) für die Spülungszwecke (WCs und Urinals) und Bewässerung eingeleitet. Die restlichen Regenwassermengen werden mittels Verrohrung an der Fassade und oberirdischen Rinnen (Leistung Außenanlagenplanung) direkt in den See oder in Versickerungsanlagen abgeleitet.

Es sind zwei separate Versickerungsanlagen vom Landschaftsarchitekt geplant:
- Oberirdische Mulde
- Unterirdische Rigole: das System benötigt Verlegung der erdverlegten Leitungen

Das zur Bewertung erforderliche Bodengutachten liegt der Ausschreibung bei.
Die Planung der Versickerungsanlagen erfolgt durch Landschaftsplaner.

Auf Grund der Gebäudegeometrie, Geschosshöhen und Holzhybridkonstruktion ist teilweise das 5-jährige Regenwasser, wie auch Not-Regenwasser ins Gebäude und Untergeschoss einzuführen.
Wie in DIN 1986-100:2016-12, Pkt. 5.9 beschriftet ist, wurden für Normale- und Notentwässerung zwei separaten Leitungssystemen geplant.
Das Volumen des Regenwassertanks wurde so bemessen, dass dieser die 5-Jahres-Regenmenge von ausgewählten Dachflächen aufnehmen kann. Das Notregenwasser wird nicht in den Tank eingeleitet, sondern in die Außenanlagen. Diese sind 48 m³ netto.
Wegen Sicherheitsgründen schaltet sich der High-Level Switch bei der Befüllung von ca. 29 m³ (ca. 60 % Gesamtvolumen). Wenn diese Volumen überschrittet werden und im Gebäude kein Spülungsbedarf (z. B. Wochenende oder Feiertage) entsteht, wird das zusätzliche Regenwasser mittels einer Tauchpumpe, Überlauf und Druckschleife aus dem Tank entsorgt.
Die Druckschleife ist im Außenbereich, unter der Terrasse zugeordnet, damit die Unterkante der Anschlussleitung im See oberhalb der der 100-jährigen Regenereignisniveau sich befindet.
Die Tauchpumpen sind mit Stromversorgung inkl. eine eigene UV-Anlage ausgestattet. Mit dem System ist der Betrieb der Tauchpumpe im Fall des Stromausfalles bis zu ca. 300 Minuten gewährleistet.
Zusätzlich wurde auch eine zusätzliche Sicherheitsmaßnahme für den Überlauffall vorgesehen:
Der RW-Behälter wird im Überlauffall in die SW-Kanalisation entleert. Es wird mittels zwei ZU/AUF Ventile mit Motorantrieb realisiert.
Die Steuerung den beiden Fällen, wie auch die Umschaltung auf den Überlauf wird über GA mittels Level-Sensoren, Motorantriebe an Ventile realisiert.
Zusätzlich wurde auch eine manuelle Handflügelpumpe vorgesehen, die direkt an dem Tank eingebaut wird. Diese führt zu der Erhöhung der Sicherheit beim Überlauf und Havarie des Automatiksystems.
Im Normalfall, bei der Spülung an WC / Urinal entsteht ein entsprechender Druck, was an die Pumpe in der Betriebszentralle gesendet ist, damit die Ansaugung des Regenwassers aus dem Tank entsteht.
Wegen der Positionierung des Regenwassertanks im RLT-Konferenz-Raum in Untergeschoss, wurde der Behälter basierend auf den Brandschutzanforderungen aus Edelstahl geplant.
Die Regenwasseranlagen sind als Freispiegelleitungssystem entsprechend den Richtlinien der DIN EN 12056 und der DIN 1986-100 geplant.

Entwässerung der Dachflächen, Treppenhäuser, Ring, Hofflächen
Das auf den Flachdächern anfallende Regenwasser wird mittels Entwässerungsrinnen (Leistung KG300) und Verrohrung an der Fassade entsorgt.
Die Dachflächen sind teilweise, soweit sie nicht zur Aufstellung von technischen Aufbauten oder als Terrasse vorgesehen sind, mit entweder extensiver Begrünung vorzusehen.
Lüftungs- und Kältegeräte auf den Technikflächen sind auf "Big-Foot-Systemen" oder Gehwegplatten aufzustellen. Dies dient sowohl zur physikalischen Trennung für die Einhaltung des Schallleistungspegels als auch zur Erhöhung vor Schneeablagerungen.

Für Regenwasserentwässerung sind zwei separaten Systeme geplant: für die Normale- und Notent- wässerung.
Die Notentwässerung ist mittels Verrohrung vorgesehen, damit das 100-jährige Regenereignis kontrollierbar, entweder im See oder Regenwasserbehälter, abgeleitet ist.
Das Niederschlagswasser von allen zu entwässerten Flächen, für den Normalregenfall (5-jähriges Regenereignis) sowie für den Extremregenfall (100-jähriges Regenereignis) ist mittels Fallleitungen im Innen- und Außenbereich bis in das entweder Untergeschoss, Erdbereich oder direkt im See geführt. Im Untergeschoss sind die Fallleitungen zu Hauptsammelleitungen zusammengefasst.
Teilweise wird das Regenwasser in den Regenwassertank abgeleitet.
Das restliche Regenwasser, inkl. aus den Fassaden wird mittels oberirdischen oder unterirdischen Systems abgeleitet (Teil der Planung von Landschaftsarchitekt).
Die Planung der Entwässerungsrinnen auf dem Dach ist Leistung der Architekten/ KG 300. Die Schnittstelle zwischen Architekten und TGA ist an der Anbindung an den Fallleitungen.

Entwässerung der Lichtschächte
Die Lichtschächte sind, nach der Abstimmung mit Bauherrnm, mittels Sickerpackung zu entwässern. Es sind keine Regenwasserhebeanlagen im Gebäude gewünscht und geplant. Das Bodengutachten erlaubt eine Versickerung des Regenwassers.

Entwässerung der Fassaden
Die Dimensionierung der Regenrinnen erfolgt in der KG300.

6.1.5. KG411 Abwasseranlagen, Rohrmaterialien
Als Rohrmaterial für außenliegende Regenwasserfallleitungen sind Stahlabflussrohre DIN EN 1123, feuerverzinkt mit zusätzlicher Innenbeschichtung geplant, ansonsten sind Fall- und Sammelleitungen innerhalb des Gebäudes in gemeinsam genutzten Schächten als SML-Rohre geplant.
Für die Anschluss- und Sammelanschlussleitungen vom Sanitärobjekten bis zu den Schächten, bzw. Fallleitungen, innerhalb der Etagen wird Kunstoffrohr vorgesehen.
Bei Über- oder Unterdruck bzw. mechanischen Belastungen werden die Steckverbindungen zusätzlich mit einer Auszugssicherung versehen. Das betrifft insbesondere die großen Leitungsverzüge vom Dachgeschoss, Verzüge in Schächten und beim Durchgang von vertikalen auf horizontalen Leitungen.
Für die Druckleitungen von Hebeanlagen werden PEHD-Leitungen verwendet. Grundleitungen werden in einem PP-Rohr ausgeführt.
Als Rohrwerkstoff für Schmutzwasserleitungen mit fetthaltigem Abwasser wird KML-Rohr verwendet.
Die Regenwasserleitungen, die sichtbar an der Fassade verlaufen, sind aus Stahl geplant.
Bei Wand- und Bodendurchdringungen des UG (schwarze Wanne) sind Dichtungen für nicht drückendes Wasser zu verwenden.

6.1.6. KG411 Abwasseranlagen, Schalldämmung / Schwitzdämmung / Befestigungen
Zur zusätzlichen Reduzierung der Schalldämmung werden alle Verzüge innerhalb der Unterdecke in den Büroeinheiten und öffentlichen Bereichen mit einer Schallschutzdämmung versehen.. Die Fallrohrbe- und entlüftungsanschlüsse sind im Dachbereich und bis 1 m unter der Raumdecke gegen Schwitzwasser zu isolieren.
Die Regenwasserleitungen innerhalb des Gebäudes sind auf der gesamten Länge zu dämmen, um entstand des Tauwassers zu vermeiden.

6.1.7.  KG411 Abwasseranlagen, Brandschutz
Alle Rohrdurchdringungen durch Wände und Decken, welche eine Brandschutzanforderung haben, sind mit zugelassenen Deckenschotts bzw. Brandschutzdämmungen zu versehen.

6.1.8. KG412 Wasseranlagen, Allgemein
Die Planung und Ausführung der Trinkwasserversorgung erfolgt nach DIN 1988, DIN EN 806 und DIN EN 1717, der aktuellen Trinkwasserverordnung und den DVGW W 551 und W 553- Arbeitsblättern.
Die Trinkwasserversorgung erfolgt aus dem städtischen Trinkwassernetz der Stadt Jülich.
Der Trinkwasseranschluss für das Grundstück ist neu zu erstellen. Für die Planung der Anlagensysteme wurde die Trinkwasseranalyse der Stadtwerke Jülich betrachtet.
Es ist ein gemeinsamer Hausanschlussraum im Untergeschoss für allen Bereiche geplant, in dem die erforderlichen Absperr- und Sicherheitsarmaturen, Hauptwasserzähler sowie eine automatische Rückspülfilteranlage nach Vorgaben der TAB des Versorgers zu installiert sind.
Für das gesamte Gebäude ist ein Hausanschluss mit der Nennweite DN 50 geplant. Die Dimensionierung des Trinkwasseranschlusses erfolgte unter Berücksichtigung der DIN 1988-300.
Es wurde schriftlich von Stadtwerke Jülich der Versorgungsdruck von ca. 4,8 bar bestätigt.
Auf Grund verschiedener Faktoren, wie z. B. der Gebäudehöhe, Verteilungssystem und dem verfügbaren Wasserdruck im öffentlichen Netz, ergibt sich die Notwendigkeit von Druckerhöhungsanlagen (DEA).

Bedarfskenndaten:
Nutzung: Büros und öffentlichen Bereichen
Höchste Zapfstelle über der Versorgungsleitung: max. 18 m
Mindestfließdruck an ungünstigster Zapfstelle:  1 bar - Gartenanschluss Dach (Versorgung aus dem RW-Tank),
1 bar - Letzte Entnahmestelle Küche Dach (TWK-Anschluss direkt).
Gebäudebedarf auf Trinkwasser:  2,27 l/s (Spitzendurchfluss Vs).
Es wurden zwei getrennte Versorgungssysteme vorgesehen:
- Trinkwassersystem für die Versorgung der Waschtische, Spülen, Ausgussbecken, Duschen und Küchenentnahmestellen und Nachspeisung direkt aus dem Straßennetz,
- Kaltwassersystem (Betriebswasser) aus dem Regenwassertank für die Versorgung der WCs, Urinals, Gartenbewässerung, direkt aus dem Regenwassertank.
Zwischen den beiden Systemen wurde ein Sicherungsarmatur für Flüssigkeitskategorie 4 (Systemtrenner) geplant, damit die Hygiene des TWK- im Trinknetz gewährleistet sein kann

6.1.9.  KG412 Wasseranlagen, Trinkwasseraufbereitung
Für die Planung und Auslegung der Anlagensysteme ist die am Standort vorliegende Trinkwasserqualität der Stadtwerke Jülich zu beachten. Laut Stadtwerke Jülich (Stand 02/2022) wird in dem betreffenden Gebiet die Gesamthärte mit ca. 12,3 °dH und der pH-Wert mit ca. 7,7 angegeben.
Eine Enthärtungsanlage für die SAN-Kerne und Teeküche wurde nicht geplant. Es entsteht kein Bedarf, weil das Trinkwasser als mittelhart kategorisiert ist und es ist auch kein Wunsch des Bauherrn.
Für die Versorgung der einzelnen Küchenobjekten wurde eine Umkehrosmose-Anlage nach der Abstimmung mit dem Küchenplaner geplant.
Die Nachspeiseeinrichtungen der Kälte- und Heizungsanlage sind jeweils mit separaten Enthärtungspatronen im Untergeschoss ausgestattet.

6.1.10.  KG412 Wasseranlagen, Warmwassererzeugung
Für die Deckung des Trinkwarmwasserbedarfes in den WC-Kernen, Teeküchen, Ausgussbecken und Duschen ist eine dezentrale Warmwasserbereitung in der Form von elektrischem Durchlauferhitzer geplant:
- Handwaschbecken: 3,5 kW,
- Ausgussbecken: 11-13,5 kW,
- Spülen in der Teeküche: 11-13,5 kW,
- Duschen 18-27 kW.
Die Warmwasseraufbereitung für die Küche im EG ist über Low-Ex System mit der Verwendung der Wärmepumpe Exergy-Maschine) und Pufferspeicher (Leistung KG420) geplant. Siehe KG420.
Zur Einhaltung der Trinkwasserverordnung und des Arbeitsblattes DVGW 551/553 wird das Warm- wassersystem mit einer Zirkulationsleitung und entsprechender Pumpe ausgestattet.
Am Warmwasseraustritt muss bei bestimmungsgemäßer Betriebsweise eine Austrittstemperatur von 60 °C eingehalten werden. Die Zirkulations-Rücklauftemperatur am Speichereintritt darf 55 °C nicht unterschreiten. Diese Anlagenkonzeption soll eine Legionellenbildung in der Warmwasserbereitung und -verteilung wirksam verhindern. Zur Kontrolle und Gewährleitung der Untersuchungspflicht werden Probenahmestellen konzipiert.
Um die Betreiberverantwortung und Abrechnung zu vereinfachen, erhält der Bereich der Gastroküche jeweils ein separater Wasserzähler.
Die Anlagentechnik für die zentrale Warmwasserbereitung ist im Exergyraum im UG (Achse E-F/ 5-6) positioniert.
Die Dämmung/ Isolierung der Kaltwasserleitungen erfolgt mit einem diffusionsdichten Material (wasserundurchlässig). Der Dämmung der gesamten Warmwasser- und Zirkulationsleitungen sind die Bestimmungen der Energie-Einsparverordnung zugrunde gelegt.

6.1.11. KG412 Wasseranlagen, Einrichtungsgegenstände
Für die allen Bereichen ist der mittlere Ausführungsstandart angenommen.
Die Lage und Anzahl der sanitären Einrichtungsgegenstände sind den Zeichnungen des Architekten zu entnehmen.

6.1.12. KG412 Wasseranlagen, Maßnahmen Trinkwasserhygiene
Die Gefährdungen der Trinkwasserhygiene ergibt sich durch stagnierendes Wasser, aufgrund von einem nicht bestimmungsgemäßen Betrieb der Sanitäranlage.
Folgende Lösungen sind zu beachten:
- Optimale Dimensionierung der Rohrleitungsnetze entsprechend DIN 1988-300,
- Ausnutzung des zur Verfügung stehenden Versorgungsdruckes unter Beachtung der max.  zulässigen Strömungsgeschwindigkeiten und Einsatz von druckverlustarmen Armaturen und Formstücken,
- Verlegung der Stockwerksleitungen PWC/PWH durchgeschleift (PWH nur für Gastronomie),
- Einbindung automatischer Spülungseinrichtung für die Trinkwasseranlage,
- Verhinderung unzulässiger Erwärmung von TW-Kalt und Auskühlung von TW-Warm und TW-
- Zirkulation durch Dämmung der Kaltwasser-, Warmwasser- und Zirkulationsleitung 100% entsprechend GEG und Optimierung der Leitungsführung (Abstand zwischen Kalt- und Warmwasser führende Leitungen) Einbau der System-Trenner im UG als Trennung zwischen TWK-Anlage aus dem Netz und Regenwasserbehälter für die Spülung von WCs und Urinalen.
Das Betriebswasser hat keine Trinkwasserqualität und deswegen ist die automatische Spülung am Ende der Teilstrecken nicht benötigt. Es entsteht aber eine Möglichkeit der Einbau automatischer Spüleinrichtung für die Betriebswasseranlage (Option direkt in der Spültaste eingebaut), nach der Abstimmung mit dem Betreiber. Der Betreiber ist auch verantwortlich für die Gewehrleistung, dass die Spülung der Trinkwasser- und Betriebswassernetz regelmäßig stattfindet.
Zur Einhaltung der Trinkwasserhygiene gemäß VDI 6023 wird grundsätzlich von einem bestimmungsgemäßen Betrieb ausgegangen, d.h. der Betreiber und Nutzer ist für den regelmäßigen erforderlichen Wasseraustausch in den Leitungen verantwortlich.
Bei TWK-Leitungen ist gemäße DIN 1988-200 und VDI 6023 zu gewährleisten, dass sich das kalte Trinkwasser auf keinen Fall über 25˚C erwärmen kann.

6.1.13. KG412 Wasseranlagen, Rohrmaterial
Als Rohrleitungsmaterial für alle Verteilungsleitungen in dem Untergeschoss und alle Steigestränge bis zu den Wasserzählern und die Installation innerhalb des WC- Kernes ist Edelstahlrohr 1.4404 vorgesehen.  Für Anschlüsse an Sanitärobjekte ist ein Mehrschichtverbundrohr vorgesehen.
Grundsätzlich sind möglichst viele Entnahmestellen durchzuschleifen, die mit dem TWK-System direkt aus dem Straßennetz versorgt sind.
Die Entnahmestellen, die mit dem System aus dem Regenwassertank versorgt sind, sind im T-Stück- System einzubinden.
Die TW-Leitungen werden in den Untergeschossen sichtbar an den Decken und ggf. Wänden verlegt. In den Etagen werden die Rohrleitungen in den Bereichen der Installationsschächte und Vorwände installiert. In den Ausnahmefallen sind die TW-Trassen unter der Decke zu verlegen.
Die Verteilung für die Küchenobjekte ist unter der Decke geplant.

6.1.14. KG412 Wasseranlagen, Isolierung
Die Rohrsysteme sind mittels Dämmung ausreichend, entsprechend der Forderungen DIN 1988 sowie GEG, vor Wärmeverlusten bzw. vor Erwärmung und/oder Schwitzwasserbildung zu schützen. Grundsätzlich sind alle Leitungswege mit einer 100%-Dämmung, z.B. "Rockwool/ RS 800" mit Alukaschierung - diffusionsdicht verklebt - zu dämmen.
In stoßgefährdeten Bereichen werden Rohrleitungen mit einer Ummantelung aus Blech hergestellt. Die Trinkwasserleitungen-Kalt werden im Bereich Daches gegen Einfrieren mit einer elektrischen Begleitheizung gesichert.
Die Begleitheizung wird direkt an den Leitungen installiert und ist ausschließlich im Winter aktiv. Der Einschaltpunkt der Begleitheizung liegt bei einer Umgebungstemperatur von 5°C. Die Rohrbegleitheizung wird zusätzlich mit einem Rohranlagefühler ausgestattet. Dieser soll die Leitungstemperatur überwachen und verhindern, dass die Wasserleitung bei geringen Volumenströmen eine Temperatur von 25°C übersteigt.

6.1.15. KG412 Wasseranlagen, Brandschutz
Alle Rohrdurchdringungen durch Wände und Decken, welche eine Brandschutzanforderung haben, sind mit zugelassenen Deckenschotts bzw. Brandschutzdämmungen zu versehen.

6.1.16. KG413 Gasanlagen
Derzeit gibt es keinen Gasanschluss für das Grundstück.

6.2. KG 420 Heizungsanlagen
6.2.1. KG 420 Heizungsanlagen, Allgemeine Anforderungen
Die Berechnung der Gebäudeheizlast wurde nach DIN EN 12831 und dem deutschen Beiblatt berechnet.
Die Auslegungsaußentemperatur liegt bei -8,1 °C.
Folgende Raumtemperaturen wurden zur Ermittlung der Heizlast festgelegt:
- Büroräume:  20 °C,
- Konferenz und Event:  20 °C,
- WC:  21 °C,
- WC: Barrierefrei  21 °C,
- Treppenhaus:  18 °C
- UG Technik (Haupt, innerhalb der Dämmung) -1. UG:  15 °C,
- UG Technik, unbeheizt:  5 °C,
- Serverräume:  18 °C,
- Werkstatt/ 3D-Raum:  20 °C,
- Atrium:  20 °C,
- Kantine und Kaffeebar:  20 °C,
- Küche, Betrieb:  20 °C,
- Küche, Nebenräume:  15 °C,
- Dusche:  24 °C.
Bei der Heizlastberechnung wird davon ausgegangen, dass abgesenkte Raumtemperaturen zu angrenzenden Nutzungseinheiten nicht zu berücksichtigen sind. Das bedeutet, dass im Falle eines Leerstandes bzw. Abwesenheit des Nutzers der Nachbar-Nutzungseinheit, diese auf die geplante Raumtemperatur zu beheizen sind, um in den belegten Nutzungseinheiten, die geplante Raumtemperaturen bei der Auslegungsaußentemperatur von -8,1°C zu erreichen.
Weiterhin wurde keine Zusatzaufheizleistung berücksichtigt. Das heißt, dass bei Auslegungsaußentemper- atur eine ausreichende Gebäudebeheizung nur bei durchgängigem Heizbetrieb (ohne Nachtabsenkung) möglich ist.

6.2.2. KG421 Wärmeerzeugung
Die Bereitstellung der erforderlichen Wärmeleistung zur Beheizung der Gebäude (über Fußbodenheizung, Heizsegel als Streckmetalldecke), der raumlufttechnischen Anlagen, sowie zur zentralen Warmwasserbereitung erfolgt durch Nahwärme aus dem LowEx-Energiesystem.
Eine sekundäre Wärmepumpe gewährleistet das Hochtemperatur-Heizwasser für die Warmwasserbereitung. Es ist auch ein Pufferspeicher als hydraulische Trennung und ein Heizverteiler mit jeweiligen Heizkreisen vorgesehen.
Zur Druckhaltung erfolgt je nach System über pumpengesteuerten Druckhalteanlagen mit automatischen Entgasungseinrichtung und automatischen Nachspeiseeinrichtungen mit Membranausdehnungsgefäßen.
Die Befüllung des Heizungsnetzes erfolgt mit aufbereitetem Wasser aus der Wasseraufbereitungsanlage im Exergyraum. Die Vorgaben des Nahwärmeversorgers bezüglich der Rücklauftemperaturen sind zwingend einzuhalten.
Die Warmwasserbereitung für die Küche erfolgt zentral im Exergyraum.
Die Erwärmung des Trinkwarmwassers erfolgt über eine Wärmepumpe und einen Heizwasserspeicher (KG420). Das bodennahe Wasser im Heizwasser- speicher wird als Wärmequelle genutzt.
Die Wärmepumpe erwärmt das Wasser an der Oberseite des Heizwasserspeichers auf ca. 70 °C.
Ein Wärmetauscher innerhalb des Heizwasserspeicher dient als Heizquelle für die Warmwasserbereitung.
Die Warmwasseraufbereitungsanlage befindet sich in der Heizzentrale im Untergeschoss (Exergyraum).
Für die ordnungsgemäße Errichtung, Betrieb und Instandhaltung von Trinkwasseranlagen in Gebäuden, einschl. Schutzmaßnahmen gegen Legionellen-Wachstum gelten die Technischen Regeln DVGW W551 und DVGW W553 sowie die VDI-Richtlinie 6023. Die Warmwassertemperatur am Ausgang des Durchfluss- systems ist auf 60 °C zu halten. Der Temperaturabfall an der Zirkulationsleitung darf 5 K nicht überschreiten.
Das System wird so ausgelegt, dass die gesamte Anlage zyklisch auf 70 °C erwärmt werden kann.
Die Versorgung mit Warmwasser für die Waschtische erfolgt dezentral über elektrische Durchlauferhitzer (Schnittstelle KG410).
Es wurden auch zwei Pufferspeicher für die Heizungsanlage geplant:
Pufferspeicher für Heizungswasser, 3.000 l
Pufferspeicher für Warmwasserbereitung, 1.500 l

6.2.3. KG422 Wärmeverteilnetze
Verteilung Allgemein
Vom Untergeschoss aus wird die Verteilung der Heizungsrohre in zwei Hauptsteigleitungen bis zum Erdgeschoss aufgeteilt.  Die Heizungsrohre werden im Erdgeschoss auf insgesamt 4 Hauptsteigleitungen für die Ebenen 1OG und 2OG aufgeteilt. Die Hauptverteilungen erfolgen von der Heizzentrale im Untergeschoss. Die horizontalen Verteilungsleitungen, zu den vertikalen Steigern, werden an der Decke des Untergeschosses verlegt. Zusätzlich ist eine Fußbodenheizung und Kühlungsverteilung für den Schacht über dem Exergieraum geplant.
In dem Planungsprozess wurde es auf 2-Leiter-System, entweder Heiz- oder Kühlbetrieb, geplant. Diese wurde nach der Untersuchung des gesamten Energiekonzeptes und als eine wirtschaftlich und technisch gutes System entschieden.
Die Gründe, die dafür sagen, sind:
- Investitionskosten,
- geringer Platz in den Schächten und im Flur,
- vereinfachte Regelung.
Das System funktioniert mit der Priorität "Heizen", was in den Überganszeiten, spricht Frühling oder Herbst, zu der geringeren Raumtemperaturbehaglichkeit auf der Südseite des Gebäudes führen kann. In den Übergangszeiten sind die Außentemperaturen hauptsächlich niedriger als die Innenraumtemperaturen und das Raumkomfort wird nur durch die Sonnenstrahlung beeinflusst. Das Konzept wurde so geplant, dass einzelnen Räumen getrennt und unabhängig voneinander temperaturgeregelt sein können. Für den Fall, wenn die Raumtemperatur im Süden zu hoch wird, werden die Heizungsanlage herunter regelt, ohne die Räume in Norden zu beeinflussen. Um die Behaglichkeit der Räume an der Südseite in dem guten Rahmen zu behalten, wurde folgendes geplant:
- unabhängige Raumtemperatursteuerung (siehe KG480),
- Sonnenschutz an der Außenfassade, die durch den Nutzer manuell genutzt sein darf,
- Öffenbare und motorisch automatisierte Fenster, die für kurze Zeiten, bei der ausgeschalteten Heizungsanlagen genutzt sein dürfen, um die Raumtemperatur abzusenken.
Für die untenliegenden Besprechungsräume, die für ganzes Jahr die Kühlung benötigen, sind separate Kühlkreise vorgesehen.
Alle Verteilnetze sind als Zweileiternetz vorgesehen. Bei den Heizsystemen der statischen Heizung erfolgt die Regelung der Vorlauftemperatur über Beimischschaltungen mittels Drei-Wege-Ventilen. Die Verteilung erfolgt über differenzdruckabhängige, drehzahlgeregelte Umwälzpumpen. Am Strangbeginn werden Strangabsperrventile und Differenzdruckregler, für den hydraulischen Abgleich, vorgesehen.
Die dynamischen Heizkreise für die Lüftung erfolgen mit konstanter Vorlauftemperatur.
Sämtliche Heizkreise sowie die Verbraucher und die Mietbereiche sind mit Zählerpassstücken auszustatten.
Bei Durchdringung von Brandabschnitten werden dafür zugelassene Rohrdurchführungen eingesetzt. Rohrdurchführungen durch Decken, Brandwände und feuerbeständige Wände werden mit zugelassenen feuerbeständigen Abschottungen entsprechend der erforderlichen Brandschutzqualität eingesetzt.
Die Technikräume werden durch erwärmte Luft aus den RLT-Anlagen frostfrei gehalten.

Technik- und Nebenfläche Verteilung
Die Technikräume werden durch erwärmte Luft aus den RLT-Anlagen frostfrei gehalten.

Konferenzbereich Verteilung
Ein Dreiwege-Mischventil und eine Umwälzpumpe sorgen für die Bereitstellung von Niedertemperatur-Heizwasser aus dem RLT-Heizkreislauf.

Gastronomie Verteilung
Ein Dreiwege-Mischventil und eine Umwälzpumpe sorgen für die Bereitstellung von Niedertemperatur-Heizwasser aus dem RLT-Heizkreislauf. Zusätzlich gibt es eine Fußbodenheizungs- und -kühlungsverteilung in den Bereichen Kaffeebar und Gastronomie Sitzbereich.

Atrium Verteilung
Ein Drei-Wege-Mischventil und eine Umwälzpumpe versorgen die Deckenstrahlplatten mit Niedertemperatur-Heizwasser aus dem Heizkreislauf der RLT. Zusätzlich gibt es eine Fußbodenheizung und eine Kühlungsverteilung (EG und 3OG).

Büros an der Außenwand Verteilung
Büroräume mit Fenstern werden über Heizsegel in der Streckmetalldecke und den Bodenlüfter beheizt.

Nicht belüftete Flure in den Bürobereichen
Nicht belüftete Flure in den Bürobereichen werden mit einem Unterflurkonvektor beheizt.

Innenliegende Räume Verteilung
Vollständig interne Büros (1OG) werden nicht beheizt. Innenliegende Räume mit kalten Wänden wie z.B. Schachtwände werden mit Luft aus der RLT-Anlage beheizt. Ein Drei-Wege-Mischventil und eine lokale Umwälzpumpe regeln die Temperatur des RLT-Heizregisters im Kanalsystem.

WC-Kerne Verteilung
WCs werden über Warmluft von RLTs beheizt.  Ein Drei-Wege-Mischventil und eine lokale Umwälzpumpe regeln die Temperatur des RLT-Heizregisters im Kanalsystem.

Eventbereich auf dem Dach Verteilung
Ein Dreiwege-Mischventil und eine Umwälzpumpe sorgen für die Bereitstellung von Niedertemperatur-Heizwasser aus dem RLT-Heizkreislauf.

Rohrmaterial und Dämmung Verteilung

| Rohrwerkstoff | Verlegeort | Dämmung |
| --- | --- | --- |
| Stahlrohr, schwarz geschweißt | Technikzentrale | Mineralwolle, alukaschiert, Stahlblechmantel < 2 m |
| Stahlrohr, außenverzinkt gepresst bis DN100 | Steiger, Schächte | Mineralwolle, alukaschiert |
| Stahlrohr, außenverzinkt gepresst bis DN100 | Öffentliche Flure | Mineralwolle, alukaschiert, / Alu-Grobkorn |
| Stahlrohr, außenverzinkt gepresst bis DN100 | Etagenverteilung | Mineralwolle, alukaschiert |
| Stahlrohr, außenverzinkt gepresst bis DN100 | Heizsegeln | ohne |
| diffusionsdichtes Kunststoff-Verbundrohr sauerstoffdicht gem. DIN 4726 als P-EXa ohne Pressung | Verlegung in Estrich Fußbodenheizung | keine, nur Wärme / Trittschaldämmung unten |

In Bereichen, in denen die Rohre im Freien verlaufen (z. B. auf dem Dach), werden sie mit 200 % gedämmt nach GEG. In der Heizungszentrale, in Bereichen mit Stoßgefährdung, wie in Technikzentralen und Untergeschoss wird die Dämmung zusätzlich mit verzinktem Stahlblech ummantelt. In den Steigeschächten und nicht sichtbaren Bereichen wird die Dämmung mit einer Aluminiumkaschierung versehen.

6.2.4. KG423 Raumheizflächen
Vorbemerkungen
Unter Berücksichtigung der raumspezifischen Anforderungen sind Raumheizflächen vorzusehen, z.B.:
- Konferenz und Eventbereich:  Heiz-, Kühlsegel,
- Büro:  Heiz-, Kühlsegel,
- Gastronomie:  Fußbodenheizung-, Kühlung und Heiz-, Kühlsegel.
Eine Beheizung der Technikzentralen und Nebenräume im Untergeschoss ist nicht vorgesehen.
Technikräume werden, soweit erforderlich, mittels Warmluft von RLTs beheizt.

Technik- und Nebenfläche
Es ist keine Beheizung geplant.

Konferenzbereich
Die Temperierung der Konferenzräume erfolgt über Heiz-, Kühlsegel.

Gastronomie
Der Gastronomie-Sitzbereich und die Kaffeebar werden sowohl mit Fußbodenheizung, Kühlung als auch mit Heiz- und Kühlsegeln ausgestattet. Die Rohrleitungen für die Fußbodenheizung werden im Fußbodenaufbau des EGs geführt. Heizkreisverteiler sind in Trockenbauwänden integriert.

Atrium
Das Atrium wird mit einer Fußbodenheizung ausgestattet, die ebenfalls eine Kühlung erlaubt.
Die Heizleitungen werden im Fußbodenaufbau des EGs geführt. Die Verteiler sind in Trockenbauwänden integriert.  Auch die Beheizung über das Luftsystem ist geplant.

Büros an der Außenwand
Büros mit Fenstern werden sowohl mit den Bodenlüftungsgeräten als auch mit Heizsegeln beheizt.

Innenliegende Räume
Innen liegende Büros und Besprechungsräume werden mit der Luft aus der RLT beheizt.

Nicht belüftete Flure in den Bürobereichen
Nicht belüftete Flure in den Bürobereichen werden mit einem Unterflurkonvektor beheizt.

WC-Kerne
WC‘s werden über die Zuluft der RLT-Anlagen beheizt.

Event Bereich auf dem Dach
Die Temperierung des Eventbereichs wird durch Heizsegel gewährleistet.

Zählerkonzept KG420 und KG434:
Jeder Mieter (Büros, Gastronomie und Café) hat seinen eigenen unabhängigen Wärmezähler.
Jeder Heiz- und Kühlkreislauf in der UG-Ebene hat jeweils einen Wärmezähler
Der Rücklauf zum Nahwärme- und Nahkältenetz (LowEx Netz) hat einen Haupt-Wärmezähler.

6.3. KG430 Lüftungstechnische Anlagen (hier nur KG434)
6.3.1. KG434 Kälteanlagen
Allgemein
Das Gebäude wird mit Nahwärme aus dem LowEx-Energiesystem gekühlt.
Die bereitgestellte Kälteleistung wird für die Kühlung des Gebäudes, der Lüftungs- und Klimaanlagen sowie für die Kühlung der Serverräume genutzt.
Je nach System wird der Druck durch pumpengesteuerte Druckhaltesysteme mit automatischen Entgasungseinrichtungen und automatischen Nachspeiseeinrichtungen mit Membranausdehnungsgefäßen aufrechterhalten. Die Befüllung des Kühlnetzes mit aufbereitetem Wasser aus der örtlichen Wasseraufbereitungsanlage erfolgt im Exergy-raum. Die Vorgaben des örtlichen LowEx-Anbieters bezüglich der Rücklauftemperaturen müssen beachtet werden. Diese sind für eine maximale Vorlauftemperatur von 13°C (Sommer) auf der Primärseite und für eine empfohlene zulässige Rücklauftemperatur von 20°C ausgelegt (abhängig der Gebäudetechnik).
Es ist auch ein Pufferspeicher mit Kälteverteiler und jeweiligen Kältekreise vorgesehen.

6.3.2.  KG434 Kälteanlagen - Auslegung und Anlagenbeschreibung
Kältebedarf
Die Berechnung der Gebäudekühllast wurde nach der aktuellen Ausgabe VDI 2078 berechnet. Die meisten Räume werden auf 26°C gekühlt, mit den folgenden Ausnahmen:
- Büroräume:  26 °C (nach DIN EN 16798-1 Kategorie II),
- Konferenzräume/Eventbereich:  26 °C (nach DIN EN 16798-1 Kategorie IV),
- Lobby im EG:  26 °C (nach DIN EN 16798-1 Kategorie II),
- Serverräume:  33 °C* (Siehe Anmerkung),
- Atrium:  26 °C (nach DIN EN 16798-1 Kategorie II),
- Küche:  26 °C (nach VDI 2052),
- Kantine/ Kaffeebar:  26 °C (nach DIN EN 16798-1 Kategorie II),,
- ELT-/ EDV-Räume:  35 °C (nach VDI 2050 Blatt 5)
- WC:  keine Kühlung,
- Flure:  keine Kühlung,
- Treppenhaus:  keine Kühlung,
- Technik-, Lagerräume:  keine Kühlung,
- Batterieraum:  18 °C.

Folgende Kälteverbraucher sind durch die Kälteanlagen mit Kälte zu versorgen:
Kühlsegel
- RLT - Anlage
- Serverräume
- Fußbodenkühlung

Kühllast Server-, ELT- und IT-Räume
Annahme ELT- und IT-Räume: Lasten von 250 W/ m2 pro Raum.
Annahme Serverräume: Leistung ca. 7,5 kW je Serverschrank und 4 Serverschränke pro Raum = 30 kW pro Serverraum.

Kühlung ELT- und IT-Räume
Umwälzpumpen werden an den RLT-Kühlkreislauf angeschlossen und sorgen ganzjährig für Kühlung.

Serverkühlung
Es soll der Einsatz eines Umluftgeräts mit kanalisiertem Freikühlmodul vorgesehen werden. Das Kältesystem für die IT-Räume ist für einen ununterbrochenen 24-Stunden-Betrieb pro Jahr ausgelegt.
Die Kühlung des Serverraums erfolgt über das Gebäudekühlsystem. Ein separater Kühlkreislauf mit voll redundanter Pumpe (N+1) sorgt für die Kühlung der Umluftanlagen in den Serverräumen.
Jeder Serverraum hat eine voll redundante Umluftanlage (N+1).
Die Gesamtkälteleistung für IT-Serverräume beträgt ca. 2 x 30 kW = 60 kW.
Temperaturspreizung Erzeugung:
Kälteverteilung zur Serverräume 13 °C/ 24 °C.

Die Kühlung der IT-Räume wie Server, ELT-Räume und IT Räume erfolgt über das zentrale Kaltwasser- system gemeinsam mit der Klimakälte. Durch die Verwendung mehrerer Maschinen zur Erzeugung ergibt sich eine Versorgungssicherheit. Ersatzteile in Kaltwassersystemen können meist schnell besorgt und Havarien beseitigt werden.
In der Entwurfsphase wurden die Kühlungs- und Lüftungssysteme für die Serverräume tiefer untersucht.

Kaltwasserverteilnetz
Ausgehend von dem Pufferspeicher (im Untergeschoss) werden die Kaltwassernetze im Zweirohrsystem aufgebaut. Die Verteilleitungen des Kaltwasserkreises verlaufen ausgehend von der Kältezentrale zu den zwei Hauptsteigern und weiter in die Etagen. An den Stockwerksabgängen werden jeweils Absperrarmaturen und Regulierventile montiert.
Jeder Kaltwasserkreis erhält Thermometer und Manometer in Vor- und Rücklauf, einen Schmutzfänger sowie versorger- und verbraucherseitige Absperrungen. Alle Pumpen werden als drehzahlgeregelte Pumpen ausgeführt. Zur Vermeidung von Körperschallübertragung ins Gebäude werden alle Pumpen beidseitig mit Schwingungskompensatoren mit dem Rohrnetz verbunden.
Die Systemtemperatur der Kühlung liegt bei 13 °C/ 20°C. Die Kühlsegel werden mit einer Temperatur von 16 °C/ 19 °C betrieben. Mittels einer Mischpumpe (3-Wege-Ventil) je Büro Geschoss (1. OG und 2. OG) wird die Temperatur von 13°C runter auf 16°C runtergemischt.
Der Mieter hat eine Auswahl der Raumtemperatur, die sich auf die Auswahl der Kühlfläche beziehen kann.
In der Kältezentrale ist eine Umschaltstation mittels zwei Wärmeübertrager, 3-Wege-Umschaltventile für die Kühlsegel und Fußbodenkühlung vorgesehen.
In dem Planungsprozess wurde es auf 2-Leiter-System, entweder Heiz- oder Kühlbetrieb, geplant (Siehe KG420).

RLT-Anlage
Der Kühlkreislauf des RLT-Systems versorgt die RLT-Verbraucher, und die Kühlsegel in den Multifunktionsräumen EG, Gastrositzbereich, innenliegende Besprechungsräume auf 1. OG und 2. OG und Eventbereich mit Kühlenergie.
Der RLT-Kreislauf besteht aus zwei Pumpen, die mit gleicher Geschwindigkeit laufen, einem Regulierventil, einem Rückschlagventil und einem Wärmezähler.
Die Temperaturspanne für den RLT-Kühlkreislauf beträgt 13 °C/ 20 °

Büroräume Kühlsegel
Der Kühlkreislauf des Bürosystems ist durch einen Plattenwärmetauscher mit Kühlenergie versorgt, um Kühlwasser mit hoher Temperatur für die Kühlsegel bereitzustellen.
Der Kühlkreislauf des Bürosystems besteht aus zwei Pumpen, die mit der gleichen Geschwindigkeit laufen, einem Regelventil, einem Rückschlagventil und einem Wärmezähler.
Der Temperaturbereich für den Kühlkreislauf des Bürosystems beträgt 13 °C/ 19 °vor dem Plattenwärme- tauscher und 16°C danach.

Fußbodenkühlung
Der Fußbodenkühlkreislauf ist durch einen Plattenwärmetauscher mit Kühlenergie versorgt, um Kühlwasser mit hoher Temperatur zu den Fußbodenkühlverteilern zu leiten.
Der Fußbodenkühlkreislauf besteht aus einer Pumpe, einem Regelventil, einem Rückschlagventil und einem Wärmezähler.
Der Temperaturbereich für den Fußbodenkühlkreislauf beträgt 13 °C/ 19 °C vor dem Plattenwärmetauscher und 16 °C/ 20 °C nach dem Plattenwärmetauscher.

Serverräume
Der Kühlkreislauf des Serverraumsystems versorgt die Umluftverbraucher im Serverraum mit Kühlenergie.
Der Serverraum-Kühlkreislauf besteht aus zwei redundant arbeitenden Pumpen, einem Regelventil, einem Rückschlagventil und einem Wärmezähler.
Die Temperaturspanne für den Serverraum-Kühlkreislauf beträgt 13 °C/ 24 °C.

Taupunktregelung
Es wurde pro Raum ein Taupunktwächter vorgesehen. Wenn der Taupunktwächter Kondensationsgefahr feststellt, wird das 3-Wege-Ventil für den Kühlkreislauf zugefahren, und das Wasser wird umgewälzt, um die Temperatur des Kühlwassers zu erhöhen.  Die Temperatur wird in 1°C-Schritten erhöht, bis der Taupunktwächter eine Kondensationsgefahr ausschließt.  Siehe KG480.

Rohrmaterial und Dämmung

| Rohrwerkstoff | Verlegeort | Dämmung |
| --- | --- | --- |
| Stahlrohr, außen verzinkt gepresst bis DN100 | Steiger | Mineralwolle, mit besonders stabiler glasfaserverstärkter Alukaschierung* |
| Stahlrohr, außen verzinkt gepresst bis DN100 | Flur | Mineralwolle, mit besonders stabiler glasfaserverstärkter Alukaschierung*, / Alu-Grobkorn |
| Stahlrohr, außen verzinkt gepresst bis DN100 | Etagenverteilung | Mi neralwolle, mit besonders stabiler glasfaserverstärkter Alukaschierung* |
| Stahlrohr, 2fach beschichtet bis DN50 gepresst, dann geschweißt | Technikzentrale | Mineralwolle, mit besonders stabiler glasfaserverstärkter Alukaschierung*, Stahlblechmantel < 2 m |
| Stahlrohr, 2fach beschichtet bis DN50 gepresst, dann geschweißt | Dach, Außen | Mineralwolle, mit besonders stabiler glasfaserverstärkter Alukaschierung* mit Stahlblechummantelung |
| Stahlrohr, außenv erzinkt gepresst bis DN100 | Kühlsegel | Ohne |

*Die Dämmung mit besonders stabiler glasfaserverstärkter Aluminiumkaschierung ist diffusionsdicht.

Kühllastberechnung
Es wurde nach Festlegung der bauphysikalischen Randbedingungen eine Kühllastberechnung nach VDI 2078 für die betreffenden Räume durchgeführt.
Vom Bauteilkatalog von der Bauphysik wurden die Hauptaufbauten für die Gebäudehülle (z.B. AW, IW, DE, DA, AT, IT, AF, IF) in die Berechnung übernommen. Die technischen Datenblätter, wie z.B. Glasflächenanteil zu Rahmenanteil im Fenster, Sonnendurchlassfaktoren und Sonnenschutzeinrichtung sind auch in der Berechnung berücksichtigt worden.
Die folgenden Annahmen für die VDI 2078 Kühllastberechnung wurden berücksichtigt:
- RLT-Anlagenbetrieb Volllast:  6:00 - 22:00 Uhr,
- RLT-Anlagenbetrieb Teillast:  22:00 - 06:00 Uhr,
- Berücksichtigung der Kühllasten (Büronutzung):  7:00 - 21:00 Uhr,
- Angerenzende Büros (Decke/Wände) werden mit der gleichen Zieltemperatur von 26 °C angenommen.
- Wärmeabgabe Person:  70 W,
- Wärmeabgabe 1 Arbeitsplatzrechner mit 2 Monitoren:  120 W,
- Wärmeabgabe Drucker/ Faxgerät:  20 W,
- Wärmeabgabe TV-Gerät:  100 W,
- Personenanzahl im Bürobereich:  12 m²/ Person,
- Personenanzahl im Besprechungsräume:  3 m²/ Person,
- Personenanzahl im EG Atrium:  99 Person,
- Personenanzahl im EG Multifunktionsräume:  2 m²/ Person,
- Personenanzahl im EG Multifunktion Groß 1 und 2:  122 Person je Raum,
- Personenanzahl im EG Multifunktion Mittel:  112 Personen,
- Arbeitsplatz mit 2 Monitoren im Bürobereich:  1 St./ Person,
- TV-Gerät:  1 St./ Besprechungsraum,
- Drucker/ Faxgerät:  2 St./ Bürotechnikraum.

6.4. KG470 Nutzungspezifische Anlagen
6.4.1. KG473 Medienversorgungsanlagen
Es ist eine Druckluftanlage für die Projekträumen auf 2.OG geplant, welches als Werkstatt zu betrachten sind.
Der Aufstellort des Kompressors ist im Technikraum im Raum UG.12.04. Zwischen dem Technikraum und Projekträumen sind die Leitungen aus Edelstahl in dem Schacht zu verlegen.
Die Anlage mit einem Volumenstrom von maximal 500 l/min und einer Länge von 90 m bis zum ungünstigen Verbraucher wird an der Hauptverteilung mit einer Rohrnennweite von DN20 geplant. Der Druckabfall der gesamten Verrohrung bei trockener Druckluft übersteigt hierbei den Planungswert von 0,1 bar Differenzdruck gemäß VDMA 15391-1 nicht (Hauptverteilung, Verteilleitung und Anschlussleitung). Eine Spezifizierung für die Luftqualität gemäß ISO 8573-1 ist mit 4-4-3 definiert. Der Druck an den sieben Entnahmestellen ist mit 10 bar vorgesehen. Es ist keine Redundanz geplant. Der Schalldruckpegel beschränkt sich auf 58 dB(A) bei 70% Auslastung.

6.4.2. KG474 Feuerlöschanlagen
Gemäß Brandschutzkonzept von hhpberlin, Ingenieure für Brandschutz GmbH vom 26.10.22, sind folgende Feuerlöschanlagen erforderlich:
- Trockene Steigleitungen in den Treppenhäusern,
- Feuerlöscher.
Die Ansulanlage für die Behebung des Feuers in Gastroküche ist Teil der Küchenplanung.

Trockene Steigleitungen
In allen 5 Treppenräumen sind trockene Steigleitungen nach DIN 1988 Teil 6 und DIN 14462 Teil 1 geplant. In den Treppenräumen des Gebäudes werden auf Etagen UG (TH2 und TH4), 1.OG, 2.OG und 3.OG Entnahmestellen vorgesehen. In allen Treppenhäusern auf EG sind Löschwassereinspeisungen zu planen. Diese entspricht der Stand der Brandschutzplänen Stand LP3
Die Entnahmestellen, wie auch Löschwassereinspeisungen sind neben der Eingangstür vorgesehen.

Feuerlöscher
Es sind Handfeuerlöscher in den Versammlungsräumen (Multifunktionsräume) sowie die zugehörigen Magazine und Lagerräume geplant. Zum Einsatz kommen Wasser- Schaum- bzw. Pulverlöscher. Es gibt keine Anforderungen die Feuerlöschen in Bereichen mit elektronischen Bauteilen wie EDV- und Elt.-Räume zu planen.

6.5.  KG490 Sonstige Maßnahmen für technische Anlagen
6.5.1. KG491 Baustelleneinrichtung
Im Laufe der Entwurfsplanung wurden schon die ersten Überlegungen zu den Baustelleeinrichtungen und Flächenkonzept gemacht.Besonders wichtig sind die Vorabstimmungen mit den Behörden zu den provi- sorischen Trinkwasser-, Schmutzwasser-, Strom- und Internetanschlüssen sowie der Trafo-Aufstellung mit den Energieversorgern und Behörden
In der Planung wurden berücksichtigt:
- Baustellenbeleuchtung,
- Baustrom-Verteiler,
- Kabeltrassen und Strom- und Internetanschluss,
- Bauwasser sowie Trinkwasser-. und Schmutzwasser-Anschlüsse (Container),
- Provisorische Regenwasseranlage als bauzeitliche Regenwasserableitung,
- Materialentsorgung.

6.5.2. KG493 Gerüste
Hierunter fallen die Rollgerüste als Hilfsmittel für die Montagearbeiten.

6.6. Verlegung der TGA-Trassen
6.6.1. Bereiche
Basierend auf den Schallschutz-Anforderungen und Abstimmungen mit Bauherrn bzw. Objektplaner wurden zwei verschiedene Bereiche mit TGA-Installationen definiert:
Bereich mit den sichtbaren Trassen in den folgenden Räumen:
- Flure / Verkehrsflächen auf allen Etagen,
- Technikräume in UG und auf 3.OG,
- EDV-/ ELT-Räume auf allen Etagen,
- Garderoben,
- Bürotechnikstationen,
- Putzmittel-Räume,
- Treffpunkt-Räume,
- Tageskühlraum (Gastronomie),
- Trockenraum-Kleidung im EG,
- Werkstattraum Fahrräder im EG,
- Etagenanlage klein im EG,
- 3D-Druckerraum im EG,
- Stuhllager und Lagerraum groß,
- Vorraum EG,
- Umkleide- und Duschräume im UG,
- Atrium auf allen Etagen (RLT).

Bereich mit den nicht sichtbaren Trassen in den folgenden Räumen:
- Außenliegende Zellenbüros,
- Teamflächen,
- Besprechungsräume,
- Open Space / Arbeitsplätze,
- Speed-Meeting-Räume,
- Projekträume,
- Sportraum und 3D-Raum auf 2.OG,
- Alle Multifunktionsräume im EG,
- Müllraum im EG,
- Umkleide- und Duschräume im EG,
- Erste-Hilfe-Raum,
- Managementteam Hub Einzelbüro und Doppelbüro im EG,
- Backoffice im EG,
- Beratungsräume Startup im EG,
- Poststelle,
- Gastroküche im EG und Gastro-Sitzbereich,
- Eventbereich und Küche auf 3.OG,
- WC-Kerne.

6.6.2. Befestigungen, allgemein
Sämtliche nachfolgend aufgeführte Befestigungssysteme müssen für die Erbebenzone 3 zugelassen sein und ausgeführt werden sein.
In allen Bereichen hat der Auftragnehmer für alle Befestigungen Bauart zugelassene Dübel selbst zu setzen. Die Kosten sind in den entsprechenden Leistungspositionen mit einzurechnen. Geeignete Hohlwanddübel sind an Gipskartonwänden zu verwenden. Rohrbefestigungen mittels 2-teiliger schallgedämmter Rohrschelle und Schnellabhängesystem, Lochband darf nicht verwendet werden. Befestigungen im Beton und Mauerwerk mittels Metallspreizdübel. Einsetzen von Befestigungen in gestemmte Löcher in Beton und Mauerwerk mit Zementmörtelmischung 1:3 (Gips nicht zugelassen). Bohrung oder Schweißung nur, wenn vom Statiker ausdrücklich zugelassen (schriftlich). Alle Stahlteile müssen einen, dem Einbauort und der Verwendung entsprechenden, ausreichenden Korrosionsschutz erhalten.
Für Konsolen, Armaturen und Befestigungsmaterial (z. B. Rohraufhängungen) ist vor der Bestellung in Absprache mit der Bauleitung eine Bemusterung durchzuführen. Eine Aufstellung mit der Hersteller- und Typenbezeichnung ist den Beteiligten auszuhändigen.

6.7. Wartungskonzept
Bereits im Rahmen der Vorplanung wurden Überlegungen hinsichtlich der effizienten Wartung und Instandhaltung der geplanten technischen Anlagen angestellt. Das Konzept wurde in der Entwurfsplanung vertieft und angepasst.

6.7.1 Wartungskonzept, KG410
Die Technikzentrale und die Hebeanlagen befinden sich im UG (in den Pumpensümpfen).
Der Wartungszugang erfolgt hauptsächlich über den Lastenaufzug (Einbringungsweg 1) oder durch die Treppe und Flurbereich (Einbringungsweg 2). Diese gilt auch für den Austausch der großen Komponenten, wie Hebeanlagen, Druckerhöhungsanlage oder Fettabscheider. Falls die beiden Einbringungswege nicht ausreichend groß sind, entsteht auch die Möglichkeit von der Nutzung des Einbringungswegs 3 (Außenwand Ost) und Einbringungswegs 4 (Außenwand West). Diese zwei Wegen benötigen aber zusätzlichen Baumaßnahmen, wie Wiederöffnung bei der Weg 3 und Wiederöffnung, Demontage der Terrasse und Trennung vom Seewasser bei der Weg 4. Der Einbringungsweg 4 sollte nur dann verwendet werden, wenn alle andere Möglichkeiten nicht ausreichend sind.
Die Festlegung der zu verwendenden Einbringwege wird im Zuge der Bauausführung mit der durch den AG beauftragten Bauüberwachung abgestimmt.
Die Sanitäranlagen in den WC-Kernen befinden sich hinter einer Vorsatzschale und sind über Revi.- Öffnungen zugänglich. Die Wasserzähler in WC-Kernen und Teeküchen sind unter der Decke bzw. in den Unterputzkästen vorgesehen, sodass die Zählerablesung bzw. der Zähleraustausch einfach erfolgen kann.

6.7.2. Wartungskonzept, KG420 und KG434
Die Technikzentrale für Heizung und Kälte befinden sich im UG (Exergy-Raum). Der Wartungszugang erfolgt hauptsächlich über den Lastenaufzug (Einbringungsweg 1) oder durch die Treppe und Flurbereich (Einbringungsweg 2). Diese gilt auch für den Austausch der großen Komponenten, wie Plattenwärme- tauscher, Pufferspeicher oder Verteiler. Die Verkehrsfläche (Flur) wurde wegen dieser Zwecken mit Breite von 2,5 m geplant. Falls die Flurbreite oder Aufzug nicht ausreichend groß sind, entsteht auch die Möglichkeit von der Nutzung des Einbringungswegs 3 (Außenwand Ost) und Einbringungswegs 4 (Außenwand West). Diese zwei Wegen benötigen aber zusätzlichen Baumaßnahmen, wie Wiederöffnung bei der Weg 3 und Wiederöffnung, Demontage der Terrasse und Trennung vom Seewasser bei der Weg 4.
Der Einbringungsweg 4 sollte nur dann verwendet werden, wenn alle andere Möglichkeiten nicht ausreichend sind.
Die Festlegung der zu verwendenden Einbringwege wird im Zuge der Bauausführung mit der durch den AG beauftragten Bauüberwachung abgestimmt.
Die Energiezähler befinden sich:
- im EG unter der Decke,
- im 1. OG, 2. OG und 3. OG in den Schachtwänden der Treppenhäuser mit dem Zugang von außen,
- direkt an dem Küche-RLT-Gerät.
Die Fußbodenverteiler befinden sich:
- im EG in der Wand zwischen Sitzbereich und Gastroküche für die Versorgung Gastronomie,
- im EG in der Wand in WC-Bereich für die Versorgung des Atriums,
- auf 3. OG in der Wand in WC-bereich für die Versorgung des Atriums.

## 7. Besondere Vorbemerkungen zur geplanten DGNB-Zertifizierung
7.  Besondere Vorbemerkungen zur geplanten DGNB-Zertifizierung

Für das Innovations- und Gründerzentrum wird eine DGNB-Zertifizierung (Deutsche Gesellschaft für Nachhaltiges Bauen) in der Qualität Gold angestrebt. Das Gebäude ist bereits mit dem Vorzertifikat in Gold ausgezeichnet. Für die Zertifizierung wird das Nutzungsprofil Neubau Bürogebäude der Version von 2018, 10. Auflage verwendet. Um das angestrebte Zertifikat erreichen zu können, müssen folgende Kriterien berücksichtigt werden.

7.1.  Baustoffauswahl hinsichtlich ökologischen Inhaltsstoffe und
 Immissionskonzentration
7.1.1. Anforderungen an DGNB-relevante Baustoffe
Für das vorliegende Bauvorhaben wird für die Verwendung von Bauprodukten die Qualitätsstufe 3 (QS 3) angestrebt. Die Anforderungen an die entsprechenden Materialien sind in "2022-0165_DGNB-Anlage 1_Schadstoffe gem DGNB_2024-08-21_FLM" (DGNB-Anlage 1) zu entnehmen.
Eine Nicht-Einhaltung der Anforderungen führt zum Ausschluss des entsprechenden Materials.
Anforderungen werden überwiegend an flüssige Baustoffe wie z. B. Beschichtungen, Grundierungen, Vorstriche, Spachtelmassen, Kleber, Bodenbeläge, Abdichtungen, Dichtungsmassen, Montagekleber, Betontrennmittel, Korrosionsschutzbeschichtungen, Epoxid-Beschichtungen, Montageschäume usw. gestellt (siehe DGNB- Anlage 1). Die Anforderungen gemäß DGNB-Anlage 1 werden soweit möglich als Hilfestellung bis in die einzelnen Leistungspositionen der Ausschreibung integriert. Bei Nachträgen oder nicht in der Ausschreibung deklarierten Bauprodukten sind zwingend die Anforderungen an die DGNB-Anlage 1 einzuhalten.
Die Verantwortung zur Einhaltung der Anforderungen liegt beim AN. Für Werkstoffe/ Produkte/ Materialien, die auf die Baustelle geliefert werden, ist zu betrachten und nachzuweisen, dass die in der Kriterienmatrix genannten Anforderungen, QS 3, eingehalten werden. Für werkseitig vorlackierte Bauteile (z. B. Stahlkon- struktionen, Türen, Zargen, Heizkörper, Systemtrennwände, Deckensysteme) gelten die Anforderungen im Hinblick auf flüchtige organische Verbindungen (VOC) als erfüllt, wenn entweder Beschichtungsstoffe gemäß angestrebter Qualitätsstufe verwendet werden oder durch den Betreiber von Abluftnachbehandlungsanlagen die Einhaltung der gesetzlichen Grenzwerte in Anlehnung an die 31. Verordnung zum Bundes-Immissions- schutz-Gesetz bzw. durch die europaweite Regelung durch VO 2010/75/EU anhand von aktuellen, behördlich akzeptierten Überwachungsprotokollen nachgewiesen wird.

7.1.2 DGNB-relevante Baustoffe - Technische und funktionale Ausnahmen
Ist aus technischen oder funktionalen Gründen (d. h. in Ermangelung eines funktional gleichwertigen Produktes oder einer Konstruktionsalternative, welche die Anforderungen erfüllen) eine der genannten Produktanforderungen nicht umsetzbar, werden Ausnahmen von den Anforderungen zugelassen.
Die Abweichung von den Anforderungen muss unter Angabe des Produktes, der technischen Anwendung und der eingesetzten Menge, dokumentiert und begründet werden. Produktausnahmen aus rein ästhetischen Gründen fallen nicht unter die Ausnahmeregelung. Möglichkeiten des Nachweises sind z. B. die aktuelle Bestätigung mindestens drei marktrelevanter Hersteller, dass ein für die angestrebte Qualitätsstufe geeig- netes Produkt nicht verfügbar ist, oder der Nachweis, dass aus Gründen "höherer Gewalt" (Witterung, natürliche Gegebenheiten wie z. B. drückendes Wasser im Baugrund) die Verwendung des geeigneten Produktes technisch nicht möglich war. Der Nachweis zu einer technischen Ausnahme kann sich nur auf eine einzelne Qualitätsstufe beziehen und befreit nicht von den u. U. vorhandenen Anforderungen in den darunter liegenden Qualitätsstufen. Kann die Anforderung einer darunterliegenden Qualitätsstufe aus technischen Gründen nicht erfüllt werden, so muss dieses übereinstimmend aus den drei vorgelegten Herstellerbestätigungen zur technischen Ausnahme hervorgehen.

7.1.3 DGNB-relevanten Baustoffe - Prüf- und Freigabeliste
Die Prüfung der eingesetzten DGNB-relevanten Baustoffe folgt mithilfe der Prüf- und Freigabeliste "2022-0165_DGNB-Anlage 2_Prüf- und Freigabeliste_2024-08-20_FLM" (DGNB-Anlage 2).
Dafür sind die Baustoffe vor dem Einbau durch den AN entsprechend der DGNB-Anlage 2 tabellarisch einzutragen und dem DGNB-Auditor inkl. der relevanten Nachweise zukommen zu lassen.
DGNB-Anlage 2 umfasst die notwendigen Eintragungen des AN. Diese Prüf- und Freigabeliste wird vom DGNB-Auditor als Excel-Datei zur Verfügung gestellt. Andere Austauschformate sind nicht zulässig.
Der DGNB-Auditor wird innerhalb der Excel-Liste in den Spalten "Auszufüllen von DGNB-Auditor" die entsprechenden Freigaben erteilen. Der Einsatz der Produkte darf nur nach Freigabe des DGNB-Auditors erfolgen. Voraussetzung dafür ist, dass mithilfe der eingereichten Datenblätter (Sicherheitsdatenblätter, Technische Merkblätter, Herstellererklärung und/oder Prüfzertifikate) nachgewiesen wird, dass die ent- sprechenden DGNB-Anforderungen eingehalten werden. Zur Vermeidung von Zeitverzögerungen sind die entsprechenden Produktdatenblätter, Sicherheitsdatenblätter und die ausgefüllte Prüf- und Freigabeliste dem DGNB Auditor mindestens 2 Wochen vor dem Einbau / Disposition / Bemusterung vorzulegen.

7.1.4. Stichprobenhafte Kontrollen auf der Baustelle
Durch stichprobenhafte Kontrollen auf der Baustelle durch den DGNB-Auditor wird die Übereinstimmung der deklarierten und eingebauten Produkte kontrolliert. Abweichungen von der Produktangabe hat der AN in vollem Umfang selbst zu vertreten bzw. zu seinen Lasten zurückzunehmen oder auszutauschen.

7.1.5. Innenraumluftmessung
Nach Gebäudefertigstellung wird durch ein akkreditiertes Institut in ausgewählten Räumen eine Innenraum- luftmessung zum Nachweis der flüchtigen organischen Verbindungen durchgeführt.

7.2. Verwendung von Materialien / Bauprodukten aus verantwortungsbewusster Ressourcen
  gewinnung Beton
Für dieses Projekt ist der Einbau von CSC-zertifizierten Beton oder CSC-zertifiziertem RC-Beton vorgesehen. Es ist mindestens eine CSC-Zertifizierung von Silber oder Gold notwendig. Auf den Lieferdokumenten muss der Zertifizierungsstatus "CSC Silber/Gold", sowie der Name des zu zertifizierenden Projektes und (bei Einsatz von CSC-zertifiziertem Recyclingbeton) der RC-Anteil vermerkt sein. Weiterhin ist eine Erklärung zum normgerechten Einsatz von Recyclingbeton vorzulegen. Es sind Prüfzeugnisse für die mineralischen Recyclingmaterialien vorzulegen, die durch anerkannte Prüfstellen (Fremdüberwachung) erstellt wurden. Diese dürfen bei Auslieferung des Recyclingmaterials nicht älter als 6 Monate sein.

7.2.1. Holz- und Holzwerkstoffe
Bei Verwendung von Holz und Holzwerkstoffen ist nachzuweisen, dass diese nicht aus unkontrolliertem Anbau in tropischen, subtropischen und borealen Klimazonen stammen. Generell hat der Lieferant von Holz und Holzwerkstoffen die geregelte, nachhaltige Bewirtschaftung des Herkunftsforstes durch Vorlage eines "Chain of Custody"-Zertifikates nachzuweisen. Als Nachweis werden ausschließlich Zertifikate akzeptiert, welche die Konformität mit einem von der DGNB anerkannten Standard belegen und von einer akkreditierten Zertifizierungsgesellschaft nachprüfbar ausgestellt sind. Der Lieferant muss zusätzlich das Herkunftsland und die Holzart deklarieren. Alternativ kann eine vollständige Zertifizierung nach dem FSC- oder PEFC-Projekt- zertifizierungsstandard erfolgen. Auf Lieferschein oder Rechnung des Lieferanten muss der Zertifizierungs- status (z. B. FSC, PEFC zertifiziert) sowie der Name des zu zertifizierenden Projektes stehen.

7.2.2. Pulverbeschichtung und Vorvergrauungslasur
Stoffe mit WGK-Klassen-Einstufung sind auszuschließen.
An Grundierungen und Endbeschichtungen von Metallbauteilen für die QS 3 werden folgende Anforderungen gestellt, die nachzuweisen sind.
Hinweis: Feuerverzinkungen gelten nicht als Beschichtungen im Sinne dieses Kriteriums.
Hinweis: Gilt für > 100 m² beschichteter Bauteilfläche (nur werkseitig) (Betrachtete Stoffe: Chrom-VI)
- Kein Einsatz von Chrom-VI-Verbindungen (DGNG-Kriterienkatalog, Anlage 1, Zeile 33/ QS3).
Gemäß DGNB-Zertifizierung werden an sämtliche Aluminium- und Edelstahlbauteile der Hülle für die QS 3 folgende Anforderungen gestellt, die nachzuweisen sind.
Hinweis: Gilt für > 5 m² beschichteter Gesamtfläche je Bauteil (Betrachtete Stoffe: Chrom-VI).
- Chrom-VI-freie Passivierungsmittel (DGNG-Kriterienkatalog, Anlage 1, Zeile 32/ QS3).

## 70 LV VE410 KG 410; KG 420; KG 430 (KG 434); KG 470 (KG 473, KG

*Hinweis: Standardbeschreibung der Abrechnungseinheiten*
STLB-Bau 2024-04 099
Im Leistungsverzeichnis können folgende Abrechnungseinheiten zur Anwendung kommen:
h = Stunde,
d = Tag,
Wo = Woche,
Mt = Monat,
a = Jahr,
cm = Zentimeter,
cm2 = Quadratzentimeter,
m = Meter,
m2 = Quadratmeter,
m3 = Kubikmeter,
l = Liter,
St = Stück,
kg = Kilogramm,
t = Tonne,
mh = Meter x Stunde,
md = Meter x Tag,
mWo = Meter x Woche,
mMt = Meter x Monat,
ma = Meter x Jahr,
m2d = Quadratmeter x Tag,
m2Wo = Quadratmeter x Woche,
m2Mt = Quadratmeter x Monat,
m3d = Kubikmeter x Tag,
m3Wo = Kubikmeter x Woche,
m3Mt = Kubikmeter x Monat,
Sth = Stück x Stunde,
Std = Stück x Tag,
StWo = Stück x Woche,
StMt = Stück x Monat,
td = Tonne x Tag,
tWo = Tonne x Woche,
tMt = Tonne x Monat.

### Titel 01 KG 410 Abwasser-, Wasseranlagen

#### Bereich 01.01 KG 411 Abwasseranlagen - Hebeanlagen

*Hinweis: Hebeanlage HEA01 und HEA03:*

**01.01.10 Doppel-Abwasserhebeanlage Freiaufstellung 400V**
Abwasserhebeanlage für fäkalienfreies/fetthaltiges Abwasser Abwasser, geprüft gemäß DIN EN 12050-2, Kompaktgerät zur Überflurinstallation

benötigter Volumenstrom Pumpe: 2,0 - 4,00 l/s,
Gesamtförderhöhe in 5,92 m.

bestehend aus:
Sammelbehälter aus Polyethylen mit Grundablass R1", mit Anschluss für Handmembranpumpe DN 50, mit Befestigungsset zur auftriebssicheren Verankerung, mit Revisionsöffnung zur einfachen Wartung, d=340 mm, Behälterabmessungen (LxBxH): 815 x 600 x 850 mm,
Behälter-Gesamtvolumen: 195 Liter
Behälter-Nutzvolumen:
bei Zulaufhöhe 250 mm = 55 Liter
bei Zulaufhöhe 400 mm = 100 Liter
bei Zulauf von oben = 130 Liter
Anschluss Zulaufleitung:
für Kunststoff geeignet
2 x horizontale Zuläufe DN 100,
Zulaufhöhe 250 mm
2 x horizontale Zuläufe DN 100,
Zulaufhöhe 400 mm
1 x vertikaler Zulaufstutzen DN 100,
Zulauf von oben
Anschluss Druckleitung:
Spezial- Rückflussverhinderer mit Kugel
im Gehäuse, mit Anlüft- und Festsetzschraube,
Anschluss Rp 2",
Anschluss Entlüftungsleitung:
Stutzen DN 70 für Kunststoff oder SML-Rohr
im Behälter eingebaut:
2 Schmutzwassertauchpumpen
Drehstrom-Tauchmotor, Schutzart IP 68,
Leistung: P1= 0,75 kW, P2= 0,55 kW
Spannung: 400 V, Frequenz: 50 Hz,
Stromaufnahme 1,3 A, 2900 U/min,
mit Gleitringdichtung, mit verstopfungsfreiem
Freistromlaufrad, Korngröße 40 mm,
einschl. pneumatische Niveauschaltung:
Staurohr mit pneumatischer Steuerleitung,
Steuerung Multi Control
- Schutzart IP54
- Steckerfertig, mit 1,5 m Kabel und CEE-Stecker (16A) mit
  integr. Phasenwender
- Gehäuse aus Kunststoff zur Wandmontage,
  Maße 260 x 260 x 145 mm (BxHxT),
- potentialfreie Sammelstör- und Betriebsmeldung
- netzunabhängiger Alarm und Akku (85dBA, 5-6h),
  numerisches Display mit Zustandsanzeige und -
  Digitalpotenziometer (Drehknopf)
- Digitalpotenziometer für die Einstellung von Pumpe
  1 und 2 EIN und AUS, Hochwasseralarm,
  Motorstrombegrenzung, Zwangsumschaltung und
  Zwangseinschaltung der Pumpen, Füllstandsmessung
  und Sensorüberwachung
- Drehfeldkontrolle, H-0-A Taster,
- Anzeige Serviceintervalle
- Betriebsstundenzähler und Anzeige der Einschaltimpulse,
  Amperemeter,
- einfacher Fehlerspeicher (letzter Fehler), automatische
  Umschaltung bei Pumpenstörung
- Steuerung voreingestellt und mehrsprachig, mit 230V-
  Anschluss für Stromversorgung, der Schaltkasten ist durch
  10 m pneumatischer Steuerleitung und 10 m Motorkabel mit
  der Hebeanlage verbunden.
Menge: 2,000 St

*Hinweis: Hebeanlage HEA02:*

**01.01.20 Doppel-Abwasserhebeanlage Freiaufstellung 400V**
Abwasserhebeanlage für fäkalienhaltiges und fäkalienfreies Abwasser, geprüft gemäß DIN EN 12050-1, Kompaktgerät zur Überflurinstallation

benötigter Volumenstrom Pumpe 3,03 l/s,
Gesamtförderhöhe: 4,71 m.

zum Sammeln und automatischen Heben von Abwasser über die Rückstauebene, zum Einbau in Räumen, freistehend, Sammelbehälter aus Polyethylen (PE-LLD), Nutzvolumen bis zu 345 l Kompakte Liefereinheit/Kenndaten: Sammelbehälter aus Polyethylen mit Gesamtvolumen: 430 Liter, Grundablass/ Anschluss Handmembranpumpe R 1½", Revisionsöffnung zur einfachen Wartung, Durchmesser: 250 mm, inkl. Befestigungsset zur Verankerung, horizontale Zulaufstutzen
1x DN 100, 1x DN 150, Vertikale Zulaufstutzen: 1x DN 100,
3x DN 150, 1x DN 200, 1x DN 100 (Entlüftung),
Ausbildung Druckleitung: Klappen-Rückflussverhinderer mit Anlüftschraube sowie Ablasshahn für schnelles Entleeren der Druckleitung, Wartung und Entnahme der Klappen ohne Demontage der Druckleitung möglich, Spezial-Befestigungsstück DN 80 zum elastischen Anschluss der Druckleitung mit 108 - 114,3 mm Rohraußendurchmesser, Anschlussflansch für Absperrschieber DN 80, mit pneuma- tischer Niveauschaltung per Staurohr, an zwei Stellen positionierbar mit 10 m Steuerleitung, 2 x Pumpenaggregat je 3,5 kW (P1), 3,0 kW (P2), Drehstrommotor 400 V, 50 Hz,
1.450 U/min, Schutzart IP 68, verstopfungsfreies Freistrom- laufrad, freier Kugeldurchgang mindestens 40 mm S2 -Betrieb, stabiles PUR- Spiralgehäuse für hohe Beanspruchung,
mit 10 m Anschlusskabel, Elektroanschluss 400 V/50 Hz,
Abmessungen (LxBxH): 1.200 x 990 x 750 m.
Menge: 1,000 St

**01.01.30 Schaltgerät Doppel-Abwasserhebeanlage**
Schaltgerät Doppel-Abwasserhebeanlage, passend für vorgenannte Abwasserhebenanlage, mit Staudruckglocke für zwei Pumpen bis 5,5 kW, zur Niveauregulierung von Flüssigkeitsständen, Füllstand wahlweise über Staudruck Lufteinperlung, externen Sensor (4-20 mA) oder Schwimmer- schalter, Motorschütz steuert direkt zwei Pumpen bis max.
5,5 kW, fünf Relaiskontakte zur Ausgabe von Störmeldungen. Alle Werte werden auf LCD-Display angezeigt, Hand - 0 - Auto Funktion, Quittierungstaster, Zwangseinschaltung der Pumpe, netzunabhängiger Alarm und Akku (85 dBA, 5-6 h), Betriebs- stundenzähler, hohe Störfestigkeit, ATEX Mode Pumpenab- schaltung über Ausschaltpunkt und. Nachlauf, elektronische Überwachung des Motorstroms, variabler Staffelanlauf (Einschaltverzögerung), Sammelstörmeldung potentialfrei und potential gebunden, Hochwasseralarm  potentialfrei, Sammel- störmeldung 230 V/AC.
Speicher Anzahl Pumpenstarts, integriertes Amperemeter, thermische und elektrische Überwachung der Pumpen, Service Mode, Messbereich der externen 4-20 mA Niveausonde von 0 - 12,5 m wählbar, im Handbetrieb schalten die Pumpen nach 2 Minuten Laufzeit automatisch ab, Anbindung an Fernwirk. systeme über digitale und analoge Ein- und Ausgänge sowie Integrierte Modbus RTU Schnittstelle für die Verbindung mit Gebäudeleittechnik, z. B. Auslesen von Wasserpegel, Status der Relais, Laufzeit, Stromverbrauch, letzte Störungen, Lesen/ Ändern von H-0-A, Einschaltniveaus, Nachlaufzeit, Störung quittieren, uvm., Anschluss an Leitsystem per A/B/GND alle Einstellungen u. Störmeldungen bleiben nach Stromausfall erhalten, Drehfeld- und Phasenausfallkontrolle, Laufzeitüber- wachung, Eingang für Schwimmerschalter als Trockenlauf- schutz, Analogausgänge 0 - 10 V und 4-20 mA, Fehlerspeicher, vormontiertes Drehstromkabel 5x4 mm² mit CEE 16-Stecker mit Phasenwender.
Technische Daten:
Gehäusegröße (BxHxT): 270 x 264 x 144 mm, Betriebsspannung: 400 V,
Frequenz: 50/60 Hz,
Steuerspannung: 230 V/AC/50/Hz,
Leistungsaufnahme im Ruhebetrieb: max. 7 W, Temperaturbereich: -20 bis +60 °C,
Schutzart IP54,
Menüsprache: deutsch.
Bestehend aus: einem Multi-Control-Schaltgerät steckerfertig mit 1,5 m Anschlusskabel und CEE 16-Stecker, 20 m pneumatische Steuerleitung 8 x 6 mm, Staudruckglocke, Kabeldurchführung.
Menge: 1,000 St

**01.01.40 Absperrschieber DN50 Kunststoff**
Absperrschieber, DN 50, mit 2 Spitzenden, aus Kunststoff, für seitlichen Zulauf, Mit Dichtring gemäß DIN 19538
Menge: 2,000 St

**01.01.50 Absperrschieber DN80 Kunststoff**
Absperrschieber, DN 80, mit senkrechtem Druckabgang für die Druckleitung von Hebeanlagen mit Kunststoffarmatur. mit verschraubtem Flanschadapter DN 80 nach DIN 2501, aus Kunststoff
Menge: 3,000 St

**01.01.60 Anschlussadapter Flanschmuffe DN80**
Anschlussadapter zum Übergang vom Druckabgang bei Hebeanlagen auf die Druckleitung, passend für Druckleitungen aus PE und Gusseisen, mit Flansch nach DIN 2501 inklusive einer Flachdichtung, mit Schrauben und Muttern
Menge: 3,000 St

**01.01.70 Absperrschieber DN100 Kunststoff**
Absperrschieber, DN 100, Außendurchmesser (DA) 110 mm, für zulaufseitige (drucklose) Installation, aus Kunststoff
Menge: 3,000 St

**01.01.80 Zulaufschieber DN100 Kunststoff**
Zulaufschieber DN 100 aus Kunststoff, fetthaltige Abwässer geeignet, beiderseits Spitzende, Außendurchmesser (DA) 110mm, für muffenlose Rohrsysteme aus Gusseisen oder Kunststoff
Menge: 1,000 St

**01.01.90 Rohrreinigungskasten Gusseisen DN80 Flansch**
Rohrreinigungskasten, DN 80, aus Gusseisen, mit Flanschen, Deckeldichtung aus NBR, für die Kontrolle und Wartung von Freispiegelkanälen und Abwasserdruckleitungen bis PFA10 bar, nach DIN EN 598, Umhüllung/Auskleidung : Epoxy-Pulverbeschichtung (rot-braun) nach DIN EN 14901, 250µm, Flanschanschlussmaßen nach DIN EN 1092-2, einschl. Flanschdichtung, Schrauben und Muttern
Menge: 3,000 St

**01.01.100 Rohrreinigungskasten Gusseisen DN100 Flansch**
Rohrreinigungskasten, DN 100, aus Gusseisen, mit Flanschen, Deckeldichtung aus NBR, für die Kontrolle und Wartung von Freispiegelkanälen und Abwasserdruckleitungen bis PFA10 bar, nach DIN EN 598, Umhüllung/Auskleidung : Epoxy-Pulverbeschichtung (rot-braun) nach DIN EN 14901, 250µm, Flanschanschlussmaßen nach DIN EN 1092-2, einschl. Schrauben und Muttern
Menge: 7,000 St

**01.01.110 Stützkonstruktion Stahl verz**
Stützkonstruktion aus verzinktem Stahl, mit schalldämmender Zwischenlage, einschl. statischem Nachweis.
Menge: 200,000 kg

**01.01.120 Vorab-Inbetriebnahme und Einweisung Pumpen-, Hebeanlage**
*** Pauschalposition
Vorab-Inbetriebnahme und Einweisung Pumpen-, Hebeanlage
Vorab-Inbetriebnahme, d. h. vor der Inbetriebnahme der Gesamtanlage, durch geschultes Servicepersonal, Kunden- dienst des Herstellers für o. g. die drei vorgenannten Abwasser- hebeanlagen, Überprüfung und ggf. ändern der elektrischen Anschlüsse der Pumpen und Niveausteuerung, einstellen der Steueranlage, Niveausteuerung, Probelauf, Inbetriebnahme, Übergabe mit Erstellung eines Abnahmeprotokolls sowie Einweisung des Bedienpersonals, einschl. An- und Abfahrt.
Menge: 1,000 psch

#### Bereich 01.02 KG 411 Abwasseranlagen - Abwasserleitungen - Regenwasser

*Hinweis: Hinweistext außenliegende Rohrleitungen:*
Hinweistext außenliegende Rohrleitungen:

Als Material für die außenliegende Regenwasserleitungen (Regenwasserfalleitungen und Notentwässerung) sind Stahlabflussrohre DN 40 - DN 300 nach DIN EN 1123, feuerverzinkt mit Muffe, Baustoffklasse A1, formstabil, bruchfest, mit zusätzlicher Innenbeschichtung gemäß DIN EN ISO 2178 auf Basis einer 2K-Epoxid- Kombination, mit Zweistufensteckmuffe mit Dichtelement als Lippendichtung vorgesehen.
Die Verlegung und Befestigung hat nach den Verlege- und
Befestigungsvorschriften des Herstellers und unter Einhaltung der DIN EN 12056 bzw. DIN 1986 -100 zu erfolgen. Dabei ist die Erdbebenzone 3 zu beachten.
Rohrmaterial:
Qualitätspräzisionsstahlrohr nach DIN EN 10305-3 (DN 32 -
DN 150) und DIN 2458 (DN 200 - DN 300),
Zugfestigkeit: Rm310-410 N/mm²,
Bruchdehnung: A5 min. 28 %,
Scherfestigkeit: etwa 65-75 % der Zugfestigkeit,
Dynamischer Elastizitätsmodul: bei 20 °C = 212 N/mm²,
Wärmeleitfähigkeit: bei 20 °C = 55 W/m°C,
Längenausdehnungskoeffizent: 0,0117 mm/m°C.
Korrosionsschutz:
Feuerverzinkung innen und außen nach DIN EN 1123 / DIN EN ISO 1461 mit zusätzlicher Innenbeschichtung.
Dichtelemente Standard:
DN 40 und DN 50, NB (NBR) Nitril-Butadien-Kautschuk, beständig bei Abwassertemperaturen bis 95 °C,
DN 32, DN 70, DN 125, DN 150 und DN 200, SB (SBR) Styrol-Butadien-Mischpolymerisat, beständig bei Abwassertemperaturen bis 95 °C,
DN 80 und DN 100, EPDM Äthylen-Propulen-Din-Kautschuk, beständig bei Abwassertemperaturen bis 95 °C
Installation:
Dichtelement innen und Einschubrohr außen mit
Gleitmittel, flächendeckend einstreichen. Überschüssiges Gleitmittel ist zu entfernen. Rohrbefestigung
Rohrebefestigung mittels Rohrschellen mit Schlagstift.

*Hinweis: Rohre:*

**01.02.10 Stahlabflussrohre DN70 im Freien**
*** Bezugsbeschreibung
Stahlabflussrohre DN70, nach DIN EN 1123, feuerverzinkt Baustoffklasse A1, formstabil, bruchfest, mit zusätzlicher Innenbeschichtung gemäß DIN EN ISO 2178 auf Basis einer 2K-Epoxid-Kombination, mit Zweistufensteckmuffe mit Dichtelement als Lippendichtung. In unterschiedlichen Lieferlängen. Einschl. Dichtungsmittel, sowie Herstellen der Verbindungen, Form- und Verbindungsstücke werden gesondert vergütet, Rohrbefestigungen werden gesondert vergütet, Verlegung im Freien, Arbeitshöhe des Montageortes bis 17,5 m über der Standfläche des hierfür erforderlichen Gerüstes, Gerüst wird beigestellt/ ist vorhanden..
Gerüstnutzung in Rücksprache mit Gewerk "Fassade".
Menge: 250,000 m

**01.02.20 Stahlabflussrohre DN100 im Freien**
*** wie Position 01.02.10
DN 100.
Menge: 105,000 m
Zeitansatz: 0,31

*Hinweis: Passstücke:*

**01.02.30 Passstück bis 500mm Stahlabflussrohre DN70**
*** Bezugsbeschreibung
Passstück bis 500 mm, für Stahlabflussrohre DN 70, nach DIN EN 1123, feuerverzinkt, Baustoffklasse A1, formstabil, bruchfest,mit zusätzlicher Innenbeschichtung gemäß DIN EN ISO 2178 auf Basis einer 2K-Epoxid- Kombination, mit Zweistufensteckmuffe mit Dichtelement als Lippendichtung, einschl. Dichtungsmittel, sowie Herstellen der Verbindungen. Verlegung im Freien. Arbeitshöhe des Montageortes bis 17,5 m über der Standfläche des hierfür erforderlichen Gerüstes, Gerüst wird beigestellt/ ist vorhanden.
Gerüstnutzung in Rücksprache mit Gewerk "Fassad
Menge: 15,000 St

**01.02.40 Passstück bis 500mm Stahlabflussrohre DN100**
*** wie Position 01.02.30
DN 100.
Menge: 10,000 St

*Hinweis: Bögen 30°, 45°, 87° und Winkelbögen 90°:*

**01.02.50 Bogen Stahlabflussrohr DN70 30°**
*** Bezugsbeschreibung
Bogen, Stahlabflussrohre DN 70, 45°, nach DIN EN 1123, feuerverzinkt, Baustoffklasse A1, formstabil, bruchfest, mit zusätzlicher Innenbeschichtung gemäß DIN EN ISO 2178 auf Basis einer 2K-Epoxid-Kombination, mit Zweistufensteckmuffe mit Dichtelement als Lippendichtung, einschl. Dichtungsmittel, sowie Herstellen der Verbindungen. Verlegung im Freien. Arbeitshöhe des Montageortes bis 17,5 m über der Standfläche des hierfür erforderlichen Gerüstes, Gerüst wird beigestellt/ ist vorhanden.
Gerüstnutzung in Rücksprache mit Gewerk "Fassad
Menge: 2,000 St

**01.02.60 Bogen Stahlabflussrohr DN70 45°**
*** wie Position 01.02.50
45°.
Menge: 8,000 St

**01.02.70 Bogen Stahlabflussrohr DN70 87°**
*** wie Position 01.02.50
87°.
Menge: 4,000 St

**01.02.80 Bogen Stahlabflussrohr DN100 30°**
*** wie Position 01.02.50
DN 100.
Menge: 2,000 St

**01.02.90 Bogen Stahlabflussrohr DN100 45°**
*** wie Position 01.02.50
DN 100, 45°.
Menge: 4,000 St

**01.02.100 Bogen Stahlabflussrohr DN100 87°**
*** wie Position 01.02.50
DN 100, 87°.
Menge: 7,000 St

**01.02.110 Winkelbogen Stahlabflussrohr DN70 90°**
*** Bezugsbeschreibung
Winkelbogen, Stahlabflussrohre DN 70, 90°, nach DIN EN 1123, feuerverzinkt, Baustoffklasse A1, formstabil, bruchfest, mit zusätzlicher Innenbeschichtung gemäß DIN EN ISO 2178 auf Basis einer 2K-Epoxid-Kombination, mit Zweistufensteck- muffe mit Dichtelement als Lippendichtung. Verlegung im Freien. Einschl. Dichtungsmittel, sowie Herstellen der Verbindungen, Arbeitshöhe des Montageortes bis 17,5 m über der Standfläche des hierfür erforderlichen Gerüstes, Gerüst wird beigestellt/ ist vorhanden.
Gerüstnutzung in Rücksprache mit Gewerk "Fassade".
Menge: 56,000 St

**01.02.120 Winkelbogen Stahlabflussrohr DN100 90°**
*** wie Position 01.02.110
DN 100,
Menge: 40,000 St

*Hinweis: Abzweig 45°:*

**01.02.130 Abzweig, DN70/70, 45° aus Stahl, feuerverzinkt**
*** Bezugsbeschreibung
Abzweig, DN 70/70, 45° aus Stahl, feuerverzinkt, nach DIN EN 1123, Baustoffklasse A1, formstabil, bruchfest, mit zusätzlicher  Innenbeschichtung gemäß DIN EN ISO 2178 auf Basis einer 2K-Epoxid-Kombination, mit Zweistufensteckmuffe mit Dichtelement als Lippendichtung. Einschl. Dichtungsmittel, sowie Herstellen der Verbindungen. Verlegung im Freien. Arbeitshöhe des Montageortes bis 17,5 m über der Standfläche des hierfür erforderlichen Gerüstes, Gerüst wird beigestellt/ ist vorhanden.
Gerüstnutzung in Rücksprache mit Gewerk "Fassade".
Menge: 1,000 St

**01.02.140 Abzweig, DN100/100, 45° aus Stahl, feuerverzinkt**
*** wie Position 01.02.130
Abzweig, DN 100/100, 45°.
Menge: 2,000 St

**01.02.150 Red.-Abzweig, DN 100/70, 45° aus Stahl, feuerverzinkt**
Red.-Abzweig, DN 100/70, 45° aus Stahl, feuerverzinkt, nach DIN EN 1123, Baustoffklasse A1, formstabil, bruchfest, mit zusätzlicher  Innenbeschichtung gemäß DIN EN ISO 2178 auf Basis einer 2K-Epoxid-Kombination, mit Zweistufensteckmuffe mit Dichtelement als Lippendichtung. Einschl. Dichtungsmittel, sowie Herstellen der Verbindungen. Verlegung im Freien. Arbeitshöhe des Montageortes bis 17,5 m über der Standfläche des hierfür erforderlichen Gerüstes, Gerüst wird beigestellt/ ist vorhanden.
Gerüstnutzung in Rücksprache mit Gewerk "Fassade".
Menge: 2,000 St

**01.02.160 Anschlussstück, DN80/70, aus Stahl, feuerverzinkt**
Anschlussstück, DN 80/70, für Rohr DN 70 an SML-Rohr DN 80, aus Stahl, feuerverzinkt, nach DIN EN 1123, Baustoffklasse A1, formstabil, bruchfest, mit zusätzlicher  Innenbeschichtung gemäß DIN EN ISO 2178 auf Basis einer 2K-Epoxid- Kombination, mit Zweistufensteckmuffe mit Dichtelement als Lippendichtung. Einschl. Dichtungsmittel, sowie Herstellen der Verbindungen. Verlegung im Freien. Arbeitshöhe des Montageortes bis 17,5 m über der Standfläche des hierfür erforderlichen Gerüstes, Gerüst wird beigestellt/ ist vorhanden.
Gerüstnutzung in Rücksprache mit Gewerk "Fassade".
Menge: 8,000 St

*Hinweis: Reinigungsrohr und Fallrohrstütze:*

**01.02.170 Reinigungsrohr, DN70, aus Stahl, feuerverzinkt, mit runder Reinigungsöffnung**
*** Bezugsbeschreibung
Reinigungsrohr, DN 70, aus Stahl, feuerverzinkt, mit runder Reinigungsöffnung, nach DIN EN 1123 mit erhöhtem Qualitätsstandard, mit 2-Kammern-Steckmuffenverbindung, Baustoffklasse A1, formstabil, bruchfest, rückstausicher, langlebige Innenbeschichtung gemäß DIN EN ISO 2178 auf Basis einer 2K-Epoxid-Kombination. Verlegung im Freien.
Menge: 15,000 St
Produkt:
  Artikel:
    Artikelnummer: 00550.070X
    Artikelkurztext: Reinigungsrohr, DN70, aus Stahl, feuerverzinkt, mit runder Reinigungsöffnung

**01.02.180 Reinigungsrohr, DN100, aus Stahl, feuerverzinkt, mit runder Reinigungsöffnung**
*** wie Position 01.02.170
DN 100.
Menge: 16,000 St
Produkt:
  Artikel:
    Artikelnummer: 00550.070X
    Artikelkurztext: Reinigungsrohr, DN100, aus Stahl, feuerverzinkt, mit runder Reinigungsöffnung

**01.02.190 Fallrohrstütze, DN70 mit Befestigungskonsole 160 mm und**
*** Bezugsbeschreibung
Fallrohrstütze, DN 70 mit Befestigungskonsole 160 mm und Schallentkopplung, nach DIN EN 1123 mit erhöhtem Qualitätsstandard, mit 2-Kammern-Steckmuffenverbindung, aus Stahl, feuerverzinkt, Baustoffklasse A1, formstabil, bruchfest, rückstausicher, langlebige Innenbeschichtung gemäß DIN EN ISO 2178 auf Basis einer 2K-Epoxid-Kombination. Verlegung im Freien.
Menge: 15,000 St
Produkt:
  Artikel:
    Artikelnummer: 82652.070X
    Artikelkurztext: Fallrohrstütze, DN70 mit Befestigungskonsole 160 mm und

**01.02.200 Fallrohrstütze, DN100 mit Befestigungskonsole 160 mm und**
*** wie Position 01.02.190
DN 100.
Menge: 16,000 St
Produkt:
  Artikel:
    Artikelnummer: 82652.070X
    Artikelkurztext: Fallrohrstütze, DN100 mit Befestigungskonsole 160 mm und

*Hinweis: Rohrbefestigungen:*

**01.02.210 Rohrschelle, DN 70, aus Stahl, feuerverzinkt**
*** Bezugsbeschreibung
Rohrschelle, DN 70, aus Stahl, feuerverzinkt, nach DIN EN 1123 mit erhöhtem Qualitätsstandard, mit Schlagstift, nach DIN EN 1123, ohne Schalldämmung. Verlegung im Freien. Arbeitshöhe des Montageortes bis 17,5 m über der Standfläche des hierfür erforderlichen Gerüstes, Gerüst wird beigestellt/ ist vorhanden.
Gerüstnutzung in Rücksprache mit Gewerk "Fassade".
Menge: 88,000 St

**01.02.220 Rohrschelle, DN100, aus Stahl, feuerverzinkt**
*** wie Position 01.02.210
DN 100.
Menge: 40,000 St

*Hinweis: Hinweistext innenliegende Rohrleitungen:*
Hinweistext innenliegende Rohrleitungen:

Als Material für die innenliegende Regenwasserleitungen sind muffenlose gusseiserne Abflussrohre und Formstücke nach DIN EN 877 mit Leistungserklärung und CE-Markierung nach Bauproduktenverordnung vorgesehen.
Die Verlegung und Befestigung hat nach den Verlege- und
Befestigungsvorschriften des Herstellers und unter Einhaltung der DIN EN 12056 bzw. DIN 1986 -100 zu erfolgen.
Dabei ist bei der Wahl der Befestigungsmittel die Erdbebenzone 3 zu beachten.
Die Rohrleitungen werden an Ankerschienen oder mittels Dübeln als Einzelbefestigung befestigt.
Die Verbindungen sind mittels Rapid Verbindern herzustellen. Übergänge und Anschlüsse von Rohren aus Fremdwerkstoffen erfolgt über sog. "Konfix"-Verbindungen. Zur Absicherung überdruckgefährdeter Leitungsteile und zur Längskraft- schlüssigkeit sind Krallen einzusetzen.
Die Vorgaben der jeweiligen Anwendbarkeitsnachweise (abP, abZ, aBG) sind zwingend zu berücksichtigen.
Das Entwässerungssystem ist gemäß DIN 4109 gegen Körperschallübertragung vom Baukörper zu trennen.
Passstücke bis zu einer Länge < 500 mm sind separat im LV ausgeschrieben.

*Hinweis: Rohre:*

**01.02.230 Rohr Guss DN50**
*** Bezugsbeschreibung
Rohrleitung, DN 50, aus muffenlosem, gusseisernen Abflussrohr, DIN EN 877 mit Übereinstimmungszertifizierung, innen mit Zweikomponenten Epoxid-Beschichtung, außen mit rotbrauner Farbgrundierung, Brandklasse A1, einschl. Schweiß- bzw. Löt- und Dichtungsmittel, sowie Herstellen der Verbindungen, Form- und Verbindungsstücke werden gesondert vergütet, Rohrbefestigungen werden gesondert vergütet, Verlegung in Gebäuden, Arbeitshöhe des Montageortes bis 5,5 m über der Standfläche des hierfür erforderlichen Gerüstes, Gerüst wird gesondert vergütet.
Menge: 80,000 m

**01.02.240 Rohr Guss DN80**
*** wie Position 01.02.230
Rohrleitung, DN 80.
Menge: 350,000 m

**01.02.250 Rohr Guss DN100**
*** wie Position 01.02.230
Rohrleitung, DN 100.
Menge: 145,000 m

**01.02.260 Rohr Guss DN125**
*** wie Position 01.02.230
Rohrleitung, DN 125.
Menge: 15,000 m

**01.02.270 Rohr Guss DN150**
*** wie Position 01.02.230
Rohrleitung, DN 150.
Menge: 30,000 m

**01.02.280 Rohr Guss DN200**
*** wie Position 01.02.230
Rohrleitung, DN 200.
Menge: 20,000 m

*Hinweis: Passstücke:*

**01.02.290 Passstück bis 500mm Rohr Guss DN50**
Passstück bis 500 mm, für Abwasserleitung aus
Gussrohr, DN 50, rotbraun.
Menge: 27,000 St

**01.02.300 Passstück bis 500mm Rohr Guss DN80**
Passstück bis 500 mm, für Abwasserleitung aus
Gussrohr, DN 80, rotbraun.
Menge: 170,000 St

**01.02.310 Passstück bis 500mm Rohr Guss DN100**
Passstück bis 500 mm, für Abwasserleitung aus
Gussrohr, DN 100, rotbraun
Menge: 74,000 St

**01.02.320 Passstück bis 500mm Rohr Guss DN125**
Passstück bis 500 mm, für Abwasserleitung aus
Gussrohr, DN 125, rotbraun
Menge: 3,000 St

**01.02.330 Passstück bis 500mm Rohr Guss DN150**
Passstück bis 500 mm, für Abwasserleitung aus
Gussrohr, DN 150, rotbraun
Menge: 20,000 St

**01.02.340 Passstück bis 500mm Rohr Guss DN200**
Passstück bis 500 mm, für Abwasserleitung aus
Gussrohr, DN 200, rotbraun
Menge: 7,000 St

*Hinweis: Bogen 15°:*

**01.02.350 Bogen Guss DN50 15°**
Bogen, DN 50, 15°, gusseisern, DIN EN 877 mit
Übereinstimmungszertifizierung, innen mit
Zweikomponenten-Epoxid-Beschichtung, außen
mit rotbrauner Farbgrundierung, Brandklasse A1,
Menge: 2,000 St

**01.02.360 Bogen Guss DN80 15°**
Bogen, DN 80, 15°, gusseisern, DIN EN 877 mit
Übereinstimmungszertifizierung, innen mit Zweikomponenten- Epoxid-Beschichtung, außen mit rotbrauner Farbgrundierung, Brandklasse A1.
Menge: 12,000 St

**01.02.370 Bogen Guss DN100 15°**
Bogen, DN 100, 15°, gusseisern, DIN EN 877 mit
Übereinstimmungszertifizierung, innen mit Zweikomponenten- Epoxid-Beschichtung, außen mit rotbrauner Farbgrundierung, Brandklasse A1.
Menge: 14,000 St

**01.02.380 Bogen Guss DN125 15°**
Bogen, DN 125, 15°, gusseisern, DIN EN 877 mit
Übereinstimmungszertifizierung, innen mit Zweikomponenten- Epoxid-Beschichtung, außen mit rotbrauner Farbgrundierung, Brandklasse A1.
Menge: 2,000 St

**01.02.390 Bogen Guss DN150 15°**
Bogen, DN 150, 15°, gusseisern, DIN EN 877 mit
Übereinstimmungszertifizierung, innen mit Zweikomponenten- Epoxid-Beschichtung, außen mit rotbrauner Farbgrundierung, Brandklasse A1.
Menge: 2,000 St

**01.02.400 Bogen Guss DN200 15°**
Bogen, DN 200, 15°, gusseisern, DIN EN 877 mit
Übereinstimmungszertifizierung, innen mit Zweikomponenten- Epoxid-Beschichtung, außen mit rotbrauner Farbgrundierung, Brandklasse A1.
Menge: 2,000 St

*Hinweis: Bogen 30°:*

**01.02.410 Bogen Guss DN50 30°**
Bogen, DN 50, 30°, gusseisern, DIN EN 877 mit
Übereinstimmungszertifizierung, innen mit Zweikomponenten- Epoxid-Beschichtung, außen mit rotbrauner Farbgrundierung, Brandklasse A1.
Menge: 2,000 St

**01.02.420 Bogen Guss DN80 30°**
Bogen, DN 80, 30°, gusseisern, DIN EN 877 mit
Übereinstimmungszertifizierung, innen mit Zweikomponenten- Epoxid-Beschichtung, außen mit rotbrauner Farbgrundierung, Brandklasse A1.
Menge: 20,000 St

**01.02.430 Bogen Guss DN100 30°**
Bogen, DN 100, 30°, gusseisern, DIN EN 877 mit
Übereinstimmungszertifizierung, innen mit Zweikomponenten- Epoxid-Beschichtung, außen mit rotbrauner Farbgrundierung, Brandklasse A1.
Menge: 28,000 St

**01.02.440 Bogen Guss DN125 30°**
Bogen, DN 125, 30°, gusseisern, DIN EN 877 mit
Übereinstimmungszertifizierung, innen mit Zweikomponenten- Epoxid-Beschichtung, außen mit rotbrauner Farbgrundierung, Brandklasse A1.
Menge: 2,000 St

**01.02.450 Bogen Guss DN150 30°**
Bogen, DN 150, 30°, gusseisern, DIN EN 877 mit
Übereinstimmungszertifizierung, innen mit Zweikomponenten- Epoxid-Beschichtung, außen mit rotbrauner Farbgrundierung, Brandklasse A1.
Menge: 2,000 St

**01.02.460 Bogen Guss DN200 30°**
Bogen, DN 200, 30°, gusseisern, DIN EN 877 mit
Übereinstimmungszertifizierung, innen mit Zweikomponenten- Epoxid-Beschichtung, außen mit rotbrauner Farbgrundierung, Brandklasse A1.
Menge: 2,000 St

*Hinweis: Bogen 45°:*

**01.02.470 Bogen Guss DN50 45°**
Bogen, DN 50, 45°, gusseisern, DIN EN 877 mit
Übereinstimmungszertifizierung, innen mit Zweikomponenten- Epoxid-Beschichtung, außen mit rotbrauner Farbgrundierung, Brandklasse A1.
Menge: 13,000 St

**01.02.480 Bogen Guss DN80 45°**
Bogen, DN 80, 45°, gusseisern, DIN EN 877 mit
Übereinstimmungszertifizierung, innen mit Zweikomponenten- Epoxid-Beschichtung, außen mit rotbrauner Farbgrundierung, Brandklasse A1.
Menge: 20,000 St

**01.02.490 Bogen Guss DN100 45°**
Bogen, DN 100, 45°, gusseisern, DIN EN 877 mit
Übereinstimmungszertifizierung, innen mit Zweikomponenten- Epoxid-Beschichtung, außen mit rotbrauner Farbgrundierung, Brandklasse A1.
Menge: 20,000 St

**01.02.500 Bogen Guss DN125 45°**
Bogen, DN 125, 45°, gusseisern, DIN EN 877 mit
Übereinstimmungszertifizierung, innen mit Zweikomponenten- Epoxid-Beschichtung, außen mit rotbrauner Farbgrundierung, Brandklasse A1.
Menge: 10,000 St

**01.02.510 Bogen Guss DN150 45°**
Bogen, DN 150, 45°, gusseisern, DIN EN 877 mit
Übereinstimmungszertifizierung, innen mit Zweikomponenten- Epoxid-Beschichtung, außen mit rotbrauner Farbgrundierung, Brandklasse A1.
Menge: 10,000 St

**01.02.520 Bogen Guss DN200 45°**
Bogen, DN 200, 45°, gusseisern, DIN EN 877 mit
Übereinstimmungszertifizierung, innen mit Zweikomponenten- Epoxid-Beschichtung, außen mit rotbrauner Farbgrundierung, Brandklasse A1.
Menge: 10,000 St

*Hinweis: Bogen 68°:*

**01.02.530 Bogen Guss DN80 68°**
Bogen, DN 80, 68°, gusseisern, DIN EN 877 mit
Übereinstimmungszertifizierung, innen mit Zweikomponenten- Epoxid-Beschichtung, außen mit rotbrauner Farbgrundierung, Brandklasse A1.
Menge: 2,000 St

**01.02.540 Bogen Guss DN100 68°**
Bogen, DN 100, 68°, gusseisern, DIN EN 877 mit
Übereinstimmungszertifizierung, innen mit Zweikomponenten- Epoxid-Beschichtung, außen mit rotbrauner Farbgrundierung, Brandklasse A1.
Menge: 2,000 St

**01.02.550 Bogen Guss DN125 68°**
Bogen, DN 125, 68°, gusseisern, DIN EN 877 mit
Übereinstimmungszertifizierung, innen mit Zweikomponenten- Epoxid-Beschichtung, außen mit rotbrauner Farbgrundierung, Brandklasse A1.
Menge: 2,000 St

**01.02.560 Bogen Guss DN150 68°**
Bogen, DN 150, 68°, gusseisern, DIN EN 877 mit
Übereinstimmungszertifizierung, innen mit Zweikomponenten- Epoxid-Beschichtung, außen mit rotbrauner Farbgrundierung, Brandklasse A1.
Menge: 2,000 St

*Hinweis: Bogen 88°:*

**01.02.570 Bogen Guss DN50 88°**
Bogen, DN 50, 88°, gusseisern, DIN EN 877 mit
Übereinstimmungszertifizierung, innen mit Zweikomponenten- Epoxid-Beschichtung, außen mit rotbrauner Farbgrundierung, Brandklasse A1.
Menge: 16,000 St

**01.02.580 Bogen Guss DN80 88°**
Bogen, DN 80, 88°, gusseisern, DIN EN 877 mit
Übereinstimmungszertifizierung, innen mit Zweikomponenten- Epoxid-Beschichtung, außen mit rotbrauner Farbgrundierung, Brandklasse A1.
Menge: 45,000 St

**01.02.590 Bogen Guss DN100 88°**
Bogen, DN 100, 88°, gusseisern, DIN EN 877 mit
Übereinstimmungszertifizierung, innen mit Zweikomponenten- Epoxid-Beschichtung, außen mit rotbrauner Farbgrundierung, Brandklasse A1.
Menge: 46,000 St

**01.02.600 Bogen Guss DN125 88°**
Bogen, DN 125, 88°, gusseisern, DIN EN 877 mit
Übereinstimmungszertifizierung, innen mit Zweikomponenten- Epoxid-Beschichtung, außen mit rotbrauner Farbgrundierung, Brandklasse A1.
Menge: 5,000 St

**01.02.610 Bogen Guss DN150 88°**
Bogen, DN 150, 88°, gusseisern, DIN EN 877 mit
Übereinstimmungszertifizierung, innen mit Zweikomponenten- Epoxid-Beschichtung, außen mit rotbrauner Farbgrundierung, Brandklasse A1.
Menge: 5,000 St

**01.02.620 Bogen Guss DN200 88°**
Bogen, DN 200, 88°, gusseisern, DIN EN 877 mit
Übereinstimmungszertifizierung, innen mit Zweikomponenten- Epoxid-Beschichtung, außen mit rotbrauner Farbgrundierung, Brandklasse A1.
Menge: 5,000 St

*Hinweis: Doppelbogen 88°:*

**01.02.630 Doppelbogen Guss DN50 88°**
Doppelbogen, DN 50, 88°, gusseisern, DIN EN 877 mit
Übereinstimmungszertifizierung, innen mit Zweikomponenten- Epoxid-Beschichtung, außen mit rotbrauner Farbgrundierung, Brandklasse A1.
Menge: 12,000 St

**01.02.640 Doppelbogen Guss DN80 88°**
Doppelbogen, DN 80, 88°, gusseisern, DIN EN 877 mit
Übereinstimmungszertifizierung, innen mit Zweikomponenten- Epoxid-Beschichtung, außen mit rotbrauner Farbgrundierung, Brandklasse A1.
Menge: 45,000 St

**01.02.650 Doppelbogen Guss DN100 88°**
Doppelbogen, DN 100, 88°, gusseisern, DIN EN 877 mit
Übereinstimmungszertifizierung, innen mit Zweikomponenten- Epoxid-Beschichtung, außen mit rotbrauner Farbgrundierung, Brandklasse A1.
Menge: 11,000 St

**01.02.660 Doppelbogen Guss DN125 88°**
Doppelbogen, DN 125, 88°, gusseisern, DIN EN 877
Übereinstimmungszertifizierung, innen mit Zweikomponenten- Epoxid-Beschichtung, außen mit rotbrauner Farbgrundierung, Brandklasse A1.
Menge: 1,000 St

**01.02.670 Doppelbogen Guss DN150 88°**
Doppelbogen, DN 150, 88°, gusseisern, DIN EN 877
Übereinstimmungszertifizierung, innen mit Zweikomponenten- Epoxid-Beschichtung, außen mit rotbrauner Farbgrundierung, Brandklasse A1.
Menge: 1,000 St

*Hinweis: Red. Stück:*

**01.02.680 Red. Stk. Guss DN80x50**
*** Bezugsbeschreibung
Red. Stk, DN 80x50, gusseisern, DIN EN 877 mit
Übereinstimmungszertifizierung, innen mit Zweikomponenten- Epoxid-Beschichtung, außen mit rotbrauner Farbgrundierung, Brandklasse A1.
Menge: 11,000 St

**01.02.690 Red. Stk. Guss DN100x50**
*** wie Position 01.02.680
Red. Stk, DN 100 x DN 50.
Menge: 6,000 St

**01.02.700 Red. Stk. Guss DN100x80**
*** wie Position 01.02.680
Red. Stk, DN 100 x DN 80.
Menge: 50,000 St

**01.02.710 Red. Stk. Guss DN125x50**
*** wie Position 01.02.680
Red. Stk, DN 125 x DN 50.
Menge: 1,000 St

**01.02.720 Red. Stk. Guss DN125x80**
*** wie Position 01.02.680
Red. Stk, DN 125 x DN 80.
Menge: 1,000 St

**01.02.730 Red. Stk. Guss DN125x100**
*** wie Position 01.02.680
Red. Stk, DN 125 x DN 100.
Menge: 2,000 St

**01.02.740 Red. Stk. Guss DN150x50**
*** wie Position 01.02.680
Red. Stk, DN 150 x DN 50.
Menge: 1,000 St

**01.02.750 Red. Stk. Guss DN150x80**
*** wie Position 01.02.680
Red. Stk, DN 150 x DN 80.
Menge: 2,000 St

**01.02.760 Red. Stk. Guss DN150x100**
*** wie Position 01.02.680
Red. Stk, DN 150 x DN 100.
Menge: 1,000 St

**01.02.770 Red. Stk. Guss DN150x125**
*** wie Position 01.02.680
Red. Stk, DN 150 x DN 125.
Menge: 2,000 St

**01.02.780 Red. Stk. Guss DN200x100**
*** wie Position 01.02.680
Red. Stk, DN 200 x DN 100.
Menge: 2,000 St

**01.02.790 Red. Stk. Guss DN200x125**
*** wie Position 01.02.680
Red. Stk, DN 200 x DN 125.
Menge: 1,000 St

**01.02.800 Red. Stk. Guss DN200x150**
*** wie Position 01.02.680
Red. Stk, DN 200 x DN 150.
Menge: 1,000 St

*Hinweis: Abzweig 45°:*

**01.02.810 Abzweig Guss DN80 45°**
*** Bezugsbeschreibung
Abzweig, DN 80, 45°, gusseisern, DIN EN 877 mit
Übereinstimmungszertifizierung, innen mit Zweikomponenten- Epoxid-Beschichtung, außen mit rotbrauner Farbgrundierung, Brandklasse A1.
Menge: 1,000 St

**01.02.820 Abzweig Guss DN100 45°**
*** wie Position 01.02.810
DN 100.
Menge: 5,000 St

**01.02.830 Abzweig Guss DN125 45°**
*** wie Position 01.02.810
DN 125.
Menge: 1,000 St

**01.02.840 Abzweig Guss DN150 45°**
*** wie Position 01.02.810
DN 150.
Menge: 2,000 St

**01.02.850 Abzweig Guss DN200 45°**
*** wie Position 01.02.810
DN 200.
Menge: 2,000 St

**01.02.860 Red.-Abzweig Guss DN80x50 45°**
*** Bezugsbeschreibung
Red.-Abzweig, DN 80 x DN 50, 45°, gusseisern, DIN EN 877 mit
Übereinstimmungszertifizierung, innen mit Zweikomponenten- Epoxid-Beschichtung, außen mit rotbrauner Farbgrundierung, Brandklasse A1.
Menge: 1,000 St

**01.02.870 Red.-Abzweig Guss DN100x50 45°**
*** wie Position 01.02.860
DN 100 x DN 50.
Menge: 1,000 St

**01.02.880 Red.-Abzweig Guss DN 100x80, 45°**
*** wie Position 01.02.860
DN 100 x DN 80.
Menge: 1,000 St

**01.02.890 Red.-Abzweig Guss DN125x50 45°**
*** wie Position 01.02.860
DN 125 x DN 50.
Menge: 1,000 St

**01.02.900 Red.-Abzweig Guss DN125x80 45°**
*** wie Position 01.02.860
DN 125 x DN 80.
Menge: 1,000 St

**01.02.910 Red.-Abzweig Guss DN125x100 45°**
*** wie Position 01.02.860
DN 125 x DN 100.
Menge: 1,000 St

**01.02.920 Red.-Abzweig Guss DN150x80 45°**
*** wie Position 01.02.860
DN 150 x DN 80.
Menge: 1,000 St

**01.02.930 Red.-Abzweig Guss DN150x100 45°**
*** wie Position 01.02.860
DN 150 x DN 100.
Menge: 1,000 St

**01.02.940 Red.-Abzweig Guss DN150x125 45°**
*** wie Position 01.02.860
DN 150 x DN 125.
Menge: 1,000 St

**01.02.950 Red.-Abzweig Guss DN200x80 45°**
*** wie Position 01.02.860
DN 200 x DN 80.
Menge: 1,000 St

**01.02.960 Red.-Abzweig Guss DN200x100 45°**
*** wie Position 01.02.860
DN 200 x DN 100.
Menge: 1,000 St

**01.02.970 Red.-Abzweig Guss DN200x125 45°**
*** wie Position 01.02.860
DN 200 x DN 125.
Menge: 1,000 St

**01.02.980 Red.-Abzweig Guss DN200x150 45°**
*** wie Position 01.02.860
DN 200 x DN 150.
Menge: 1,000 St

*Hinweis: Red.-Abzweig 88°:*

**01.02.990 Red.-Abzweig Guss DN80x50 88°**
Red.-Abzweig, DN 80x50, 88°, gusseisern, DIN EN 877 mit
Übereinstimmungszertifizierung, innen mit Zweikomponenten- Epoxid-Beschichtung, außen mit rotbrauner Farbgrundierung, Brandklasse A1.
Menge: 1,000 St

*Hinweis: Fallrohrstütze und Zubehör:*

**01.02.1000 Fallrohrstütze Guss DN50**
Fallrohrstütze, DN 50, gusseisern, DIN EN 877 mit Übereinstimmungszertifizierung, innen mit Zweikomponenten- Epoxid-Beschichtung, außen mit rotbrauner Farbgrundierung, Brandklasse A1.
Menge: 2,000 St

**01.02.1010 Fallrohrstütze Guss DN80**
Fallrohrstütze, DN 80, gusseisern, DIN EN 877 mit Übereinstimmungszertifizierung, innen mit Zweikomponenten- Epoxid-Beschichtung, außen mit rotbrauner Farbgrundierung, Brandklasse A1.
Menge: 7,000 St

**01.02.1020 Fallrohrstütze Guss DN100**
Fallrohrstütze, DN 100, gusseisern, DIN EN 877 mit Übereinstimmungszertifizierung, innen mit Zweikomponenten- Epoxid-Beschichtung, außen mit rotbrauner Farbgrundierung, Brandklasse A1.
Menge: 8,000 St

**01.02.1030 Auflagerung Guss DN50**
Auflagerung, DN 50, gusseisern, mit Schalldämmgummi,
DIN EN 877 mit Übereinstimmungszertifizierung,
innen mit Zweikomponenten-Epoxid-Beschichtung,
außen mit rotbrauner Farbgrundierung, Brandklasse A1.
Menge: 2,000 St

**01.02.1040 Auflagerung Guss DN80**
Auflagerung, DN 80, gusseisern, mit Schalldämmgummi,
DIN EN 877 mit Übereinstimmungszertifizierung,
innen mit Zweikomponenten.Epoxid-Beschichtung,
außen mit rotbrauner Farbgrundierung, Brandklasse A1.
Menge: 7,000 St

**01.02.1050 Auflagerung Guss DN100**
Auflagerung, DN 100, gusseisern, mit Schalldämmgummi,
DIN EN 877 mit Übereinstimmungszertifizierung,
innen mit Zweikomponenten-Epoxid-Beschichtung,
außen mit rotbrauner Farbgrundierung, Brandklasse A1.
Menge: 8,000 St

*Hinweis: Reinigungsrohr:*

**01.02.1060 Reinigungsrohr Guss DN50 rund**
Reinigungsrohr, DN 50, gusseisern, mit runder Öffnung, DIN EN 877 mit Übereinstimmungszertifizierung, innen mit Zweikomponenten-Epoxid-Beschichtung, außen mit rotbrauner Farbgrundierung, Brandklasse A1.
Menge: 2,000 St

**01.02.1070 Reinigungsrohr Guss DN80 rund**
Reinigungsrohr, DN 80, gusseisern, mit runder Öffnung, DIN EN 877 mit Übereinstimmungszertifizierung, innen mit Zweikomponenten-Epoxid-Beschichtung, außen mit rotbrauner Farbgrundierung, Brandklasse A1.
Menge: 14,000 St

**01.02.1080 Reinigungsrohr Guss DN100 eckig**
Reinigungsrohr, DN 100, gusseisern, mit eckiger Öffnung, DIN EN 877 mit Übereinstimmungszertifizierung, innen mit Zweikomponenten-Epoxid-Beschichtung, außen mit rotbrauner Farbgrundierung, Brandklasse A1.
Menge: 16,000 St

**01.02.1090 Reinigungsrohr Guss DN125 eckig**
Reinigungsrohr, DN 125, gusseisern, mit eckiger Öffnung, DIN EN 877 mit Übereinstimmungszertifizierung, innen mit Zweikomponenten-Epoxid-Beschichtung, außen mit rotbrauner Farbgrundierung, Brandklasse A1.
Menge: 2,000 St

**01.02.1100 Reinigungsrohr Guss DN150 eckig**
Reinigungsrohr, DN 150, gusseisern, mit eckiger Öffnung, DIN EN 877 mit Übereinstimmungszertifizierung, innen mit Zweikomponenten-Epoxid-Beschichtung, außen mit rotbrauner Farbgrundierung, Brandklasse A1.
Menge: 2,000 St

**01.02.1110 Reinigungsrohr Guss DN200 eckig**
Reinigungsrohr, DN 200, gusseisern, mit eckiger Öffnung, DIN EN 877 mit Übereinstimmungszertifizierung, innen mit Zweikomponenten-Epoxid-Beschichtung, außen mit rotbrauner Farbgrundierung, Brandklasse A1.
Menge: 2,000 St

*Hinweis: Enddeckel:*

**01.02.1120 Enddeckel Guss DN50**
Enddeckel, DN 50, gusseisern, DIN EN 877 mit Übereinstimmungszertifizierung, innen mit Zweikomponenten- Epoxid-Beschichtung, außen mit rotbrauner Farbgrundierung, Brandklasse A1.
Menge: 2,000 St

**01.02.1130 Enddeckel Guss DN80**
Enddeckel, DN 80, gusseisern, DIN EN 877 mit Übereinstimmungszertifizierung, innen mit Zweikomponenten- Epoxid-Beschichtung, außen mit rotbrauner Farbgrundierung, Brandklasse A1.
Menge: 10,000 St

**01.02.1140 Enddeckel Guss DN100**
Enddeckel, DN 100, gusseisern, DIN EN 877 mit Übereinstimmungszertifizierung, innen mit Zweikomponenten- Epoxid-Beschichtung, außen mit rotbrauner Farbgrundierung, Brandklasse A1.
Menge: 8,000 St

**01.02.1150 Enddeckel Guss DN125**
Enddeckel, DN 125, gusseisern, DIN EN 877 mit Übereinstimmungszertifizierung, innen mit Zweikomponenten- Epoxid-Beschichtung, außen mit rotbrauner Farbgrundierung, Brandklasse A1.
Menge: 2,000 St

**01.02.1160 Enddeckel Guss DN150**
Enddeckel, DN 150, gusseisern, DIN EN 877 mit
Übereinstimmungszertifizierung, innen mit Zweikomponenten- Epoxid-Beschichtung, außen mit rotbrauner Farbgrundierung, Brandklasse A1.
Menge: 4,000 St

*Hinweis: Verbindungen:*

**01.02.1170 Längskraftschlüssige Verbindung DN50**
Längskraftschlüssige Verbindung, DN 50, für gusseiserne Rohre, mit Profilschelle Spannhülse/Spannköpfe, Werkstoff 1.4510/11, mit eingelegter Dichtmanschette aus EPDM, alterungs- und kochendwasserbeständig, nach DIN EN 877.
Menge: 139,000 St

**01.02.1180 Längskraftschlüssige Verbindung DN80**
Längskraftschlüssige Verbindung, DN 80, für gusseiserne Rohre, mit Profilschelle Spannhülse/Spannköpfe, Werkstoff 1.4510/11, mit eingelegter Dichtmanschette aus EPDM, alterungs- und kochendwasserbeständig, nach DIN EN 877.
Menge: 474,000 St

**01.02.1190 Längskraftschlüssige Verbindung DN100**
Längskraftschlüssige Verbindung, DN 100, für gusseiserne Rohre, mit Profilschelle Spannhülse/Spannköpfe, Werkstoff 1.4510/11, mit eingelegter Dichtmanschette aus EPDM, alterungs- und kochendwasserbeständig, nach DIN EN 877.
Menge: 514,000 St

**01.02.1200 Längskraftschlüssige Verbindung DN125**
Längskraftschlüssige Verbindung, DN 125, für gusseiserne Rohre, mit Profilschelle Spannhülse/Spannköpfe, Werkstoff 1.4510/11, mit eingelegter Dichtmanschette aus EPDM, alterungs- und kochendwasserbeständig, nach DIN EN 877.
Menge: 70,000 St

**01.02.1210 Längskraftschlüssige Verbindung DN150**
Längskraftschlüssige Verbindung, DN 150, für gusseiserne Rohre, mit Profilschelle Spannhülse/Spannköpfe, Werkstoff 1.4510/11, mit eingelegter Dichtmanschette aus EPDM, alterungs- und kochendwasserbeständig, nach DIN EN 877.
Menge: 70,000 St

**01.02.1220 Längskraftschlüssige Verbindung DN200**
Längskraftschlüssige Verbindung, DN 200, für gusseiserne Rohre, mit Profilschelle Spannhülse/Spannköpfe, Werkstoff 1.4510/11, mit eingelegter Dichtmanschette aus EPDM, alterungs- und kochendwasserbeständig, nach DIN EN 877.
Menge: 57,000 St

**01.02.1230 Gummimanschette Spannhülse DN50**
Gummimanschette und Spannhülse, aus nichtrostendem Stahl, mit Spannschraube aus verzinktem Stahl, für Abwasserleitung aus Gusseisen, innen mit Zweikomponenten-Epoxid- Beschichtung, außen mit Grundbeschichtung, Farbton rotbraun, DN 50.
Menge: 20,000 St

**01.02.1240 Gummimanschette Spannhülse DN80**
Gummimanschette und Spannhülse, aus nichtrostendem Stahl, mit Spannschraube aus verzinktem Stahl, für Abwasserleitung aus Gusseisen, innen mit Zweikomponenten-Epoxid- Beschichtung, außen mit Grundbeschichtung, Farbton rotbraun, DN 80.
Menge: 20,000 St

**01.02.1250 Gummimanschette Spannhülse DN100**
Gummimanschette und Spannhülse, aus nichtrostendem Stahl, mit Spannschraube aus verzinktem Stahl, für Abwasserleitung aus Gusseisen, innen mit Zweikomponenten-Epoxid- Beschichtung, außen mit Grundbeschichtung, Farbton rotbraun, DN 100.
Menge: 16,000 St

*Hinweis: Zugfeste Sicherungsschelle:*

**01.02.1260 Sicherungsschelle zugfest DN50 verzinkt**
Kralle, DN 50, zugfeste Sicherungsschelle,aus nichtrostendem Stahl, für Ein- und Zweischraubenverbindungen, Längskraftschlüssigkeit 3 bar Gehäuse: Stahl, galvanisch verzinkt Innensechskantschrauben M10/SW8 mm, Krallenringe mit abgerundeten Krallenzähnen.
Menge: 139,000 St

**01.02.1270 Sicherungsschelle zugfest DN80 verzinkt**
Kralle, DN 80, zugfeste Sicherungsschelle,aus nichtrostendem Stahl, für Ein- und Zweischraubenverbindungen, Längskraftschlüssigkeit 3 bar Gehäuse: Stahl, galvanisch verzinkt Innensechskantschrauben M10/SW8 mm, Krallenringe mit abgerundeten Krallenzähnen.
Menge: 549,000 St

**01.02.1280 Sicherungsschelle zugfest DN100 verzinkt**
Kralle, DN 100, zugfeste Sicherungsschelle,aus nichtrostendem Stahl, für Ein- und Zweischraubenverbindungen, Längskraftschlüssigkeit 3 bar Gehäuse: Stahl, galvanisch verzinkt Innensechskantschrauben M10/SW8 mm, Krallenringe mit abgerundeten Krallenzähnen.
Menge: 332,000 St

**01.02.1290 Sicherungsschelle zugfest DN125 verzinkt**
Kralle, DN 125, zugfeste Sicherungsschelle,aus nichtrostendem Stahl, für Ein- und Zweischraubenverbindungen, Längskraftschlüssigkeit 3 bar Gehäuse: Stahl, galvanisch verzinkt Innensechskantschrauben M10/SW8 mm, Krallenringe mit abgerundeten Krallenzähnen.
Menge: 70,000 St

**01.02.1300 Sicherungsschelle zugfest DN150 verzinkt**
Kralle, DN 150, zugfeste Sicherungsschelle,aus nichtrostendem Stahl, für Ein- und Zweischraubenverbindungen, Längskraftschlüssigkeit 3 bar Gehäuse: Stahl, galvanisch verzinkt Innensechskantschrauben M10/SW8 mm, Krallenringe mit abgerundeten Krallenzähnen.
Menge: 70,000 St

**01.02.1310 Sicherungsschelle zugfest DN200 verzinkt**
Kralle, DN 200, zugfeste Sicherungsschelle,aus nichtrostendem Stahl, für Ein- und Zweischraubenverbindungen, Längskraftschlüssigkeit 3 bar Gehäuse: Stahl, galvanisch verzinkt Innensechskantschrauben M10/SW8 mm, Krallenringe mit abgerundeten Krallenzähnen.
Menge: 57,000 St

*Hinweis: Rohrbefestigung unter Berücksichtigung der Erdbebenzone 3*
Rohrbefestigung unter Berücksichtigung der Erdbebenzone 3 (EZ3):

**01.02.1320 Befestigung Entwässerungsleitung Rohr DN50 Steinwolledämmkern**
*** Bezugsbeschreibung
Befestigung von Entwässerungsleitungen unter Berücksich- tigung der Erdbebenzone 3 (EZ3) bei Mediumtemperaturen
≥ 0 °C, DN 50, Dämmschichtdicke 30 mm, Rohrabhänger mit nichtbrennbaren Steinwolledämmkern mit einer engmaschigen glasfasergitternetzverstärkten Aluminiumfolie ummantelt, gem. DIN EN 12056, i. V. m. DIN 1986-100, zur Vermeidung von Tauwasserbildung, A2L - s1, d0 nach DIN 13501-1, > 1000 °C nach DIN 4102-17, Sd > 1500 m nach DIN EN ISO 12572, Verarbeitung nach Herstellerangabe, Länge Aufhängung bis
0,5 m, Befestigung mit Gewindestäben, mit Schrauben, an Montageschienen bzw. mit Gewindestäben und bauaufsichtlich zugelassenen Dübeln, Rohr aus Gusseisen, für Abwasser, Arbeitshöhe des Montageortes bis 5,5 m über der Standfläche des hierfür erforderlichen Gerüstes, Gerüst wird gesondert vergütet.
Menge: 50,000 St

**01.02.1330 Befestigung Entwässerungsleitung Rohr DN80 Steinwolledämmkern**
*** wie Position 01.02.1320
DN 80.
Menge: 256,000 St

**01.02.1340 Befestigung Entwässerungsleitung Rohr DN100 Steinwolledämmkern**
*** wie Position 01.02.1320
DN 100.
Menge: 85,000 St

**01.02.1350 Befestigung Entwässerungsleitung Rohr DN125 Steinwolledämmkern**
*** wie Position 01.02.1320
DN 125.
Menge: 10,000 St

**01.02.1360 Befestigung Entwässerungsleitung Rohr DN150 Steinwolledämmkern**
*** wie Position 01.02.1320
DN 150.
Menge: 16,000 St

**01.02.1370 Befestigung Entwässerungsleitung Rohr DN200 Steinwolledämmkern**
*** wie Position 01.02.1320
DN 200.
Menge: 14,000 St

*Hinweis: Erdbebensicher Befestigungen - Rohrabhängungen (Innenbereich)*
Erdbebensicher Befestigungen - Rohrabhängungen (Innenbereich)
Seismik Konstruktion TGA-Leitungen
Bestehend aus einer statisch und seismisch ausgelegten Sonderkonstruktion für die Befestigung der jeweiligen Rohrleitungen an einer Betondecke im Innenbereich.
Aus gekantetem C-Profil zur Erstellung von verschraubten Konstruktionen für die Aufnahme von Rohren, Kanälen und Kabeltrassen mit Lang- und Rundlöcher für optimierte Ankerbefestigung an Schienenunterseite.
Mit flexibler und demontierbarer Lösungen ohne Schweißen mittels "Twist Lock"-Flügelmutter
Verbinder werden von außen montiert, so dass unterschiedliche Verbinder kombiniert werden können, um das erforderliche Lastniveau sicherzustellen oder ggfs. nachträgliche Ertüchtigung der Knotenverbindungen möglich zu machen.
Die Konstruktion ist nach seismischen Gesichtspunkten auszulegen.
Maße und Werkstoffdicke (Breite x Höhe x Stärke):
z. B. 42,5 x 42,5 x 2,0 mm.
Werkstoff: S 280, vorverzinkt 20µm (Z275), Korrosions- widerstandsklasse C1 für 50 Jahre (in Sonderfällen C2 für 20 Jahre).

Statische und Seismische Nachweise
Für die gesamte Anlagenhalterung, wie zuvor beschrieben, ist vor Ausführung eine prüffähige Statik vorzulegen.
Hierzu sind Eigenlasten zu berücksichtigen und das Gesamt- system auf Standsicherheit zu überprüfen.
Des Weiteren sind Nachweise über die an den Fußpunkten anliegenden Spannungen zu führen, um Sie dem verantwortlichen Tragwerksplaner vorlegen zu können.

**01.02.1380 Aufhängekonstruktion Ltg TGA Stahl verz**
STLB-Bau 2024-04 075
Aufhängekonstruktion für Leitungen der Technischen Gebäudeausrüstung (TGA), aus verzinktem Stahl, mit schalldämmender Zwischenlage, einschl. Decken-/Mauerwerksbefestigung, befestigen mit Befestigungsmitteln mit bauaufsichtlichem Nachweis einschl. Bohrungen, einschl. statischem Nachweis.
Menge: 500,000 kg
Zeitansatz: 0,49

*Hinweis: Erdbebensicher Befestigungen - Rohrabhängungen (Außenbereich/ Schacht)*
Erdbebensicher Befestigungen - Rohrabhängungen (Außenbereich/ Schacht)
Seismik-Konstruktion TGA-Leitungen
Bestehend aus einer statisch und seismisch ausgelegten Sonderkonstruktion für die Befestigung der jeweiligen Rohrleitungen an einen Stahlträger im Außenbereich bzw. Schacht.
Geschlossenes, torsionssteifes Vierkantprofil zur Erstellung von Stahltragwerken als verschraubte Konstruktion für die Aufnahme von Rohren, Kanälen, Kabeltrassen und lasttechnisch geeigneten Elementen.
Mit flexiblen und demontierbaren Lösungen ohne Schweißen
Anschlussbauteile sind mittels gewindefurchender Schraube an allen vier Seiten auf gleicher Höhe einfach und flexibel möglich
Verbinder werden von außen montiert, so dass unterschiedliche Verbinder kombiniert werden können, um das erforderliche Lastniveau sicherzustellen oder ggfs. nachträgliche Ertüch- tigung der Knotenverbindungen möglich zu machen.
Einbindungsstellen für Gewindeformschrauben mit Ringver- stärkung (Materialstärke 5,5 mm) direkte Träger-an-Träger- Befestigung ohne Verbinder (Direkter Anschluss von C-Schienen an das Profil ohne weitere Komponenten möglich.)

Maße und Werkstoffdicke (Breite x Höhe x Stärke):
50 x 50 x 2,75/ 5,5 mm,
50 x 100 x 3,0/ 5,5 mm.
Werkstoff: S 350, Zink-Magnesium-Beschichtung ZM310 24µm - ASTM A1046 mit Selbstheilungseffekt (Schienenschnitte ohne Nachverzinken), Korrosionswiderstandsklasse C1 für 50 Jahre (in Sonderfällen C2 für 20 Jahre)

Statische und Seismische Nachweise
Für die gesamte Anlagenhalterung, wie zuvor beschrieben, ist vor Ausführung eine prüffähige Statik vorzulegen.
Hierzu sind Eigenlasten zu berücksichtigen und das Gesamt- system auf Standsicherheit zu überprüfen.
Des Weiteren sind Nachweise über die an den Fußpunkten anliegenden Spannungen zu führen, um Sie dem verantwortlichen Tragwerksplaner vorlegen zu können.

**01.02.1390 Aufhängekonstruktion Ltg TGA Stahl verz**
STLB-Bau 2024-04 075
Aufhängekonstruktion für Leitungen der Technischen Gebäudeausrüstung (TGA), aus verzinktem Stahl, mit schalldämmender Zwischenlage, einschl. Decken-/Mauerwerksbefestigung, befestigen mit Befestigungsmitteln mit bauaufsichtlichem Nachweis einschl. Bohrungen, einschl. statischem Nachweis.
Menge: 250,000 kg
Zeitansatz: 0,49

#### Bereich 01.03 KG 411 Abwasseranlagen - Abwasserleitungen - Schmutzwasser

*Hinweis: Hinweistext Rohrnetz Fallrohre und Sammelleitungen UG:*
Hinweistext Rohrnetz Fallrohre und Sammelleitungen UG:

Als Material für die Abwasserleitungen sind muffenlose gusseiserne Abflussrohre und Formstücke nach DIN EN 877 mit Leistungserklärung und CE-Markierung nach Bauprodukten- verordnung vorgesehen. Die Verlegung und Befestigung hat nach den Verlege- und Befestigungsvorschriften des Herstellers und unter Einhaltung der DIN EN 12056 bzw. DIN 1986 -100 zu erfolgen.
Die Rohrleitungen werden an Ankerschienen oder mittels Dübeln als Einzelbefestigung befestigt. Dabei ist bei der Wahl der Befestigungsmittel die Erdbebenzone 3 zu beachten.
Die Verbindungen sind mittels Rapid Verbindern herzustellen. Übergänge und Anschlüsse von Rohren aus Fremdwerkstoffen erfolgt über Konfix Verbindungen. Die Vorgaben der jeweiligen Anwendbarkeitsnachweise (abP, abZ, aBG) sind zwingend zu berücksichtigen.
Das Entwässerungssystem ist gemäß DIN 4109 gegen Körperschallübertragung vom Baukörper zu trennen. Passstücke bis zu einer Länge < 500 mm sind separat im LV ausgeschrieben.

*Hinweis: Rohre:*

**01.03.10 Rohr Guss DN50**
*** Bezugsbeschreibung
Rohrleitung, DN 50, aus muffenlosem, gusseisernen Abflussrohr, DIN EN 877 mit Übereinstimmungszertifizierung, innen mit Zweikomponenten Epoxid-Beschichtung, außen mit rotbrauner
Farbgrundierung, Brandklasse A1, einschl. Schweiß- bzw. Löt- und Dichtungsmittel, sowie Herstellen der Verbindungen, Form- und Verbindungsstücke werden gesondert vergütet, Rohrbefestigungen werden gesondert vergütet, Verlegung in Gebäuden, Arbeitshöhe des Montageortes bis 5,5 m über der Standfläche des hierfür erforderlichen Gerüstes, Gerüst wird gesondert vergütet.
Menge: 17,000 m

**01.03.20 Rohr Guss DN80**
*** wie Position 01.03.10
Rohrleitung, DN 80.
Menge: 210,000 m

**01.03.30 Rohr Guss DN100**
*** wie Position 01.03.10
Rohrleitung, DN 100.
Menge: 330,000 m

**01.03.40 Rohr Guss DN125**
*** wie Position 01.03.10
Rohrleitung, DN 125.
Menge: 10,000 m

**01.03.50 Rohr Guss DN150**
*** wie Position 01.03.10
Rohrleitung, DN 150.
Menge: 2,000 m

**01.03.60 Rohr Guss DN200**
*** wie Position 01.03.10
Rohrleitung, DN 200.
Menge: 2,000 m

**01.03.70 Rohr Guss DN250**
*** wie Position 01.03.10
Rohrleitung, DN 250.
Menge: 15,000 m

*Hinweis: Passstück:*

**01.03.80 Passstück bis 500mm Rohr Guss DN50**
Passstück bis 500 mm, für Abwasserleitung aus
Gussrohr, DN 50, rotbraun
Menge: 6,000 St

**01.03.90 Passstück bis 500mm Rohr Guss DN80**
Passstück bis 500 mm, für Abwasserleitung aus
Gussrohr, DN 80, rotbraun
Menge: 70,000 St

**01.03.100 Passstück bis 500mm Rohr Guss DN100**
Passstück bis 500 mm, für Abwasserleitung aus
Gussrohr, DN 100, rotbraun
Menge: 110,000 St

**01.03.110 Passstück bis 500mm Rohr Guss DN125**
Passstück bis 500 mm, für Abwasserleitung aus
Gussrohr, DN 125, rotbraun
Menge: 3,000 St

**01.03.120 Passstück bis 500mm Rohr Guss DN150**
Passstück bis 500 mm, für Abwasserleitung aus
Gussrohr, DN 150, rotbraun
Menge: 1,000 St

**01.03.130 Passstück bis 500mm Rohr Guss DN200**
Passstück bis 500 mm, für Abwasserleitung aus
Gussrohr, DN 200, rotbraun
Menge: 1,000 St

**01.03.140 Passstück bis 500mm Rohr Guss DN250**
Passstück bis 500 mm, für Abwasserleitung aus
Gussrohr, DN 250, rotbraun
Menge: 4,000 St

*Hinweis: Bogen 15°:*

**01.03.150 Bogen Guss DN50 15°**
Bogen, DN 50, 15°, gusseisern, DIN EN 877 mit Übereinstimmungszertifizierung, innen mit
Zweikomponenten Epoxid-Beschichtung, außen mit rotbrauner Farbgrundierung, Brandklasse A1,
Menge: 2,000 St

**01.03.160 Bogen Guss DN80 15°**
Bogen, DN 80, 15°, gusseisern, DIN EN 877 mit Übereinstimmungszertifizierung, innen mit
Zweikomponenten Epoxid-Beschichtung, außen mit rotbrauner Farbgrundierung, Brandklasse A1,
Menge: 2,000 St

**01.03.170 Bogen Guss DN100 15°**
Bogen, DN 100, 15°, gusseisern, DIN EN 877 mit Übereinstimmungszertifizierung, innen mit
Zweikomponenten Epoxid-Beschichtung, außen mit rotbrauner Farbgrundierung, Brandklasse A1,
Menge: 7,000 St

**01.03.180 Bogen Guss DN125 15°**
Bogen, DN 125, 15°, gusseisern, DIN EN 877 mit Übereinstimmungszertifizierung, innen mit
Zweikomponenten Epoxid-Beschichtung, außen mit rotbrauner Farbgrundierung, Brandklasse A1,
Menge: 2,000 St

**01.03.190 Bogen Guss DN150 15°**
Bogen, DN 150, 15°, gusseisern, DIN EN 877 mit Übereinstimmungszertifizierung, innen mit
Zweikomponenten Epoxid-Beschichtung, außen mit rotbrauner Farbgrundierung, Brandklasse A1,
Menge: 2,000 St

*Hinweis: Bogen 30°:*

**01.03.200 Bogen Guss DN50 30°**
Bogen, DN 50, 30°, gusseisern, DIN EN 877 mit Übereinstimmungszertifizierung, innen mit
Zweikomponenten Epoxid-Beschichtung, außen mit rotbrauner Farbgrundierung, Brandklasse A1,
Menge: 2,000 St

**01.03.210 Bogen Guss DN80 30°**
Bogen, DN 80, 30°, gusseisern, DIN EN 877 mit Übereinstimmungszertifizierung, innen mit
Zweikomponenten Epoxid-Beschichtung, außen mit rotbrauner Farbgrundierung, Brandklasse A1,
Menge: 2,000 St

**01.03.220 Bogen Guss DN100 30°**
Bogen, DN 100, 30°, gusseisern, DIN EN 877 mit Übereinstimmungszertifizierung, innen mit
Zweikomponenten Epoxid-Beschichtung, außen mit rotbrauner Farbgrundierung, Brandklasse A1,
Menge: 7,000 St

**01.03.230 Bogen Guss DN125 30°**
Bogen, DN 125, 30°, gusseisern, DIN EN 877 mit Übereinstimmungszertifizierung, innen mit
Zweikomponenten Epoxid-Beschichtung, außen mit rotbrauner Farbgrundierung, Brandklasse A1,
Menge: 4,000 St

**01.03.240 Bogen Guss DN150 30°**
Bogen, DN 150, 30°, gusseisern, DIN EN 877 mit Übereinstimmungszertifizierung, innen mit
Zweikomponenten Epoxid-Beschichtung, außen mit rotbrauner Farbgrundierung, Brandklasse A1,
Menge: 2,000 St

*Hinweis: Bogen 45°:*

**01.03.250 Bogen Guss DN50 45°**
Bogen, DN 50, 45°, gusseisern, DIN EN 877 mit Übereinstimmungszertifizierung, innen mit
Zweikomponenten Epoxid-Beschichtung, außen mit rotbrauner Farbgrundierung, Brandklasse A1,
Menge: 44,000 St

**01.03.260 Bogen Guss DN80 45°**
Bogen, DN 80, 45°, gusseisern, DIN EN 877 mit Übereinstimmungszertifizierung, innen mit
Zweikomponenten Epoxid-Beschichtung, außen mit rotbrauner Farbgrundierung, Brandklasse A1,
Menge: 25,000 St

**01.03.270 Bogen Guss DN100 45°**
Bogen, DN 100, 45°, gusseisern, DIN EN 877 mit Übereinstimmungszertifizierung, innen mit
Zweikomponenten Epoxid-Beschichtung, außen mit rotbrauner Farbgrundierung, Brandklasse A1,
Menge: 68,000 St

**01.03.280 Bogen Guss DN125 45°**
Bogen, DN 125, 45°, gusseisern, DIN EN 877 mit Übereinstimmungszertifizierung, innen mit Zweikomponenten Epoxid-Beschichtung, außen mit rotbrauner Farbgrundierung, Brandklasse A1,
Menge: 2,000 St

**01.03.290 Bogen Guss DN150 45°**
Bogen, DN 150, 45°, gusseisern, DIN EN 877 mit Übereinstimmungszertifizierung, innen mit
Zweikomponenten Epoxid-Beschichtung, außen mit rotbrauner Farbgrundierung, Brandklasse A1,
Menge: 2,000 St

**01.03.300 Bogen Guss DN200 45°**
Bogen, DN 200, 45°, gusseisern, DIN EN 877 mit
Übereinstimmungszertifizierung, innen mit
Zweikomponenten Epoxid-Beschichtung, außen mit rotbrauner Farbgrundierung, Brandklasse A1,
Menge: 2,000 St

**01.03.310 Bogen Guss DN250 45°**
Bogen, DN 250, 45°, gusseisern, DIN EN 877 mit
Übereinstimmungszertifizierung, innen mit
Zweikomponenten Epoxid-Beschichtung, außen mit rotbrauner Farbgrundierung, Brandklasse A1,
Menge: 3,000 St

*Hinweis: Bogen 68°:*

**01.03.320 Bogen Guss DN50 68°**
Bogen, DN 50, 68°, gusseisern, DIN EN 877 mit
Übereinstimmungszertifizierung, innen mit
Zweikomponenten Epoxid-Beschichtung, außen mit rotbrauner Farbgrundierung, Brandklasse A1,
Menge: 3,000 St

**01.03.330 Bogen Guss DN80 68°**
Bogen, DN 80, 68°, gusseisern, DIN EN 877 mit
Übereinstimmungszertifizierung, innen mit
Zweikomponenten Epoxid-Beschichtung, außen mit rotbrauner Farbgrundierung, Brandklasse A1,
Menge: 2,000 St

**01.03.340 Bogen Guss DN100 68°**
Bogen, DN 100, 68°, gusseisern, DIN EN 877 mit
Übereinstimmungszertifizierung, innen mit
Zweikomponenten Epoxid-Beschichtung, außen mit rotbrauner Farbgrundierung, Brandklasse A1,
Menge: 11,000 St

**01.03.350 Bogen Guss DN125 68°**
Bogen, DN 125, 68°, gusseisern, DIN EN 877 mit
Übereinstimmungszertifizierung, innen mit
Zweikomponenten Epoxid-Beschichtung, außen mit rotbrauner Farbgrundierung, Brandklasse A1,
Menge: 2,000 St

*Hinweis: Bogen 88°:*

**01.03.360 Bogen Guss DN50 88°**
Bogen, DN 50, 88°, gusseisern, DIN EN 877 mit Übereinstimmungszertifizierung, innen mit
Zweikomponenten Epoxid-Beschichtung, außen mit rotbrauner Farbgrundierung, Brandklasse A1,
Menge: 3,000 St

**01.03.370 Bogen Guss DN80 88°**
Bogen, DN 80, 88°, gusseisern, DIN EN 877 mit Übereinstimmungszertifizierung, innen mit
Zweikomponenten Epoxid-Beschichtung, außen mit rotbrauner Farbgrundierung, Brandklasse A1,
Menge: 29,000 St

**01.03.380 Bogen Guss DN100 88°**
Bogen, DN 100, 88°, gusseisern, DIN EN 877 mit Übereinstimmungszertifizierung, innen mit
Zweikomponenten Epoxid-Beschichtung, außen mit rotbrauner Farbgrundierung, Brandklasse A1,
Menge: 64,000 St

**01.03.390 Bogen Guss DN125 88°**
Bogen, DN 125, 88°, gusseisern, DIN EN 877 mit Übereinstimmungszertifizierung, innen mit
Zweikomponenten Epoxid-Beschichtung, außen mit rotbrauner Farbgrundierung, Brandklasse A1,
Menge: 2,000 St

**01.03.400 Bogen Guss DN150 88°**
Bogen, DN 150, 88°, gusseisern, DIN EN 877 mit Übereinstimmungszertifizierung, innen mit
Zweikomponenten Epoxid-Beschichtung, außen mit rotbrauner Farbgrundierung, Brandklasse A1,
Menge: 1,000 St

*Hinweis: Doppelbogen 88°:*

**01.03.410 Doppelbogen Guss DN50 88°**
Doppelbogen, DN 50, 88°, gusseisern, DIN EN 877 mit Übereinstimmungszertifizierung, innen mit
Zweikomponenten Epoxid-Beschichtung, außen mit rotbrauner Farbgrundierung, Brandklasse A1,
Menge: 4,000 St

**01.03.420 Doppelbogen Guss DN80 88°**
Doppelbogen, DN 80, 88°, gusseisern, DIN EN 877 mit Übereinstimmungszertifizierung, innen mit
Zweikomponenten Epoxid-Beschichtung, außen mit rotbrauner Farbgrundierung, Brandklasse A1,
Menge: 16,000 St

**01.03.430 Doppelbogen Guss DN100 88°**
Doppelbogen, DN 100, 88°, gusseisern, DIN EN 877 mit Übereinstimmungszertifizierung, innen mit
Zweikomponenten Epoxid-Beschichtung, außen mit rotbrauner Farbgrundierung, Brandklasse A1.
Menge: 27,000 St

**01.03.440 Doppelbogen Guss DN125 88°**
Doppelbogen, DN 125, 88°, gusseisern, DIN EN 877 mit Übereinstimmungszertifizierung, innen mit
Zweikomponenten Epoxid-Beschichtung, außen mit rotbrauner Farbgrundierung, Brandklasse A1.
Menge: 1,000 St

*Hinweis: Red. Stück:*

**01.03.450 Red. Stk. Guss DN80x50**
*** Bezugsbeschreibung
Red. Stk, DN80x50, gusseisern, DIN EN 877 mit Übereinstimmungszertifizierung, innen mit Zweikomponenten Epoxid-Beschichtung, außen mit rotbrauner Farbgrundierung, Brandklasse A1.
Menge: 5,000 St

**01.03.460 Red. Stk. Guss DN100x50**
*** wie Position 01.03.450
Red. Stk, DN 100 x DN 50.
Menge: 12,000 St

**01.03.470 Red. Stk. Guss DN100x80**
*** wie Position 01.03.450
Red. Stk, DN 100 x DN 80.
Menge: 18,000 St

**01.03.480 Red. Stk. Guss DN125x50**
*** wie Position 01.03.450
Red. Stk, DN 125 x DN 50.
Menge: 1,000 St

**01.03.490 Red. Stk. Guss DN125x80**
*** wie Position 01.03.450
Red. Stk, DN 125 x DN 80.
Menge: 1,000 St

**01.03.500 Red. Stk. Guss DN125x100**
*** wie Position 01.03.450
Red. Stk, DN 125 x DN 100.
Menge: 3,000 St

**01.03.510 Red. Stk. Guss DN150x80**
*** wie Position 01.03.450
Red. Stk, DN 150 x DN 80.
Menge: 1,000 St

**01.03.520 Red. Stk. Guss DN150x100**
*** wie Position 01.03.450
Red. Stk, DN 150 x DN 100.
Menge: 3,000 St

**01.03.530 Red. Stk. Guss DN150x125**
*** wie Position 01.03.450
Red. Stk, DN 150 x DN 125.
Menge: 1,000 St

**01.03.540 Red. Stk. Guss DN200x100**
*** wie Position 01.03.450
Red. Stk, DN 200 x DN 100.
Menge: 2,000 St

**01.03.550 Red. Stk. Guss DN200x125**
*** wie Position 01.03.450
Red. Stk, DN 200 x DN 125.
Menge: 1,000 St

**01.03.560 Red. Stk. Guss DN200x150**
*** wie Position 01.03.450
Red. Stk, DN 200 x DN 150.
Menge: 1,000 St

**01.03.570 Red. Stk. Guss DN250x150**
*** wie Position 01.03.450
Red. Stk, DN 250 x DN 150.
Menge: 1,000 St

**01.03.580 Red. Stk. Guss DN250x200**
*** wie Position 01.03.450
Red. Stk, DN 250 x DN 200.
Menge: 1,000 St

*Hinweis: Abzweig 45°:*

**01.03.590 Abzweig Guss DN80 45°**
*** Bezugsbeschreibung
Abzweig, DN 80, 45°, gusseisern, DIN EN 877 mit Übereinstimmungszertifizierung, innen mit
Zweikomponenten Epoxid-Beschichtung, außen mit rotbrauner Farbgrundierung, Brandklasse A1,
Menge: 3,000 St

**01.03.600 Abzweig Guss DN100 45°**
*** wie Position 01.03.590
DN 100.
Menge: 9,000 St

**01.03.610 Abzweig Guss DN125 45°**
*** wie Position 01.03.590
DN 125.
Menge: 2,000 St

**01.03.620 Abzweig Guss DN150 45°**
*** wie Position 01.03.590
DN 150.
Menge: 2,000 St

**01.03.630 Abzweig Guss DN250 45°**
*** wie Position 01.03.590
DN 250.
Menge: 1,000 St

**01.03.640 Red.-Abzweig Guss DN80x50 45°**
*** Bezugsbeschreibung
Abzweig, DN 80 x DN 50, 45°, gusseisern, DIN EN 877 mit Übereinstimmungszertifizierung, innen mit Zweikomponenten Epoxid-Beschichtung, außen mit rotbrauner Farbgrundierung, Brandklasse A1,
Menge: 3,000 St

**01.03.650 Red.-Abzweig Guss DN100x50 45°**
*** wie Position 01.03.640
DN 100 x DN 50.
Menge: 1,000 St

**01.03.660 Red.-Abzweig Guss DN100x80 45°**
*** wie Position 01.03.640
DN 100 x DN 80.
Menge: 2,000 St

**01.03.670 Red.-Abzweig Guss DN125x100 45°**
*** wie Position 01.03.640
DN 125 x DN 100.
Menge: 1,000 St

**01.03.680 Red.-Abzweig Guss DN150x80 45°**
*** wie Position 01.03.640
DN 150 x DN 80.
Menge: 1,000 St

**01.03.690 Red.-Abzweig Guss DN150x100 45°**
*** wie Position 01.03.640
DN 150 x DN 100.
Menge: 1,000 St

**01.03.700 Red.-Abzweig Guss DN150x125 45°**
*** wie Position 01.03.640
DN 150 x DN 125.
Menge: 1,000 St

**01.03.710 Red.-Abzweig Guss DN200x150 45°**
*** wie Position 01.03.640
DN 200 x DN 150.
Menge: 1,000 St

**01.03.720 Red.-Abzweig Guss DN250x200 45°**
*** wie Position 01.03.640
DN 250 x DN 200.
Menge: 1,000 St

*Hinweis: Abzweig 88°:*

**01.03.730 Abzweig Guss DN50 88°**
*** Bezugsbeschreibung
Abzweig, DN 50, 88°, gusseisern, DIN EN 877 mit
Übereinstimmungszertifizierung, innen mit Zweikomponenten Epoxid-Beschichtung, außen mit rotbrauner Farbgrundierung, Brandklasse A1.
Menge: 1,000 St

**01.03.740 Abzweig Guss DN80 88°**
*** wie Position 01.03.730
DN 80.
Menge: 6,000 St

**01.03.750 Abzweig Guss DN100 88°**
*** wie Position 01.03.730
DN 100.
Menge: 31,000 St

**01.03.760 Abzweig Guss DN125 88°**
*** wie Position 01.03.730
DN 125.
Menge: 1,000 St

**01.03.770 Abzweig Guss DN150 88°**
*** wie Position 01.03.730
DN 150.
Menge: 1,000 St

**01.03.780 Red.-Abzweig Guss DN80x50 88°**
*** Bezugsbeschreibung
Red.-Abzweig, DN 80 x DN 50, 88°, gusseisern, DIN EN 877 mit
Übereinstimmungszertifizierung, innen mit Zweikomponenten Epoxid-Beschichtung, außen mit rotbrauner Farbgrundierung, Brandklasse A1.
Menge: 1,000 St

**01.03.790 Red.-Abzweig Guss DN100x50 88°**
*** wie Position 01.03.780
DN 100 x DN 50.
Menge: 1,000 St

**01.03.800 Red.-Abzweig Guss DN100x80 88°**
*** wie Position 01.03.780
DN 100 x DN 80.
Menge: 1,000 St

**01.03.810 Red.-Abzweig Guss DN125x100 88°**
*** wie Position 01.03.780
DN 125 x DN 100.
Menge: 1,000 St

*Hinweis: Fallrohrstütze und Zubehör:*

**01.03.820 Fallrohrstütze Guss DN80**
Fallrohrstütze, DN 80, gusseisern, DIN EN 877
mit Übereinstimmungszertifizierung, innen mit
Zweikomponenten Epoxid-Beschichtung, außen
mit rotbrauner Farbgrundierung, Brandklasse A1,
Menge: 6,000 St

**01.03.830 Fallrohrstütze Guss DN100**
Fallrohrstütze, DN 100, gusseisern, DIN EN 877
mit Übereinstimmungszertifizierung, innen mit
Zweikomponenten Epoxid-Beschichtung, außen
mit rotbrauner Farbgrundierung, Brandklasse A1,
Menge: 4,000 St

**01.03.840 Fallrohrstütze Guss DN125**
Fallrohrstütze, DN 125, gusseisern, DIN EN 877
mit Übereinstimmungszertifizierung, innen mit
Zweikomponenten Epoxid-Beschichtung, außen
mit rotbrauner Farbgrundierung, Brandklasse A1,
Menge: 1,000 St

**01.03.850 Auflagerung Guss DN100**
Auflagerung, DN 100, gusseisern, mit Schalldämmgummi,
DIN EN 877 mit Übereinstimmungszertifizierung,
innen mit Zweikomponenten Epoxid-Beschichtung,
außen mit rotbrauner Farbgrundierung, Brandklasse A1,
Menge: 6,000 St

**01.03.860 Auflagerung Guss DN100**
Auflagerung, DN 100, gusseisern, mit Schalldämmgummi,
DIN EN 877 mit Übereinstimmungszertifizierung,
innen mit Zweikomponenten Epoxid-Beschichtung,
außen mit rotbrauner Farbgrundierung, Brandklasse A1,
Menge: 4,000 St

**01.03.870 Auflagerung Guss DN125**
Auflagerung, DN 125, gusseisern, mit Schalldämmgummi,
DIN EN 877 mit Übereinstimmungszertifizierung,
innen mit Zweikomponenten Epoxid-Beschichtung,
außen mit rotbrauner Farbgrundierung, Brandklasse A1,
Menge: 1,000 St

*Hinweis: Reinigungsrohr:*

**01.03.880 Reinigungsrohr Guss DN50 rund**
Reinigungsrohr, DN 50, gusseisern, mit runder Öffnung,
DIN EN 877 mit Übereinstimmungszertifizierung, innen mit Zweikomponenten Epoxid-Beschichtung, außen mit rotbrauner Farbgrundierung, Brandklasse A1,
Menge: 2,000 St

**01.03.890 Reinigungsrohr Guss DN80 rund**
Reinigungsrohr, DN 80, gusseisern, mit runder Öffnung,
DIN EN 877 mit Übereinstimmungszertifizierung, innen mit Zweikomponenten Epoxid-Beschichtung, außen mit rotbrauner Farbgrundierung, Brandklasse A1,
Menge: 30,000 St

**01.03.900 Reinigungsrohr Guss DN100 eckig**
Reinigungsrohr, DN 100, gusseisern, mit eckiger Öffnung, DIN EN 877 mit Übereinstimmungszertifizierung, innen mit Zweikomponenten Epoxid-Beschichtung, außen mit rotbrauner Farbgrundierung, Brandklasse A1,
Menge: 64,000 St

**01.03.910 Reinigungsrohr Guss DN125 eckig**
Reinigungsrohr, DN 125, gusseisern, mit eckiger Öffnung, DIN EN 877 mit Übereinstimmungszertifizierung, innen mit Zweikomponenten Epoxid-Beschichtung, außen mit rotbrauner Farbgrundierung, Brandklasse A1,
Menge: 2,000 St

**01.03.920 Reinigungsrohr Guss DN150 eckig**
Reinigungsrohr, DN 150, gusseisern, mit eckiger Öffnung, DIN EN 877 mit Übereinstimmungszertifizierung, innen mit Zweikomponenten Epoxid-Beschichtung, außen mit rotbrauner Farbgrundierung, Brandklasse A1,
Menge: 1,000 St

**01.03.930 Reinigungsrohr Guss DN250 eckig**
Reinigungsrohr, DN 250, gusseisern, mit eckiger Öffnung, DIN EN 877 mit Übereinstimmungszertifizierung, innen mit Zweikomponenten Epoxid-Beschichtung, außen mit rotbrauner Farbgrundierung, Brandklasse A1,
Menge: 1,000 St

*Hinweis: Enddeckel:*

**01.03.940 Enddeckel Guss DN50**
Enddeckel, DN 50, gusseisern, DIN EN 877 mit
Übereinstimmungszertifizierung, innen mit
Zweikomponenten Epoxid-Beschichtung, außen
mit rotbrauner Farbgrundierung, Brandklasse A1,
Menge: 10,000 St

**01.03.950 Enddeckel Guss DN80**
Enddeckel, DN 80, gusseisern, DIN EN 877 mit
Übereinstimmungszertifizierung, innen mit
Zweikomponenten Epoxid-Beschichtung, außen
mit rotbrauner Farbgrundierung, Brandklasse A1,
Menge: 10,000 St

**01.03.960 Enddeckel Guss DN100**
Enddeckel, DN 100, gusseisern, DIN EN 877 mit
Übereinstimmungszertifizierung, innen mit
Zweikomponenten Epoxid-Beschichtung, außen
mit rotbrauner Farbgrundierung, Brandklasse A1,
Menge: 10,000 St

**01.03.970 Enddeckel Guss DN125**
Enddeckel, DN 125, gusseisern, DIN EN 877 mit
Übereinstimmungszertifizierung, innen mit
Zweikomponenten Epoxid-Beschichtung, außen
mit rotbrauner Farbgrundierung, Brandklasse A1,
Menge: 10,000 St

**01.03.980 Enddeckel Guss DN150**
Enddeckel, DN 150, gusseisern, DIN EN 877 mit
Übereinstimmungszertifizierung, innen mit
Zweikomponenten Epoxid-Beschichtung, außen
mit rotbrauner Farbgrundierung, Brandklasse A1,
Menge: 1,000 St

**01.03.990 Enddeckel Guss DN250**
Enddeckel, DN 250, gusseisern, DIN EN 877 mit
Übereinstimmungszertifizierung, innen mit
Zweikomponenten Epoxid-Beschichtung, außen
mit rotbrauner Farbgrundierung, Brandklasse A1,
Menge: 1,000 St

*Hinweis: Verbindungen:*

**01.03.1000 Längskraftschlüssige Verbindung DN50**
Längskraftschlüssige Verbindung, DN 50, für gusseiserne Rohre, mit Profilschelle Spannhülse/Spannköpfe, Werkstoff 1.4510/11, mit eingelegter Dichtmanschette aus EPDM, alterungs- und kochendwasserbeständig, nach DIN EN 877,
Menge: 112,000 St

**01.03.1010 Längskraftschlüssige Verbindung DN80**
Längskraftschlüssige Verbindung, DN 80, für gusseiserne Rohre, mit Profilschelle Spannhülse/Spannköpfe, Werkstoff 1.4510/11, mit eingelegter Dichtmanschette aus EPDM, alterungs- und kochendwasserbeständig, nach DIN EN 877,
Menge: 321,000 St

**01.03.1020 Längskraftschlüssige Verbindung DN100**
Längskraftschlüssige Verbindung, DN 100, für gusseiserne Rohre, mit Profilschelle Spannhülse/Spannköpfe, Werkstoff 1.4510/11, mit eingelegter Dichtmanschette aus EPDM, alterungs- und kochendwasserbeständig, nach DIN EN 877,
Menge: 626,000 St

**01.03.1030 Längskraftschlüssige Verbindung DN125**
Längskraftschlüssige Verbindung, DN 125, für gusseiserne Rohre, mit Profilschelle Spannhülse/Spannköpfe, Werkstoff 1.4510/11, mit eingelegter Dichtmanschette aus EPDM, alterungs- und kochendwasserbeständig, nach DIN EN 877,
Menge: 54,000 St

**01.03.1040 Längskraftschlüssige Verbindung DN150**
Längskraftschlüssige Verbindung, DN 150, für gusseiserne Rohre, mit Profilschelle Spannhülse/Spannköpfe, Werkstoff 1.4510/11, mit eingelegter Dichtmanschette aus EPDM, alterungs- und kochendwasserbeständig, nach DIN EN 877,
Menge: 30,000 St

**01.03.1050 Längskraftschlüssige Verbindung DN200**
Längskraftschlüssige Verbindung, DN 200, für gusseiserne Rohre, mit Profilschelle Spannhülse/Spannköpfe, Werkstoff 1.4510/11, mit eingelegter Dichtmanschette aus EPDM, alterungs- und kochendwasserbeständig, nach DIN EN 877,
Menge: 11,000 St

**01.03.1060 Längskraftschlüssige Verbindung DN250**
Längskraftschlüssige Verbindung, DN 250, für gusseiserne Rohre, mit Profilschelle Spannhülse/Spannköpfe, Werkstoff 1.4510/11, mit eingelegter Dichtmanschette aus EPDM, alterungs- und kochendwasserbeständig, nach DIN EN 877,
Menge: 20,000 St

**01.03.1070 Gummimanschette Spannhülse DN50**
Gummimanschette und Spannhülse, aus nichtrostendem Stahl, mit Spannschraube aus verzinktem Stahl, für Abwasserleitung aus Gusseisen, innen mit Zweikomponenten-Epoxid-Beschichtung, außen mit Grundbeschichtung, Farbton rotbraun, DN 50.
Menge: 20,000 St

**01.03.1080 Gummimanschette Spannhülse DN80**
Gummimanschette und Spannhülse, aus nichtrostendem Stahl, mit Spannschraube aus verzinktem Stahl, für Abwasserleitung aus Gusseisen, innen mit Zweikomponenten-Epoxid-Beschichtung, außen mit Grundbeschichtung, Farbton rotbraun, DN 80
Menge: 40,000 St

**01.03.1090 Gummimanschette Spannhülse DN100**
Gummimanschette und Spannhülse, aus nichtrostendem Stahl, mit Spannschraube aus verzinktem Stahl, für Abwasserleitung aus Gusseisen, innen mit Zweikomponenten-Epoxid-Beschichtung, außen mit Grundbeschichtung, Farbton rotbraun, DN 100
Menge: 40,000 St

*Hinweis: Rohrbefestigung:*

**01.03.1100 Rohrschelle Stahl verz L bis 0,5m DN50**
*** Bezugsbeschreibung
Rohraufhängung unter Berücksichtigung der Erdbebenzone 3 (EZ3), als Rohrschelle, DN 50, aus verzinktem Stahl, mit schalldämmenden Einlagen, Anforderungen entsprechend
DIN 4109-1, Länge Aufhängung bis 0,5 m,
Befestigung mit Gewindestäben, mit Schrauben, an
Montageschienen, Rohr aus Gusseisen, für Abwasser,
Arbeitshöhe des Montageortes bis 5,5 m über der Standfläche des hierfür erforderlichen Gerüstes, Gerüst wird gesondert vergütet.
Menge: 10,000 St

**01.03.1110 Rohrschelle Stahl verz L bis 0,5m DN80**
*** wie Position 01.03.1100
DN 80.
Menge: 100,000 St

**01.03.1120 Rohrschelle Stahl verz L bis 0,5m DN100**
*** wie Position 01.03.1100
DN 100.
Menge: 150,000 St

**01.03.1130 Rohrschelle Stahl verz L bis 0,5m DN125**
*** wie Position 01.03.1100
DN 125.
Menge: 6,000 St

**01.03.1140 Rohrschelle Stahl verz L bis 0,5m DN150**
*** wie Position 01.03.1100
DN 150.
Menge: 2,000 St

**01.03.1150 Rohrschelle Stahl verz L bis 0,5m DN200**
*** wie Position 01.03.1100
DN 200.
Menge: 2,000 St

**01.03.1160 Rohrschelle Stahl verz L bis 0,5m DN250**
*** wie Position 01.03.1100
DN 250.
Menge: 10,000 St

*Hinweis: Hinweistext Rohrnetz in den Etagen:*
Hinweistext Rohrnetz Sammel-, Objektanschluss- und Kondensatleitungen den Etagen:

Als Material für die Sammel-, Anschluss- und Kondensat- leitungen ist Abflussrohr aus Polypropylen als schalloptimiertes Entwässerungssystem mit Steck- verbindungen für Entwässer- ungsanlagen nach DIN EN 12056 in Verbindung mit DIN 1986-100 vorgesehen.
Verbindung durch Steckmuffen. Verlegung nach Herstellerricht- linien unter Einhaltung der DIN EN 12056 und DIN 1986-100, sowie für die Anwendung innerhalb von Gebäuden (Anwen- dungskennzeichen B- Building) in Anlehnung an DIN EN 1451 - 1. Mit geprüften Schallwerten (LAFmax,n) von 20 dB(A) bis 30 dB(A), abhängig von der Bauaufgabe, entsprechend der DIN 4109.
Die Rohrleitungen werden an Ankerschienen oder mittels Dübeln als Einzelbefestigung befestigt. Dabei ist bei der Wahl der Befestigungsmittel die Erdbebenzone 3 zu beachten.
Die Formstücke bis DN 150 mit Muffen und werkseitig vormontierter Lippendichtung aus EPDM bestehen aus PP, mit angeformten Rippen sowie Markierungen zur Montage- ausrichtung. Die Vorgaben der jeweiligen Anwendbarkeits- nachweise (abP, abZ, aBG) sind zwingend zu berück- sichtigen. Das Entwässerungs- system ist gemäß DIN 4109 gegen Körperschallübertragung vom Baukörper zu trennen. Die Verarbeitung und Ver- legung sind nach den hersteller- spezifischen Vor- schriften, sowie unter Einhaltung einschlägiger Normen durchzuführen. Passstücke bis zu einer Länge < 500 mm sind separat im LV ausgeschrieben.

*Hinweis: Rohre:*

**01.03.1170 Rohr heißwasserbest. PP DN40 mit Muffe**
*** Bezugsbeschreibung
Rohrleitung, DN 40, aus glattwandigem heißwasserbeständigem schalloptimiertem Polypropylen Rohr, mit Steckverbindung, Wärmeausdehnung: 0,08 mm/(m·K), Wanddicke: 2 mm, Werkstoff: PP-C / PP-MD / PP-C, schwarz, Baustoffklasse DIN 4102-1-B2, normal entflammbar, einschl. Dichtungsmittel, sowie Herstellen der Verbindungen, Form- und Verbindungsstücke werden gesondert vergütet, Rohrbefestigungen werden gesondert vergütet, Verlegung in Gebäuden, Arbeitshöhe des Montageortes bis 5,5 m über der Standfläche des hierfür erforderlichen Gerüstes, Gerüst wird gesondert vergütet.
Menge: 80,000 m

**01.03.1180 Rohr heißwasserbest. PP DN50 mit Muffe**
*** wie Position 01.03.1170
DN 50.
Menge: 85,000 m

**01.03.1190 Rohr PP heißwasserbest. DN70 mit Muffe**
*** wie Position 01.03.1170
DN 70.
Menge: 60,000 m

**01.03.1200 Rohr heißwasserbest. PP DN100 mit Muffe**
*** wie Position 01.03.1170
DN 100.
Menge: 50,000 m

*Hinweis: Passstück:*

**01.03.1210 Passstück bis 500mm PP-Rohr DN40**
Passstück bis 500mm, für Abwasserleitung aus PP-Rohr, DN 40, Außendurchmesser 40 mm
Menge: 12,000 St

**01.03.1220 Passstück bis 500mm PP-Rohr DN50**
Passstück bis 500mm, für Abwasserleitung aus PP-Rohr, DN 50, Außendurchmesser 50 mm
Menge: 13,000 St

**01.03.1230 Passstück bis 500mm PP-Rohr DN70**
Passstück bis 500mm, für Abwasserleitung aus PP-Rohr, DN 70, Außendurchmesser 75 mm
Menge: 10,000 St

**01.03.1240 Passstück bis 500mm PP-Rohr DN100**
Passstück bis 500mm, für Abwasserleitung aus PP-Rohr, DN 100, Außendurchmesser 110 mm
Menge: 8,000 St

*Hinweis: Bogen 15°:*

**01.03.1250 Bogen PP DN40 15°**
Bogen, DN 40,  15°, aus PP, Außendurchmesser 40 mm, Verlegung im Gebäude, mit Einsteckende, mit Steckmuffe,
Menge: 5,000 St

**01.03.1260 Bogen PP DN50 15°**
Bogen, DN 50,  15°, aus PP, Außendurchmesser 50 mm, Verlegung im Gebäude, mit Einsteckende, mit Steckmuffe,
Menge: 5,000 St

**01.03.1270 Bogen PP DN70 15°**
Bogen, DN 70,  15°, aus PP, Außendurchmesser 75 mm, Verlegung im Gebäude, mit Einsteckende, mit Steckmuffe,
Menge: 5,000 St

**01.03.1280 Bogen PP DN100 15°**
Bogen, DN 100,  15°, aus PP, Außendurchmesser 110 mm, Verlegung im Gebäude, mit Einsteckende, mit Steckmuffe,
Menge: 5,000 St

*Hinweis: Bogen 30°:*

**01.03.1290 Bogen PP DN40 30°**
Bogen, DN 40, 30°, aus PP, Außendurchmesser 40 mm, Verlegung im Gebäude, mit Einsteckende, mit Steckmuffe,
Menge: 8,000 St

**01.03.1300 Bogen PP DN50 30°**
Bogen, DN 50, 30°, aus PP, Außendurchmesser 50 mm, Verlegung im Gebäude, mit Einsteckende, mit Steckmuffe,
Menge: 5,000 St

**01.03.1310 Bogen PP DN70 30°**
Bogen, DN 70, 30°, aus PP, Außendurchmesser 75 mm, Verlegung im Gebäude, mit Einsteckende, mit Steckmuffe,
Menge: 5,000 St

**01.03.1320 Bogen PP DN100 30°**
Bogen, DN 100, 30°, aus PP, Außendurchmesser 110 mm, Verlegung im Gebäude, mit Einsteckende, mit Steckmuffe,
Menge: 5,000 St

*Hinweis: Bogen 45°:*

**01.03.1330 Bogen PP DN40 45°**
Bogen, DN 40, 45°, aus PP, Außendurchmesser 40 mm, Verlegung im Gebäude, mit Einsteckende, mit Steckmuffe,
Menge: 31,000 St

**01.03.1340 Bogen PP DN50 45°**
Bogen, DN 50, 45°, aus PP, Außendurchmesser 50 mm, Verlegung im Gebäude, mit Einsteckende, mit Steckmuffe,
Menge: 51,000 St

**01.03.1350 Bogen PP DN70 45°**
Bogen, DN 70, 45°, aus PP, Außendurchmesser 75 mm, Verlegung im Gebäude, mit Einsteckende, mit Steckmuffe,
Menge: 65,000 St

**01.03.1360 Bogen PP DN100 45°**
Bogen, DN 100, 45°, aus PP, Außendurchmesser 110 mm, Verlegung im Gebäude, mit Einsteckende, mit Steckmuffe,
Menge: 65,000 St

*Hinweis: Bogen 87.5°:*

**01.03.1370 Bogen PP DN40 87.5°**
Bogen, DN 40, 87.5°, aus PP, Außendurchmesser 40 mm, Verlegung im Gebäude, mit Einsteckende, mit Steckmuffe,
Menge: 14,000 St

**01.03.1380 Bogen PP DN50 87.5°**
Bogen, DN 50, 87.5°, aus PP, Außendurchmesser 50 mm, Verlegung im Gebäude, mit Einsteckende, mit Steckmuffe,
Menge: 50,000 St

**01.03.1390 Bogen PP DN70 87.5°**
Bogen, DN 70, 87.5°, aus PP, Außendurchmesser 75 mm, Verlegung im Gebäude, mit Einsteckende, mit Steckmuffe,
Menge: 50,000 St

**01.03.1400 Bogen PP DN100 87.5°**
Bogen, DN 100, 87.5°, aus PP, Außendurchmesser 110 mm, Verlegung im Gebäude, mit Einsteckende, mit Steckmuffe,
Menge: 50,000 St

*Hinweis: Abzweig 45°:*
Abzweige:

**01.03.1410 Abzweig PP DN40 45°**
Abzweig, DN 40, 45°, aus PP, Stecksystem, Außendurchmesser 40 mm
Menge: 6,000 St

**01.03.1420 Abzweig PP DN50 45°**
Abzweig, DN 50, 45°, aus PP, Stecksystem, Außendurchmesser 50 mm
Menge: 6,000 St

**01.03.1430 Abzweig PP DN70 45°**
Abzweig, DN 70, 45°, aus PP, Stecksystem, Außendurchmesser 75 mm,
Menge: 49,000 St

**01.03.1440 Abzweig PP DN70/50 45°**
Abzweig, DN 70, 45°, aus PP, Stecksystem, Außendurchmesser 75 mm, Abgang Außendurchmesser 50 mm
Menge: 6,000 St

**01.03.1450 Abzweig PP DN100 45°**
Abzweig, DN 100, 45°, aus PP, Stecksystem, Außendurchmesser 110 mm,
Menge: 24,000 St

**01.03.1460 Abzweig PP DN100/50 45°**
Abzweig, DN100/50, 45°, aus PP, Stecksystem,
Außendurchmesser 110 mm, Abgang Außendurchmesser 50 mm,
Menge: 8,000 St

**01.03.1470 Abzweig PP DN100/70 45°**
Abzweig, DN100/70, 45°, aus PP, Stecksystem,
Außendurchmesser 110 mm, Abgang Außendurchmesser 75 mm,
Menge: 4,000 St

*Hinweis: Abzweig 87.5°:*

**01.03.1480 Abzweig PP DN50 87.5°**
Abzweig, DN 50, 87.5°, aus PP, Stecksystem,
Außendurchmesser 50 mm
Menge: 6,000 St

**01.03.1490 Abzweig PP DN100 87.5°**
Abzweig, DN 100, 87.5°, aus PP, Stecksystem,
Außendurchmesser 110 mm
Menge: 16,000 St

**01.03.1500 Abzweig PP DN100/40 87,5°**
Abzweig, DN100/40, 87,5°, aus PP, Stecksystem,
Außendurchmesser 110 mm, Abgang Außendurchmesser 40 mm,
Menge: 1,000 St

**01.03.1510 Abzweig PP DN100/50 87,5°**
Abzweig, DN100/50, 87,5°, aus PP, Stecksystem,
Außendurchmesser 110 mm, Abgang Außendurchmesser 50 mm,
Menge: 8,000 St

**01.03.1520 Abzweig PP DN100/70 87,5°**
Abzweig, DN100/70, 87,5°, aus PP, Stecksystem,
Außendurchmesser 110 mm, Abgang Außendurchmesser 75 mm,
Menge: 4,000 St

*Hinweis: Red. Stück:*

**01.03.1530 Reduzierung PP DN50/40 exzentrisch**
Reduzierung, DN70/50, exzentrisch, aus PP, Stecksystem, Außendurchmesser 50mm, Abgang Außendurchmesser 40mm,
Menge: 6,000 St

**01.03.1540 Reduzierung PP DN70/50 exzentrisch**
Reduzierung, DN70/50, exzentrisch, aus PP, Stecksystem, Außendurchmesser 75mm, Abgang Außendurchmesser 50mm,
Menge: 53,000 St

**01.03.1550 Reduzierung PP DN100/40 exzentrisch**
Reduzierung, DN100/40, exzentrisch, aus PP, Stecksystem, Außendurchmesser 110mm, Abgang Außendurchmesser 40mm,
Menge: 2,000 St

**01.03.1560 Reduzierung PP DN100/50 exzentrisch**
Reduzierung, DN100/50, exzentrisch, aus PP, Stecksystem, Außendurchmesser 110mm, Abgang Außendurchmesser 50mm,
Menge: 16,000 St

**01.03.1570 Reduzierung PP DN100/70 exzentrisch**
Reduzierung, DN100/70, exzentrisch, aus PP, Stecksystem, Außendurchmesser 110mm, Abgang Außendurchmesser 75mm,
Menge: 18,000 St

*Hinweis: Doppelmuffe:*

**01.03.1580 Doppelmuffe PP DN40**
Doppelmuffe, DN 40, aus PP, Außendurchmesser 40 mm, beidseitig mit Steckmuffe,
Menge: 20,000 St

**01.03.1590 Doppelmuffe PP DN50**
Doppelmuffe, DN 50, aus PP, Außendurchmesser 50 mm, beidseitig mit Steckmuffe,
Menge: 20,000 St

**01.03.1600 Doppelmuffe PP DN70**
Doppelmuffe, DN 70, aus PP, Außendurchmesser 75 mm, beidseitig mit Steckmuffe,
Menge: 14,000 St

**01.03.1610 Doppelmuffe PP DN100**
Doppelmuffe, DN 100, aus PP, Außendurchmesser 110 mm, beidseitig mit Steckmuffe,
Menge: 10,000 St

*Hinweis: Rohrbefestigung unter Berücksichtigung der Erdbebenzone 3:*

**01.03.1620 Rohrschelle Stahl verz L bis 0,5m DN40**
*** Bezugsbeschreibung
Rohraufhängung unter Berücksichtigung der Erdbebenzone 3 (EZ3), als Rohrschelle, DN 40, aus verzinktem Stahl, mit schalldämmenden Einlagen, Anforderungen entsprechend
DIN 4109-1, Länge Aufhängung bis 0,5 m,
Befestigung mit Gewindestäben, mit Schrauben, an
Montageschienen bzw. mit Gewindestäben und bauaufsichtlich zugelassenen Dübeln, Rohr aus PP-Rohr, für Abwasser,
Arbeitshöhe des Montageortes bis 5,5 m über der Standfläche des hierfür erforderlichen Gerüstes, Gerüst wird gesondert vergütet.
Menge: 80,000 St

**01.03.1630 Rohrschelle Stahl verz L bis 0,5m DN50**
*** wie Position 01.03.1620
DN 50.
Menge: 86,000 St

**01.03.1640 Rohrschelle Stahl verz L bis 0,5m DN70**
*** wie Position 01.03.1620
DN 70.
Menge: 60,000 St

**01.03.1650 Rohrschelle Stahl verz L bis 0,5m DN100**
*** wie Position 01.03.1620
DN 100
Menge: 40,000 St

*Hinweis: Hinweistext Rohrnetz Druckleitungen:*
Hinweistext Rohrnetz Druckleitungen:

Als Material für die Druckleitungen ist muffenloses Abflussrohr aus Polyethylen als Entwässerungssystem für Entwässerungsanlagen nach DIN EN 12056 in Verbindung mit DIN 1986-100, sowie DIN EN 752 vorgesehen. Verbindung durch Elektro-Muffenschweißung. Verlegung nach Herstellerrichtlinien unter Einhaltung der DIN EN 12056 und DIN 1986-100, sowie DIN EN 752 und DIN EN 1610. Die Vorgaben der jeweiligen Anwendbarkeits- nachweise (abP, abZ, aBG) sind zwingend zu berücksichtigen. Das Entwässerungssystem ist gemäß DIN 4109 gegen Körperschallübertragung vom Baukörper zu trennen. Die Rohrleitungen werden an Ankerschienen oder mittels Dübeln als Einzelbefestigung befestigt. Die Verarbeitung und Verlegung sind nach den herstellerspezifischen Vorschriften, sowie unter Einhaltung einschlägiger Normen durchzuführen. Passstücke bis zu einer Länge < 500 mm sind separat im LV ausgeschrieben.

*Hinweis: Rohre:*

**01.03.1660 Rohr heißwasserbest. PE DN50**
*** Bezugsbeschreibung
Rohrleitung, DN 50, aus muffenlosen, glattwandigen
Polyethylen Rohr, halogenfrei, Längenausdehnung: 0,17 mm/m*K, Wanddicke: 3,0 mm, Temperaturbeständigkeit: kurzzeitig 100°C, Ringsteifigkeit bis DN 150 SN4 (4kN/m²), Baustoffklasse: DIN 4102-1-B2, normal entflammbar, nicht brennend abtropfend, Klasse E nach DIN EN 13501-1, normal entflammbar, nicht brennend
abtropfend UV beständig, einschl. Schweiß- bzw. Löt- und Dichtungsmittel, sowie Herstellen der Verbindungen, Form- und Verbindungsstücke werden gesondert vergütet, Rohrbefestigungen werden gesondert vergütet, Verlegung in Gebäuden, Arbeitshöhe des Montageortes bis 5,5 m über der Standfläche des hierfür erforderlichen Gerüstes, Gerüst wird gesondert vergütet.
Menge: 12,000 m

**01.03.1670 Rohr heißwasserbest. PE DN70**
*** wie Position 01.03.1660
DN 70.
Menge: 5,000 m

**01.03.1680 Rohr heißwasserbest. PE DN100**
*** wie Position 01.03.1660
DN 100.
Menge: 3,000 m

*Hinweis: Passstück:*

**01.03.1690 Passstück bis 500mm PE-Rohr DN50**
Passstück bis 500 mm, für Abwasserleitung aus
PE-Rohr, DN 50, Außendurchmesser 50 mm
Menge: 3,000 St

**01.03.1700 Passstück bis 500mm PE-Rohr DN70**
Passstück bis 500 mm, für Abwasserleitung aus
PE-Rohr, DN 70, Außendurchmesser 75 mm
Menge: 1,000 St

*Hinweis: Bogen 30°:*

**01.03.1710 Bogen PE DN50 30°**
Bogen, DN 50, 30°, aus PE, Außendurchmesser 50 mm,
Menge: 1,000 St

**01.03.1720 Bogen PE DN70 30°**
Bogen, DN 70, 30°, aus PE, Außendurchmesser 75 mm,
Menge: 1,000 St

*Hinweis: Bogen 45°:*

**01.03.1730 Bogen PE DN50 45°**
Bogen, DN 50, 45°, aus PE, Außendurchmesser 50 mm,
Menge: 2,000 St

**01.03.1740 Bogen PE DN70 45°**
Bogen, DN 70, 45°, aus PE, Außendurchmesser 75 mm,
Menge: 2,000 St

**01.03.1750 Bogen PE DN100 45°**
Bogen, DN 100, 45°, aus PE, Außendurchmesser 110 mm,
Menge: 2,000 St

*Hinweis: Bogen 88.5°:*

**01.03.1760 Bogen PE DN50 88.5°**
Bogen, DN 50, 88.5°, aus PE, Außendurchmesser 50 mm,
Menge: 12,000 St

**01.03.1770 Bogen PE DN70 88.5°**
Bogen, DN 70, 88.5°, aus PE, Außendurchmesser 75 mm,
Menge: 2,000 St

*Hinweis: Red. Stück:*

**01.03.1780 Reduzierung PE DN70/50 exzentrisch**
Reduzierung, DN70/50, exzentrisch, aus PE, kurz, Außendurchmesser 75mm, Abgang Außendurchmesser 50mm,
Menge: 4,000 St

**01.03.1790 Reduzierung PE DN100/70 exzentrisch**
Reduzierung, DN100/70, exzentrisch, aus PE, kurz, Außendurchmesser 110mm, Abgang Außendurchmesser 75mm,
Menge: 1,000 St

*Hinweis: Übergangsmanschette:*

**01.03.1800 Übergangsmanschette PE DN50**
Übergangsmanschette PE DN 50, auf Guss, DN 50, mit Stützring d50/58, mit Dichtung aus EPDM
Menge: 2,000 St

**01.03.1810 Übergangsmanschette PE DN70**
Übergangsmanschette PE DN 70, auf Guss, DN 80, mit Stützring d75/78, mit Dichtung aus EPDM
Menge: 2,000 St

*Hinweis: Elektroschweißmuffe:*

**01.03.1820 Elektroschweißmuffe PE DN50**
Elektroschweißmuffe, DN 50, aus PE, Höhe: 60 mm, Schenkellänge / L-Maß: 3 mm, Außendurchmesser 62 mm
Menge: 40,000 St

**01.03.1830 Elektroschweißmuffe PE DN70**
Elektroschweißmuffe, DN 70, aus PE, Höhe: 60 mm, Schenkellänge / L-Maß: 3 mm, Außendurchmesser 89 mm
Menge: 20,000 St

**01.03.1840 Elektroschweißmuffe PE DN100**
Elektroschweißmuffe, DN 100, aus PE, Höhe: 60 mm, Schenkellänge / L-Maß: 3 mm, Außendurchmesser 125 mm
Menge: 6,000 St

*Hinweis: Rohrbefestigung unter Berücksichtigung der Erdbebenzone 3:*

**01.03.1850 Rohrschelle Stahl verz L bis 0,5m DN50**
*** Bezugsbeschreibung
Rohraufhängung unter Berücksichtigung der Erdbebenzone 3 (EZ3) als Rohrschelle, DN 50, aus verzinktem Stahl, mit schalldämmenden Einlagen, Anforderungen entsprechend DIN 4109-1, Länge Aufhängung bis 0,5 m, Befestigung mit Gewindestäben, mit Schrauben, an Montageschienen bzw. mit Gewindestäben und bauaufsichtlich zugelassenen Dübeln, Rohr aus PE-Rohr, für Abwasser, Arbeitshöhe des Montageortes bis 5,5 m über der Standfläche des hierfür erforderlichen Gerüstes, Gerüst wird gesondert vergütet.
Menge: 7,000 St

**01.03.1860 Rohrschelle Stahl verz L bis 0,5m DN70**
*** wie Position 01.03.1850
DN 70.
Menge: 2,000 St

**01.03.1870 Rohrschelle Stahl verz L bis 0,5m DN100**
*** wie Position 01.03.1850
DN 100.
Menge: 2,000 St

#### Bereich 01.04 KG 411 Abwasseranlagen - Abwasserleitungen - Fettabwasser

*Hinweis: Hinweistext Rohrnetz:*
Hinweistext Rohrnetz:

Als Material für die fetthaltigen Schmutzwasserleitungen
sind muffenlose gusseiserne Abflussrohre und Formstücke mit Sonderbeschichtung nach DIN EN 877 mit Leistungs- erklärung und CE-Markierung nach Bauproduktenverordnung vorgesehen. Die Verlegung und Befestigung hat nach den Verlege- und Befestigungsvorschriften des Herstellers und unter Einhaltung der DIN EN 12056 bzw. DIN 1986 -100 zu erfolgen.
Die Rohrleitungen werden an Ankerschienen oder mittels Dübeln als Einzelbefestigung befestigt. Dabei ist bei der Wahl der Befestigungsmittel die Erdbebenzone 3 zu beachten.

*Hinweis: Rohre:*

**01.04.10 Rohr Guss DN50**
*** Bezugsbeschreibung
Rohrleitung, DN 50, aus muffenlosem, gusseisernen
Abflussrohr, DIN EN 877 mit Übereinstimmungszertifizierung, innen mit Sonderbeschichtung, für aggressives, fetthaltiges Abwasser, außen mit grauer Farbgrundierung, Brandklasse A1, einschl. Schweiß- bzw. Löt- und Dichtungsmittel, sowie Herstellen der Verbindungen, Form- und Verbindungsstücke werden gesondert vergütet, Rohrbefestigungen werden gesondert vergütet, Verlegung in Gebäuden, Arbeitshöhe des Montageortes bis 5,5 m über der Standfläche des hierfür erforderlichen Gerüstes, Gerüst wird gesondert vergütet.
Menge: 10,000 m

**01.04.20 Rohr Guss DN80**
*** wie Position 01.04.10
Rohrleitung, DN 80.
Menge: 145,000 m

**01.04.30 Rohr Guss DN100**
*** wie Position 01.04.10
Rohrleitung, DN 100.
Menge: 125,000 m

**01.04.40 Rohr Guss DN125**
*** wie Position 01.04.10
Rohrleitung, DN 125.
Menge: 18,000 m

**01.04.50 Rohr Guss DN150**
*** wie Position 01.04.10
Rohrleitung, DN 150.
Menge: 56,000 m

*Hinweis: Passstück:*

**01.04.60 Passstück bis 500 mm DN50**
Passstück bis 500 mm, für Abwasserleitung aus muffenlosem, gusseisernen Abflussrohr, DIN EN 877 mit Übereinstimmungs- zertifizierung, innen mit Sonderbeschichtung, für aggressives, fetthaltiges Abwasser, außen mit grauer Farbgrundierung, Brandklasse A1, einschl. Schweiß- bzw. Löt- und Dichtungsmittel, sowie Herstellen der Verbindungen, Form- und Verbindungsstücke werden gesondert vergütet, Rohrbefes- tigungen werden gesondert vergütet, Verlegung in Gebäuden, Arbeitshöhe des Montageortes bis 5,5 m über der Standfläche des hierfür erforderlichen Gerüstes, Gerüst wird gesondert vergütet. Gussrohr, DN 50.
Menge: 3,000 St

**01.04.70 Passstück bis 500 mm DN80**
Passstück bis 500 mm, für Abwasserleitung aus
Gussrohr, DN 80, grau
Menge: 28,000 St

**01.04.80 Passstück bis 500 mm DN100**
Passstück bis 500 mm, für Abwasserleitung aus
Gussrohr, DN 100, grau
Menge: 25,000 St

**01.04.90 Passstück bis 500 mm DN125**
Passstück bis 500 mm, für Abwasserleitung aus
Gussrohr, DN 125, grau
Menge: 4,000 St

**01.04.100 Passstück bis 500 mm DN150**
Passstück bis 500 mm, für Abwasserleitung aus
Gussrohr, DN 150, grau
Menge: 11,000 St

*Hinweis: Bogen 15°:*

**01.04.110 Bogen Guss DN50 15°**
*** Bezugsbeschreibung
Bogen, DN 50, 15°, gusseisern, DIN EN 877 mit Übereinstimmungszertifizierung, innen mit
Sonderbeschichtung, für aggressives, fetthaltiges Abwasser, außen mit grauer Farbgrundierung, Brandklasse A1.
Menge: 2,000 St

**01.04.120 Bogen Guss DN80 15°**
*** wie Position 01.04.110
DN 80.
Menge: 6,000 St

**01.04.130 Bogen Guss DN100 15°**
*** wie Position 01.04.110
DN 100.
Menge: 2,000 St

**01.04.140 Bogen Guss DN125 15°**
*** wie Position 01.04.110
DN 125.
Menge: 2,000 St

**01.04.150 Bogen Guss DN150 15°**
*** wie Position 01.04.110
DN 150.
Menge: 2,000 St

*Hinweis: Bogen 30°:*

**01.04.160 Bogen Guss DN50 30°**
*** Bezugsbeschreibung
Bogen, DN 50, 30°, gusseisern, DIN EN 877 mit Übereinstimmungszertifizierung, innen mit Sonderbeschichtung, für aggressives, fetthaltiges Abwasser, außen mit grauer Farbgrundierung, Brandklasse A1.
Menge: 2,000 St

**01.04.170 Bogen Guss DN80 30°**
*** wie Position 01.04.160
DN 80.
Menge: 6,000 St

**01.04.180 Bogen Guss DN100 30°**
*** wie Position 01.04.160
DN 100.
Menge: 3,000 St

**01.04.190 Bogen Guss DN125 30°**
*** wie Position 01.04.160
DN 125.
Menge: 4,000 St

**01.04.200 Bogen Guss DN150 30°**
*** wie Position 01.04.160
DN 150.
Menge: 2,000 St

*Hinweis: Bogen 45°:*

**01.04.210 Bogen Guss DN50 45°**
*** Bezugsbeschreibung
Bogen, DN 50, 45°, gusseisern, DIN EN 877 mit Übereinstimmungszertifizierung, innen mit Sonderbeschichtung, für aggressives, fetthaltiges Abwasser,außen mit grauer Farbgrundierung, Brandklasse A1,
Menge: 14,000 St

**01.04.220 Bogen Guss DN80 45°**
*** wie Position 01.04.210
DN 80.
Menge: 58,000 St

**01.04.230 Bogen Guss DN100 45°**
*** wie Position 01.04.210
DN 100.
Menge: 52,000 St

**01.04.240 Bogen Guss DN125 45°**
*** wie Position 01.04.210
DN 125.
Menge: 4,000 St

**01.04.250 Bogen Guss DN150 45°**
*** wie Position 01.04.210
DN 150.
Menge: 11,000 St

*Hinweis: Bogen 68°:*

**01.04.260 Bogen Guss DN50 68°**
*** Bezugsbeschreibung
Bogen, DN 50, 68°, gusseisern, DIN EN 877 mit Übereinstimmungszertifizierung, innen mit Sonderbeschichtung, für aggressives, fetthaltiges Abwasser,außen mit grauer Farbgrundierung, Brandklasse A1.
Menge: 1,000 St

**01.04.270 Bogen Guss DN80 68°**
*** wie Position 01.04.260
DN 80.
Menge: 1,000 St

**01.04.280 Bogen Guss DN100 68°**
*** wie Position 01.04.260
DN 100.
Menge: 2,000 St

**01.04.290 Bogen Guss DN125 68°**
*** wie Position 01.04.260
DN 125.
Menge: 1,000 St

**01.04.300 Bogen Guss DN150 68°**
*** wie Position 01.04.260
DN 150.
Menge: 1,000 St

*Hinweis: Bogen 88°:*

**01.04.310 Bogen Guss DN50 88°**
*** Bezugsbeschreibung
Bogen, DN 50, 88°, gusseisern, DIN EN 877 mit
Übereinstimmungszertifizierung, innen mit Sonderbeschichtung, für aggressives, fetthaltiges Abwasser, außen mit grauer Farbgrundierung, Brandklasse A1.
Menge: 12,000 St

**01.04.320 Bogen Guss DN80 88°**
*** wie Position 01.04.310
DN 80.
Menge: 37,000 St

**01.04.330 Bogen Guss DN100 88°**
*** wie Position 01.04.310
DN 100.
Menge: 21,000 St

**01.04.340 Bogen Guss DN125 88°**
*** wie Position 01.04.310
DN 125.
Menge: 2,000 St

**01.04.350 Bogen Guss DN150 88°**
*** wie Position 01.04.310
DN 150.
Menge: 18,000 St

*Hinweis: Doppelbogen 88°:*

**01.04.360 Doppelbogen Guss DN100 88°**
Doppelbogen, DN 100, 88°, gusseisern, DIN EN 877
mit Übereinstimmungszertifizierung, innen mit Sonderbeschichtung, für aggressives, fetthaltiges Abwasser, außen mit grauer Farbgrundierung, Brandklasse A1.
Menge: 7,000 St

*Hinweis: Red. Stück:*

**01.04.370 Red. Stk. Guss DN80x50**
*** Bezugsbeschreibung
Red. Stk, DN80x50, gusseisern, DIN EN 877 mit
Übereinstimmungszertifizierung, innen mit Sonderbeschichtung, für aggressives, fetthaltiges Abwasser, außen mit grauer Farbgrundierung, Brandklasse A1.
Menge: 11,000 St

**01.04.380 Red. Stk. Guss DN100x50**
*** wie Position 01.04.370
Red. Stk, DN 100 x DN 50.
Menge: 1,000 St

**01.04.390 Red. Stk. Guss DN100x80**
*** wie Position 01.04.370
Red. Stk, DN 100 x DN 80.
Menge: 9,000 St

**01.04.400 Red. Stk. Guss DN125x100**
*** wie Position 01.04.370
Red. Stk, DN 125 x DN 100.
Menge: 2,000 St

**01.04.410 Red. Stk. Guss DN150x80**
*** wie Position 01.04.370
Red. Stk, DN 150 x DN 80.
Menge: 1,000 St

**01.04.420 Red. Stk. Guss DN150x100**
*** wie Position 01.04.370
Red. Stk, DN 150 x DN 100.
Menge: 3,000 St

**01.04.430 Red. Stk. Guss DN150x125**
*** wie Position 01.04.370
Red. Stk, DN 150 x DN 125.
Menge: 1,000 St

*Hinweis: Abzweig 45°:*

**01.04.440 Abzweig Guss DN50 45°**
*** Bezugsbeschreibung
Abzweig, DN50, 45°, gusseisern, DIN EN 877 mit
Übereinstimmungszertifizierung, innen mit Sonderbeschichtung, für aggressives, fetthaltiges Abwasser, außen mit grauer Farbgrundierung, Brandklasse A1.
Menge: 4,000 St

**01.04.450 Abzweig Guss DN80 45°**
*** wie Position 01.04.440
DN 80.
Menge: 5,000 St

**01.04.460 Abzweig Guss DN100 45°**
*** wie Position 01.04.440
DN 100.
Menge: 11,000 St

**01.04.470 Abzweig Guss DN125 45°**
*** wie Position 01.04.440
DN 125.
Menge: 1,000 St

**01.04.480 Abzweig Guss DN150 45°**
*** wie Position 01.04.440
DN 150.
Menge: 1,000 St

**01.04.490 Red.-Abzweig Guss DN80x50 45°**
*** Bezugsbeschreibung
Red.-Abzweig, DN 80 x DN 50, 45°, gusseisern, DIN EN 877 mit
Übereinstimmungszertifizierung, innen mit Sonderbeschichtung, für aggressives, fetthaltiges Abwasser, außen mit grauer Farbgrundierung, Brandklasse A1.
Menge: 11,000 St

**01.04.500 Red.-Abzweig Guss DN100x50 45°**
*** wie Position 01.04.490
DN 100 x DN 50.
Menge: 2,000 St

**01.04.510 Red.-Abzweig Guss DN100x80 45°**
*** wie Position 01.04.490
DN 100 x DN 80.
Menge: 2,000 St

**01.04.520 Red.-Abzweig Guss DN125x100 45°**
*** wie Position 01.04.490
DN 125 x DN 100.
Menge: 1,000 St

**01.04.530 Red.-Abzweig Guss DN150x80 45°**
*** wie Position 01.04.490
DN 150 x DN 80.
Menge: 1,000 St

**01.04.540 Red.-Abzweig Guss DN150x100 45°**
*** wie Position 01.04.490
DN 150 x DN 100.
Menge: 1,000 St

*Hinweis: Abzweig 88°:*

**01.04.550 Abzweig Guss DN80 88°**
*** Bezugsbeschreibung
Abzweig, DN80, 88°, gusseisern, DIN EN 877 mit Übereinstimmungszertifizierung, innen mit Sonderbeschichtung, für aggressives, fetthaltiges Abwasser, außen mit grauer Farbgrundierung, Brandklasse A1.
Menge: 1,000 St

**01.04.560 Abzweig Guss DN100 88°**
*** wie Position 01.04.550
DN 100.
Menge: 4,000 St

**01.04.570 Red.-Abzweig Guss DN100x80 88°**
*** Bezugsbeschreibung
Red.-Abzweig, DN 100 x DN 80, 88°, gusseisern, DIN EN 877 mit Übereinstimmungszertifizierung, innen mit Sonderbeschich- tung, für aggressives, fetthaltiges Abwasser, außen mit grauer Farbgrundierung, Brandklasse A1.
Menge: 1,000 St

**01.04.580 Red.-Abzweig Guss DN125x100 88°**
*** wie Position 01.04.570
DN 125 x DN 100.
Menge: 1,000 St

*Hinweis: Fallrohrstütze und Zubehör:*

**01.04.590 Fallrohrstütze Guss DN100**
Fallrohrstütze, DN 100, gusseisern, DIN EN 877
mit Übereinstimmungszertifizierung, innen mit
Sonderbeschichtung, außen mit grauer Farbgrundierung, Brandklasse A1,
Menge: 1,000 St

**01.04.600 Auflagerung Guss DN100**
Auflagerung, DN 80, gusseisern, mit Schalldämmgummi,
DIN EN 877 mit Übereinstimmungszertifizierung,
innen mit Sonderbeschichtung, außen mit grauer Farbgrundierung, Brandklasse A1
Menge: 1,000 St

*Hinweis: Reinigungsrohr:*

**01.04.610 Reinigungsrohr Guss DN80 rund**
Reinigungsrohr, DN80, gusseisern, mit runder Öffnung, DIN EN 877 mit Übereinstimmungszertifizierung, innen mit Sonderbeschichtung, für aggressives, fetthaltiges Abwasser, außen mit grauer Farbgrundierung, Brandklasse A1.
Menge: 4,000 St

**01.04.620 Reinigungsrohr Guss DN100 eckig**
Reinigungsrohr, DN100, gusseisern, mit eckiger Öffnung, DIN EN 877 mit Übereinstimmungszertifizierung, innen mit Sonderbeschichtung, für aggressives, fetthaltiges Abwasser, außen mit grauer Farbgrundierung, Brandklasse A1.
Menge: 6,000 St

*Hinweis: Enddeckel:*

**01.04.630 Enddeckel Guss DN50**
Enddeckel, DN 50, gusseisern, mit runder Öffnung, DIN EN 877 mit Übereinstimmungszertifizierung, innen mit Sonderbe- schichtung, für aggressives, fetthaltiges Abwasser, außen mit grauer Farbgrundierung, Brandklasse A1.
Menge: 4,000 St

**01.04.640 Enddeckel Guss DN80**
Enddeckel, DN 80, gusseisern, mit runder Öffnung,
DIN EN 877 mit Übereinstimmungszertifizierung, innen mit Sonderbeschichtung, außen mit grauer
Farbgrundierung, Brandklasse A1,
Menge: 10,000 St

**01.04.650 Enddeckel Guss DN100**
Enddeckel, DN 100, gusseisern, mit runder Öffnung,
DIN EN 877 mit Übereinstimmungszertifizierung, innen mit Sonderbeschichtung, außen mit grauer
Farbgrundierung, Brandklasse A1,
Menge: 10,000 St

**01.04.660 Enddeckel Guss DN125**
Enddeckel, DN 125, gusseisern, mit runder Öffnung,
DIN EN 877 mit Übereinstimmungszertifizierung, innen mit Sonderbeschichtung, außen mit grauer
Farbgrundierung, Brandklasse A1,
Menge: 10,000 St

**01.04.670 Enddeckel Guss DN150**
Enddeckel, DN 150, gusseisern, mit runder Öffnung,
DIN EN 877 mit Übereinstimmungszertifizierung, innen mit Sonderbeschichtung, außen mit grauer
Farbgrundierung, Brandklasse A1,
Menge: 6,000 St

*Hinweis: Verbindungen:*

**01.04.680 Längskraftschlüssige Verbindung DN50**
Längskraftschlüssige Verbindung, DN 50, für gusseiserne Rohre, mit Profilschelle Spannhülse/Spannköpfe, Werkstoff 1.4510/11, mit eingelegter Dichtmanschette aus EPDM, alterungs- und kochendwasserbeständig, nach DIN EN 877
Menge: 90,000 St

**01.04.690 Längskraftschlüssige Verbindung DN80**
Längskraftschlüssige Verbindung, DN 80, für gusseiserne Rohre, mit Profilschelle Spannhülse/Spannköpfe, Werkstoff 1.4510/11, mit eingelegter Dichtmanschette aus EPDM, alterungs- und kochendwasserbeständig, nach DIN EN 877
Menge: 309,000 St

**01.04.700 Längskraftschlüssige Verbindung DN100**
Längskraftschlüssige Verbindung, DN 100, für gusseiserne Rohre, mit Profilschelle Spannhülse/Spannköpfe, Werkstoff 1.4510/11, mit eingelegter Dichtmanschette aus EPDM, alterungs- und kochendwasserbeständig, nach DIN EN 877
Menge: 268,000 St

**01.04.710 Längskraftschlüssige Verbindung DN125**
Längskraftschlüssige Verbindung, DN 125, für gusseiserne Rohre, mit Profilschelle Spannhülse/Spannköpfe, Werkstoff 1.4510/11, mit eingelegter Dichtmanschette aus EPDM, alterungs- und kochendwasserbeständig, nach DIN EN 877
Menge: 45,000 St

**01.04.720 Längskraftschlüssige Verbindung DN150**
Längskraftschlüssige Verbindung, DN 150, für gusseiserne Rohre, mit Profilschelle Spannhülse/Spannköpfe, Werkstoff 1.4510/11, mit eingelegter Dichtmanschette aus EPDM, alterungs- und kochendwasserbeständig, nach DIN EN 877
Menge: 96,000 St

*Hinweis: Schnittkantenschutz:*

**01.04.730 Schnittkantenschutz Gussrohr**
Einkomponentenbeschichtung auf Acylharzbasis, zum Schutz der Schnittkanten, für Sonderabwässer, dickflüssig, schnelltrocknend, Füllmenge 250ml,
Menge: 10,000 St

*Hinweis: Rohrbefestigung unter Berücksichtigung der Erdbebenzone 3:*

**01.04.740 Rohrschelle Stahl verz L bis 0,5m DN50**
*** Bezugsbeschreibung
Rohraufhängung unter Berücksichtigung der Erdbebenzone 3 (EZ3), als Rohrschelle, DN 50, aus verzinktem Stahl, mit schalldämmenden Einlagen, Anforderungen entsprechend DIN 4109-1, Länge Aufhängung bis 0,5 m, Befestigung mit Gewindestäben, mit Schrauben, an Montageschienen bzw. mit Gewindestäben und bauaufsichtlich zugelassenen Dübeln, Rohr aus Gusseisen, für Abwasser, Arbeitshöhe des Montageortes bis 5,5 m über der Standfläche des hierfür erforderlichen Gerüstes, Gerüst wird gesondert vergütet.
Menge: 8,000 St

**01.04.750 Rohrschelle Stahl verz L bis 0,5m DN80**
*** wie Position 01.04.740
DN 80.
Menge: 72,000 St

**01.04.760 Rohrschelle Stahl verz L bis 0,5m DN100**
*** wie Position 01.04.740
DN 100.
Menge: 44,000 St

**01.04.770 Rohrschelle Stahl verz L bis 0,5m DN125**
*** wie Position 01.04.740
DN 125.
Menge: 12,000 St

**01.04.780 Rohrschelle Stahl verz L bis 0,5m DN150**
*** wie Position 01.04.740
DN 150.
Menge: 30,000 St

#### Bereich 01.05 KG 411 Abwasseranlagen - Abwasserleitungen - Regenwasser - Dämmung und Brandschutz

*Hinweis: Dämmung Steinwolle alukaschiert, diffusionsdicht an Regenwasserleitungen:*
Dämmung Mineralwolle alukaschiert, diffusionsdicht an Regenwasserleitungen:

**01.05.10 Dämmung Rohr DN50 Gebäude Steinwolle Dämmmatte D 30mm**
*** Bezugsbeschreibung
Dämmung ohne Ummantelung DIN 4140 an haus- und betriebstechnischen Anlagen, Regenwasserleitungen, an Rohrleitung, DN 50, Dämmschichtdicke 30 mm, gem. DIN EN 12056, i. V. m. DIN 1986-100, im Gebäude. Dämmung aus Steinwolle DIN EN 14303, mit hochfester glasfaserverstärkten Aluminiumfolie kaschiert, als Matte, AS-Qualität, silikonfrei und diffusionsdicht, Brandverhaltensklasse: A2L -s1, d0 (nichtbrenn- bar) nach DIN EN 13501-1, Schmelzpunkt: > 1.000 °C, Wärmeleitfähigkeit λ40: 0,042 W/(mK) bei 40 °C Mitteltemper- atur nach DIN EN 12667, spezifische Wärmekapazität Cp: 0,84 kJ/(KgK), Diffusionsäquivalente Luftschichtdicke Sd: > 1.500 m nach DIN EN ISO 12572, Silikonfreiheit: frei von lackbenetz- ungsstörenden SubstanzenHydrophobierung Wp Wasserauf- nahme: < 1 kg/m² nach DIN EN 1609.
Verarbeitung nach Herstellerangabe, einschl. sämtlichen Klein-, Dichtungs- und Befestigungsmaterial. Arbeitshöhe des Montageortes bis 5,5 m über der Standfläche des hierfür erforderlichen Gerüstes, Gerüst wird gesondert vergütet.
Menge: 4,000 m

**01.05.20 Dämmung Rohr DN80 Gebäude Steinwolle Dämmmatte D 30mm**
*** wie Position 01.05.10
Regenwasserleitungen DN 80.
Menge: 14,000 m

**01.05.30 Dämmung Rohr DN100 Gebäude Steinwolle Dämmmatte D 30mm**
*** wie Position 01.05.10
Regenwasserleitungen DN 100.
Menge: 16,000 m

**01.05.40 Ringspalt verschließen mit Miwo**
Ringspalt verschließen mit Miwo
Ringspalte an der Dachdurchführung der Stangentlüftung mit Mineralwolle, Qualität wie unter Rohrdämmung beschrieben, fachgerecht und dicht verstopfen.
Menge: 12,000 St

*Hinweis: Dämmung Schaumstoff Regenwasserleitung:*
Dämmung Schaumstoff an Regenwasserleitung:

**01.05.50 Dämmung Rohr DN50 Schaumstoff Dämmmatte D 19mm**
*** Bezugsbeschreibung
Dämmung ohne Ummantelung DIN 4140 an haus- und betriebstechnischen Anlagen, Regenwasserleitungen, an Rohrleitung, DN 50, Dämmschichtdicke 19 mm, gem. DIN EN 12056, i. V. m. DIN 1986-100, im Gebäude, mit hochflexiblem, halogenfreiem Schaumstoff auf Basis syntetischen Kautschuks mit geschlossenzelliger Materialstruktur, welches beim Herstell- ungsprozess ohne halogenierte Treibmittel aufgeschäumt wurde.
Erfüllt die Anforderungen an das nachhaltige Bauen z. B. das DGNB Kriterium ENV 1.2 - Risiken für die lokale Umwelt (Version 2018) gem. QS4.
Format der Platten: 1 m x endlose Länge, selbstklebend,
Wärmeleitfähigkeit bei 0 °C Mitteltemperatur (DIN EN 12667)
λ 0 °C : 0,040 W/(m·K),
Wasserdampf-Diffusionswiderstand (EN ISO 12086): µ = 2.000,
Baustoffklasse: normalentflammbar, DIN EN 13501-1, Euroklasse E,
Obere Anwendungsgrenztemperatur: bis + 110 °C,
Untere Anwendungsgrenztemperatur: -50 °C,
Plattenstärke: 19 mm,
Farbton: Schwarz.
Die Platten sind vollflächig aufzukleben und alle Nähte mit dem passenden Kleber fachgerecht zu verschliessen.
Verarbeitung nach Herstellerangabe, einschl. sämtlichen Klein-, Dichtungs- und Befestigungsmaterial. Arbeitshöhe des Montageortes bis 5,5 m über der Standfläche des hierfür erforderlichen Gerüstes, Gerüst wird gesondert vergütet.
Menge: 61,000 m

**01.05.60 Dämmung Rohr DN80 Schaumstoff Dämmmatte D 19mm**
*** wie Position 01.05.50
Regenwasserleitungen DN 80.
Menge: 436,000 m

**01.05.70 Dämmung Rohr DN100 Schaumstoff Dämmmatte D 19mm**
*** wie Position 01.05.50
Regenwasserleitungen DN 100.
Menge: 134,000 m

**01.05.80 Dämmung Rohr DN125 Schaumstoff Dämmmatte D 19mm**
*** wie Position 01.05.50
Regenwasserleitungen DN 125.
Menge: 10,000 m

**01.05.90 Dämmung Rohr DN150 Schaumstoff Dämmmatte D 19mm**
*** wie Position 01.05.50
Regenwasserleitungen DN 150.
Menge: 20,000 m

**01.05.100 Dämmung Rohr DN200 Schaumstoff Dämmmatte D 19mm**
*** wie Position 01.05.50
Regenwasserleitungen DN 200.
Menge: 10,000 m

*Hinweis: Dämmung Schaumstoff an Guss-Formstücken:*

**01.05.110 Dämmung Bogen bis 90° DN50 Schaumstoff Dämmmatte D 19mm**
*** Bezugsbeschreibung
Dämmung ohne Ummantelung DIN 4140 an haus- und betriebstechnischen Anlagen, Regenwasserleitungen, an Bogen bis 90°, DN 50, Dämmschichtdicke 19 mm, gem. DIN EN 12056, i. V. m. DIN 1986-100, im Gebäude, mit hochflexiblem, halogenfreiem Schaumstoff auf Basis syntetischen Kautschuks mit geschlossenzelliger Materialstruktur, welches beim Herstell- ungsprozess ohne halogenierte Treibmittel aufgeschäumt wurde.
Erfüllt die Anforderungen an das nachhaltige Bauen z. B. das DGNB Kriterium ENV 1.2 - Risiken für die lokale Umwelt (Version 2018) gem. QS4.
Format der Platten: 1 m x endlose Länge, selbstklebend,
Wärmeleitfähigkeit bei 0 °C Mitteltemperatur (DIN EN 12667)
λ 0 °C : 0,040 W/(m·K),
Wasserdampf-Diffusionswiderstand (EN ISO 12086): µ = 2.000,
Baustoffklasse: normalentflammbar, DIN EN 13501-1, Euroklasse E,
Obere Anwendungsgrenztemperatur: bis + 110 °C,
Untere Anwendungsgrenztemperatur: -50 °C,
Plattenstärke: 19 mm,
Farbton: Schwarz.
Die Platten sind vollflächig aufzukleben und alle Nähte mit dem passenden Kleber fachgerecht zu verschliessen.
Verarbeitung nach Herstellerangabe, einschl. sämtlichen Klein-, Dichtungs- und Befestigungsmaterial. Arbeitshöhe des Montageortes bis 5,5 m über der Standfläche des hierfür erforderlichen Gerüstes, Gerüst wird gesondert vergütet.
Menge: 26,000 St

**01.05.120 Dämmung Bogen bis 90° DN80 Schaumstoff Dämmmatte D 19mm**
*** wie Position 01.05.110
DN 80.
Menge: 93,000 St

**01.05.130 Dämmung Bogen bis 90° DN100 Schaumstoff Dämmmatte D 19mm**
*** wie Position 01.05.110
DN100.
Menge: 76,000 St

**01.05.140 Dämmung Bogen bis 90° DN125 Schaumstoff Dämmmatte D 19mm**
*** wie Position 01.05.110
DN 125.
Menge: 11,000 St

**01.05.150 Dämmung Bogen bis 90° DN150 Schaumstoff Dämmmatte D 19mm**
*** wie Position 01.05.110
DN 150.
Menge: 10,000 St

**01.05.160 Dämmung Bogen bis 90° DN200 Schaumstoff Dämmmatte D 19mm**
*** wie Position 01.05.110
DN 200.
Menge: 9,000 St

**01.05.170 Dämmung Doppelbogen 88° DN50 Schaumstoff Dämmmatte D 19mm**
*** wie Position 01.05.110
Doppelbogen, 88°, DN 50.
Menge: 12,000 St

**01.05.180 Dämmung Doppelbogen 88° DN80 Schaumstoff Dämmmatte D 19mm**
*** wie Position 01.05.110
Doppelbogen, 88°, DN 80.
Menge: 45,000 St

**01.05.190 Dämmung Doppelbogen 88° DN100 Schaumstoff Dämmmatte D 19mm**
*** wie Position 01.05.110
Doppelbogen, 88°, DN 100.
Menge: 11,000 St

**01.05.200 Dämmung Doppelbogen 88° DN125 Schaumstoff Dämmmatte D 19mm**
*** wie Position 01.05.110
Doppelbogen, 88°, DN 125.
Menge: 1,000 St

**01.05.210 Dämmung Doppelbogen 88° DN150 Schaumstoff Dämmmatte D 19mm**
*** wie Position 01.05.110
Doppelbogen, 88°, DN 150.
Menge: 1,000 St

**01.05.220 Dämmung Reinigungsrohr DN50 Schaumstoff Dämmmatte D 19mm**
*** wie Position 01.05.110
Reinigungsrohr, DN 50.
Menge: 2,000 St

**01.05.230 Dämmung Reinigungsrohr DN80 Schaumstoff Dämmmatte D 19mm**
*** wie Position 01.05.110
Reinigungsrohr, DN 80.
Menge: 14,000 St

**01.05.240 Dämmung Reinigungsrohr DN100 Schaumstoff Dämmmatte D 19mm**
*** wie Position 01.05.110
Reinigungsrohr, DN 100.
Menge: 16,000 St

**01.05.250 Dämmung Reinigungsrohr DN150 Schaumstoff Dämmmatte D 19mm**
*** wie Position 01.05.110
Reinigungsrohr, DN 150.
Menge: 2,000 St

**01.05.260 Dämmung Reinigungsrohr DN200 Schaumstoff Dämmmatte D 19mm**
*** wie Position 01.05.110
Reinigungsrohr, DN 200.
Menge: 2,000 St

**01.05.270 Dämmung Passstück Rohr U bis 700mm Schaumstoff Dämmmatte D 19mm**
*** wie Position 01.05.110
Passstück Rohr U bis 700 mm.
Menge: 230,000 St

**01.05.280 Dämmung Konus U bis 700mm Schaumstoff Dämmmatte D 19mm**
*** wie Position 01.05.110
Konus U bis 700mm.
Menge: 81,000 St

**01.05.290 Dämmung Endstelle U bis 700mm Schaumstoff Dämmmatte D 19mm**
*** wie Position 01.05.110
Endstelle U bis 700mm.
Menge: 30,000 St

*Hinweis: Dämmung Schaumstoff mit Ummantelung an Regenwasserleitung:*

**01.05.300 Dämmung Rohr DN50 Schaumstoff Dämmmatte Ummantelung D 19mm**
*** Bezugsbeschreibung
Dämmung mit Ummantelung DIN 4140 an haus- und betriebstechnischen Anlagen, Regenwasserleitungen, an Rohrleitung, DN 50, Dämmschichtdicke 19 mm, gem. DIN EN 12056, i. V. m. DIN 1986-100, im Gebäude, mit hochflexiblem, halogenfreiem Schaumstoff auf Basis syntetischen Kautschuks mit geschlossenzelliger Materialstruktur, welches beim Herstell- ungsprozess ohne halogenierte Treibmittel aufgeschäumt wurde.
Erfüllt die Anforderungen an das nachhaltige Bauen z. B. das DGNB Kriterium ENV 1.2 - Risiken für die lokale Umwelt (Version 2018) gem. QS4.
Format der Platten: 1 m x endlose Länge, selbstklebend,
Wärmeleitfähigkeit bei 0 °C Mitteltemperatur (DIN EN 12667)
λ 0 °C : 0,040 W/(m·K),
Wasserdampf-Diffusionswiderstand (EN ISO 12086): µ = 2.000,
Baustoffklasse: normalentflammbar, DIN EN 13501-1, Euroklasse E,
Obere Anwendungsgrenztemperatur: bis + 110 °C,
Untere Anwendungsgrenztemperatur: -50 °C,
Plattenstärke: 19 mm,
Farbton: Schwarz.
Die Platten sind vollflächig aufzukleben und alle Nähte mit dem passenden Kleber fachgerecht zu verschliessen.
Einschl. Ummantelung aus nichtprofiliertem Blech, Stahl, aluminiert, Blechdicke 0,6 mm, Überlappungen verschrauben.
Verarbeitung nach Herstellerangabe, einschl. sämtlichen Klein-, Dichtungs- und Befestigungsmaterial. Arbeitshöhe des Montageortes bis 5,5 m über der Standfläche des hierfür erforderlichen Gerüstes, Gerüst wird gesondert vergütet.
Menge: 25,000 m

**01.05.310 Dämmung Rohr DN80 Schaumstoff Dämmmatte Ummantelung D 19mm**
*** wie Position 01.05.300
Regenwasserleitungen DN 80.
Menge: 150,000 m

**01.05.320 Dämmung Rohr DN100 Schaumstoff Dämmmatte Ummantelung D 19mm**
*** wie Position 01.05.300
Regenwasserleitungen DN 100.
Menge: 100,000 m

**01.05.330 Dämmung Rohr DN125 Schaumstoff Dämmmatte Ummantelung D 19mm**
*** wie Position 01.05.300
Regenwasserleitungen DN 125.
Menge: 5,000 m

**01.05.340 Dämmung Rohr DN150 Schaumstoff Dämmmatte Ummantelung D 19mm**
*** wie Position 01.05.300
Regenwasserleitungen DN 150
Menge: 10,000 m

**01.05.350 Dämmung Rohr DN100 Schaumstoff Dämmmatte Ummantelung D 19mm**
*** wie Position 01.05.300
Regenwasserleitungen DN 200.
Menge: 10,000 m

*Hinweis: Dämmung Schaumstoff mit Ummantelung an Guss-Formstücken:*

**01.05.360 Dämmung Bogen bis 90° DN50 Schaumstoff Dämmmatte mit Ummantelung D 19mm**
*** Bezugsbeschreibung
Dämmung mit Ummantelung DIN 4140 an haus- und betriebstechnischen Anlagen, Regenwasserleitungen, an Bogen bis 90°, DN 50, Dämmschichtdicke 19 mm, gem. DIN EN 12056, i. V. m. DIN 1986-100, im Gebäude, mit hochflexiblem, halogenfreiem Schaumstoff auf Basis syntetischen Kautschuks mit geschlossenzelliger Materialstruktur, welches beim Herstell- ungsprozess ohne halogenierte Treibmittel aufgeschäumt wurde.
Erfüllt die Anforderungen an das nachhaltige Bauen z. B. das DGNB Kriterium ENV 1.2 - Risiken für die lokale Umwelt (Version 2018) gem. QS4.
Format der Platten: 1 m x endlose Länge, selbstklebend,
Wärmeleitfähigkeit bei 0 °C Mitteltemperatur (DIN EN 12667)
λ 0 °C : 0,040 W/(m·K),
Wasserdampf-Diffusionswiderstand (EN ISO 12086): µ = 2.000,
Baustoffklasse: normalentflammbar, DIN EN 13501-1, Euroklasse E,
Obere Anwendungsgrenztemperatur: bis + 110 °C,
Untere Anwendungsgrenztemperatur: -50 °C,
Plattenstärke: 19 mm,
Farbton: Schwarz.
Die Platten sind vollflächig aufzukleben und alle Nähte mit dem passenden Kleber fachgerecht zu verschliessen.
Einschl. Ummantelung aus nichtprofiliertem Blech, Stahl, aluminiert, Blechdicke 0,6 mm, Überlappungen verschrauben.
Verarbeitung nach Herstellerangabe, einschl. sämtlichen Klein-, Dichtungs- und Befestigungsmaterial. Arbeitshöhe des Montageortes bis 5,5 m über der Standfläche des hierfür erforderlichen Gerüstes, Gerüst wird gesondert vergütet.
Menge: 7,000 St

**01.05.370 Dämmung Bogen bis 90° DN80 Schaumstoff Dämmmatte mit Ummantelung D 19mm**
*** wie Position 01.05.360
DN 80.
Menge: 31,000 St

**01.05.380 Dämmung Bogen bis 90° DN100 Schaumstoff Dämmmatte mit Ummantelung D 19mm**
*** wie Position 01.05.360
DN 100.
Menge: 50,000 St

**01.05.390 Dämmung Bogen bis 90° DN125 Schaumstoff Dämmmatte mit Ummantelung D 19mm**
*** wie Position 01.05.360
DN 125.
Menge: 10,000 St

**01.05.400 Dämmung Bogen bis 90° DN150 Schaumstoff Dämmmatte mit Ummantelung D 19mm**
*** wie Position 01.05.360
DN 150.
Menge: 12,000 St

**01.05.410 Dämmung Bogen bis 90° DN200 Schaumstoff Dämmmatte mit Ummantelung D 19mm**
*** wie Position 01.05.360
DN 200.
Menge: 9,000 St

**01.05.420 Dämmung Passstück Rohr U bis 700mm Schaumstoff Dämmmatte mit Ummantelung D 19mm**
*** wie Position 01.05.360
Passstück Rohr U bis 700 mm.
Menge: 120,000 St

**01.05.430 Dämmung Konus U bis 700mm Schaumstoff Dämmmatte mit Ummantelung D 19mm**
*** wie Position 01.05.360
Konus U bis 700mm.
Menge: 42,000 St

**01.05.440 Dämmung Endstelle U bis 700mm Schaumstoff Dämmmatte mit Ummantelung D 19mm**
*** wie Position 01.05.360
Endstelle U bis 700mm.
Menge: 14,000 St

**01.05.450 Ausschnitt L/Durchm. bis 210mm Werkstoff Ummantelung Dämmung Rohr/-bündel**
Ausschnitt, größte Länge oder größter Durchmesser bis 210 mm, aus dem Werkstoff der Ummantelung der Rohrleitung oder des Rohrleitungsbündels, für Dämmung an Rohrleitungen oder Rohrleitungsbündeln.
Menge: 12,000 St

*Hinweis: R90 Schott Guss Entwässerungsleitungen:*

**01.05.460 Rohrschott, nichtbrennb. Leitungen DN50, L bis 400 mm**
Brandschutzschottung für nichtbrennbare Entsorgungsleitung aus Gusseisen, Außendurchmesser der Rohrleitung 58 mm, Dimension 58/36 mm, L bis 400 mm, mit allgemeinem bauaufsichtlichen Prüfzeugnis, Feuerwiderstandsklasse R 90 DIN 4102-11, im Gebäude, für massive Wände/Decken, mit Mineralwolle, Alukaschierung, Schmelzpunkt größer gleich 1000°C, Fixierung mittels Draht und mehrmaliges ausrichten, für bauseits vorhandene Kernbohrung/Durchbruch, einschl. sämtlichen Klein-, Dichtungs- und Befestigungsmaterial.
Menge: 4,000 St

**01.05.470 Rohrschott, nichtbrennb. Leitungen DN80, L bis 400 mm**
Brandschutzschottung für nichtbrennbare Entsorgungsleitung aus Gusseisen, Außendurchmesser der Rohrleitung 83 mm, Dimension 83/33,5 mm, L bis 400 mm, mit allgemeinem bauaufsichtlichen Prüfzeugnis, Feuerwiderstandsklasse R 90 DIN 4102-11, im Gebäude, für massive Wände/Decken, mit Mineralwolle, Alukaschierung, Schmelzpunkt größer gleich 1000°C, Fixierung mittels Draht und mehrmaliges ausrichten, für bauseits vorhandene Kernbohrung/Durchbruch, einschl. sämtlichen Klein-, Dichtungs- und Befestigungsmaterial.
Menge: 20,000 St

**01.05.480 Rohrschott, nichtbrennb. Leitungen DN100, L bis 400 mm**
Brandschutzschottung für nichtbrennbare Entsorgungsleitung aus Gusseisen, Außendurchmesser der Rohrleitung 110 mm, Dimension 110/35 mm, L bis 400 mm, mit allgemeinem bauaufsichtlichen Prüfzeugnis, Feuerwiderstandsklasse R 90 DIN 4102-11, im Gebäude, für massive Wände/Decken, mit Mineralwolle, Alukaschierung, Schmelzpunkt größer gleich 1000°C, Fixierung mittels Draht und mehrmaliges ausrichten, für bauseits vorhandene Kernbohrung/Durchbruch, einschl. sämtlichen Klein-, Dichtungs- und Befestigungsmaterial.
Menge: 20,000 St

**01.05.490 Rohrschott, nichtbrennb. Leitungen DN125, L bis 400 mm**
Brandschutzschottung für nichtbrennbare Entsorgungsleitung aus Gusseisen, Außendurchmesser der Rohrleitung 135 mm, Dimension 135/42,5 mm, L bis 400 mm, mit allgemeinem bauaufsichtlichen Prüfzeugnis, Feuerwiderstandsklasse R 90 DIN 4102-11, im Gebäude, für massive Wände/Decken, mit Mineralwolle, Alukaschierung, Schmelzpunkt größer gleich 1000°C, Fixierung mittels Draht und mehrmaliges ausrichten, für bauseits vorhandene Kernbohrung/Durchbruch, einschl. sämtlichen Klein-, Dichtungs- und Befestigungsmaterial.
Menge: 1,000 St

**01.05.500 Rohrschott, nichtbrennb. Leitungen DN150, L bis 400 mm**
Brandschutzschottung für nichtbrennbare Entsorgungsleitung aus Gusseisen, Außendurchmesser der Rohrleitung 135 mm, Dimension 160/30 mm, L bis 400 mm, mit allgemeinem bauaufsichtlichen Prüfzeugnis, Feuerwiderstandsklasse R 90 DIN 4102-11, im Gebäude, für massive Wände/Decken, mit Mineralwolle, Alukaschierung, Schmelzpunkt größer gleich 1000°C, Fixierung mittels Draht und mehrmaliges ausrichten, für bauseits vorhandene Kernbohrung/Durchbruch, einschl. sämtlichen Klein-, Dichtungs- und Befestigungsmaterial.
Menge: 1,000 St

**01.05.510 Rohrschott, nichtbrennb. Leitungen DN200, L bis 400 mm**
Brandschutzschottung für nichtbrennbare Entsorgungsleitung aus Gusseisen, Außendurchmesser der Rohrleitung 210 mm, Dimension 210/40 mm, L bis 400 mm, mit allgemeinem bauaufsichtlichen Prüfzeugnis, Feuerwiderstandsklasse R 90 DIN 4102-11, im Gebäude, für massive Wände/Decken, mit Mineralwolle, Alukaschierung, Schmelzpunkt größer gleich 1000°C, Fixierung mittels Draht und mehrmaliges ausrichten, für bauseits vorhandene Kernbohrung/Durchbruch, einschl. sämtlichen Klein-, Dichtungs- und Befestigungsmaterial.
Menge: 1,000 St

**01.05.520 Medienbezeichnung**
Medienbezeichnung, Klebeschild mit Medienbezeichnung und Kennzeichnung der Fließrichtung. Farbe gemäß Vorgabe DIN 2403.
Menge: 40,000 St

#### Bereich 01.06 KG 411 Abwasseranlagen - Abwasserleitungen - Schmutzwasser - Dämmung und Brandschutz

*Hinweis: Dämmung Steinwolle alukaschiert, diffusionsdicht an Schmutzwasserleitungen:*
Dämmung Mineralwolle alukaschiert, diffusionsdicht an Schmutzwasserleitungen:

**01.06.10 Dämmung Rohr DN80 Gebäude Steinwolle Dämmmatte D 30mm**
*** Bezugsbeschreibung
Dämmung ohne Ummantelung DIN 4140 an haus- und betriebstechnischen Anlagen, Schmutzwasserleitungen, an Rohrleitung, DN 80, Dämmschichtdicke 30 mm, gem. DIN EN 12056, i. V. m. DIN 1986-100, im Gebäude. Dämmung aus Steinwolle DIN EN 14303, mit hochfester glasfaserverstärkten Aluminiumfolie kaschiert, als Matte, AS-Qualität, silikonfrei und diffusionsdicht, Brandverhaltensklasse: A2L -s1, d0 (nichtbrenn- bar) nach DIN EN 13501-1, Schmelzpunkt: > 1.000 °C, Wärmeleitfähigkeit λ40: 0,042 W/(mK) bei 40 °C Mitteltemper- atur nach DIN EN 12667, spezifische Wärmekapazität Cp: 0,84 kJ/(KgK), Diffusionsäquivalente Luftschichtdicke Sd: > 1.500 m nach DIN EN ISO 12572, Silikonfreiheit: frei von lackbenetz- ungsstörenden SubstanzenHydrophobierung Wp Wasserauf- nahme: < 1 kg/m² nach DIN EN 1609.
Verarbeitung nach Herstellerangabe, einschl. sämtlichen Klein-, Dichtungs- und Befestigungsmaterial. Arbeitshöhe des Montageortes bis 5,5 m über der Standfläche des hierfür erforderlichen Gerüstes, Gerüst wird gesondert vergütet.
Menge: 12,000 m

**01.06.20 Dämmung Rohr DN100 Gebäude Steinwolle Dämmmatte D 30mm**
*** wie Position 01.06.10
Schmutzwasserleitungen DN 100.
Menge: 8,000 m

**01.06.30 Dämmung Rohr DN125 Gebäude Steinwolle Dämmmatte D 30mm**
*** wie Position 01.06.10
Schmutzwasserleitungen DN 125.
Menge: 2,000 m

**01.06.40 Ringspalt verschließen mit Miwo**
Ringspalt verschließen mit Miwo
Ringspalte an der Dachdurchführung der Stangentlüftung mit Mineralwolle, Qualität wie unter Rohrdämmung beschrieben, fachgerecht und dicht verstopfen.
Menge: 11,000 St

*Hinweis: R90 Schott Guss Entwässerungsleitungen:*

**01.06.50 Rohrschott, nichtbrennb. Leitungen DN50, L bis 400 mm**
Brandschutzschottung für nichtbrennbare Entsorgungsleitung aus Gusseisen, Außendurchmesser der Rohrleitung 58 mm, Dimension 58/36 mm, L bis 400 mm, mit allgemeinem bauaufsichtlichen Prüfzeugnis, Feuerwiderstandsklasse R 90 DIN 4102-11, im Gebäude, für massive Wände/Decken, mit Mineralwolle, Alukaschierung, Schmelzpunkt größer gleich 1000°C, Fixierung mittels Draht und mehrmaliges ausrichten, für bauseits vorhandene Kernbohrung/Durchbruch, einschl. sämtlichen Klein-, Dichtungs- und Befestigungsmaterial.
Menge: 12,000 St

**01.06.60 Rohrschott, nichtbrennb. Leitungen DN80, L bis 400 mm**
Brandschutzschottung für nichtbrennbare Entsorgungsleitung aus Gusseisen, Außendurchmesser der Rohrleitung 83 mm, Dimension 83/33,5 mm, L bis 400 mm, mit allgemeinem bauaufsichtlichen Prüfzeugnis, Feuerwiderstandsklasse R 90 DIN 4102-11, im Gebäude, für massive Wände/Decken, mit Mineralwolle, Alukaschierung, Schmelzpunkt größer gleich 1000°C, Fixierung mittels Draht und mehrmaliges ausrichten, für bauseits vorhandene Kernbohrung/Durchbruch, einschl. sämtlichen Klein-, Dichtungs- und Befestigungsmaterial.
Menge: 30,000 St

**01.06.70 Rohrschott, nichtbrennb. Leitungen DN100, L bis 400 mm**
Brandschutzschottung für nichtbrennbare Entsorgungsleitung aus Gusseisen, Außendurchmesser der Rohrleitung 110 mm, Dimension 110/35 mm, L bis 400 mm, mit allgemeinem bauaufsichtlichen Prüfzeugnis, Feuerwiderstandsklasse R 90 DIN 4102-11, im Gebäude, für massive Wände/Decken, mit Mineralwolle, Alukaschierung, Schmelzpunkt größer gleich 1000°C, Fixierung mittels Draht und mehrmaliges ausrichten, für bauseits vorhandene Kernbohrung/Durchbruch, einschl. sämtlichen Klein-, Dichtungs- und Befestigungsmaterial.
Menge: 16,000 St

**01.06.80 Rohrschott, nichtbrennb. Leitungen DN125, L bis 400 mm**
Brandschutzschottung für nichtbrennbare Entsorgungsleitung aus Gusseisen, Außendurchmesser der Rohrleitung 135 mm, Dimension 135/42,5 mm, L bis 400 mm, mit allgemeinem bauaufsichtlichen Prüfzeugnis, Feuerwiderstandsklasse R 90 DIN 4102-11, im Gebäude, für massive Wände/Decken, mit Mineralwolle, Alukaschierung, Schmelzpunkt größer gleich 1000°C, Fixierung mittels Draht und mehrmaliges ausrichten, für bauseits vorhandene Kernbohrung/Durchbruch, einschl. sämtlichen Klein-, Dichtungs- und Befestigungsmaterial.
Menge: 1,000 St

**01.06.90 Rohrschott, nichtbrennb. Leitungen DN150, L bis 400 mm**
Brandschutzschottung für nichtbrennbare Entsorgungsleitung aus Gusseisen, Außendurchmesser der Rohrleitung 135 mm, Dimension 160/30 mm, L bis 400 mm, mit allgemeinem bauaufsichtlichen Prüfzeugnis, Feuerwiderstandsklasse R 90 DIN 4102-11, im Gebäude, für massive Wände/Decken, mit Mineralwolle, Alukaschierung, Schmelzpunkt größer gleich 1000°C, Fixierung mittels Draht und mehrmaliges ausrichten, für bauseits vorhandene Kernbohrung/Durchbruch, einschl. sämtlichen Klein-, Dichtungs- und Befestigungsmaterial.
Menge: 2,000 St

*Hinweis: R90 Schott Kunststoffanschlussleitung/Entwässerungsleitungen:*
R90 Schott Kunststoffanschlussleitung/Entwässerungsleitungen:

Rohrabschottungen R 30 bis R 90 von Entwässerungsleitungen in Massivdecken mit einem Fallstrang als Guss-Rohrleitungen und Anschlussleitungen als Kunststoff-Rohrleitung.

**01.06.100 Rohrschott Manschette Rohr PP DN50**
Brandschutzmanschette, DN 50, als Rohrmanschette für die Abschottung von Kunststoffanschlussleitung an Gussabwasserrohren (Mischinstallation), als Bestandteil der Systemabschottung, Feuerwiderstandsklasse R 90 DIN 4102-1, B2, Dicke 3 mm,
Menge: 10,000 St

**01.06.110 Rohrschott Manschette Rohr PP DN80**
Brandschutzmanschette, DN 80, als Rohrmanschette für die Abschottung von Kunststoffanschlussleitung an Gussabwasserrohren (Mischinstallation), als Bestandteil der Systemabschottung, Feuerwiderstandsklasse R 90 DIN 4102-1, B2, Dicke 3 mm,
Menge: 20,000 St

**01.06.120 Rohrschott Manschette Rohr PP DN100**
Brandschutzmanschette, DN 100, als Rohrmanschette für die Abschottung von Kunststoffanschlussleitung an Gussabwasserrohren (Mischinstallation), als Bestandteil der Systemabschottung, Feuerwiderstandsklasse R 90 DIN 4102-1, B2, Dicke 3 mm,
Menge: 20,000 St

**01.06.130 Medienbezeichnung**
Medienbezeichnung, Klebeschild mit Medienbezeichnung und Kennzeichnung der Fließrichtung. Farbe gemäß Vorgabe DIN 2403.
Menge: 10,000 St

#### Bereich 01.07 KG 411 Abwasseranlagen - Abwasserleitungen - Fettabwasser - Dämmung und Brandschutz

*Hinweis: Dämmung Steinwolle alukaschiert, diffusionsdicht an Fettabwasserleitung:*

**01.07.10 Dämmung Rohr DN150 Steinwolle Dämmmatte D 30mm**
Dämmung ohne Ummantelung DIN 4140 an haus- und betriebstechnischen Anlagen, Fettabwasserleitungen, an Rohrleitung, DN 150, Dämmschichtdicke 30 mm, gem. DIN EN 12056, i. V. m. DIN 1986-100, im Gebäude. Dämmung aus Steinwolle DIN EN 14303, mit hochfester glasfaserverstärkten Aluminiumfolie kaschiert, als Matte, AS-Qualität, silikonfrei und diffusionsdicht, Brandverhaltensklasse: A2L -s1, d0 (nichtbrenn- bar) nach DIN EN 13501-1, Schmelzpunkt: > 1.000 °C, Wärmeleitfähigkeit λ40: 0,042 W/(mK) bei 40 °C Mitteltemper- atur nach DIN EN 12667, spezifische Wärmekapazität Cp: 0,84 kJ/(KgK), Diffusionsäquivalente Luftschichtdicke Sd: > 1.500 m nach DIN EN ISO 12572, Silikonfreiheit: frei von lackbenetz- ungsstörenden SubstanzenHydrophobierung Wp Wasserauf- nahme: < 1 kg/m² nach DIN EN 1609.
Verarbeitung nach Herstellerangabe, einschl. sämtlichen Klein-, Dichtungs- und Befestigungsmaterial. Arbeitshöhe des Montageortes bis 5,5 m über der Standfläche des hierfür erforderlichen Gerüstes, Gerüst wird gesondert vergütet.
Menge: 2,000 m

**01.07.20 Ringspalt verschließen mit Miwo**
Ringspalt verschließen mit Miwo
Ringspalte an der Dachdurchführung der Stangentlüftung mit Mineralwolle, Qualität wie unter Rohrdämmung beschrieben, fachgerecht und dicht verstopfen.
Menge: 1,000 St

*Hinweis: Dämmung Steinwolle alukaschiert, diffusionsdicht mit Ummantelung an Fettabwasserleitung:*

**01.07.30 Dämmung Rohr DN50 Steinwolle Dämmmatte Ummantelung D 30mm**
*** Bezugsbeschreibung
Dämmung mit Ummantelung DIN 4140 an haus- und betriebstechnischen Anlagen, Fettabwasserleitungen, an Rohrleitung, DN 50, Dämmschichtdicke 30 mm, gem. DIN EN 12056, i. V. m. DIN 1986-100, im Gebäude. Dämmung aus Steinwolle DIN EN 14303, mit hochfester glasfaserverstärkten Aluminiumfolie kaschiert, als Matte, AS-Qualität, silikonfrei und diffusionsdicht, Brandverhaltensklasse: A2L -s1, d0 (nichtbrenn- bar) nach DIN EN 13501-1, Schmelzpunkt: > 1.000 °C, Wärmeleitfähigkeit λ40: 0,042 W/(mK) bei 40 °C Mitteltemper- atur nach DIN EN 12667, spezifische Wärmekapazität Cp: 0,84 kJ/(KgK), Diffusionsäquivalente Luftschichtdicke Sd: > 1.500 m nach DIN EN ISO 12572, Silikonfreiheit: frei von lackbenetz- ungsstörenden SubstanzenHydrophobierung Wp Wasserauf- nahme: < 1 kg/m² nach DIN EN 1609.
Einschl. Ummantelung aus nicht profiliertem Blech, Stahl, feuerverzinkt, Dicke 0,6 mm, Überlappungen verschrauben und mit Dichtungsband abdichten.
Verarbeitung nach Herstellerangabe, einschl. sämtlichen Klein-, Dichtungs- und Befestigungsmaterial. Arbeitshöhe des Montageortes bis 5,5 m über der Standfläche des hierfür erforderlichen Gerüstes, Gerüst wird gesondert vergütet.
Menge: 1,000 m

**01.07.40 Dämmung Rohr DN80 Steinwolle Dämmmatte Ummantelung D 30mm**
*** wie Position 01.07.30
Fettabwasserleitungen DN 80.
Menge: 20,000 m

**01.07.50 Dämmung Rohr DN100 Steinwolle Dämmmatte Ummantelung D 30mm**
*** wie Position 01.07.30
Fettabwasserleitungen DN 100.
Menge: 20,000 m

**01.07.60 Dämmung Rohr DN125 Steinwolle Dämmmatte Ummantelung D 30mm**
*** wie Position 01.07.30
Fettabwasserleitungen DN 125.
Menge: 8,000 m

**01.07.70 Dämmung Rohr DN150 Steinwolle Dämmmatte Ummantelung D 30mm**
*** wie Position 01.07.30
Fettabwasserleitungen DN 150.
Menge: 26,000 m

*Hinweis: Dämmung Steinwolle alukaschiert, diffusionsdicht mit Ummantelung an Formstücken der Fettabwasserleitung:*

**01.07.80 Dämmung Bogen bis 90° DN50 Steinwolle Dämmmatte Ummantelung D 30mm**
*** Bezugsbeschreibung
Dämmung mit Ummantelung DIN 4140 an haus- und betriebstechnischen Anlagen, Fettabwasserleitungen, an Bogen bis 90°, DN 50, Dämmschichtdicke 30 mm, gem. DIN EN 12056, i. V. m. DIN 1986-100, im Gebäude. Dämmung aus Steinwolle DIN EN 14303, mit hochfester glasfaserverstärkten Aluminiumfolie kaschiert, als Matte, AS-Qualität, silikonfrei und diffusionsdicht, Brandverhaltensklasse: A2L -s1, d0 (nichtbrenn- bar) nach DIN EN 13501-1, Schmelzpunkt: > 1.000 °C, Wärmeleitfähigkeit λ40: 0,042 W/(mK) bei 40 °C Mitteltemper- atur nach DIN EN 12667, spezifische Wärmekapazität Cp: 0,84 kJ/(KgK), Diffusionsäquivalente Luftschichtdicke Sd: > 1.500 m nach DIN EN ISO 12572, Silikonfreiheit: frei von lackbenetz- ungsstörenden SubstanzenHydrophobierung Wp Wasserauf- nahme: < 1 kg/m² nach DIN EN 1609.
Einschl. Ummantelung aus nicht profiliertem Blech, Stahl, feuerverzinkt, Dicke 0,6 mm, Überlappungen verschrauben und mit Dichtungsband abdichten.
Verarbeitung nach Herstellerangabe, einschl. sämtlichen Klein-, Dichtungs- und Befestigungsmaterial. Arbeitshöhe des Montageortes bis 5,5 m über der Standfläche des hierfür erforderlichen Gerüstes, Gerüst wird gesondert vergütet.
Menge: 6,000 St

**01.07.90 Dämmung Bogen bis 90° DN80 Steinwolle Dämmmatte Ummantelung D 30mm**
*** wie Position 01.07.80
an Bogen bis 90°, DN 80.
Menge: 18,000 St

**01.07.100 Dämmung Bogen bis 90° DN100 Steinwolle Dämmmatte Ummantelung D 30mm**
*** wie Position 01.07.80
an Bogen bis 90°, DN 100.
Menge: 10,000 St

**01.07.110 Dämmung Bogen bis 90° DN125 Steinwolle Dämmmatte Ummantelung D 30mm**
*** wie Position 01.07.80
an Bogen bis 90°, DN 125.
Menge: 4,000 St

**01.07.120 Dämmung Bogen bis 90° DN150 Steinwolle Dämmmatte Ummantelung D 30mm**
*** wie Position 01.07.80
an Bogen bis 90°, DN 150.
Menge: 16,000 St

**01.07.130 Dämmung Passstück U bis 600 mm Steinwolle Dämmmatte Ummantelung D 30mm**
*** wie Position 01.07.80
an Passstück, größter Umfang der Dämmung bis 600 mm.
Menge: 32,000 St

**01.07.140 Dämmung Konus U bis 600 mm Steinwolle Dämmmatte Ummantelung D 30mm**
*** wie Position 01.07.80
an Konus größter Umfang der Dämmung bis 600 mm.
Menge: 15,000 St

**01.07.150 Ausschnitt L/Durchm. bis 160mm Werkstoff Ummantelung Dämmung Rohr/-bündel**
Ausschnitt, größte Länge oder größter Durchmesser bis
160 mm, aus dem Werkstoff der Ummantelung der
Rohrleitung oder des Rohrleitungsbündels, für Dämmung
an Rohrleitungen oder Rohrleitungsbündeln.
Menge: 17,000 St

*Hinweis: R90 Schott Guss Entwässerungsleitungen:*

**01.07.160 Rohrschott, nichtbrennb. Leitungen DN50, L bis 400 mm**
Brandschutzschottung für nichtbrennbare
Entsorgungsleitung aus Gusseisen, Außendurchmesser
der Rohrleitung 58 mm, Dimension 58/36 mm, L bis 400 mm, mit allgemeinem bauaufsichtlichen Prüfzeugnis, Feuerwiderstandsklasse R 90 DIN 4102-11, im Gebäude, für massive Wände/Decken, mit Mineralwolle, Alukaschierung, Schmelzpunkt größer gleich 1000°C, Fixierung mittels Draht und mehrmaliges ausrichten, für bauseits vorhandene Kernbohrung/Durchbruch, einschl. sämtlichen Klein-, Dichtungs- und Befestigungsmaterial.
Menge: 4,000 St

**01.07.170 Rohrschott, nichtbrennb. Leitungen DN80, L bis 400 mm**
Brandschutzschottung für nichtbrennbare
Entsorgungsleitung aus Gusseisen, Außendurchmesser
der Rohrleitung 83 mm, Dimension 83/33,5 mm, L bis 400 mm, mit allgemeinem bauaufsichtlichen Prüfzeugnis, Feuerwiderstandsklasse R 90 DIN 4102-11, im Gebäude, für massive Wände/Decken, mit Mineralwolle, Alukaschierung, Schmelzpunkt größer gleich 1000°C, Fixierung mittels Draht und mehrmaliges ausrichten, für bauseits vorhandene Kernbohrung/Durchbruch, einschl. sämtlichen Klein-, Dichtungs- und Befestigungsmaterial.
Menge: 6,000 St

**01.07.180 Rohrschott, nichtbrennb. Leitungen DN100, L bis 400 mm**
Brandschutzschottung für nichtbrennbare
Entsorgungsleitung aus Gusseisen, Außendurchmesser
der Rohrleitung 110 mm, Dimension 110/35 mm, L bis 400 mm, mit allgemeinem bauaufsichtlichen Prüfzeugnis, Feuerwiderstandsklasse R 90 DIN 4102-11, im Gebäude, für massive Wände/Decken, mit Mineralwolle, Alukaschierung, Schmelzpunkt größer gleich 1000°C, Fixierung mittels Draht und mehrmaliges ausrichten, für bauseits vorhandene Kernbohrung/Durchbruch, einschl. sämtlichen Klein-, Dichtungs- und Befestigungsmaterial.
Menge: 6,000 St

**01.07.190 Rohrschott, nichtbrennb. Leitungen DN125, L bis 400 mm**
Brandschutzschottung für nichtbrennbare
Entsorgungsleitung aus Gusseisen, Außendurchmesser
der Rohrleitung 135 mm, Dimension 135/42,5 mm, L bis 400 mm, mit allgemeinem bauaufsichtlichen Prüfzeugnis, Feuerwiderstandsklasse R 90 DIN 4102-11, im Gebäude, für massive Wände/Decken, mit Mineralwolle, Alukaschierung, Schmelzpunkt größer gleich 1000°C, Fixierung mittels Draht und mehrmaliges ausrichten, für bauseits vorhandene Kernbohrung/Durchbruch, einschl. sämtlichen Klein-, Dichtungs- und Befestigungsmaterial.
Menge: 1,000 St

**01.07.200 Rohrschott, nichtbrennb. Leitungen DN150, L bis 400 mm**
Brandschutzschottung für nichtbrennbare
Entsorgungsleitung aus Gusseisen, Außendurchmesser
der Rohrleitung 135 mm, Dimension 160/30 mm, L bis 400 mm, mit allgemeinem bauaufsichtlichen Prüfzeugnis, Feuerwiderstandsklasse R 90 DIN 4102-11, im Gebäude, für massive Wände/Decken, mit Mineralwolle, Alukaschierung, Schmelzpunkt größer gleich 1000°C, Fixierung mittels Draht und mehrmaliges ausrichten, für bauseits vorhandene Kernbohrung/Durchbruch, einschl. sämtlichen Klein-, Dichtungs- und Befestigungsmaterial.
Menge: 1,000 St

**01.07.210 Medienbezeichnung**
Medienbezeichnung, Klebeschild mit Medienbezeichnung und Kennzeichnung der Fließrichtung. Farbe gemäß Vorgabe DIN 2403.
Menge: 15,000 St

#### Bereich 01.08 KG 411 Abwasseranlagen - Abläufe

*Hinweis: Schmutzwasser:*

*Hinweis: Duschrinne Edelstahl:*

**01.08.10 Duschrinne Edelstahl 30-90cm**
Duschrinne, 30-90 cm, Edelstahl poliert / Edelstahl gebürstet, Entwässerung bodenebener Duschen, Ausführung
als kürzbare oberliegende, im Fliesenbett verlegte
Edelstahlrinne, für Verbundabdichtungen, Einbau im Raum oder an der Wand, Einbau in Dünnbettmörtel, für barrierefreies Bauen geeignet, Duschrinne in Höhe, Neigung und Versatz ausrichtbar, mit integriertem Gefälle, Duschrinne ablängbar, für Fliesenaufbauten
auf Boden von 10-35 mm geeignet, Wasserableitung oberhalb der Verbundabdichtung, güteüberwacht nach EN 1253-3, Oberfläche Edelstahl gebürstet, Rahmen Edelstahl poliert, Werkstoff CrNiMo-Stahl 1.4404 (DIN EN 10088), Breite 44 mm, Höhe 10 mm,
Menge: 5,000 St

**01.08.20 Rohbauset Duschrinne**
Rohbauset, passend zu vorgenannter Duschrinne,
d50 H90, für Estrichhöhe am Einlauf 90 - 220 mm,
zur Entwässerung von Duschrinnen, für Verbundabdichtungen, am Rohbaukörper mit Geruchsverschluss ist ein umlaufendes Abdichtvlies 10 cm werkseitig vormontiert, güteüberwacht nach
EN 1253-3, Grundkörper aus EPS zur Schallentkopplung und Geruchsverschlussaufnahme, Breite 130 mm, Höhe 90 mm, Länge 300 mm, mit Geruchsverschluss aus PE-HD, Ablauf waagerecht, DN / Nennweite 50, Sperrwasserhöhe 50 mm, Ablaufleistung 48 l/min, mit Bauschutzdeckel mit Abzugskante, mit Dünnbettaufsatz
Menge: 5,000 St

*Hinweis: Bodenablauf DN100 Edelstahl waagerecht:*

**01.08.30 Bodenablauf DN100 Edelstahl**
Bodenablauf, DN 100, aus Edelstahl, Werkstoff 1.4301,
Stutzenneigung 1,5Gr. geprüft gemäß DIN EN 1253-1,
ohne Geruchverschluss mit Halterand, mit Bauzeitschutzdeckel, Abflussleistung 1,4 l/s
Menge: 9,000 St

**01.08.40 Aufsatzstück DN100 Edelstahl**
Aufsatzstück FB aus Edelstahl, Stutzendurchmesser 125 mm, Höhenverstellbarkeit 25-65 mm, mit umlaufendem besandeten Edelstahlflansch, Flanschposition 6 mm unter Ok Rostrahmen für Fußbodenbeschichtungen, Rahmen aus Edelstahl 148 x 148 mm, Schlitzrost aus Edelstahl, verschraubt, Belastungsklasse K 3, mit Kombi-Ring zur Sickerwasserableitung oder Abdichtung des Ringspaltes zwischen Aufsatzstück und Ablaufkörper.
Hier nur liefern und zum Einbau an Gewerk "Fliesenleger" übergeben.
Menge: 9,000 St

**01.08.50 Geruchsverschluss Edelstahl**
Geruchsverschluss, aus Edelstahl, Werkstoff 1.4301,
passend für vorgenannten Bodenablauf, Stutzenneigung 1,5Gr,
Menge: 9,000 St

**01.08.60 Geruchsverschlusshaltering Gummi**
Geruchsverschlusshaltering, aus Gummi,
schwarz, passend für vorgenannten Geruchsverschluss
Menge: 9,000 St

**01.08.70 Schmutzfang Edelstahl**
Schmutzfang aus Edelstahl, Werkstoff 1.4301,
Schlitzweite 8 mm, Höhe 50 mm, passend für
vorgenanntes Aufsatzstück
Menge: 9,000 St

*Hinweis: Bodenablauf/Industrieablauf DN100 Edelstahl senkrecht:*

**01.08.80 Bodenablauf DN100 Edelstahl**
Bodenablauf, Industrieablauf, DN 100, aus Edelstahl, Werkstoff 1.4301, Stutzenneigung 90Gr., geprüft gemäß DIN EN 1253, ohne Geruchverschluss, mit Klebeflansch, mit Bauzeitschutzdeckel, Abflussleistung 2,0 l/s
Menge: 13,000 St

**01.08.90 Aufsatzstück DN100 Edelstahl**
Aufsatzstück, aus Edelstahl, Stutzendurchmesser 125 mm,
Höhenverstellbarkeit 25-80 mm, mit umlaufendem besandeten Edelstahlflansch für die Dünnbettanbindung, Wassereinwirkungsklasse W3-I gemäß DIN 18534, Rahmen aus Edelstahl 150 x 150 mm, Gitterrost aus Edelstahl, lose eingelegt, rutschhemmend, nicht Barfußbereich geeignet, Belastungsklasse L 15, mit Kombi-Ring zur Sickerwasserableitung oder Abdichtung des Ringspaltes zwischen Aufsatzstück und Ablaufkörper.
Hier nur liefern und zum Einbau an Gewerk "Fliesenleger" übergeben.
Menge: 13,000 St

**01.08.100 Hygiene Kastenrinne Edelstahl 400/1030mm**
Hygiene Kastenrinne, Entwässerungsrinne aus Edelstahl, Werkstoff 1.4301, mit extra großen Radien im Profil zur einfacheren und gründlichen Reinigung, in Schweißkonstruktion, 400 mm breit, 1030 mm lang, mit 1 Stutzen zentrisch, mit umlaufendem beschichtetem Edelstahlflansch für die Verbundabdichtung, Wassereinwirkungsklasse W3-I gemäß DIN 18534, mit Hohlraumverfüllung mit Abdichtring, mit angeschweissten Endstücken.
Menge: 1,000 St

*Hinweis: Bodenablauf DN100 Edelstahl senkrecht:*

**01.08.110 Bodenablauf DN100 Edelstahl**
Bodenablauf, DN 100, aus Edelstahl, Werkstoff 1.4301,
Stutzenneigung 90Gr., geprüft gemäß DIN EN 1253, ohne
Geruchsverschluss, mit Klebeflansch, mit Bauzeitschutzdeckel, Abflussleistung 1,5 l/s
Menge: 1,000 St

**01.08.120 Schlitzrinne Edelstahl 1400mm**
Schlitzrinne, aus Edelstahl, Werkstoff 1.4301, Schlitzweite 20 mm, mit Einlaufkasten rechts 200 x 200 mm, Stutzendurchmesser 125 mm, Länge 1400 mm, Höhe 55 - 150 mm, Höhe Bereich Stutzen 83 mm, mit herausnehmbaren Schmutzfang mit Hohlraumverfüllung mit Kombiring
Menge: 1,000 St

*Hinweis: Bodenablauf DN70 Edelstahl senkrecht:*

**01.08.130 Bodenablauf DN70 Edelstahl**
Bodenablauf, DN 70 aus Edelstahl, Werkstoff 1.4301 Stutzenneigung 90Gr., geprüft gemäß DIN EN 1253, mit Klebeflansch, mit Bauzeitschutzdeckel, Abflussleistung 1,5 l/s.
Menge: 8,000 St

**01.08.140 Aufsatzstück DN70 Edelstahl**
Aufsatzstück, aus Edelstahl, Stutzendurchmesser 125 mm, mit umlaufendem besandetem Edelstahlflansch, für die Dünnbettanbindung, Wassereinwirkungsklasse W3-I gemäß DIN 18534, Rahmen aus Edelstahl 148 x 148 mm, Schlitzrost aus Edelstahl, verschraubt, für Barfußbereich geeignet, Belastungsklasse K 3, mit Abdichtring.
Hier nur liefern und zum Einbau an Gewerk "Fliesenleger" übergeben.
Menge: 8,000 St

*Hinweis: Regenwasser:*

*Hinweis: Bodenablauf DN100 Edelstahl senkrecht:*

**01.08.150 Bodenablauf DN100 Edelstahl**
Bodenablauf, DN 100, aus Edelstahl, Werkstoff 1.4301, Stutzenneigung 90Gr., geprüft gemäß DIN EN 1253, ohne Geruchsverschluss, mit Pressdichtungsflansch, mit Bauzeitschutzdeckel, Abflussleistung 1,4 l/s
Menge: 2,000 St

*Hinweis: Kastenrinne DN100 Edelstahl senkrecht:*
Bodenablauf DN100 Edelstahl senkrecht:

**01.08.160 Kastenrinne DN100 Edelstahl**
Kastenrinne, Entwässerungsrinne aus Edelstahl (1.4301),
1.032 mm lang, 156 mm breit, mit Stutzen 110 mm, senkrecht, ohne Anschlussflansch, für Asphalt mit Hohlraumverfüllung, mit Endstücke, mit Composit-Rost Klasse C 250, nach EN 1433, Rinne mit Nivellierfüßen.
Menge: 2,000 St

*Hinweis: Flachdachablauf DN50:*

**01.08.170 Dachablauf DN50 Gusseisen**
Dachablauf, DN 50 aus Gusseisen, mit Anstrich Stutzenneigung 90Gr., mit Pressdichtungsflansch gemäß DIN EN 1253-2, nicht brennbar gemäß Baustoffklasse A1, natürlicher, recyclebarer Werkstoff mit Sickeröffnung mit Bauzeitschutzdeckel zur Flachdachentwässerung
Menge: 4,000 St

**01.08.180 Staurohr Flachdachablauf DN50 Edelstahl zur Umrüstung Notüberlauf**
Staurohr aus Cr-Ni Edelstahl, Werkstoff 1.4301, mit Abdichtring für vorgenannten Flachdachablauf DN 50 zur Umrüstung in einen Notüberlauf, ein-und zweiteilig, als Notüberlauf.
H = 55 mm.
Menge: 2,000 St

**01.08.190 Aufsatzrahmen Flachdachablauf DN50 Gusseisen**
Aufsatzrahmen, mit Rost, lose eingelegt, rund, Durchmesser 200 mm, aus Gusseisen, mit Anstrich, Belastungsklasse M 125, für vorgenannten Flachdachablauf DN 50.
Menge: 4,000 St

*Hinweis: Flachdachablauf DN70:*

**01.08.200 Dachablauf DN70 Gusseisen**
Dachablauf, DN 70 aus Gusseisen, mit Anstrich Stutzenneigung 90Gr., mit Pressdichtungsflansch gemäß DIN EN 1253-2 nicht brennbar gemäß Baustoffklasse A1, natürlicher, recyclebarer Werkstoff mit Sickeröffnung mit Bauzeitschutzdeckel zur Flachdachentwässerung Ablaufleistung: 7,0 l/s (mit Kugelrost).
Menge: 18,000 St

**01.08.210 Staurohr für Notüberlauf Flachdachablauf DN70 Gusseisen**
Staurohr, DN 70, aus Gusseisen, für Notüberlauf mit geschlossenem Kugelrost und Abdichtring für vorgenannten Dachablauf DN 70, Anstauhöhe = 35 mm.
Menge: 9,000 St

**01.08.220 Aufsatzrahmen Flachdachablauf DN70 Gusseisen**
Aufsatzrahmen, mit Rost, lose eingelegt, rund, Durchmesser 200 mm, aus Gusseisen, mit Anstrich, Belastungsklasse M 125, für vorgenannten Flachdachablauf DN 70
Menge: 9,000 St

*Hinweis: Flachdachablauf DN100:*

**01.08.230 Dachablauf DN100 Gusseisen**
Dachablauf, DN 100 aus Gusseisen, mit Anstrich Stutzenneigung 90Gr., mit Pressdichtungsflansch gemäß DIN EN 1253-2 nicht brennbar gemäß Baustoffklasse A1, natürlicher, recyclebarer Werkstoff mit Sickeröffnung mit Bauzeitschutzdeckel zur Flachdachentwässerung Ablaufleistung: 6,3 l/s (mit Kugelrost)
Menge: 18,000 St

**01.08.240 Staurohr für Notüberlauf Flachdachablauf DN100 Gusseisen**
Staurohr, DN 100, aus Gusseisen, für Notüberlauf mit geschlossenem Kugelrost und Abdichtring für vorgenannten Dachablauf DN 100, Anstauhöhe = 35 mm.
Menge: 9,000 St

**01.08.250 Aufsatzrahmen Flachdachablauf DN100 Gusseisen**
Aufsatzrahmen, mit Rost, lose eingelegt, rund, Durchmesser 200 mm, aus Gusseisen, mit Anstrich, Belastungsklasse M 125, für vorgenannten Flachdachablauf DN 100.
Menge: 9,000 St

#### Bereich 01.09 KG 411 Abwasseranlagen - Einbauteile

**01.09.10 Wandeinbau-Kondensat-Siphon DN32**
Wandeinbau-Kondensat-Siphon, DN 32, aus Polypropylen,
hochschlagfest/ABS, mit Bauschutzkasten, mit
Abdeckplatte, Ablaufleistung 2,0 l/min, mit eingebautem
Schwimmerventil, selbstverschließend bei Wassermangel,
Menge: 30,000 St

**01.09.20 Belüftungsventil DN50 ABS**
Belüftungsventil, DN 50, für Entwässerungssysteme, unterhalb und oberhalb der Rückstauebene, zum Belüften von Abwasserleitungen in den Rohrdimensionen D 32-63 mm, Rohrbelüfter nach EN 12380, Typ A I, von -20 Grad C bis 60 Grad C, Luftvolumenstrom (Nachströmluft) bei 250 Pa (l/s) 7,2 l/s,
Menge: 2,000 St

**01.09.30 Flachdachdurchführung DN70 2-teilig Edelstahl schwarz**
Flachdachdurchführung DN 70, 2-teilig, aus Edelstahl, Werkstoff 1.4301, mit Regenhut, schwarz matt beschichtet, mit Pressdichtungsflansch gemäß DIN EN 1253, zur Schmutzwasser - Fallstrangentlüftung, bestehend aus: 1 x Durchführungsrohr mit Pressdichtungsflansch gemäß DIN EN 1253, Edelstahl, Werkstoff 1.4301, 1 x Unterteil DN 70, Edelstahl, Werkstoff 1.4301, Stutzenneigung 90 Grad mit Pressdichtungsflansch nach DIN EN 1253, 1 x Wärmedämmhülse aus Steinwolle, alukaschiert, Lieferung/ Vergütung: nur liefern,
Lieferung/ Übergabe: an Gewerk "Dachabdichtungsarbeiten".
Menge: 6,000 St

**01.09.40 Flanschdichtung DN70 EPDM**
Flanschdichtung, DN 70, aus EPDM, Dicke 4 mm, passend zu vorgenannter Flachdachdurchführung DN 70,
Menge: 6,000 St

**01.09.50 Schlauchadapter DN70 EPDM**
Schlauchadapter, DN 70, aus EPDM, außenliegender Adapter zur Verbindung zweier Abwasserrohre für gleiche Rohrdimensionen (DN) sowie gleichen oder unterschiedlichen Werkstoffen und Oberflächen- strukturen, geräuschreduzierende Dichtlippen, für waagerechten bzw. senkrechten Einbau geeignet, Unterputz- und erdreichgeeignet, UV-beständiges Material, Druckdichte (bar): 2,5 bar / -0,3 bar Vakuum Hochdruckspülfestigkeit 120 bar, Temperaturbeständig -40°C bis +120°C, Dichtungsmaterial EPDM gemäß DIN EN 681-1, Schellenband Edelstahl V2A (1.4301; AISI 304), Zulassungsnachweis CE, Spannbereich 70 - 85mm
Menge: 6,000 St

**01.09.60 Flachdachdurchführung DN100 2-teilig Edelstahl schwarz**
Flachdachdurchführung DN 100, 2-teilig, aus Edelstahl, Werkstoff 1.4301, mit Regenhut, schwarz matt beschichtet, mit Pressdichtungsflansch gemäß DIN EN 1253, zur Schmutzwasser - Fallstrangentlüftung, bestehend aus: 1 x Durchführungsrohr mit Pressdichtungsflansch gemäß DIN EN 1253, Edelstahl, Werkstoff 1.4301, 1 x Unterteil DN 100, Edelstahl, Werkstoff 1.4301, Stutzenneigung 90 Grad mit Pressdichtungsflansch nach DIN EN 1253, 1 x Wärmedämmhülse aus Steinwolle, alukaschiert, Lieferung/ Vergütung: nur liefern,
Lieferung/ Übergabe: an Gewerk "Dachabdichtungsarbeiten"
Menge: 4,000 St

**01.09.70 Schlauchadapter DN100 EPDM**
Schlauchadapter, DN 100, aus EPDM, außenliegender Adapter zur Verbindung zweier Abwasserrohre für gleiche Rohrdimensionen (DN) sowie gleichen oder unterschiedlichen Werkstoffen und Oberflächen- strukturen, geräuschreduzierende Dichtlippen, für waagerechten bzw. senkrechten Einbau geeignet, Unterputz- und erdreichgeeignet, UV-beständiges Material, Druckdichte (bar): 2,5 bar / -0,3 bar Vakuum Hochdruckspülfestigkeit 120 bar, Temperaturbeständig -40°C bis +120°C, Dichtungsmaterial EPDM gemäß DIN EN 681-1, Schellenband Edelstahl V2A (1.4301; AISI 304), Zulassungsnachweis CE, Spannbereich 100 - 116mm
Menge: 4,000 St

**01.09.80 Flachdachdurchführung DN125 2-teilig Edelstahl schwarz**
Flachdachdurchführung DN 125, 2-teilig, aus Edelstahl, Werkstoff 1.4301, mit Regenhut, schwarz matt beschichtet, mit Pressdichtungsflansch gemäß DIN EN 1253, zur Schmutzwasser - Fallstrangentlüftung, bestehend aus: 1 x Durchführungsrohr mit Pressdichtungsflansch gemäß DIN EN 1253, Edelstahl, Werkstoff 1.4301, 1 x Unterteil DN 125, Edelstahl, Werkstoff 1.4301, Stutzenneigung 90 Grad mit Pressdichtungsflansch nach DIN EN 1253, 1 x Wärmedämmhülse aus Steinwolle, alukaschiert, Lieferung/ Vergütung: nur liefern,
Lieferung/ Übergabe: an Gewerk "Dachabdichtungsarbeiten"
Menge: 1,000 St

**01.09.90 Schlauchadapter DN125 EPDM**
Schlauchadapter, DN 125, aus EPDM, außenliegender Adapter zur Verbindung zweier Abwasserrohre für gleiche Rohrdimensionen (DN) sowie gleichen oder unterschiedlichen Werkstoffen und Oberflächen- strukturen, geräuschreduzierende Dichtlippen, für waagerechten bzw. senkrechten Einbau geeignet, Unterputz- und erdreichgeeignet, UV-beständiges Material, Druckdichte (bar): 2,5 bar / -0,3 bar Vakuum Hochdruckspülfestigkeit 120 bar, Temperaturbeständig -40°C bis +120°C, Dichtungsmaterial EPDM gemäß DIN EN 681-1, Schellenband Edelstahl V2A (1.4301; AISI 304), Zulassungsnachweis CE, Spannbereich 120 - 137mm
Menge: 1,000 St

**01.09.100 Flanschdichtung DN100/125 EPDM**
Flanschdichtung, DN 100/125, aus EPDM, Dicke 4 mm, passend zu vorgenannter Flachdachdurchführung DN 100/125,
Menge: 5,000 St

#### Bereich 01.10 KG 411 Abwasseranlagen - Begleitheizung (inkl. KG 422 und KG 434)

*Hinweis: Begleitheizung innenliegende Regenwasserleitungen*

**01.10.10 Frostschutz-Begleitheizung Regenwasser Guss DN80**
Frostschutz-Begleitheizung für Rohrleitungen von Ver- und Entsorgungssystemen, mit korrosionsschützendem Außenmantel, für Regenwasser, Nennhaltetemperatur 5 °C, Heizleitung mit konstanter Leistung, mit Schutzgeflecht,
Nennleistung: 10 W/m.

fertig konfektioniert mit Thermostat und 2 m Netzstecker- anschluss mit VDE-Registrierung, Rohrleitung aus Gusseisen, DN 80, Befestigung mit Klebeband alle 30 cm, abgerechnet wird die zu beheizende Rohrleitungslänge.
Menge: 10,000 m

**01.10.20 Aufkleber-Elektrische Begleitheizung**
Aufkleber-Elektrische Begleitheizung.
Kennzeichnungsaufkleber "Netzspannung 230 V", alle 5 m bei Aufputz-Rohrführung auf der Dämmung bzw. dem Blechmantel befestigen.
Menge: 2,000 St

**01.10.30 Isolationsmessung Rohrbegleitheizung.**
*** Pauschalposition
Isolationsmessung Rohrbegleitheizung.
Nach kompletter Montage der Rohrbegleitheizung ist die
Isolationsmessung auszuführen und zu protokollieren.
Pauschalpreis für gesamte Anlagen.
Menge: 1,000 psch

**01.10.40 Vorab-Inbetriebnahme Heizkreise**
*** Pauschalposition
Vorab-Inbetriebnahme Heizkreise
Vorab-Inbetriebnahme, d. h. vor der Inbetriebnahme der Gesamtanlage, Heizkreise "innenliegende Regenwasser- leitungen" und Erstellung der Protokolle gemäß Inbetrieb- nahme-Richtlinien CDE-1082, bestehend aus: Messung der Isolationswiderstände (separate Vergütung lt. Pos.: 01.10.30), Messung der Betriebsströme nach 300 Sekunden, Handprobe und Einstellung der Regelgeräte.
Menge: 1,000 psch

*Hinweis: Begleitheizung fetthaltige Abwasserleitungen*

**01.10.50 Frostschutz-Begleitheizung fetthaltige Abwasserleitung Guss DN80**
Frostschutz-Begleitheizung für Rohrleitungen von Ver- und Entsorgungssystemen, mit korrosionsschützendem Außenmantel, für fetthaltige Abwasserleitung, Nennhaltetemperatur 5 °C, Heizleitung mit konstanter Leistung, mit Schutzgeflecht,
Nennleistung: 31 W/m.

fertig konfektioniert mit Thermostat und 2 m Netzstecker- anschluss mit VDE-Registrierung, Rohrleitung aus Gusseisen, DN 80, Befestigung mit Klebeband alle 30 cm, abgerechnet wird die zu beheizende Rohrleitungslänge.
Menge: 92,000 m

**01.10.60 Frostschutz-Begleitheizung fetthaltige Abwasserleitung Guss DN100**
Frostschutz-Begleitheizung für Rohrleitungen von Ver- und Entsorgungssystemen, mit korrosionsschützendem Außenmantel, für fetthaltige Abwasserleitung, Nennhaltetemperatur 5 °C, Heizleitung mit konstanter Leistung, mit Schutzgeflecht,
Nennleistung: 31 W/m.

fertig konfektioniert mit Thermostat und 2 m Netzstecker- anschluss mit VDE-Registrierung, Rohrleitung aus Gusseisen, DN 100, Befestigung mit Klebeband alle 30 cm, abgerechnet wird die zu beheizende Rohrleitungslänge.
Menge: 54,000 m

**01.10.70 Frostschutz-Begleitheizung fetthaltige Abwasserleitung Guss DN150**
Frostschutz-Begleitheizung für Rohrleitungen von Ver- und Entsorgungssystemen, mit korrosionsschützendem Außenmantel, für fetthaltige Abwasserleitung, Nennhaltetemperatur 5 °C, Heizleitung mit konstanter Leistung, mit Schutzgeflecht,
Nennleistung: 31 W/m.

fertig konfektioniert mit Thermostat und 2 m Netzstecker- anschluss mit VDE-Registrierung, Rohrleitung aus Gusseisen, DN 150, Befestigung mit Klebeband alle 30 cm, abgerechnet wird die zu beheizende Rohrleitungslänge.
Menge: 21,000 m

**01.10.80 Aufkleber-Elektrische Begleitheizung**
Aufkleber-Elektrische Begleitheizung.
Kennzeichnungsaufkleber "Netzspannung 230 V", alle 5 m bei Aufputz-Rohrführung
auf der Dämmung bzw. dem Blechmantel befestigen.
Menge: 34,000 St

**01.10.90 Isolationsmessung Rohrbegleitheizung.**
*** Pauschalposition
Isolationsmessung Rohrbegleitheizung.
Nach kompletter Montage der Rohrbegleitheizung ist die
Isolationsmessung auszuführen und zu protokollieren.
Pauschalpreis für gesamte Anlagen.
Menge: 1,000 psch

**01.10.100 Vorab-Inbetriebnahme Heizkreise**
*** Pauschalposition
Vorab-Inbetriebnahme Heizkreise
Vorb-Inbetriebnahme, d. h. vor der Inbetriebnahme der Gesamtanlage, Heizkreise "fetthaltige Abwasserleitungen" und Erstellung der Protokolle gemäß Inbetriebnahme-Richtlinien CDE-1082, bestehend aus: Messung der Isolationswiderstände (separate Vergütung lt. Pos.: 01.10.90), Messung der Betriebsströme nach 300 Sekunden, Handprobe und Einstellung der Regelgeräte.
Menge: 1,000 psch

*Hinweis: Begleitheizung Regenwasserleitungen im Außenbereich*

**01.10.110 Frostschutz-Begleitheizung Regenwasser Stahlabflussrohre DN70**
Frostschutz-Begleitheizung für Rohrleitungen von Ver- und Entsorgungssystemen, mit korrosionsschützendem Außenmantel und Innenbeschichtung, für Regenwasser, Nennhaltetemperatur 0 °C in Eiswasser, Heizleitung mit konstanter Leistung, mit Schutzgeflecht,
Nennleistung: 36 W/m.

fertig konfektioniert mit Thermostat und 2 m Netzstecker- anschluss mit VDE-Registrierung, Stahlabflussrohre DN70, nach DIN EN 1123, feuerverzinkt, Befestigung mit Klebeband alle 30 cm, abgerechnet wird die zu beheizende Rohrleitungslänge.
Menge: 252,000 m

**01.10.120 Frostschutz-Begleitheizung Regenwasser Stahlabflussrohre DN100**
Frostschutz-Begleitheizung für Rohrleitungen von Ver- und Entsorgungssystemen, mit korrosionsschützendem Außenmantel und Innenbeschichtung, für Regenwasser, Nennhaltetemperatur 0 °C in Eiswasser, Heizleitung mit konstanter Leistung, mit Schutzgeflecht,
Nennleistung: 36 W/m.

fertig konfektioniert mit Thermostat und 2 m Netzstecker- anschluss mit VDE-Registrierung, Stahlabflussrohre DN100, nach DIN EN 1123, feuerverzinkt, Befestigung mit Klebeband alle 30 cm, abgerechnet wird die zu beheizende Rohrleitungslänge.
Menge: 202,000 m

**01.10.130 Aufkleber-Elektrische Begleitheizung**
Aufkleber-Elektrische Begleitheizung.
Kennzeichnungsaufkleber "Netzspannung 230 V", alle 5 m bei Aufputz-Rohrführung
auf der Dämmung bzw. dem Blechmantel befestigen.
Menge: 91,000 St

**01.10.140 Isolationsmessung Rohrbegleitheizung.**
*** Pauschalposition
Isolationsmessung Rohrbegleitheizung.
Nach kompletter Montage der Rohrbegleitheizung ist die
Isolationsmessung auszuführen und zu protokollieren.
Pauschalpreis für gesamte Anlagen.
Menge: 1,000 psch

**01.10.150 Vorab-Inbetriebnahme Heizkreise**
*** Pauschalposition
Vorab-Inbetriebnahme Heizkreise
Vorab-Inbetriebnahme d. h. vor der Inbetriebnahme der Gesamtanlage, Heizkreise "Regenwasserleitungen im Außenbereich" und Erstellung der Protokolle gemäß Inbetriebnahme-Richtlinien CDE-1082, bestehend aus: Messung der Isolationswiderstände (separate Vergütung lt. Pos.: 01.10.140), Messung der Betriebsströme nach 300 Sekunden, Handprobe und Einstellung der Regelgeräte.
Einschl. An- und Abfahrt.
Menge: 1,000 psch

*Hinweis: Begleitheizung Heizungsleitungen*

**01.10.160 Frostschutz-Begleitheizung Wasser Leistung konstant Stahl verz AD 18,0mm**
*** Bezugsbeschreibung
Frostschutz-Begleitheizung für Rohrleitungen von Ver- und Entsorgungssystemen, mit korrosionsschützendem Außenmantel, für Wasser, Nennhaltetemperatur 5 °C, Heizleitung mit konstanter Leistung, mit Schutzgeflecht, mit VDE-Registrierung, Rohrleitung aus verzinktem Stahl, Außendurchmesser 18,0 mm.
Hinweis:
Bereits in separaten Positionen unter 02.10. ist die Wärmedämmung gemäß Gebäudeenergiegesetz (GEG), Mindestdicke der Dämmschicht 40 mm, bei Wärmeleitfähigkeit 0,035 W/(mK) ausgeschrieben.
Befestigung mit Kabelbindern alle 30 cm, abgerechnet wird die zu beheizende Rohrleitungslänge.
Menge: 19,000 m
Zeitansatz: 0,32

**01.10.170 Frostschutz-Begleitheizung Wasser Leistung konstant Stahl verz AD 35,0mm**
*** wie Position 01.10.160
Außendurchmesser 35,0 mm,
Mindestdicke der Dämmschicht 80 mm.
Menge: 50,000 m
Zeitansatz: 0,35

**01.10.180 Frostschutz-Begleitheizung Wasser Leistung konstant Stahl verz AD 42,0mm**
*** wie Position 01.10.160
Außendurchmesser 42,0 mm,
Mindestdicke der Dämmschicht 100 mm.
Menge: 27,000 m
Zeitansatz: 0,36

**01.10.190 Frostschutz-Begleitheizung Wasser Leistung konstant Stahl verz AD 54,0mm**
*** wie Position 01.10.160
Außendurchmesser 54,0 mm,
Mindestdicke der Dämmschicht 60 mm.
Menge: 5,500 m
Zeitansatz: 0,37

**01.10.200 Frostschutz-Begleitheizung Wasser Leistung konstant Stahl verz AD 54,0mm**
*** wie Position 01.10.160
Außendurchmesser 54,0 mm,
Mindestdicke der Dämmschicht 120 mm.
Menge: 96,000 m
Zeitansatz: 0,39

**01.10.210 Frostschutz-Begleitheizung Wasser Leistung konstant Stahl AD 114,3mm**
*** wie Position 01.10.160
Rohrleitung aus Stahl,
Außendurchmesser 114,3 mm,
Mindestdicke der Dämmschicht 120 mm.
Menge: 7,000 m
Zeitansatz: 0,45

**01.10.220 Aufkleber-Elektrische Begleitheizung**
Aufkleber-Elektrische Begleitheizung.
Kennzeichnungsaufkleber "Netzspannung 230 V", alle 5 m bei Aufputz-Rohrführung
auf der Dämmung bzw. dem Blechmantel befestigen.
Menge: 45,000 St

**01.10.230 Isolationsmessung Rohrbegleitheizung.**
*** Pauschalposition
Isolationsmessung Rohrbegleitheizung.
Nach kompletter Montage der Rohrbegleitheizung ist die
Isolationsmessung auszuführen und zu protokollieren.
Pauschalpreis für gesamte Anlagen.
Menge: 1,000 psch

**01.10.240 Vorab-Inbetriebnahme Heizkreise**
*** Pauschalposition
Vorab-Inbetriebnahme Heizkreise
Vorab-Inbetriebnahme, d. h. vor der Inbetriebnahme der Gesamtanlage, Heizkreise "Heizungswasser" und Erstellung der Protokolle gemäß Inbetriebnahme-Richtlinien CDE-1082, bestehend aus: Messung der Isolationswiderstände (separate Vergütung lt. Pos.: 01.10.230), Messung der Betriebsströme nach 300 Sekunden, Handprobe und Einstellung der Regelgeräte. Einschl. An- und Abfahrt.
Menge: 1,000 psch

*Hinweis: Begleitheizung Kälteleitungen*

**01.10.250 Frostschutz-Begleitheizung Klimakaltwasser Leistung konstant Stahl verz AD18,0mm**
*** Bezugsbeschreibung
Frostschutz-Begleitheizung für Rohrleitungen von Ver- und Entsorgungssystemen, mit korrosionsschützendem Außenmantel, für Klimakaltwasser, Nennhaltetemperatur 5 °C, Heizleitung mit konstanter Leistung, mit Schutzgeflecht, mit VDE-Registrierung, Rohrleitung aus verzinktem Stahl, Außendurchmesser 18,0 mm.
Hinweis:
Bereits in separaten Positionen unter 03.07. ist die Wärmedämmung gemäß Gebäudeenergiegesetz (GEG) ausgeschrieben, Mindestdicke der Dämmschicht 20 mm, bei Wärmeleitfähigkeit 0,035 W/(mK) ausgeschrieben.
Befestigung mit Kabelbindern alle 30 cm, abgerechnet wird die zu beheizende Rohrleitungslänge.
Menge: 1,000 m
Zeitansatz: 0,31

**01.10.260 Frostschutz-Begleitheizung Klimakaltwasser Leistung konstant Stahl verz AD 35,0mm**
*** wie Position 01.10.250
Außendurchmesser 35,0 mm.
Menge: 19,000 m
Zeitansatz: 0,32

**01.10.270 Frostschutz-Begleitheizung Klimakaltwasser Leistung konstant Stahl verz AD 35,0mm**
*** wie Position 01.10.250
Außendurchmesser 35,0 mm,
Mindestdicke der Dämmschicht 40 mm.
Menge: 22,000 m
Zeitansatz: 0,33

**01.10.280 Frostschutz-Begleitheizung Klimakaltwasser Leistung konstant Stahl verz AD 42,0mm**
*** wie Position 01.10.250
Außendurchmesser 42,0 mm.
Menge: 26,000 m
Zeitansatz: 0,33

**01.10.290 Frostschutz-Begleitheizung Klimakaltwasser Leistung konstant Stahl verz AD 54,0mm**
*** wie Position 01.10.250
Außendurchmesser 54,0 mm,
Mindestdicke der Dämmschicht 30 mm.
Menge: 54,500 m
Zeitansatz: 0,35

**01.10.300 Frostschutz-Begleitheizung Klimakaltwasser Leistung konstant Stahl verz AD 76,1mm**
*** wie Position 01.10.250
Außendurchmesser 76,1 mm,
Mindestdicke der Dämmschicht 30 mm.
Menge: 96,500 m
Zeitansatz: 0,37

**01.10.310 Frostschutz-Begleitheizung Klimakaltwasser Leistung konstant Stahl AD 114,3mm**
*** wie Position 01.10.250
Rohrleitung aus Stahl,
Außendurchmesser 114,3 mm,
Mindestdicke der Dämmschicht 30 mm.
Menge: 26,000 m
Zeitansatz: 0,41

**01.10.320 Frostschutz-Begleitheizung Klimakaltwasser Leistung konstant Stahl AD 139,7mm**
*** wie Position 01.10.250
Rohrleitung aus Stahl,,
Außendurchmesser 139,7 mm
Mindestdicke der Dämmschicht 30 mm.
Menge: 23,500 m
Zeitansatz: 0,43

**01.10.330 Aufkleber-Elektrische Begleitheizung**
Aufkleber-Elektrische Begleitheizung.
Kennzeichnungsaufkleber "Netzspannung 230 V", alle 5 m bei Aufputz-Rohrführung
auf der Dämmung bzw. dem Blechmantel befestigen.
Menge: 55,000 St

**01.10.340 Isolationsmessung Rohrbegleitheizung.**
*** Pauschalposition
Isolationsmessung Rohrbegleitheizung.
Nach kompletter Montage der Rohrbegleitheizung ist die
Isolationsmessung auszuführen und zu protokollieren.
Pauschalpreis für gesamte Anlagen.
Menge: 1,000 psch

**01.10.350 Vorab-Inbetriebnahme Heizkreise**
*** Pauschalposition
Vorab-Inbetriebnahme Heizkreise
Vorab-Inbetriebnahme, d. h. vor der Inbetriebnahme der Gesamtanlage, Heizkreise "Kälteleitung" und Erstellung der Protokolle gemäß Inbetriebnahme-Richtlinien CDE-1082, bestehend aus: Messung der Isolationswiderstände (separate Vergütung lt. Pos.: 01.10.340), Messung der Betriebsströme nach 300 Sekunden, Handprobe und Einstellung der Regelgeräte. Einschl. An- und Abfahrt.
Menge: 1,000 psch

*Hinweis: Schaltschränke und Regelung*

**01.10.360 Schaltschrank für 5 Heizkreise**
Schaltschrank für 5 Heizkreise als Strom- und Steuerungsmodul bietet Stromanschluss, Steuerung und Stromverteilung für die Begleitheizkreise. Mit Schutzschaltern für die Sicherheit von Personal und Anlagen und Schalttechnik zum Schutz der Heizkreise.
Mit einem Eingang (Temperaturfühler oder externes Gerät) pro Heizkreis für die individuelle Temperaturüberwachung, inkl. 20-A-Schutzschalter je Heizkreis.
Robuste Gehäuse für die Installation in nicht explosionsgefähr- deten Innenräumen.
Funktionen:
· Überwachung von Fehlerströmen,
· Überwachung des Leitungsstroms,
· Alarmfunktion,
· RTD (Widerstandstemperaturfühler) Eingangsfähigkeit für
  jeden einzelnen Heizkreis.
Betriebsspannung: 230 V/ 50 Hz,
Schutzart: IP 54,
Abmessungen (BxHxT): 670 x 670 300 mm.
Menge: 6,000 St

**01.10.370 Thermostat mit Rohranlegefühler zur DIN-Schienmontage**
Thermostat mit Rohranlegefühler zur DIN-Schienmontage
Thermostat mit Rohranlegefühler und Alarmmeldekontakt
für GLT. Temperaturbereich 0 °C bis +63 °C.
Digitale Anzeige von Temperaturen und Alarminformationen.
Funktionen: Minimum-Temperatur-Alarm-Funktion, Digital
Display, Off-Site-Programmierung ohne Anschluss an
Stromversorgung möglich, 16 A Schaltkapazität, Sensor-
Fehler-Alarm, Spannungsfehler-Alarm, Programmierbare
"Fail Save" Funktion bei Sensorbruch, Sensorkurzschluss,
Alarm-Schaltung bei Überwachung durch BMS-System,
System-Fehlermeldungen für eine schneller Fehlerortung.
Schaltstrom: 16 A,
Alarmkontakt: 2 A,
Fühlertyp: PT 100,
Sensorkabellänge: 3 m, verlängerbar bis 150 m.
Menge: 31,000 St

**01.10.380 Anschlussgarnitur für Heizband- und Temperaturhalteband**
Anschlussgarnitur für Heizband- und Temperaturhalteband
Temperaturhaltebandanschluss, bestehend aus:
1 Stück Anschlussmodul mittels Isolationsdurchdringung für
Temperaturhalteband, UV-beständig,
1,5 m langer Anschlussleitung (3 x 2,5 mm²), fertig angeschlossen,
1 Stück Endabschluss, UV-beständig, mit molekularvernetztem
  Gel gefüllt,
1 Stück Abstandhalter/ Haltebügel.
Sichtkontrolle durch aufklappbaren Deckel.
Abmessungen (LxBxH): 240x64x47 mm
Nennspannung: 230 V,
Nennstrom: 20 A,
Temperaturbeständigkeit: 65 °C,
Schutzart: IP 68.
Menge: 31,000 St

**01.10.390 Temperaturfester Anschluss- und Verbindungkasten einschl. Befestigungswinkel**
Temperaturfester Anschluss- und Verbindungskasten zur Aufputzbefestigung,
bestückt mit Klemmleiste.für T- oder X-Abzweig,
Anschlussklemmen 6 x 4 mm², 4 x M20/25,
IP 66 bis 32 A Absicherung.
Abmessungen (BxLxT): 94x94x57 mm,
Einschl. Befestigungswinkel (VA-Stahl).
Menge: 31,000 St

**01.10.400 Elektroanschluss Schaltschrank**
Elektroanschluss für unter Pos. 01.10.360 benannten Schaltschrank.
Bestehend aus: Zuleitung 3 x 2,5 mm² einschließlich Zubehör und Verlegung.
Elektrische Sicherheits- und Funktionsprüfung laut "Allgemeine Montagehinweise für selbstregelnde Heizbänder".
Menge: 6,000 St

**01.10.410 Protokoll-Gateway**
Protokoll-Gateway zum Anschluss des Schaltschrankes an die Gebäudeleittechnik mittels BACnet.
Menge: 6,000 St

**01.10.420 Anschluss an Gebäudeleitechnik**
Anschluss an Gebäudeleitechnik mittels BACnet
einschließlich Zubehör und Verlegung.
Sicherheits- und Funktionsprüfung laut "Allgemeine
Montagehinweise für selbstregelnde Heizbänder".
Menge: 6,000 St

#### Bereich 01.11 KG 411 Abwasseranlagen - Fettabscheider

**01.11.10 Fettabscheider NS10 PE-HD**
Fettabscheider, NS 10, aus PE-HD, rund zum Einbau in Räumen, freistehend, gemäß DIN EN 1825/DIN 4040-100 und inkl. Standsicherheitsnachweis nach DIN 19901 Segmentbauweise : Anzahl: 5 Zu- und Ablauf OD 160 mm, Zulauf drehbar 90Gr. nach links/rechts drei geruchdichte Deckel: 1 x DM 450 mm, 1 x DM 230 mm, 1 x DM 125 mm mit Absaugeinrichtung DN 65 PN 10 inklusive
Storz-B-Blindkupplung 2 1/2 ', mit Fülleinrichtung (DVGW/KIWA) inkl. Druckminderer und Schmutzfänger zum autom. Betrieb der Hochdruckinnen- reinigung und zur Wiederbefüllung des Abscheiders nach der Entsorgung Anschluss Fülleinheit: 3/4' IG
Trinkwasseranschluss: Kaltwasser, mit Schauglas und Wischer, mit Steuerung Multi-Control zum auto- matischen Betrieb der Innenreinigung, Schutzart: IP 54 Kabel: 1,5 Meter mit CEE-Stecker (16 A) numerisches Display mit Zustandsanzeige potentialfreie Sammelstörmeldung potentialfreie Hochwassermeldung Drehfeldkontrolle Anzeige Serviceintervall niveaugesteuerter Entsorgungsablauf Betriebsstundenzähler Anzeige der Einschaltimpulse Elektroanschluss: 400 V/50 Hz/16 A/4,2 kW
Gewicht ca.: 310 kg
schwerstes Einzelteil: 70 kg
Größtes Einzelteil: 840 x 1640 mm (HxB) Maximale Fettschichtdicke: 245 mm
Schlammfanginhalt: 1000 l
Fettspeicherinhalt: 405 l
Gesamtinhalt: 2.430 l
Bedienseite in Fließrichtung rechts.
Einschl. Anlagenbeschilderung.
Menge: 1,000 St

**01.11.20 Schichtdickemessgerät Fettabscheider NS10**
Schichtdickemessgerät Fettabscheider NS 10
Schichtdickenmessgerät mit Ultraschallsensor für Fettab- scheider, mit Netzanschluss, Akkupufferung und Anschlussmöglichkeit für Fernsignalgeber.
Mit Befestigungsset für Fettabscheider zur freien Aufstellung. Steuereinheit mit optischem und akustischem Alarm mit potentialfreiem Kontakt, elektronisches Betriebstagebuch ausgelegt für 12 Monate, Auslesemöglichkeit des Betriebstagebuch über serielle Schnittstelle.
Betriebsspannung: 230 V ~ 50 Hz,
Schutzart: IP 54,
Steckvorrichtung: Schuko 2-polig,
Kabellänge ca.: 10 m,
Zubehör: Fernsignalgeber.
Menge: 1,000 St

**01.11.30 Probenahmeeinrichtung waagerecht DN150 PE-HD**
Probenahmeeinrichtung, waagerecht, DN 150 aus PE-HD, in runder Ausführung, mit Absturz 157 mm und Gefällesprung 159 mm, zum Einbau in waagerechte Rohrleitungen hinter Abscheider, mit Muffendichtung (Werkstoff SBR) am Zulauf u. Rohrspitzende am Ablauf, für Anschlussrohre mit Außendurchm. OD 160 mm, mit geruchdichter Wartungsöffnung DN 450
Menge: 1,000 St

**01.11.40 Anschlusskasten Abscheideranlagen**
Anschlusskasten zu vorgenannter Abscheideranlage, Aufputz für Entsorgungsanschluss, für Anschluss Pendelgasleitung, für Wasseranschluss, Fernbedienung, aus Edelstahl, Werkstoff
1.4301 Ausführung 'Aufputz', Frontseite glasgeperlt,
Türanschlag links, Tür ab- schließbar.
Abmessungen (B x H x T): 500 x 500 x 160 mm.
Menge: 1,000 St

**01.11.50 Unterputzrahmen Anschlusskasten**
Unterputzrahmen zu vorgenannten Anschlusskasten, aus Edelstahl, Werkstoff 1.4301 Abmessung: 565 x 565 x 15 mm (BxHxT)
Menge: 1,000 St

**01.11.60 Anschlusskupplung zur Entleerungseinrichtung**
Anschlusskupplung zur Entleerungseinrichtung
Anschlusskupplung zur Entleerungseinrichtung als Storz- Festkupplung für den Anschluss an Fettabscheider- Entleerung. Technische Daten:
Baugröße: nach DIN 75-B,
Innengewinde: G 2 ½",
Knackenabstand: 89 mm
Werkstoff Kupplung: Edelstahl,
Werkstoff Dichtung: FKM,
Temperaturbereich: -15 °C bis +200 °C,
Druckbereich: bis 16 bar.
Menge: 1,000 St

**01.11.70 Fernbedienung Fettabscheider**
Fernbedienung Fettabscheider.
Fernbedienung für Abscheideranlagen zur freien Aufstellung, zum Starten der Reinigung und Entsorgung von einer entfernten Stelle, programmgesteuerte Vollautomatik nach DIN 4040 und EN 1825.
Abmessungen (H x B x T) ca.: 208 x 194 x 70 mm,
Kabellänge ca.: 15 m (bauseits verlängerbar),
Kabelquerschnitt: LIYCY 3x0,34 mm².
Menge: 1,000 St

**01.11.80 Betriebstagebuch Fettabscheider liefern**
Betriebstagebuch Fettabscheider  liefern
Betriebstagebuch Fettabscheider nach DIN 4040-100, freie Aufstellung in frostgeschützten Räumen, für zu erstellende Anlage liefern.
Menge: 1,000 St

**01.11.90 Vorab-Inbetriebnahme Abscheideanlage für Fette**
Vorab-Inbetriebnahme, d. h. vor der Inbetriebnahme der Gesamtanlage, durch geschultes Servicepersonal,
Kundendienst des Herstellers für eine Abscheideranlage für Fette, Überprüfung und ggf. ändern der elektrischen Anschlüsse der Pumpen und Niveausteuerung, einstellen der Steueranlage, Niveausteuerung, der Aufstellung des Behälters auf tragfähigem waagerechtem Untergrund, der Montage der Anbauteile der entsprechenden Erweiterung, dem Anschluss der Zu- und Ablaufleitung, der Entlüftungsleitung, der Entsorgungsleitung am Behälter sowie des Wasseranschlusses an der Fülleinheit, Probelauf, Inbetriebnahme, Übergabe mit Erstellung eines Abnahmeprotokolls sowie Einweisung des Bedienpersonals mit  einschl. An- und Abfahrt.
Menge: 1,000 St

**01.11.100 Generalinspektion Abscheideanlage für Fette**
Generalinspektion durch geschultes Servicepersonal,
Kundendienst des Herstellers für eine Abscheideanlage für Fette, nach DIN 4040-100, Überprüfung der Anlage, Kontrolle des baulichen Zustandes der Abscheider Anlage, Dichtheits- kontrolle der Anlage, Begutachtung der Lüftungsleitung und Zu- und Ablaufleitung, Durchsicht der Aufzeichnungen im Betriebs- tagebuch auf Vollständigkeit und Plausibilität, Überprüfung der erforderlichen Unterlagen auf Vorhandensein und Vollständig- keit, Übergabe mit Erstellung eines Prüfberichtes, einschl. An- und Abfahrt.
Menge: 1,000 St

#### Bereich 01.12 KG 411 Abwasseranlagen - Betriebswasser - Einbauteile und Armaturen

**01.12.10 Multi-T-Stück AG DN15 Rotguss**
Multi-T-Stück, DN 15, AG, mediumberührte Metallteile aus entzinkungsfreiem und korrosionsbeständigem Rotguss, beständig gegen aggressives Wasser, mit 2 Abgängen zur Aufnahme von Bauteilen zur Temperaturmessung, Probenahme und Entleerung, G 1/2 zur Messung von Temperatur in Trinkwassersystemen mittels integrierter Fühlertasche (Durchmesser 9 mm) durch Aufnahme von Zeigerthermometer oder Temperaturfühler Pt1000, G 1/4 zur gleichzeitigen Aufnahme eines
Probenahmeventils oder eines Entleerventils, Gehäuse mit Volldurchgang, Außengewinde für flachdichtende Verschraubungen, totraumfrei, für waagerechten und senkrechten Einbau geeignet, nach UBA-Bewertungsgrundlage, EN ISO 228, Druckstufe PN 16, max. Betriebstemperatur 90 °C, einschl. Pressverschraubungen für Edelstahlrohr DN 15
Menge: 1,000 St

**01.12.20 Multi-T-Stück AG DN25 Rotguss**
Multi-T-Stück, DN 25, AG, mediumberührte Metallteile aus entzinkungsfreiem und korrosionsbeständigem Rotguss, beständig gegen aggressives Wasser, mit 2 Abgängen zur Aufnahme von Bauteilen zur Temperaturmessung, Probenahme
und Entleerung, G 1/2 zur Messung von Temperatur in
Trinkwassersystemen mittels integrierter Fühlertasche
(Durchmesser 9 mm) durch Aufnahme von Zeigerthermometer oder Temperaturfühler Pt1000, G 1/4 zur gleichzeitigen Aufnahme eines Probenahmeventils oder eines Entleerventils, Gehäuse mit Volldurchgang, Außengewinde für flachdichtende Verschraubungen, totraumfrei, für waagerechten und senkrechten Einbau geeignet, nach UBA-Bewertungsgrundlage, EN ISO 228, Druckstufe PN 16, max. Betriebstemperatur 90 °C, einschl. Pressverschraubungen für Edelstahlrohr DN 25
Menge: 3,000 St

**01.12.30 Multi-T-Stück AG DN50 Rotguss**
Multi-T-Stück, DN 50, AG, mediumberührte Metallteile aus entzinkungsfreiem und korrosionsbeständigem Rotguss, beständig gegen aggressives Wasser, mit 2 Abgängen zur Aufnahme von Bauteilen zur Temperaturmessung, Probenahme und Entleerung, G 1/2 zur Messung von Temperatur in Trinkwassersystemen mittels integrierter Fühlertasche (Durchmesser 9 mm) durch Aufnahme von Zeigerthermometer oder Temperaturfühler Pt1000, G 1/4 zur gleichzeitigen Aufnahme eines
Probenahmeventils oder eines Entleerventils, Gehäuse mit Volldurchgang, Außengewinde für flachdichtende Verschraubungen, totraumfrei, für waagerechten und senkrechten Einbau geeignet, nach UBA-Bewertungsgrundlage, EN ISO 228, Druckstufe PN 16, max. Betriebstemperatur 90 °C, einschl. Pressverschraubungen für Edelstahlrohr DN 50
Menge: 2,000 St

**01.12.40 Rohrfedermanometer 0-6bar AG DN15**
*** Leitbeschreibung
Rohrfedermanometer, nach DIN EN 837-1, Nenngröße 50, 0-10 bar, Anschluss unten, Außengewinde DN15, Gehäuse Stahl schwarz, Anschluss Messing, Genauigkeitsklasse 2,5, einschl. sämtlichen Klein-, Dichtungs- und Befestigungsmaterial.
Menge: 6,000 St
*Unterbeschreibung 1 Einschl. Tauchhülse*
Einschl. passender Tauchhülse.

**01.12.50 Manometerventil Zapfen x Spannmuffe Messing DN15**
*** Leitbeschreibung
Manometerventil Zapfen x Spannmuffe, nach DIN 16261 bis 16263, aus Messing, bis 120 °C, Anschluss G 1/2", PN 16, ohne Prüfanschluss, Mediumstemperatur -10°C bis +50°C, einschl. sämtlichen Klein-, Dichtungs- und Befestigungsmaterial.
Menge: 6,000 St
*Unterbeschreibung 1 Einschl. Tauchhülse*
Einschl. passender Tauchhülse.

**01.12.60 Druckminderer Rotguss AG DN20 PN16**
Druckminderer, DN 20, Druckregler mit druckentlastetem Einsitzventil und Vordruckentlastung, Innenteile aus Rotguss, Edelstahl und Kunststoff, komplett wartungsfähig, Ventilgehäuse des Druckminderers aus transparentem Kunststoff, Ausgangsdruck individuell an arretierbarem Kunststoffeinstellrad mit Anzeigeskala einstellbar, integrierter eingangsseitiger Edelstahl-Schmutzfänger, Außengewinde für flachdichtende Verschraubungen, für waagerechten und senkrechten Einbau geeignet, Anschluss für optional erhältliches Manometer, inkl. Sechskantschlüssel, inkl. Rotguss Basis-Modul, DVGW-Zulassung, WRAS-Zulassung, Kunststoffteile mit KTW- und W 270-Zulassung,  Schallschutzzulassung nach DIN EN ISO 3822 Klasse 1, DIN EN 1213/DIN EN 1567, Druckstufe PN 16, max. Betriebstemperatur 30 °C, min. Ausgangsdruck 0,15 MPa, max. Ausgangsdruck 0,60 MPa, werksseitige Voreinstellung 0,4 MPa, einschl. Pressverschraubungen für Edelstahlrohr DN 15
Menge: 1,000 St

**01.12.70 Freistrom-Kombi-Rückflussverhinderer AG Messing DN15 Dämmschale**
Freistrom-Kombi-Rückflussverhinderer, DN 15, mit steigender Spindel, Fettkammeroberteil, Prüfstopfen und Rückflussverhinderer, wartungsfreie  Spindelabdichtung mit EPDM-Lippendichtung, EPDM-Sitzdichtung, mit Schallschutzprüfzeichen DIN EN ISO 3822-1 Klasse I, für Trinkwasserleitung, mit Eignungsnachweis DIN 1988, DVGW-Zulassung, Schallschutz-Zulassung Klasse 1, Gehäuse und Oberteil aus Messing, mit Außengewinde, Schrägsitzform DIN 3502, mit Handrad, PN 10, max. Betriebstemperatur 90 °C, einschl. Dämmschale aus geschlossenzelligem geschäumten Polyethylen, einschl. Pressverschraubungen auf Edelstahlrohr DN 15, einschl. sämtlichen Klein-, Dichtungs- und Befestigungsmaterial.
Menge: 12,000 St

**01.12.80 Freistrom-Kombi-Rückflussverhinderer AG Messing DN20 Dämmschale**
Freistrom-Kombi-Rückflussverhinderer, DN 20, mit steigender Spindel, Fettkammeroberteil, Prüfstopfen und Rückflussverhinderer, wartungsfreie  Spindelabdichtung mit EPDM-Lippendichtung, EPDM-Sitzdichtung, mit Schallschutzprüfzeichen DIN EN ISO 3822-1 Klasse I, für Trinkwasserleitung, mit Eignungsnachweis DIN 1988, DVGW-Zulassung, Schallschutz-Zulassung Klasse 1, Gehäuse und Oberteil aus Messing, mit Außengewinde, Schrägsitzform DIN 3502, mit Handrad, PN 10, max. Betriebstemperatur 90 °C, einschl. Dämmschale aus geschlossenzelligem geschäumten Polyethylen, einschl. Pressverschraubungen auf Edelstahlrohr DN 20, einschl. sämtlichen Klein-, Dichtungs- und Befestigungsmaterial.
Menge: 2,000 St

**01.12.90 Freistrom-Kombi-Rückflussverhinderer AG Messing DN25 Dämmschale**
Freistrom-Kombi-Rückflussverhinderer, DN 25, mit steigender Spindel, Fettkammeroberteil, Prüfstopfen und Rückflussverhinderer, wartungsfreie  Spindelabdichtung mit EPDM-Lippendichtung, EPDM-Sitzdichtung, mit Schallschutzprüfzeichen DIN EN ISO 3822-1 Klasse I, für Trinkwasserleitung, mit Eignungsnachweis DIN 1988, DVGW-Zulassung, Schallschutz-Zulassung Klasse 1, Gehäuse und Oberteil aus Messing, mit Außengewinde, Schrägsitzform DIN 3502, mit Handrad, PN 10, max. Betriebstemperatur 90 °C, einschl. Dämmschale aus geschlossenzelligem geschäumten Polyethylen, einschl. Pressverschraubungen auf Edelstahlrohr DN 25, einschl. sämtlichen Klein-, Dichtungs- und Befestigungsmaterial.
Menge: 7,000 St

**01.12.100 Freistrom-Absperrventil Edelstahl Schrägsitz AG DN15 Dämmschale**
Freistrom-Absperrventil, DN 15, mit Entleerventil, mediumberührte Metallteile aus Edelstahl, wartungsfreie Spindelabdichtung mit selbstfettender EPDM-Lippendichtung, unter Druck austauschbar, EPDM-Sitzdichtung, Kegel drehbar gelagert, gegen Druckschläge gesichert, mit Außengewinde, Entleerventil seitlich, mit drehbarem Schlauchanschluss G 3/4 und Kappe, Spindelgewinde außerhalb des Mediums, verschleißfester Ventilsitz aus Edelstahl, mit Handrad, totraumfrei, mit Offenstellungsanzeige, DVGW-Zulassung, SVGW-Zulassung, KIWA-Zulassung, VA-Zulassung, Kunststoffteile mit KTW- und W 270-Zulassung, nach UBA-Bewertungsgrundlage, bis DN 32 Schallschutzzulassung nach DIN EN ISO 3822 Klasse 1, DIN EN 1213, einschl. Dämmschale aus geschlossenzelligem geschäumten Polyethylen, einschl. Pressverschraubungen auf Edelstahlrohr DN 15, einschl. sämtlichen Klein-, Dichtungs- und Befestigungsmaterial.
Menge: 6,000 St

**01.12.110 Freistrom-Absperrventil Edelstahl Schrägsitz AG DN25 Dämmschale**
Freistrom-Absperrventil, DN 25, mit Entleerventil, mediumberührte Metallteile aus Edelstahl, wartungsfreie Spindelabdichtung mit selbstfettender EPDM-Lippendichtung, unter Druck austauschbar, EPDM-Sitzdichtung, Kegel drehbar gelagert, gegen Druckschläge gesichert, mit Außengewinde, Entleerventil seitlich, mit drehbarem Schlauchanschluss G 3/4 und Kappe, Spindelgewinde außerhalb des Mediums, verschleißfester Ventilsitz aus Edelstahl, mit Handrad, totraumfrei, mit Offenstellungsanzeige, DVGW-Zulassung, SVGW-Zulassung, KIWA-Zulassung, VA-Zulassung, Kunststoffteile mit KTW- und W 270-Zulassung, nach UBA-Bewertungsgrundlage, bis DN 32 Schallschutzzulassung nach DIN EN ISO 3822 Klasse 1, DIN EN 1213, einschl. Dämmschale aus geschlossenzelligem geschäumten Polyethylen, einschl. Pressverschraubungen auf Edelstahlrohr DN 25, einschl. sämtlichen Klein-, Dichtungs- und Befestigungsmaterial.
Menge: 1,000 St

**01.12.120 Freistrom-Absperrventil Edelstahl Schrägsitz AG DN40 Dämmschale**
Freistrom-Absperrventil, DN 40, mit Entleerventil, mediumberührte Metallteile aus Edelstahl, wartungsfreie Spindelabdichtung mit selbstfettender EPDM-Lippendichtung, unter Druck austauschbar, EPDM-Sitzdichtung, Kegel drehbar gelagert, gegen Druckschläge gesichert, mit Außengewinde, Entleerventil seitlich, mit drehbarem Schlauchanschluss G 3/4 und Kappe, Spindelgewinde außerhalb des Mediums, verschleißfester Ventilsitz aus Edelstahl, mit Handrad, totraumfrei, mit Offenstellungsanzeige, DVGW-Zulassung, SVGW-Zulassung, KIWA-Zulassung, VA-Zulassung, Kunststoffteile mit KTW- und W 270-Zulassung, nach UBA-Bewertungsgrundlage, Schallschutzzulassung nach DIN EN ISO 3822 Klasse 1, DIN EN 1213, einschl. Dämmschale aus geschlossenzelligem geschäumten Polyethylen, einschl. Pressverschraubungen auf Edelstahlrohr DN 40, einschl. sämtlichen Klein-, Dichtungs- und Befestigungsmaterial.
Menge: 5,000 St

**01.12.130 Frostsichere Außenarmatur DN15 AG**
Frostsichere Außenarmatur, DN15, mit Steckschlüssel, Außengewinde, aus Rotguss, verchromt, mit Griff, für Wandstärken 150 - 415mm, Kegel mit innenliegender RV-Feder, EPDM-Sitzdichtung, mit Funktionsbelüfter zur autom. Entleerung, integrierter RV und Rohrbelüfter, totraumfrei, inkl. Verdrehschutzmanschette, PN16, bis 65°C, mit DVGW-Zulassung nach DIN EN 17821.
Menge: 7,000 St

**01.12.140 Rückspül-Schutzfilter DN40 IG GG 100 µm, Nenndurchfluss 14 m³/h, Maschenweite 0,1 mm**
Rückspül-Schutzfilter, DN 40, zur Filtration von feinkörnigen und festen Verunreinigungen im Wasser, Gehäuse aus Grauguss, PN 10, Gewindeanschluss nach DIN EN 10226-1 BSPT, innen und außen korrosionsbeständig mit Kunststoff beschichtet, Schlaugläser beiderseits, zwei Filterkammern mit je einem Dauerfiltereinsatz, Filter-/Stützgewebe aus Edelstahl, Mehrwegeventil mit Handrad zum Einstellen der Betriebs- und Rückspülstellungen und Spülventil, einschl. sämtlichen Klein-, Dichtungs- und Befestigungsmaterial.

Technische Daten:
Rohranschluss: 1 1/2" Innengewinde
Nenndurchfluss bei 0,2 bar Druckverlust: 14 m³/h
Nenndurchfluss bei 0,5 bar Druckverlust: 20 m³/h
Betriebsdruck max.: 10 bar
Wassertemperatur max.: 30 °C
Umgebungstemperatur max.: 30 °C
Maschenweite: 100 µm
Maschenweite: 0,1 mm
Menge: 1,000 St

**01.12.150 Betriebswasserpumpe DN100 400V**
Betriebswasserpumpe, Laufrad aus Grauguss EN-GJL-250, Motorgehäuse aus Edelstahl, mit Temperaturüberwachung, Schutzart IP 68, Kondensator druckwasserdicht im Motorkopf eingebaut, Temperaturfühler als Thermoschutz, mit angebautem Niveauschalter, Gewicht 159 kg, nach EN12050-1, einschl. Flanschdichtungen, Schrauben M 16x65 und Muttern
Technische Daten:
Leistungsdaten:
Fördermedium: Schmutzwasser
Temperatur: max. 40° C
Max. Betriebsdruck: 6 bar
Förderstrom: max. 37,5 l/s
Förderhöhe: max. 11,2 m
Hydraulik:
Druckstutzen: DN100
Saugstutzen: DN100
Korngröße: 40 mm
Laufrad: Freistrom (Vortex)
Motor:
Motorleistung P1: 6,5 kW
Motorleistung P2: 5,5 kW
Drehzahl: 1455 min-1
Betriebsspannung: 400 V
Nennstrom: 13,4 A
Kabellänge: 10 m
Schutzart: IP 68
Werkstoffe:
Pumpenkopf: Edelstahl 1.4301(AISI 304)
Pumpengehäuse: Grauguss
Pumpenmantel: EN 1561 EN-GJL-250
Laufrad: EN 1561 EN-GJL-250
Motorwelle: Edelstahl 1.4021 (AISI 420)
Sekundäre Wellendichtung: CER/CARNBR
Schrauben: Edelstahl 1.4401 (AISI 316).
Menge: 2,000 St

**01.12.160 Fußstück Grauguss DN100**
Fußstück, aus GG EN-GJL-250, vertikaler od. horizontaler Druckstutzen, als Kupplungsautomatik, einschl. Halterung, Profildichtung, Übergangsstück
DN100 auf Halterung und Rohrspanner GG25 für
Führungsrohr, einschl. sämtlichen Klein-, Dichtungs-
und Befestigungsmaterial.
Menge: 2,000 St

**01.12.170 Frequenzumrichter Schmutzwasserpumpe extern**
Frequenzumrichter, extern, zur Drehzahlregelung von vorgenannter Betriebswasserpumpe, mit eingebautem PI-Regler, Bedienoberfläche mit Grafikdisplay, für Pumpenanwendungen optimierte Regelungsarten:
Druck, Druck mit Stoppfunktion, proportionaler/ konstanter Differenzdruck, Förderstrom, Temperatur Niveau, Niveau mit Stoppfunktion, Drehzahlverstellung (offener Regelkreis, ohne Sensor), mit Inbetriebnahmeassistent, Drehrichtungstest- funktion, Wechselbetriebsfunktion, (Zeit-/ Störumschaltung) vorbereitet, Betriebsarten: Normalbetrieb, Min, Max, Stopp, externe Sollwertverschiebung über Analogeingang (parametrier- bar), Alarmspeicher für Alarmhistorie von fünf Alarmen/ Warnungen, Motor Stillstandsheizfunktion, Grenzwertüberwach- ungsfunktion für Analogeingänge, Integrierter Motorschutz gegen Überstrom, thermische Überlastung und blockieren durch Strommessung, Integrierter Funkentstöreingangsfilter für die Netzversorgungsseite, RS-485 Datenbus-Schnittstelle, LED -Leuchten für Stopp, Ein, Alarm, Analogeingang 0-10 V für externe Sollwertverschiebung, umstellbar auf (0)4-20 mA, Analogeingang 0/4-20 mA für Sensor, Analogausgang 0/4-20 mA, 4 parametrierbare digitale Eingänge (z. B. Ein/ Aus, Trockenlaufschutz, Min, Reset, etc.), 2 parametrierbare Ausgangswechselrelais (z.B. Betrieb, Alarm, Bereit, Grenzwert, etc. ), CE-Zulassung.
Elektrische Daten:
Motorbemessungsleistung P2: 7,5 kW,
Netzfrequenz: 50 / 60 Hz,
Bemessungsspannung: 400 V,
Nennstrom: 16-14,5 A,
Maximale Stromaufnahme: 16 A,
Schutzart (gemäß IEC 34-5): IP 20.
Menge: 2,000 St

**01.12.180 Sensor hydrostatische Füllstandsmessung**
Druckmessumformer, tauchfähiger Sensor zur hydrostatischen Füllstandsmessung, misst die Füllstände in Tanks, Behältern und Kanälen, mit Keramiksensor, mit Kappe zum Schutz Membrane vor äusseren Einflüssen, Montage in Rohren bis zu 1" Innendurchmesser möglich, für Wasser-/ Abwasserver- sorgung geeignet, Medientemperaturbereich -10 - 80 °C, Gehäusewerkstoff Edelstahl AISI 316L, Dichtung FPM, O-Ring FKM, Kabelummantelung PE-HD, Schutzart (gemäß IEC 34-5) IP68, Länge Kabel 10 m, minimale Nennspannung 10 V, maximale Nennspannung 33 V.
Menge: 2,000 St

**01.12.190 Kabelhalter Füllstandssensor**
Kabelhalter, für vorgenannten Füllstandssensor, als Zubehörteil für das Kabel das mit dem Füllstandssensor verbunden ist.
Menge: 2,000 St

**01.12.200 Abzweigdose Füllstandssensor**
Abzweigdose, als Verbindungsbox, für vorgenannten Füll- standssensor, als Zubehörteil, Gehäusematerial Kunststoff, Signalausgang: 4-20 mA, 2-adrig.
Menge: 2,000 St

**01.12.210 Absperrschieber Grauguss DN100 PN10**
Absperrschieber, Flansch, DN 100, aus Grauguss, PN 10, bis max. 80 °C, Dichtung aus NBR, mit Handrad, Kugel aus Vollgummi, einschl. Schraubensatz M16x85 und Dichtungen.
Menge: 2,000 St

**01.12.220 Rückschlagventil Grauguss DN100 PN10**
Rückschlagventil, DN 100, aus Grauguss EN-GJL-250, PN 10, bis max. 80 °C, Dichtung aus NBR, Kugel aus Vollgummi, einschl. Schraubensatz M16x85 und Dichtungen.
Menge: 2,000 St

**01.12.230 Keilflachschieber Grauguss DN200 PN10**
Keilflachschieber, weichdichtend, DN 200, aus GG25, EN-JL-1040, PN 16, bis max. 80 °C, Flanschanschluss, Zwischenflansch nach DIN EN 1092-2, PN 10, einschl. Schraubensatz M16x70 und Dichtung.
Menge: 1,000 St

*Hinweis: Druckerhöhungsanlage:*

**01.12.240 Druckerhöhungsanlage DN40, 1 1/2" PN10 H=42m**
Druckerhöhungsanlage, zur Förderung von aggressivem Wasser, als mehrstufige selbstansaugende Kreiselpumpe mit Motor als Blockaggregat, Membrandruckbehälter, einstellbarer frequenzgeregelter Konstantdruckregelung und Trockenlaufschutz integriert, Rückschlagventil, Betriebs- und Störanzeige, Stopp der Pumpe strömungsabhängig bei geschlossenem Verbraucher, alle wasserberührten Teile aus korrosionsbeständigen Materialien, 2 m Anschlusskabel mit Stecker, einschl. sämtlichen Klein-, Dichtungs- und Befestigungsmaterial.

Technische Daten:
Fördermengen: 1-10 m³/h
Förderhöhen: 4,2-1,5 bar
Spannungsversorgung:  400 V, 50Hz
Nennstrom: 8.30/4.80 A
Motorleistung: 2,2 kW
Drehzahl: 2900 U/min
Schutzart: IP55
Betriebsdruck max.: 10 bar
Saug- und Druckanschluss: 1 1/".
Einschl. Anschlussverschreubung.
Menge: 2,000 St

**01.12.250 Vorab-Inbetriebnahme Pumpen-, Druckerhöhungsanlage**
*** Pauschalposition
Vorab-Inbetriebnahme, d. h. vor der Inbetriebnahme der Gesamtanlage, durch geschultes Servicepersonal,
Kundendienst des Herstellers für eine Pumpen-
oder Druckerhöhungsanlage, Überprüfung und ggf.
ändern der elektrischen Anschlüsse der Pumpen und
Steuerung, einstellen der Steueranlage, Probelauf,
Inbetriebnahme, Übergabe mit Erstellung eines
Abnahmeprotokolls sowie Einweisung des Bedienpersonals,
einschl. An- und Abfahrt.
Menge: 1,000 psch

*Hinweis: Regenwassernutzung:*

**01.12.260 Filterzisternenanlage aus Stahltanks 48,9 m3 Regenwasserfilter DN200**
Zisternenanlage aus 3 koppelbaren Stahltanks aus Stahl S235JR, Werkstattgefertigt mit Unterlagen aus glatten Blechen (IPE 100), innen sandgestrahlt und mit Microbase beschichtet, außen sandgestrahlt und rostschutzbehandelt, Außenverstrebungen nach statischen Erfordernissen,

Technische Daten Einzeltank:
Volumen 16.300 l brutto,
Masse (LxBxH): ca. 3,75 m (+0,2 m Außenverstrebungen) x 2,20 m (+0,2 m Außenverstrebungen) x 2,00 m (+ Unterlagen IPE 100),
Gewicht: ca. 2,3 t.
mit Deckel verheftet
1 x Mannloch DN 600
2 x eingeschweißte Rohrstutzen mit Flanschanschluss DN 200.
Set Regenwasserfilter, aus Polyethylen, auf rein biologischer Basis, mit Kammern und Durchlässen,
bestehend aus Filter DN 200 und passender Installationsplatte Filter, 100 % Wasserausbeute, Zulauf DN 200,
Höhe: ca. 2.150 mm, Durchmesser: ca. 550 mm,
Gewicht: ca. 55 kg.
In einem der Tanks ist ein Regenwasserfilter werksseitig vorzumontieren.
Einschl. Transport zum Montageort.
Menge: 1,000 St

**01.12.270 Betriebswasserzentrale 200l 230V H=80m drehzahlgeregelt**
Betriebswasserzentrale, Regenwassernutzung gemäß DIN 1989 - 1, anschlussfertig als komplette Einheit,  mit bedarfsorientierter Trinkwassernachspeisung und Trinkwassertrennung nach DIN EN 1717, vollautomatisch, Schrank aus pulverbeschichtetem Stahlblech, bestehend aus Vorlagebehälter, Doppelpumpen-Druckerhöhungsanlage mit 2 selbstansaugendenden Edelstahl-Kreiselpumpen und drehzahlelektronischer Steuerung, mit Anschluss-Set, Füllstandssensor 25 m, Saugleitung 1 1/4" mit
schwimmender Entnahme, freier Auslauf nach DIN EN 1717, Betriebswasser wird direkt aus dem Sammelbehälter angesaugt und zu den Entnahmestellen gefördert, mit Steuerung zur Überwachung Füllstand Sammelbehälter, bei Regenwassermangel oder manueller Umschaltung wird automatisch und bedarfsgerecht Trinkwasser entsprechend der DIN EN 1717 in den Vorlagebehälter nachgespeist, das Magnetventil wird zudem regelmäßig angesteuert, um somit Stagnationen in der Trinkwasserleitung zu vermeiden, mit Anschlussset für wasserführende Leitungen, mit Schwimmerschalter zur Steuerung des Regen-/Trinkwasserbetriebs, Zubringerpumpe und  Rücklaufsicherung, einschl. sämtlichen Klein-, Dichtungs- und Befestigungsmaterial.

Technische Daten Pump- und Steuerungstechnikmodul:
Fördermenge: max. 16 m³/h
Förderhöhe: max. 80 m
Betriebsdruck: 1 - 10bar
Stromaufnahme: max. 2x 5,5 A
Motorleistung P1: 1,72 kW,
Motorleistung P2: 1,72 kW
Anschlussspannung: 1x 230 V
Breite: 1.200 mm
Höhe: 1.820 mm
Tiefe: 800 mm
Gesamtgewicht: 185 kg
Anschluss Druckleitung: 1 ½ "AG
Anschluss Saugleitung: 1 ¼ " IG
Anschluss Trinkwasser: 1 ¼ " AG
Volumen Vorlagenbehälter: 200 l (nom.)
Notüberlauf: DN 100
Schallpegel: ca. 66 db

Technische Daten Zubringerpumpe:
Fördermenge: max. 13,2 m³/h
Analgendruck: max. 8 bar
Eintauchtiefe: max. 17 m
Motorleistung P1: 1,8 kW
Anschlussspannung: 1x 230 V / 50 Hz
Schutzart: IP 68
Höhe: 668 mm
Tiefe/ Breite: 204 mm
Saugleitung: 1 ¼ " IG
Druckleitung: 2 " IG
Zuleitung (Kabel): 20 m.
Menge: 1,000 St

**01.12.280 Ausdehnungsgefäss 300l PN10**
Ausdehnungsgefäss, 300l, PN10, passend zu vorgenannter Betriebswasserzentrale, zur Begrenzung der Schalthäufig- keit bei Pumpen und Druckerhöhungsanlagen und zur Minimierung von Druckstößen bei schnell schließenden Verbrauchern, korrosionssicher, mit Butylblase, aus- tauschbar, mit integriertem Gasnachfüllventil, einschl. Anschluss-Set Ausdehnungsgefäß, Durchmesser 533 mm, Höhe 1.512 mm, Druckstutzen 1 1/4" IG Winkel, Edelstahl, bis max. 90 °C.
Menge: 1,000 St

**01.12.290 Vorab-Inbetriebnahme Betriebswasserzentrale**
*** Pauschalposition
Vorab-Inbetriebnahme, d. h. vor der Inbetriebnahme der Gesamtanlage, durch geschultes Servicepersonal,
Kundendienst des Herstellers für eine Betriebswasser-
und Druckerhöhungsanlage, Überprüfung und ggf.
ändern der elektrischen Anschlüsse der Pumpen und
Steuerung, einstellen der Steueranlage, Probelauf,
Inbetriebnahme, Übergabe mit Erstellung eines
Abnahmeprotokolls sowie Einweisung des Bedienpersonals,
einschl. An- und Abfahrt.
Menge: 1,000 psch

*Hinweis: Betriebswasserverteiler:*

**01.12.300 Betriebswasserverteiler, 3 Abgänge**
Betriebswasserverteiler, 3 Abgänge, für die zentrale Betriebswasserverteilung im Gebäude, Verteilerbalken aus Edelstahlspezialprofil (1.4401), totraumfrei, seitlicher Eingangsstutzen flachdichtend mit Überwurfmutter, nach oben geführten Abgängen flachdichtend mit Überwurfmutter, Stutzenabstand 125 mm, max. Betriebsdruck 10 bar, werkseitig druckgeprüft, max. Betriebstemperatur 80 °C, den Anforderungen der VDI 6023 entsprechend, einschl. Wandkonsolen und Befestigungsmaterial.

Anschlüsse:
Eingang DN 40 Überwurfmutter flachdichtend
Abgang 1 DN 40 Überwurfmutter flachdichtend
Abgang 2 DN 15 Überwurfmutter flachdichtend
Abgang 3 DN 15 Überwurfmutter flachdichtend
Menge: 1,000 St

**01.12.310 Dämmung Betriebswasserverteiler, 3 Abgänge**
Dämmung für vorgenannten Betriebswasserverteiler, 3 Abgänge, Dämmung aus Steinwolle, diffusionsdicht, Dämmschichtdicke 30 mm, als Dämmmatte, Baustoffklasse DIN 4102-1 A (nichtbrennbar), Wärmeleitfähigkeit 0,032 W/(mK) nach EN ISO 8497, Dicke 30 mm, kaschiert mit Alufolie, mit engmaschiger Glasfasergitternetzverstärkung, Mediumtemperatur ≥ 0 °C, einschl. Ummantelung aus nichtprofiliertem Blech, Stahl, feuerverzinkt, Dicke 0,7 mm, Überlappungen verschrauben und mit Dichtungsband abdichten, mit Ausschnitten für die Verteileranschlüsse und Konsolen, einschl. sämtlichen Klein-, Dichtungs- und Befestigungsmaterial.
Menge: 1,000 St

**01.12.320 Betriebswasserverteiler, 5 Abgänge Verteilerbalken**
Betriebswasserverteiler, 5 Abgänge, für die zentrale Betriebswasserverteilung im Gebäude, Verteilerbalken aus Edelstahlspezialprofil (1.4401), totraumfrei, seitlicher Eingangsstutzen flachdichtend mit Überwurfmutter, nach oben geführten Abgängen flachdichtend mit Überwurfmutter, Stutzenabstand 125 mm, max. Betriebsdruck 10 bar, werkseitig druckgeprüft, max. Betriebstemperatur 80 °C, den Anforderungen der VDI 6023 entsprechend, einschl. Wandkonsolen und Befestigungsmaterial.

Anschlüsse:
Eingang DN 50 Überwurfmutter flachdichtend
Abgang 1 DN 40 Überwurfmutter flachdichtend
Abgang 2 DN 40 Überwurfmutter flachdichtend
Abgang 3 DN 25 Überwurfmutter flachdichtend
Abgang 4 DN 40 Überwurfmutter flachdichtend
Abgang 5 DN 15 Überwurfmutter flachdichtend
Menge: 1,000 St

**01.12.330 Dämmung Betriebswasserverteiler, 5 Abgänge**
Dämmung für vorgenannten  Betriebswasserverteiler, 5 Abgänge, Dämmung aus Steinwolle, diffusionsdicht, Dämmschichtdicke 30 mm, als Dämmmatte, Baustoffklasse DIN 4102-1 A (nichtbrennbar), Wärmeleitfähigkeit 0,032 W/(mK) nach EN ISO 8497, Dicke 30 mm, kaschiert mit Alufolie, mit engmaschiger Glasfasergitternetzverstärkung, Mediumtemperatur ≥ 0 °C, einschl. Ummantelung aus nichtprofiliertem Blech, Stahl, feuerverzinkt, Dicke 0,7 mm, Überlappungen verschrauben und mit Dichtungsband abdichten, mit Ausschnitten für die Verteileranschlüsse und Konsolen, einschl. sämtlichen Klein-, Dichtungs- und Befestigungsmaterial.
Menge: 1,000 St

*Hinweis: Wassserzähler für Betriebswasser*

**01.12.340 Ultraschall-Kaltwasserzähler Q3 1,6m3/h, DN15**
*** Bezugsbeschreibung
Ultraschall-Kaltwasserzähler mit integrierter akustischer Leckageerkennung zur Ermittlung von Leckagen in Anschlussleitungen. Kompaktes Design mit dauerhaft eingeschalteten 9-stelligen LCD-Display, Anzeige von Volumen in m³ (mit bis zu drei Dezimalen), Durchfluss l/h, Leckagen. Integrierter Wireless M-Bus Kommunikation nach EN 13757, C1 und OMS T1 mit BSI Profil Generation 4, Security Profile B. Mit individuellem Encryption-Key zur Einhaltung der Datenschutzrichtlinie. Die Batterielebensdauer beträgt 16 Jahre (einschl. Messung, Überwachung und Kommunikation).
Technische Daten
Rohrleitung DN: 15,
PN: 16,
Q3: 1,6 m³/h,
Q4 Maxdurchfluss: 2,0 m³/h,
T max.: 0,1 °C bis 30 °C,
Genauigkeitslasse: 2,
Umweltklassen: M1 / E1 und E2,
Tages-/ Monatswerte: Datum, Volumen, Betriebsstunden, Infocode, Volumen Rücklauf, Akustischer Wert, Min.- und Max.- Werte Durchfluss (Monatsauslesung mit Datum), Min.- und Max.- Werte mit Datum für Umgebungs- und Wassertemperatur bei Durchschnitts-Wasservolumen,
Optische Schnittstelle: Schaltbar (Stromeinsparung) mit KMP nach CRC16,
wM-Bus Kommunikation: Unidirektionales, variables wM-Bus Protokoll nach EN 13757, C1 und OMS T1 mit BSI Profil Generation 4, Security Profile B, BSI (Modeeinstellung jederzeit wählbar),
Drahtgebundene Schnittstelle als Plug-and-play für den Anschluss an eine Gateway.
Anschlussart/ Material: Gewinde G3/4B/ Polyphenylensulfid PPS.
Baulänge: 110 mm.
Einschl. Anschlussverschraubung.
Menge: 9,000 St

**01.12.350 Ultraschall-Kaltwasserzähler Q3 2,5m3/h, DN20**
*** wie Position 01.12.340
Rohrleitung DN: 20,
Q3: 2,5 m³/h,
Q4 Maxdurchfluss: 3,1 m³/h,
Drahtgebundene Schnittstelle als Plug-and-play für den Anschluss an eine Gateway.
Anschlussart/ Material: Gewinde G3/4B / Polyphenylensulfid PPS
Baulänge: 110 mm.
Einschl. Anschlussverschraubung.
Menge: 3,000 St

**01.12.360 Ultraschall-Kaltwasserzähler Q3 4,0m3/h, DN25**
*** wie Position 01.12.340
Rohrleitung DN: 25,
Q3: 4,0 m³/h,
Q4 Maxdurchfluss: 5,0 m³/h,
Drahtgebundene Schnittstelle als Plug-and-play für den Anschluss an eine Gateway.
Anschlussart/ Material: Gewinde G 1B / Polyphenylensulfid PPS
Baulänge: 190 mm.
Einschl. Anschlussverschraubung.
Menge: 2,000 St

**01.12.370 Wasserzähler-Anschlussbügel Stahl verz Q3 2,5m3/h**
*** Bezugsbeschreibung
Wasserzähler-Anschlussbügel
Wasserzähler-Anschlussbügel einschl. Anschlussgewinde, aus verzinktem Stahl, Anschlussverschraubungen aus Edelstahl mit Fest- und Längenausgleichsverschraubung, mit geschlossenen Bügelschenkeln zur Aufnahme der Anschlussverschraubungen, Abdichten des Schiebestutzens der Ausgleichsverschraubung mit O-Ring, für Wasserzähler mit Dauerdurchfluss
Q3 2,5 m3/h.
Menge: 3,000 St
Zeitansatz: 0,15

**01.12.380 Wasserzähler-Anschlussbügel Stahl verz Q3 4 m3/h;**
*** wie Position 01.12.370
für Hauswasserzähler mit Dauerdurchfluss Q3 4 m3/h.
Menge: 2,000 St
Zeitansatz: 0,15

**01.12.390 Gateway, universelles Kommunikationsmodul**
Das Gateway ist ein universelles Kommunikationsmodul- gateway, das sich Wasserzählern über wM-Bus verbindet und Daten über das ausgewählte Modulkommunikationsprotokoll weiterleitet. Das Gateway funktioniert mit allgemeinen Industrieprotokollen wie z. B. Modbus, BACnet.
Das Gateway synchronisiert automatisch Daten vom angeschlossenen Wasserzähler alle 20 Sekunden.
Die Daten werden über das montierte Kommunikationsmodul weitergeleitet. Das Gateway wird durch eine integrierte Lithiumbatterie (D-Zelle) mit bis zu 16 Jahren Lebensdauer oder 2 Lithiumbatterien (A-Zelle) mit bis zu 9 Jahren Lebensdauer mit Energie versorgt. (Alternativ kann das Gateway aus dem Netz entweder mit 24 VAC/VDC oder mit 230 VAC versorgt werden.)
Menge: 5,000 St

**01.12.400 Bezeichnungsschild mehrschichtig Kunststoff H 52mm B 74mm Schildträger Spannband**
STLB-Bau 2024-04 042
Bezeichnungsschild DIN 825, Farbe und Beschriftung nach Angaben des AG, aus mehrschichtigem Kunststoff, Beschriftung 2-zeilig, gedruckt, rechteckig, Höhe 52 mm, Breite 74 mm, Befestigung mit Schildträger aus verzinktem Stahl, Halter und Spannband.
Menge: 40,000 St
Zeitansatz: 0,04

**01.12.410 Bezeichnungsschild mehrschichtig Kunststoff H 74mm B 148mm Schildträger Spannband**
STLB-Bau 2024-04 042
Bezeichnungsschild DIN 825, Farbe und Beschriftung nach Angaben des AG, aus mehrschichtigem Kunststoff, Beschriftung 2-zeilig, gedruckt, rechteckig, Höhe 74 mm, Breite 148 mm, Befestigung mit Schildträger aus verzinktem Stahl, Halter und Spannband.
Menge: 10,000 St
Zeitansatz: 0,04

#### Bereich 01.13 KG 411 Abwasseranlagen - Betriebswasser - Rohrleitungen

*Hinweis: Hinweistext Rohrnetz:*
Hinweistext Rohrnetz:

Als Material für das Betriebswasser-Rohrnetz im Untergeschoss und Strangleitungen bis zu den Etagenabsperrungen ist Systemrohr aus nichtrostendem Stahl (Edelstahl) vorgesehen, verbinden durch Pressen. Befestigung körperschallentkoppelt. Die Verlegung und Befestigung hat nach den Verlege- und Befestigungsvorschriften des Herstellers und unter Einhaltung der normativen Vorschriften zu erfolgen. Die Rohrleitungen werden an Ankerschienen oder mittels Dübeln als Einzelbefestigung befestigt. Die Verbindungen sind mittels Rapid Verbindern herzustellen. Die Vorgaben der jeweiligen Anwendbarkeitsnachweise (abP, abZ, aBG) sind zwingend zu berücksichtigen. Das Rohrleitungssystem ist gemäß DIN 4109 gegen Körperschallübertragung vom Baukörper zu trennen.

*Hinweis: Rohre:*

**01.13.10 Rohr Stahl niro geschweißt TW AD 18mm WD 1mm**
*** Bezugsbeschreibung
Rohrleitung aus nichtrostenden Stahlrohren DVGW GW 541, geschweißt, Werkstoff-Nr 1.4401, für Trinkwasser, mit Eignungsnachweis DIN 1988-200, Außendurchmesser 18 mm, Wanddicke 1 mm, Verbindung durch Pressen, einschl. Schweiß- bzw. Löt- und Dichtungsmittel, sowie Herstellen der Verbindungen, Form- und Verbindungsstücke werden gesondert vergütet, Rohrbefestigungen werden gesondert vergütet, Verlegung in Gebäuden, Arbeitshöhe des Montageortes bis 5,5 m über der Standfläche des hierfür erforderlichen Gerüstes, Gerüst wird gesondert vergütet.
Menge: 215,000 m

**01.13.20 Rohr Stahl niro geschweißt TW AD 22mm WD 1,2mm**
*** wie Position 01.13.10
Außendurchmesser 22 mm,
Wanddicke 1,2 mm.
Menge: 77,000 m

**01.13.30 Rohr Stahl niro geschweißt TW AD 28mm WD 1,2mm**
*** wie Position 01.13.10
Außendurchmesser 28 mm,
Wanddicke 1,2 mm.
Menge: 95,000 m

**01.13.40 Rohr Stahl niro geschweißt TW AD 42mm WD 1,5mm**
*** wie Position 01.13.10
Außendurchmesser 42 mm,
Wanddicke 1,5 mm.
Menge: 20,000 m

**01.13.50 Rohr Stahl niro geschweißt TW AD 114,3mm WD 2mm**
*** wie Position 01.13.10
Außendurchmesser 114,3 mm,
Wanddicke 2,0 mm.
Menge: 2,000 m

**01.13.60 Rohr Stahl niro geschweißt TW AD 219,1mm WD 3mm**
*** wie Position 01.13.10
Außendurchmesser 219,1 mm,
Wanddicke 3,0 mm.
Menge: 12,000 m

*Hinweis: Bogen 45° II:*

**01.13.70 Bogen Edelstahl AD 18mm 45° II**
Bogen aus Edelstahl, 45°, beidseitig Muffen, für Rohrleitung aus nichtrostendem Stahl, Werkstoff-Nr 1.4401, Legierungszuschlag mind. 2,2 Gewichts-% Molybdän, als Pressverbindung mit DVGW-Registrierung, Außendurchmesser 18 mm
Menge: 7,000 St

**01.13.80 Bogen Edelstahl AD 22mm 45° II**
Bogen aus Edelstahl, 45°, beidseitig Muffen, für Rohrleitung aus nichtrostendem Stahl, Werkstoff-Nr 1.4401, Legierungszuschlag mind. 2,2 Gewichts-% Molybdän, als Pressverbindung mit DVGW-Registrierung, Außendurchmesser 22 mm
Menge: 8,000 St

**01.13.90 Bogen Edelstahl AD 28mm 45° II**
Bogen aus Edelstahl, 45°, beidseitig Muffen, für Rohrleitung aus nichtrostendem Stahl, Werkstoff-Nr 1.4401, Legierungszuschlag mind. 2,2 Gewichts-% Molybdän, als Pressverbindung mit DVGW-Registrierung, Außendurchmesser 28 mm
Menge: 4,000 St

*Hinweis: Bogen 45° IA:*

**01.13.100 Bogen Edelstahl AD 18mm 45° IA**
Bogen aus Edelstahl, 45°, mit Muffe und Einsteckende, für Rohrleitung aus nichtrostendem Stahl, Werkstoff-Nr 1.4401, Legierungszuschlag mind. 2,2 Gewichts-% Molybdän, als Pressverbindung mit DVGW-Registrierung, Außendurchmesser 18 mm
Menge: 7,000 St

**01.13.110 Bogen Edelstahl AD 22mm 45° IA**
Bogen aus Edelstahl, 45°, mit Muffe und Einsteckende, für Rohrleitung aus nichtrostendem Stahl, Werkstoff-Nr 1.4401, Legierungszuschlag mind. 2,2 Gewichts-% Molybdän, als Pressverbindung mit DVGW-Registrierung, Außendurchmesser 22 mm
Menge: 8,000 St

**01.13.120 Bogen Edelstahl AD 28mm 45° IA**
Bogen aus Edelstahl, 45°, mit Muffe und Einsteckende, für Rohrleitung aus nichtrostendem Stahl, Werkstoff-Nr 1.4401, Legierungszuschlag mind. 2,2 Gewichts-% Molybdän, als Pressverbindung mit DVGW-Registrierung, Außendurchmesser 28 mm
Menge: 4,000 St

*Hinweis: Bogen 90° II:*

**01.13.130 Bogen Edelstahl AD 18mm 90° II**
Bogen aus Edelstahl, 90°, beidseitig Muffen, für Rohrleitung aus nichtrostendem Stahl, Werkstoff-Nr 1.4401, Legierungszuschlag mind. 2,2 Gewichts-% Molybdän, als Pressverbindung mit DVGW-Registrierung, Außendurchmesser 18 mm
Menge: 80,000 St

**01.13.140 Bogen Edelstahl AD 22mm 90° II**
Bogen aus Edelstahl, 90°, beidseitig Muffen, für Rohrleitung aus nichtrostendem Stahl, Werkstoff-Nr 1.4401, Legierungszuschlag mind. 2,2 Gewichts-% Molybdän, als Pressverbindung mit DVGW-Registrierung, Außendurchmesser 22 mm
Menge: 50,000 St

**01.13.150 Bogen Edelstahl AD 28mm 90° II**
Bogen aus Edelstahl, 90°, beidseitig Muffen, für Rohrleitung aus nichtrostendem Stahl, Werkstoff-Nr 1.4401, Legierungszuschlag mind. 2,2 Gewichts-% Molybdän, als Pressverbindung mit DVGW-Registrierung, Außendurchmesser 28 mm
Menge: 20,000 St

**01.13.160 Bogen Edelstahl AD 42mm 90° II**
Bogen aus Edelstahl, 90°, beidseitig Muffen, für Rohrleitung aus nichtrostendem Stahl, Werkstoff-Nr 1.4401, Legierungszuschlag mind. 2,2 Gewichts-% Molybdän, als Pressverbindung mit DVGW-Registrierung, Außendurchmesser 42 mm
Menge: 8,000 St

**01.13.170 Bogen Edelstahl AD 114,3mm 90° genutet**
Bogen aus Edelstahl, 90°, mit genuteten Enden, für Rohrleitung aus nichtrostendem Stahl, Werkstoff-Nr 304/304L, mit DVGW-Registrierung, Außendurchmesser 114,3 mm
Menge: 2,000 St

**01.13.180 Bogen Edelstahl AD 219,1mm 90° genutet**
Bogen aus Edelstahl, 90°, mit genuteten Enden, für Rohrleitung aus nichtrostendem Stahl, Werkstoff-Nr 304/304L, mit DVGW-Registrierung, Außendurchmesser 219,1 mm
Menge: 2,000 St

*Hinweis: Bogen 90° IA:*

**01.13.190 Bogen Edelstahl AD 18mm 90° IA**
Bogen aus Edelstahl, 90°, mit Muffe und
Einsteckende, für Rohrleitung aus nichtrostendem Stahl,
Werkstoff-Nr 1.4401, Legierungszuschlag mind. 2,2 Gewichts-% Molybdän, als Pressverbindung mit DVGW-Registrierung, Außendurchmesser 18 mm
Menge: 35,000 St

**01.13.200 Bogen Edelstahl AD 22mm 90° IA**
Bogen aus Edelstahl, 90°, mit Muffe und
Einsteckende, für Rohrleitung aus nichtrostendem Stahl, Werkstoff-Nr 1.4401, Legierungszuschlag mind. 2,2 Gewichts-% Molybdän, als Pressverbindung mit DVGW-Registrierung, Außendurchmesser 22 mm
Menge: 15,000 St

**01.13.210 Bogen Edelstahl AD 28mm 90° IA**
Bogen aus Edelstahl, 90°, mit Muffe und
Einsteckende, für Rohrleitung aus nichtrostendem Stahl, Werkstoff-Nr 1.4401, Legierungszuschlag mind. 2,2 Gewichts-% Molybdän, als Pressverbindung mit DVGW-Registrierung, Außendurchmesser 28 mm
Menge: 10,000 St

**01.13.220 Bogen Edelstahl AD 42mm 90° IA**
Bogen aus Edelstahl, 90°, mit Muffe und
Einsteckende, für Rohrleitung aus nichtrostendem Stahl, Werkstoff-Nr 1.4401, Legierungszuschlag mind. 2,2 Gewichts-% Molybdän, als Pressverbindung mit DVGW-Registrierung, Außendurchmesser 42 mm
Menge: 2,000 St

*Hinweis: Kappe:*

**01.13.230 Kappe Edelstahl AD 18mm**
Kappe aus Edelstahl, mit Muffe, für Rohrleitung
aus nichtrostendem Stahl, Werkstoff-Nr 1.4401, Legierungszuschlag mind. 2,2 Gewichts-% Molybdän, als Pressverbindung mit DVGW-Registrierung, Außendurchmesser 18 mm
Menge: 14,000 St

**01.13.240 Kappe Edelstahl AD 22mm**
Kappe aus Edelstahl, mit Muffe, für Rohrleitung
aus nichtrostendem Stahl, Werkstoff-Nr 1.4401, Legierungszuschlag mind. 2,2 Gewichts-% Molybdän, als Pressverbindung mit DVGW-Registrierung, Außendurchmesser 22 mm
Menge: 10,000 St

**01.13.250 Kappe Edelstahl AD 28mm**
Kappe aus Edelstahl, mit Muffe, für Rohrleitung
aus nichtrostendem Stahl, Werkstoff-Nr 1.4401, Legierungszuschlag mind. 2,2 Gewichts-% Molybdän, als Pressverbindung mit DVGW-Registrierung, Außendurchmesser 28 mm
Menge: 10,000 St

**01.13.260 Kappe Edelstahl AD 42mm**
Kappe aus Edelstahl, mit Muffe, für Rohrleitung
aus nichtrostendem Stahl, Werkstoff-Nr 1.4401, Legierungszuschlag mind. 2,2 Gewichts-% Molybdän, als Pressverbindung mit DVGW-Registrierung, Außendurchmesser 42 mm
Menge: 1,000 St

*Hinweis: T-Stück:*

**01.13.270 T-Stück Edelstahl AD 18mm**
T-Stück, aus Edelstahl, für Rohrleitung aus
nichtrostendem Stahl, Werkstoff-Nr 1.4401, Legierungszuschlag mind. 2,2 Gewichts-% Molybdän, als Pressverbindung mit DVGW-Registrierung, Außendurchmesser 18 mm,
Menge: 22,000 St

**01.13.280 T-Stück Edelstahl AD 22mm**
T-Stück, aus Edelstahl, für Rohrleitung aus
nichtrostendem Stahl, Werkstoff-Nr 1.4401, Legierungszuschlag mind. 2,2 Gewichts-% Molybdän, als Pressverbindung mit DVGW-Registrierung, Außendurchmesser 22 mm,
Menge: 40,000 St

**01.13.290 T-Stück Edelstahl AD 28mm**
T-Stück, aus Edelstahl, für Rohrleitung aus
nichtrostendem Stahl, Werkstoff-Nr 1.4401, Legierungszuschlag mind. 2,2 Gewichts-% Molybdän, als Pressverbindung mit DVGW-Registrierung, Außendurchmesser 28 mm,
Menge: 2,000 St

**01.13.300 T-Stück Edelstahl AD 42mm**
T-Stück, aus Edelstahl, für Rohrleitung aus
nichtrostendem Stahl, Werkstoff-Nr 1.4401, Legierungszuschlag mind. 2,2 Gewichts-% Molybdän, als Pressverbindung mit DVGW-Registrierung, Außendurchmesser 42 mm,
Menge: 3,000 St

**01.13.310 T-Stück Edelstahl AD 22x18x22mm**
T-Stück, aus Edelstahl, für Rohrleitung aus
nichtrostendem Stahl, Werkstoff-Nr 1.4401, Legierungszuschlag mind. 2,2 Gewichts-% Molybdän, als Pressverbindung mit DVGW-Registrierung, Außendurchmesser 22x18x22 mm,
Menge: 20,000 St

**01.13.320 T-Stück Edelstahl AD 28x18x28mm**
T-Stück, aus Edelstahl, für Rohrleitung aus
nichtrostendem Stahl, Werkstoff-Nr 1.4401, Legierungszuschlag mind. 2,2 Gewichts-% Molybdän, als Pressverbindung mit DVGW-Registrierung, Außendurchmesser 28x18x28 mm,
Menge: 1,000 St

**01.13.330 T-Stück Edelstahl AD 28x22x28mm**
T-Stück, aus Edelstahl, für Rohrleitung aus
nichtrostendem Stahl, Werkstoff-Nr 1.4401, Legierungszuschlag mind. 2,2 Gewichts-% Molybdän, als Pressverbindung mit DVGW-Registrierung, Außendurchmesser 28x22x28mm,
Menge: 1,000 St

**01.13.340 T-Stück Edelstahl AD 219,1mm 90° genutet**
T-Stück aus Edelstahl, mit genuteten Enden, für Rohrleitung aus nichtrostendem Stahl, Werkstoff-Nr. 304L, mit DVGW-Registrierung,
Außendurchmesser 219,1 mm
Menge: 1,000 St

*Hinweis: Red. Stück:*

**01.13.350 Red. Stück Edelstahl AD 22x18mm**
Red. Stück, mit Muffe und Einsteckende, aus Edelstahl,
für Rohrleitung aus nichtrostendem Stahl, als Pressverbindung mit DVGW-Registrierung,
Außendurchmesser 22x18 mm,
Menge: 56,000 St

**01.13.360 Red. Stück Edelstahl AD 28x18mm**
Red. Stück, mit Muffe und Einsteckende, aus Edelstahl,
für Rohrleitung aus nichtrostendem Stahl, als Pressverbindung mit DVGW-Registrierung,
Außendurchmesser 28x18 mm,
Menge: 9,000 St

**01.13.370 Red. Stück Edelstahl AD 28x22mm**
Red. Stück, mit Muffe und Einsteckende, aus Edelstahl,
für Rohrleitung aus nichtrostendem Stahl, als Pressverbindung mit DVGW-Registrierung,
Außendurchmesser 28x22 mm,
Menge: 4,000 St

**01.13.380 Red. Stück Edelstahl AD 42x22mm**
Red. Stück, mit Muffe und Einsteckende, aus Edelstahl,
für Rohrleitung aus nichtrostendem Stahl, als Pressverbindung mit DVGW-Registrierung,
Außendurchmesser42x22 mm,
Menge: 4,000 St

**01.13.390 Red. Stück Edelstahl AD 219,1x114,3mm genutet**
Red. Stück aus Edelstahl, mit genuteten Enden, für Rohrleitung aus nichtrostendem Stahl, Werkstoff-Nr. 304L, mit DVGW-Registrierung,
Außendurchmesser 219,1 x 114,3 mm
Menge: 1,000 St

*Hinweis: Muffe:*

**01.13.400 Muffe Edelstahl AD 18mm**
Muffe, aus Edelstahl, für Rohrleitung aus
nichtrostendem Stahl, als Pressverbindung mit DVGW-
Registrierung, Außendurchmesser 18 mm,
Menge: 30,000 St

**01.13.410 Muffe Edelstahl AD 22mm**
Muffe, aus Edelstahl, für Rohrleitung aus
nichtrostendem Stahl, als Pressverbindung mit DVGW-
Registrierung, Außendurchmesser 22 mm,
Menge: 10,000 St

**01.13.420 Muffe Edelstahl AD 28mm**
Muffe, aus Edelstahl, für Rohrleitung aus
nichtrostendem Stahl, als Pressverbindung mit DVGW-
Registrierung, Außendurchmesser 28 mm,
Menge: 14,000 St

**01.13.430 Muffe Edelstahl AD 42mm**
Muffe, aus Edelstahl, für Rohrleitung aus
nichtrostendem Stahl, als Pressverbindung mit DVGW-
Registrierung, Außendurchmesser 42 mm,
Menge: 6,000 St

*Hinweis: Kupplungen:*

**01.13.440 starre Rohrkupplung verzinkt DN 100**
starre, montagefertige Rohrkupplung, verzinkt, DN 100, AD 114,3 mm, mit DVGW-Zulassung, Prüfgrundlage Arbeitsblatt W 534 und W270, max. Betriebsdruck 16 bar, kein Drehmoment erforderlich,
montagefertig, ohne Demontage der Schrauben, Muttern, Dichtung, EF Dichtung mit DVGW-Zulassung
Menge: 5,000 St

**01.13.450 starre Rohrkupplung verzinkt DN 200**
starre, montagefertige Rohrkupplung, verzinkt, DN 200, AD 219,1 mm, mit DVGW-Zulassung, Prüfgrundlage Arbeitsblatt W 534 und W270, max. Betriebsdruck 16 bar, kein Drehmoment erforderlich,
montagefertig, ohne Demontage der Schrauben, Muttern, Dichtung, EF Dichtung mit DVGW-Zulassung
Menge: 10,000 St

*Hinweis: Übergangsnippel:*

**01.13.460 Übergangsnippel Edelstahl AD 18mmxDN15**
Übergangsnippel, mit Muffe und Außengewinde,
aus Edelstahl, für Rohrleitung aus nichtrostendem Stahl, als Pressverbindung mit DVGW-Registrierung,
Außendurchmesser 18 mm x DN15,
Menge: 20,000 St

**01.13.470 Übergangsnippel Edelstahl AD 18mmxDN20**
Übergangsnippel, mit Muffe und Außengewinde,
aus Edelstahl, für Rohrleitung aus nichtrostendem Stahl, als Pressverbindung mit DVGW-Registrierung,
Außendurchmesser 18 mm x DN20,
Menge: 2,000 St

**01.13.480 Übergangsnippel Edelstahl AD 22mmxDN15**
Übergangsnippel, mit Muffe und Außengewinde,
aus Edelstahl, für Rohrleitung aus nichtrostendem Stahl, als Pressverbindung mit DVGW-Registrierung,
Außendurchmesser 22 mm x DN15,
Menge: 10,000 St

**01.13.490 Übergangsnippel Edelstahl AD 22mmxDN20**
Übergangsnippel, mit Muffe und Außengewinde,
aus Edelstahl, für Rohrleitung aus nichtrostendem Stahl, als Pressverbindung mit DVGW-Registrierung,
Außendurchmesser 22 mm x DN20,
Menge: 4,000 St

*Hinweis: Übergangsmuffe:*

**01.13.500 Übergangsmuffe Edelstahl AD 18mmxDN15**
Übergangsmuffe, mit Muffe und Innengewinde,
aus Edelstahl, für Rohrleitung aus nichtrostendem Stahl, als Pressverbindung mit DVGW-Registrierung,
Außendurchmesser 18 mm x DN15,
Menge: 20,000 St

**01.13.510 Übergangsmuffe Edelstahl AD 18mmxDN20**
Übergangsmuffe, mit Muffe und Innengewinde,
aus Edelstahl, für Rohrleitung aus nichtrostendem Stahl, als Pressverbindung mit DVGW-Registrierung,
Außendurchmesser 18 mm x DN20,
Menge: 2,000 St

**01.13.520 Übergangsmuffe Edelstahl AD 22mmxDN15**
Übergangsmuffe, mit Muffe und Innengewinde,
aus Edelstahl, für Rohrleitung aus nichtrostendem Stahl, als Pressverbindung mit DVGW-Registrierung,
Außendurchmesser 22 mm x DN15,
Menge: 8,000 St

**01.13.530 Übergangsmuffe Edelstahl AD 22mmxDN20**
Übergangsmuffe, mit Muffe und Innengewinde,
aus Edelstahl, für Rohrleitung aus nichtrostendem Stahl, als Pressverbindung mit DVGW-Registrierung,
Außendurchmesser 22 mm x DN20,
Menge: 6,000 St

*Hinweis: Wandscheibe:*

**01.13.540 Wandscheibe Edelstahl AD 18mmxDN15**
Wandscheibe, mit Muffe und Innengewinde, mit
Befestigungsflansch, aus Edelstahl, für Rohrleitung
aus nichtrostendem Stahl, als Pressverbindung mit
DVGW-Registrierung, Außendurchmesser 18 mm x DN15,
Menge: 8,000 St

*Hinweis: Gummiplatte:*

**01.13.550 Gummiplatte Wandscheibe**
Gummiplatte für Wandscheiben, zur
Körperschallentkopplung,
Menge: 8,000 St

*Hinweis: Befestigungen an Trinkwasserleitung kalt unter Berücksichtigung der Erdbebenzone 3:*

**01.13.560 Befestigung Trinkwasserleitung Rohr DN15 Steinwolledämmkern**
*** Bezugsbeschreibung
Befestigung von Trinkwasserleitungen kalt, unter Berücksichtigung der Erdbebenzone 3 (EZ3), DN 15
Dämmschichtdicke 20 mm, nach DIN 1988-200:2012-05
Tab. 8 Zeile 3, bei Umgebungstemperatur ≤ 25 °C, zur
Vermeidung von Tauwasserbildung und Trinkwassererwärmung, Rohrabhänger mit nichtbrennbarem Steinwolledämmkern, glasfasergitternetzverstärkten Aluminiumfolie ummantelt, A2L - s1, d0 nach DIN 13501-1, > 1000 °C nach DIN 4102-17,Sd > 1500 m nach DIN EN ISO 12572, Verarbeitung nach Herstellerangabe, einschl. sämtlichen Klein-, Dichtungs- und Befestigungsmaterial. Länge Aufhängung bis 0,5 m, Befestigung mit Gewindestäben, mit Schrauben, an Montageschienen bzw. mit Gewindestäben und bauaufsichtlich zugelassenen Dübeln, Rohr aus Edelstahl, für Trinkwasser, Arbeitshöhe des Montageortes bis 5,5 m über der Standfläche des hierfür erforderlichen Gerüstes, Gerüst wird gesondert vergütet.
Menge: 150,000 St

**01.13.570 Befestigung Trinkwasserleitung Rohr DN20 Steinwolledämmkern**
*** wie Position 01.13.560
DN 20.
Menge: 40,000 St

**01.13.580 Befestigung Trinkwasserleitung Rohr DN25 Steinwolledämmkern**
*** wie Position 01.13.560
DN 25.
Menge: 45,000 St

**01.13.590 Befestigung Trinkwasserleitung Rohr DN40 Steinwolledämmkern**
*** wie Position 01.13.560
DN 40.
Menge: 8,000 St

**01.13.600 Befestigung Trinkwasserleitung Rohr DN100 Steinwolledämmkern**
*** wie Position 01.13.560
DN 100,
Dämmschichtdicke 30 mm.
Menge: 2,000 St

**01.13.610 Befestigung Trinkwasserleitung Rohr DN200 Steinwolledämmkern**
*** wie Position 01.13.560
DN 200,
Dämmschichtdicke 40 mm.
Menge: 3,000 St

#### Bereich 01.14 KG 411 Abwasseranlagen - Betriebswasser - Dämmung und Brandschutz

*Hinweis: Wärmedämmung alukaschiert an Edelstahlrohr:*

**01.14.10 Wärmedämmung Rohr DN15 Gebäude Steinwolle Rohrschale D 20mm**
*** Bezugsbeschreibung
Wärmedämmung ohne Ummantelung DIN 4140, DN 15, an
haus- und betriebstechnische Anlage, an Trinkwasserleitungen kalt bei Umgebungstemperatur ≤ 25 °C, rel. Feuchte ≤ 65 %,Mediumtemperatur ≥ 8 °C, in Bereichen mit Behinderung durch technische Einrichtungen und Bauteile, Dämmung aus Steinwolle, als Rohrschale, Baustoffklasse DIN 4102-1 A (nichtbrennbar), Wärmeleitfähigkeit 0,032 W/(mK) nach EN ISO 8497, Dicke 20 mm, kaschiert mit Alufolie, Sd > 1500 m nach DIN EN ISO 12572, Verarbeitung nach Herstellerangabe, einschl. sämtlichen Klein-, Dichtungs- und Befestigungs- material. Arbeitshöhe des Montageortes bis 5,5 m über der Standfläche des hierfür erforderlichen Gerüstes, Gerüst wird gesondert vergütet.
Menge: 200,000 m

**01.14.20 Wärmedämmung Rohr DN20 Gebäude Steinwolle Rohrschale D 20mm**
*** wie Position 01.14.10
Trinkwasserleitungen kalt DN 20.
Menge: 50,000 m

**01.14.30 Wärmedämmung Rohr DN25 Gebäude Steinwolle Rohrschale D 20mm**
*** wie Position 01.14.10
Trinkwasserleitungen kalt DN 25.
Menge: 50,000 m

**01.14.40 Wärmedämmung Rohr DN40 Gebäude Steinwolle Rohrschale D 20mm**
*** wie Position 01.14.10
Trinkwasserleitungen kalt DN 40.
Menge: 10,000 m

*Hinweis: Wärmedämmung alukaschiert an Edelstahl-Formstücken:*

**01.14.50 Wärmedämmung Bogen bis 45° DN15 Steinwolle Rohrschale D 20mm**
Wärmedämmung aus Steinwolle, an Bogen, DN 15,
0 bis 45 Grad, kaschiert mit Alufolie, ohne Ummantelung
Dicke 20 mm, Verarbeitung nach Herstellerangabe,
einschl. sämtlichen Klein-, Dichtungs- und Befestigungsmaterial.
Menge: 7,000 St

**01.14.60 Wärmedämmung Bogen bis 45° DN20 Steinwolle Rohrschale D 20mm**
Wärmedämmung aus Steinwolle, an Bogen, DN 20,
0 bis 45 Grad, kaschiert mit Alufolie, ohne Ummantelung
Dicke 20 mm, Verarbeitung nach Herstellerangabe,
einschl. sämtlichen Klein-, Dichtungs- und Befestigungsmaterial.
Menge: 8,000 St

**01.14.70 Wärmedämmung Bogen bis 45° DN25 Steinwolle Rohrschale D 20mm**
Wärmedämmung aus Steinwolle, an Bogen, DN 25,
0 bis 45 Grad, kaschiert mit Alufolie, ohne Ummantelung
Dicke 20 mm, Verarbeitung nach Herstellerangabe,
einschl. sämtlichen Klein-, Dichtungs- und Befestigungsmaterial.
Menge: 4,000 St

**01.14.80 Wärmedämmung Bogen bis 90° DN15 Steinwolle Rohrschale D 20mm**
Wärmedämmung aus Steinwolle, an Bogen, DN 15,
über 45 bis 90 Grad, kaschiert mit Alufolie, ohne Ummantelung Dicke 20 mm, Verarbeitung nach Herstellerangabe, einschl. sämtlichen Klein-, Dichtungs- und Befestigungsmaterial.
Menge: 80,000 St

**01.14.90 Wärmedämmung Bogen bis 90° DN20 Steinwolle Rohrschale D 20mm**
Wärmedämmung aus Steinwolle, an Bogen, DN 20,
über 45 bis 90 Grad, kaschiert mit Alufolie, ohne Ummantelung Dicke 20 mm, Verarbeitung nach Herstellerangabe, einschl. sämtlichen Klein-, Dichtungs- und Befestigungsmaterial.
Menge: 50,000 St

**01.14.100 Wärmedämmung Bogen bis 90° DN25 Steinwolle Rohrschale D 20mm**
Wärmedämmung aus Steinwolle, an Bogen, DN 25,
über 45 bis 90 Grad, kaschiert mit Alufolie, ohne Ummantelung Dicke 20 mm, Verarbeitung nach Herstellerangabe, einschl. sämtlichen Klein-, Dichtungs- und Befestigungsmaterial.
Menge: 20,000 St

**01.14.110 Wärmedämmung Bogen bis 90° DN40 Steinwolle Rohrschale D 20mm**
Wärmedämmung aus Steinwolle, an Bogen, DN 40,
über 45 bis 90 Grad, kaschiert mit Alufolie, ohne Ummantelung Dicke 20 mm, Verarbeitung nach Herstellerangabe, einschl. sämtlichen Klein-, Dichtungs- und Befestigungsmaterial.
Menge: 2,000 St

**01.14.120 Wärmedämmung T-Stück DN15 Steinwolle Rohrschale D 20mm**
Wärmedämmung aus Steinwolle, an T-Stück, DN 15,
kaschiert mit Alufolie, ohne Ummantelung Dicke 20 mm, Verarbeitung nach Herstellerangabe, einschl. sämtlichen Klein-, Dichtungs- und Befestigungsmaterial.
Menge: 22,000 St

**01.14.130 Wärmedämmung T-Stück DN20 Steinwolle Rohrschale D 20mm**
Wärmedämmung aus Steinwolle, an T-Stück, DN 20,
kaschiert mit Alufolie, ohne Ummantelung Dicke 20 mm, Verarbeitung nach Herstellerangabe, einschl. sämtlichen Klein-, Dichtungs- und Befestigungsmaterial.
Menge: 60,000 St

**01.14.140 Wärmedämmung T-Stück DN25 Steinwolle Rohrschale D 20mm**
Wärmedämmung aus Steinwolle, an T-Stück, DN 25,
kaschiert mit Alufolie, ohne Ummantelung Dicke 20 mm, Verarbeitung nach Herstellerangabe, einschl. sämtlichen Klein-, Dichtungs- und Befestigungsmaterial.
Menge: 4,000 St

**01.14.150 Konus Dämmung Rohr U bis 150mm**
Konus aus Steinwolle für Dämmung an Rohrleitungen, größter Umfang der Dämmung bis 150 mm.
Menge: 74,000 St

**01.14.160 Endstelle Dämmung Rohr U bis 150mm**
Endstelle als Manschette, für Dämmung an Rohrleitungen,
größter Umfang der Dämmung bis 150 mm.
Menge: 30,000 St

**01.14.170 Ausschnitt L/Durchm. bis 42mm Dämmung Rohr/-bündel**
Ausschnitt, größte Länge oder größter Durchmesser bis
42 mm, aus dem Werkstoff der Dämmung der
Rohrleitung oder des Rohrleitungsbündels, für Dämmung
an Rohrleitungen oder Rohrleitungsbündeln.
Menge: 100,000 St

*Hinweis: Wärmedämmung m. Blechmantel an Edelstahlrohr:*

**01.14.180 Wärmedämmung Rohr DN15 Gebäude Steinwolle Rohrschale D 20mm**
*** Bezugsbeschreibung
Wärmedämmung einschl. Ummantelung DIN 4140, DN 15, an
haus- und betriebstechnische Anlage, an Trinkwasserleitungen kalt bei Umgebungstemperatur ≤ 25 °C, rel. Feuchte ≤ 65 %, Mediumtemperatur ≥ 8 °C, in Bereichen mit Behinderung durch technische Einrichtungen und Bauteile, Dämmung aus Steinwolle, als Rohrschale, Baustoffklasse DIN 4102-1 A (nichtbrennbar), Wärmeleitfähigkeit 0,032 W/(mK) nach EN ISO 8497, Dicke 20 mm, kaschiert mit Alufolie, Sd > 1500 m nach DIN EN ISO 12572, Verarbeitung nach Herstellerangabe, Ummantelung aus nicht profiliertem Blech, Stahl, feuerverzinkt, Dicke 0,7 mm, Überlappungen verschrauben und mit Dichtungsband abdichten, einschl. sämtlichen Klein-, Dichtungs- und Befestigungsmaterial. Arbeitshöhe des Montageortes bis 5,5 m über der Standfläche des hierfür erforderlichen Gerüstes, Gerüst wird gesondert vergütet.
Menge: 15,000 m

**01.14.190 Wärmedämmung Rohr DN20 Gebäude Steinwolle Rohrschale D 20mm**
*** wie Position 01.14.180
Trinkwasserleitungen kalt DN 20.
Menge: 27,000 m

**01.14.200 Wärmedämmung Rohr DN25 Gebäude Steinwolle Rohrschale D 20mm**
*** wie Position 01.14.180
Trinkwasserleitungen kalt DN 20.
Menge: 45,000 m

**01.14.210 Wärmedämmung Rohr DN40 Gebäude Steinwolle Rohrschale D 20mm**
*** wie Position 01.14.180
Trinkwasserleitungen kalt DN 20.
Menge: 10,000 m

**01.14.220 Wärmedämmung Rohr DN100 Gebäude Steinwolle Rohrschale D 30mm**
*** wie Position 01.14.180
Trinkwasserleitungen kalt DN 100,
Dicke 30 mm.
Menge: 2,000 m

**01.14.230 Wärmedämmung Rohr DN200 Gebäude Steinwolle Rohrschale D 40mm**
*** wie Position 01.14.180
Trinkwasserleitungen kalt DN 200,
Dicke 40 mm.
Menge: 12,000 m

*Hinweis: Wärmedämmung m. Blechmantel an Edelstahl-Formstücken:*

**01.14.240 Wärmedämmung Bogen bis 45° DN15 Steinwolle Rohrschale D 20mm**
Wärmedämmung aus Steinwolle, an Bogen, DN 15,
0 bis 45 Grad, kaschiert mit Alufolie, einschl. Ummantelung Dicke 20 mm, Verarbeitung nach Herstellerangabe, Ummantelung aus nichtprofiliertem Blech, Stahl, feuerverzinkt, Dicke 0,7 mm, Überlappungen verschrauben und mit Dichtungsband abdichten, einschl. sämtlichen Klein-, Dichtungs- und Befestigungsmaterial.
Menge: 7,000 St

**01.14.250 Wärmedämmung Bogen bis 45° DN20 Steinwolle Rohrschale D 20mm**
Wärmedämmung aus Steinwolle, an Bogen, DN 20,
0 bis 45 Grad, kaschiert mit Alufolie, einschl. Ummantelung Dicke 20 mm, Verarbeitung nach Herstellerangabe, Ummantelung aus nichtprofiliertem Blech, Stahl, feuerverzinkt, Dicke 0,7 mm, Überlappungen verschrauben und mit Dichtungsband abdichten, einschl. sämtlichen Klein-, Dichtungs- und Befestigungsmaterial.
Menge: 8,000 St

**01.14.260 Wärmedämmung Bogen bis 45° DN25 Steinwolle Rohrschale D 20mm**
Wärmedämmung aus Steinwolle, an Bogen, DN 25,
0 bis 45 Grad, kaschiert mit Alufolie, einschl. Ummantelung Dicke 20 mm, Verarbeitung nach Herstellerangabe, Ummantelung aus nichtprofiliertem Blech, Stahl, feuerverzinkt, Dicke 0,7 mm, Überlappungen verschrauben und mit Dichtungsband abdichten, einschl. sämtlichen Klein-, Dichtungs- und Befestigungsmaterial.
Menge: 4,000 St

**01.14.270 Wärmedämmung Bogen bis 90° DN15 Steinwolle Rohrschale D 20mm**
Wärmedämmung aus Steinwolle, an Bogen, DN 15,
über 45 bis 90 Grad, kaschiert mit Alufolie, einschl. Ummantelung Dicke 20 mm, Verarbeitung nach Herstellerangabe, Ummantelung aus nichtprofiliertem Blech, Stahl, feuerverzinkt, Dicke 0,7 mm, Überlappungen verschrauben und mit Dichtungsband abdichten, einschl. sämtlichen Klein-, Dichtungs- und Befestigungsmaterial.
Menge: 35,000 St

**01.14.280 Wärmedämmung Bogen bis 90° DN20 Steinwolle Rohrschale D 20mm**
Wärmedämmung aus Steinwolle, an Bogen, DN 20,
über 45 bis 90 Grad, kaschiert mit Alufolie, einschl. Ummantelung Dicke 20 mm, Verarbeitung nach Herstellerangabe, Ummantelung aus nichtprofiliertem Blech, Stahl, feuerverzinkt, Dicke 0,7 mm, Überlappungen verschrauben und mit Dichtungsband abdichten, einschl. sämtlichen Klein-, Dichtungs- und Befestigungsmaterial
Menge: 15,000 St

**01.14.290 Wärmedämmung Bogen bis 90° DN25 Steinwolle Rohrschale D 20mm**
Wärmedämmung aus Steinwolle, an Bogen, DN 25,
über 45 bis 90 Grad, kaschiert mit Alufolie, einschl. Ummantelung Dicke 20 mm, Verarbeitung nach Herstellerangabe, Ummantelung aus nichtprofiliertem Blech, Stahl, feuerverzinkt, Dicke 0,7 mm, Überlappungen verschrauben und mit Dichtungsband abdichten, einschl. sämtlichen Klein-, Dichtungs- und Befestigungsmaterial
Menge: 10,000 St

**01.14.300 Wärmedämmung Bogen bis 90° DN40 Steinwolle Rohrschale D 20mm**
Wärmedämmung aus Steinwolle, an Bogen, DN 40,
über 45 bis 90 Grad, kaschiert mit Alufolie, einschl. Ummantelung Dicke 20 mm, Verarbeitung nach Herstellerangabe, Ummantelung aus nichtprofiliertem Blech, Stahl, feuerverzinkt, Dicke 0,7 mm, Überlappungen verschrauben und mit Dichtungsband abdichten, einschl. sämtlichen Klein-, Dichtungs- und Befestigungsmaterial.
Menge: 8,000 St

**01.14.310 Wärmedämmung Bogen bis 90° DN100 Steinwolle Rohrschale D 30mm**
Wärmedämmung aus Steinwolle, an Bogen, DN 100,
über 45 bis 90 Grad, kaschiert mit Alufolie, einschl. Ummantelung Dicke 30 mm, Verarbeitung nach Herstellerangabe, Ummantelung aus nichtprofiliertem Blech, Stahl, feuerverzinkt, Dicke 0,7 mm, Überlappungen verschrauben und mit Dichtungsband abdichten, einschl. sämtlichen Klein-, Dichtungs- und Befestigungsmaterial
Menge: 2,000 St

**01.14.320 Wärmedämmung Bogen bis 90° DN200 Steinwolle Rohrschale D 40mm**
Wärmedämmung aus Steinwolle, an Bogen, DN 200,
über 45 bis 90 Grad, kaschiert mit Alufolie, einschl. Ummantelung Dicke 40 mm, Verarbeitung nach Herstellerangabe, Ummantelung aus nichtprofiliertem Blech, Stahl, feuerverzinkt, Dicke 0,7 mm, Überlappungen verschrauben und mit Dichtungsband abdichten, einschl. sämtlichen Klein-, Dichtungs- und Befestigungsmaterial
Menge: 2,000 St

**01.14.330 Wärmedämmung T-Stück DN40 Steinwolle Rohrschale D 20mm**
Wärmedämmung aus Steinwolle, T-Stück, DN 40,
kaschiert mit Alufolie, einschl. Ummantelung Dicke 20 mm, Verarbeitung nach Herstellerangabe, Ummantelung aus nichtprofiliertem Blech, Stahl, feuerverzinkt, Dicke 0,7 mm, Überlappungen verschrauben und mit Dichtungsband abdichten, einschl. sämtlichen Klein-, Dichtungs- und Befestigungsmaterial.
Menge: 3,000 St

**01.14.340 Wärmedämmung T-Stück DN200 Steinwolle Rohrschale D 40mm**
Wärmedämmung aus Steinwolle, T-Stück, DN 200,
kaschiert mit Alufolie, einschl. Ummantelung Dicke 40 mm, Verarbeitung nach Herstellerangabe, Ummantelung aus nichtprofiliertem Blech, Stahl, feuerverzinkt, Dicke 0,7 mm, Überlappungen verschrauben und mit Dichtungsband abdichten, einschl. sämtlichen Klein-, Dichtungs- und Befestigungsmaterial.
Menge: 1,000 St

**01.14.350 Konus Dämmung Rohr U bis 700mm**
Konus aus Steinwolle für Dämmung an Rohrleitungen, einschl. Ummantelung aus nichtprofiliertem Blech, größter Umfang der Dämmung bis 700 mm.
Menge: 18,000 St

**01.14.360 Endstelle Dämmung Rohr U bis 700mm**
Endstelle als Manschette, für Dämmung an Rohrleitungen,
einschl. Ummantelung aus nichtprofiliertem Blech,
größter Umfang der Dämmung bis 700 mm.
Menge: 12,000 St

**01.14.370 Ausschnitt L/Durchm. bis 42mm Werkstoff Ummantelung Dämmung Rohr/-bündel**
Ausschnitt, größte Länge oder größter Durchmesser bis
42 mm, aus dem Werkstoff der Ummantelung der
Rohrleitung oder des Rohrleitungsbündels, für Dämmung
an Rohrleitungen oder Rohrleitungsbündeln.
Menge: 48,000 St

*Hinweis: R90 Schott Edelstahl Betriebswasserleitung:*

**01.14.380 Rohrschott, nichtbrennb. Leitungen DN15, L bis 400 mm**
Brandschutzschottung für nichtbrennbare Versorgungsleitung aus Edelstahl, Außendurchmesser der Rohrleitung 18 mm, Dimension 18/21 mm, L bis 400 mm, mit allgemeinem bauaufsichtlichen Prüfzeugnis, Feuerwiderstandsklasse R 90 DIN 4102-11, im Gebäude,
für massive Wände/Decken, mit Mineralwolle, Alukaschierung, Schmelzpunkt größer gleich 1000°C, Fixierung mittels Draht und mehrmaliges ausrichten, für bauseits vorhandene Kernbohrung/Durchbruch, einschl. sämtlichen Klein-, Dichtungs- und Befestigungsmaterial.
Menge: 3,000 St

**01.14.390 Rohrschott, nichtbrennb. Leitungen DN20, L bis 400 mm**
Brandschutzschottung für nichtbrennbare Versorgungsleitung aus Edelstahl, Außendurchmesser der Rohrleitung 22 mm, Dimension 22/19 mm, L bis 400 mm, mit allgemeinem bauaufsichtlichen Prüfzeugnis, Feuerwiderstandsklasse R 90 DIN 4102-11, im Gebäude,
für massive Wände/Decken, mit Mineralwolle, Alukaschierung, Schmelzpunkt größer gleich 1000°C, Fixierung mittels Draht und mehrmaliges ausrichten, für bauseits vorhandene Kernbohrung/Durchbruch, einschl. sämtlichen Klein-, Dichtungs- und Befestigungsmaterial.
Menge: 6,000 St

**01.14.400 Rohrschott, nichtbrennb. Leitungen DN25, L bis 400 mm**
Brandschutzschottung für nichtbrennbare Versorgungsleitung aus Edelstahl, Außendurchmesser der Rohrleitung 28 mm, Dimension 28/26 mm, L bis 400 mm, mit allgemeinem bauaufsichtlichen Prüfzeugnis, Feuerwiderstandsklasse R 90 DIN 4102-11, im Gebäude,
für massive Wände/Decken, mit Mineralwolle, Alukaschierung, Schmelzpunkt größer gleich 1000°C, Fixierung mittels Draht und mehrmaliges ausrichten, für bauseits vorhandene Kernbohrung/Durchbruch, einschl. sämtlichen Klein-, Dichtungs- und Befestigungsmaterial.
Menge: 2,000 St

**01.14.410 Rohrschott, nichtbrennb. Leitungen DN40, L bis 400 mm**
Brandschutzschottung für nichtbrennbare Versorgungsleitung aus Edelstahl, Außendurchmesser der Rohrleitung 42 mm, Dimension 42/29 mm, L bis 400 mm, mit allgemeinem bauaufsichtlichen Prüfzeugnis, Feuerwiderstandsklasse R 90 DIN 4102-11, im Gebäude,
für massive Wände/Decken, mit Mineralwolle, Alukaschierung, Schmelzpunkt größer gleich 1000°C, Fixierung mittels Draht und mehrmaliges ausrichten, für bauseits vorhandene Kernbohrung/Durchbruch, einschl. sämtlichen Klein-, Dichtungs- und Befestigungsmaterial.
Menge: 2,000 St

**01.14.420 Medienbezeichnung**
Medienbezeichnung, Klebeschild mit Medienbezeichnung
und Kennzeichnung der Fließrichtung. Farbe gemäß
Vorgabe DIN, einschl. sämtlichen Klein-, Dichtungs- und
Befestigungsmaterial.
Menge: 40,000 St

#### Bereich 01.15 KG 412 Wasseranlagen - Wasseraufbereitungsanlagen und Konditionierung

**01.15.10 Enthärtungsanlage (EH03) DN25 Durchflussleistung 2 m³/h**
Enthärtungsanlage (EH01) als anschlussfertige Einheit, nach DIN EN 14743 und DIN 19636-100, als Pendel-Enthärtungs- anlage (mengengesteuert), zur Enthärtung durch Ionenaus- tausch von klarem, eisen- und manganfreiem Trink- und Brauchwasser, bestehend aus: zwei Ionenaustauscherharz- behälter aus glasfaserverstärktem Polyester mit Kunststoff- düsen, Zentralsteuerventil für mengenabhängig gesteuerte Regeneration und automatische Umschaltung auf den in Reserve stehenden Behälter (Pendelbetrieb), Turbinenwasser- zähler zur Ermittlung des Regenerationszeitpunktes, Behälter- füllungen aus Ionenaustauscherharz in Lebensmittelqualität, interner verbindender Verrohrung, Salzlöse- und Vorratsbehälter mit Deckel aus schlagfestem Kunststoff als Kabinettausführung, Zwischenboden, Luftsperre und Saugleitung, Steckernetzgerät 230 V/50 Hz. Zur Bestimmung der Gesamthärte im Rohwasser ist ein Härtemessbesteck im Lieferumfang enthalten.
mit mengenabhängiger Steuerung: löst nach Durchsatz der voreingestellten Wassermenge die Regeneration aus, die vollautomatisch abläuft und auf den in Reserve stehenden Behälter (Pendelbetrieb) umschaltet, Mikroprozessorsteuerung mit Mengenvoreinstellung und automatischer Rückstellung, einschl. Pressverschraubungen auf Edelstahlrohr DN 25, einschl. sämtlichen Klein-, Dichtungs- und Befestigungsmaterial
Technische Daten:
Spitzendurchfluss: 2 m³/h,
Kapazität bei optimaler Besalzung: 45 °dHxm³,
Mindestfließdruck: 3,0 bar,
Max. Betriebsruck: 8,0 bar,
Druckverlust: ca. 1,6 bar,
Hartfüllung: 15 l,
Gesamthärte: 12,3 °dH,
Rethärte: 6,0 °dH,
Täglich verfügbares Weichwasser: 7,50 m³/d,
Täglicher Wasserverbrauch: 5,00 m³/d,
Betriebstemperatur max.: 30 °C,
Spannungsversorgung: 230 V, 50Hz,
Platzbedarf:
- Länge: ca. 1.350 mm,
- Tiefe: ca. 1.000 mm,
- Höhe: ca. 1.670 mm.
Menge: 1,000 St

**01.15.20 Enthärtungsanlage (EH01) DN25 Durchflussleistung 3 m³/h**
Enthärtungsanlage (EH01) als anschlussfertige Einheit, nach DIN EN 14743 und DIN 19636-100, als Pendel-Enthärtungs- anlage (mengengesteuert), zur Enthärtung durch Ionenaus- tausch von klarem, eisen- und manganfreiem Trink- und Brauchwasser, bestehend aus: zwei Ionenaustauscherharz- behälter aus glasfaserverstärktem Polyester mit Kunststoff- düsen, Zentralsteuerventil für mengenabhängig gesteuerte Regeneration und automatische Umschaltung auf den in Reserve stehenden Behälter (Pendelbetrieb), Turbinenwasser- zähler zur Ermittlung des Regenerationszeitpunktes, Behälter- füllungen aus Ionenaustauscherharz in Lebensmittelqualität, interner verbindender Verrohrung, Salzlöse- und Vorratsbehälter mit Deckel aus schlagfestem Kunststoff als Kabinettausführung, Zwischenboden, Luftsperre und Saugleitung, Steckernetzgerät 230 V/50 Hz. Zur Bestimmung der Gesamthärte im Rohwasser ist ein Härtemessbesteck im Lieferumfang enthalten.
mit mengenabhängiger Steuerung: löst nach Durchsatz der voreingestellten Wassermenge die Regeneration aus, die vollautomatisch abläuft und auf den in Reserve stehenden Behälter (Pendelbetrieb) umschaltet, Mikroprozessorsteuerung mit Mengenvoreinstellung und automatischer Rückstellung, einschl. Pressverschraubungen auf Edelstahlrohr DN 25, einschl. sämtlichen Klein-, Dichtungs- und Befestigungsmaterial
Technische Daten:
Spitzendurchfluss: 3 m³/h,
Kapazität bei optimaler Besalzung: 100 °dHxm³,
Mindestfließdruck: 3,0 bar,
Max. Betriebsruck: 8,0 bar,
Druckverlust: ca. 1,6 bar,
Hartfüllung: 30 l,
Gesamthärte: 12,3 °dH,
Rethärte: 3,0 °dH,
Täglich verfügbares Weichwasser: 11,11 m³/d,
Täglicher Wasserverbrauch: 9,08 m³/d,
Betriebstemperatur max.: 30 °C,
Spannungsversorgung: 230 V, 50Hz,
Platzbedarf:
- Länge: ca. 1.350 mm,
- Tiefe: ca. 1.000 mm,
- Höhe: ca. 1.670 mm.
Menge: 1,000 St

**01.15.30 Modul Störmeldung 24V 1A**
Modul Störmeldung, als potenzialfreier Wechsler, passend zu vorgenannter Enthärtungsanlage, zur Fernübertragung einer Sammelstörung der Enthärtungsanlage,  24 V / max. 1 A, Kabellänge 1 m,
Menge: 2,000 St

**01.15.50 Regeneriersalz 25kg Sack**
Regeneriersalz 25 kg-Sack, zur Befüllung und für die Regeneration von Enthärtungsanlagen nach DIN EN 973  Typ A, 1 Sack 25 kg,
Menge: 8,000 St

**01.15.60 Inbetriebnahme Enthärtungsanlage durch kundendienst**
*** Pauschalposition
Inbetriebnahme durch geschultes Servicepersonal,
Kundendienst des Herstellers für drei Enthärtungsanlagen, Überprüfung und ggf. ändern der elektrischen Anschlüsse und Steuerung, einstellen der Steueranlage, Probelauf, Inbetriebnahme, Übergabe mit Erstellung eines Abnahmeprotokolls sowie Einweisung des Bedienpersonals, einschl. An- und Abfahrt,
Menge: 1,000 psch

#### Bereich 01.16 KG 412 Wasseranlagen - Warmwasseranlagen - dezentrale Warmwasserbereitung

*Hinweis: Untertischanlage Klein-DLE m. Sensorarmatur:*
Untertischanlage Klein-DLE m. Sensorarmatur:
als Komplett-Set

**01.16.10 Untertischanlage druckfest 3,5kW m. Sensorarmatur**
Untertischanlage, 3,5kW, 230V, mit berührungsloser
Sensorarmatur für Waschbecken, E-Kleindurchlauferhitzer
elektronisch geregelt, im Set mit berührungsloser Sensorarmatur, die Sensorarmatur benötigt eine separate Steckdose (230 V / 16 A) zusätzlich zum Elektroanschluss des Durchlauf- erhitzers.
Temperatureinstellung bis zu 42°C am seitlichen Hebel der Armatur, Temperaturanzeige über LED farbring im stufenlosen Verlauf blau - weiß - rot, automatische, berührungslose Aktivierung des Durchlauferhitzers über den Infrarotsensor der Armatur, mit aktivierbarer Hygienespülung (automatische Spülung alle 12, 24 oder 48 Stunden), steckerfertig, druckfeste Bauart,3/8" Anschlüsse, mit zwei Anschlussschläuchen 3/8" × 50 cm, IP 25, einschl. sämtlichen Klein-, Dichtungs- und Befestigungsmaterial sowie steckerfertigen Montage.

Leistung/ Spannung: 3,5 kW / 230 V,
Absicherung: 15 A,
Nennquerschnitt: 1,5 mm²,
Warmwasserleistung: 2,0 l/min ca.40 °C,
Einschaltwassermenge: 1,2 l/min,
Maße Gerät (HxBxT): 135 x 186 x 87 mm.
Menge: 45,000 St

*Hinweis: Elektrisch geregelter Durchlauferhitzer 18-27kW, Übertischgerät:*

**01.16.20 Elektrisch geregelter Durchlauferhitzer druckfest 18-27kW**
Durchlauferhitzer, 18/21/24/27 kW, 400 V, eingestellt auf
24 kW, Übertischgerät, elektronisch geregelt für konstante Warmwassertemperaturen, Temperaturen zwischen 20 °C und 60 °C, LED-Segment-Anzeige mit Sensortasten, programmierbare Festwerttasten, druckfeste Bauart, für Aufputz- und Unterputzinstallation 1/2", IP 25, Anschluss Festanschluss, einschl. sämtlichen Klein-, Dichtungs- und Befestigungsmaterial sowie steckerfertigen Montage.

Leistung/Spannung: 24 kW / 400 Volt
Absicherung: 3x35 A
Nennquerschnitt: 6,0 mm²
Warmwasserleistung: 12,3 l/min ca.40°C
Einschaltwassermenge: 1,5 l/min
Maße Gerät (HxBxT): 468 x 239 x 96 mm.
Menge: 5,000 St

*Hinweis: Elektrisch geregelter Durchlauferhitzer 11-13,5kW, Untertischgerät:*

**01.16.30 Elektrisch geregelter Durchlauferhitzer druckfest 11-13,5kW, Untertischgerät**
Durchlauferhitzer, 11-13,5 kW, 400 V, eingestellt auf 13,5 kW, Untertischgerät, elektronisch geregelt für konstante Warmwassertemperaturen, inkl. Funkfernbedienung, Temperaturen zwischen 20 °C und 60 °C, LED-Segment-Anzeige mit Sensortasten, zwei programmier- bare Festwerttasten, druckfeste Bauart, außenliegende 3/8-Zoll-Wasseranschlüsse für druckfeste oder drucklose Installation, IP 24, Anschluss Festanschluss, einschl. sämtlichen Klein-, Dichtungs- und Befestigungsmaterial sowie steckerfertigen Montage.
Einschl. Anschlussset (T-Stück und flexibler Druckschlauch) für ein Eckventil.

Leistung/ Spannung: 13,5 kW/ 400 Volt,
Absicherung: 3x20 A,
Nennquerschnitt: 2,5 mm²,
Warmwasserleistung: 5,8 l/min bei DeltaT 33 K,
Einschaltwassermenge: 2,0 l/min,
Maße Gerät (HxBxT): 294 x 177 x 104 mm.
Menge: 5,000 St

*Hinweis: Elektrisch geregelter Durchlauferhitzer 11-13,5kW, Übertischgerät:*
Elektrisch geregelter Durchlauferhitzer 11-11,5kW, Übertischgerät:

**01.16.40 Elektrisch geregelter Durchlauferhitzer drucklos 11-13,5kW, Übertischgerät**
Durchlauferhitzer, 11 - 13,5 kW, 400 V, eingestellt auf 13,5 kW, Übertischgerät, elektronisch geregelt für konstante Warmwassertemperaturen, inkl. Funkfernbedienung, Temperaturen zwischen 20 °C und 60 °C, LED-Segment-Anzeige mit Sensortasten, zwei programmier- bare Festwerttasten, außenliegende ½-Zoll-Wasseranschlüsse für drucklose Installation, IP 24, Anschluss Festanschluss, einschl. sämtlichen Klein-, Dichtungs- und Befestigungsmaterial sowie steckerfertigen Montage,

Leistung/ Spannung: 13,5 kW/ 400 Volt,
Absicherung: 3x20 A,
Nennquerschnitt: 2,5 mm²,
Warmwasserleistung: 5,8 l/min bei DeltaT 33 K,
Einschaltwassermenge: 2,0 l/min,
Maße Gerät (HxBxT): 294 x 177 x 104 mm.
Menge: 6,000 St

#### Bereich 01.17 KG 412 Wasseranlagen - Einbauteile und Armaturen

**01.17.10 Multi-T-Stück AG DN15 Rotguss**
Multi-T-Stück, DN 15, AG, mediumberührte Metallteile aus entzinkungsfreiem und korrosionsbeständigem Rotguss, beständig gegen aggressives Wasser, mit 2 Abgängen zur Aufnahme von Bauteilen zur Temperaturmessung, Probenahme und Entleerung, G 1/2 zur Messung von Temperatur in Trinkwassersystemen mittels integrierter Fühlertasche (Durchmesser 9 mm) durch Aufnahme von Zeigerthermometer oder Temperaturfühler Pt1000, G 1/4 zur gleichzeitigen Aufnahme eines
Probenahmeventils oder eines Entleerventils, Gehäuse mit Volldurchgang, Außengewinde für flachdichtende Verschraubungen, totraumfrei, für waagerechten und senkrechten Einbau geeignet, nach UBA-Bewertungsgrundlage, EN ISO 228, Druckstufe PN 16, max. Betriebstemperatur 90 °C, einschl. Pressverschraubungen für Edelstahlrohr DN 15
Menge: 22,000 St

**01.17.20 Multi-T-Stück AG DN20 Rotguss**
Multi-T-Stück, DN 20, AG, mediumberührte Metallteile aus entzinkungsfreiem und korrosionsbeständigem Rotguss, beständig gegen aggressives Wasser, mit 2 Abgängen zur Aufnahme von Bauteilen zur Temperaturmessung, Probenahme und Entleerung, G 1/2 zur Messung von Temperatur in Trinkwassersystemen mittels integrierter Fühlertasche (Durchmesser 9 mm) durch Aufnahme von Zeigerthermometer oder Temperaturfühler Pt1000, G 1/4 zur gleichzeitigen Aufnahme eines
Probenahmeventils oder eines Entleerventils, Gehäuse mit Volldurchgang, Außengewinde für flachdichtende Verschraubungen, totraumfrei, für waagerechten und senkrechten Einbau geeignet, nach UBA-Bewertungsgrundlage, EN ISO 228, Druckstufe PN 16, max. Betriebstemperatur 90 °C, einschl. Pressverschraubungen für Edelstahlrohr DN 20
Menge: 2,000 St

**01.17.30 Multi-T-Stück AG DN25 Rotguss**
Multi-T-Stück, DN 25, AG, mediumberührte Metallteile aus entzinkungsfreiem und korrosionsbeständigem Rotguss, beständig gegen aggressives Wasser, mit 2 Abgängen zur Aufnahme von Bauteilen zur Temperaturmessung, Probenahme
und Entleerung, G 1/2 zur Messung von Temperatur in
Trinkwassersystemen mittels integrierter Fühlertasche
(Durchmesser 9 mm) durch Aufnahme von Zeigerthermometer oder Temperaturfühler Pt1000, G 1/4 zur gleichzeitigen Aufnahme eines Probenahmeventils oder eines Entleerventils, Gehäuse mit Volldurchgang, Außengewinde für flachdichtende Verschraubungen, totraumfrei, für waagerechten und senkrechten Einbau geeignet, nach UBA-Bewertungsgrundlage, EN ISO 228, Druckstufe PN 16, max. Betriebstemperatur 90 °C, einschl. Pressverschraubungen für Edelstahlrohr DN 25
Menge: 8,000 St

**01.17.40 Multi-T-Stück AG DN32 Rotguss**
Multi-T-Stück, DN 32, AG, mediumberührte Metallteile aus entzinkungsfreiem und korrosionsbeständigem Rotguss, beständig gegen aggressives Wasser, mit 2 Abgängen zur Aufnahme von Bauteilen zur Temperaturmessung, Probenahme und Entleerung, G 1/2 zur Messung von Temperatur in Trinkwassersystemen mittels integrierter Fühlertasche (Durchmesser 9 mm) durch Aufnahme von Zeigerthermometer oder Temperaturfühler Pt1000, G 1/4 zur gleichzeitigen Aufnahme eines
Probenahmeventils oder eines Entleerventils, Gehäuse mit Volldurchgang, Außengewinde für flachdichtende Verschraubungen, totraumfrei, für waagerechten und senkrechten Einbau geeignet, nach UBA-Bewertungsgrundlage, EN ISO 228, Druckstufe PN 16, max. Betriebstemperatur 90 °C, einschl. Pressverschraubungen für Edelstahlrohr DN 32
Menge: 1,000 St

**01.17.50 Multi-T-Stück AG DN40 Rotguss**
Multi-T-Stück, DN 40, AG, mediumberührte Metallteile aus entzinkungsfreiem und korrosionsbeständigem Rotguss, beständig gegen aggressives Wasser, mit 2 Abgängen zur Aufnahme von Bauteilen zur Temperaturmessung, Probenahme und Entleerung, G 1/2 zur Messung von Temperatur in Trinkwassersystemen mittels integrierter Fühlertasche (Durchmesser 9 mm) durch Aufnahme von Zeigerthermometer oder Temperaturfühler Pt1000, G 1/4 zur gleichzeitigen Aufnahme eines
Probenahmeventils oder eines Entleerventils, Gehäuse mit Volldurchgang, Außengewinde für flachdichtende Verschraubungen, totraumfrei, für waagerechten und senkrechten Einbau geeignet, nach UBA-Bewertungsgrundlage, EN ISO 228, Druckstufe PN 16, max. Betriebstemperatur 90 °C, einschl. Pressverschraubungen für Edelstahlrohr DN 40
Menge: 1,000 St

**01.17.60 Multi-T-Stück AG DN50 Rotguss**
Multi-T-Stück, DN 50, AG, mediumberührte Metallteile aus entzinkungsfreiem und korrosionsbeständigem Rotguss, beständig gegen aggressives Wasser, mit 2 Abgängen zur Aufnahme von Bauteilen zur Temperaturmessung, Probenahme und Entleerung, G 1/2 zur Messung von Temperatur in Trinkwassersystemen mittels integrierter Fühlertasche (Durchmesser 9 mm) durch Aufnahme von Zeigerthermometer oder Temperaturfühler Pt1000, G 1/4 zur gleichzeitigen Aufnahme eines
Probenahmeventils oder eines Entleerventils, Gehäuse mit Volldurchgang, Außengewinde für flachdichtende Verschraubungen, totraumfrei, für waagerechten und senkrechten Einbau geeignet, nach UBA-Bewertungsgrundlage, EN ISO 228, Druckstufe PN 16, max. Betriebstemperatur 90 °C, einschl. Pressverschraubungen für Edelstahlrohr DN 50
Menge: 1,000 St

**01.17.70 Rohrfedermanometer 0-6bar AG DN15**
*** Leitbeschreibung
Rohrfedermanometer, nach DIN EN 837-1, Nenngröße 50, 0-10 bar, Anschluss unten, Außengewinde DN15, Gehäuse Stahl schwarz, Anschluss Messing, Genauigkeitsklasse 2,5, einschl. sämtlichen Klein-, Dichtungs- und Befestigungsmaterial.
Menge: 40,000 St
*Unterbeschreibung 1 Einschl. Tauchhülse*
Einschl. passender Tauchhülse.

**01.17.80 Manometerventil Zapfen x Spannmuffe Messing DN15**
*** Leitbeschreibung
Manometerventil Zapfen x Spannmuffe, nach DIN 16261 bis 16263, aus Messing, bis 120 °C, Anschluss G 1/2", PN 16, ohne Prüfanschluss, Mediumstemperatur -10°C bis +50°C, einschl. sämtlichen Klein-, Dichtungs- und Befestigungsmaterial.
Menge: 40,000 St
*Unterbeschreibung 1 Einschl. Tauchhülse*
Einschl. passender Tauchhülse.

**01.17.90 Temperaturfühler Pt1000**
Temperaturfühler, Pt1000, zur Weiterleitung der Temperatur an die zentrale Gebäudeleittechnik (GLT), Arbeitsbereich 0 °C - 100 °C, 4 Leitertechnik, Toleranzklasse A, Druckstufe PN 16, Schutzart IP67, zum Einstecken in Absperreinheit eines automatisches Zirkulations-Regulierventil oder den Messstutzen eines Multi-T-Stücks, passend für alle Nennweiten.
Menge: 10,000 St

**01.17.100 Zeigerthermometer 0-80 °C**
Zeigerthermometer, Figur T5100 150 00, zur optischen Temperaturanzeige in Zirkulationsanlagen, Anzeigebereich 0 -80 °C, Toleranzklasse 2, zum Einstecken in die Absperreinheit eines automatischen Zirkulations-Regulierventil und den Messstutzen eines Multi-T-Stücks, passend für alle Nennweiten.
Menge: 10,000 St

**01.17.110 Druckminderer Rotguss AG DN15 PN16**
Druckminderer, DN 15, Druckregler mit druckentlastetem Einsitzventil und Vordruckentlastung, Innenteile aus Rotguss, Edelstahl und Kunststoff, komplett wartungsfähig, Ventilgehäuse des Druckminderers aus transparentem Kunststoff, Ausgangsdruck individuell an arretierbarem Kunststoffeinstellrad mit Anzeigeskala einstellbar, integrierter eingangsseitiger Edelstahl-Schmutzfänger, Außengewinde für flachdichtende Verschraubungen, für waagerechten und senkrechten Einbau geeignet, Anschluss für optional erhältliches Manometer, inkl. Sechskantschlüssel, inkl. Rotguss Basis-Modul, DVGW-Zulassung, WRAS-Zulassung, Kunststoffteile mit KTW- und W 270-Zulassung,  Schallschutzzulassung nach DIN EN ISO 3822 Klasse 1, DIN EN 1213/DIN EN 1567, Druckstufe PN 16, max. Betriebstemperatur 30 °C, min. Ausgangsdruck 0,15 MPa, max. Ausgangsdruck 0,60 MPa, werksseitige Voreinstellung 0,4 MPa, einschl. Pressverschraubungen für Edelstahlrohr DN 15
Menge: 3,000 St

**01.17.120 Druckminderer Rotguss AG DN20 PN16**
Druckminderer, DN 20, Druckregler mit druckentlastetem Einsitzventil und Vordruckentlastung, Innenteile aus Rotguss, Edelstahl und Kunststoff, komplett wartungsfähig, Ventilgehäuse des Druckminderers aus transparentem Kunststoff, Ausgangsdruck individuell an arretierbarem Kunststoffeinstellrad mit Anzeigeskala einstellbar, integrierter eingangsseitiger Edelstahl-Schmutzfänger, Außengewinde für flachdichtende Verschraubungen, für waagerechten und senkrechten Einbau geeignet, Anschluss für optional erhältliches Manometer, inkl. Sechskantschlüssel, inkl. Rotguss Basis-Modul, DVGW-Zulassung, WRAS-Zulassung, Kunststoffteile mit KTW- und W 270-Zulassung,  Schallschutzzulassung nach DIN EN ISO 3822 Klasse 1, DIN EN 1213/DIN EN 1567, Druckstufe PN 16, max. Betriebstemperatur 30 °C, min. Ausgangsdruck 0,15 MPa, max. Ausgangsdruck 0,60 MPa, werksseitige Voreinstellung 0,4 MPa, einschl. Pressverschraubungen für Edelstahlrohr DN 15
Menge: 1,000 St

**01.17.130 Entleerungsventil Rotguss IG DN15**
Entleerungsventil aus Rotguss, DN 15, mediumberührte
Metallteile aus entzinkungsfreiem und korrosionsbeständigem Rotguss, beständig gegen aggressives Wasser, mit Eignungsnachweis gem. DIN 1988, wartungsfreie EPDM-Spindelabdichtung, Eingang Innengewinde, Ausgang Schlauchverschraubung mit Kappe und Kette, mit schwarzem Handrad, totraumfrei, mit Offenstellungsanzeige, EPDM-Sitzdichtung, nach DVGW-Bestimmungen, Druckstufe PN 16, max. Betriebstemperatur 110 °C, einschl. sämtlichen Klein-, Dichtungs- und Befestigungsmaterial.
Menge: 3,000 St

**01.17.140 Strömungsteiler-Gruppe Rotguss AP DN15/15/15 Dämmschale**
Venturi-Strömungsteiler-Gruppe -dynamisch, Durchgang  DN 15, Abgänge DN 15, AP-Montage, Durchgang IG, einschl. dyn. Kartusche, Nasszellenzuleitung mit Innengewinde, Nasszellenrückleitung mit Innengewinde, mediumberührte Metallteile aus entzinkungsfreiem und korrosionsbeständigem Rotguss, beständig gegen aggressives Wasser, wartungsfrei, totraumfrei, einschl. Vollstrom-Absperrventile mit Innengewinde, wartungsfreie EPDM-Spindelabdichtung, herausnehmbares Innenoberteil, mit EPDM-Dichtungskörper und Rotguss-Schließkörper, einschl. Dämmschale aus geschlossenzelligem geschäumten Polyethylen, Ventil(e) mit DVGW-Zulassung, Druckstufe PN 16, max. Betriebstemperatur 90 °C, einschl. sämtlichen Klein-, Dichtungs- und Befestigungsmaterial. einschl. 4 Stück Pressverschraubungen auf Edelstahlrohr DN 15
Menge: 11,000 St

**01.17.150 Strömungsteiler-Gruppe Rotguss AP DN20/20/20 Dämmschale**
Venturi-Strömungsteiler-Gruppe -dynamisch, Durchgang  DN 20, Abgänge DN 20, AP-Montage, Durchgang IG, einschl. dyn. Kartusche, Nasszellenzuleitung mit Innengewinde, Nasszellenrückleitung mit Innengewinde, mediumberührte Metallteile aus entzinkungsfreiem und korrosionsbeständigem Rotguss, beständig gegen aggressives Wasser, wartungsfrei, totraumfrei, einschl. Vollstrom-Absperrventile mit Innengewinde, wartungsfreie EPDM-Spindelabdichtung, herausnehmbares Innenoberteil, mit EPDM-Dichtungskörper und Rotguss-Schließkörper, einschl. Dämmschale aus geschlossenzelligem geschäumten Polyethylen, Ventil(e) mit DVGW-Zulassung, Druckstufe PN 16, max. Betriebstemperatur 90 °C, einschl. sämtlichen Klein-, Dichtungs- und Befestigungsmaterial. einschl. 4 Stück
Pressverschraubungen auf Edelstahlrohr DN 20
Menge: 5,000 St

**01.17.160 Strömungsteiler-Gruppe Rotguss AP DN25/20/20 Dämmschale**
Venturi-Strömungsteiler-Gruppe -dynamisch, Durchgang  DN 25, Abgänge DN 20, AP-Montage, Durchgang IG, einschl. dyn. Kartusche, Nasszellenzuleitung mit Innengewinde, Nasszellenrückleitung mit Innengewinde, mediumberührte Metallteile aus entzinkungsfreiem und korrosionsbeständigem Rotguss, beständig gegen aggressives Wasser, wartungsfrei, totraumfrei, einschl. Vollstrom-Absperrventile mit Innengewinde, wartungsfreie EPDM-Spindelabdichtung, herausnehmbares Innenoberteil, mit EPDM-Dichtungskörper und Rotguss-Schließkörper, einschl. Dämmschale aus geschlossenzelligem geschäumten Polyethylen, Ventil(e) mit DVGW-Zulassung, Druckstufe PN 16, max. Betriebstemperatur 90 °C, einschl. sämtlichen Klein-, Dichtungs- und Befestigungsmaterial. einschl. 2 Stück Pressverschraubungen auf Edelstahlrohr DN 25, einschl.
2 Stück Pressverschraubungen auf Edelstahlrohr DN20
Menge: 4,000 St

**01.17.170 Strömungsteiler-Gruppe Rotguss AP DN32/20/20 Dämmschale**
Venturi-Strömungsteiler-Gruppe -dynamisch, Durchgang  DN 32, Abgänge DN 20, AP-Montage, Durchgang IG, einschl. dyn. Kartusche, Nasszellenzuleitung mit Innengewinde, Nasszellenrückleitung mit Innengewinde, mediumberührte Metallteile aus entzinkungsfreiem und korrosionsbeständigem Rotguss, beständig gegen aggressives Wasser, wartungsfrei, totraumfrei, einschl. Vollstrom-Absperrventile mit Innengewinde, wartungsfreie EPDM-Spindelabdichtung, herausnehmbares Innenoberteil, mit EPDM-Dichtungskörper und Rotguss-Schließkörper, einschl. Dämmschale aus geschlossenzelligem geschäumten Polyethylen, Ventil(e) mit DVGW-Zulassung, Druckstufe PN 16, max. Betriebstemperatur 90 °C, einschl. sämtlichen Klein-, Dichtungs- und Befestigungsmaterial. einschl. 2 Stück Pressverschraubungen auf Edelstahlrohr DN 32, einschl.
2 Stück Pressverschraubungen auf Edelstahlrohr DN20
Menge: 1,000 St

**01.17.180 Strömungsteiler-Gruppe Rotguss AP DN50/25/25 Dämmschale**
Venturi-Strömungsteiler-Gruppe -dynamisch, Durchgang  DN 50, Abgänge DN 25, AP-Montage, Durchgang IG, einschl. dyn. Kartusche, Nasszellenzuleitung mit Innengewinde, Nasszellenrückleitung mit Innengewinde, mediumberührte Metallteile aus entzinkungsfreiem und korrosionsbeständigem Rotguss, beständig gegen aggressives Wasser, wartungsfrei, totraumfrei, einschl. Vollstrom-Absperrventile mit Innengewinde, wartungsfreie EPDM-Spindelabdichtung, herausnehmbares Innenoberteil, mit EPDM-Dichtungskörper und Rotguss-Schließkörper, einschl. Dämmschale aus geschlossenzelligem geschäumten Polyethylen, Ventil(e) mit DVGW-Zulassung, Druckstufe PN 16, max. Betriebstemperatur 90 °C, einschl. sämtlichen Klein-, Dichtungs- und Befestigungsmaterial. einschl. 2 Stück Pressverschraubungen auf Edelstahlrohr DN 50, einschl.
2 Stück Pressverschraubungen auf Edelstahlrohr DN25
Menge: 2,000 St

**01.17.190 Zirkulations-Regulierventil Rotguss AG DN15 Dämmschale**
automatisches Zirkulations-Regulierventil, DN15, zum thermischen selbstregelnden hydraulischen Abgleich, mit automatischer Regelbereichsumstellung für die thermische Desinfektion, mediumberührte Metallteile aus entzinkungsfreiem und korrosionsbeständigem Rotguss, beständig gegen aggressives Wasser, Absperreinheit mit Thermometer- und Fühleraufnahme, PTFE-Sitzdichtung, thermostatische Reguliereinheit, Außengewinde für flachdichtende Verschraubungen, mit Entleerstopfen, totraumfrei, mit Absperr-, Regulier- und Voreinstellfunktion, DVGW-Zulassung, Regelbereich  50 °C - 65 °C, Druckstufe PN 16, max. Betriebstemperatur 90 °C, einschl. Dämmschale aus geschlossenzelligem geschäumten Polyethylen, einschl. Pressverschraubungen auf Edelstahlrohr DN 15 einschl. sämtlichen Klein-, Dichtungs- und Befestigungsmaterial.
Menge: 1,000 St

**01.17.200 Probenahmeventil Rotguss AG**
Probenahmeventil aus Rotguss, zur Probenahme von Trinkwasser, Bestimmung mikrobiologischer Parameter nach TrinkwV, mediumberührte Metallteile aus entzinkungsfreiem und korrosionsbeständigem Rotguss, beständig gegen aggressives Wasser, abflammbarer und drehbarer Edelstahl-Auslaufbogen, Dreikant-Bedienschlüssel gegen unbefugte Wasserentnahme, Ventilkörper 360° drehbar, PTFE-Sitzdichtung, passend für alle Armaturen und Verschraubungen mit Entleerungsbohrung, absperrbar, totraumfrei, für waagerechten und senkrechten Einbau, DVGW-Zulassung, Druckstufe PN 16, max. Betriebstemperatur 90 °C, einschl. sämtlichen Klein-, Dichtungs- und Befestigungsmaterial.
Menge: 5,000 St

**01.17.210 Membran-Sicherheitsventil Rotguss DN15**
Membran-Sicherheitsventil DN 15, für den Anschluß von geschlossenen Trinkwassererwärmern nach DIN 1988 und für Anlagen nach AD-Merkblatt A2. Gehäuse aus Preß- messing, Kappe aus glasfaserverstärktem Kunststoff (DN15-DN32) bzw. Gehäuse aus Rotguß, Kappe aus Gußmessing (DN40 und DN50). Bauteilprüfung TÜV-SV-20-545, Ansprechdruck 6 bar, max. Betriebstemperatur 110 °C
Menge: 3,000 St

**01.17.220 Freistrom-Kombi-Rückflussverhinderer Edelstahl AG DN15 Dämmschale**
Freistrom-Kombi-Rückflussverhinderer, DN 15, mit Entleerventil, AG, mediumberührte Metallteile aus Edelstahl, wartungsfreie Spindelabdichtung mit selbstfettender EPDM-Lippendichtung, EPDM-Sitzdichtung, Außengewinde für flachdichtende Verschraubungen, Entleerventil seitlich, mit drehbarem Schlauchanschluss G 3/4 und Kappe, mit Prüfeinrichtung, Rückflussverhinderer mit Edelstahl-Schließfeder, verschleißfester Ventilsitz aus Edelstahl, mit schwarzem Handrad, totraumfrei, mit Offenstellungsanzeige, für waagerechten und senkrechten Einbau geeignet, nach DVGW-Bestimmungen, Kunststoffteile mit KTW- und W 270-Zulassung, nach UBA-Bewertungsgrundlage, bis DN 32 Schallschutzzulassung nach DIN EN ISO 3822 Klasse 1, gem. DIN EN 13959-Bestimmungen, Druckstufe PN 16,  max. Betriebstemperatur 110 °C, einschl. Dämmschale aus geschlossenzelligem geschäumten Polyethylen, einschl. Pressverschraubungen auf Edelstahlrohr DN 15, einschl. sämtlichen Klein-, Dichtungs- und Befestigungsmaterial.
Menge: 42,000 St

**01.17.230 Freistrom-Kombi-Rückflussverhinderer Edelstahl AG DN20 Dämmschale**
Freistrom-Kombi-Rückflussverhinderer, DN 20, mit Entleerventil, AG, mediumberührte Metallteile aus Edelstahl, wartungsfreie Spindelabdichtung mit selbstfettender EPDM-Lippendichtung, EPDM-Sitzdichtung, Außengewinde für flachdichtende Verschraubungen, Entleerventil seitlich, mit drehbarem Schlauchanschluss G 3/4 und Kappe, mit Prüfeinrichtung, Rückflussverhinderer mit Edelstahl-Schließfeder, verschleißfester Ventilsitz aus Edelstahl, mit schwarzem Handrad, totraumfrei, mit Offenstellungsanzeige, für waagerechten und senkrechten Einbau geeignet, nach DVGW-Bestimmungen, Kunststoffteile mit KTW- und W 270-Zulassung, nach UBA-Bewertungsgrundlage, bis DN 32 Schallschutzzulassung nach DIN EN ISO 3822 Klasse 1, gem. DIN EN 13959-Bestimmungen, Druckstufe PN 16,  max. Betriebstemperatur 110 °C, einschl. Dämmschale aus geschlossenzelligem geschäumten Polyethylen, einschl. Pressverschraubungen auf Edelstahlrohr DN 20, einschl. sämtlichen Klein-, Dichtungs- und Befestigungsmaterial.
Menge: 12,000 St

**01.17.240 Freistrom-Kombi-Rückflussverhinderer Edelstahl AG DN25 Dämmschale**
Freistrom-Kombi-Rückflussverhinderer, DN 25, mit Entleerventil, AG, mediumberührte Metallteile aus Edelstahl, wartungsfreie Spindelabdichtung mit selbstfettender EPDM-Lippendichtung, EPDM-Sitzdichtung, Außengewinde für flachdichtende Verschraubungen, Entleerventil seitlich, mit drehbarem Schlauchanschluss G 3/4 und Kappe, mit Prüfeinrichtung, Rückflussverhinderer mit Edelstahl-Schließfeder, verschleißfester Ventilsitz aus Edelstahl, mit schwarzem Handrad, totraumfrei, mit Offenstellungsanzeige, für waagerechten und senkrechten Einbau geeignet, nach DVGW-Bestimmungen, Kunststoffteile mit KTW- und W 270-Zulassung, nach UBA-Bewertungsgrundlage, bis DN 32 Schallschutzzulassung nach DIN EN ISO 3822 Klasse 1, gem. DIN EN 13959-Bestimmungen, Druckstufe PN 16,  max. Betriebstemperatur 110 °C, einschl. Dämmschale aus geschlossenzelligem geschäumten Polyethylen, einschl. Pressverschraubungen auf Edelstahlrohr DN 25, einschl. sämtlichen Klein-, Dichtungs- und Befestigungsmaterial.
Menge: 10,000 St

**01.17.250 Freistrom-Kombi-Rückflussverhinderer Edelstahl AG DN32 Dämmschale**
Freistrom-Kombi-Rückflussverhinderer, DN 32, mit Entleerventil, AG, mediumberührte Metallteile aus Edelstahl, wartungsfreie Spindelabdichtung mit selbstfettender EPDM-Lippendichtung, EPDM-Sitzdichtung, Außengewinde für flachdichtende Verschraubungen, Entleerventil seitlich, mit drehbarem Schlauchanschluss G 3/4 und Kappe, mit Prüfeinrichtung, Rückflussverhinderer mit Edelstahl-Schließfeder, verschleißfester Ventilsitz aus Edelstahl, mit schwarzem Handrad, totraumfrei, mit Offenstellungsanzeige, für waagerechten und senkrechten Einbau geeignet, nach DVGW-Bestimmungen, Kunststoffteile mit KTW- und W 270-Zulassung, nach UBA-Bewertungsgrundlage, bis DN 32 Schallschutzzulassung nach DIN EN ISO 3822 Klasse 1, gem. DIN EN 13959-Bestimmungen, Druckstufe PN 16,  max. Betriebstemperatur 110 °C, einschl. Dämmschale aus geschlossenzelligem geschäumten Polyethylen, einschl. Pressverschraubungen auf Edelstahlrohr DN 32, einschl. sämtlichen Klein-, Dichtungs- und Befestigungsmaterial.
Menge: 1,000 St

**01.17.260 Freistrom-Kombi-Rückflussverhinderer Edelstahl AG DN50 Dämmschale**
*** Leitbeschreibung
Freistrom-Kombi-Rückflussverhinderer, DN 50, mit Entleerventil, AG, mediumberührte Metallteile aus Edelstahl, wartungsfreie Spindelabdichtung mit selbstfettender EPDM-Lippendichtung, EPDM-Sitzdichtung, Außengewinde für flachdichtende Verschraubungen, Entleerventil seitlich, mit drehbarem Schlauchanschluss G 3/4 und Kappe, mit Prüfeinrichtung, Rückflussverhinderer mit Edelstahl-Schließfeder, verschleißfester Ventilsitz aus Edelstahl, mit schwarzem Handrad, totraumfrei, mit Offenstellungsanzeige, für waagerechten und senkrechten Einbau geeignet, nach DVGW-Bestimmungen, Kunststoffteile mit KTW- und W 270-Zulassung, nach UBA-Bewertungsgrundlage, bis DN 32 Schallschutzzulassung nach DIN EN ISO 3822 Klasse 1, gem. DIN EN 13959-Bestimmungen, Druckstufe PN 16,  max. Betriebstemperatur 110 °C, einschl. Dämmschale aus geschlossenzelligem geschäumten Polyethylen, einschl. Pressverschraubungen auf Edelstahlrohr DN 50, einschl. sämtlichen Klein-, Dichtungs- und Befestigungsmaterial.
Menge: 8,000 St
*Unterbeschreibung 1 Wärmedämmschale mit Ummantelung*
Wärmedämmschale mit Ummantelung aus nichtprofiliertem Blech, Stahl, feuerverzinkt, Blechdicke 0,6 mm, Überlappungen verschrauben.

**01.17.270 Freistrom-Absperrventil Edelstahl AG DN15 Dämmschale**
Freistrom-Absperrventil, mit Entleerventil, AG, DN 15, mediumberührte Metallteile aus Edelstahl, wartungsfreie Spindelabdichtung mit selbstfettender EPDM-Lippendichtung, unter Druck austauschbar, EPDM-Sitzdichtung, Kegel drehbar gelagert, gegen Druckschläge gesichert, Außengewinde für flachdichtende Verschraubungen, Entleerventil seitlich, mit drehbarem Schlauchanschluss G 3/4 und Kappe, Spindelgewinde außerhalb des Mediums, verschleißfester Ventilsitz aus Edelstahl, mit schwarzem Handrad, totraumfrei, mit Offenstellungsanzeige, DVGW-Zulassung, bis DN 32 Schallschutzzulassung nach DIN EN ISO 3822 Klasse 1, DIN EN 1213, Druckstufe PN 16, max. Betriebstemperatur 110 °C, einschl. Dämmschale aus geschlossenzelligem geschäumten Polyethylen, einschl. Pressverschraubungen auf Edelstahlrohr DN 15, einschl. sämtlichen Klein-, Dichtungs- und Befestigungsmaterial.
Menge: 30,000 St

**01.17.280 Freistrom-Absperrventil Edelstahl AG DN20 Dämmschale**
Freistrom-Absperrventil, mit Entleerventil, AG, DN 20, mediumberührte Metallteile aus Edelstahl, wartungsfreie Spindelabdichtung mit selbstfettender EPDM-Lippendichtung, unter Druck austauschbar, EPDM-Sitzdichtung, Kegel drehbar gelagert, gegen Druckschläge gesichert, Außengewinde für flachdichtende Verschraubungen, Entleerventil seitlich, mit drehbarem Schlauchanschluss G 3/4 und Kappe, Spindelgewinde außerhalb des Mediums, verschleißfester Ventilsitz aus Edelstahl, mit schwarzem Handrad, totraumfrei, mit Offenstellungsanzeige, DVGW-Zulassung, bis DN 32 Schallschutzzulassung nach DIN EN ISO 3822 Klasse 1, DIN EN 1213, Druckstufe PN 16, max. Betriebstemperatur 110 °C, einschl. Dämmschale aus geschlossenzelligem geschäumten Polyethylen, einschl. Pressverschraubungen auf Edelstahlrohr DN 20, einschl. sämtlichen Klein-, Dichtungs- und Befestigungsmaterial.
Menge: 20,000 St

**01.17.290 Freistrom-Absperrventil Edelstahl AG DN25 Dämmschale**
Freistrom-Absperrventil, mit Entleerventil, AG, DN 25, mediumberührte Metallteile aus Edelstahl, wartungsfreie Spindelabdichtung mit selbstfettender EPDM-Lippendichtung, unter Druck austauschbar, EPDM-Sitzdichtung, Kegel drehbar gelagert, gegen Druckschläge gesichert, Außengewinde für flachdichtende Verschraubungen, Entleerventil seitlich, mit drehbarem Schlauchanschluss G 3/4 und Kappe, Spindelgewinde außerhalb des Mediums, verschleißfester Ventilsitz aus Edelstahl, mit schwarzem Handrad, totraumfrei, mit Offenstellungsanzeige, DVGW-Zulassung, bis DN 32 Schallschutzzulassung nach DIN EN ISO 3822 Klasse 1, DIN EN 1213, Druckstufe PN 16, max. Betriebstemperatur 110 °C, einschl. Dämmschale aus geschlossenzelligem geschäumten Polyethylen, einschl. Pressverschraubungen auf Edelstahlrohr DN 25, einschl. sämtlichen Klein-, Dichtungs- und Befestigungsmaterial.
Menge: 28,000 St

**01.17.300 Freistrom-Absperrventil Edelstahl AG DN32 Dämmschale**
Freistrom-Absperrventil, mit Entleerventil, AG, DN 32, mediumberührte Metallteile aus Edelstahl, wartungsfreie Spindelabdichtung mit selbstfettender EPDM-Lippendichtung, unter Druck austauschbar, EPDM-Sitzdichtung, Kegel drehbar gelagert, gegen Druckschläge gesichert, Außengewinde für flachdichtende Verschraubungen, Entleerventil seitlich, mit drehbarem Schlauchanschluss G 3/4 und Kappe, Spindelgewinde außerhalb des Mediums, verschleißfester Ventilsitz aus Edelstahl, mit schwarzem Handrad, totraumfrei, mit Offenstellungsanzeige, DVGW-Zulassung, bis DN 32 Schallschutzzulassung nach DIN EN ISO 3822 Klasse 1, DIN EN 1213, Druckstufe PN 16, max. Betriebstemperatur 110 °C, einschl. Dämmschale aus geschlossenzelligem geschäumten Polyethylen, einschl. Pressverschraubungen auf Edelstahlrohr DN 32, einschl. sämtlichen Klein-, Dichtungs- und Befestigungsmaterial.
Menge: 4,000 St

**01.17.310 Freistrom-Absperrventil Edelstahl AG DN40 Dämmschale**
Freistrom-Absperrventil, mit Entleerventil, AG, DN 40, mediumberührte Metallteile aus Edelstahl, wartungsfreie Spindelabdichtung mit selbstfettender EPDM-Lippendichtung, unter Druck austauschbar, EPDM-Sitzdichtung, Kegel drehbar gelagert, gegen Druckschläge gesichert, Außengewinde für flachdichtende Verschraubungen, Entleerventil seitlich, mit drehbarem Schlauchanschluss G 3/4 und Kappe, Spindelgewinde außerhalb des Mediums, verschleißfester Ventilsitz aus Edelstahl, mit schwarzem Handrad, totraumfrei, mit Offenstellungsanzeige, DVGW-Zulassung, Schallschutzzulassung nach DIN EN ISO 3822 Klasse 1, DIN EN 1213, Druckstufe PN 16, max. Betriebstemperatur 110 °C, einschl. Dämmschale aus geschlossenzelligem geschäumten Polyethylen, einschl. Pressverschraubungen auf Edelstahlrohr DN 40, einschl. sämtlichen Klein-, Dichtungs- und Befestigungsmaterial.
Menge: 3,000 St

**01.17.320 Freistrom-Absperrventil Edelstahl AG DN50 Dämmschale**
*** Leitbeschreibung
Freistrom-Absperrventil, mit Entleerventil, AG, DN 50, mediumberührte Metallteile aus Edelstahl, wartungsfreie Spindelabdichtung mit selbstfettender EPDM-Lippendichtung, unter Druck austauschbar, EPDM-Sitzdichtung, Kegel drehbar gelagert, gegen Druckschläge gesichert, Außengewinde für flachdichtende Verschraubungen, Entleerventil seitlich, mit drehbarem Schlauchanschluss G 3/4 und Kappe, Spindelgewinde außerhalb des Mediums, verschleißfester Ventilsitz aus Edelstahl, mit schwarzem Handrad, totraumfrei, mit Offenstellungsanzeige, DVGW-Zulassung, Schallschutzzulassung nach DIN EN ISO 3822 Klasse 1, DIN EN 1213, Druckstufe PN 16, max. Betriebstemperatur 110 °C, einschl. Dämmschale aus geschlossenzelligem geschäumten Polyethylen, einschl. Pressverschraubungen auf Edelstahlrohr DN 50, einschl. sämtlichen Klein-, Dichtungs- und Befestigungsmaterial.
Menge: 8,000 St
*Unterbeschreibung 1 Wärmedämmschale mit Ummantelung*
Wärmedämmschale mit Ummantelung aus nichtprofiliertem Blech, Stahl, feuerverzinkt, Blechdicke 0,6 mm, Überlappungen verschrauben.

**01.17.330 Absperrventil Rotguss Schrägsitz AG DN15 Dämmschale**
Absperrventil DN 15, als Freistromventil, mit Schallschutzprüfzeichen DIN EN ISO 3822-1 Klasse I, für Trinkwasserleitung, mit Eignungsnachweis DIN 1988, Gehäuse und Oberteil aus Rotguss, mit Außengewinde, Schrägsitzform DIN 3502 mit Entleerstopfen, mit wartungsfreier Spindelabdichtung, mit Handrad, PN 16, einschl. Dämmschale aus geschlossenzelligem geschäumten Polyethylen, einschl. Pressverschraubungen auf Edelstahlrohr DN 15, einschl. sämtlichen Klein-, Dichtungs- und Befestigungsmaterial.
Menge: 2,000 St

**01.17.340 Absperrventil Rotguss Schrägsitz AG DN25 Dämmschale**
Absperrventil DN 25, als Freistromventil, mit Schallschutzprüfzeichen DIN EN ISO 3822-1 Klasse I, für Trinkwasserleitung, mit Eignungsnachweis DIN 1988, Gehäuse und Oberteil aus Rotguss, mit Außengewinde, Schrägsitzform DIN 3502 mit Entleerstopfen, mit wartungsfreier Spindelabdichtung, mit Handrad, PN 16, einschl. Dämmschale aus geschlossenzelligem geschäumten Polyethylen, einschl. Pressverschraubungen auf Edelstahlrohr DN 15, einschl. sämtlichen Klein-, Dichtungs- und Befestigungsmaterial.
Menge: 3,000 St

**01.17.350 Filterkombination Messing AG DN15**
Filterkombination, DN 15, mit Feinfilter in Klarsicht-Filtertasse und entlastetem Druckminderer, schallschutzgeprüft in Gruppe I, ohne Auflage. Gehäuse aus entzinkungsbeständigem Messing. Federhaube, Innenteile und Filtertasse aus hochwertigem Kunststoff, Feinsieb aus nicht rostendem Stahl. Dichtungen aus elastischen, kerbfesten und alterungsbeständigen Elastomeren, Gehäuse beiderseits mit Manometeranschluss G 1/4", DIN und DVGW-geprüft, Hinterdruck 1,5 bar bis 6 bar einstellbar, für Trinkwasser, Ausführung mit Außengewindetüllen, Gehäuse aus entzinkungsbeständigem Messing, PN 16, Werkstoff Filtertasse Polyamid (PA), Filterfeinheit: 100 my, Kvs-Wert: 2,5, Mediumtemperatur 2 °C - 30 °C, einschl. Pressverschraubungen auf Edelstahlrohr DN 15, einschl. sämtlichen Klein-, Dichtungs- und Befestigungsmaterial.
Menge: 1,000 St

**01.17.360 Feinfilter DN20 100 µm**
Feinfilter, DN 20, nach DIN EN 13443-1 und DIN 19628, für Trinkwasser, nach DIN EN 806-2 DVGW zertifiziert, Montage mit Basismodul, integrierte Intervallanzeige nach DIN EN 806-5, Abnehmbare Abdeckung zum Schutz von Filterglocke und Filterkerze, mit Sichtfenster zur Erkennung des Verschmutzungsgrades des Filtereinsatzes, Durchfluss bei 0,2 bar Druckverlust 3,1 m³/h, PN 16, Wassertemperatur 5 - 30 °C, Filterfeinheit 100 µm,
Menge: 1,000 St

**01.17.370 Basismodul Feinfilter Messing DN 20**
Basismodul, DN 20, AG, zur Installation von vorgenannten Feinfilter in die Rohrleitung, für Trinkwasser, Grundkörper aus Messing, Einbau senkrecht oder waagerecht, PN 16, Mediumtemperatur 5 - 30°C, einschl. Pressverschraubungen auf Edelstahlrohr DN 20, einschl. sämtlichen Klein-, Dichtungs- und Befestigungsmaterial.
Menge: 1,000 St

**01.17.380 Vollautomatischer Rückspülfilter Messing AG DN50**
Vollautomatischer Rückspülfilter, DN 50, aus Messing, mit modularem Filterelement aus Kunststoff, mit Filtergewebe aus Edelstahl, aufgebauter  Antriebseinheit, mit separater Steuereinheit als Schaltkasten, einschließlich 2 Manometer  0 - 16 bar, Spülwasseranschluss  Rohranschluss  DN 50, nach DIN EN  1717, einschl. Schaltkasten  mit frei programmierbarer Steuerung,  Störungs- erkennung und potentialfreien  Kontakten, Leuchtdiodenanzeige, Betrieb und Rückspülen,  Taster für manuelle Auslösung,  Differenzdruck- steuerung und zusätzlicher  Sicherheitszeitsteuerung, einstellbar 2 - 30 Tage,  DVGW zertifiziert, Einbau nach DIN EN 806-2, einschl. Pressverschraubungen auf Edelstahlrohr DN 50, einschl. sämtlichen Klein-, Dichtungs- und Befestigungsmaterial.

Technische Daten:
Durchflussleistung: 27,0 m³/h (dp 0,2bar)
Anfangsdruckverlust: 0,2 bar
Kv-Wert: 56,0 m³/h
Durchlassweite: 100 µm
Nenndruck (PN): 16 bar
Wassertemperatur: 90 °C
Erforderlicher
Kanalanschluss: DN 50
Netzanschluss
(Schukostecker): 230 V, 50 Hz
Schutzart: IP 54
Betriebsspannung: 24 V
Anschlüsse: R 2"
Menge: 1,000 St

**01.17.390 Systemtrenner Edelstahl AG DN15**
Systemtrenner, DN 15, AG, mit kontrollierbarer Mitteldruckzone (Bauart BA), bestehend aus: zwei Rückflussverhinderern, einem Ablassventil und drei Kugelhähnen zum Anschluss eines Differenzdruck-Manometers und Übergangsverschraubungen, Gehäuse aus Edelstahl, Dichtelemente aus NBR und EPDM. Rückflussverhinderer aus Kunststoff bzw. Edelstahl, Ventileinsatz aus Kunststoff. Kugelhähne aus Edelstahl, DIN/DVGW geprüft, Absicherung gegen Rückfließen, Rückdrücken und Rücksaugen von Flüssigkeiten der Gefahrenklasse 4 (nach DIN 1988, Teil 4 und DIN EN 1717). zusätzlich geeignet für vollentsalztes Wasser bis 65 °C, Armatur nach DIN EN 806-5, für Trinkwasser.
Schutzklasse: BA,
Flüssigkeitskategorie (DIN EN 1717): 4,
max. Mediumtemperatur: 65 °C,
Kvs-Wert: 2,3,
Druckstufe: PN 10.
Einschl. Pressverschraubungen auf Edelstahlrohr
DN 15, einschl. sämtlichen Klein-, Dichtungs- und Befestigungs- material.
Menge: 2,000 St

**01.17.400 Systemtrenner Edelstahl AG DN50, Hausanschluss**
Systemtrenner, DN 50, AG, Hausanschluss, mit kontrollierbarer Mitteldruckzone (Bauart BA), bestehend aus: zwei Rückfluss- verhinderern, einem Ablassventil und drei Kugelhähnen zum Anschluss eines Differenzdruck-Manometers und Übergangs- verschraubungen, Gehäuse aus Edelstahl, Dichtelemente aus NBR und EPDM. Rückflussverhinderer aus Kunststoff bzw. Edelstahl, Ventileinsatz aus Kunststoff. Kugelhähne aus Edelstahl, DIN/DVGW geprüft, Absicherung gegen Rückfließen, Rückdrücken und Rücksaugen von Flüssigkeiten der Gefahrenklasse 4 (nach DIN 1988, Teil 4 und DIN EN 1717). zusätzlich geeignet für vollentsalztes Wasser bis 65 °C, Armatur nach DIN EN 806-5, für Trinkwasser.
Schutzklasse: BA,
Flüssigkeitskategorie (DIN EN 1717): 4,
max. Mediumtemperatur: 65 °C,
Kvs-Wert: 9,
Druckstufe: PN 10.
Einschl. Pressverschraubungen auf Edelstahlrohr
DN 50, einschl. sämtlichen Klein-, Dichtungs- und Befestigungs- material.
Menge: 1,000 St

**01.17.410 Hygienespülung ein Anschluss AG ohne Steuereinheit direkter Anschluss an Gebäudeautomation**
Hygienespülung. mit 1 Wasseranschluss, ohne Steuereinheit, mit direktem Anschluss an die Gebäudeautomation, DN 50 mm, zum Verhindern von Stagnation in Trinkwasserleitungen, AP und UP Montage geeignet, Zulassung nach (DIN) EN 1717 / (DIN) EN 13077, Magnetventil stromlos geschlossen, Armaturengruppe I nach EN ISO 3822-1, Schallschutz nach DIN 4109, Brandschutz nach I 30 bis I 90 und F 30 bis F 90, Höhe 485 mm, Tiefe: 87 mm, Nennweite 40, kegeliges Außengewinde 1/2 ", Betriebsspannung: 24 V DC, Fließdruck max.: 1000 kPa, Fließdruck min.: 50 ka, Mindestanzahl Schaltzyklen 10000, Schutzart: IP45, Spülleistung pro Magnetventil 10 l/min, 1 Wasser- anschluss rechts, mit Magnetventileinheit, mit Sicherungsstift und Durchflussbegrenzer, Kupplungsstück, Rückstausensor mit Schaltausgang <= 50 V DC / <= 500 mA DC, Öffner, mit Anschlusskabel Länge 5 m, Rohbauset, Bauschutz ablängbar.
Menge: 1,000 St

**01.17.420 Hygienespülung ein Anschluss AG mit Steuereinheit**
Hygienespülung mit 1 Wasseranschluss, mit Steuereinheit,
DN 50 mm, zum Verhindern von Stagnation in Trinkwasser- leitungen, AP und UP Montage geeignet, Zulassung nach (DIN) EN 1717 / (DIN) EN 13077, Rückstausensor eingebaut, Schnittstelle Digital I/O (zentrale Spülauslösung, potentialfreie Störungsanzeige, Ansteuerung externes Magnetventil), Magnetventil stromlos geschlossen, Armaturengruppe I nach EN ISO 3822-1, Schallschutz nach DIN 4109, Brandschutz nach I 30 bis I 90 und F 30 bis F 90, Höhe 485 mm, Tiefe 87 mm, Nennweite 40, kegeliges Außengewinde 1/2 ", Betriebsspannung: 12 V DC, Fließdruck max.: 1000 kPa, Fließdruck min.: 50 kPa, Nennspannung 230 V AC, Netzfrequenz 50 Hz, Schutzart IP45, Spülleistung pro Magnetventil 10 l/min, 1 Wasser- anschluss rechts, mit Magnetventileinheit mit Sicherungsstift und Durchflussbegrenzer, Kupplungsstück, Netzteil 230 V / 12 V / 50 Hz, mit Ausgangskabel Länge 5 m, Steuereinheit, Rohbauset, Bauschutz ablängbar, mit Befestigungsmaterial
Menge: 4,000 St

*Hinweis: Druckerhöhungsanlage:*

**01.17.430 Druckerhöhungsanlage (DEA01) Edelstahl DN32 PN16**
Druckerhöhungsanlage (DEA01) bestehend aus einer vertikalen Hochdruckkreiselpumpe, mit magnetfreiem Reluktanzmotor nach IE5 gem. IEC/TS 60034-30-2, Frequenzumformer zur stufenlosen Drehzahlregelung jeder Pumpe und Steuerung anschlussfertig, nach DIN 1988-500 für einstellbaren, konstanten Versorgungsdruck zum Einsatz in Trinkwasser- anlagen, Wechsel im Betrieb zur Sicherstellung gleicher Laufzeit bei allen Pumpen, Ein- und Ausschaltung druckab- hängig, mediumberührte Teile aus Edelstahl, ein Motor je Pumpe gem. IEC/TS 60034-30-2, Frequenzumrichter motormontiert je Pumpe, längenverstellbarer Rückflussver- hinderer pro Pumpe zur Wartung, Absperrarmaturen saug- und druckseitig je Pumpe, mit durchströmtem 8-l-Membrandruckbe- hälter auf der Druckseite als Steuerbehälter mit Absperrarmatur und Entleerungsventil, Drucksensor zur Steuerung des Versorgungsdrucks mit Absperrarmatur und Manometer, Hauptschalter am Schaltschrank abschliessbar, Saug- und Drucksammler einseitig anschließbar über Rundflansch, alle Komponenten und Pumpen auf einer Grundplatte montiert, Pumpen schwingungsgedämpft montiert, mit Fußset als Höhenausgleich, einschl. sämtlichen Klein-, Dichtungs- und Befestigungsmaterial.

Überwachung/Steuerung/Regelung:
- Funktionsüberwachung Drucksensor
- Störungsquittierung manuell oder automatisch
- Eingebauter Motorschutz
- Rohrbruchdetektion zur Anlagenabschaltung
- Funktionslauf parametrierbar
- Grundlast/Spitzenlastbetrieb einstellbar
- Betrieb Mit/Ohne Reservepumpe wählbar

Bedienung/Anzeige:
- Hintergrundbeleuchtetes Farbdisplay
- Menüführung mit Symboldarstellung
- Anzeige u. Einstellung von Betriebsparametern und Sollwerten
- Standard Bluetooth-Anschluss für App-Bedienung
- Anzeige von Pumpenstatus und Druck-Istwert
- Betriebsstundenzähler je Pumpe
- Betriebsstundenzähler für Gesamtanlage
- Schaltspielzähler je Pumpe
- Notbetrieb-0-Automatik pro Pumpe

Kommunikation/Schnittstellen:
- 1 x potenzialfreier Digitaleingang externer Trockenlaufschutz
- 2 x potenzialfreie Digitalausgänge Sammelstörmeldungen
- 1 x potenzialfreier Digitalausgang Sammelbetriebsmeldung
- Fernwartung mit Servicetool
- Bussytem Modbus RTU
- Anzeige am Display:
- Systemdruck
- Status Trockenlaufschutz
- Vordruck
- Alarme und Warnungen (inkl. Historie)

Werkstoffe:
- Pumpe: medienberührte Bauteile aus Edelstahl
- Verrohrung: Edelstahl
- Armaturen: Messing oder Edelstahl, trinkwassergeeignet
- Grundplatte: Stahl pulverbeschichtet

Technik:
- zul. Anlagenenddruck 16 bar,
- Leistung P2: 0.75 kW,
- Einschaltart: Sanftanlauf am FU,
- Nennstrom: 4.7 A,
- Motordrehzahl: 360-4000 1/min,
- Betriebsspannung: 230 V,
- Netzfrequenz: 50 Hz,
- Motorschutzart: IP55,
- Effizienzklasse: IE5,
- Anlagengewicht: 26,1 kg,
- 1 Pumpe,
- Stufenzahl 5,
- Anschluss unmittelbar.

Anschlüsse und Betriebswerte:
- Saugseite DN 32 IG,
- Druckseite DN 32 IG,
- Vordruck : 347,5 kPa,
- Nachdruck: 543,6 kPa,
- Differenzdruck 196,1 kPa,
- Förderstrom  0,6 l/s,
- Förderhöhe 19,61 m.
Menge: 1,000 St

**01.17.440 Druckerhöhungsanlage (DEA02) Edelstahl DN32 PN16**
Druckerhöhungsanlage (DEA02) bestehend aus einer vertikalen Hochdruckkreiselpumpe, mit magnetfreiem Reluktanzmotor nach IE5 gem. IEC/TS 60034-30-2, Frequenzumformer zur stufenlosen Drehzahlregelung jeder Pumpe und Steuerung anschlussfertig, nach DIN 1988-500 für einstellbaren, konstanten Versorgungsdruck zum Einsatz in Trinkwasser- anlagen, Wechsel im Betrieb zur Sicherstellung gleicher Laufzeit bei allen Pumpen, Ein- und Ausschaltung druckab- hängig, mediumberührte Teile aus Edelstahl, ein Motor je Pumpe gem. IEC/TS 60034-30-2, Frequenzumrichter motormontiert je Pumpe, längenverstellbarer Rückflussver- hinderer pro Pumpe zur Wartung, Absperrarmaturen saug- und druckseitig je Pumpe, mit durchströmtem 8-l-Membrandruckbe- hälter auf der Druckseite als Steuerbehälter mit Absperrarmatur und Entleerungsventil, Drucksensor zur Steuerung des Versorgungsdrucks mit Absperrarmatur und Manometer, Hauptschalter am Schaltschrank abschliessbar, Saug- und Drucksammler einseitig anschließbar über Rundflansch, alle Komponenten und Pumpen auf einer Grundplatte montiert, Pumpen schwingungsgedämpft montiert, mit Fußset als Höhenausgleich, einschl. sämtlichen Klein-, Dichtungs- und Befestigungsmaterial.

Überwachung/Steuerung/Regelung:
- Funktionsüberwachung Drucksensor
- Störungsquittierung manuell oder automatisch
- Eingebauter Motorschutz
- Rohrbruchdetektion zur Anlagenabschaltung
- Funktionslauf parametrierbar
- Grundlast/Spitzenlastbetrieb einstellbar
- Betrieb Mit/Ohne Reservepumpe wählbar

Bedienung/Anzeige:
- Hintergrundbeleuchtetes Farbdisplay
- Menüführung mit Symboldarstellung
- Anzeige u. Einstellung von Betriebsparametern und Sollwerten
- Standard Bluetooth-Anschluss für App-Bedienung
- Anzeige von Pumpenstatus und Druck-Istwert
- Betriebsstundenzähler je Pumpe
- Betriebsstundenzähler für Gesamtanlage
- Schaltspielzähler je Pumpe
- Notbetrieb-0-Automatik pro Pumpe

Kommunikation/Schnittstellen:
- 1 x potenzialfreier Digitaleingang externer Trockenlaufschutz
- 2 x potenzialfreie Digitalausgänge Sammelstörmeldungen
- 1 x potenzialfreier Digitalausgang Sammelbetriebsmeldung
- Fernwartung mit Servicetool
- Bussytem Modbus RTU
- Anzeige am Display:
- Systemdruck
- Status Trockenlaufschutz
- Vordruck
- Alarme und Warnungen (inkl. Historie)

Werkstoffe:
- Pumpe: medienberührte Bauteile aus Edelstahl
- Verrohrung: Edelstahl
- Armaturen: Messing oder Edelstahl, trinkwassergeeignet
- Grundplatte: Stahl pulverbeschichtet

Technik:
- zul. Anlagenenddruck 16 bar,
- Leistung P2: 0.75 kW,
- Einschaltart: Sanftanlauf am FU,
- Nennstrom: 4.7 A,
- Motordrehzahl: 360-4000 1/min,
- Betriebsspannung: 230 V,
- Netzfrequenz: 50 Hz,
- Motorschutzart: IP55,
- Effizienzklasse: IE5,
- Anlagengewicht: 26,1 kg,
- 1 Pumpe,
- Stufenzahl 5,
- Anschluss unmittelbar.

Anschlüsse und Betriebswerte:
- Saugseite DN 32 IG,
- Druckseite DN 32 IG,
- Vordruck : 273,9 kPa,
- Nachdruck: 635,4 kPa,
- Differenzdruck 362,0 kPa,
- Förderstrom 1,17 l/s,
- Förderhöhe 36,2 m.
Menge: 1,000 St

**01.17.450 Anschluss-Set DN32 PN16**
Flexibler Schlauch mit Edelstahlumflechtung zum Ausgleich von Montageversätzen oder Kompensation, als Komplett-Set, Anschluss G 1 1/4, PN 16, bestehend aus 2x Kompensator 1.4301, 3x Rohrverschraubung AISI304, 2x Dichtring, 2x Rohrverschraubung 1.4301/1.4308, einschl. sämtlichen Klein-, Dichtungs- und Befestigungsmaterial.
Menge: 2,000 St

*Hinweis: Wasserzähler Trinkwasser*

**01.17.460 Volumetrischer Hauswasserzähler Kaltwasser M-Bus Q3 10m3/h, DN50**
STLB-Bau 2024-04 042
Volumetrischer Hauswasserzähler, konformitätsbewertet gemäß MessEV, Baulänge DIN EN ISO 4064-4,
Baulänge in mm
300

als elektronisches Zählwerk, für Kaltwasser bis 30 Grad C, für waagerechten Einbau, Zifferblatt oben, Messwerterfassung über M-Bus DIN EN 13757, Energieversorgung über Batterie, Dauerdurchfluss Q3 10 m3/h, mit Gewindeanschluss, DN 50, einschl. Anschlussverschraubung aus Messing.
Menge: 3,000 St
Zeitansatz: 0,49

**01.17.470 Wasserzähler-Anschlussbügel Stahl verz Q3 10m3/h**
STLB-Bau 2024-04 042
Wasserzähler-Anschlussbügel einschl. Anschlussgewinde, aus verzinktem Stahl, Anschlussverschraubungen aus Messing mit Fest- und Längenausgleichsverschraubung, mit geschlossenen Bügelschenkeln zur Aufnahme der Anschlussverschraubungen, Abdichten des Schiebestutzens der Ausgleichsverschraubung mit O-Ring, für Hauswasserzähler mit Dauerdurchfluss Q3 10 m3/h.
Menge: 3,000 St
Zeitansatz: 0,16

**01.17.480 Ultraschall-Kaltwasserzähler Q3 1,6m3/h, DN15**
*** Bezugsbeschreibung
Ultraschall-Kaltwasserzähler mit integrierter akustischer Leckageerkennung zur Ermittlung von Leckagen in Anschlussleitungen. Kompaktes Design mit dauerhaft eingeschalteten 9-stelligen LCD-Display, Anzeige von Volumen in m³ (mit bis zu drei Dezimalen), Durchfluss l/h, Leckagen. Integrierter Wireless M-Bus Kommunikation nach EN 13757, C1 und OMS T1 mit BSI Profil Generation 4, Security Profile B. Mit individuellem Encryption-Key zur Einhaltung der Datenschutzrichtlinie. Die Batterielebensdauer beträgt 16 Jahre (einschl. Messung, Überwachung und Kommunikation).
Technische Daten
Rohrleitung DN: 15,
PN: 16,
Q3: 1,6 m³/h,
Q4 Maxdurchfluss: 2,0 m³/h,
T max.: 0,1 °C bis 30 °C,
Genauigkeitslasse: 2,
Umweltklassen: M1 / E1 und E2,
Tages-/ Monatswerte: Datum, Volumen, Betriebsstunden, Infocode, Volumen Rücklauf, Akustischer Wert, Min.- und Max.- Werte Durchfluss (Monatsauslesung mit Datum), Min.- und Max.- Werte mit Datum für Umgebungs- und Wassertemperatur bei Durchschnitts-Wasservolumen,
Optische Schnittstelle: Schaltbar (Stromeinsparung) mit KMP nach CRC16,
wM-Bus Kommunikation: Unidirektionales, variables wM-Bus Protokoll nach EN 13757, C1 und OMS T1 mit BSI Profil Generation 4, Security Profile B, BSI (Modeeinstellung jederzeit wählbar),
Anschlussart/ Material: Gewinde G3/4B/ Polyphenylensulfid PPS.
Baulänge: 110 mm.
Einschl. Anschlussverschraubung.
Menge: 30,000 St

**01.17.490 Ultraschall-Kaltwasserzähler Q3 2,5m3/h, DN20**
*** wie Position 01.17.480
Rohrleitung DN: 20,
Q3: 2,5 m³/h,
Q4 Maxdurchfluss: 3,1 m³/h,
Drahtgebundene Schnittstelle als Plug-and-play für den Anschluss an eine Gateway.
Anschlussart/ Material: Gewinde G3/4B / Polyphenylensulfid PPS
Baulänge: 110 mm.
Einschl. Anschlussverschraubung.
Menge: 1,000 St

**01.17.500 Ultraschall-Kaltwasserzähler Q3 4,0m3/h, DN25**
*** wie Position 01.17.480
Rohrleitung DN: 25,
Q3: 4,0 m³/h,
Q4 Maxdurchfluss: 5,0 m³/h,
Drahtgebundene Schnittstelle als Plug-and-play für den Anschluss an eine Gateway.
Anschlussart/ Material: Gewinde G 1B / Polyphenylensulfid PPS
Baulänge: 190 mm.
Einschl. Anschlussverschraubung.
Menge: 1,000 St

**01.17.510 Wasserzähler-Anschlussbügel Stahl verz Q3 2,5m3/h**
*** Bezugsbeschreibung
Wasserzähler-Anschlussbügel
Wasserzähler-Anschlussbügel einschl. Anschlussgewinde, aus verzinktem Stahl, Anschlussverschraubungen aus Edelstahl mit Fest- und Längenausgleichsverschraubung, mit geschlossenen Bügelschenkeln zur Aufnahme der Anschlussverschraubungen, Abdichten des Schiebestutzens der Ausgleichsverschraubung mit O-Ring, für Wasserzähler mit Dauerdurchfluss
Q3 2,5 m3/h.
Menge: 1,000 St
Zeitansatz: 0,15

**01.17.520 Wasserzähler-Anschlussbügel Stahl verz Q3 4 m3/h;**
*** wie Position 01.17.510
für Hauswasserzähler mit Dauerdurchfluss Q3 4 m3/h.
Menge: 1,000 St
Zeitansatz: 0,15

**01.17.530 Gateway, universelles Kommunikationsmodul**
Das Gateway ist ein universelles Kommunikationsmodul- gateway, das sich Wasserzählern über M-Bus verbindet und Daten über das ausgewählte Modulkommunikationsprotokoll weiterleitet. Das Gateway funktioniert mit allgemeinen Industrieprotokollen( M-Bus).
Das Gateway synchronisiert automatisch Daten vom ange- schlossenen Wasserzähler alle 20 Sekunden.
Die Daten werden über das montierte Kommunikationsmodul weitergeleitet. Das Gateway wird durch eine integrierte Lithiumbatterie (D-Zelle) mit bis zu 16 Jahren Lebensdauer oder 2 Lithiumbatterien (A-Zelle) mit bis zu 9 Jahren Lebensdauer mit Energie versorgt. (Alternativ kann das Gateway aus dem Netz entweder mit 24 VAC/VDC oder mit 230 VAC versorgt werden.)
Menge: 2,000 St

**01.17.540 Bezeichnungsschild mehrschichtig Kunststoff H 52mm B 74mm Schildträger Spannband**
STLB-Bau 2024-04 042
Bezeichnungsschild DIN 825, Farbe und Beschriftung nach Angaben des AG, aus mehrschichtigem Kunststoff, Beschriftung 2-zeilig, gedruckt, rechteckig, Höhe 52 mm, Breite 74 mm, Befestigung mit Schildträger aus verzinktem Stahl, Halter und Spannband.
Menge: 50,000 St
Zeitansatz: 0,04

**01.17.550 Bezeichnungsschild mehrschichtig Kunststoff H 74mm B 148mm Schildträger Spannband**
STLB-Bau 2024-04 042
Bezeichnungsschild DIN 825, Farbe und Beschriftung nach Angaben des AG, aus mehrschichtigem Kunststoff, Beschriftung 2-zeilig, gedruckt, rechteckig, Höhe 74 mm, Breite 148 mm, Befestigung mit Schildträger aus verzinktem Stahl, Halter und Spannband.
Menge: 40,000 St
Zeitansatz: 0,04

#### Bereich 01.18 KG 412 Wasseranlagen - Rohrleitungen

*Hinweis: Hinweistext Rohrnetz*
Hinweistext Rohrnetz
Als Material für das Trinkwasser-Rohrnetz im Untergeschoss und Strangleitungen bis zu den Etagenabsperrungen ist Systemrohr aus nichtrostendem Stahl (Edelstahl) vorgesehen, verbinden durch Pressen. Befestigung körperschallentkoppelt. Die Verlegung und Befestigung hat nach den Verlege- und Befestigungsvorschriften des Herstellers und unter Einhaltung der normativen Vorschriften zu erfolgen. Die Rohrleitungen werden an Ankerschienen oder mittels Dübeln als Einzelbefestigung befestigt. Die Verbindungen sind mittels Rapid Verbindern herzustellen. Die Vorgaben der jeweiligen Anwendbarkeitsnachweise (abP, abZ, aBG) sind zwingend zu berücksichtigen. Das Rohrleitungssystem ist gemäß DIN 4109 gegen Körperschallübertragung vom Baukörper zu trennen.

*Hinweis: Trinkwasserverteiler*

**01.18.10 Trinkwasserverteiler Verteilerbalken 6 Abgänge**
Trinkwasserverteiler, 6 Abgänge, für die zentrale Trinkwasserverteilung im Gebäude, Verteilerbalken aus Edelstahlspezialprofil (1.4401), totraumfrei, seitlicher Eingangsstutzen flachdichtend mit Überwurfmutter, nach oben geführten Abgängen flachdichtend mit Überwurfmutter, Stutzenabstand 125 mm, max. Betriebsdruck 10 bar, werkseitig druckgeprüft, max. Betriebstemperatur 80 °C, den Anforderungen der VDI 6023 entsprechend, einschl. Wandkonsolen und Befestigungsmaterial.

Anschlüsse:
Eingang DN 50 Überwurfmutter flachdichtend
Abgang 1 DN 15 Überwurfmutter flachdichtend
Abgang 2 DN 25 Überwurfmutter flachdichtend
Abgang 3 DN 15 Überwurfmutter flachdichtend
Abgang 4 DN 50 Überwurfmutter flachdichtend
Abgang 5 DN 15 Überwurfmutter flachdichtend
Abgang 6 DN 20 Überwurfmutter flachdichtend
Menge: 1,000 St

**01.18.20 Dämmung Trinkwasserverteiler 6 Abgänge**
Dämmung für vorgenannten Trinkwasserverteiler, 6 Abgänge, Dämmung aus Steinwolle, Dämmschichtdicke 30 mm, als Dämmmatte, Baustoffklasse DIN 4102-1 A (nichtbrennbar), Wärmeleitfähigkeit 0,032 W/(mK) nach EN ISO 8497, Dicke 30 mm, kaschiert mit Alufolie, mit engmaschiger Glasfasergitternetzverstärkung, Mediumtemperatur ≥ 0 °C, einschl. Ummantelung aus nichtprofiliertem Blech, Stahl, feuerverzinkt, Dicke 0,7 mm, Überlappungen verschrauben und mit Dichtungsband abdichten, mit Ausschnitten für die Verteileranschlüsse und Konsolen, einschl. sämtlichen Klein-, Dichtungs- und Befestigungsmaterial.
Menge: 1,000 St

**01.18.30 Trinkwasserverteiler Verteilerbalken 4 Abgänge**
Trinkwasserverteiler, 4 Abgänge, für die zentrale Trinkwasserverteilung im Gebäude, Verteilerbalken aus Edelstahlspezialprofil (1.4401), totraumfrei, seitlicher Eingangsstutzen flachdichtend mit Überwurfmutter, seitlicher Ausgangssutzen flachdichtend mit Überwurfmutter, nach oben geführten Abgängen flachdichtend mit Überwurfmutter, Stutzenabstand 125 mm, max. Betriebsdruck 10 bar, werkseitig druckgeprüft, max. Betriebstemperatur 80 °C, den Anforderungen der VDI 6023 entsprechend, einschl. Wandkonsolen und Befestigungsmaterial.

Anschlüsse:
Eingang DN 50 Überwurfmutter flachdichtend
Ausgang DN 50 Überwurfmutter flachdichtend
Abgang 1 DN 25 Überwurfmutter flachdichtend
Abgang 2 DN 20 Überwurfmutter flachdichtend
Abgang 3 DN 20 Überwurfmutter flachdichtend
Abgang 4 DN 50 Überwurfmutter flachdichtend
Menge: 1,000 St

**01.18.40 Dämmung Trinkwasserverteiler 4 Abgänge**
Dämmung für vorgenannten Trinkwasserverteiler, 4 Abgänge, Dämmung aus Steinwolle, Dämmschichtdicke 30 mm, als Dämmmatte, Baustoffklasse DIN 4102-1 A (nichtbrennbar), Wärmeleitfähigkeit 0,032 W/(mK) nach EN ISO 8497, Dicke 30 mm, kaschiert mit Alufolie, mit engmaschiger Glasfasergitternetzverstärkung, Mediumtemperatur ≥ 0 °C, einschl. Ummantelung aus nichtprofiliertem Blech, Stahl, feuerverzinkt, Dicke 0,7 mm, Überlappungen verschrauben und mit Dichtungsband abdichten, mit Ausschnitten für die Verteileranschlüsse und Konsolen, einschl. sämtlichen Klein-, Dichtungs- und Befestigungsmaterial.
Menge: 1,000 St

**01.18.50 Trinkwasserverteiler Verteilerbalken 5 Abgänge**
Trinkwasserverteiler, 5 Abgänge, für die zentrale Trinkwasserverteilung im Gebäude, Verteilerbalken aus Edelstahlspezialprofil (1.4401), totraumfrei, seitlicher Eingangsstutzen flachdichtend mit Überwurfmutter, nach oben geführten Abgängen flachdichtend mit Überwurfmutter, Stutzenabstand 125 mm, max. Betriebsdruck 10 bar, werkseitig druckgeprüft, max. Betriebstemperatur 80 °C, den Anforderungen der VDI 6023 entsprechend, einschl. Wandkonsolen und Befestigungsmaterial.

Anschlüsse:
Eingang DN 50 Überwurfmutter flachdichtend
Abgang 1 DN 32 Überwurfmutter flachdichtend
Abgang 2 DN 25 Überwurfmutter flachdichtend
Abgang 3 DN 20 Überwurfmutter flachdichtend
Abgang 4 DN 25 Überwurfmutter flachdichtend
Abgang 5 DN 50 Überwurfmutter flachdichtend
Menge: 1,000 St

**01.18.60 Dämmung Trinkwasserverteiler 5 Abgänge**
Dämmung für vorgenannten Trinkwasserverteiler, 5 Abgänge, Dämmung aus Steinwolle, Dämmschichtdicke 30 mm, als Dämmmatte, Baustoffklasse DIN 4102-1 A (nichtbrennbar), Wärmeleitfähigkeit 0,032 W/(mK) nach EN ISO 8497, Dicke 30 mm, kaschiert mit Alufolie, mit engmaschiger Glasfasergitternetzverstärkung, Mediumtemperatur ≥ 0 °C, einschl. Ummantelung aus nichtprofiliertem Blech, Stahl, feuerverzinkt, Dicke 0,7 mm, Überlappungen verschrauben und mit Dichtungsband abdichten, mit Ausschnitten für die Verteileranschlüsse und Konsolen, einschl. sämtlichen Klein-, Dichtungs- und Befestigungsmaterial.
Menge: 1,000 St

**01.18.70 Trinkwasserverteiler Verteilerbalken 2 Abgänge**
Trinkwasserverteiler, 2 Abgänge, für die zentrale Trinkwasserverteilung im Gebäude (Nachspeisung Heizung), Verteilerbalken aus Edelstahlspezialprofil (1.4401), totraumfrei, seitlicher Eingangsstutzen flachdichtend mit Überwurfmutter, nach oben geführten Abgängen flachdichtend mit Überwur- fmutter, Stutzenabstand 125 mm, max. Betriebsdruck 10 bar, werkseitig druckgeprüft, max. Betriebstemperatur 80 °C, den Anforderungen der VDI 6023 entsprechend, einschl. Wandkonsolen und Befestigungsmaterial.

Anschlüsse:
Eingang DN 25 Überwurfmutter flachdichtend
Abgang 1 DN 25 Überwurfmutter flachdichtend
Abgang 2 DN 25 Überwurfmutter flachdichtend
Menge: 1,000 St

*Hinweis: Rohre:*

**01.18.80 Rohr Stahl niro geschweißt TW AD 18mm WD 1mm**
*** Bezugsbeschreibung
Rohrleitung aus nichtrostenden Stahlrohren DVGW GW 541, geschweißt, Werkstoff-Nr 1.4401, für Trinkwasser, mit Eignungsnachweis DIN 1988-200, Außendurchmesser 18 mm, Wanddicke 1 mm, Verbindung durch Pressen, einschl. Schweiß- bzw. Löt- und Dichtungsmittel, sowie Herstellen der Verbindungen, Form- und Verbindungsstücke werden gesondert vergütet, Rohrbefestigungen werden gesondert vergütet, Verlegung in Gebäuden, Arbeitshöhe des Montageortes bis 5,5 m über der Standfläche des hierfür erforderlichen Gerüstes, Gerüst wird gesondert vergütet.
Menge: 600,000 m

**01.18.90 Rohr Stahl niro geschweißt TW AD 22mm WD 1,2mm**
*** wie Position 01.18.80
Außendurchmesser 22 mm,
Wanddicke 1,2 mm.
Menge: 350,000 m

**01.18.100 Rohr Stahl niro geschweißt TW AD 28mm WD 1,2mm**
*** wie Position 01.18.80
Außendurchmesser 28 mm,
Wanddicke 1,2 mm.
Menge: 250,000 m

**01.18.110 Rohr Stahl niro geschweißt TW AD 35mm WD 1,5mm**
*** wie Position 01.18.80
Außendurchmesser 35 mm,
Wanddicke 1,5 mm.
Menge: 50,000 m

**01.18.120 Rohr Stahl niro geschweißt TW AD 42mm WD 1,5mm**
*** wie Position 01.18.80
Außendurchmesser 42 mm,
Wanddicke 1,5 mm.
Menge: 20,000 m

**01.18.130 Rohr Stahl niro geschweißt TW AD 54mm WD 1,5mm**
*** wie Position 01.18.80
Außendurchmesser 54 mm,
Wanddicke 1,5 mm.
Menge: 30,000 m

**01.18.140 Rohr Stahl niro geschweißt TW AD 76,1mm WD 2,0mm**
*** wie Position 01.18.80
Außendurchmesser 76,1 mm,
Wanddicke 2,0 mm.
Menge: 4,000 m

*Hinweis: Bogen 45° II:*

**01.18.150 Bogen Edelstahl AD 18mm 45° II**
Bogen aus Edelstahl, 45°, beidseitig Muffen, für Rohrleitung aus nichtrostendem Stahl, Werkstoff-Nr 1.4401, Legierungszuschlag mind. 2,2 Gewichts-% Molybdän, als Pressverbindung mit DVGW-Registrierung, Außendurchmesser 18 mm
Menge: 30,000 St

**01.18.160 Bogen Edelstahl AD 22mm 45° II**
Bogen aus Edelstahl, 45°, beidseitig Muffen, für Rohrleitung aus nichtrostendem Stahl, Werkstoff-Nr 1.4401, Legierungszuschlag mind. 2,2 Gewichts-% Molybdän, als Pressverbindung mit DVGW-Registrierung, Außendurchmesser 22 mm
Menge: 30,000 St

**01.18.170 Bogen Edelstahl AD 28mm 45° II**
Bogen aus Edelstahl, 45°, beidseitig Muffen, für Rohrleitung aus nichtrostendem Stahl, Werkstoff-Nr 1.4401, Legierungszuschlag mind. 2,2 Gewichts-% Molybdän, als Pressverbindung mit DVGW-Registrierung, Außendurchmesser 28 mm
Menge: 20,000 St

**01.18.180 Bogen Edelstahl AD 35mm 45° II**
Bogen aus Edelstahl, 45°, beidseitig Muffen, für Rohrleitung aus nichtrostendem Stahl, Werkstoff-Nr 1.4401, Legierungszuschlag mind. 2,2 Gewichts-% Molybdän, als Pressverbindung mit DVGW-Registrierung, Außendurchmesser 35 mm
Menge: 10,000 St

**01.18.190 Bogen Edelstahl AD 42mm 45° II**
Bogen aus Edelstahl, 45°, beidseitig Muffen, für Rohrleitung aus nichtrostendem Stahl, Werkstoff-Nr 1.4401, Legierungszuschlag mind. 2,2 Gewichts-% Molybdän, als Pressverbindung mit DVGW-Registrierung, Außendurchmesser 42 mm
Menge: 4,000 St

**01.18.200 Bogen Edelstahl AD 54mm 45° II**
Bogen aus Edelstahl, 45°, beidseitig Muffen, für Rohrleitung aus nichtrostendem Stahl, Werkstoff-Nr 1.4401, Legierungszuschlag mind. 2,2 Gewichts-% Molybdän, als Pressverbindung mit DVGW-Registrierung, Außendurchmesser 54 mm
Menge: 4,000 St

*Hinweis: Bogen 45° IA:*

**01.18.210 Bogen Edelstahl AD 18mm 45° IA**
Bogen aus Edelstahl, 45°, mit Muffe und Einsteckende, für Rohrleitung aus nichtrostendem Stahl, Werkstoff-Nr 1.4401, Legierungszuschlag mind. 2,2 Gewichts-% Molybdän, als Pressverbindung mit DVGW-Registrierung, Außendurchmesser 18 mm
Menge: 30,000 St

**01.18.220 Bogen Edelstahl AD 22mm 45° IA**
Bogen aus Edelstahl, 45°, mit Muffe und Einsteckende, für Rohrleitung aus nichtrostendem Stahl, Werkstoff-Nr 1.4401, Legierungszuschlag mind. 2,2 Gewichts-% Molybdän, als Pressverbindung mit DVGW-Registrierung, Außendurchmesser 22 mm
Menge: 30,000 St

**01.18.230 Bogen Edelstahl AD 28mm 45° IA**
Bogen aus Edelstahl, 45°, mit Muffe und Einsteckende, für Rohrleitung aus nichtrostendem Stahl, Werkstoff-Nr 1.4401, Legierungszuschlag mind. 2,2 Gewichts-% Molybdän, als Pressverbindung mit DVGW-Registrierung, Außendurchmesser 28 mm
Menge: 20,000 St

**01.18.240 Bogen Edelstahl AD 35mm 45° IA**
Bogen aus Edelstahl, 45°, mit Muffe und Einsteckende, für Rohrleitung aus nichtrostendem Stahl, Werkstoff-Nr 1.4401, Legierungszuschlag mind. 2,2 Gewichts-% Molybdän, als Pressverbindung mit DVGW-Registrierung, Außendurchmesser 35 mm
Menge: 20,000 St

**01.18.250 Bogen Edelstahl AD 42mm 45° IA**
Bogen aus Edelstahl, 45°, mit Muffe und Einsteckende, für Rohrleitung aus nichtrostendem Stahl, Werkstoff-Nr 1.4401, Legierungszuschlag mind. 2,2 Gewichts-% Molybdän, als Pressverbindung mit DVGW-Registrierung, Außendurchmesser 42 mm
Menge: 4,000 St

**01.18.260 Bogen Edelstahl AD 54mm 45° IA**
Bogen aus Edelstahl, 45°, mit Muffe und Einsteckende, für Rohrleitung aus nichtrostendem Stahl, Werkstoff-Nr 1.4401, Legierungszuschlag mind. 2,2 Gewichts-% Molybdän, als Pressverbindung mit DVGW-Registrierung, Außendurchmesser 54 mm
Menge: 4,000 St

*Hinweis: Bogen 90° II:*

**01.18.270 Bogen Edelstahl AD 18mm 90° II**
Bogen aus Edelstahl, 90°, beidseitig Muffen, für Rohrleitung aus nichtrostendem Stahl, Werkstoff-Nr 1.4401, Legierungszuschlag mind. 2,2 Gewichts-% Molybdän, als Pressverbindung mit DVGW-Registrierung, Außendurchmesser 18 mm
Menge: 400,000 St

**01.18.280 Bogen Edelstahl AD 22mm 90° II**
Bogen aus Edelstahl, 90°,beidseitig Muffen, für Rohrleitung aus nichtrostendem Stahl, Werkstoff-Nr 1.4401, Legierungszuschlag mind. 2,2 Gewichts-% Molybdän, als Pressverbindung mit DVGW-Registrierung, Außendurchmesser 22 mm
Menge: 160,000 St

**01.18.290 Bogen Edelstahl AD 28mm 90° II**
Bogen aus Edelstahl, 90°, beidseitig Muffen, für Rohrleitung aus nichtrostendem Stahl, Werkstoff-Nr 1.4401, Legierungszuschlag mind. 2,2 Gewichts-% Molybdän, als Pressverbindung mit DVGW-Registrierung, Außendurchmesser 28 mm
Menge: 70,000 St

**01.18.300 Bogen Edelstahl AD 35mm 90° II**
Bogen aus Edelstahl, 90°, beidseitig Muffen, für Rohrleitung aus nichtrostendem Stahl, Werkstoff-Nr 1.4401, Legierungszuschlag mind. 2,2 Gewichts-% Molybdän, als Pressverbindung mit DVGW-Registrierung, Außendurchmesser 35 mm
Menge: 20,000 St

**01.18.310 Bogen Edelstahl AD 42mm 90° II**
Bogen aus Edelstahl, 90°, beidseitig Muffen, für Rohrleitung aus nichtrostendem Stahl, Werkstoff-Nr 1.4401, Legierungszuschlag mind. 2,2 Gewichts-% Molybdän, als Pressverbindung mit DVGW-Registrierung, Außendurchmesser 42 mm
Menge: 8,000 St

**01.18.320 Bogen Edelstahl AD 54mm 90° II**
Bogen aus Edelstahl, 90°, beidseitig Muffen, für Rohrleitung aus nichtrostendem Stahl, Werkstoff-Nr 1.4401, Legierungszuschlag mind. 2,2 Gewichts-% Molybdän, als Pressverbindung mit DVGW-Registrierung, Außendurchmesser 54 mm
Menge: 10,000 St

*Hinweis: Bogen 90° IA:*

**01.18.330 Bogen Edelstahl AD 18mm 90° IA**
Bogen aus Edelstahl, 90°, mit Muffe und
Einsteckende, für Rohrleitung aus nichtrostendem Stahl,
Werkstoff-Nr 1.4401, Legierungszuschlag mind. 2,2 Gewichts-% Molybdän, als Pressverbindung mit DVGW-Registrierung, Außendurchmesser 18 mm
Menge: 250,000 St

**01.18.340 Bogen Edelstahl AD 22mm 90° IA**
Bogen aus Edelstahl, 90°, mit Muffe und
Einsteckende, für Rohrleitung aus nichtrostendem Stahl, Werkstoff-Nr 1.4401, Legierungszuschlag mind. 2,2 Gewichts-% Molybdän, als Pressverbindung mit DVGW-Registrierung, Außendurchmesser 22 mm
Menge: 60,000 St

**01.18.350 Bogen Edelstahl AD 28mm 90° IA**
Bogen aus Edelstahl, 90°, mit Muffe und
Einsteckende, für Rohrleitung aus nichtrostendem Stahl, Werkstoff-Nr 1.4401, Legierungszuschlag mind. 2,2 Gewichts-% Molybdän, als Pressverbindung mit DVGW-Registrierung, Außendurchmesser 28 mm
Menge: 33,000 St

**01.18.360 Bogen Edelstahl AD 35mm 90° IA**
Bogen aus Edelstahl, 90°, mit Muffe und
Einsteckende, für Rohrleitung aus nichtrostendem Stahl, Werkstoff-Nr 1.4401, Legierungszuschlag mind. 2,2 Gewichts-% Molybdän, als Pressverbindung mit DVGW-Registrierung, Außendurchmesser 35 mm
Menge: 10,000 St

**01.18.370 Bogen Edelstahl AD 42mm 90° IA**
Bogen aus Edelstahl, 90°, mit Muffe und
Einsteckende, für Rohrleitung aus nichtrostendem Stahl, Werkstoff-Nr 1.4401, Legierungszuschlag mind. 2,2 Gewichts-% Molybdän, als Pressverbindung mit DVGW-Registrierung, Außendurchmesser 42 mm
Menge: 6,000 St

**01.18.380 Bogen Edelstahl AD 54mm 90° IA**
Bogen aus Edelstahl, 90°, mit Muffe und
Einsteckende, für Rohrleitung aus nichtrostendem Stahl, Werkstoff-Nr 1.4401, Legierungszuschlag mind. 2,2 Gewichts-% Molybdän, als Pressverbindung mit DVGW-Registrierung, Außendurchmesser 54 mm
Menge: 8,000 St

*Hinweis: Kappe:*

**01.18.390 Kappe Edelstahl AD 18mm**
Kappe aus Edelstahl, mit Muffe, für Rohrleitung
aus nichtrostendem Stahl, Werkstoff-Nr 1.4401, Legierungszuschlag mind. 2,2 Gewichts-% Molybdän, als Pressverbindung mit DVGW-Registrierung, Außendurchmesser 18 mm
Menge: 10,000 St

**01.18.400 Kappe Edelstahl AD 22mm**
Kappe aus Edelstahl, mit Muffe, für Rohrleitung
aus nichtrostendem Stahl, Werkstoff-Nr 1.4401, Legierungszuschlag mind. 2,2 Gewichts-% Molybdän, als Pressverbindung mit DVGW-Registrierung, Außendurchmesser 22 mm
Menge: 4,000 St

**01.18.410 Kappe Edelstahl AD 28mm**
Kappe aus Edelstahl, mit Muffe, für Rohrleitung
aus nichtrostendem Stahl, Werkstoff-Nr 1.4401, Legierungszuschlag mind. 2,2 Gewichts-% Molybdän, als Pressverbindung mit DVGW-Registrierung, Außendurchmesser 28 mm
Menge: 4,000 d

**01.18.420 Kappe Edelstahl AD 35mm**
Kappe aus Edelstahl, mit Muffe, für Rohrleitung
aus nichtrostendem Stahl, Werkstoff-Nr 1.4401, Legierungszuschlag mind. 2,2 Gewichts-% Molybdän, als Pressverbindung mit DVGW-Registrierung, Außendurchmesser 35 mm
Menge: 2,000 St

**01.18.430 Kappe Edelstahl AD 42mm**
Kappe aus Edelstahl, mit Muffe, für Rohrleitung
aus nichtrostendem Stahl, Werkstoff-Nr 1.4401, Legierungszuschlag mind. 2,2 Gewichts-% Molybdän, als Pressverbindung mit DVGW-Registrierung, Außendurchmesser 42 mm
Menge: 2,000 St

*Hinweis: T-Stück:*

**01.18.440 T-Stück Edelstahl AD 18mm**
T-Stück, aus Edelstahl, für Rohrleitung aus
nichtrostendem Stahl, Werkstoff-Nr 1.4401, Legierungszuschlag mind. 2,2 Gewichts-% Molybdän, als Pressverbindung mit DVGW-Registrierung, Außendurchmesser 18 mm,
Menge: 45,000 St

**01.18.450 T-Stück Edelstahl AD 22mm**
T-Stück, aus Edelstahl, für Rohrleitung aus
nichtrostendem Stahl, Werkstoff-Nr 1.4401, Legierungszuschlag mind. 2,2 Gewichts-% Molybdän, als Pressverbindung mit DVGW-Registrierung, Außendurchmesser 22 mm,
Menge: 14,000 St

**01.18.460 T-Stück Edelstahl AD 28mm**
T-Stück, aus Edelstahl, für Rohrleitung aus
nichtrostendem Stahl, Werkstoff-Nr 1.4401, Legierungszuschlag mind. 2,2 Gewichts-% Molybdän, als Pressverbindung mit DVGW-Registrierung, Außendurchmesser 28 mm,
Menge: 4,000 St

**01.18.470 T-Stück Edelstahl AD 35mm**
T-Stück, aus Edelstahl, für Rohrleitung aus
nichtrostendem Stahl, Werkstoff-Nr 1.4401, Legierungszuschlag mind. 2,2 Gewichts-% Molybdän, als Pressverbindung mit DVGW-Registrierung, Außendurchmesser 35 mm,
Menge: 2,000 St

**01.18.480 T-Stück Edelstahl AD 42mm**
T-Stück, aus Edelstahl, für Rohrleitung aus
nichtrostendem Stahl, Werkstoff-Nr 1.4401,
Legierungszuschlag mind. 2,2 Gewichts-% Molybdän,
als Pressverbindung mit DVGW-Registrierung,
Außendurchmesser 42 mm,
Menge: 2,000 St

**01.18.490 T-Stück Edelstahl AD 54mm**
T-Stück, aus Edelstahl, für Rohrleitung aus
nichtrostendem Stahl, Werkstoff-Nr 1.4401,
Legierungszuschlag mind. 2,2 Gewichts-% Molybdän,
als Pressverbindung mit DVGW-Registrierung,
Außendurchmesser 54 mm,
Menge: 12,000 St

**01.18.500 T-Stück Edelstahl AD 76,1mm**
T-Stück, aus Edelstahl, für Rohrleitung aus
nichtrostendem Stahl, Werkstoff-Nr 1.4401,
Legierungszuschlag mind. 2,2 Gewichts-% Molybdän,
als Pressverbindung mit DVGW-Registrierung,
Außendurchmesser 76,1 mm,
Menge: 4,000 St

**01.18.510 T-Stück Edelstahl AD 22x18x22mm**
T-Stück, aus Edelstahl, für Rohrleitung aus
nichtrostendem Stahl, Werkstoff-Nr 1.4401, Legierungszuschlag mind. 2,2 Gewichts-% Molybdän, als Pressverbindung mit DVGW-Registrierung, Außendurchmesser 22x18x22 mm,
Menge: 5,000 St

**01.18.520 T-Stück Edelstahl AD 28x18x28mm**
T-Stück, aus Edelstahl, für Rohrleitung aus
nichtrostendem Stahl, Werkstoff-Nr 1.4401, Legierungszuschlag mind. 2,2 Gewichts-% Molybdän, als Pressverbindung mit DVGW-Registrierung, Außendurchmesser 28x18x28 mm,
Menge: 2,000 St

**01.18.530 T-Stück Edelstahl AD 28x22x28mm**
T-Stück, aus Edelstahl, für Rohrleitung aus
nichtrostendem Stahl, Werkstoff-Nr 1.4401, Legierungszuschlag mind. 2,2 Gewichts-% Molybdän, als Pressverbindung mit DVGW-Registrierung, Außendurchmesser 28x22x28mm,
Menge: 2,000 St

**01.18.540 T-Stück Edelstahl AD 35x18x35mm**
T-Stück, aus Edelstahl, für Rohrleitung aus
nichtrostendem Stahl, Werkstoff-Nr 1.4401, Legierungszuschlag mind. 2,2 Gewichts-% Molybdän, als Pressverbindung mit DVGW-Registrierung, Außendurchmesser 35x18x35mm
Menge: 2,000 St

**01.18.550 T-Stück Edelstahl AD 35x22x35mm**
T-Stück, aus Edelstahl, für Rohrleitung aus
nichtrostendem Stahl, Werkstoff-Nr 1.4401, Legierungszuschlag mind. 2,2 Gewichts-% Molybdän, als Pressverbindung mit DVGW-Registrierung, Außendurchmesser 35x22x35mm,
Menge: 2,000 St

**01.18.560 T-Stück Edelstahl AD 35x28x35mm**
T-Stück, aus Edelstahl, für Rohrleitung aus
nichtrostendem Stahl, Werkstoff-Nr 1.4401,
Legierungszuschlag mind. 2,2 Gewichts-% Molybdän,
als Pressverbindung mit DVGW-Registrierung,
Außendurchmesser 35x28x35mm,
Menge: 3,000 St

**01.18.570 T-Stück Edelstahl AD 42x18x42mm**
T-Stück, aus Edelstahl, für Rohrleitung aus
nichtrostendem Stahl, Werkstoff-Nr 1.4401,
Legierungszuschlag mind. 2,2 Gewichts-% Molybdän,
als Pressverbindung mit DVGW-Registrierung,
Außendurchmesser 42x18x42mm,
Menge: 4,000 St

**01.18.580 T-Stück Edelstahl AD 42x28x42mm**
T-Stück, aus Edelstahl, für Rohrleitung aus
nichtrostendem Stahl, Werkstoff-Nr 1.4401,
Legierungszuschlag mind. 2,2 Gewichts-% Molybdän,
als Pressverbindung mit DVGW-Registrierung,
Außendurchmesser 42x28x42mm,
Menge: 2,000 St

**01.18.590 T-Stück Edelstahl AD 42x35x42mm**
T-Stück, aus Edelstahl, für Rohrleitung aus
nichtrostendem Stahl, Werkstoff-Nr 1.4401,
Legierungszuschlag mind. 2,2 Gewichts-% Molybdän,
als Pressverbindung mit DVGW-Registrierung,
Außendurchmesser 42x35x42mm,
Menge: 2,000 St

**01.18.600 T-Stück Edelstahl AD 54x18x54mm**
T-Stück, aus Edelstahl, für Rohrleitung aus
nichtrostendem Stahl, Werkstoff-Nr 1.4401,
Legierungszuschlag mind. 2,2 Gewichts-% Molybdän,
als Pressverbindung mit DVGW-Registrierung,
Außendurchmesser 54x18x54mm,
Menge: 2,000 St

**01.18.610 T-Stück Edelstahl AD 54x22x54mm**
T-Stück, aus Edelstahl, für Rohrleitung aus
nichtrostendem Stahl, Werkstoff-Nr 1.4401,
Legierungszuschlag mind. 2,2 Gewichts-% Molybdän,
als Pressverbindung mit DVGW-Registrierung,
Außendurchmesser 54x22x54mm,
Menge: 2,000 St

**01.18.620 T-Stück Edelstahl AD 54x28x54mm**
T-Stück, aus Edelstahl, für Rohrleitung aus
nichtrostendem Stahl, Werkstoff-Nr 1.4401,
Legierungszuschlag mind. 2,2 Gewichts-% Molybdän,
als Pressverbindung mit DVGW-Registrierung,
Außendurchmesser 54x28x54mm,
Menge: 1,000 St

**01.18.630 T-Stück Edelstahl AD 54x35x54mm**
T-Stück, aus Edelstahl, für Rohrleitung aus
nichtrostendem Stahl, Werkstoff-Nr 1.4401,
Legierungszuschlag mind. 2,2 Gewichts-% Molybdän,
als Pressverbindung mit DVGW-Registrierung,
Außendurchmesser 54x35x54mm,
Menge: 1,000 St

**01.18.640 T-Stück Edelstahl AD 54x42x54mm**
T-Stück, aus Edelstahl, für Rohrleitung aus
nichtrostendem Stahl, Werkstoff-Nr 1.4401,
Legierungszuschlag mind. 2,2 Gewichts-% Molybdän,
als Pressverbindung mit DVGW-Registrierung,
Außendurchmesser 54x42x54mm,
Menge: 1,000 St

**01.18.650 T-Stück Edelstahl AD 76,1x54x76,1mm**
T-Stück, aus Edelstahl, für Rohrleitung aus
nichtrostendem Stahl, Werkstoff-Nr 1.4401,
Legierungszuschlag mind. 2,2 Gewichts-% Molybdän,
als Pressverbindung mit DVGW-Registrierung,
Außendurchmesser 76,1x54x76,1mm,
Menge: 1,000 St

*Hinweis: Red. Stück:*

**01.18.660 Red. Stück Edelstahl AD 22x18mm**
Red. Stück, mit Muffe und Einsteckende, aus Edelstahl,
für Rohrleitung aus nichtrostendem Stahl, als Pressverbindung mit DVGW-Registrierung,
Außendurchmesser 22x18 mm,
Menge: 60,000 St

**01.18.670 Red. Stück Edelstahl AD 28x18mm**
Red. Stück, mit Muffe und Einsteckende, aus Edelstahl,
für Rohrleitung aus nichtrostendem Stahl, als Pressverbindung mit DVGW-Registrierung,
Außendurchmesser 28x18 mm,
Menge: 9,000 St

**01.18.680 Red. Stück Edelstahl AD 28x22mm**
Red. Stück, mit Muffe und Einsteckende, aus Edelstahl,
für Rohrleitung aus nichtrostendem Stahl, als Pressverbindung mit DVGW-Registrierung,
Außendurchmesser 28x22 mm,
Menge: 22,000 St

**01.18.690 Red. Stück Edelstahl AD 35x18mm**
Red. Stück, mit Muffe und Einsteckende, aus Edelstahl,
für Rohrleitung aus nichtrostendem Stahl, als Pressverbindung mit DVGW-Registrierung,
Außendurchmesser 35x18mm,
Menge: 4,000 St

**01.18.700 Red. Stück Edelstahl AD 35x22mm**
Red. Stück, mit Muffe und Einsteckende, aus Edelstahl,
für Rohrleitung aus nichtrostendem Stahl, als Pressverbindung mit DVGW-Registrierung,
Außendurchmesser 35x22mm,
Menge: 5,000 St

**01.18.710 Red. Stück Edelstahl AD 35x28mm**
Red. Stück, mit Muffe und Einsteckende, aus Edelstahl,
für Rohrleitung aus nichtrostendem Stahl, als Pressverbindung mit DVGW-Registrierung,
Außendurchmesser 35x28mm,
Menge: 2,000 St

**01.18.720 Red. Stück Edelstahl AD 42x22mm**
Red. Stück, mit Muffe und Einsteckende, aus Edelstahl,
für Rohrleitung aus nichtrostendem Stahl, als Pressverbindung mit DVGW-Registrierung,
Außendurchmesser 42x22mm,
Menge: 4,000 St

**01.18.730 Red. Stück Edelstahl AD 42x28mm**
Red. Stück, mit Muffe und Einsteckende, aus Edelstahl,
für Rohrleitung aus nichtrostendem Stahl, als Pressverbindung mit DVGW-Registrierung,
Außendurchmesser 42x28mm,
Menge: 3,000 St

**01.18.740 Red. Stück Edelstahl AD 42x35mm**
Red. Stück, mit Muffe und Einsteckende, aus Edelstahl,
für Rohrleitung aus nichtrostendem Stahl, als Pressverbindung mit DVGW-Registrierung,
Außendurchmesser 42x35mm,
Menge: 2,000 St

**01.18.750 Red. Stück Edelstahl AD 54x28mm**
Red. Stück, mit Muffe und Einsteckende, aus Edelstahl,
für Rohrleitung aus nichtrostendem Stahl, als Pressverbindung mit DVGW-Registrierung,
Außendurchmesser 54x28mm,
Menge: 12,000 St

**01.18.760 Red. Stück Edelstahl AD 54x35mm**
Red. Stück, mit Muffe und Einsteckende, aus Edelstahl,
für Rohrleitung aus nichtrostendem Stahl, als Pressverbindung mit DVGW-Registrierung,
Außendurchmesser 54x35mm,
Menge: 3,000 St

**01.18.770 Red. Stück Edelstahl AD 54x42mm**
Red. Stück, mit Muffe und Einsteckende, aus Edelstahl,
für Rohrleitung aus nichtrostendem Stahl, als Pressverbindung mit DVGW-Registrierung,
Außendurchmesser 54x42mm,
Menge: 12,000 St

**01.18.780 Red. Stück Edelstahl AD 76,1x54mm**
Red. Stück, mit Muffe und Einsteckende, aus Edelstahl,
für Rohrleitung aus nichtrostendem Stahl, als Pressverbindung mit DVGW-Registrierung, Außendurchmesser 76,1x54 mm,
Menge: 5,000 St

*Hinweis: Muffe:*

**01.18.790 Muffe Edelstahl AD 18mm**
Muffe, aus Edelstahl, für Rohrleitung aus
nichtrostendem Stahl, als Pressverbindung mit DVGW-
Registrierung, Außendurchmesser 18 mm,
Menge: 100,000 St

**01.18.800 Muffe Edelstahl AD 22mm**
Muffe, aus Edelstahl, für Rohrleitung aus
nichtrostendem Stahl, als Pressverbindung mit DVGW-
Registrierung, Außendurchmesser 22 mm,
Menge: 80,000 St

**01.18.810 Muffe Edelstahl AD 28mm**
Muffe, aus Edelstahl, für Rohrleitung aus
nichtrostendem Stahl, als Pressverbindung mit DVGW-
Registrierung, Außendurchmesser 28 mm,
Menge: 60,000 St

**01.18.820 Muffe Edelstahl AD 35mm**
Muffe, aus Edelstahl, für Rohrleitung aus
nichtrostendem Stahl, als Pressverbindung mit DVGW-
Registrierung, Außendurchmesser 35 mm,
Menge: 20,000 St

**01.18.830 Muffe Edelstahl AD 42mm**
Muffe, aus Edelstahl, für Rohrleitung aus
nichtrostendem Stahl, als Pressverbindung mit DVGW-
Registrierung, Außendurchmesser 42 mm,
Menge: 8,000 St

**01.18.840 Muffe Edelstahl AD 54mm**
Muffe, aus Edelstahl, für Rohrleitung aus
nichtrostendem Stahl, als Pressverbindung mit DVGW-
Registrierung, Außendurchmesser 54 mm,
Menge: 6,000 St

*Hinweis: Übergangsnippel:*

**01.18.850 Übergangsnippel Edelstahl AD 18mmxDN15**
Übergangsnippel, mit Muffe und Außengewinde,
aus Edelstahl, für Rohrleitung aus nichtrostendem Stahl, als Pressverbindung mit DVGW-Registrierung,
Außendurchmesser 18 mm x DN15,
Menge: 20,000 St

**01.18.860 Übergangsnippel Edelstahl AD 18mmxDN20**
Übergangsnippel, mit Muffe und Außengewinde,
aus Edelstahl, für Rohrleitung aus nichtrostendem Stahl, als Pressverbindung mit DVGW-Registrierung,
Außendurchmesser 18 mm x DN20,
Menge: 10,000 St

**01.18.870 Übergangsnippel Edelstahl AD 22mmxDN15**
Übergangsnippel, mit Muffe und Außengewinde,
aus Edelstahl, für Rohrleitung aus nichtrostendem Stahl, als Pressverbindung mit DVGW-Registrierung,
Außendurchmesser 22 mm x DN15,
Menge: 20,000 St

**01.18.880 Übergangsnippel Edelstahl AD 22mmxDN20**
Übergangsnippel, mit Muffe und Außengewinde,
aus Edelstahl, für Rohrleitung aus nichtrostendem Stahl, als Pressverbindung mit DVGW-Registrierung,
Außendurchmesser 22 mm x DN20,
Menge: 10,000 St

*Hinweis: Übergangsmuffe:*

**01.18.890 Übergangsmuffe Edelstahl AD 18mmxDN15**
Übergangsmuffe, mit Muffe und Innengewinde,
aus Edelstahl, für Rohrleitung aus nichtrostendem Stahl, als Pressverbindung mit DVGW-Registrierung,
Außendurchmesser 18 mm x DN15,
Menge: 40,000 St

**01.18.900 Übergangsmuffe Edelstahl AD 18mmxDN20**
Übergangsmuffe, mit Muffe und Innengewinde,
aus Edelstahl, für Rohrleitung aus nichtrostendem Stahl, als Pressverbindung mit DVGW-Registrierung,
Außendurchmesser 18 mm x DN20,
Menge: 14,000 St

**01.18.910 Übergangsmuffe Edelstahl AD 22mmxDN15**
Übergangsmuffe, mit Muffe und Innengewinde,
aus Edelstahl, für Rohrleitung aus nichtrostendem Stahl, als Pressverbindung mit DVGW-Registrierung,
Außendurchmesser 22 mm x DN15,
Menge: 20,000 St

**01.18.920 Übergangsmuffe Edelstahl AD 22mmxDN20**
Übergangsmuffe, mit Muffe und Innengewinde,
aus Edelstahl, für Rohrleitung aus nichtrostendem Stahl, als Pressverbindung mit DVGW-Registrierung,
Außendurchmesser 22 mm x DN20,
Menge: 20,000 St

*Hinweis: Wandscheibe:*

**01.18.930 Wandscheibe Edelstahl AD 18mmxDN15**
Wandscheibe, mit Muffe und Innengewinde, mit
Befestigungsflansch, aus Edelstahl, für Rohrleitung
aus nichtrostendem Stahl, als Pressverbindung mit
DVGW-Registrierung, Außendurchmesser 18 mm x DN15.
Menge: 12,000 St

*Hinweis: Gummiplatte:*

**01.18.940 Gummiplatte Wandscheibe**
Gummiplatte für Wandscheiben, zur
Körperschallentkopplung.
Menge: 12,000 St

*Hinweis: Befestigungen an Trinkwasserleitung kalt unter Berücksichtigung der Erdbebenzone 3:*

**01.18.950 Befestigung Trinkwasserleitung Rohr DN15 Steinwolledämmkern**
*** Bezugsbeschreibung
Befestigung von Trinkwasserleitungen kalt, DN 15, unter Berücksichtigung der Erdbebenzone 3 (EZ3),
Dämmschichtdicke 20 mm, nach DIN 1988-200:2012-05
Tab. 8 Zeile 3, bei Umgebungstemperatur ≤ 25 °C, zur
Vermeidung von Tauwasserbildung und Trinkwassererwärmung, Rohrabhänger mit nichtbrennbarem Steinwolledämmkern, glasfasergitternetzverstärkten Aluminiumfolie ummantelt, A2L - s1, d0 nach DIN 13501-1, > 1000 °C nach DIN 4102-17,Sd > 1500 m nach DIN EN ISO 12572, Verarbeitung nach Herstellerangabe, einschl. sämtlichen Klein-, Dichtungs- und Befestigungsmaterial. Länge Aufhängung bis 0,5 m, Befestigung mit Gewindestäben, mit Schrauben, an Montageschienen, Rohr aus Edelstahl, für Trinkwasser, Arbeitshöhe des Montageortes bis 5,5 m über der Standfläche des hierfür erforderlichen Gerüstes, Gerüst wird gesondert vergütet.
Menge: 400,000 St

**01.18.960 Befestigung Trinkwasserleitung Rohr DN20 Steinwolledämmkern**
*** wie Position 01.18.950
DN 20.
Menge: 180,000 St

**01.18.970 Befestigung Trinkwasserleitung Rohr DN25 Steinwolledämmkern**
*** wie Position 01.18.950
DN 25.
Menge: 120,000 St

**01.18.980 Befestigung Trinkwasserleitung Rohr DN32 Steinwolledämmkern**
*** wie Position 01.18.950
DN 32.
Menge: 20,000 St

**01.18.990 Befestigung Trinkwasserleitung Rohr DN40 Steinwolledämmkern**
*** wie Position 01.18.950
DN 40.
Menge: 8,000 St

**01.18.1000 Befestigung Trinkwasserleitung Rohr DN50 Steinwolledämmkern**
*** wie Position 01.18.950
DN 50.
Dämmschichtdicke 30 mm.
Menge: 10,000 St

*Hinweis: Befestigungen an Trinkwasserleitung warm und Zirkulation:*

**01.18.1010 Rohrschelle Stahl verz L bis 0,5m 18mm**
Rohraufhängung als Rohrschelle, aus verzinktem Stahl,
mit schalldämmenden Einlagen, Anforderungen entsprechend DIN 4109-1, Länge Aufhängung bis 0,5 m, Befestigung mit Gewindestäben, mit Schrauben, an Montageschienen, Rohr aus Edelstahlrohr 18 mm, für Trinkwasser warm, Arbeitshöhe des Montageortes bis 5,5 m über der Standfläche des hierfür erforderlichen Gerüstes, Gerüst wird gesondert vergütet.
Menge: 30,000 St

**01.18.1020 Rohrschelle Stahl verz L bis 0,5m 22mm**
Rohraufhängung als Rohrschelle, aus verzinktem Stahl,
mit schalldämmenden Einlagen, Anforderungen entsprechend DIN 4109-1, Länge Aufhängung bis 0,5 m, Befestigung mit Gewindestäben, mit Schrauben, an Montageschienen, Rohr aus Edelstahlrohr 22 mm, für Trinkwasser warm, Arbeitshöhe des Montageortes bis 5,5 m über der Standfläche des hierfür erforderlichen Gerüstes, Gerüst wird gesondert vergütet.
Menge: 10,000 St

**01.18.1030 Rohrschelle Stahl verz L bis 0,5m 28mm**
Rohraufhängung als Rohrschelle, aus verzinktem Stahl,
mit schalldämmenden Einlagen, Anforderungen entsprechend DIN 4109-1, Länge Aufhängung bis 0,5 m, Befestigung mit Gewindestäben, mit Schrauben, an Montageschienen, Rohr aus Edelstahlrohr 28 mm, für Trinkwasser warm, Arbeitshöhe des Montageortes bis 5,5 m über der Standfläche des hierfür erforderlichen Gerüstes, Gerüst wird gesondert vergütet.
Menge: 20,000 St

*Hinweis: Hinweistext Rohr Material Verteilungen*
Hinweistext  Rohr-Material in den Verteilungen:

Als Material für das Trinkwasser-Rohrnetz in den Verteilungen ab den Etagenabsperrungen ist formstabiles diffusionsdicht vorisoliertes Mehrschichtverbundrohr vorgesehen, Fittinge aus Rotguss, Verbindung durch Pressen. Befestigungen körperschallentkoppelt. Die Rohrleitungen werden auf der Wand, in den Trockenbauwänden verlegt. Eventuell notwendige Sonderbefestigungen zum Rohr-Verzug in den Trockenbauwänden werden gesondert vergütet. Für die Befestigung der Rohrleitungen sind ausschließlich bauaufsichtlich zugelassene Materialien zu verwenden. Bei der Montage sind die Herstellerrichtlinien zu beachten.

**01.18.1040 Mehrschichtverbundrohr 16mm m. Dämmung 26mm**
Rohrleitung aus formstabilem grauen Mehrschichtverbundrohr, nach DIN EN ISO 21003-2, diffusionsdicht, DVGW GW 541, für Trinkwasserleitung kalt nach DIN 1988-200 (Tabelle 8), Trinkwasserleitung warm nach DIN 1988-200 (Tabelle 9) 100 %, mit Eignungsnachweis DIN 1988, Durchmesser 16 mm, Wanddicke 2,2 mm, vorgedämmt, 26 mm Dämmschichtdicke, aus geschlossenzelligem Polymer, mit Rundumdämmung, Lambda = 0,040 W/(m·K), einschl. Schweiß- bzw. Löt- und Dichtungsmittel, sowie Herstellen der Verbindungen, Form- und Verbindungsstücke werden gesondert vergütet, Rohrbefestigungen werden gesondert vergütet, Verlegung in Gebäuden, Montagehöhe über Gelände/Fußboden bis 3,5m.
Menge: 150,000 m

**01.18.1050 Mehrschichtverbundrohr 20mm m. Dämmung 26mm**
Rohrleitung aus formstabilem grauen Mehrschichtverbundrohr, nach DIN EN ISO 21003-2, diffusionsdicht, DVGW GW 541, für Trinkwasserleitung kalt nach DIN 1988-200 (Tabelle 8), Trinkwasserleitung warm nach DIN 1988-200 (Tabelle 9) 100 %, mit Eignungsnachweis DIN 1988, Durchmesser 20 mm, Wanddicke 2,8 mm, vorgedämmt, 26 mm Dämmschichtdicke, aus geschlossenzelligem Polymer, mit Rundumdämmung, Lambda = 0,040 W/(m·K), einschl. Schweiß- bzw. Löt- und Dichtungsmittel, sowie Herstellen der Verbindungen, Form- und Verbindungsstücke werden gesondert vergütet, Rohrbefestigungen werden gesondert vergütet, Verlegung in Gebäuden, Montagehöhe über Gelände/Fußboden bis 3,5m.
Menge: 40,000 m

**01.18.1060 Mehrschichtverbundrohr 25mm m. Dämmung 26mm**
Rohrleitung aus formstabilem grauen Mehrschichtverbundrohr, nach DIN EN ISO 21003-2, diffusionsdicht, DVGW GW 541, für Trinkwasserleitung kalt nach DIN 1988-200 (Tabelle 8), Trinkwasserleitung warm nach DIN 1988-200 (Tabelle 9) 100 %, mit Eignungsnachweis DIN 1988, Durchmesser 25 mm, Wanddicke 2,7 mm, vorgedämmt, 26 mm Dämmschichtdicke, aus geschlossenzelligem Polymer, mit Rundumdämmung, Lambda = 0,040 W/(m·K), einschl. Schweiß- bzw. Löt- und Dichtungsmittel, sowie Herstellen der Verbindungen, Form- und Verbindungsstücke werden gesondert vergütet, Rohrbefestigungen werden gesondert vergütet, Verlegung in Gebäuden, Montagehöhe über Gelände/Fußboden bis 3,5m.
Menge: 20,000 m

*Hinweis: Bogen 45°:*

**01.18.1070 Bogen Rotguss 16mm 45°**
Bogen, aus Rotguss, 45°, für Mehrschichtverbundrohr,
als Pressverbindung, mit DVGW-Registrierung,
Durchmesser 16 mm
Menge: 20,000 St

**01.18.1080 Bogen Rotguss 20mm 45°**
Bogen, aus Rotguss, 45°, für Mehrschichtverbundrohr,
als Pressverbindung, mit DVGW-Registrierung,
Durchmesser 20 mm
Menge: 10,000 St

**01.18.1090 Bogen Rotguss 25mm 45°**
Bogen, aus Rotguss, 45°, für Mehrschichtverbundrohr,
als Pressverbindung, mit DVGW-Registrierung,
Durchmesser 25 mm
Menge: 10,000 St

*Hinweis: Bogen 90°:*

**01.18.1100 Bogen Rotguss 16mm 45°**
Bogen, aus Rotguss, 90°, für Mehrschichtverbundrohr,
als Pressverbindung, mit DVGW-Registrierung,
Durchmesser 16 mm
Menge: 30,000 St

**01.18.1110 Bogen Rotguss 20mm 45°**
Bogen, aus Rotguss, 90°, für Mehrschichtverbundrohr,
als Pressverbindung, mit DVGW-Registrierung,
Durchmesser 20 mm
Menge: 20,000 St

**01.18.1120 Bogen Rotguss 25mm 45°**
Bogen, aus Rotguss, 90°, für Mehrschichtverbundrohr,
als Pressverbindung, mit DVGW-Registrierung,
Durchmesser 25 mm
Menge: 10,000 St

*Hinweis: T-Stück:*

**01.18.1130 T-Stück Rotguss 16mm**
T-Stück, aus Rotguss, für Mehrschichtverbundrohr,
als Pressverbindung, mit DVGW-Registrierung,
Durchmesser 16 mm.
Menge: 20,000 St

**01.18.1140 T-Stück Rotguss 20mm**
T-Stück, aus Rotguss, für Mehrschichtverbundrohr,
als Pressverbindung, mit DVGW-Registrierung,
Durchmesser 20 mm.
Menge: 10,000 St

**01.18.1150 T-Stück Rotguss 25mm**
T-Stück, aus Rotguss, für Mehrschichtverbundrohr,
als Pressverbindung, mit DVGW-Registrierung,
Durchmesser 25 mm
Menge: 10,000 St

*Hinweis: Kupplungen:*

**01.18.1160 Kupplung Rotguss 16mm**
Kupplung, aus Rotguss, für Mehrschichtverbundrohr,
als Pressverbindung, mit DVGW-Registrierung,
Durchmesser 16 mm.
Menge: 20,000 St

**01.18.1170 Kupplung Rotguss 20mm**
Kupplung, aus Rotguss, für Mehrschichtverbundrohr,
als Pressverbindung, mit DVGW-Registrierung,
Durchmesser 20 mm.
Menge: 10,000 St

**01.18.1180 Kupplung Rotguss 25mm**
Kupplung, aus Rotguss, für Mehrschichtverbundrohr,
als Pressverbindung, mit DVGW-Registrierung,
Durchmesser 25 mm.
Menge: 6,000 St

*Hinweis: Kupplungen/Reduzierungen:*

**01.18.1190 Reduzierung Rotguss 20x16mm**
Kupplung, Reduzierung aus Rotguss, für Mehrschichtverbundrohr, als Pressverbindung, mit DVGW-Registrierung, Durchmesser 20x16 mm.
Menge: 14,000 St

**01.18.1200 Reduzierung Rotguss 25x16mm**
Kupplung, Reduzierung aus Rotguss, für Mehrschichtverbundrohr, als Pressverbindung, mit DVGW-Registrierung, Durchmesser 25x16 mm.
Menge: 4,000 St

**01.18.1210 Reduzierung Rotguss 25x20mm**
Kupplung, Reduzierung aus Rotguss, für Mehrschichtverbundrohr, als Pressverbindung, mit DVGW-Registrierung, Durchmesser 25x20 mm.
Menge: 4,000 St

*Hinweis: Doppelwandscheibe:*

**01.18.1220 Doppelwandscheibe Rotguss 16mmxDN15X16mm**
Doppelwandscheibe, mit Innengewinde DN15, aus Rotguss, für Mehrschichtverbundrohr, Durchmesser 16 mm, als Pressverbindung, mit DVGW-Registrierung,
Menge: 62,000 St

**01.18.1230 Doppelwandscheibe Rotguss 20mmxDN15X20mm**
Doppelwandscheibe, mit Innengewinde DN15, aus Rotguss, für Mehrschichtverbundrohr, Durchmesser 20 mm, als Pressverbindung, mit DVGW-Registrierung,
Menge: 14,000 St

**01.18.1240 Doppelwandscheibe Rotguss 20mmxDN15X16mm**
Doppelwandscheibe, mit Innengewinde DN15, aus Rotguss, für Mehrschichtverbundrohr, Durchmesser 20xDN15x16 mm, als Pressverbindung, mit DVGW-Registrierung,
Menge: 12,000 St

**01.18.1250 Doppelwandscheibe Rotguss 25mmxDN15X25mm**
Doppelwandscheibe, mit Innengewinde DN15, aus Rotguss, für Mehrschichtverbundrohr, Durchmesser 25 mm, als Pressverbindung, mit DVGW-Registrierung,
Menge: 4,000 St

**01.18.1260 Doppelwandscheibe Rotguss 25mmxDN15X20mm**
Doppelwandscheibe, mit Innengewinde DN15, aus Rotguss, für Mehrschichtverbundrohr, Durchmesser 25xDN15x20 mm, als Pressverbindung, mit DVGW-Registrierung,
Menge: 6,000 St

**01.18.1270 Dämmschale Doppelwandscheibe**
Dämmschale Doppelwandscheibe, Rp½ x DN15, aus
Schaumstoff, schwarz, schallentkoppelnd,
wärmedämmend gemäß GEG
Menge: 98,000 St

*Hinweis: Anschlussverschraubung:*

**01.18.1280 Anschlussverschraubung Rotguss 16mmxDN15**
Anschlussverschraubung, aus Rotguss, 16 mm x DN 15,
mit Innengewinde, mit Pressanschluss, flachdichtend,
Dichtelement aus EPDM, Mehrkant,
Menge: 6,000 St

**01.18.1290 Anschlussverschraubung Rotguss 20mmxDN20**
Anschlussverschraubung, aus Rotguss, 20 mm x DN 20,
mit Innengewinde, mit Pressanschluss, flachdichtend,
Dichtelement aus EPDM, Mehrkant,
Menge: 10,000 St

**01.18.1300 Anschlussverschraubung Rotguss 25mmxDN25**
Anschlussverschraubung, aus Rotguss, 25 mm x DN 25,
mit Innengewinde, mit Pressanschluss, flachdichtend,
Dichtelement aus EPDM, Mehrkant,
Menge: 10,000 St

*Hinweis: Befestigungen an Trinkwasserleitung unter Berücksichtigung der Erdbebenzone 3:*

**01.18.1310 Rohrschelle Stahl verz L bis 0,2m 16mm**
*** Bezugsbeschreibung
Rohraufhängung als Rohrschelle, unter Berücksichtigung der Erdbebenzone 3 (EZ3), aus verzinktem Stahl,
mit schalldämmenden Einlagen, Anforderungen entsprechend DIN 4109-1, Länge Aufhängung bis 0,2 m, Befestigung mit Gewindestäben, mit Schrauben, an Montageschienen bzw. mit Gewindestäben und bauaufsichtlich zugelassenen Dübeln, Rohr aus Mehrschichtverbundrohr 16 mm mit Rundumdämmung
26 mm, für Trinkwasser, Montagehöhe über Gelände/Fußboden bis 5,5 m.
Menge: 120,000 St

**01.18.1320 Rohrschelle Stahl verz L bis 0,2m 20mm**
*** wie Position 01.18.1310
Rohr aus Mehrschichtverbundrohr 20 mm.
Menge: 30,000 St

**01.18.1330 Rohrschelle Stahl verz L bis 0,2m 25mm**
*** wie Position 01.18.1310
Rohr aus Mehrschichtverbundrohr 25 mm.
Menge: 10,000 St

*Hinweis: Erdbebensicher Befestigungen - Rohrabhängungen (Innenbereich)*
Erdbebensicher Befestigungen - Rohrabhängungen (Innenbereich)
Seismik Konstruktion TGA-Leitungen
Bestehend aus einer statisch und seismisch ausgelegten Sonderkonstruktion für die Befestigung der jeweiligen Rohrleitungen an einer Betondecke im Innenbereich.
Aus gekantetem C-Profil zur Erstellung von verschraubten Konstruktionen für die Aufnahme von Rohren, Kanälen und Kabeltrassen mit Lang- und Rundlöcher für optimierte Ankerbefestigung an Schienenunterseite.
Mit flexibler und demontierbarer Lösungen ohne Schweißen mittels "Twist Lock"-Flügelmutter
Verbinder werden von außen montiert, so dass unterschiedliche Verbinder kombiniert werden können, um das erforderliche Lastniveau sicherzustellen oder ggfs. nachträgliche Ertüchtigung der Knotenverbindungen möglich zu machen.
Die Konstruktion ist nach seismischen Gesichtspunkten auszulegen.

Maße und Werkstoffdicke (Breite x Höhe x Stärke):
z. B. 42,5 x 42,5 x 2,0 mm.
Werkstoff: S 280, vorverzinkt 20µm (Z275), Korrosions- widerstandsklasse C1 für 50 Jahre (in Sonderfällen C2 für 20 Jahre).

Statische und Seismische Nachweise
Für die gesamte Anlagenhalterung, wie zuvor beschrieben, ist vor Ausführung eine prüffähige Statik vorzulegen.
Hierzu sind Eigenlasten zu berücksichtigen und das Gesamt- system auf Standsicherheit zu überprüfen.
Des Weiteren sind Nachweise über die an den Fußpunkten anliegenden Spannungen zu führen, um Sie dem verantwortlichen Tragwerksplaner vorlegen zu können.

**01.18.1340 Aufhängekonstruktion Ltg TGA Stahl verz**
STLB-Bau 2024-04 075
Aufhängekonstruktion für Leitungen der Technischen Gebäudeausrüstung (TGA), aus verzinktem Stahl, mit schalldämmender Zwischenlage, einschl. Decken-/Mauerwerksbefestigung, befestigen mit Befestigungsmitteln mit bauaufsichtlichem Nachweis einschl. Bohrungen, einschl. statischem Nachweis.
Menge: 600,000 kg
Zeitansatz: 0,49

*Hinweis: Erdbebensicher Befestigungen - Rohrabhängungen (Außenbereich/ Schacht)*
Erdbebensicher Befestigungen - Rohrabhängungen (Außenbereich/ Schacht)
Seismik-Konstruktion TGA-Leitungen
Bestehend aus einer statisch und seismisch ausgelegten Sonderkonstruktion für die Befestigung der jeweiligen Rohrleitungen an einen Stahlträger im Außenbereich bzw. Schacht.
Geschlossenes, torsionssteifes Vierkantprofil zur Erstellung von Stahltragwerken als verschraubte Konstruktion für die Aufnahme von Rohren, Kanälen, Kabeltrassen und lasttechnisch geeigneten Elementen.
Mit flexiblen und demontierbaren Lösungen ohne Schweißen
Anschlussbauteile sind mittels gewindefurchender Schraube an allen vier Seiten auf gleicher Höhe einfach und flexibel möglich
Verbinder werden von außen montiert, so dass unterschiedliche Verbinder kombiniert werden können, um das erforderliche Lastniveau sicherzustellen oder ggfs. nachträgliche Ertüch- tigung der Knotenverbindungen möglich zu machen.
Einbindungsstellen für Gewindeformschrauben mit Ringver- stärkung (Materialstärke 5,5 mm) direkte Träger-an-Träger- Befestigung ohne Verbinder (Direkter Anschluss von C-Schienen an das Profil ohne weitere Komponenten möglich.)

Maße und Werkstoffdicke (Breite x Höhe x Stärke):
50 x 50 x 2,75/ 5,5 mm,
50 x 100 x 3,0/ 5,5 mm.
Werkstoff: S 350, Zink-Magnesium-Beschichtung ZM310 24µm - ASTM A1046 mit Selbstheilungseffekt (Schienenschnitte ohne Nachverzinken), Korrosionswiderstandsklasse C1 für 50 Jahre (in Sonderfällen C2 für 20 Jahre)

Statische und Seismische Nachweise
Für die gesamte Anlagenhalterung, wie zuvor beschrieben, ist vor Ausführung eine prüffähige Statik vorzulegen.
Hierzu sind Eigenlasten zu berücksichtigen und das Gesamt- system auf Standsicherheit zu überprüfen.
Des Weiteren sind Nachweise über die an den Fußpunkten anliegenden Spannungen zu führen, um Sie dem verantwortlichen Tragwerksplaner vorlegen zu können.

**01.18.1350 Aufhängekonstruktion Ltg TGA Stahl verz**
STLB-Bau 2024-04 075
Aufhängekonstruktion für Leitungen der Technischen Gebäudeausrüstung (TGA), aus verzinktem Stahl, mit schalldämmender Zwischenlage, einschl. Decken-/Mauerwerksbefestigung, befestigen mit Befestigungsmitteln mit bauaufsichtlichem Nachweis einschl. Bohrungen, einschl. statischem Nachweis.
Menge: 300,000 kg
Zeitansatz: 0,49

#### Bereich 01.19 KG 412 Wasseranlagen - Dämmung und Brandschutz

*Hinweis: Dämmung Trinkwasser kalt:*

*Hinweis: Wärmedämmung alukaschiert an Edelstahlrohr:*

**01.19.10 Wärmedämmung Rohr DN15 Gebäude Steinwolle Rohrschale D 20mm**
*** Bezugsbeschreibung
Wärmedämmung ohne Ummantelung DIN 4140, DN 15, an
haus- und betriebstechnische Anlage, an Trinkwasserleitungen kalt bei Umgebungstemperatur ≤ 25 °C, rel. Feuchte ≤ 65 %,Mediumtemperatur ≥ 8 °C, in Bereichen mit Behinderung durch technische Einrichtungen und Bauteile, Dämmung aus Steinwolle, als Rohrschale, Baustoffklasse DIN 4102-1 A (nichtbrennbar), Wärmeleitfähigkeit 0,032 W/(mK) nach EN ISO 8497, Dicke 20 mm, kaschiert mit Alufolie, Sd > 1500 m nach DIN EN ISO 12572, Verarbeitung nach Herstellerangabe, einschl. sämtlichen Klein-, Dichtungs- und Befestigungs- material. Arbeitshöhe des Montageortes bis 5,5 m über der Standfläche des hierfür erforderlichen Gerüstes, Gerüst wird gesondert vergütet.
Menge: 500,000 m

**01.19.20 Wärmedämmung Rohr DN20 Gebäude Steinwolle Rohrschale D 20mm**
*** wie Position 01.19.10
Trinkwasserleitungen kalt DN 20.
Menge: 300,000 m

**01.19.30 Wärmedämmung Rohr DN25 Gebäude Steinwolle Rohrschale D 20mm**
*** wie Position 01.19.10
Trinkwasserleitungen kalt DN 25.
Menge: 200,000 m

**01.19.40 Wärmedämmung Rohr DN32 Gebäude Steinwolle Rohrschale D 20mm**
*** wie Position 01.19.10
Trinkwasserleitungen kalt DN 32.
Menge: 20,000 m

**01.19.50 Wärmedämmung Rohr DN40 Gebäude Steinwolle Rohrschale D 20mm**
*** wie Position 01.19.10
Trinkwasserleitungen kalt DN 40.
Menge: 10,000 m

**01.19.60 Wärmedämmung Rohr DN50 Gebäude Steinwolle Rohrschale D 30mm**
*** wie Position 01.19.10
Trinkwasserleitungen kalt DN 50,
Dicke 30 mm.
Menge: 15,000 m

**01.19.70 Wärmedämmung Rohr DN65 Gebäude Steinwolle Rohrschale D 30mm**
*** wie Position 01.19.10
Trinkwasserleitungen kalt DN 65,
Dicke 30 mm.
Menge: 2,000 m

*Hinweis: Wärmedämmung alukaschiert an Edelstahl-Formstücken:*

**01.19.80 Wärmedämmung Bogen bis 45° DN15 Steinwolle Rohrschale D 20mm**
Wärmedämmung aus Steinwolle, an Bogen, DN 15,
0 bis 45 Grad, kaschiert mit Alufolie, ohne Ummantelung
Dicke 20 mm, Verarbeitung nach Herstellerangabe,
einschl. sämtlichen Klein-, Dichtungs- und Befestigungsmaterial.
Menge: 50,000 St

**01.19.90 Wärmedämmung Bogen bis 45° DN20 Steinwolle Rohrschale D 20mm**
Wärmedämmung aus Steinwolle, an Bogen, DN 20,
0 bis 45 Grad, kaschiert mit Alufolie, ohne Ummantelung
Dicke 20 mm, Verarbeitung nach Herstellerangabe,
einschl. sämtlichen Klein-, Dichtungs- und Befestigungsmaterial.
Menge: 50,000 St

**01.19.100 Wärmedämmung Bogen bis 45° DN25 Steinwolle Rohrschale D 20mm**
Wärmedämmung aus Steinwolle, an Bogen, DN 25,
0 bis 45 Grad, kaschiert mit Alufolie, ohne Ummantelung
Dicke 20 mm, Verarbeitung nach Herstellerangabe,
einschl. sämtlichen Klein-, Dichtungs- und Befestigungsmaterial.
Menge: 30,000 St

**01.19.110 Wärmedämmung Bogen bis 45° DN32 Mineralwolle Rohrschale D 20mm**
Wärmedämmung aus Mineralwolle, an Bogen, DN 32,
0 bis 45 Grad, kaschiert mit Alufolie, ohne Ummantelung
Dicke 20 mm, Verarbeitung nach Herstellerangabe,
einschl. sämtlichen Klein-, Dichtungs- und Befestigungsmaterial.
Menge: 20,000 St

**01.19.120 Wärmedämmung Bogen bis 45° DN40 Steinwolle Rohrschale D 20mm**
Wärmedämmung aus Steinwolle, an Bogen, DN 40,
0 bis 45 Grad, kaschiert mit Alufolie, ohne Ummantelung
Dicke 20 mm, Verarbeitung nach Herstellerangabe,
einschl. sämtlichen Klein-, Dichtungs- und Befestigungsmaterial.
Menge: 4,000 St

**01.19.130 Wärmedämmung Bogen bis 45° DN50 Steinwolle Rohrschale D 30mm**
Wärmedämmung aus Steinwolle, an Bogen, DN 50,
0 bis 45 Grad, kaschiert mit Alufolie, ohne Ummantelung
Dicke 30 mm, Verarbeitung nach Herstellerangabe,
einschl. sämtlichen Klein-, Dichtungs- und Befestigungsmaterial.
Menge: 4,000 St

**01.19.140 Wärmedämmung Bogen bis 90° DN15 Steinwolle Rohrschale D 20mm**
Wärmedämmung aus Steinwolle, an Bogen, DN 15,
über 45 bis 90 Grad, kaschiert mit Alufolie, ohne Ummantelung Dicke 20 mm, Verarbeitung nach Herstellerangabe, einschl. sämtlichen Klein-, Dichtungs- und Befestigungsmaterial.
Menge: 400,000 St

**01.19.150 Wärmedämmung Bogen bis 90° DN20 Steinwolle Rohrschale D 20mm**
Wärmedämmung aus Steinwolle, an Bogen, DN 20,
über 45 bis 90 Grad, kaschiert mit Alufolie, ohne Ummantelung Dicke 20 mm, Verarbeitung nach Herstellerangabe, einschl. sämtlichen Klein-, Dichtungs- und Befestigungsmaterial.
Menge: 160,000 St

**01.19.160 Wärmedämmung Bogen bis 90° DN25 Steinwolle Rohrschale D 20mm**
Wärmedämmung aus Steinwolle, an Bogen, DN 25,
über 45 bis 90 Grad, kaschiert mit Alufolie, ohne Ummantelung Dicke 20 mm, Verarbeitung nach Herstellerangabe, einschl. sämtlichen Klein-, Dichtungs- und Befestigungsmaterial.
Menge: 33,000 St

**01.19.170 Wärmedämmung Bogen bis 90° DN32 Steinwolle Rohrschale D 20mm**
Wärmedämmung aus Steinwolle, an Bogen, DN 32,
über 45 bis 90 Grad, kaschiert mit Alufolie, ohne Ummantelung Dicke 20 mm, Verarbeitung nach Herstellerangabe, einschl. sämtlichen Klein-, Dichtungs- und Befestigungsmaterial.
Menge: 10,000 St

**01.19.180 Wärmedämmung Bogen bis 90° DN40 Steinwolle Rohrschale D 20mm**
Wärmedämmung aus Steinwolle, an Bogen, DN 40,
über 45 bis 90 Grad, kaschiert mit Alufolie, ohne Ummantelung Dicke 20 mm, Verarbeitung nach Herstellerangabe, einschl. sämtlichen Klein-, Dichtungs- und Befestigungsmaterial.
Menge: 8,000 St

**01.19.190 Wärmedämmung Bogen bis 90° DN50 Steinwolle Rohrschale D 30mm**
Wärmedämmung aus Steinwolle, an Bogen, DN 50,
über 45 bis 90 Grad, kaschiert mit Alufolie, ohne Ummantelung Dicke 30 mm, Verarbeitung nach Herstellerangabe, einschl. sämtlichen Klein-, Dichtungs- und Befestigungsmaterial.
Menge: 10,000 St

**01.19.200 Wärmedämmung T-Stück DN15 Steinwolle Rohrschale D 20mm**
Wärmedämmung aus Steinwolle, an T-Stück, DN 15,
kaschiert mit Alufolie, ohne Ummantelung Dicke 20 mm, Verarbeitung nach Herstellerangabe, einschl. sämtlichen Klein-, Dichtungs- und Befestigungsmaterial.
Menge: 30,000 St

**01.19.210 Wärmedämmung T-Stück DN20 Steinwolle Rohrschale D 20mm**
Wärmedämmung aus Steinwolle, an T-Stück, DN 20,
kaschiert mit Alufolie, ohne Ummantelung Dicke 20 mm, Verarbeitung nach Herstellerangabe, einschl. sämtlichen Klein-, Dichtungs- und Befestigungsmaterial.
Menge: 13,000 St

**01.19.220 Wärmedämmung T-Stück DN25 Steinwolle Rohrschale D 20mm**
Wärmedämmung aus Steinwolle, an T-Stück, DN 25,
kaschiert mit Alufolie, ohne Ummantelung Dicke 20 mm, Verarbeitung nach Herstellerangabe, einschl. sämtlichen Klein-, Dichtungs- und Befestigungsmaterial.
Menge: 6,000 St

**01.19.230 Wärmedämmung T-Stück DN32 Steinwolle Rohrschale D 20mm**
Wärmedämmung aus Steinwolle, an T-Stück, DN 32,
kaschiert mit Alufolie, ohne Ummantelung Dicke 20 mm, Verarbeitung nach Herstellerangabe, einschl. sämtlichen Klein-, Dichtungs- und Befestigungsmaterial.
Menge: 6,000 St

**01.19.240 Wärmedämmung T-Stück DN40 Steinwolle Rohrschale D 20mm**
Wärmedämmung aus Steinwolle, an T-Stück, DN 40,
kaschiert mit Alufolie, ohne Ummantelung Dicke 20 mm, Verarbeitung nach Herstellerangabe, einschl. sämtlichen Klein-, Dichtungs- und Befestigungsmaterial.
Menge: 6,000 St

**01.19.250 Wärmedämmung T-Stück DN50 Steinwolle Rohrschale D 30mm**
Wärmedämmung aus Steinwolle, an T-Stück, DN 40,
kaschiert mit Alufolie, ohne Ummantelung Dicke 30 mm, Verarbeitung nach Herstellerangabe, einschl. sämtlichen Klein-, Dichtungs- und Befestigungsmaterial.
Menge: 10,000 St

**01.19.260 Wärmedämmung T-Stück DN65 Steinwolle Rohrschale D 30mm**
Wärmedämmung aus Steinwolle, an T-Stück, DN 65,
kaschiert mit Alufolie, ohne Ummantelung Dicke 30 mm, Verarbeitung nach Herstellerangabe, einschl. sämtlichen Klein-, Dichtungs- und Befestigungsmaterial.
Menge: 1,000 St

**01.19.270 Wärmedämmung T-Stück DN15 Steinwolle Rohrschale D 20mm**
*** Bezugsbeschreibung
Wärmedämmung aus Steinwolle, an T-Stück, DN 15,
kaschiert mit Alufolie, einschl. Ummantelung Dicke 20 mm, Verarbeitung nach Herstellerangabe, Ummantelung aus nichtprofiliertem Blech, Stahl, feuerverzinkt, Dicke 0,7 mm, Überlappungen verschrauben und mit Dichtungsband abdichten, einschl. sämtlichen Klein-, Dichtungs- und Befestigungsmaterial.
Menge: 15,000 St

**01.19.280 Wärmedämmung T-Stück DN20 Steinwolle Rohrschale D 20mm**
*** wie Position 01.19.270
DN 20.
Menge: 6,000 St

**01.19.290 Wärmedämmung T-Stück DN25 Steinwolle Rohrschale D 20mm**
*** wie Position 01.19.270
DN 25.
Menge: 2,000 St

**01.19.300 Wärmedämmung T-Stück DN32 Steinwolle Rohrschale D 20mm**
*** wie Position 01.19.270
DN 32.
Menge: 3,000 St

**01.19.310 Wärmedämmung T-Stück DN40 Steinwolle Rohrschale D 20mm**
*** wie Position 01.19.270
DN 40.
Menge: 4,000 St

**01.19.320 Wärmedämmung T-Stück DN50 Steinwolle Rohrschale D 30mm**
*** wie Position 01.19.270
DN 50,
Dicke 30 mm.
Menge: 9,000 St

**01.19.330 Wärmedämmung T-Stück DN65 Steinwolle Rohrschale D 30mm**
*** wie Position 01.19.270
DN 65,
Dicke 30 mm.
Menge: 4,000 St

**01.19.340 Konus Dämmung Rohr U bis 170mm**
Konus aus Steinwolle für Dämmung an Rohrleitungen, größter Umfang der Dämmung bis 170 mm.
Menge: 64,000 St

**01.19.350 Endstelle Dämmung Rohr U bis 170mm**
Endstelle als Manschette, für Dämmung an Rohrleitungen,
größter Umfang der Dämmung bis 170 mm.
Menge: 26,000 St

**01.19.360 Ausschnitt L/Durchm. bis 54mm Dämmung Rohr/-bündel**
Ausschnitt, größte Länge oder größter Durchmesser bis 54 mm, für Dämmung an Rohrleitungen oder Rohrleitungsbündeln.
Menge: 116,000 St

*Hinweis: Wärmedämmung m. Blechmantel an Edelstahlrohr:*

**01.19.370 Wärmedämmung Rohr DN15 Gebäude Steinwolle Rohrschale D 20mm**
*** Bezugsbeschreibung
Wärmedämmung einschl. Ummantelung DIN 4140, DN 15, an
haus- und betriebstechnische Anlage, an Trinkwasserleitungen kalt bei Umgebungstemperatur ≤ 25 °C, rel. Feuchte ≤ 65 %, Mediumtemperatur ≥ 8 °C, in Bereichen mit Behinderung durch technische Einrichtungen und Bauteile, Dämmung aus Steinwolle, als Rohrschale, Baustoffklasse DIN 4102-1 A (nichtbrennbar), Wärmeleitfähigkeit 0,032 W/(mK) nach EN ISO 8497, Dicke 20 mm, kaschiert mit Alufolie, Sd > 1500 m nach DIN EN ISO 12572, Verarbeitung nach Herstellerangabe, Ummantelung aus nicht profiliertem Blech, Stahl, feuerverzinkt, Dicke 0,7 mm, Überlappungen verschrauben und mit Dichtungsband abdichten, einschl. sämtlichen Klein-, Dichtungs- und Befestigungsmaterial. Arbeitshöhe des Montageortes bis 5,5 m über der Standfläche des hierfür erforderlichen Gerüstes, Gerüst wird gesondert vergütet.
Menge: 50,000 m

**01.19.380 Wärmedämmung Rohr DN20 Gebäude Steinwolle Rohrschale D 20mm**
*** wie Position 01.19.370
Trinkwasserleitungen kalt DN 20.
Menge: 50,000 m

**01.19.390 Wärmedämmung Rohr DN25 Gebäude Steinwolle Rohrschale D 20mm**
*** wie Position 01.19.370
Trinkwasserleitungen kalt DN 25.
Menge: 50,000 m

**01.19.400 Wärmedämmung Rohr DN32 Gebäude Steinwolle Rohrschale D 20mm**
*** wie Position 01.19.370
Trinkwasserleitungen kalt DN 32.
Menge: 30,000 m

**01.19.410 Wärmedämmung Rohr DN40 Gebäude Steinwolle Rohrschale D 20mm**
*** wie Position 01.19.370
Trinkwasserleitungen kalt DN 40.
Menge: 10,000 m

**01.19.420 Wärmedämmung Rohr DN50 Gebäude Steinwolle Rohrschale D 30mm**
*** wie Position 01.19.370
Trinkwasserleitungen kalt DN 50,
 Dicke 30 mm.
Menge: 15,000 m

**01.19.430 Wärmedämmung Rohr DN65 Gebäude Steinwolle Rohrschale D 30mm**
*** wie Position 01.19.370
Trinkwasserleitungen kalt DN 65,
 Dicke 30 mm.
Menge: 2,000 m

*Hinweis: Wärmedämmung m. Blechmantel an Edelstahl-Formstücken:*

**01.19.440 Wärmedämmung Bogen bis 45° DN15 Steinwolle Rohrschale D 20mm**
*** Bezugsbeschreibung
Wärmedämmung aus Steinwolle, an Bogen, DN 15,
0 bis 45 Grad, kaschiert mit Alufolie, einschl. Ummantelung Dicke 20 mm, Verarbeitung nach Herstellerangabe, Ummantelung aus nichtprofiliertem Blech, Stahl, feuerverzinkt, Dicke 0,7 mm, Überlappungen verschrauben und mit Dichtungsband abdichten, einschl. sämtlichen Klein-, Dichtungs- und Befestigungsmaterial.
Menge: 10,000 St

**01.19.450 Wärmedämmung Bogen bis 45° DN20 Steinwolle Rohrschale D 20mm**
*** wie Position 01.19.440
DN 20.
Menge: 10,000 St

**01.19.460 Wärmedämmung Bogen bis 45° DN25 Steinwolle Rohrschale D 20mm**
*** wie Position 01.19.440
DN 25.
Menge: 10,000 St

**01.19.470 Wärmedämmung Bogen bis 45° DN32 Steinwolle Rohrschale D 20mm**
*** wie Position 01.19.440
DN 32.
Menge: 10,000 St

**01.19.480 Wärmedämmung Bogen bis 45° DN40 Steinwolle Rohrschale D 20mm**
*** wie Position 01.19.440
DN 40.
Menge: 4,000 St

**01.19.490 Wärmedämmung Bogen bis 45° DN50 Steinwolle Rohrschale D 30mm**
*** wie Position 01.19.440
DN 50,
Dicke 30 mm.
Menge: 4,000 St

**01.19.500 Wärmedämmung Bogen bis 90° DN15 Steinwolle Rohrschale D 20mm**
*** Bezugsbeschreibung
Wärmedämmung aus Steinwolle, an Bogen, DN 15,
über 45 bis 90 Grad, kaschiert mit Alufolie, einschl. Ummantelung Dicke 20 mm, Verarbeitung nach Herstellerangabe, Ummantelung aus nichtprofiliertem Blech, Stahl, feuerverzinkt, Dicke 0,7 mm, Überlappungen verschrauben und mit Dichtungsband abdichten, einschl. sämtlichen Klein-, Dichtungs- und Befestigungsmaterial.
Menge: 250,000 St

**01.19.510 Wärmedämmung Bogen bis 90° DN20 Steinwolle Rohrschale D 20mm**
*** wie Position 01.19.500
DN 20.
Menge: 60,000 St

**01.19.520 Wärmedämmung Bogen bis 90° DN25 Steinwolle Rohrschale D 20mm**
*** wie Position 01.19.500
DN 25.
Menge: 70,000 St

**01.19.530 Wärmedämmung Bogen bis 90° DN32 Steinwolle Rohrschale D 20mm**
*** wie Position 01.19.500
DN 32.
Menge: 20,000 St

**01.19.540 Wärmedämmung Bogen bis 90° DN40 Steinwolle Rohrschale D 20mm**
*** wie Position 01.19.500
DN 40.
Menge: 6,000 St

**01.19.550 Wärmedämmung Bogen bis 90° DN50 Steinwolle Rohrschale D 30mm**
*** wie Position 01.19.500
DN 50,
Dicke 30 mm.
Menge: 8,000 St

**01.19.560 Konus Dämmung Rohr U bis 170mm**
Konus aus Steinwolle für Dämmung an Rohrleitungen, einschl. Ummantelung aus nichtprofiliertem Blech, größter Umfang der Dämmung bis 170 mm.
Menge: 79,000 St

**01.19.570 Endstelle Dämmung Rohr U bis 170mm**
Endstelle als Manschette, für Dämmung an Rohrleitungen,
einschl. Ummantelung aus nichtprofiliertem Blech,
größter Umfang der Dämmung bis 170 mm
Menge: 32,000 St

**01.19.580 Ausschnitt L/Durchm. bis 54mm Werkstoff Ummantelung Dämmung Rohr/-bündel**
Ausschnitt, größte Länge oder größter Durchmesser bis
54 mm, aus dem Werkstoff der Ummantelung der
Rohrleitung oder des Rohrleitungsbündels, für Dämmung
an Rohrleitungen oder Rohrleitungsbündeln.
Menge: 98,000 St

*Hinweis: Dämmung Trinkwasser warm und Zirkulation:*

*Hinweis: Wärmedämmung alukaschiert an Edelstahlrohr:*

**01.19.590 Wärmedämmung Rohr DN15 Gebäude Mineralwolle Rohrschale D 20mm**
*** Bezugsbeschreibung
Wärmedämmung ohne Ummantelung DIN 4140, DN 15, an
haus- und betriebstechnische Anlage, an Trinkwasserleitungen warm und Zirkulationsleitungen, in Bereichen mit Behinderung durch technische Einrichtungen und Bauteile, Dämmung aus Mineralwolle, als Rohrschale, Baustoffklasse DIN 4102-1 A (nichtbrennbar), Wärmeleitfähigkeit 0,035 W/(mK) bei 40 Grad C Mitteltemperatur DIN EN 12667, Dicke 20 mm, kaschiert mit Alufolie, Sd > 1500 m nach DIN EN ISO 12572, Verarbeitung nach Herstellerangabe, einschl. sämtlichen Klein-, Dichtungs- und Befestigungsmaterial. Arbeitshöhe des Montageortes bis 5,5 m über der Standfläche des hierfür erforderlichen Gerüstes, Gerüst wird gesondert vergütet.
Menge: 50,000 m

**01.19.600 Wärmedämmung Rohr DN20 Gebäude Mineralwolle Rohrschale D 20mm**
*** wie Position 01.19.590
Trinkwasserleitungen warm und Zirkulationsleitungen DN 20.
Menge: 10,000 m

**01.19.610 Wärmedämmung Rohr DN25 Gebäude Mineralwolle Rohrschale D 30mm**
*** wie Position 01.19.590
Trinkwasserleitungen warm und Zirkulationsleitungen DN 25,
Dicke 30 mm.
Menge: 20,000 m

*Hinweis: Wärmedämmung alukaschiert an Edelstahl-Formstücken:*

**01.19.620 Wärmedämmung Bogen bis 45° DN15 Mineralwolle Rohrschale D 20mm**
Wärmedämmung aus Mineralwolle, an Bogen, DN 15,
0 bis 45 Grad, kaschiert mit Alufolie, ohne Ummantelung
Dicke 20 mm, Verarbeitung nach Herstellerangabe,
einschl. sämtlichen Klein-, Dichtungs- und Befestigungsmaterial.
Menge: 10,000 St

**01.19.630 Wärmedämmung Bogen bis 45° DN20 Mineralwolle Rohrschale D 20mm**
Wärmedämmung aus Mineralwolle, an Bogen, DN 20,
0 bis 45 Grad, kaschiert mit Alufolie, ohne Ummantelung
Dicke 20 mm, Verarbeitung nach Herstellerangabe,
einschl. sämtlichen Klein-, Dichtungs- und Befestigungsmaterial.
Menge: 4,000 St

**01.19.640 Wärmedämmung Bogen bis 45° DN25 Mineralwolle Rohrschale D 30mm**
Wärmedämmung aus Mineralwolle, an Bogen, DN 25,
0 bis 45 Grad, kaschiert mit Alufolie, ohne Ummantelung
Dicke 30 mm, Verarbeitung nach Herstellerangabe,
einschl. sämtlichen Klein-, Dichtungs- und Befestigungsmaterial.
Menge: 6,000 St

**01.19.650 Wärmedämmung Bogen bis 90° DN15 Mineralwolle Rohrschale D 20mm**
Wärmedämmung aus Mineralwolle, an Bogen, DN 15,
über 45 bis 90 Grad, kaschiert mit Alufolie, ohne Ummantelung Dicke 20 mm, Verarbeitung nach Herstellerangabe, einschl. sämtlichen Klein-, Dichtungs- und Befestigungsmaterial.
Menge: 20,000 St

**01.19.660 Wärmedämmung Bogen bis 90° DN20 Mineralwolle Rohrschale D 20mm**
Wärmedämmung aus Mineralwolle, an Bogen, DN 20,
über 45 bis 90 Grad, kaschiert mit Alufolie, ohne Ummantelung Dicke 20 mm, Verarbeitung nach Herstellerangabe, einschl. sämtlichen Klein-, Dichtungs- und Befestigungsmaterial.
Menge: 4,000 St

**01.19.670 Wärmedämmung Bogen bis 90° DN25 Mineralwolle Rohrschale D 30mm**
Wärmedämmung aus Mineralwolle, an Bogen, DN 25,
über 45 bis 90 Grad, kaschiert mit Alufolie, ohne Ummantelung Dicke 30 mm, Verarbeitung nach Herstellerangabe, einschl. sämtlichen Klein-, Dichtungs- und Befestigungsmaterial.
Menge: 10,000 St

**01.19.680 Konus Dämmung Rohr U bis 600mm**
Konus aus Mineralwolle für Dämmung an Rohrleitungen, größter Umfang der Dämmung bis 600 mm.
Menge: 6,000 St

**01.19.690 Endstelle Dämmung Rohr U bis 600mm**
Endstelle als Manschette, für Dämmung an Rohrleitungen,
größter Umfang der Dämmung bis 600 mm.
Menge: 10,000 St

**01.19.700 Ausschnitt L/Durchm. bis 100mm Dämmung Rohr/-bündel**
Ausschnitt, größte Länge oder größter Durchmesser bis
110 mm, für Dämmung an Rohrleitungen oder Rohrleitungs- bündeln.
Menge: 24,000 St

*Hinweis: Wärmedämmung m. Blechmantel an Edelstahlrohr:*

**01.19.710 Wärmedämmung Rohr DN25 Gebäude Mineralwolle Rohrschale D 30mm**
Wärmedämmung einschl. Ummantelung DIN 4140, DN 25, an
haus- und betriebstechnische Anlage, an Trinkwasserleitungen warm, in Bereichen mit Behinderung durch technische Einrichtungen und Bauteile, Dämmung aus Mineralwolle, als Rohrschale, Baustoffklasse DIN 4102-1 A (nichtbrennbar), Wärmeleitfähigkeit 0,035 W/(mK) bei 40 Grad C Mitteltemperatur DIN EN 12667, Dicke 30 mm, kaschiert mit Alufolie, Sd > 1500 m
nach DIN EN ISO 12572, Verarbeitung nach Herstellerangabe, Ummantelung aus nicht profiliertem Blech, Stahl, feuerverzinkt, Dicke 0,7 mm, Überlappungen verschrauben und mit Dichtungsband
abdichten, einschl. sämtlichen Klein-, Dichtungs- und
Befestigungsmaterial. Arbeitshöhe des Montageortes bis 5,5 m über der Standfläche des hierfür erforderlichen Gerüstes, Gerüst wird gesondert vergütet.
Menge: 30,000 m

*Hinweis: Wärmedämmung m. Blechmantel an Edelstahl-Formstücken:*

**01.19.720 Wärmedämmung Bogen bis 45° DN25 Mineralwolle Rohrschale D 30mm**
Wärmedämmung aus Mineralwolle, an Bogen, DN 25,
0 bis 45 Grad, kaschiert mit Alufolie, einschl. Ummantelung, Dicke 30 mm, Verarbeitung nach Herstellerangabe, Ummantelung aus nichtprofiliertem Blech, Stahl, feuerverzinkt, Dicke 0,7 mm, Überlappungen verschrauben und mit Dichtungsband abdichten, einschl. sämtlichen Klein-, Dichtungs- und Befestigungsmaterial.
Menge: 4,000 St

**01.19.730 Wärmedämmung Bogen bis 90° DN25 Mineralwolle Rohrschale D 30mm**
Wärmedämmung aus Mineralwolle, an Bogen, DN 25,
über 45 bis 90 Grad, kaschiert mit Alufolie, einschl. Ummantelung, Dicke 30 mm, Verarbeitung nach Herstellerangabe, Ummantelung aus nichtprofiliertem Blech, Stahl, feuerverzinkt, Dicke 0,7 mm, Überlappungen verschrauben und mit Dichtungsband abdichten, einschl. sämtlichen Klein-, Dichtungs- und Befestigungsmaterial.
Menge: 4,000 St

**01.19.740 Konus Dämmung Rohr U bis 600mm**
Konus aus Mineralwolle für Dämmung an Rohrleitungen, einschl. Ummantelung aus nichtprofiliertem Blech, größter Umfang der Dämmung bis 600 mm.
Menge: 4,000 St

**01.19.750 Endstelle Dämmung Rohr U bis 600mm**
Endstelle als Manschette, für Dämmung an Rohrleitungen,
einschl. Ummantelung aus nichtprofiliertem Blech,
größter Umfang der Dämmung bis 600 mm.
Menge: 4,000 St

**01.19.760 Ausschnitt L/Durchm. bis 100mm Werkstoff Ummantelung Dämmung Rohr/-bündel**
Ausschnitt, größte Länge oder größter Durchmesser bis
110 mm, aus dem Werkstoff der Ummantelung der
Rohrleitung oder des Rohrleitungsbündels, für Dämmung
an Rohrleitungen oder Rohrleitungsbündeln.
Menge: 10,000 St

*Hinweis: R90 Schott Edelstahl Trinkwasserleitungen:*

**01.19.770 Rohrschott, nichtbrennb. Leitungen DN15, L bis 400 mm**
Brandschutzschottung für nichtbrennbare Versorgungsleitung aus Edelstahl, Außendurchmesser der Rohrleitung 18 mm, Dimension 18/21 mm, L bis 400 mm, mit allgemeinem bauaufsichtlichen Prüfzeugnis, Feuerwiderstandsklasse R 90 DIN 4102-11, im Gebäude,
für massive Wände/Decken, mit Mineralwolle, Alukaschierung, Schmelzpunkt größer gleich 1000°C, Fixierung mittels Draht und mehrmaliges ausrichten, für bauseits vorhandene Kernbohrung/Durchbruch, einschl. sämtlichen Klein-, Dichtungs- und Befestigungsmaterial.
Menge: 9,000 St

**01.19.780 Rohrschott, nichtbrennb. Leitungen DN20, L bis 400 mm**
Brandschutzschottung für nichtbrennbare Versorgungsleitung aus Edelstahl, Außendurchmesser der Rohrleitung 22 mm, Dimension 22/19 mm, L bis 400 mm, mit allgemeinem bauaufsichtlichen Prüfzeugnis, Feuerwiderstandsklasse R 90 DIN 4102-11, im Gebäude,
für massive Wände/Decken, mit Mineralwolle, Alukaschierung, Schmelzpunkt größer gleich 1000°C, Fixierung mittels Draht und mehrmaliges ausrichten, für bauseits vorhandene Kernbohrung/Durchbruch, einschl. sämtlichen Klein-, Dichtungs- und Befestigungsmaterial.
Menge: 9,000 St

**01.19.790 Rohrschott, nichtbrennb. Leitungen DN25, L bis 400 mm**
Brandschutzschottung für nichtbrennbare Versorgungsleitung aus Edelstahl, Außendurchmesser der Rohrleitung 28 mm, Dimension 28/26 mm, L bis 400 mm, mit allgemeinem bauaufsichtlichen Prüfzeugnis, Feuerwiderstandsklasse R 90 DIN 4102-11, im Gebäude,
für massive Wände/Decken, mit Mineralwolle, Alukaschierung, Schmelzpunkt größer gleich 1000°C, Fixierung mittels Draht und mehrmaliges ausrichten, für bauseits vorhandene Kernbohrung/Durchbruch, einschl. sämtlichen Klein-, Dichtungs- und Befestigungsmaterial.
Menge: 3,000 St

**01.19.800 Rohrschott, nichtbrennb. Leitungen DN32, L bis 400 mm**
Brandschutzschottung für nichtbrennbare Versorgungsleitung aus Edelstahl, Außendurchmesser der Rohrleitung 35 mm, Dimension 35/22,5 mm, L bis 400 mm, mit allgemeinem bauaufsichtlichen Prüfzeugnis, Feuerwiderstandsklasse R 90 DIN 4102-11, im Gebäude,
für massive Wände/Decken, mit Mineralwolle, Alukaschierung, Schmelzpunkt größer gleich 1000°C, Fixierung mittels Draht und mehrmaliges ausrichten, für bauseits vorhandene Kernbohrung/Durchbruch, einschl. sämtlichen Klein-, Dichtungs- und Befestigungsmaterial.
Menge: 3,000 St

**01.19.810 Rohrschott, nichtbrennb. Leitungen DN40, L bis 400 mm**
Brandschutzschottung für nichtbrennbare Versorgungsleitung aus Edelstahl, Außendurchmesser der Rohrleitung 42 mm, Dimension 42/29 mm, L bis 400 mm, mit allgemeinem bauaufsichtlichen Prüfzeugnis, Feuerwiderstandsklasse R 90 DIN 4102-11, im Gebäude,
für massive Wände/Decken, mit Mineralwolle, Alukaschierung, Schmelzpunkt größer gleich 1000°C, Fixierung mittels Draht und mehrmaliges ausrichten, für bauseits vorhandene Kernbohrung/Durchbruch, einschl. sämtlichen Klein-, Dichtungs- und Befestigungsmaterial.
Menge: 1,000 St

**01.19.820 Rohrschott, nichtbrennb. Leitungen DN50, L bis 400 mm**
Brandschutzschottung für nichtbrennbare Versorgungsleitung aus Edelstahl, Außendurchmesser der Rohrleitung 54 mm, Dimension 54/38 mm, L bis 400 mm, mit allgemeinem bauaufsichtlichen Prüfzeugnis, Feuerwiderstandsklasse R 90 DIN 4102-11, im Gebäude,
für massive Wände/Decken, mit Mineralwolle, Alukaschierung, Schmelzpunkt größer gleich 1000°C, Fixierung mittels Draht und mehrmaliges ausrichten, für bauseits vorhandene Kernbohrung/Durchbruch, einschl. sämtlichen Klein-, Dichtungs- und Befestigungsmaterial.
Menge: 1,000 St

**01.19.830 Medienbezeichnung**
Medienbezeichnung, Klebeschild mit Medienbezeichnung
und Kennzeichnung der Fließrichtung. Farbe gemäß
Vorgabe DIN, einschl. sämtlichen Klein-, Dichtungs- und
Befestigungsmaterial.
Menge: 40,000 St

#### Bereich 01.20 KG 412 Wasseranlagen - Sanitäre Einrichtungsgegenstände

*Hinweis: Teeküchen:*

**01.20.10 Einhand-Spültischbatterie chrom m. Wasser-Kühler**
Einhand-Spültischbatterie mit Filterfunktion, chrom, mit herausziehbarem Mousseurauslauf, Einlochmontage, Drucktasten für 3 gefilterte und gekühlte Tafelwasserarten, still, medium, sprudelnd, mit 28 mm Keramikkartusche, schwenkbarer Rohrauslauf
Schwenkbereich 360°, getrennte Wasserführung für gefiltertes und ungefiltertes Wasser, flexible Anschlussschläuche, mit Wasser-Kühler, 451x400x265 mm (LxBxT), weiß,  liefert 12 Liter gekühltes, sprudelndes Wasser pro Stunde, mit Farbdisplay mit Drück- und Drehregler, 270 Watt Kühleinheit, 230V, 50Hz, Lautstärke im Standby Betrieb 46 dB(A), Schutzart IP 21, CE-Zeichen, mit Anzeige und Überwachung von Verbrauchsdaten, Auslesung der Filter bzw. CO2-Kapazität über App mit Bluetooth und WIFI Datenkommunikation, Filterkopf mit flexibler Wasserhärteeinstellung, einschl. sämtlichen Klein-, Dichtungs- und Befestigungsmaterial.
Menge: 10,000 St

**01.20.20 WAS-Kombi-Eckventil m. RV DN15 chrom**
WAS-Kombi-Eckventil Designgriff mit Rückflussverhinderer DN15, chrom, Wandmontage, Kartuschen-Oberteil für den absperrbaren Kupferrohranschluss, Fettkammer-Oberteil 3/8" für den absperrbaren Schlauchanschluss mit Rückflussverhinderer, eigensicher gegen Rückfließen
Menge: 10,000 St

**01.20.30 Röhrengeruchsverschluss weiß 1 1/2" x DN 50**
Röhrengeruchsverschluss 11/2" x DN 50, weiß, aus Kunststoff, mit einem Geräteanschluss, Ablauf waagerecht, nach DIN EN 274,
Menge: 10,000 St

**01.20.40 Montagetraverse für Küchenspüle**
Traverse für Küchenspüle, zum Einbau in Installationswand, mit zwei universellen Wasseranschlüssen R 1/2" mit Dämmunterlage, PE Abgangsbogen DN50, Dichtung Ø 44/40 mm, einschl. sämtlichen Klein-, Dichtungs- und Befestigungsmaterial.
Menge: 10,000 St

*Hinweis: Duschanlagen und Armaturen für Waschtische in Duschräumen:*

**01.20.50 Montagetraverse für DU Wandarmatur AP**
Montagetraverse für Dusche, Wandarmatur AP, zum Einbau in Installationswand, mit zwei universellen Wasseranschlüssen R 1/2" mit Dämmunterlage, einschl. sämtlichen Klein-, Dichtungs- und Befestigungsmaterial.
Menge: 5,000 St

**01.20.60 Thermostatbatterie AP chrom DN 15 Steigrohr m. Brausegarnitur**
Thermostatbatterie, chrom, Montageart Aufputzinstallation,
DN 15, Stichmaß 150 ± 12 mm, Sicherheitssperre 40 °C, eigensicher gegen Rückfließen, einstellbare Heißwasser- begrenzung, für Durchlauferhitzer geeignet, Mindestfließdruck: 1,5 bar, min. Betriebsdruck: 1,5 bar, max. Betriebsdruck: 10 bar, mit Steigrohr auf der Armatur, in der Höhe ablängbar,
3 Strahlarten, 2 Verbraucher, Brausegarnitur bestehend aus: Kopfbrause, Handbrause, Brausethermostat, Brauseschlauch, Handbrausehalterung, Brausestange, Brausearmlänge 460 mm, Brausekopfgröße Kopfbrause 240 mm, höhenverstellbare Handbrausehalterung, schwenkbarer Brausearm, Brause- stangendurchmesser 25 mm, , Ausladung gesamt: 582 mm, Höhe gesamt 1.109 mm, einschl. sämtlichen Klein-, Dichtungs- und Befestigungsmaterial.
Menge: 5,000 St

**01.20.70 Elektronische Waschtisch-Armatur Hochdruck Mischwasser Infrarot-Sensor gesteuert, Batteriebetrieb**
Elektronische Waschtisch-Armatur Hochdruck Mischwasser
Infrarot-Sensor gesteuert, Batteriebetrieb
Lieferumfang:
- Infrarot-Sensor-Einlocharmatur,
- Temperaturregler mit Heißwasserbegrenzung Infrarot-Sensor-Elektronik, programmierbar,
- Magnetventil 6 V mit Vorfilter,
- Strahlregler,
- Anschlusskabel 200 mm, mit Stecker 2-polig, Schutzklasse IP 65,
- 2 flexible Anschlussschläuche G 3/8 IG x 450 mm, mit Rückflussverhinderer (RV, DIN EN 1717: EB) und Vorfilter,
- Batteriefach 6 V, Schutzklasse IP 65,
- 4x AA Alkalibatterien 1,5 V,
- Befestigungsmaterial für Waschtischmontage.
Technische Daten:
- Ausladung 120 mm,
- Sensor-Reichweitenbereich (ca. 2 - 17 cm),
- Stagnationsspülung (Aus / Dauerfluss 30 s, 24 h nach letzter Nutzung),
- Reinigungsstopp (Aus / 120 s),
- Durchfluss: max. ca. 3,8 l/min,
- Fließdruck: 0,5 - 5,0 bar,
- Max. Ruhedruck: 8 bar,
- Max. Betriebstemperatur: 70 °C,
- Geräuschklasse: I,
- Durchflussklasse: O,
- (kurzzeitig z.B. für thermische Desinfektion),
- Werkstoff: Messing konform TrinkwV,
- Oberfläche: chrom,
- Anschluss: 2x G 3/8 IG.
Menge: 5,000 St
Produkt:
  Artikel:
    Artikelnummer: 021740699
    Artikelkurztext: Elektronische Waschtisch-Armatur Hochdruck Mischwasser Infrarot-Sensor gesteuert, Batteriebetrieb

*Hinweis: Waschtisch-Anlagen:*

**01.20.80 Waschtisch Element BH1120mm für Einlochbatterie**
Waschtisch Element 1120 x 450 x 75 mm für Einlochbatterie, für Vorwand- oder Ständerwandmontage, Stahlrahmen, pulverbeschichtet, selbsttragend für Trockenverkleidung, komplett vormontiert, fixierte Objektanschlüsse, für Einzel- oder Schienenmontage, mit Schnellverstellung und Höhensicherung, einschl. sämtlichen Klein-, Dichtungs- und Befestigungsmaterial
Menge: 46,000 St

**01.20.90 Montage Set Wandhalter für Einzelmontage**
Montage Set, 2 Stk Wandhalter für Einzelmontage, universal, zur Montage an Installationselementen vor Trockenbau und/oder tragenden Wänden, einschl. sämtlichen Klein-, Dichtungs- und Befestigungsmaterial
Menge: 46,000 St

**01.20.100 Waschtisch eckig Plan 600x480x185mm Sanitärkeramik weiß**
Waschtisch, eckig, Plan, 60x48cm mit Hahnloch, mit Überlauf, weiß, Sanitärkeramik, unterbaufähig, reduzierte Randhöhe, gerade Wandanbindung, Hahnloch mittig, Überlauf sichtbar, Abstand der Schraubenlöcher 280 mm,
Menge: 46,000 St

**01.20.110 Ablaufventil 1 1/4" Messing Schaftventil**
Ablaufventil DIN EN 274-1, für Waschbecken DN 32, aus Messing, verchromt, als Schaftventil, mit flachem Sieb mit Überlauf, Gewindeanschluss aus Messing
Menge: 46,000 St

**01.20.120 Siphongummi DN 50/30 1 1/4"**
Siphongummi, DN 50/30, 1 1/4"
Menge: 46,000 St

**01.20.130 Geruchsverschluss Waschbecken 1 1/4"xDN32 verchromt**
Geruchverschluss für Waschbecken, 1 1/4 x DN 32, aus Messing, verchromt, als Röhrengeruchverschluss, für Wandanschluss, verstellbar, mit Rosette.
Menge: 46,000 St

**01.20.140 Eckventil DN15 chrom**
Eckventil DN15 chrom, Geräuschverhalten DIN 4109
Gruppe I, mit Betätigungsgriff, verchromt, mit Quetschverschraubung, als Absperr- und Anschlussventil, Kartuschen-Oberteil, Quetschverschraubung 3/8", mit Schubrosette
Menge: 66,000 St

*Hinweis: Waschtisch-Anlagen barrierefrei:*

**01.20.150 Waschtisch Element barrierefrei BH1120mm für Einlochbatterie**
Waschtisch Element, barrierefrei, 1120 x 525 x 98 mm, für Einlochbatterie, mit Wandeinbau-Geruchsverschluss, Traverse Armatur höhen- und tiefenverstellbar, für Vorwand- oder Ständerwandmontage, Befestigung Anschlussbogen höhenverstellbar, Stahlrahmen, pulverbeschichtet, selbsttragend für Trockenverkleidung, komplett vormontiert, fixierte Objektanschlüsse, für Einzel- oder Schienenmontage, mit Schnellverstellung und Höhensicherung, einschl. sämtlichen Klein-, Dichtungs- und Befestigungsmaterial
Menge: 4,000 St

**01.20.160 Montage Set Wandhalter für Einzelmontage**
Montage Set, 2 Stk Wandhalter für Einzelmontage, universal, zur Montage an Installationselementen vor Trockenbau und/oder tragenden Wänden, einschl. sämtlichen Klein-, Dichtungs- und Befestigungsmaterial
Menge: 4,000 St

**01.20.170 Fertigbauset Waschtisch Element Edelstahl**
Fertigbauset für Wandeinbau-Geruchsverschluss,
höhenverstellbar, mit Ablaufbogen 32 x 350 mm,
MS-verchromt, Abdeckplatte Edelstahl, mit Ablaufventil
G1 1/4 x 70 mm, Ventilschraube 70 mm, einschl.
sämtlichen Klein-, Dichtungs- und Befestigungsmaterial
Menge: 4,000 St

**01.20.180 Waschtisch barrierefrei 550x525x155mm Sanitärkeramik weiß**
Waschtisch, barrierefrei, 550 x 525 x 150 mm (BxTxH), Sanitärkeramik, weiß, unterfahrbar, m. Hl., m. Ül., für Rollstuhlfahrer geeignet, Becken flach, Innenbecken mit zwei Ebenen für Teilfüllung, ergonomisch geformte Armauflagen, eckiges Design, Hahnloch mittig, Überlauf sichtbar, Abstand der Schraubenlöcher: 280 mm, entsprechend DIN 18040
Menge: 4,000 St

*Hinweis: WC-Anlagen:*

**01.20.190 Wand-WC Element BH1120mm**
Element für Wand-WC, 1120 x 450 x 130 mm, Spülkasten 2-Mengenspülung 7,5-4,5L / 4,0-2,0 L, mit kleiner Revisionsöffnung, für Vorwand- oder Ständerwandmontage, Stahlrahmen, pulverbeschichtet selbsttragend für Trockenverkleidung, komplett vormontiert, fixierte Objektanschlüsse, für Einzel- oder Schienenmontage, mit Schnellverstellung und Höhensicherung, Befestigungsmaterial. TÜV-geprüft, 2 WC-Haltebolzen, Keramikbefestigung, Schraubenabstand 180/230 mm, PP-Ablaufbogen DN 90, tiefenverstellbar, Reduzierstück DN 90/100, Zu- und Ablaufgarnitur, einschl. sämtlichen Klein-, Dichtungs- und Befestigungsmaterial
Menge: 37,000 St

**01.20.200 Montage Set Wandhalter für Einzelmontage**
Montage Set, 2 Stk Wandhalter für Einzelmontage, universal, zur Montage an Installationselementen vor Trockenbau und/oder tragenden Wänden, einschl. sämtlichen Klein-, Dichtungs- und Befestigungsmaterial
Menge: 37,000 St

**01.20.210 Wand-WC tiefspülend Sanitärkeramik weiß 6l**
Tiefspül - WC, wandhängend, aus Sanitärkeramik, Typ 1, weiß, Breite 355 mm, Höhe 340 mm, Tiefe 540 mm, Vollmenge 6 / 5 l, nach EN 997, spült mit 4,5 l, CE-gekennzeichnet, 70 mm Bodenfreiheit, Spülrandlos,  für Wandeinbauspülkasten, Befestigung WC-Sitz von oben oder von unten, Befestigungsabstand 180 mm
Menge: 37,000 St

**01.20.220 WC-Betätigung Edelstahl Spül-Stopp-Spülung**
WC-Betätigung, für 2-Mengen-Spülung, rund, Edelstahl gebürstet, zur Spülauslösung für vorgenannten UP-Spülkasten, Betätigung von vorne, Drückerstangen schallgedämmt, werkzeuglose Schnelleinstellung, Oberfläche gebürstet, Mehrfachfarbe/-oberfläche Platte und Tasten gebürstet, easy-to-clean-beschichtet, 2 Designringe rund poliert, Werkstoffbezeichnung Edelstahl, Breite 246 mm, Höhe  164 mm, Tiefe 12 mm, mit Befestigungsrahmen, 2 Distanzbolzen und 2 Drückerstangen
Menge: 41,000 St

**01.20.230 Schallschutz-Set für wandhängende WC**
Schallschutz-Set für WC, mit Schallschutzmatte und 2 Gummihülsen passend für vorgenanntes Wand-WC
Menge: 37,000 St

**01.20.240 WC-Sitz weiß Absenkautomatik**
WC-Sitz mit Deckel aus Kunststoff, weiß, mit Edelstahlscharnieren, abnehmbar, mit Absenkautomatik, Befestigung von oben
, Länge 45,5 cm, Breite 37 cm,
Menge: 37,000 St

*Hinweis: WC-Anlagen barrierefrei:*

**01.20.250 Wand-WC Element BH1120mm barrierefrei**
Element für Wand-WC, 1120 x 880 x 170 mm, barrierefrei, mit Montageelementen links u. rechts zur Montage von Stütz- und Klappgriffen, Spülkasten 3 - 6 l, mit kleiner Revisionsöffnung, für Vorwand- oder Ständerwandmontage, Stahlrahmen, pulverbeschichtet, selbsttragend für Trockenverkleidung, komplett vormontiert, fixierte Objektanschlüsse, für Einzel- oder Schienenmontage, mit Schnellverstellung und Höhensicherung, Befestigungsmaterial. TÜV-geprüft, 2 WC-Haltebolzen, Keramikbefestigung, Schraubenabstand
180/230 mm, PP-Ablaufbogen DN 90, tiefenverstellbar, Reduzierstück DN 90/100, Zu- und Ablaufgarnitur, Spülkasten, einschl. sämtlichen Klein-, Dichtungs- und
Befestigungsmaterial.
Menge: 4,000 St

**01.20.260 Montage Set Wandhalter für Einzelmontage**
Montage Set, 2 Stk Wandhalter für Einzelmontage, universal, zur Montage an Installationselementen vor Trockenbau und/oder tragenden Wänden, einschl. sämtlichen Klein-, Dichtungs- und Befestigungsmaterial
Menge: 4,000 St

**01.20.270 Wand-WC tiefspülend weiß Sanitärkeramik verlängerte Ausladung**
Tiefspül-WC, wandhängend, 6 Liter, CE, EN 997-CL1- 6 A/C, EN 38 aus Sanitärkeramik, CE-gekennzeichnet, komplett spülrandlos, mit verlängertem Spülrohr, für Wandeinbauspülkasten, Ausführung erhöht, verlängerte Ausladung, 700 x 355 x 340 mm (LxBxH), gem. DIN 18040,
Menge: 4,000 St

**01.20.280 Schallschutz-Set für wandhängende WC**
Schallschutz-Set für WC, mit Schallschutzmatte und 2 Gummihülsen passend für vorgenanntes Wand-WC
Menge: 4,000 St

**01.20.290 WC-Sitz barrierefrei antibakteriell weiß Scharniere Edelstahl**
WC-Sitz, barrierefrei, mit antibakterieller Beschichtung, weiß, Duroplast, Scharniere Edelstahl, mit Deckel, ohne Absenkautomatik, Befestigung von unten, 460 x 375 mm (L X B), gem. DIN 18040,
Menge: 4,000 St

**01.20.300 Stützklappgriff Vierkant Edelstahl 850x40x30mm**
Stützklappgriff, mit zwei übereinander angeordneten Griffebenen, Unterholm wird in einem Winkel von 135° an den Oberholm geführt, Oberholm aus Vierkantprofil, 40 mm breit und 30 mm hoch, bietet eine breite Stützfläche und große Radien für angenehmes Greifen, dient zum Festhalten und Abstützen, Unterholm (Durchmesser 25 mm) setzt im Abstand von 250 mm ab Vorderkante Oberholm an und dient zum Festhalten und seitlichem Eindrehen, Ausladung 850 mm, Wandplatte 181 mm hoch und 130 mm breit, kann nach oben und gebremst nach unten geklappt werden, aus Edelstahl, matt geschliffen, Abdeckung der Wandplatte aus hochwertigem Polyamid in Edelstahl-Optik, stabile Dreipunktbefestigung, zur Wandmontage mit verdecktem, mit korrosionsfreiem und geprüftem Befestigungsmaterial für unterschiedliche Wandaufbauten, Dichtband zur Abdichtung der Befestigungspunkte, belastbar bis 150 kg,
Menge: 4,000 St

**01.20.310 Aufrüstsatz WC-Papierhalter weiß**
Aufrüstsatz WC-Papierhalter, weiß, rechtwinklig angeordneter Aufsatzrollenhalter, aus Kunststoff, zur Nachrüstung an vorgenannten Stützklappgriff, integrierte Rollenbremse,
Menge: 4,000 St

**01.20.320 Rückenstütze Edelstahl 670/730x220x150mm**
Rückenstütze, Edelstahl, matt geschliffen, 670 - 730 x 220 x 150 mm (LxHxT), gepolsterte Lehne mit beidseitig angebrachten, rechtwinklig gebogenen Befestigungsstangen, Montage an Stützklappgriffen, Achsmaß von 670 bis 730 mm verstellbar, Rückenpolster aus schwarzem PUR, nach DIN 18040,
Menge: 4,000 St

*Hinweis: Urinal-Anlagen:*

**01.20.330 Urinal Element BH1120mm**
Urinal Element 1120 x 525 x 98 mm, mit Kartuschen Rohbauset mit revisionierbarer Wasserstrecke für Kartuschen-Magnetventil 6V DC für Infrarot-Elektronik, für Vorwand- oder Ständerwandmontage, Stahlrahmen, pulverbeschichtet, selbsttragend für rockenverkleidung, komplett vormontiert, fixierte Objektanschlüsse, für Einzel- oder Schienenmontage, mit Schnellverstellung und Höhensicherung, einschl. sämtlichen Klein-, Dichtungs- und Befestigungsmaterial.
Menge: 18,000 St

**01.20.340 Montage Set Wandhalter für Einzelmontage**
Montage Set, 2 Stk Wandhalter für Einzelmontage, universal, zur Montage an Installationselementen vor Trockenbau und/oder tragenden Wänden, einschl. sämtlichen Klein-, Dichtungs- und Befestigungsmaterial
Menge: 18,000 St

**01.20.350 Urinalsteuerung mit elektronischer Spülauslösung Edelstahl gebürstet**
Urinalsteuerung mit elektronischer Spülauslösung, passend zu vorgenanntem Urinal-Element, Netzbetrieb, mit Abdeckplatte, zur automatischen Spülauslösung, Intervallspülung einstellbar, dynamische Spülzeitanpassung, Ventilschliessfunktion bei Netzausfall, Oberfläche gebürstet, easy-to-clean-beschichtet Mehrfachfarbe/-oberfläche: Platte gebürstet, mit Designring poliert, Werkstoffbezeichnung Edelstahl, Betriebsspannung: 4,5 V, Durchfluss bei 1 kPa mit Durchflussbegrenzer: 10,8 l/min, Erfassungsbereich max.: 1200 mm, Erfassungsbereich min.: 50 mm, Fließdruck max.: 800000 Pa, Fließdruck min.: 100000 Pa, Intervallspülung Einstellbereich max.: 604800 s, Intervallspülung Einstellbereich min.: 3600 s, Intervallspülzeit Einstellbereich max.: 180 s, Intervallspülzeit Einstellbereich min.: 3 s, 230 V AC, 50 Hz, Schutzart IP45, Spülzeit Einstellbereich max. 15 s, Spülzeit Einstellbereich min.: 1 s, Wassertemperatur max.: 30 Grad C, Abdeckplatte mit IR-Fenster, Infrarotsteuerung, vormontiert auf Befestigungsrahmen, mit Magnetventil, mit Netzteil, einschl. Befestigungsmaterial
Menge: 18,000 St

**01.20.360 Urinal Plan 580x320x300mm Sanitärkeramik weiß**
Urinal, 585 x 350 x 350 mm, weiß, Zulauf hinten,
Abgang nach hinten, wandhängend, aus Sanitärkeramik, mit Spülrand, mit verdeckte Befestigung, zugelassen für Wassersparendes 0,5 Liter Spülvolumen, kleine Spülmenge Einstellbereich 1 l, Zielmarkierung nein
Menge: 18,000 St

**01.20.370 Schallschutz-Set für wandhängende Urinale**
Schallschutz-Set für Urinal, mit Schallschutzmatte und 2
Gummihülsen passend für vorgenanntes Urinal.
Menge: 18,000 St

*Hinweis: Ausgussbecken:*

**01.20.380 Ausgussbecken Stahl emailliert hängend B 505mm Ausladung 330mm, mit Klapprost**
Ausgussbecken, aus Stahl, innen und außen glasiert, Farbton weiß, wandhängend, mit Rückwand, Breite 505 mm, Ausladung 330 mm, ohne Hahnloch, ohne Überlauf, mit grauer Kunststoffumrandung, einschl. Ablaufventil mit Kette und Stopfen.
Einschl. passendem Klapprost aus Aluminium, natur.
Menge: 6,000 St
Zeitansatz: 1,03

**01.20.390 Ab- Überlaufgarnitur Prüfzeichen Ausguss Kunststoff**
Ab- und Überlaufgarnitur, mit Prüfzeichen, für Ausguss, aus Kunststoff, sichtbare Teile verchromt, mit Geruchverschluss DIN 19541, mit Prüfzeichen, Sperrwasserhöhe mind. 75 mm, Aufbauhöhe Geruchverschluss max. 128 mm, mit Ventilstopfen und Kette.
Menge: 6,000 St
Zeitansatz: 0,38

**01.20.400 Ausgussbeckenbatterie, Ausladung 160 mm für elektrisch geregelter Übertisch- Durchlauferhitzer 11-13,5 kW**
Ausgussbeckenbatterie, Einhebel-Übertischmischarmatur zur Installation an ½-Zoll-Wandanschluss, einschl. verchromte Anschlussrohre, mit Schwenkrohrauslauf, Ausladung 160 mm, Betätigungsgriff aus Metall, verchromt, für elektrisch geregelter Übertisch-Durchlauferhitzer 11-13,5 kW.
Menge: 6,000 St
Zeitansatz: 0,55

*Hinweis: Accessoires:*

**01.20.410 WC-Papierhalter Edelstahl matt geschliffen**
WC-Papierhalter, U-förmiger Halter mit Gehrungsform, nach rechts geöffnet, klappbar, aus Edelstahl, matt geschliffen, 137 mm breit, 110 mm hoch, 15 mm tief,
zur Wandmontage, verdeckte Befestigung,
Höhe 55 mm, einschl. korrosionsfreiem Befestigungsmaterial.
Menge: 41,000 St

**01.20.420 Reservepapierhalter Edelstahl matt geschliffen**
Reservepapierhalter, als zylindrischer Reservepapierhalter, aus Edelstahl, matt geschliffen, 122 mm lang, Durchmesser 15 mm, zur Wandmontage, verdeckte Befestigung, einschl. korrosionsfreiem Befestigungsmaterial
Menge: 41,000 St

**01.20.430 WC-Bürstengarnitur Edelstahl matt geschliffen**
WC-Bürstengarnitur, bestehend aus Halter, WC-Bürstentopf und WC-Bürste, Auswechseln des Bürstenkopfes durch Bajonettverschluss, Innenbehälter zur Reinigung herausnehmbar, aus Edelstahl, matt geschliffen, 89 mm breit, 440 mm hoch, 109 mm tief, zur Wandmontage, verdeckte Befestigung, einschl. korrosionsfreiem Befestigungsmaterial
Menge: 41,000 St

**01.20.440 Abfallbehälter 23L Edelstahl matt geschliffen**
Abfallbehälter, 23 L, aus Edelstahl (Chromnickelstahl WN 1.4301), Ganzedelstahlgehäuse; Sichtflächen matt geschliffen und gebürstet, für Aufputz-Montage, mit herausnehmbarem Gewebestandbeutel aus Polypropylen, waschbar, Abmessungen 298 x 448 x 170 mm, einschl. Befestigungsmaterial.
Menge: 51,000 St

**01.20.450 Abfallbehälter 60L Edelstahl matt geschliffen**
Abfallbehälter, 60 L, aus Edelstahl (Chromnickelstahl WN 1.4301), Ganzedelstahlgehäuse; Sichtflächen matt geschliffen und gebürstet, für Aufputz-Montage, mit herausnehmbarem Gewebestandbeutel aus Polypropylen, waschbar, Abmessungen 400 x 600 x 250 mm, einschl. Befestigungsmaterial.
Menge: 4,000 St

**01.20.460 Papierhandtuchspender Edelstahl matt geschliffen**
Papierhandtuchspender, aus Edelstahl (Chromnickelstahl WN 1.4301), für Aufputz-Montage. Ganzedelstahl- gehäuse, alle Ecken voll verschweißt, Sichtflächen matt geschliffen und gebürstet, mit tiefgezogener Papierentnahmeöffnung, Füllmenge ca. 750 Papier- handtücher, Sichtschlitz als Füllstandsanzeige, zum Nachfüllen zugänglich über abschließbare Frontklappe mit Fallschutz, Zylinderschloss gleichschließend aus korrosionsbeständigem Zinkdruckguss, Abmessungen
298 x 448 x 120 mm, einschl. Befestigungsmaterial und einem Paket Papierhandtücher,
Menge: 55,000 St

**01.20.470 Sensor-Flüssigseifenspender Edelstahl matt geschliffen**
Sensor-Flüssigseifenspender aus Edelstahl (Chromnickelstahl WN 1.4404), für Aufputz-Montage, Ganzedelstahlgehäuse, alle Ecken voll verschweißt, Sichtflächen matt geschliffen und gebürstet, mit berührungslos bedienbarer und tropffreier Seifenpumpe, vorgesehen für handelsübliche 500-ml-Einweg Flaschen Flüssigseife oder Handlotion, Sichtschlitz als Füll- standsanzeige, zum Nachfüllen zugänglich über abschließ- bares, nach vorne abklappbares Gehäuse, Zylinderschloss gleichschließend aus korrosionsbeständigem Zinkdruckguss. Abmessungen: 86 x 260 x 121 mm,  einschl. Befestigungsmaterial. Batterien und Erstbefüllung mit Seife.
Menge: 55,000 St

**01.20.480 Hygieneabfallbehälter 4L Edelstahl matt geschliffen**
Hygieneabfallbehälter mit Hygienebeutelspender aus Edelstahl (Chromnickelstahl WN 1.4301) für Aufputz- Montage, Ganzedelstahlgehäuse, Sichtflächen matt geschliffen und gebürstet, ausgestattet mit heraus- nehmbarem Hygienebehälter, Fassungsvermögen ca. 4 l, seitlich integrierter Hygienebeutelspender, zugänglich über Klappdeckel, Abmessungen 220 x 250 x 115 mm,
einschl. Befestigungsmaterial und einer Box Kunststoff- Hygienebeutel,
Menge: 55,000 St

**01.20.490 Kleiderhaken Einzelhaken Edelstahl matt geschliffen**
Kleiderhaken, Einzelhaken, zylindrischer Haken, aus Edelstahl, matt geschliffen, 35 mm lang, Durchmesser  15 mm, zur Wandmontage, verdeckte Befestigung, einschl. korrosionsfreiem Befestigungsmaterial.
Menge: 90,000 St

*Hinweis: Sonstiges:*

**01.20.500 Hahnverlängerung Rotguss G 1/2" 15mm**
Hahnverlängerung, aus Rotguss, mit konischem Außengewinde nach DIN 2999 und zylindrischem Innengewinde, mit Innenvielkant, mit Gewinde G 1/2, Länge 15 mm
Menge: 40,000 St

**01.20.510 Hahnverlängerung Rotguss G 1/2" 20mm**
Hahnverlängerung, aus Rotguss, mit konischem Außengewinde nach DIN 2999 und zylindrischem Innengewinde, mit Innenvielkant, mit Gewinde G 1/2, Länge 20 mm
Menge: 40,000 St

**01.20.520 Hahnverlängerung Rotguss G 1/2" 25mm**
Hahnverlängerung, aus Rotguss, mit konischem Außengewinde nach DIN 2999 und zylindrischem Innengewinde, mit Innenvielkant, mit Gewinde G 1/2, Länge 25 mm
Menge: 40,000 St

**01.20.530 Hahnverlängerung Rotguss G 1/2" 30mm**
Hahnverlängerung, aus Rotguss, mit konischem Außengewinde nach DIN 2999 und zylindrischem Innengewinde, mit Innenvielkant, mit Gewinde G 1/2, Länge 30 mm
Menge: 20,000 St

**01.20.540 Hahnverlängerung Rotguss G 1/2" 40mm**
Hahnverlängerung, aus Rotguss, mit konischem Außengewinde nach DIN 2999 und zylindrischem Innengewinde, mit Innenvielkant, mit Gewinde G 1/2, Länge 40 mm
Menge: 20,000 St

**01.20.550 Bemusterung**
*** Pauschalposition
Bemusterung
Vor der Ausführung sind dem Auftraggeber (AG) je ein Stück der oben ausgeschriebenen sanitären Einrichtungsgegenstände (Keramik, Armaturen, Dusche, Accessoires) als Hand- oder Bildmuster vorzulegen.
Die Auswahl und den genauer Umfang bestimmt der AG.
Der Einbau darf erst nach schriftlicher Freigabe durch den AG erfolgen.
Menge: 1,000 psch

#### Bereich 01.21 KG 419 Sonstige Maßnahmen für Wasser- und Abwasseranlagen

**01.21.10 Druck- und Dichtheitsprüfung der Trinkwasserinstallation in Teilstreck-/ abschnitten**
Druck- und Dichtheitsprüfung der Trinkwasserinstallation in Teilstreck-/ abschnitten. Prüfmedium ölfreie Druckluft. Die Druckprüfung erfolgt mindestens über 12 Stunden. Die Prüfung muss mittels geeichtem Druckschreiber aufgezeichnet werden und wird durch ein Abnahmeprotokoll des Betriebes gemäß ZVSHK-Merkblatt "Dichtigkeitsprüfung mit Luft" protokolliert.
Die Voraussetzungen für eine Dichtheitsprüfung mit Luft oder Inertgasen sind: Rohrwerkstoffe und Verbindungen müssen eine DVGW-Zertifizierung haben und damit den Nachweis erbracht haben, dass sie nach den anerkannten Regeln der Technik hergestellt und geprüft wurden. Vor der Dichtheits- prüfung sind die Verbindungen augenscheinlich auf ordnungsgemäße Ausführung zu prüfen.
Nach Möglichkeit sollen große Trinkwasserinstallationen in Teilabschnitten geprüft werden, damit die Prüfzeiten kurz gehalten werden können.
Die Dichtheitsprüfung soll mit einem Prüfdruck von150 hPa (150 mbar) vor der Belastungsprüfung durchgeführt. Das verwendete Manometer muss für die zu messenden Drücke eine Ablese- genauigkeit von 1 hPa (1 mbar) im Anzeigebereich haben. Bauteile in der Leitungsanlage müssen für die Prüfdrücke geeignet oder vor der Prüfung ausgebaut sein. Nach Aufbringen des Prüfdrucks muss die Prüfzeit bis 100 Liter Leitungsvolumen mindestens 120 Minuten betragen. Je weitere 100 l Leitungs- volumen muss die Prüfzeit um 20 Minuten erhöht werden. Die Dichtheitsprüfung beginnt nach Erreichen des Prüfdrucks unter Berücksichtigung einer entsprechenden Wartezeit zum Aus- gleich vom Medium an die Umgebungstemperatur.
Falls während dieser Dauer ein Druckabfall auftritt, liegt eine Undichtheit im System vor. Der Druck ist aufrecht zu halten und die undichte Stelle ist festzustellen. Der Mangel ist zu beheben und anschließend ist eine erneute Dichtheitsprüfung durchzu- führen. Nach der Dichtheitsprüfung ist eine Belastungsprüfung mit einem maximalen Prüfdruck von 3 bar bis Nennweiten DN 50 und 1 bar bei Nennweiten über DN 50 bis DN 100 durchzu- führen. Die Belastungsprüfung ist mit einer Sichtprüfung aller Rohrverbindungen, wobei geprüft wird, ob die Press- und Schraubverbindung ordnungsgemäß dicht durchzuführen.
Über die Druckprüfungen sind Protokolle zu erstellen. Aus ihnen muss u. a. folgendes hervorgehen:
· Datum der Prüfung,
· Prüfer/ Funktion,
· Anlagendaten wie Aufstellungsort,
  Betriebsmedium,
· Prüfdruck und Prüfmedium,
· Dauer der Belastung mit dem Prüfdruck,
· Bestätigung, dass die Anlage dicht ist und an keinem Bauteil
  eine bleibende Formänderung aufgetreten ist.
Der anzubietende Einheitspreis soll alle erforderlichen Hilfsmittel und Personalkosten sowie die Erstellung des durch Prüfer und Auftraggeber bestätigten Prüfprotokolls enthalten.
Die Prüfprotokolle sind fortlaufend durchzunummerieren.
Bei den zu prüfenden Rohrleitungen handelt es sich im Einzelnen um folgende Rohrarten/ -längen:
Rohr Stahl niro im Gebäude:
Rohrleitung AD 18,0 mm: 815,00 m,
Rohrleitung AD 22,0 mm: 427,00 m,
Rohrleitung AD 28,0 mm: 345,00 m,
Rohrleitung AD:35,0 mm: 50,00 m,
Rohrleitung AD 42,0 mm: 40,00 m,
Rohrleitung AD 54,0 mm: 30,00 m,
Rohrleitung AD 76,1 mm: 4,00 m.
Rohr Mehrschichtverbundwerkstoff als
Stockwerksleitung zwischen Unterverteilung
und Entnahmestelle:
Rohrleitung AD 16,0 mm: 200,00 m,
Rohrleitung AD 20,0 mm: 70,00 m,
Rohrleitung AD 25,0 mm: 40,00 m,
Prüfung in Teilstrecken/ -abschnitten durchführen und Protokoll erstellen.
Menge: 2021,000 m

**01.21.20 Spülen der Leitungsanlage, in Teilabschnitten**
Spülen der Leitungsanlage in Teilabschnitten, gemäß DIN EN 806-4 und DVGW W 557, für Kalt- und Warmwasser.
Wenn eine trockene Dichtheitsprüfung (Druckprobe mit Luft oder inertem Gas) durchgeführt wurde, so müssen die Leitungen in trockenem Zustand stehen bleiben und sollen erst unmittelbar vor der Erstbefüllung/ Inbetriebnahme gespült werden.
Spülen mittels eines Luft-Wasser-Gemisches intermittierend unter Druck. Mindestvolumenstrom 100 l/min. bei voller Füllung der Verteilungsleitungen. Spülen der Leitungsanlage durch installierte Spülvorrichtungen. Installation der Spüleinrichtungen einschl. Anschluss und Sicherung von Abwasserschläuchen sowie Wiederverschließen nach dem Spülvorgang, an durch den AG/ AN angegebenen Stellen.
Der anzubietende Einheitspreis soll alle erforderlichen Hilfsmittel und Personalkosten sowie die Erstellung des durch Prüfer und Auftraggeber bestätigten Spülprotokolls enthalten.
Die Spülprotokolle sind fortlaufend durchzunummerieren.
Größter Rohrdurchmesser: DN 65,
Mindestanzahl der zu öffnenden
Entnahmestellen DN 15: 70,
Mindestfließgeschwindigkeit: 0,5 m/s.
Bei den zu spülenden Rohrleitungen handelt es sich im Einzelnen um folgende Rohrarten/ -längen:
Rohr Stahl niro im Gebäude:
Rohrleitung AD 18,0 mm: 815,00 m,
Rohrleitung AD 22,0 mm: 427,00 m,
Rohrleitung AD 28,0 mm: 345,00 m,
Rohrleitung AD:35,0 mm: 50,00 m,
Rohrleitung AD 42,0 mm: 40,00 m,
Rohrleitung AD 54,0 mm: 30,00 m,
Rohrleitung AD 76,1 mm: 4,00 m.
Rohr Mehrschichtverbundwerkstoff als Stockwerksleitung zwischen Unterverteilung und Entnahmestelle:
Rohrleitung AD 16,0 mm: 200,00 m,
Rohrleitung AD 20,0 mm: 70,00 m,
Rohrleitung AD 25,0 mm: 40,00 m,
Spülen in Teilstrecken/ -abschnitten durchführen und Protokoll erstellen.
Spülwasser schadlos entsorgen.
Menge: 2021,000 m

**01.21.30 Desinfizieren der Leitungsanlage, in Teilabschnitten**
Desinfizieren der Leitungsanlage und nachspülen, in Teilabschnitten,gemäß DIN 1988 Teil 2 und nach DVGW- Arbeitsblätter W 551-2  und W 551-3, für Trinkwasser, durch installierte Spülvorrichtungen. Desinfektionsmittel Wasserstoff- peroxid.
Der anzubietende Einheitspreis soll alle erforderlichen Hilfsmittel und Personalkosten sowie die Erstellung des durch Prüfer und Auftraggeber bestätigten Protokolle der Desinfektion enthalten.
Die Protokolle der Desinfektion sind fortlaufend durchzu- nummerieren.
Weiterhin ist eine Unbedenklichkeitsbescheinigung, der nach erfolgter Desinfektion und Nachspülung genommenen Wasser- probe, durch das zuständige Gesundheitsamt beizustellen.
Größter Rohrdurchmesser: DN 65,
Mindestanzahl der zu öffnenden
Entnahmestellen DN 15: 70,
Bei den zu desinfizierenden Rohrleitungen handelt es sich im Einzelnen um folgende Rohrarten/ -längen:
Rohr Stahl niro im Gebäude:
Rohrleitung AD 18,0 mm: 815,00 m,
Rohrleitung AD 22,0 mm: 427,00 m,
Rohrleitung AD 28,0 mm: 345,00 m,
Rohrleitung AD:35,0 mm: 50,00 m,
Rohrleitung AD 42,0 mm: 40,00 m,
Rohrleitung AD 54,0 mm: 30,00 m,
Rohrleitung AD 76,1 mm: 4,00 m.
Rohr Mehrschichtverbundwerkstoff als Stockwerksleitung zwischen Unterverteilung und Entnahmestelle:
Rohrleitung AD 16,0 mm: 200,00 m,
Rohrleitung AD 20,0 mm: 70,00 m,
Rohrleitung AD 25,0 mm: 40,00 m,
Desinfektion in Teilstrecken/ -abschnitten durchführen und Protokoll erstellen.
Menge: 2021,000 m

**01.21.40 Probenahme beauftragen**
Probenahme als orientierende Untersuchung gemäß DVGW-Arbeitsblatt W 551 und Trinkwasserverordnung zur Bestimmung der Wasserqualität an ein akkreditiertes Prüflabor beauftragen.
Das Prüfprotokoll ist mit der Dokumentation an den AG zu übergeben.
Menge: 1,000 St

**01.21.50 Dichtheitsprüfung Regenwasserleitung**
Dichtheitsprüfung Regenwasserleitung
DIN 276-1.. 411 Abwasseranlagen
Leistungsbereich: 044
Um die Qualität einer installierten Entwässerungsanlage sicherzustellen, ist es zwingend notwendig, die Ent- wässerungsleitungen innerhalb von Gebäuden einer Dichtheitsprüfung zu unterziehen. Aus diesem Grund sind Dichtheitsprüfungen gefordert und hier ausgeschrieben.
Prüfung nach DIN EN 1986-30, Prüfverfahren mit Luft. Dieses Prüfverfahren ist in der BHKS-Regel 5.006 (Bundesindustrie- verband Heizungs-, Klima-, Sanitärtechnik/ Technische Gebäudesysteme e.V.) beschrieben.
Dabei ist der zu prüfende Teilbereich des Rohrleitungssystems mit dafür geeigneten Absperrblasen und Stopfen zu ver- schließen und über einen Kompressor Luft einzubringen, bis ein Prüfdruck von 200 mbar erreicht ist. Dieser Prüfdruck muss für eine bestimmte Zeit konstant gehalten werden, um die Dichtheit des Rohrleitungssystems gewährleisten zu können.
Die Prüfung erfolgt in Teilabschnitten nach Fertigstellung der Installation.
Druck und Zeit sind von einem Manometer mit Datenlogger- Funktion aufzuzeichnen und davon ein detailliertes Prüfprotokoll zu erstellen. Das Prüfprotokoll muss neben der Angabe des Prüfverfahrens und dem Prüfergebnis mindestens folgende Angaben enthalten: Datum der Prüfung, Ort/ Abschnitt der Prüfung, Name und Funktion des Prüfers.
Der anzubietende Einheitspreis soll alle erforderlichen Hilfsmittel und Personalkosten sowie die Erstellung des durch Prüfer und Auftraggeber bestätigten Prüfprotokolls enthalten.
Die Prüfprotokolle sind fortlaufend durchzunummerieren.
Bei den zu prüfenden Rohrleitungen handelt es sich im Einzelnen um folgende Rohrlängen:
Rohrleitung DN 50: 80,0 m,
Rohrleitung DN 80: 600,0 m,
Rohrleitung DN 100: 250,0 m,
Rohrleitung DN 125: 15,0 m,
Rohrleitung DN 150: 30,0 m,
Rohrleitung DN 200: 20,0 m.
Prüfung durchführen und Protokoll erstellen
Menge: 995,000 m

**01.21.60 Spülen der Regenwasserleitungen**
Spülen der Regenwasserleitungen
Spülen der Regenwasserleitungen in Teilstrecken der neu errichteten Abwasseranlagen, gemäß den Vorgaben des Auftraggebers und nach dessen Aufforderung. Die Spülung ist durch ein Abnahmeprotokoll zu bestätigen.
Der anzubietende Einheitspreis soll alle erforderlichen Hilfsmittel, einschl. der Ableitung des Spülwassers und Personalkosten sowie die Erstellung des durch Prüfer und Auftraggeber bestätigten Prüfprotokolls enthalten. Die Prüfprotokolle sind fortlaufend durchzunummerieren.
Bei den zu spülenden Rohrleitungen handelt es sich im Einzelnen um folgende Rohrlängen:
Rohrleitung DN 50: 80,0 m,
Rohrleitung DN 80: 600,0 m,
Rohrleitung DN 100: 250,0 m,
Rohrleitung DN 125: 15,0 m,
Rohrleitung DN 150: 30,0 m,
Rohrleitung DN 200: 20,0 m.
Prüfung durchführen und Protokoll erstellen.
Spülwasser schadlos entsorgen.
Menge: 995,000 m

**01.21.70 Dichtheitsprüfung Abwasserleitung**
Dichtheitsprüfung Abwasserleitung
Um die Qualität einer installierten Entwässerungsanlage sicherzustellen, ist es zwingend notwendig, die Ent- wässerungsleitungen innerhalb von Gebäuden einer Dichtheitsprüfung zu unterziehen. Aus diesem Grund sind Dichtheitsprüfungen gefordert und hier ausgeschrieben.
Prüfung nach DIN EN 1986-30, Prüfverfahren mit Luft. Dieses Prüfverfahren ist in der BHKS-Regel 5.006 (Bundesindustrie- verband Heizungs-, Klima-, Sanitärtechnik/ Technische Gebäudesysteme e.V.) beschrieben.
Dabei ist der zu prüfende Teilbereich des Rohrleitungssystems mit dafür geeigneten Absperrblasen und Stopfen zu ver- schließen und über einen Kompressor Luft einzubringen, bis ein Prüfdruck von 200 mbar erreicht ist. Dieser Prüfdruck muss für eine bestimmte Zeit konstant gehalten werden, um die Dichtheit des Rohrleitungssystems gewährleisten zu können.
Die Prüfung erfolgt in Teilabschnitten nach Fertigstellung der Installation.
Druck und Zeit sind von einem Manometer mit Datenlogger- Funktion aufzuzeichnen und davon ein detailliertes Prüfprotokoll zu erstellen. Das Prüfprotokoll muss neben der Angabe des Prüfverfahrens und dem Prüfergebnis mindestens folgende Angaben enthalten: Datum der Prüfung, Ort/ Abschnitt der Prüfung, Name und Funktion des Prüfers.
Der anzubietende Einheitspreis soll alle erforderlichen Hilfsmittel und Personalkosten sowie die Erstellung des durch Prüfer und Auftraggeber bestätigten Prüfprotokolls enthalten.
Die Prüfprotokolle sind fortlaufend durchzunummerieren.
Bei den zu prüfenden Rohrleitungen handelt es sich im Einzelnen um folgende Rohrleitungen/ -längen:
PP-Rohr:
Rohrleitung DN 40: 80,0 m,
Rohrleitung DN 50: 85,0 m,
Rohrleitung DN 70: 60,0 m,
Rohrleitung DN 100: 50,0 m.
SML-Rohr:
Rohrleitung DN 50:  16,0 m,
Rohrleitung DN 80:  210,0 m,
Rohrleitung DN 100: 330,0 m,
Rohrleitung DN 125: 10,0 m,
Rohrleitung DN 150:  2,0 m,
Rohrleitung DN 200:  2,0 m,
Rohrleitung DN 250:  15,0 m.
Prüfung durchführen und Protokoll erstellen
Menge: 860,000 m

**01.21.80 Spülen der Abwasserleitungen**
Spülen der Abwasserleitungen
Spülen der Schmutzwasserleitungen in Teilstrecken der neu errichteten Abwasseranlagen, gemäß den Vorgaben des Auftraggebers und nach dessen Aufforderung. Die Spülung ist durch ein Abnahmeprotokoll zu bestätigen.
Der anzubietende Einheitspreis soll alle erforderlichen Hilfsmittel, einschl. der Ableitung des Spülwassers und Personalkosten sowie die Erstellung des durch Prüfer und Auftraggeber bestätigten Prüfprotokolls enthalten. Die Prüfprotokolle sind fortlaufend durchzunummerieren.
Bei den zu spülenden Rohrleitungen handelt es sich im Einzelnen um folgende Rohrleitungen/ -längen:
PP-Rohr:
Rohrleitung DN 40: 80,0 m,
Rohrleitung DN 50: 85,0 m,
Rohrleitung DN 70: 60,0 m,
Rohrleitung DN 100: 50,0 m.
SML-Rohr:
Rohrleitung DN 50:  16,0 m,
Rohrleitung DN 80:  210,0 m,
Rohrleitung DN 100: 330,0 m,
Rohrleitung DN 125: 10,0 m,
Rohrleitung DN 150:  2,0 m,
Rohrleitung DN 200:  2,0 m,
Rohrleitung DN 250:  15,0 m.
Prüfung durchführen und Protokoll erstellen.
Spülwasser schadlos entsorgen.
Menge: 860,000 m

**01.21.90 Dichtheitsprüfung Abwasserleitung fetthaltig**
Dichtheitsprüfung Abwasserleitung fetthaltig
Um die Qualität einer installierten Entwässerungsanlage sicherzustellen, ist es zwingend notwendig, die Ent- wässerungsleitungen innerhalb von Gebäuden einer Dichtheitsprüfung zu unterziehen. Aus diesem Grund sind Dichtheitsprüfungen gefordert und hier ausgeschrieben.
Prüfung nach DIN EN 1986-30, Prüfverfahren mit Luft. Dieses Prüfverfahren ist in der BHKS-Regel 5.006 (Bundesindustrie- verband Heizungs-, Klima-, Sanitärtechnik/ Technische Gebäudesysteme e.V.) beschrieben.
Dabei ist der zu prüfende Teilbereich des
Dabei ist der zu prüfende Teilbereich des Rohrleitungssystems mit dafür geeigneten Absperrblasen und Stopfen zu ver- schließen und über einen Kompressor Luft einzubringen, bis ein Prüfdruck von 200 mbar erreicht ist. Dieser Prüfdruck muss für eine bestimmte Zeit konstant gehalten werden, um die Dichtheit des Rohrleitungssystems gewährleisten zu können.
Die Prüfung erfolgt in Teilabschnitten nach Fertigstellung der Installation.
Druck und Zeit sind von einem Manometer mit Datenlogger- Funktion aufzuzeichnen und davon ein detailliertes Prüfprotokoll zu erstellen. Das Prüfprotokoll muss neben der Angabe des Prüfverfahrens und dem Prüfergebnis mindestens folgende Angaben enthalten: Datum der Prüfung, Ort/ Abschnitt der Prüfung, Name und Funktion des Prüfers.
Der anzubietende Einheitspreis soll alle erforderlichen Hilfsmittel und Personalkosten sowie die Erstellung des durch Prüfer und Auftraggeber bestätigten Prüfprotokolls enthalten.
Die Prüfprotokolle sind fortlaufend durchzunummerieren.
Bei den zu prüfenden Rohrleitungen handelt es sich im Einzelnen um folgende Rohrleitungen/ -längen:
Guss-Rohr:
Rohrleitung DN 50:  10,0 m,
Rohrleitung DN 80:  145,0 m,
Rohrleitung DN 100: 125,0 m,
Rohrleitung DN 100: 18,0 m,
Rohrleitung DN 100: 56,0 m.
Prüfung durchführen und Protokoll erstellen
Menge: 354,000 m

**01.21.100 Spülen der Abwasserleitung fetthaltig**
Spülen der Abwasserleitung fetthaltig
Spülen der Fettwasserleitungen in Teilstrecken der neu errichteten Abwasseranlagen, gemäß den Vorgaben des Auftraggebers und nach dessen Aufforderung. Die Spülung ist durch ein Abnahmeprotokoll zu bestätigen.
Der anzubietende Einheitspreis soll alle erforderlichen Hilfsmittel, einschl. der Ableitung des Spülwassers und Personalkosten sowie die Erstellung des durch Prüfer und Auftraggeber bestätigten Prüfprotokolls enthalten. Die Prüfprotokolle sind fortlaufend durchzunummerieren.
Bei den zu spülenden Rohrleitungen handelt es sich im Einzelnen um folgende Rohrleitungen/ -längen:
Guss-Rohr:
Rohrleitung DN 50:  10,0 m,
Rohrleitung DN 80:  145,0 m,
Rohrleitung DN 100: 125,0 m,
Rohrleitung DN 100: 18,0 m,
Rohrleitung DN 100: 56,0 m.
Prüfung durchführen und Protokoll erstellen.
Spülwasser schadlos entsorgen.
Menge: 354,000 m

### Titel 02 KG 420 Wärmeversorgungsanlagen

#### Bereich 02.01 Anschluss für Nahwärme und Nahkälte

**02.01.10 Verbundmantelrohr Erdverlegung Innenrohr Stahl geschweißt Klimakaltwasser Einzelrohr AD 139,7mm AD 355mm T bis 1,25m Messltg**
*** Bezugsbeschreibung
STLB-Bau 2024-04 041
Verbundmantelrohrleitung Stahl/Kunststoff DIN EN 253 für Erdverlegung, Innenrohr aus geschweißtem Stahlrohr P235TR1 DIN EN 10217-1, mit Abnahmeprüfzeugnis 3.1 DIN EN 10204, mit Dichtheitsprüfung DIN EN 489-1, für Klimakaltwasser, max. Betriebstemperatur 100 Grad C, max. Betriebsüberdruck 1,6 MPa (16 bar), Einzelrohrleitung, Außendurchmesser Innenrohr 139,7 mm, Außendurchmesser Ummantelung 355 mm, Form- und Verbindungsstücke werden gesondert vergütet, Isolierung - Standard, Verlegung in vorh. Gräben, ohne Verbau, Graben-/Baugrubentiefe bis 1,25 m, einschl. Messleitung zur Meldung und Ortung von Feuchte in der Dämmung, nach dem Widerstands-Ortungsverfahren, mit wärmebeständigem Schutzmantel, einschl. wärmebeständigem Anschluss des Messelements, Anschlussdose und Verbindungsleitung sowie Messleitungsverbindungen.
Menge: 4,000 m
Zeitansatz: 1,05

**02.01.20 Verbundmantelrohr Erdverlegung Innenrohr Stahl geschweißt Heizungswasser Einzelrohr AD 114,3mm AD 315mm T bis 1,25m**
*** wie Position 02.01.10
STLB-Bau 2024-04 041
für Heizungswasser
max. Betriebstemperatur 130 Grad C
Außendurchmesser Innenrohr 114,3 mm
Außendurchmesser Ummantelung 315 mm
Menge: 4,000 m
Zeitansatz: 0,78

**02.01.30 Endkappe AD 355mm Verbundmantelrohr Einzelrohr AD 139,7mm Klimakaltwasser 16bar**
*** Bezugsbeschreibung
STLB-Bau 2024-04 041
Endkappe DIN EN 489-1 zur stirnseitigen Abschottung der Verbundmantelrohrleitung in Gebäuden und Schachtbauwerken, einteilig, zum Aufschieben auf die Rohrenden vor dem Verschweißen, Durchgang Mantelrohr Außendurchmesser 355 mm, für Verbundmantelrohrleitung DIN EN 253, als Einzelrohrleitung, Außendurchmesser Innenrohr 139,7 mm, für Klimakaltwasser, max. Betriebstemperatur 130 Grad C, max. Betriebsüberdruck 1,6 MPa (16 bar), Isolierung - Standard, ausschäumen der Muffen mit Ortschaum.
Menge: 2,000 St
Zeitansatz: 0,17

**02.01.40 Endkappe AD 315mm Verbundmantelrohr Einzelrohr AD 114,3mm Heizungswasser 16bar**
*** wie Position 02.01.30
STLB-Bau 2024-04 041
Durchgang Mantelrohr Außendurchmesser 315 mm
für Heizungswasser
Außendurchmesser Innenrohr 114,3 mm
Menge: 2,000 St
Zeitansatz: 0,17

**02.01.50 Kappendämmung DN125**
*** Bezugsbeschreibung
Kappendämmung DN 125
Kunststoffverkleidung der Endkappen DN 125 der zuvor beschriebenen erdverlegten Fernkälteleitung als Bauzeiten- schutz.
Die Kuststoffummantelung ist gemäß den Herstellerangaben des gewählten Fabrikates auzuführen.
Eindringen von Wasser, Feuchtigkeit oder Wurzelwuchs sind zu verhindern.
Die Arbeiten erfolgen im Graben bis zu 1,25 m Tiefe, ohne Verbau.
Menge: 2,000 St

**02.01.60 Kappendämmung DN100**
*** wie Position 02.01.50
DN 100.
Menge: 2,000 St
Zeitansatz: 0,17

**02.01.70 Anschluss an Versorgerleitung DN100**
Anschluss an Versorgerleitung DN 100.
Nach Verlegung der Versorgerleitung ist diese an der in Pos. 02.01.10 beschriebene Hausanschlussleitung Vor- und Rücklaufseitig komplett anzuschließen.
Einschl. der Herstellung der Dämmung, die Kuststoffummante- lung ist gemäß den Herstellerangaben des gewählten Fabrikates auzuführen und Verbindung der Messleitung inkl. Funktionsprüfung.
Menge: 1,000 St

**02.01.80 Anschluss an Versorgerleitung DN125**
Anschluss an Versorgerleitung DN 125.
Nach Verlegung der Versorgerleitung ist diese an der in Pos. 02.01.20 beschriebene Hausanschlussleitung Vor- und Rücklaufseitig komplett anzuschließen.
Einschl. der Herstellung der Dämmung, die Kuststoffummante- lung ist gemäß den Herstellerangaben des gewählten Fabrikates auzuführen und Verbindung der Messleitung inkl. Funktionsprüfung.
Menge: 1,000 St

#### Bereich 02.02 KG 421 Wärmeerzeugungsanlagen - Wärmepumpe und Plattenwärmeübertrager

*Hinweis: Wärmepumpe*

**02.02.10 Wärmepumpe, 10 kW, 600x1700x622mm, 7" TP**
Wärmepumpe, 10 kW 600x1700x622mm, 7" TP
Wärmepumpe als anschlussfertige Einheit mit Maschinen- gehäuse inklusive integriertem 7"-Touch-Display und Schaltschrankeinheit, aus pulverbeschichtetem Stahlblech, zweifarbig, mit abschließbarer Fronttür und abnehmbaren Seitenteilen.
Die Wärmepumpe bewirkt eine Schichtung im Heizungspuffer- speicher.
Dabei kann die Temperaturdifferenz zwischen oberem und unterem Speicherbereich bis zu 40 K betragen.
Dadurch werden dauerhaft kalte Rücklauf-Temperaturen erzeugt, die Vorlauftemperatur angehoben und Schaltzyklen
reduziert.
Die zieltemperaturgeführte Regelung wird durch Drehzahlan- passung der Umwälzpumpen sowohl im Hochtemperatur- (Verflüssigerseite) als auch im Niedertemperaturkreis (Verdampferseite) der Heizungsseite erzielt.
Anlage bestehend aus:
Kompressor, Kondensator, Expansionsventil, Verdampfer, Regelungs- und Steuereinheit.
Mit 4 Anschlüssen für Nieder- und Hochtemperaturkreis.
Technische Daten:
Kältemittel: R 513a,
Kältemittel-Füllmenge; 1,5 kg,
GWP: 631,
COP-Wert (W40-35/W50-65): 5,4,
Kälteleistung ca.: 8,2 kW,
Wassereintritt Verdampfer: 40 °C,
Wasseraustritt Verdampfer: 30 °C,
Kondensatorleistung Qc ca.: 10 kW,
Wassereintritt Kondensator: 55 °C,
Wasseraustritt Kondensator: 70 °C,
Elektrische Versorgung: 400V/50Hz,
Schutzart: IP 41 DIN 40050,
max. Leistungsaufnahme: 2 kW,
Max. Betriebsstrom: 9,6 A,
zul.Umgebungstemperatur: 0 bis 40 °C,
max. Betriebsdruck: 6 bar,
max. Betriebstemperatur: 110 °C.
Farben:
- Frontteil: ähnlich RAL 9006,
- Seiten- und Rückteil: ähnlich RAL 5013,
Anschlussdimensionen:
- HT-Kreis (Verflüssiger): 1 1/4" ÜM,
- NT-Kreis (Verdampfer): 1 1/4" ÜM,
Abmessung B/T/H: ca. 600/ 622/ 1.700 mm,
Gewicht: ca. 170 kg.
Einschl. Transport zum Montageort.
Menge: 1,000 St

**02.02.20 Absperr-Set für Wärmepumpe, 10 kW, 4 x Kugelhahn IG/AG 5/4"**
Absperr-Set für Wärmepumpe, 10 kW,
4 x Kugelhahn IG/AG 5/4"
Passend für o.g. Wärmepumpe, 10 kW mit Anschlüssen
1 1/4" ÜM (DN32).
Kugelhahn:
- voller Durchgang nach DIN EN 1983,
- mit ISO-T-Griff,
Anzahl: 4,
Gewicht: 0,745 kg,
Baulänge: 86 mm,
Voller Durchgang nach DIN EN 1983.
Material:
- Gehäuse: CW617N verchromt,
- Kugel: CW614N verchromt,
- Kugeldichtung: PTFE,
- Griff: ISO-T Griff PA6,
Temperaturbereich:
- allgemein -20 bis +180 °C,
- ISO-T-Griff -30 bis +150 °C,
Druckstufe: PN40,
Anschlüsse: 1 1/4" AG, 1 1/4" IG.
Menge: 1,000 St

**02.02.30 Schallentkoppelung Gerätepodest für Wärmepumpe, 600x600x70mm**
Schallentkoppelung Gerätepodest für in Pos. 02.02.10 benannte Wärmepumpe, 10 kW als schwingungsdämpfende Konstruktion, abgestimmt auf die Erregerfrequenz der Wärmepumpe und die Gesamtmasse des gefederten Systemes, Schwingungsdämpfer als Gummifederelement.
Abmessung (LxBxH): 600 x 600 x 70 mm.
Menge: 1,000 St

**02.02.40 Kompensator-Set für Wärmepumpe, 10 kW, 4 x Kompensator 5/4" IG /IG**
Kompensator-Set für Wärmepumpe, 10 kW, 4 x Kompensator
5/4" IG /IG
Mehrlagiger Gummikompensator aus hochwertigem EPDM zur Kompensation von Rohrleitungsbewegungen in axialer, lateraler und angularer Richtung - insbesondere zur Schwingungsent- kopplung bei vibrierenden Anlagenkomponenten.
Ausführung mit Doppelbalg, mittig, stabilisiert durch einen integrierten Stahlspannring zur Begrenzung der Auslenkung.
Beidseitig mit Innengewinde und Überwurfmutter aus verzinktem Temperguss.
Muffen-Gummikompensatoren:
- Anzahl: 4
- Gewicht je: 1,5 kg,
- Länge: 200 mm,
Temperaturbereich:
- Medium -10 bis +110 °C,
- Umgebung -10 bis +50 °C,
Druckstufe: PN16,
Anschlüsse: 2 x 5/4" IG.
Menge: 1,000 St

**02.02.50 Modbus Remote Terminal Unit (RTU) für Wärmepumpe**
Modbus Remote Terminal Unit (RTU) für Wärmepumpe.
Datenaustausch über RS485-Schnittstelle der Control-Unit per Modbus-RTU-Protokoll mit Leittechnikkomponente.
Unterstützt Lesen/Schreiben von Datenpunkten der Wärmepumpe.
Menge: 1,000 St

**02.02.60 Inbetriebnahme der Wärmepumpe durch den Lieferer der Anlage**
Inbetriebnahme der Wärmepumpe durch den Lieferer der Anlage.
Inbetriebnahme der Anlage mit Funktionsprüfung aller regelungstechnisch relevanten Funktionen entsprechend der
Konfiguration, sowie allen notwendigen Anpassungen der Regelungsparameter für den bestimmungsgemäßen Betrieb der
Anlage.
Kontrolle der hydraulischen Verrohrung gemäß Schema, insbesondere der Anlagen-Komponenten.
Inklusive:
- 1 Anfahrt für Inbetriebnahme und Betreiberunterweisung.
- Einmaliges Installieren der objektspezifischen Software.
Menge: 1,000 St

**02.02.70 Inbetriebnahme Modbus Remote Terminal Unit (RTU)- Anbindung für Wärmepumpe**
Inbetriebnahme Modbus Remote Terminal Unit (RTU)-Anbindung für Wärmepumpe.
Für die Inbetriebnahme der GLT-Anbindung ist erforderlich, dass ein Servicetechniker des GLT-Herstellers vor Ort
ist.
Menge: 1,000 St

**02.02.80 Betreiberunterweisung für Warmwasserbereiter an Extratermin (außerhalb des Inbetriebnahmetermins)**
Betreiberunterweisung für Warmwasserbereiter an Extratermin (außerhalb des Inbetriebnahmetermins)
Inklusive:
- 1 Anfahrt,
- Betreiberunterweisung.
Menge: 1,000 St

*Hinweis: Plattenwärmeübertrager für Fußbodenheizung und -kühlung*
Plattenwärmeübertrager für Fußbodenheizung und -kühlung
Hier mit den Auslegungsdaten für die ungünstigere Variante des Kühlfalls.
Diffusionsdichte Dämmung für den Heizfall und zugehöriger Anschlussverschraubung.

**02.02.90 Plattenwärmeübertrager, Edelstahl, gelötet, 26KW mit Anschlussverschraubung und Dämmung**
Plattenwärmeübertrager, Edelstahl, gelötet, 26 KW
Gelöteter eingängiger Plattenwärmetauscher aus Edelstahl (1.4404) mit Kupferlot vakuum-verlötet. Mit Gewindeanschluss. Zulassung gemäß Richtlinie für Druckgeräte 2014/68/EU. Mit CE-Kennzeichen.
Technische Daten
Leistung: 26 kW
Plattenanzahl: 110,
Plattenstärke: 0,3 mm,
Inhalt Primärseite (k2/k3): 2.50 l,
Inhalt Sekundärseite (k4/k1): 2.60 l
Plattenmaterial: AISI 316L,
Dichtungsmaterial: Kupfer,
Max. zul. Betriebstemperatur: 230 °C,
Max. Spreizung primär/sekundär: 100 K,
Max. zul. Betriebsüberdruck: 30 bar,
Anschluss: AG 1 1/4",
Anschlussmaterial: AISI 316L,
Anschlussvariante: Rohr mit Anschweißende und Anschlussverschraubung,
Max. Höhe: 286 mm,
Höhe k2-k3/k4-k1: 232 mm,
Breite: 123 mm,
Breite Primär-Sekundär: 68 mm,
Tiefe: 269 mm,
Eintrittstemperatur k2/k3: 13,0 °C,
Austrittstemperatur k2/k3: 18,0 °C,
Eintrittstemperatur k4/k1: 19,0 °C,
Austrittstemperatur k4/k1: 16,0 °C,
Flüssigkeit k2/k3: Wasser,
Flüssigkeit k4/k1: Wasser,
Volumenstrom k2/k3: 4,47 m³/h,
Volumenstrom k4/k1: 7,45 m³/h,
Druckverlust k2/k3: 15,00 kPa,
Druckverlust k4/k1: 15,00 kPa,
Wärmetauscherfläche: 3,6 m²
Verschmutzungsfaktor: 0,0710000 m²K/kW,
k-Wert sauber: 5.414,6 W/m²K,
k-Wert verschmutzt: 3.917,4 W/m²K,
Flächenreserve: 38,2 %,
Gewicht: ca. 18.00 kg.
Einschl. Anschlussverschraubung mit Stahlanschweißende und Messingüberwurfmutter im Set (2 Stück) zur Montage.
Anschluss Eintritt: G 1 1/4",
Durchmesser: 34 mm.
Einschl. Wärmedämmung bestehend aus vier stabilen, einfach montierbaren EPP-Schalenelementen (diffusionsdichte Dämmung) in Verbindung mit Rahmenelementen zur optimalen Anpassung der Plattenvielfalt, welche durch eine stabile Klemmung zusammengefügt werden.
Wärmeleitfähigkeit bei 10°C: 0.037 W/m*K,
Wärmeleitfähigkeit bei 40°C: 0.035 W/m*K,
Dämmmaterial: EPP,
Max. zul. Betriebstemperatur: 110 °C,
Dämmstärke: 25 mm,
Betriebstemperatur: 110 °C
Außenmaterial: EPP,
Max. Höhe: 319 mm,
Breite: 177 mm,
Tiefe: 344 mm,
Gewicht: ca. 0,26 kg.
Menge: 1,000 St

**02.02.100 Bezeichnungsschild mehrschichtig Kunststoff H 52mm B 74mm Schildträger Spannband**
STLB-Bau 2024-04 042
Bezeichnungsschild DIN 825, Farbe und Beschriftung nach Angaben des AG, aus mehrschichtigem Kunststoff, Beschriftung 2-zeilig, gedruckt, rechteckig, Höhe 52 mm, Breite 74 mm, Befestigung mit Schildträger aus verzinktem Stahl, Halter und Spannband.
Menge: 10,000 St
Zeitansatz: 0,04

**02.02.110 Bezeichnungsschild mehrschichtig Kunststoff H 74mm B 148mm Schildträger Spannband**
STLB-Bau 2024-04 042
Bezeichnungsschild DIN 825, Farbe und Beschriftung nach Angaben des AG, aus mehrschichtigem Kunststoff, Beschriftung 2-zeilig, gedruckt, rechteckig, Höhe 74 mm, Breite 148 mm, Befestigung mit Schildträger aus verzinktem Stahl, Halter und Spannband.
Menge: 3,000 St
Zeitansatz: 0,04

#### Bereich 02.03 KG 421 Wärmeerzeugungsanlagen - Zentrale Wassererwärmungsanlagen

**02.03.10 Trinkwassererwärmer als Wasser-Wasser-Durchlauferhitzer**
Trinkwassererwärmer als Wasser-Wasser-Durchlauferhitzer Q_60/70 = 43 l/min, Q_max = 96 l/min
Hydraulik:
Trinkwassererwärmer als Wasser-Wasser-Durchlauferhitzer mit Mess- und Steuereinrichtungen, bestehend aus einer Hydraulik- einheit mit Edelstahlverrohrung, Edelstahl-Gegenstrom- Plattenwärmetauscher (Cu-Lot) mit Handentlüfter, drehzahlgeregelter Hocheffizienz-Tauscherladepumpe, Vortex-Volumenstromsensor.
Auf stabiler Stahlblech-Grundplatte für Wandbefestigung montiert, mit Befestigungsmaterial, zweigeteilter wärmege- dämmter Schutz- und Abdeckhaube.
Anschlussfertig montiert, verrohrt und geprüft.
Hardware-Ausstattung:
Mikroprozessorregelung mit:
5 Analogeingänge für PT1000-
  Temperatursensoren mit integriertem Überspannungsschutz,
1 Digitaleingang für Durchflussmessung,
1 PWM-Ausgang für Tauscherladepumpe,
4 mechanische 230V-System-Ausgänge,
1 potentialfreier Relaisausgang (Öffner/ Schließer),
1 potentialfreier Relaisausgang (Schließer).
Mit Systemsensoren für Erfassung von Volumenstrom und Temperaturen.
Funktionen:
Funktionsanzeige sämtlicher Aktivitäten am integrierten Display des Kompaktreglers.
Frischwassererwärmung:
Frischwasserregelung nach neuronalem Netzwerk-Verfahren mit durchfluss- und ladetemperaturabhängiger Drehzahl- anpassung der Tauscherladepumpe.
Die Temperaturregelung im Zapf- und Zirkulationsbetrieb wird im Millisekundenbereich eingestellt, nachgeregelt und über das Neuronale Netzwerk selbstlernend angepasst.
Damit werden Einschwingzeiten deutlich minimiert.
TWW- Temperatur einstellbar.
TWW-Zirkulationspumpe:
Optimierter energie- und warmwassersparender Komfortbetrieb des Warmwasser-Zirkulationssystems. Anlauf der Zirkulations- pumpe initiiert durch Warmwasserzapfung oder Zeitprogramm. Abschaltung temperatur- und/oder zeitabhängig.
Allgemeine Funktionen:
- Konfigurierbare Schaltfunktion,
- Antiblockierfunktion für Pumpen,
- Servicemeldefunktion,
- Störmeldekontakt.
Technische Daten - Hydraulik:
Zapfvolumenstrom 60/70: 43 l/min,
Maximalzapfvolumenstrom nach DIN 4708: 96 l/min,
Maximalleistung: 235 kW,
Nennzapfvolumenstrom: 50 l/min,
Nennleistung: 122 kW,
Leistungskennzahl bei Max-ZVS: 43.
kV-Werte:
- heizwasserseitig: 5,02 m³/h.
- trinkwasserseitig: 4,62 m³/h.
max. Betriebsdrrücke:
- heizwasserseitig: 10 bar.
- trinkwasserseitig: 10 bar.
max. Betriebstemperatur:
- heizwasserseitig: 110 °C.
Tauscher-Spülanschlüsse: 3/8" IG,,
Anschlüsse zum Speicher: 1" ÜM
Anschlüsse Kalt- und Warmwasser: 1" ÜM.
Technische Daten - Elektro:
Elektrische Versorgung: 230 V/ 50 Hz,
bauseitige Absicherung: 10 A,
zul. Umgebungstemperatur: 0 - 40 °C,
Schutzart: IP 41 DIN 40050,
elektrische Leistungsaufnahme:
- Regler-Standby: <5 W,
- maximal: 230 V x 5 A = 1,15 kVA.
  CE nach: EN 60730-1.
Ausgangsbelastung:
- potentialbehaftet: 230 V AC / 1,5 A,
  AC-3 300 W.
- potentialfrei: 230 V AC / 5 A
  AC-3 185 W, DC-1 30 V / 5 A.
Hocheffizienz-Tauscherladepumpe:
- Leistung: 4 bis 75 W,
- Drehzahlregelung: per PWM-Signal,
- Energieeffizienzindex EEI: < 0,21,
Temperaturfühler:
- Typ: PT 1000,
- Kabel: Silikon/Schirm/Silikon,
- temperaturbeständig bis: 200 °C,
- Länge: 7.000 mm,
- Querschnitt: 0,14 mm².
Technische Daten - Allgemein:
Maße B/H/T: 450/800/315 mm,
Gewicht: ca. 33 kg.
Menge: 1,000 St

**02.03.20 Aufpreis für buntmetallfreie Ausführung**
Aufpreis für buntmetallfreie Ausführung Edelstahl-Plattenwärmetauscher, gelötet
Aufpreis für buntmetallfreie Ausführung mit dichtungslosem Plattenwärmetauscher bestehend aus formgepressten Edelstahlplatten, die in einem Spezialverfahren unter Vakuum buntmetallfrei mit dem einem Lotwerkstoff hartverlötet werden. Strömungsrichtung parallel im Gegenstrom. Gefertigt nach dem
Qualitätsmanagementsystem DIN ISO 9002.
Die Berechnung und Werkstoffe entsprechen dem Modul B+D, AFS 1999:4 der Europäischen  Druckgeräterichtlinie
97/23/EG (CE).
Passend für o.g. Geräte-/Modultyp.
Thermohydraulische Eigenschaften gegenüber Standardaus- führung:
- Druckverlust: identisch,
- Wärmeübertragung: identisch.
Menge: 1,000 St

**02.03.30 Temperaturfühler mit Zubehör, Pt1000, Leitung 7 m, AD 5 mm**
Temperaturfühler mit Zubehör, Pt1000, Leitung 7 m, AD 5 mm schwarz, beschriftet.
Temperaturfühler mit Zubehör; bestehend aus einem Temperaturfühler als Anlegefühler einschließlich Kabelsatz, Dämmband und einem Kabelbinder.
Temperaturfühler:
- Typ: PT 1000,
- Kabel: Silikon/Silikon,,
- temperaturbeständig bis: 200 °C,
- Länge: 7.000 mm,
- Querschnitt: 0,14 mm²,
  mit Hülse:
- Edelstahl, wasserdicht gekapselt,
- Durchmesser: 5 mm.
Widerstand:
- bei -20 Grad C:  921,6 Ohm,
- bei  0 Grad C: 1000 Ohm,
- bei  20 Grad C: 1078 Ohm,
- bei 100 Grad C: 1385 Ohm.
Menge: 1,000 St

**02.03.40 Absperr-Set für Frischwassererwärmer-Geräte/ Module mit Dämmung**
Absperr-Set für Frischwassererwärmer-Geräte/ Module mit Dämmung 4 x DVGW Kugelhahn IG/AG, 4 x Dämmung
Passend für Frischwassererwärmer mit Anschlüssen 1" ÜM.
Kugelhahn:
- voller Durchgang nach DIN EN 1983,,
- mit ISO-T-Griff
- mit DVGW-Zulassung,
Anzahl: 4,
Baulänge: 90 mm,
freier Durchmesser: 24 mm.
Material:
- Gehäuse: CW617N verchromt,
- Kugel: CW617N verchromt,
- Kugeldichtung: PTFE,
- Griff: ISO-T Griff PA6.
Temperaturbereich:
- Trinkwasser bis 65 °C, dauernd,
- Trinkwasser bis 95 °C, kurzzeitig,
- allgemein -30 bis +170 °C,
- ISO-T-Griff -30 bis +150 °C,
Druckstufe:
- Trinkwasserinstallation PN10.
DVGW Zulassungen für Trinkwasser:
- nach DIN EN 13828 und W570-1
Anschlüsse:
- zum Frischwassererwärmer: 1" AG,
- zur Verrohrung: 1" IG.
Wärmedämmschale:
- schadstofffrei und recyclefähig,
- keine externe Fixierung nötig,
- abnehmbar und wiederverwendbar,
Anzahl: 4,
Länge: 82 mm,
Farbe: anthrazit,
Wärmeleitfähigkeit: 0,035 W/(m K),
Material: EPP,
Baustoffklasse nach DIN4102: B2,
Temperaturbereich: bis 110 °C.
Menge: 1,000 St

**02.03.50 Absperrhahn mit Dämmung 1 x DVGW Kugelhahn IG/AG, 1 x Dämmung**
Absperrhahn mit Dämmung 1 x DVGW Kugelhahn IG/AG, 1 x Dämmung
Passend für Frischwassererwärmer mit Anschlüssen 1" ÜM.
Kugelhahn:
- voller Durchgang nach DIN EN 1983,
- mit ISO-T-Griff,
- mit DVGW-Zulassung,
Anzahl: 1,
Baulänge: 90 mm,
freier Durchmesser: 24 mm,
Material:
- Gehäuse: CW617N verchromt,
- Kugel: CW617N verchromt,
- Kugeldichtung: PTFE,
- Griff: ISO-T Griff PA6.
Temperaturbereich:
- Trinkwasser bis 65 °C, dauernd,
- Trinkwasser bis 95 °C, kurzzeitig,
- allgemein -30 bis +170 °C,
- ISO-T-Griff -30 bis +150 °C.
Druckstufe:
- Trinkwasserinstallation PN10.
DVGW Zulassungen für Trinkwasser:
- nach DIN EN 13828 und W570-1.
Anschlüsse:
- zum Frischwassererwärmer: 1" AG,
- zur Verrohrung: 1" IG.
Wärmedämmschale:
- schadstofffrei und recyclefähig,
- keine externe Fixierung nötig,
- abnehmbar und wiederverwendbar,
Anzahl: 1,
Länge: 82 mm
Farbe: anthrazit
Wärmeleitfähigkeit: 0,035 W/(m K),
Material: EPP,
Baustoffklasse nach DIN4102: B2,
Temperaturbereich: bis 110 °C.
Menge: 1,000 St

**02.03.60 Zirkulations-Pumpen-Set I, Q = 3,5 m³/h, H = 7,6 m**
Zirkulations-Pumpen-Set I, Q = 3,5 m³/h, H = 7,6 m
Zirkulationspumpen-Set als Einbauteil für FWE-Gerät, werksseitig integriert.
Rohrstrang mit Hocheffizienzpumpe als Trinkwasser- Zirkulationspumpe und aufstellbarer Rückschlagklappe. Anschluss Zirkulationsrücklauf: 1" ÜM,
Fördermenge Qmax: 3,5 m3/h,
Förderhöhe Hmax: 7,6 m,
elektrische Leistung: 1,8 - 50 W,
EEI: < 0,20.
Menge: 1,000 St

**02.03.70 Entleerstutzen 1" IG/AG, mit Entleerventil Messing (CW617N), verchromt**
Entleerstutzen 1" IG/AG, mit Entleerventil Messing (CW617N) verchromt
Entleerstutzen mit Entleerventil-Anschluss, 360 Grad schwenkbar.
Geeignet zum Entlüften oder Einschrauben eines Probe- nahmeventils.
Temperaturbereich:
- dauernd: 65 °C,
- kurzfristig: 95 °C,
Betriebsdruck: 10 bar,
Material: Messing (CW617N), verchromt,
Anschlüsse: R1 / G1.
Menge: 1,000 St

**02.03.80 Probenahmeventil, DVGW, DN8, Rotguss**
Probenahmeventil DVGW, zur Bestimmung mikrobiologischer und chemischer Parameter nach TrinkwVO, für Trinkwasser warm DIN 1988-200, Gehäuse, Oberteil und wasserberührende Teile der Innengarnitur aus Rotguss, Ventilkörper 360 Grad drehbar mit abflammbarem und drehbarem Auslaufbogen aus nichtrostendem Stahl, absperrbar, Gewindeanschluss, DN 8.
Menge: 2,000 St

**02.03.90 Sicherheitsventil 8 bar, AG/AG, 1" AG x 1" AG x 65 mm x SV 8**
Sicherheitsventil 8 bar, AG/AG, 1" AG x 1" AG x 65 mm x
SV 8 bar auf Grundkörper komplet montiert.
Menge: 1,000 St

**02.03.100 Trinkwasser-Feinfilter 1", 200 µm pmax: 10 bar // Tmax: 60 °C**
Trinkwasser-Feinfilter 1", 200 µm pmax: 10 bar // Tmax: 60 °C
Hydraulik:
Rückspülbarer Trinkwasserfeinfilter aus Messingguss, Klarsichttasse aus Polyamid, Filtereinsatz aus Edelstahl, stabile Messing-Überwurfmutter, ohne Spezialwerkzeug zu öffnen. Abriebfeste Bürsten zur ganzflächigen, gründlichen Reinigung des Filtersiebes und der Innenseite der Filtertasse. Dichtungen (O-Ringe) aus kerbfesten, elastischen, alterungsbeständigen Elastomeren, alle Innenteile aus heißwasserbeständigem Kunststoff entsprechen den W270-Richtlinien. Handrad für die Rückspülung. Komplett mit Verschraubungen, Nachdruck- manometer und Schlauchtülle.
Technische Daten:
Rohranschluss: 1",
Nennleistung: 6 m³/,
untere/obere Maschenweite: 200 µm,
Druckverlust nach Rückspülung: 0,2 bar,
max. Betriebsdruck: 10 bar,
max. Betriebstemperatur: 60 °C,
Einbaulänge inkl. Verschraubung: 206 mm,
Bauhöhe inkl. Manometer und Schlauchtülle: 440 mm.
Menge: 1,000 St

**02.03.110 Softwareerweiterung für die vollautomatische Durchführung von thermischen Desinfektionen**
Softwareerweiterung für die vollautomatische Durchführung von thermischen Desinfektionen
Software-Funktion:
Allgemein:
Softwareerweiterung für die vollautomatische Durchführung
von thermischen Desinfektionen.
Funktionsaufbau:
Die thermische Desinfektion kann durch ein einstellbares Wochenprogramm automatisch oder manuell durch den Anwender gestartet werden.
Speicher/Weiche aufwärmen:
Aufheizen des Speichers/Weiche auf die definierte Speicher-/Weichentemperatur.
Der Aufheizvorgang wird automatisch beendet, wenn das vorgegebene Temperaturniveau erreicht wurde.
Der Speicher wird anschließend auf Temperatur gehalten.
TWW-Netz aufwärmen:
Aufheizen des Verteilungsnetzes auf die zuvor definierte Desinfektionstemperatur.
Temperatur halten:
Thermische Desinfektion für alle Entnahmestellen durchführen.
TWW-abkühlen bzw. spülen:
Herunterkühlen des Wassers auf die im Standardbetrieb eingestellte Trinkwarmwasser-Netztemperatur.
Softwareerweiterung für:
- Einzelgerät.
Menge: 1,000 St

**02.03.120 Softwareerweiterung als Meldekontakt zur Signalisierung "STÖRUNG"**
Softwareerweiterung als Meldekontakt zur Signalisierung des regelungsinternen Zustandes "STÖRUNG"  - Einzelgerät Ausgang über potentialfreien Kontakt.
Softwareerweiterung als Meldekontakt zur Signalisierung des regelungsinternen Zustandes "STÖRUNG" nach außen.
Meldung erfolgt mittels potentialfreiem Kontakt des Reglers  im Frischwassererwärmer.
Schalt-Charakteristik (Öffner- oder Schließer-Charakteristik) am Regler einstellbar.
Meldungszustand für Einzelgerät:
- "STÖRUNG".
Meldungsausgang:
- potentialfreier Kontakt.
Menge: 1,000 St

**02.03.130 Modbus-Remote Terminal Unit (RTU) für Trinkwassererwärmer**
Modbus-Remote Terminal Unit (RTU) für Trinkwassererwärmer als Wasser-Wasser-Durchlauferhitzer
Datenaustausch über RS485-Schnittstelle der Control-Unit per Modbus-RTU-Protokoll mit Leittechnikkomponente.
Unterstützt Lesen/ Schreiben von Datenpunkten der Trink- wassererwärmer als Wasser-Wasser-Durchlauferhitzer
Menge: 1,000 St

**02.03.140 Bezeichnungsschild mehrschichtig Kunststoff H 74mm B 148mm Schildträger Spannband**
STLB-Bau 2024-04 042
Bezeichnungsschild DIN 825, Farbe und Beschriftung nach Angaben des AG, aus mehrschichtigem Kunststoff, Beschriftung 2-zeilig, gedruckt, rechteckig, Höhe 74 mm, Breite 148 mm, Befestigung mit Schildträger aus verzinktem Stahl, Halter und Spannband.
Menge: 7,000 St
Zeitansatz: 0,04

**02.03.150 Vorab-Inbetriebnahme der Trinkwassererwärmer**
Vorab-Inbetriebnahme, d. h. vor Inbetriebnahme der Geamtanlage, Trinkwassererwärmer als Wasser- Wasser-Durchlauferhitzer durch den Lieferer der Anlage.
Inbetriebnahme der Anlage mit Funktionsprüfung aller regelungstechnisch relevanten Funktionen entsprechend der Konfiguration, sowie allen notwendigen Anpassungen der Regelungsparameter für den bestimmungsgemäßen Betrieb der Anlage.
Kontrolle der hydraulischen Verrohrung gemäß Schema, insbesondere der Anlagen-Komponenten.
Inklusive:
- 1 Anfahrt für Inbetriebnahme und Betreiberunterweisung.
- Einmaliges Installieren der objektspezifischen Software.
Menge: 1,000 St

**02.03.160 Einzel-Inbetriebnahme Modbus Remote Terminal Unit (RTU)- Anbindung für Trinkwassererwärmer**
Einzel-Inbetriebnahme Modbus Remote Terminal Unit (RTU)-Anbindung für Trinkwassererwärmer als Wasser-Wasser-Durchlauferhitzer.
Für die Inbetriebnahme der GLT-Anbindung ist erforderlich, dass ein Servicetechniker des GLT-Herstellers vor Ort ist.
Menge: 1,000 St

**02.03.170 Betreiberunterweisung für Wärmepumpe an Extratermin (außerhalb des Inbetriebnahmetermins)**
Betreiberunterweisung für Wärmepumpe an Extratermin (außerhalb des Inbetriebnahmetermins)
Inklusive:
- 1 Anfahrt,
- Betreiberunterweisung.
Menge: 1,000 St

**02.03.180 Bezeichnungsschild mehrschichtig Kunststoff H 52mm B 74mm Schildträger Spannband**
STLB-Bau 2024-04 042
Bezeichnungsschild DIN 825, Farbe und Beschriftung nach Angaben des AG, aus mehrschichtigem Kunststoff, Beschriftung 2-zeilig, gedruckt, rechteckig, Höhe 52 mm, Breite 74 mm, Befestigung mit Schildträger aus verzinktem Stahl, Halter und Spannband.
Menge: 10,000 St
Zeitansatz: 0,04

**02.03.190 Bezeichnungsschild mehrschichtig Kunststoff H 74mm B 148mm Schildträger Spannband**
STLB-Bau 2024-04 042
Bezeichnungsschild DIN 825, Farbe und Beschriftung nach Angaben des AG, aus mehrschichtigem Kunststoff, Beschriftung 2-zeilig, gedruckt, rechteckig, Höhe 74 mm, Breite 148 mm, Befestigung mit Schildträger aus verzinktem Stahl, Halter und Spannband.
Menge: 5,000 St
Zeitansatz: 0,04

#### Bereich 02.05 KG 421 Wärmeerzeugungsanlagen - Wärmespeicher und Zubehör

**02.05.10 Sonder-Pufferspeicher als Warmwasser-Schichtenspeicher, 1.530l, D 1000 mm, PN3**
Sonder-Pufferspeicher als Warmwasser-Schichtenspeicher, 1.530l, D 1000 mm, PN3.
Sonder-Pufferspeicher als WarmwasserSchichtenspeicher mit objektspezifischen An- und Einbauten gemäß Freigabe- zeichnung, aus Stahlblech mit gewölbtem Boden, auf Fußring, mit Standarddämmung.
Geeignet als Wärmebatterie in unterschiedlichsten Heizan- lagenvarianten.
10 Anschlussmuffen zur Einbindung von Wärmeerzeuger- und Wärmeverbraucherkreisen mit unterschiedlichen Temperatur- niveaus auf unterschiedlichen Höhen. Zur thermischen und zugleich hydraulischen Entkopplung der Kreise.
Einschl. Dämmung mehrteilig mit Hakenleisten zur schnellen und einfachen Montage.
Formteile für innere und äußere Fußringdämmung.
Technische Daten:
Inhalt: 1.530 l,
ErP-Tankeinstufung: C,
Warmhalteverlust: 173 W,
max. Betriebstemp.: 95 °C,
max. Betriebsdruck: 3 bar,
Gewicht Speicher: ca. 187 kg.
Speicherausführung:
Material: Stahlblech St 37-2,
Stärke: >3 mm,
außen: grundiert,
innen: roh,
Ca.-Maße:
Durchmesser ohne Dämmung: 1.000 mm,
Durchmesser mit Dämmung: 1.200 mm,
Höhe ohne Dämmung: 2.125 mm,
Höhe mit Dämmung: 2.275 mm,
Kippmaß: 2.220 mm.
Anschlüsse:
Positionierung und Spezifikation gemäß Freigabezeichnung
10 x Muffe inklusive
  - Dimension: 1/2" bis 2" IG,
  - Muffenlänge: bis 130 mm.
Zusätzliche An- und Einbauten:
- Muffe zusätzlich DN 15 bis DN 50,
- Bogenrohr DN 40 und DN 50,
- Flanschanschluss DN 50 bis DN 250,
- Glattrohrwärmetauscher,
- Rückschichtkanal.
Dämmung:
Material: Polyesterfaserflies, mehrteilig,
Stärke Mantel: 100 mm,
Stärke Kopfteil: 150 mm,
inklusive Bodendämmung,
Brandklasse: B2.
Außenmantel:
Material: Polystyrol- mit Hakenleiste,
Farbe: silber.
Einschl. Bezeichnungsschilder (HxB: 52 x 74 mm bzw. HxB:
74 x 148 mm).
Einschl. Transport zum Montageort.
Menge: 1,000 St

**02.05.20 Schichtkanal 210 kW/ 20 K**
Schichtkanal 210 kW/ 20 K
Schichtkanal zur vereinfachten temperaturgerechten Rücklaufanbindung ohne hydraulischen Mehraufwand und zur Verringerung unerwünschter Mischungseffekte.
Nenngrößen:
Leistung: 210 kW,
Temperaturdifferenz: 20 K,
Material: Stahlblech.
Menge: 1,000 St

**02.05.30 Winkelrohr DN 50 (als Kuppelrohr oder Rücklaufeinspeisung)**
Winkelrohr DN 50, als Kuppelrohr oder Rücklaufeinspeisung.
Menge: 1,000 St

**02.05.40 Trennplatte mit Ringspalt in Speicher zur Schichttrennung**
Trennplatte mit Ringspalt in Speicher zur Schichttrennung.
Menge: 1,000 St

**02.05.50 Aufpreis Sonder-Pufferspeicher, Halterung**
Aufpreis für Ausführung mit "BackPack"-Halterungen.
Menge: 1,000 St

**02.05.60 Anschluss-Set Frischwassererwärmer 2 x Wellrohr mit Dichtungen**
Anschluss-Set FWE-BackPack 2 x Wellrohr mit Dichtungen
Set für Anschluss zwischen Absperrhähnen an Primär-Vor- und Rücklauf des Frischwassererwärmers und dem Pufferspeicher.
Menge: 1,000 St

**02.05.70 Einschraubheizkörper 9 kW, G1 1/2", ET 660, 5-85 °C 400 V,**
Einschraubheizkörper 9 kW, G1 1/2", ET 660, 5-85 °C 400 V, Temperaturregler und -begrenzer.
Menge: 1,000 St

#### Bereich 02.06 KG 421 Wärmeerzeugungsanlagen - Nachspeisung, Druckhaltung und Entgasung

**02.06.10 Steuereinheit, Hydraulik und Steuerungsmodul**
Steuereinheit, Hydraulik und Steuerungsmodul für Druck halten, entgasen, nachspeisen in geschlossenen Heizwasser- und Kühlkreisläufen.
Gebaut nach DIN EN 12828 und den Anforderungen der VDI 4708 mit CE-Kennzeichen.Geeignet für den Einsatz in lärm- sensiblen Bereichen.
Funktionseinheit bestehend aus Hydraulikteil und Control Touch Steuerungs- und Bedieneinheit. Beides ist ergonomisch und wartungsfreundlich in ein modulares bodenstehendes Rahmensystem aus eloxierten Aluminiumpräzisionsprofilen eingebunden mit CE Kennzeichen.
Hydraulikteil:
Druckhaltung wird mittels einer Edelstahlkreiselpumpe in Verbindung mit einem robusten schmutzunempfindlichen Motorkugelhahn mit vorgeschaltetem Schmutzfaenger als Überströmeinrichtung realisiert. Ein Sicherheitsventil dient zur Druckabsicherung des anzuschliessenden Grundgefäßes bzw. Folgegefäßes. Die Systemdruckmessung erfolgt mittels elektronischem Sensor. Druckseitige Systemanschlüsse sind als gesicherte Absperrkugelhähne ausgeführt.
Sämtliche Armaturen befinden sich zur variableren Anordnung der Hydraulik auf einer drehbaren Grundplatte.
Die Control Touch Bedieneinheit mit TFT Farb-Display inkl.
Kommunikationselektronik ist in einem als Tableau gestalteten robusten Kunststoffgehaeuse integriert und direkt an der Steuerung horizontal ausgerichtet montiert. Eine optionale separate und vertikale Wandmontage in max. drei Meter Entfernung zur Leistungselektronik ist möglich.
Kommunikationselektronik bestehend aus:
- 4,3" resistivem Farb-Touchdisplay zur Programmierung,
  Betriebsdokumentation und Überwachung sowie Bereitstellung
  von Hilfetexten für sämtliche Funktionen,
- zwei Schnittstellen RS485 als Daten- bzw. Kommunikationsschnittstellen,
- serielle TTL-Schnittstelle mit zwei Anschlussklemmen zum
  Anschluss von 2 IO-Platinen,
- potenzialfreier Ausgang zur Weiterleitung der Sammelmeldung
- zwei galvanisch getrennte analoge Ausgänge z. B. für
  Systemdruck,
- Eingang zur Auswertung von Kontaktwasserzählern,
- Steckplatz für ein Kompakt-Busmodul, eine SD-Karte z. B. zur
  Datenauslesung, Softwareaktualisierung usw.,
- 230V Ausgang zum Anschluss niveauabhängiger
  Nachspeise-/ Entgasungsstationen,
Die Leistungselektronik ist in einem eigenen Kunststoffschalt- schrank direkt unterhalb der Bedieneinheit montiert.
Die Spannungsversorgung erfolgt über einen Hauptschalter.
Im Einzelnen bestehend aus:
- Hauptschalter an Gehäuseaußenseite,
- Pumpensteuerung,
- Kabelmanagement für externe Anschlüsse,
- Montageplatz für optionale Module Steuereinheit komplett
  verrohrt und anschlussfertig nach VDE-Vorschriften verdrahtet,
- Systemanschlüsse mittels integrierten Absperrungen.
Control-Touch ist eine vollautomatische und frei parametrier- bare Mikroprozessorsteuerung mit Touch Bedienung, Echtzeituhr, differenzierendem Fehler- und Parameterspeicher, kombinierte grafische und klartextliche Darstellung von Systemdruck, Gefäßfüllniveau und allen relevanten Betriebs- und Stoermeldungen, Funktionsschema, Signalisierung des aktiven Betriebsmodus, Sammelstörmeldung, Minimalfüllniveau sowie der Funktion von Pumpe, Überströmkugelhahn und Nachspeiseventil.
Funktionsweise der Druckhaltung in den Grenzen +/- 0,2 bar inkl. Pumpenüberwachung.
Optimierte Systemwasserentgasung durch vollautomatische Überströmregelung mit Zyklen für Dauer-, Intervall- und Nachlaufentgasung. Kontrollierte Nachspeisung, automatische Unterbrechung und Störmeldung bei Überschreitung der Laufzeit und/ oder der Zyklenanzahl. Verarbeitung des Signals eines Kontaktwasserzählers zur Maximalmengenbegrenzung und/ oder zur Kapazitätsauswertung von in der Nachspeise- leitung befindlichen Ionenaustauschern. Dokumentation und Kontrolle des Gesamtsystems bezüglich o. g. Parameter.
Technische Daten:
Nennwärmeleistung: 520 kW,
Wärmeerzeuger STB: 65 °C,
statische Höhe: 30,0,
Wärmeerzeuger SV: 4,5 bar,

Steuerungstyp: Control-Touch,
Steuereinheit: nebenstehend,
Anzahl Pumpen: 1 St.,
Max. zul. Systemtemperatur: 120 °C,
Max. zul. Sicherheitstemperatur: 110 °C,
Max. zul. Betriebstemperatur: 90 °C,
Zul. Betriebstemperatur Erzeuger: 105 °C,
Max. zul. Betriebsüberdruck: 10 bar,
Ansprechdruck SV Gefäßseite: 5.0 bar,
Max. p0 Einstellung: 4.8 bar,
Max. Schalldruckpegel: 55 dB(A),
Schutzart: IP 54,
Anzahl Anschlüsse: 2 St.,
Anschluss elektrisch: 230V/50Hz,
Anschluss Ausdehnungsleitung: Rp 1",
Anschluss Nachspeisung: Rp 1/2",
Max. elektr. Nennleistung: 1,10 kW,
Max. Hoehe: 921 mm,
Breite: 561 mm,
Tiefe: 536 mm,
Gewicht: ca. 36,90 kg.
Menge: 1,000 St

**02.06.20 Membran-Ausdehnungsgefäß, 400 l, 6 bar, G1"**
Membran-Ausdehnungsgefäß, 400 l, 6 bar, G1" für unter Position 02.06.10 genannte Anlage, drucklos, gegenüber der Atmosphäre geschlossen.
Zulassung gemäß EU-Druckgeräterichtlinie 2014/68/EU.
Gefäße sind gebaut nach DIN EN 13831 und VDI 4708 bzw. AD 2000.
Beschreibung:
- stehend mit Fußkonstruktion,,
- austauschbare Vollmembran nach DIN EN 13831
- außen kunststoffbeschichtet,
- mit Peilrohrentgasung,
- inklusive angeschweisster seitlicher Muffe zum Anschluss,
  eines Membranbruchmelders,
- Grundgefäß inkl. Messumformer für Niveaumessung.
Technische Daten:
Farbe: grau,
Nennvolumen: 400 l,
Max. Nutzvolumen: 360 l,
Max. zul. Systemtemperatur: 120 °C,
Max. zul. Sicherheitstemperatur: 110 °C,
Min. zul. Betriebstemperatur: - 10 °C,
Max.zul. Betriebstemperatur: 70 °C,
Max. zul. Betriebsüberdruck: 6 bar,
Anschluss: G 1",
Durchmesser: 740 mm,
Max. Höhe: ca. 1.344 mm,
Hoehe Wasseranschluss: 178 mm,
Kippmaß  ca.: 1353 mm,
Gewicht: ca. 72,20 kg.
Menge: 1,000 St

**02.06.30 Anschlussset G1"**
Anschlussset G 1" zum Anschluss von Steuereinheit an Membran-Ausdehnungsgefäß.
Bestehend aus zwei Edelstahl-Anschlusswellrohren mit Verschraubungen und gesicherten Absperrkugelhähnen.
Anschluss: G 1",
Gewicht: ca. 1,55 kg.
Menge: 1,000 St

**02.06.40 Motorkugelhahn, Rp 1/2", 230 V**
Motorkugelhahn, Rp 1/2", 230 V als Umrüstsatz zur Wassernachspeisung.
Die Ansteuerung erfolgt direkt von der Steuereinheit.
Der schmutzresistente Motorkugelhahn ist mittels Federkraft stromlos geschlossen.
Technische Daten:
Betriebstemperatur: 120 °C,
Betriebsüberdruck: 25 bar,
Anschlussspannung 230 V,
Anschluss: Rp 1/2",
Gewicht: ca. 0,97 kg.
Menge: 1,000 St

**02.06.50 Membran-Druckausdehnungsgefäß, 50 l, R3/4**
Membran-Druckausdehnungsgefäß, 50 l, R3/4 für geschlossene Heiz- und Kühlwassersysteme.
Gefäß konstruiert und gefertigt nach DIN EN 13831. Zulassung gemäß Richtlinie für Druckgeräte 2014/68/EU.
Beschreibung:
- langlebige Epoxidharzbeschichtung,
- nicht tauschbare Halbmembran nach DIN EN 13831,
- stehende Ausführung,
- für Frostschutzmittelzusatz mindestens 25 bis 50 %,
- mit Gewindeanschlüssen,
- Max. zulaessige Systemtemperatur 120 °C,
- Max. zulaessige Betriebstemperatur 70 °C.
Technische Daten:
Farbe: grau,
Membranmaterial: SBR,
Nennvolumen: 50 l,
Max. Nutzvolumen: 45 l
Max. zul. Systemtemperatur: 120 °C,
Min. zul. Betriebstemperatur: -10 °C,
Max. zul. Betriebstemperatur: 70 °C,
Max. zul. Betriebsüberdruck: 6 bar,
Gasvordruck werksseitig: 1.5 bar,
Anschluss: R 3/4",
Durchmesser: 441 mm,
Max. Hoehe: 487 mm,
Hoehe Wasseranschluss: 175 mm,
Kippmaß: ca. 657 mm,
Gewicht: ca. 9,60 kg.
Menge: 1,000 St

**02.06.60 Kappenventil für Membran-Druckausdehnungsgefäße G 3/4" x 3/4"**
Kappenventil für Membran-Druckausdehnungsgefäße G 3/4" x 3/4" in geschlossenen Heizungs- und Kühlwasseranlagen.
Mit einer gegen unbeabsichtigtes Schließen gesicherten Absperrung und einer Entleerung gemäß DIN EN 12828.
Technische Daten:
Max. zul. Betriebstemperatur: 120 °C,
Betriebstemperatur: 120 °C,
Max. zul. Betriebsüberdruck: 10 bar,
Betriebsüberdruck: 10 bar,
Anschluss: G 3/4",
Gewicht: ca. 0,26 kg.
Menge: 1,000 St

**02.06.70 Schmutz- und Schlammabscheider DN100/ PN16, 110 °C, 10 bar inkl. Wärmedämmung**
Schmutz- und Schlammabscheider DN100/ PN16, 110 °C,
10 bar inkl. Wärmedämmung für Heiz- und Kühlwassersysteme bzw. geschlossene flüssigkeitsgefüllte Anlagensysteme.
Geeignet für die Medien Wasser und Wasser/ Glykolgemisch bis zu einem Mischungsverhältnis von 50/50%.
Armatur für die Entfernung von Partikeln ab einer Größe von 5,0 Mikrometern aus dem Flüssigkeitsstrom mit speziell hierfür gestaltetem Einsatz.
Die Reinigung und Entleerung des Schmutzsammelraums ist über einen eigenen Entschlammungskugelhahn ohne Betriebsunterbrechung möglich.
Technische Daten:
Farbe: grau,
Gehäusewerkstoff: Stahl lackiert,
Einbauvariante: horizontal,
Max. zul. Betriebstemperatur: 110 °C,
Betriebstemperatur: 0 Grad C - 110 °C,
Max. zul. Betriebsüberdruck: 10 bar,
Betriebsüberdruck: 10 bar,
Anschluss: DN100/PN16,
Reinigungsanschluss: IG 1",
Anschlussvariante: Flansch, inkl. Gegenflanschpaar,
Lochzahl Flansch: 8-Loch,
Max. Volumenstrom: 47,0 m³/h,
Durchfluss-Kennwert kvs: 244,3 m³/h,
Durchmesser: 206 mm,
Max. Höhe: 636 mm,
Höhe Mitte-Flansch (Abscheidung):
180 mm,
Min. Wartungshöhe: 370 mm,
Einbaulänge: 470 mm,
Gewicht: ca. 19,00 kg.
Einschl. passender Wärmedämmung für Schlammabscheider, Dämmstärke nach aktuellem GEG.
Bestehend aus zwei form- und temperaturstabilen, anpassbaren, formschlüssigen Halbschalen mit Mineralwoll- dämmung und verzinkter Stahl-Blechummantelung mit Klappverschluss oder Spannband.
Menge: 1,000 St

**02.06.80 Hochenergie-Dauermagnet**
Hochenergie-Dauermagnet zum optionalen bzw. nachträglichen Einbau in Schlamm- und Schmutzabscheider.
Magnet besteht aus einem isostatisch gepressten Neodym- Eisen-Bor Stab, der in eine Einschraubtauchhülse eingesetzt ist. Separierung und Fixierung von ferromagnetischen Partikeln aus dem Abscheideprozess.
Partikel können durch herausdrehen der Magnethülse aus dem Abscheidergehäuse und deren anschliessender Reinigung dauerhaft und gezielt aus Fluidstrom entfernt werden.
Technische Daten:
Max. zul. Betriebstemperatur: 110 °C,
Betriebstemperatur: 110 °C,
Max. zul. Betriebsüberdruck: 10 bar,
Betriebsüberdruck: 10 bar,
Anschluss: G 1",
Durchmesser: 25 mm,
Min. Wartungshöhe: 415 mm,
Einbaulänge: 365 mm,
Gewicht: ca. 1,40 kg.
Menge: 1,000 St

**02.06.90 Automatischer Schnell-/ Großentlüfter Entüfteroberteil mit 3-Wege-Unterteil 110 °C, 10 bar, G 1"**
Automatischer Schnell-/ Großentlüfter Entüfteroberteil mit 3-Wege-Unterteil 110 °C, 10 bar, G 1" für Heiz- und Kühlwassersysteme bzw. geschlossene, flüssigkeitsgefüllte Anlagensysteme.
Entüfteroberteil mit 3-Wege-Unterteil. Geeignet für die Medien Wasser und Wasser-/ Glykolgemisch bis zu einem Mischungsverhältnis von 50/50%. Armatur für die permanente Ableitung von Gasblasen aus entsprechend hierfür im Hydraulik-/ Rohrleitungssystem vorgesehenen Hochpunkten oder Sammelstellen.
Absperrbar zum einfachen Austausch ohne Betriebsunter- brechung des Lüfterteils.
Bypass kann zum Spülen des Abscheiders oder als Füll- und Entleerungsanschluss verwendet werden.
Technische Daten:
Gehäusewerkstoff: Messing,
Dämmstärke: 175 mm,
Einbauvariante: vertikal,
Betriebstemperatur: 0 bis 110 °C,
Betriebsüberdruck: 10 bar,
Anschlussvariante: Gewinde,
Anschluss: G 1",
Durchmesser: 83 mm,
Max. Hoehe: 175 mm,
Gewicht: ca. 1,40 kg.
Menge: 1,000 St

**02.06.100 Automatischer Schnell-/ Großentlüfter 110 °C, 10 bar, IG 1/2"**
Exvoid-T Automatischer Schnell-/ Großentlüfter für Heiz- und Kühlwassersysteme bzw. geschlossene, flüssigkeitsgefüllte Anlagensysteme.
Geeignet für die Medien Wasser und Wasser/ Glykolgemisch bis zu einem Mischungsverhältnis von 50/50%. Armatur für die permanente Ableitung von Gasblasen aus entsprechend hierfür im Hydraulik-/ Rohrleitungssystem vorgesehenen Hochpunkten oder Sammelstellen.
Technische Daten:
Gehäusewerkstoff: Messing,
Einbauvariante: vertikal,
Max. zul. Betriebstemperatur: 110 °C,
Betriebstemperatur: 0 Grad C - 110 °C,
Max. zul. Betriebsüberdruck: 10 bar,
Betriebsüberdruck: 10 bar,
Anschlussvariante: Gewinde,
Anschluss: IG 1/2",
Entlüftungsanschluss: G 1/2",
Durchmesser: 63 mm,
Max. Höhe: 122 mm,
Breite: 78 mm,
Mitte Flansch-Mantel: 46 mm,
Gewicht: ca. 0,63 kg.
Menge: 1,000 St

**02.06.110 Armatur zur direkten Verbindung von Nachspeiseeinrichtungen mit Trinkwassernetzen**
Armatur zur direkten Verbindung von Nachspeiseeinrichtungen für Heiz- und Kühlwassersysteme mit Trinkwassernetzen.
Im Einzelnen bestehend aus:
- Armaturabsperrkugelhähnen mit Motoraufnahme zur automatischen kontrollierten Nachspeisung,
- Systemtrenner nach DIN 1988-100 bzw. DIN EN 1717 (BA),
  mit integriertem Schmutzfänger,
- Wasserzähler.
Technische Daten:
Max. zul. Betriebstemperatur: 65 °C,
Max. zul. Betriebsüberdruck: 10 bar,
Anschluss Ein-/Austritt: R 1/2" / R 1/2",
Max. Höhe: 170 mm,
Höhe inkl. Druckminderer: 204 mm,
Breite: 314 mm,
Einbaulaenge: 314 mm,
Tiefe: 150 mm,
Gewicht: ca 2,26 kg.
Menge: 1,000 St

**02.06.120 Patronengehäuse**
Patronengehäuse, kompakte Basisarmatur zur Aufbereitung von Füll- und Ergänzungswasser mittels Ionenaustauschver- fahren zum Schutz von Wärmeerzeugern und Warmwasser- heizungsanlagen gemäß VDI 2035.
Bauteile werden als kompakte Armatur zum Einbau in die Füll- und Ergänzungswasserleitung angeordnet.
Leergehäuse ist montagefertig mit Wandhalterung zur wahlweisen Bestückung mit je zwei:
- Enthärtungsharzpatrone für die Wasserenthärtung
  oder
- Mischbettharzpatrone für die Wasserentsalzung.
Patronengehäuse im Einzelnen bestehend aus:
- zwei in Reihe geschalteten zylindrischen Polypropylen-
  Gehäuse mit Messing Gewindeanschlüssen zur Aufnahme je
  zweier der o. g. Wasserbehandlungspatronen und opt.
  Anbringung einer Verschneideeinrichtung,
- Durchflussbegrenzer,
- Absperrkugelhahn mit Probeentnahmehahn,
Technische Daten:
Patronenplätze: 2 St.,
Max. zul. Betriebstemperatur: 40 °C,
Max. zul. Betriebsüberdruck: 8 bar,
Anschluss Ein-/Austritt: Rp 1/2" / Rp 1/2",
Max. Dauerdurchfluss: 360 l/h,
Max. Hoehe: 600 mm,
Breite: 380 mm,
Gewicht: ca. 3,60 kg.
Menge: 1,000 St

**02.06.130 Kationenharzpatrone zur Wasserenthärtung**
Kationenharzpatrone zur Füll- und Ergänzungswasserent- härtung passend passend zu unter Position 02.06.120 genannten Patronengehäuse.
Bestehend aus zylindrischer Polypropylen Patrone gefüllt mit Kationentauscherharz zur Enthärtung von Füll- und Ergän- zungswasser nach z. B. VDI 2035 und/o der Herstellerangaben in Warmwasserheizungsanlagen nach DIN EN 12828.
Technische Daten:
Kapazität: 6.000 l x Grad dH,
Max. zul. Betriebstemperatur: 40 °C,
Lagertemperatur: 5 - 40 °C,
Max. zul. Betriebsüberdruck: 8 bar,
Durchmesser: 76 mm,
Max. Hoehe: 513 mm,
Gewicht: ca. 1,50 kg.
Menge: 2,000 St

**02.06.140 Impulsgeber für Wasserzähler**
Impulsgeber für Wasserzähler zur Fernüberwachung des Wasserverbrauchs.
Die erzeugten Impulse werden zuverlässig an ein externes Auslesegeraet oder ein Datenerfassungssystem, wie z. B. eine Gebaeudeleittechnik (GLT), weitergeleitet.
Technische Daten:
Gehäusewerkstoff: Kunststoff,
Schutzart: IP 68,
Durchmesser: 74 mm,
Gewicht: ca. 0,06 kg.
Menge: 1,000 St

**02.06.150 Schlüssel für Patronengehäuse**
Stabiler Kunststoffschlüssel für das sichere Lösen und Anziehen der Patronengehäuse-Verschraubung zur Erleichterung des Kartuschenwechsels.
Technische Daten:
Durchmesser: 143 mm,
Max. Höhe: 298 mm,
Gewicht: ca. 0,40 kg.
Menge: 1,000 St

**02.06.160 Sicherheitstemperaturbegrenzer**
Sicherheitstemperaturbegrenzer nach EN 60730-2-9 als zusätzlicher Begrenzer bei Wegfall des Entspannungstopfes.
Menge: 1,000 St

**02.06.170 Sicherheitsventil mit Flanschen DN50/ DN32, PN16**
Sicherheitsventil mit Flanschen DN 50/ DN 32, PN16, für Heizungssysteme in Gebäuden nach DIN EN 12828, Gehäuse aus Gusseisen EN-JL1040 (Kurzbezeichnung: EN-GJL-250, eh. GG-25) mit Grundanstrich, von -10 °C bis + 120 °C.
Geschlossener Federhaube, offener Anlüftung, federbelastet, hohe Verschleißfestigkeit, Sitz und Spindel aus 1.4021+QT, direktwirkend mit metallisch abgestütztem EPDM-Weich- dichtungs-Kegel, EPDM-Faltenbalg, präzise Zentrierung und Führung des Kegels, bauteilgeprüft nach TRD 721.
Technische Daten
Normalventil TÜV-SV-XXX-688 D/G/H,
Nenndruck: PN 16,
Anschluss Eintritt: DN32/ PN16,
Anschluss Austritt: DN50/ PN16,
Einstelldruck bar(ü): bis 6bar,
Gewicht: ca. 13,5 kg.
Ansprechdruck SV: 4,5 bar.
Menge: 1,000 St

**02.06.180 Rohr Präzisionsstahlrohr geschweißt verz Wasser Wechseltemperaturen AD 28mm Pressen**
STLB-Bau 2024-04 041
Rohrleitung aus Präzisionsstahlrohr DIN EN 10305-3, geschweißt, außen verzinkt, Stahlsorte E195 (Werkstoff-Nr 1.0034), DIN EN 10305, für Wasser mit Wechseltemperaturen, als Geräteanschlussleitung, Außendurchmesser 28 mm, Wanddicke 1,5 mm, Verbindung durch Pressen, mit Verpresstkennzeichnung und Prüfsicherheit, Form- und Verbindungsstücke werden gesondert vergütet, Rohrbefestigungen werden gesondert vergütet, Verlegung in Gebäuden.
Menge: 10,000 m
Zeitansatz: 0,13

**02.06.190 Rohrschelle Stahl verz L bis 0,5m AD 28mm**
STLB-Bau 2024-04 042
Rohraufhängung als Rohrschelle, aus verzinktem Stahl, mit schalldämmenden Einlagen, Anforderungen entsprechend DIN 4109-1, Länge Aufhängung bis 0,5 m, Befestigung mit Gewindestäben, mit Schrauben, an Montageschienen, Rohr aus Präzisionsstahl, Außendurchmesser 28 mm.
Menge: 3,000 St
Zeitansatz: 0,14

**02.06.200 Dämmung Ummantelung Rohr DN15 Gebäude MW kaschiert Alufolie Rohrschale D 20mm 0,035W/(mK) Mantel Blech Stahl verz**
Dämmung einschl. Ummantelung DIN 4140 an haus- und betriebstechnischen Anlagen, an Rohrleitung, DN 25, im Gebäude, Dämmung aus Mineralwolle, kaschiert mit Aluminiumfolie, als Rohrschale, Dämmschichtdicke 20 mm, Brandverhaltensklasse DIN EN 13501-1 A2 -s1, d0 (nichtbrennbar), Wärmeleitfähigkeit 0,035 W/(mK) bei 0 Grad C Mitteltemperatur DIN EN 12667,
Ummantelung aus nichtprofiliertem Blech, Stahl, feuerverzinkt, Blechdicke 0,6 mm, Überlappungen verschrauben.
Menge: 10,000 m
Zeitansatz: 0,24

**02.06.210 Kugelhahn Wasser Rotguss PN16 DN25 Dämmschalen**
STLB-Bau 2024-04 041
Kugelhahn, für Wasser, max. Betriebstemperatur bis 120 Grad C, Durchgangsform, mit Muffenanschluss und Verschraubung, Gehäuse aus Rotguss, Betätigung mit Knebel, Nenndruck 1,6 MPa (16 bar), DN 25, mit Dämmschalen.
Menge: 2,000 St
Zeitansatz: 0,33

**02.06.220 Bezeichnungsschild mehrschichtig Kunststoff H 52mm B 74mm Schildträger Spannband**
STLB-Bau 2024-04 042
Bezeichnungsschild DIN 825, Farbe und Beschriftung nach Angaben des AG, aus mehrschichtigem Kunststoff, Beschriftung 2-zeilig, gedruckt, rechteckig, Höhe 52 mm, Breite 74 mm, Befestigung mit Schildträger aus verzinktem Stahl, Halter und Spannband.
Menge: 10,000 St
Zeitansatz: 0,04

**02.06.230 Bezeichnungsschild mehrschichtig Kunststoff H 74mm B 148mm Schildträger Spannband**
STLB-Bau 2024-04 042
Bezeichnungsschild DIN 825, Farbe und Beschriftung nach Angaben des AG, aus mehrschichtigem Kunststoff, Beschriftung 2-zeilig, gedruckt, rechteckig, Höhe 74 mm, Breite 148 mm, Befestigung mit Schildträger aus verzinktem Stahl, Halter und Spannband.
Menge: 5,000 St
Zeitansatz: 0,04

**02.06.240 Inbetriebnahme für eine Standardanlage durch den Kundendienst des Anlagenlieferanten**
Inbetriebnahme für eine Standardanlage durch den Kundendienst des Anlagenlieferanten.
Bestehend aus:
- An- und Abfahrt,
- Einstellung der Anlage auf die vom Auftraggeber zu
  benennenden Betriebsparameter,
- Prüfung der Einstellung und Betriebsparameter sowie der
  Leistung der Anlage und Funktion im System,
- Protokollierung aller Einstellwerte und Übergabe an den
  Bauherren.
Position inkl. der zu erbringenden Voraussetzungen:
- elektrischer und hydraulischer Anschluss der Steuereinheit,
  der Zubehörkomponenten und gefüllte Versorgungsanlage.
- Die Ausdehnungsgefäße der Druckhaltestation dürfen nicht
  mit Wasser vorgefüllt sein.
- Ausreichende Versorgung mit Füllwasser ist vorzusehen.
- Bereitstellung von Fachpersonal zu Unterstützung bei der
  Inbetriebnahme.
Menge: 1,000 St

#### Bereich 02.07 KG 422 Wärmeverteilnetze - Heizkreisverteiler und Pumpen

*Hinweis: Heizkreisverteiler*

**02.07.10 Verteiler Heizung 300/200, variabel 6 bar**
Verteiler Heizung 300/200, variabel 6 bar.
Kombinierter Vor- und Rücklaufverteiler, bestehend aus Vierkantrohr mit nebeneinander angeordneten, durch sinusförmige Trennwand geteilte Kammern aus schwarzem Stahlblech S235. Ermöglicht eine platzsparende und übersichtliche Anordnung der jeweiligen Heiz- oder Kühlkreise. Anschlussstutzen als Gewinde- oder Flanschstutzen ausgeführt und auf Höhe der Absperrarmaturen ausgerichtet. Wahlweise von oben, seitlich oder unten möglich.
Entleerungsmuffen für Vor- und Rücklaufkammer sind standardmäßig vorhanden. Das Bauteil ist werkseitig 100% dichtigkeitsgeprüft und grundiert.
Technische Daten:
Material: S 235 JR,
Anschlüsse:
Anzahl x Anschluss, Größe, PN, Ausrichtung:
6 x Flansch DN100, 225 mm, PN6, oben,
2 x Flansch DN40, 235 mm, PN6, oben,
4 x Flansch DN32, 235 mm, PN6, oben,
2 x Muffe Rp ¾", 60 mm, unten.
Einschl. 2 St. Enddeckel.
Baulänge: ca. 3.561 mm,
Verteilerinhalt: 54,1 l/m,
Betriebstemperatur: -10 °C - 110 °C,
Betriebsüberdruck: 0 bar - 6 bar,
Max. Anschluss Erzeugerkreis: bis DN150,
Max. Anschluss Verbraucherkreis: bis DN150,
Max. Volumenstrom: 68,8 m³/h,
Max. Leistung bei ΔT 10 °K: 800,00 kW,
Kammergröße: 300/200,
Wandstärke: 6,0 mm,
Gewicht: ca. 51,3 kg/m,
Einschl. 3 St. Füße 150 x 180 mm, 120 mm.
Menge: 1,000 St

**02.07.20 Wärmedämmung für Verteiler Heizung**
Wärmedämmung für Verteiler Heizung.
Wärmedämmung für unter Position 02.07.10 benannten Verteiler für Heizung bestehend aus ineinander fassenden Halbschalen mit Endstücken. Individuelle und passgenaue Ausschnitte für alle Anschlussstutzen sind werksseitig vorgesehen. Die Halbschalen werden mittels nicht rostendender Spannbänder und Schnellschraubverschlüsse montiert. Dieses ermöglicht eine einfache Montage und auch Demontage für Revisionszwecke. Die Dämmschichtstärke entspricht dem aktuellen GEG (Gebäudeenergiegesetz).
Dämmstärke: 50 mm,
Dämmmaterial: Mineralwolle, mit Alu-Blechmantel.
Brandklasse Dämmmaterial: DIN EN 13501-1 A2 -s1, d0,
Außenmaterial: verzinkter Stahlblechmantel,
Brandklasse Außenmantel nach DIN 4102: A1,
Wärmeleitfähigkeit: 0,026 W/m*K,
Max. Umgebungstemperatur: 120 °C.
Menge: 1,000 St

**02.07.30 Standkonsole Verteiler 300/200, 270-340 mm, schallgedämmt, verzinkt**
Standkonsole Verteiler 300/200, 270-340 mm, schallgedämmt, verzinkt.
Galvanisch verzinkte Standkonsole inkl. Schalldämmung. Bestehend aus einer Bodenplatte mit Standrohr und Kopfplatte mit Führungsrohr. Die Verbindungsschrauben sind inklusive. Die Standkonsole ist stufenlos höhenverstellbar, gemessen von Boden bis Unterkante Verteiler, und ermöglicht so auch den Ausgleich von Bodenunebenheiten. Gewährleistet einen sicheren und festen Stand der Verteiler. Langlöcher in der Bodenplatte ermöglichen eine Verschraubung auf dem Untergrund.
Technische Daten:
Min. Höhe: 270 mm,
Max. Höhe: 340 mm
Gewicht: ca. 5,40 kg.
Menge: 3,000 St

**02.07.40 Entleerungsrinne 3.500 m, verzinkt**
Entleerungsrinne 3.500 m, verzinkt
Entleerungsrinne zum sicheren und sauberen Sammeln und Auffangen des zu entleerendem Anlagenwassers aus den jeweiligen Heiz- oder Kühlkreisen. Bestehend aus verzinktem Stahlblech als U-Profil gekantet. Die Länge der Rinne orientiert sich am dazugehörigen Verteiler und wird werksseitig pass- genau vorgefertigt.
Zur Vermeidung von Spritzwasser ist eine Spritzwasserumkantung von 30 mm vorgesehen. Ein Ablaufsieb in verchromter Ausführung mit 2"-Außengewinde ist enthalten.
Technische Daten:
Länge: 3.500 mm,
Maße: ca. 100 x 125 x 100 mm,
Gewicht: ca. 16,60 kg.
Menge: 1,000 St

**02.07.50 Standkonsole Entleerungsrinne, verzinkt**
Standkonsole Entleerungsrinne, verzinkt.
Standkonsole für Entleerungsrinne in verzinkter Ausführung zur sicheren Aufstellung der Rinne hinter, oder vor dem Verteiler. Die Höhe ist bauseits anpassbar.
Menge: 3,000 St

**02.07.60 Bezeichnungsschild Rücklauf, blau**
Bezeichnungsschild Rücklauf, blau.
Bezeichnungsschild zur Kennzeichnung der Heizkreise, aus verzinktem Stahlblech für dreizeilige Beschriftung. Das Bezeichnungsschild ist zum Anschrauben an die Fertig- dämmung geeignet. Das Beschriftungsfeld ist mit einer Klarsichtabdeckung gegen Fremdeinwirkungen und Verschmutzung geschützt. In blauer Ausführung zur Unterscheidung zwischen Vor- und Rücklauf.
Menge: 6,000 St

**02.07.70 Bezeichnungsschild Vorlauf, rot**
Bezeichnungsschild Vorlauf, rot.
Bezeichnungsschild zur Kennzeichnung der Heizkreise, aus verzinktem Stahlblech für dreizeilige Beschriftung. Das Bezeichnungsschild ist zum Anschrauben an die Fertig- dämmung geeignet. Das Beschriftungsfeld ist mit einer Klarsichtabdeckung gegen Fremdeinwirkungen und Verschmutzung geschützt. In roter Ausführung zur Unterscheidung zwischen Vor- und Rücklauf.
Menge: 6,000 St

*Hinweis: Pumpen*

**02.07.80 Umwälz-Kreiselpumpe Nassläufer Motorleistung 0.01 kW stufenlos regelbar Heizwasser PN10 Gewindeanschluss Anschlussverschr. DN15 230VAC**
STLB-Bau 2024-04 040
Kreiselpumpe als Umwälzpumpe, als Nassläufer,
max. Motorleistung bis '0.01' kW, stufenlos regelbar, druckgeregelt, Kommunikationsschnittstelle BACnet MS/TP DIN EN ISO 16484-5,
benötigter Volumenstrom Pumpe in m3/h '0,35,
Maximaler Volumenstrom der Pumpe: 0,45 m3/h,'

Mind.-Förderhöhe in m '0,71,
Maximale Förderhöhe der Pumpe: 1,4 m.'

Fördermedium Heizwasser VDI 2035 Blatt 1, Betriebstemperatur max. 110 Grad C, Betriebsdruck PN 10, mit Gewindeanschluss und Anschlussverschraubung, DN 15, mit Motor, Bemessungsbetriebsspannung 230 V AC, Schutzart IP X4D DIN EN 60529 (VDE 0470-1), mit Wärmedämmschalen gemäß Gebäudeenergiegesetz (GEG).
Menge: 2,000 St
Zeitansatz: 0,42

**02.07.90 Umwälz-Kreiselpumpe Nassläufer Motorleistung 0.01 kW stufenlos regelbar Heizwasser PN10 Gewindeanschluss Anschlussverschr. DN25 230VAC**
STLB-Bau 2024-04 040
Kreiselpumpe als Umwälzpumpe, als Nassläufer,
max. Motorleistung bis '0.01' kW, stufenlos regelbar, druckgeregelt, Kommunikationsschnittstelle BACnet MS/TP DIN EN ISO 16484-5,
benötigter Volumenstrom Pumpe in m3/h '0,37,
Maximaler Volumenstrom der Pumpe: 0,33 m3/h,'

Mind.-Förderhöhe in m '0,29,
Maximale Förderhöhe der Pumpe: 1,4 m.'

Fördermedium Heizwasser VDI 2035 Blatt 1, Betriebstemperatur max. 110 Grad C, Betriebsdruck PN 10, mit Gewindeanschluss und Anschlussverschraubung, DN 25, mit Motor, Bemessungsbetriebsspannung 230 V AC, Schutzart IP X4D DIN EN 60529 (VDE 0470-1), mit Wärmedämmschalen gemäß Gebäudeenergiegesetz (GEG).
Menge: 1,000 St
Zeitansatz: 0,49

**02.07.100 Umwälz-Kreiselpumpe Nassläufer Motorleistung 0.045 kW stufenlos regelbar Heizwasser PN10 Gewindeanschluss Anschlussverschr. DN32 Gehäuse Stahl niro 230VAC**
STLB-Bau 2024-04 040
Kreiselpumpe als Umwälzpumpe, als Nassläufer,
max. Motorleistung bis '0.045' kW, stufenlos regelbar, druckgeregelt, Kommunikationsschnittstelle BACnet MS/TP DIN EN ISO 16484-5,
benötigter Volumenstrom Pumpe in m3/h '0,70,
Maximaler Volumenstrom der Pumpe: 4,0 m3/h,'

Mind.-Förderhöhe in m '0,69,
Maximale Förderhöhe der Pumpe: 4,5 m.'

Fördermedium Heizwasser VDI 2035 Blatt 1, Betriebstemperatur max. 110 Grad C, Betriebsdruck PN 10, mit Gewindeanschluss und Anschlussverschraubung, DN 32, Gehäuse aus nichtrostendem Stahl, mit Motor, Bemessungsbetriebsspannung 230 V AC, Schutzart IP X4D DIN EN 60529 (VDE 0470-1), mit Wärmedämmschalen gemäß Gebäudeenergiegesetz (GEG).
Menge: 2,000 St
Zeitansatz: 0,53

**02.07.110 Umwälz-Kreiselpumpe Nassläufer Motorleistung 0.020 kW stufenlos regelbar Heizwasser PN10 Gewindeanschluss Anschlussverschr. DN40 Gehäuse Guss Laufrad Kunststoff 230VAC**
STLB-Bau 2024-04 040
Kreiselpumpe als Umwälzpumpe, als Nassläufer,
max. Motorleistung bis '0.02' kW, stufenlos regelbar, druckgeregelt, Kommunikationsschnittstelle BACnet MS/TP DIN EN ISO 16484-5,
benötigter Volumenstrom Pumpe in m3/h 'max. 0,24,
Maximaler Volumenstrom der Pumpe: 3,0 m3/h,'

Mind.-Förderhöhe in m '0,22,
Maximale Förderhöhe der Pumpe: 4,10 m.'

Fördermedium Heizwasser VDI 2035 Blatt 1, Betriebstemperatur max. 110 Grad C, Betriebsdruck PN 10, mit Gewindeanschluss und Anschlussverschraubung, DN 32, Gehäuse aus Gusseisen, Laufrad aus Kunststoff, mit Motor, Bemessungsbetriebsspannung 230 V AC, Schutzart IP X4D DIN EN 60529 (VDE 0470-1), EEI kleiner gleich 0,20, als Hocheffizienzpumpe, mit Wärmedämmschalen gemäß Gebäudeenergiegesetz (GEG).
Menge: 3,000 St
Zeitansatz: 0,53

**02.07.120 Umwälz-Kreiselpumpe Nassläufer Motorleistung 0.018 kW stufenlos regelbar Heizwasser PN10 Gewindeanschluss Anschlussverschr. DN40 Gehäuse Guss Laufrad Kunststoff 230VAC**
STLB-Bau 2024-04 040
Kreiselpumpe als Umwälzpumpe, als Nassläufer,
max. Motorleistung bis '0.018' kW, stufenlos regelbar, druckgeregelt, Kommunikationsschnittstelle BACnet MS/TP DIN EN ISO 16484-5,
benötigter Volumenstrom Pumpe in m3/h 'max. 1,43,
Nennvolumenstrom der Pumpe: 3,71 m3/h,'

Mind.-Förderhöhe in m 'max. 3,03,
Nennförderhöhe der Pumpe: 2,01 m.'

Fördermedium Heizwasser VDI 2035 Blatt 1, Betriebstemperatur max. 110 Grad C, Betriebsdruck PN 10, mit Gewindeanschluss und Anschlussverschraubung, DN 32, Gehäuse aus Gusseisen, Laufrad aus Kunststoff, mit Motor, Bemessungsbetriebsspannung 230 V AC, Schutzart IP X4D DIN EN 60529 (VDE 0470-1), EEI kleiner gleich 0,20, als Hocheffizienzpumpe, mit Wärmedämmschalen gemäß Gebäudeenergiegesetz (GEG).
Menge: 4,000 St
Zeitansatz: 0,53

**02.07.130 Umwälz-Kreiselpumpe Nassläufer Motorleistung 0.05 kW stufenlos regelbar Heizwasser PN10 Gewindeanschluss Anschlussverschr. DN40 Gehäuse Guss Laufrad Kunststoff 230VAC**
STLB-Bau 2024-04 040
Kreiselpumpe als Umwälzpumpe, als Nassläufer,
max. Motorleistung bis '0.05' kW, stufenlos regelbar, druckgeregelt, Kommunikationsschnittstelle BACnet MS/TP DIN EN ISO 16484-5,
benötigter Volumenstrom Pumpe in m3/h 'max. 1,56,
Nennvolumenstrom der Pumpe: 3,71 m3/h,'

Mind.-Förderhöhe in m 'max. 3,81,
Nennförderhöhe der Pumpe: 2,73 m.'

Fördermedium Heizwasser VDI 2035 Blatt 1, Betriebstemperatur max. 110 Grad C, Betriebsdruck PN 10, mit Gewindeanschluss und Anschlussverschraubung, Gehäuse aus Gusseisen, Laufrad aus Kunststoff, mit Motor, Bemessungsbetriebsspannung 230 V AC, Schutzart IP X4D DIN EN 60529 (VDE 0470-1), EEI kleiner gleich 0,20, als Hocheffizienzpumpe, mit Wärmedämmschalen gemäß Gebäudeenergiegesetz (GEG).
Menge: 7,000 St
Zeitansatz: 0,42

**02.07.140 Umwälz-Kreiselpumpe Nassläufer Motorleistung 0.116 kW stufenlos regelbar Heizwasser PN10 Gewindeanschluss Anschlussverschr. DN40 Gehäuse Guss Laufrad Kunststoff 230VAC**
STLB-Bau 2024-04 040
Kreiselpumpe als Umwälzpumpe, als Nassläufer,
max. Motorleistung bis '0.116' kW, stufenlos regelbar, druckgeregelt, Kommunikationsschnittstelle BACnet MS/TP DIN EN ISO 16484-5,
benötigter Volumenstrom Pumpe in m3/h '3,14,
Nennvolumstrom der Pumpe: 4,50 m3/h.'

Mind.-Förderhöhe in m '5,10,
Nennförderhöhe der Pumpe: 5,65 m.'

Fördermedium Heizwasser VDI 2035 Blatt 1, Betriebstemperatur max. 110 Grad C, Betriebsdruck PN 10, mit Gewindeanschluss und Anschlussverschraubung, Gehäuse aus Gusseisen, Laufrad aus Kunststoff, mit Motor, Bemessungsbetriebsspannung 230 V AC, Schutzart IP X4D DIN EN 60529 (VDE 0470-1), EEI kleiner gleich 0,20, als Hocheffizienzpumpe, mit Wärmedämmschalen gemäß Gebäudeenergiegesetz (GEG).
Menge: 2,000 St
Zeitansatz: 0,42

**02.07.150 Umwälz-Kreiselpumpe Nassläufer Motorleistung 0.608 kW stufenlos regelbar Heizwasser PN10 Flanschanschl. DN40 Gehäuse Guss Laufrad Kunststoff 230VAC**
*** Leitbeschreibung
STLB-Bau 2024-04 040
Kreiselpumpe als Umwälzpumpe, als Nassläufer,
max. Motorleistung bis '0.608' kW, stufenlos regelbar, druckgeregelt, Kommunikationsschnittstelle BACnet MS/TP DIN EN ISO 16484-5,
benötigter Volumenstrom Pumpe in m3/h '9,95,
Nennvolumstrom der Pumpe: 16,03 m3/h.'

Mind.-Förderhöhe in m '12,02,
Nennförderhöhe der Pumpe: 9,19 m.'

Fördermedium Heizwasser VDI 2035 Blatt 1, Betriebstemperatur max. 110 Grad C, Betriebsdruck PN 10, mit Flanschanschluss, DN 40, Gehäuse aus Gusseisen, Laufrad aus Kunststoff, mit Motor, Bemessungsbetriebsspannung 230 V AC, Schutzart IP X4D DIN EN 60529 (VDE 0470-1), mit Motorschutz, EEI kleiner gleich 0,20, als Hocheffizienzpumpe, mit Wärmedämmschalen gemäß Gebäudeenergiegesetz (GEG).
Menge: 4,000 St
Zeitansatz: 0,90
*Unterbeschreibung 1 Einschl. Gegenflansch und Gummikompensator, DN40*
Einschl. Gegenflansch und hochelastischem Gummikom- pensator in Wellenform mit Trägereinlagen und angeformtem Vollgummiflanschen, selbstdichtend zur Dehnungsaufnahme in alle Bewegungsrichtungen, mit beidseitigem Hinterlegflansche aus feuerverzinktem Stahl mit Durchgangslöchern, gebohrt.
Einschl. Schrauben und Dichtungen, DN 40.

**02.07.160 Umwälz-Kreiselpumpe Nassläufer Motorleistung 0.763 kW stufenlos regelbar Heizwasser PN10 Flanschanschl. DN65 Gehäuse Guss Laufrad Kunststoff 230VAC**
*** Leitbeschreibung
STLB-Bau 2024-04 040
Kreiselpumpe als Umwälzpumpe, als Nassläufer,
max. Motorleistung bis '0.763' kW, stufenlos regelbar, druckgeregelt, Kommunikationsschnittstelle BACnet MS/TP DIN EN ISO 16484-5,
benötigter Volumenstrom Pumpe in m3/h '34,63,
Nennvolumenstrom der Pumpe: 25,76 m3/h.'

Mind.-Förderhöhe in m '5,0,
Nennförderhöhe der Pumpe: 9,19 m.'

Fördermedium Heizwasser VDI 2035 Blatt 1, Betriebstemperatur max. 110 Grad C, Betriebsdruck PN 10, mit Flanschanschluss, DN 65, Gehäuse aus Gusseisen, Laufrad aus Kunststoff, mit Motor, Bemessungsbetriebsspannung 230 V AC, Schutzart IP X4D DIN EN 60529 (VDE 0470-1), mit Motorschutz, EEI kleiner gleich 0,20, als Hocheffizienzpumpe, mit Wärmedämmschalen gemäß Gebäudeenergiegesetz (GEG).
Menge: 1,000 St
Zeitansatz: 1,15
*Unterbeschreibung 1 Einschl. Gegenflansch und Gummikompensator, DN65*
Einschl. Gegenflansch und hochelastischem Gummikom- pensator in Wellenform mit Trägereinlagen und angeformtem Vollgummiflanschen, selbstdichtend zur Dehnungsaufnahme in alle Bewegungsrichtungen, mit beidseitigem Hinterlegflansche aus feuerverzinktem Stahl mit Durchgangslöchern, gebohrt.
Einschl. Schrauben und Dichtungen, DN 65.

**02.07.170 Bezeichnungsschild mehrschichtig Kunststoff H 52mm B 74mm Schildträger Spannband**
STLB-Bau 2024-04 042
Bezeichnungsschild DIN 825, Farbe und Beschriftung nach Angaben des AG, aus mehrschichtigem Kunststoff, Beschriftung 2-zeilig, gedruckt, rechteckig, Höhe 52 mm, Breite 74 mm, Befestigung mit Schildträger aus verzinktem Stahl, Halter und Spannband.
Menge: 30,000 St
Zeitansatz: 0,04

**02.07.180 Bezeichnungsschild mehrschichtig Kunststoff H 74mm B 148mm Schildträger Spannband**
STLB-Bau 2024-04 042
Bezeichnungsschild DIN 825, Farbe und Beschriftung nach Angaben des AG, aus mehrschichtigem Kunststoff, Beschriftung 2-zeilig, gedruckt, rechteckig, Höhe 74 mm, Breite 148 mm, Befestigung mit Schildträger aus verzinktem Stahl, Halter und Spannband.
Menge: 27,000 St
Zeitansatz: 0,04

#### Bereich 02.08 KG 422 Wärmeverteilnetze - Armaturen

*Hinweis: 2- Wege- und 3-Wege mit Stellantrieb*

**02.08.10 Druckunabhängiges 2-Weg-Zonenventil, DN15, PN25, einschl. elektrischem 24V Stellantrieb, einschl. Dämmschale**
*** Bezugsbeschreibung
Druckunabhängiges 2-Weg-Zonenventil, DN 15, PN 25,
Vnom: 0,058 l/s
Differenzdruck: 16 bis 350 kPa,
Ventilkörper: Messing,
Mediumstemperatur: -20 bis 120°C
Kennlinie: gleichprozentig,
Leckrate: luftblasendicht, Leckrate A.
Nennweite: DN 15,
Ausführung: Innengewinde Rp 1/2", einschl. Anschlussver- schraubung.
Einschließlich auf Ventil montiert und verdrahtet:
Elektromotorischer Drehantrieb für Zonenventile Stromabsenkung in Ruhestellung, konstante, lastunabhängige Laufzeit, mechanischer Drehwinkelbegrenzer und Positionsan- zeiger, Schnappmontage des Antriebs, Durchflusseinstellung veränderbar.
Drehmoment Motor: 1 Nm,
Nennspannung AC/DC: 24 V,
Nennspannung Frequenz: 50/60 Hz,
Leistungsverbrauch Betrieb: 0,3 W,
Leistungsverbrauch Ruhestellung: 0;3 W,
Leistungsverbrauch Dimensionierung: 0.6 VA,
Ansteuerung: stetig,
Laufzeit Motor: 75 s / 90°,
Arbeitsbereich: 2 bis 10 V,
Stellungsrückmeldung: 2 bis 10 V,
Handverstellung mit Antrieb (ausgeklickt),
Elektrischer Anschluss Kabel: 1 m PVC,
Schutzart: IEC/EN IP40,
Schutzklasse: IEC/EN III, Sicherheitskleinspannung (SELV).
Einschl. Wärmedämmschalen gemäß Gebäudeenergiegesetz (GEG).
Menge: 310,000 St
Produkt:
  Artikel:
    Artikelnummer: C215QP-B
    Artikelkurztext: Druckunabhängiges 2-Weg-Zonenventil, DN15, PN25, einschl. elektrischem 24V Stellantrieb, einschl. Dämmschale

**02.08.20 Druckunabhängiges 2-Weg-Zonenventil, DN20, PN25 einschl. elektrischem 24V Stellantrieb, einschl. Dämmschale**
*** wie Position 02.08.10
Nennweite: DN 20,
Ausführung: Innengewinde, Rp 3/4"
Vnom: 0,272 l/s.
Menge: 42,000 St
Produkt:
  Artikel:
    Artikelnummer: C220QP-F
    Artikelkurztext: Druckunabhängiges 2-Weg-Zonenventil, DN20, PN25 einschl. elektrischem 24V Stellantrieb, einschl. Dämmschale

**02.08.30 Druckunabhängiges 2-Weg-Zonenventil, DN25, PN25 mit Messstutzen (P/T ports), einschl. elektrischem 24V Stellantrieb einschl. Dämmschale**
*** wie Position 02.08.10
mit Messstutzen (P/T ports),
Nennweite: DN 25,
Ausführung: Innengewinde, Rp 1",
Vnom: 0,583 l/s.
Menge: 15,000 St
Produkt:
  Artikel:
    Artikelnummer: C225QPT-G
    Artikelkurztext: Druckunabhängiges 2-Weg-Zonenventil, DN25, PN25 mit Messstutzen (P/T ports), einschl. elektrischem 24V Stellan

**02.08.40 Regelventil, druckunabhängig, Messing, DN32, PN16, 3,2m3/h, einschl. Stellantrieb elektromotorisch, einschl. Dämmschalen**
Regelventil, druckunabhängig, Messing, PN16, DN32, Stellantrieb elektromotorisch
Druckunabhängiges Regelventil, max. Druckdifferenz: 6 bar,
mit einstellbarem Sollwert, mit Einstellanzeige, für Wasser, max. Betriebstemperatur bis 120 °C, mit Außengewinde, mit Gewindetüllen, einschl. Anschlussverschraubung.
Gehäuse aus Messing, ohne Messnippel,
Nenndruck 1,6 MPa (16 bar),
Durchfluss, Nenn: '3,2' m3/h.
Nennweite: DN 32,
Ausführung: Außengewinde G1 1/4", einschl. Anschlussver- schraubung.
Einschließlich auf Ventil montiert und verdrahtet:
Elektromotorischer Antrieb, 24 VAC, 50 Hz, Stellsignal 0 (2) bis 10 V, Stellgeschwindigkeit 24 s/ mm, mit stetigem Eingangs- signal, Handverstellung, Selbstkalibrierung, Schutzart IP 42 DIN EN 60529 (VDE 0470-1), Schalteinrichtung für Gebäudeautomation.
Einschl. Wärmedämmschalen gemäß Gebäudeenergiegesetz (GEG).
Menge: 1,000 St
Zeitansatz: 0,57

**02.08.50 3-Weg Hubventil, DN15, PN16, Flansch, einschl. elektrischem 24V Stellantrieb, einschl. Dämmschale**
*** Bezugsbeschreibung
3-Weg Hubventil, DN 15, PN 16, Flansch, einschl. Gegenflanschpaar,
Kvs-Wert: 0,63 m³/h,
Ventilkörper: EN-GJL-250 (GG 25),
Mediumstemperatur: -10 bis 120°C,
Kennlinie A - AB: gleichprozentig,
Kennlinie B - AB: linear,
Leckrate A - AB: max. 0.05% vom Kvs-Wert;
Leckrate: B - AB: max. 1% vom Kvs-Wert.
Einschließlich auf Ventil montiert und verdrahtet:
Elektromotorischer Drehantrieb für Zonenventile Stromabsenkung in Ruhestellung, konstante, lastunabhängige Laufzeit, mechanischer Drehwinkelbegrenzer und Positionsan- zeiger, Schnappmontage des Antriebs, Durchflusseinstellung veränderbar.
Drehmoment Motor: 1 Nm,
Nennspannung AC/DC: 24 V,
Nennspannung Frequenz: 50/60 Hz,
Leistungsverbrauch Betrieb: 0,3 W,
Leistungsverbrauch Ruhestellung: 0;3 W,
Leistungsverbrauch Dimensionierung: 0.6 VA,
Ansteuerung: stetig,
Laufzeit Motor: 75 s / 90°,
Arbeitsbereich: 2 bis 10 V,
Stellungsrückmeldung: 2 bis 10 V,
Handverstellung mit Antrieb (ausgeklickt),
Elektrischer Anschluss Kabel: 1 m PVC,
Schutzart: IEC/EN IP40,
Schutzklasse: IEC/EN III, Sicherheitskleinspannung (SELV).
Einschl. Wärmedämmschalen gemäß Gebäudeenergiegesetz (GEG).
Menge: 9,000 St
Produkt:
  Artikel:
    Artikelnummer: H711N
    Artikelkurztext: 3-Weg Hubventil, DN15, PN16, Flansch, einschl. elektrischem 24V Stellantrieb, einschl. Dämmschale

**02.08.60 3-Weg Hubventil, DN20, PN16, Flansch, einschl. elektrischem 24V Stellantrieb, einschl. Dämmschale**
*** wie Position 02.08.50
Kvs-Wert: 6,3 m³/h,
DN 20.
Menge: 5,000 St
Produkt:
  Artikel:
    Artikelnummer: H720N
    Artikelkurztext: 3-Weg Hubventil, DN20, PN16, Flansch, einschl. elektrischem 24V Stellantrieb, einschl. Dämmschale

**02.08.70 3-Weg Hubventil, DN25, PN16, Flansch, einschl. elektrischem 24V Stellantrieb, einschl. Dämmschale**
*** wie Position 02.08.50
Kvs-Wert: 10 m³/h,
DN 25.
Menge: 1,000 St
Produkt:
  Artikel:
    Artikelnummer: H725N
    Artikelkurztext: 3-Weg Hubventil, DN25, PN16, Flansch, einschl. elektrischem 24V Stellantrieb, einschl. Dämmschale

**02.08.80 3-Weg Hubventil, DN40, PN16, Flansch, einschl. elektrischem 24V Stellantrieb, einschl. Dämmschale**
*** wie Position 02.08.50
Kvs-Wert: 25 m³/h,
DN 40.
Menge: 1,000 St
Produkt:
  Artikel:
    Artikelnummer: H740N
    Artikelkurztext: 3-Weg Hubventil, DN40, PN16, Flansch, einschl. elektrischem 24V Stellantrieb, einschl. Dämmschale

**02.08.90 3-Weg Hubventil, DN65, PN16, Flansch, einschl. elektrischem 24V Stellantrieb, einschl. Dämmschale**
*** Leitbeschreibung
*** wie Position 02.08.50
Kvs-Wert: 40 m³/h.,
DN 65.
Menge: 1,000 St
Produkt:
  Artikel:
    Artikelnummer: H764N
    Artikelkurztext: 3-Weg Hubventil, DN65, PN16, Flansch, einschl. elektrischem 24V Stellantrieb, einschl. Dämmschale
*Unterbeschreibung 1 Wärmedämmschale mit Ummantelung*
Wärmedämmschale mit Ummantelung aus nichtprofiliertem Blech, Stahl, feuerverzinkt, Blechdicke 0,6 mm, Überlappungen verschrauben.

*Hinweis: Strangregulierventile und Differenzdruckregler*

**02.08.100 Strangregulier- und Absperrventil DN15, Rp1/2", PN16, einschl. Dämmschale**
*** Bezugsbeschreibung
Strangregulier- und Absperrventil, Zweifachregelndes Strangregulierventil für den Rücklauf mit variabler Drossel- öffnung mit den zusätzlichen Funktionen Absperren, Entleeren, Füllen und Messen. Das Entleeren und Befüllen ist mit Adaptern über die Messanschlüsse möglich. Mit Voreinstellungswerten am Griff. Die Voreinstellung wird durch eine Schraube unter dem Griff arretiert. Die Voreinstellung wird während eines Absperrvorganges nicht verändert. Zusätzlich kann die Voreinstellung durch eine manipulationssichere Kappe verschlossen werden.
Ventilgehäuse aus korrosionsbeständigem entzinkungsbeständigem Messing, Ventileinsatz aus Messing, O-Ringe aus EPDM, Dichtungen aus PTFE und Handrad aus Kunststoff. Geeignete Anschlussverschraubungen.
Medium: Wasser, mit max. 50 % Glykol nach VDI 2035
Werkstoff des Gehäuses: Messing, entzinkungsbeständig
Kvs-Wert: 2,6 m³/h,
Mediumtemperatur: -20 °C - 130 °C,
Nenndruck: PN 16,
Nennweite: DN 15,
Ausführung: mit Innengewinde Rp 1/2", einschl. Anschlussver- schraubung.
Einschl. Wärmedämmschalen gemäß Gebäudeenergiegesetz (GEG).
Menge: 1,000 St
Produkt:
  Artikel:
    Artikelnummer: V5032Y0015B
    Artikelkurztext: Strangregulier- und Absperrventil DN15, Rp1/2", PN16, einschl. Dämmschale

**02.08.110 Strangregulier- und Absperrventil DN40, Rp1 1/2", PN16, einschl. Dämmschale**
*** wie Position 02.08.100
Kvs-Wert: 21,2,
Nennweite: DN 40,
Ausführung: mit Innengewinde Rp 1 1/2".
Menge: 8,000 St
Produkt:
  Artikel:
    Artikelnummer: V5032Y0040B
    Artikelkurztext: Strangregulier- und Absperrventil DN40, Rp1 1/2", PN16, einschl. Dämmschale

**02.08.120 Strangregulierventil DN15, Rp1/2", PN16, einschl. Dämmschale**
*** Bezugsbeschreibung
Strangregulierventil, für den Rücklauf, Gehäuse aus entzinkungsbeständigem Messing. Generelle Entleerung mittels Adapter über das Oberteil, nachträgliche Differenzdruckrege- lung durch auf das Oberteil montierten Membranregler (bis einschließlich DN 40), keine Anbauteile am Ventilgehäuse. Sichtbare Voreinstellungsanzeige bei verdecktem Vorein- stellungsring, hohe Genauigkeit durch Einzeljustierung. Wartungsfreie Spindelabdichtung durch Doppel-O-Ring, PTFE-Sitzabdichtung.
Universalanschluss mit Muffengewinde nach DIN EN 10226-1 für Präzisionsstahlrohr 10 - 22 mm unter Verwendung von Klemmring und Druckschraube.
Für pH-Wert von 8 - 9,5.
Medium: Wasser oder Wasser-Glykolgemisch nach VDI 2035,
Werkstoff des Gehäuses: Messing, entzinkungsbeständig,
Mediumtemperatur: -20 °C - 130 °C,
Nenndruck: PN 16,
Kvs-Wert: 2,7 m³/h,
Nennweite: DN 15,
Ausführung: mit Innengewinde, Rp 1/2", einschl. Anschlussver- schraubung.
Einschl. Wärmedämmschalen gemäß Gebäudeenergiegesetz (GEG).
Menge: 6,000 St
Produkt:
  Artikel:
    Artikelnummer: V5010Y0015
    Artikelkurztext: Strangregulierventil DN15, Rp1/2", PN16, einschl. Dämmschale

**02.08.130 Strangregulierventil DN20, Rp3/4", PN16, einschl. Dämmschale**
*** wie Position 02.08.120
Kvs-Wert: 6,4 m³/h,
Nennweite: DN 20,
Ausführung: mit Innengewinde, Rp 3/4".
Einschl. Wärmedämmschalen gemäß Gebäudeenergiegesetz (GEG).
Menge: 4,000 St
Produkt:
  Artikel:
    Artikelnummer: V5010Y0020
    Artikelkurztext: Strangregulierventil DN20, Rp3/4", PN16, einschl. Dämmschale

**02.08.140 Strangregulierventil DN25, Rp1" PN16, einschl. Dämmschale**
*** wie Position 02.08.120
Kvs-Wert: 6,8 m³/h,
Nennweite: DN 25;
Ausführung: mit Innengewinde Rp 1".
Einschl. Wärmedämmschalen gemäß Gebäudeenergiegesetz (GEG).
Menge: 8,000 St
Produkt:
  Artikel:
    Artikelnummer: V5010Y0025
    Artikelkurztext: Strangregulierventil DN25, Rp1" PN16, einschl. Dämmschale

**02.08.150 Strangregulierventil DN32, Rp1 1/4" PN16, einschl. Dämmschale**
*** wie Position 02.08.120
Kvs-Wert: 21 m³/ h
Nennweite: DN 32,
Ausführung: mit Innengewinde, Rp 1 1/4"
Anschluss mit Muffengewinde nach DIN EN 10226-1 für Gewinderohr.
Einschl. Wärmedämmschalen gemäß Gebäudeenergiegesetz (GEG).
Menge: 12,000 St
Produkt:
  Artikel:
    Artikelnummer: V5010Y0032
    Artikelkurztext: Strangregulierventil DN32, Rp1 1/4" PN16, einschl. Dämmschale

**02.08.160 Strangregulierventil DN40, Rp1 1/2" PN16, einschl. Dämmschale**
*** wie Position 02.08.120
Kvs-Wert: 22 m³/h,
Nennweite: DN 40,
Ausführung: mit Innengewinde, Rp 1 1/2".
Anschluss mit Muffengewinde nach DIN EN 10226-1 für Gewinderohr.
Einschl. Wärmedämmschalen gemäß Gebäudeenergiegesetz (GEG).
Menge: 1,000 St
Produkt:
  Artikel:
    Artikelnummer: V5010Y0040
    Artikelkurztext: Strangregulierventil DN40, Rp1 1/2" PN16, einschl. Dämmschale

**02.08.170 Strangregulierventil DN65, Rp2 1/2", N16, einschl. Dämmschale**
*** Leitbeschreibung
*** wie Position 02.08.120
Kvs-Wert: 47,7 m³/h,
Nennweite: DN 65,
Ausführung: mit Innengewinde, Rp 2 1/2".
Anschluss mit Muffengewinde nach DIN EN 10226-1 für Gewinderohr.
Einschl. Wärmedämmschalen gemäß Gebäudeenergiegesetz (GEG).
Menge: 2,000 St
Produkt:
  Artikel:
    Artikelnummer: V5010Y0065
    Artikelkurztext: Strangregulierventil DN65, Rp2 1/2", N16, einschl. Dämmschale
*Unterbeschreibung 1 Wärmedämmschale mit Ummantelung*
Wärmedämmschale mit Ummantelung aus nichtprofiliertem Blech, Stahl, feuerverzinkt, Blechdicke 0,6 mm, Überlappungen verschrauben.

**02.08.180 Strangdifferenzdruckregler mit Durchflussbegrenzung, PN16, DN15, G3/4 A, einschl. Dämmschale**
Strangdifferenzdruckreger mit Durchflussbegrenzung zur Einhaltung eines Differenzdrucksollwertes und eines einstellbaren maximalen Durchflusswertes. Mit integriertem Regelventil mit linearer Kennlinie als Zonenventil. Ventil bei steigendem Druck schließend. Einbau nur in den Vorlauf. Durch interne Druckimpulsführung nur eine Impulsleitung. Impulsleitung 1,5 m mit Anschluss Rp 1/16 und Anschlussnippel G 3/8. Integrierte Strangabsperrung mit Handrad.
Technische Daten
Gehäuse: Messing,
Druckstufe max.: PN 16,
Wassertemperatur max.: 120 °C,
Differenzdruck: 4 bar,
maximaler Durchfluss bei Strangdifferenzdruck 0,1 bar: 300 l/h,
Nennweite: DN 15,
Anschluss: Außengewinde G3/4 A, einschl. Anschlusssver- schraubung.
Einschl. Wärmedämmschalen gemäß Gebäudeenergiegesetz (GEG).
Menge: 1,000 St

**02.08.190 Differenzdruckregelventil PN16, DN40, Rp1 1/2 ", einschl. Dämmschale**
Differenzdruckregelventil zur konstanten Regelung des eingestellten Sollwertes als Proportionalregler ohne Hilfs- energie. Stufenlos einstellbarer Sollwert von 250 - 600 mbar. Sollwert blockierbar und von außen jederzeit ablesbar. Mit direkter Absperrung und der Möglichkeit zum Entleeren und Befüllen, Einbau in den Rücklauf, Geradsitzausführung, Ventilkegel mit Weichdichtung. Ventilgehäuse, Kopfstück und Reglerschale aus Messing. Innenteile aus Messing (EZB). O-Ringe, Dichtscheibe und Membran aus EPDM. Mit montiertem Mess- und Entleerungsventil und komplettem Anschlusssatz.
Technische Daten
Kvs-Wert: 10 m³/h,
Betriebstemperatur max.: 120 °C,
Betriebstemperatur min.: -10 °C,
Betriebsdruck max.: 16 bar (PN 16),
Differenzdruck max.: 1,5 bar,
Kapillarrohrlänge: 1 m,
Nennweite: DN 40.
Anschluss: mit beiderseits Muffengewinde nach EN 10226,
Rp 1 ½", einschl. Anschlussverschraubung.
Einschl. Wärmedämmschalen gemäß Gebäudeenergiegesetz (GEG).
Menge: 8,000 St

**02.08.200 Abscheider Luft Schmutz Magnetit Einbau waagerecht senkrecht Stahl Klimakaltwasser Zyklon-Prinzip Dämmschalen PN16 DN100**
STLB-Bau 2024-04 041
Abscheider für Mikroblasen, Luft, Schmutz mit Magneten zur Magnetitabscheidung, Einbau waagerecht oder senkrecht, aus Stahl, für Heizungswasser, Zyklon-Prinzip, mit Dämmschalen, mit Flanschanschluss, max. Betriebstemperatur bis 110 Grad C, Nenndruck 1,6 MPa (16 bar), DN 100.
Menge: 1,000 St
Zeitansatz: 0,63

*Hinweis: Absperrarmaturen, Rückschlagklappen und Schmutzfänger*

**02.08.210 Kugelhahn Wasser Rotguss DN15 PN16 Dämmschalen**
*** Bezugsbeschreibung
STLB-Bau 2024-04 041
Kugelhahn, für Wasser, max. Betriebstemperatur bis 120 Grad C, Durchgangsform, mit Muffenanschluss und Verschraubung, Gehäuse aus Rotguss, Betätigung mit Knebel, Nenndruck 1,6 MPa (16 bar), DN 15, mit Dämmschalen.
Menge: 7,000 St
Zeitansatz: 0,25

**02.08.220 Kugelhahn Wasser Rotguss DN20 PN16 Dämmschalen**
*** wie Position 02.08.210
STLB-Bau 2024-04 041
DN 20
Menge: 35,000 St
Zeitansatz: 0,29

**02.08.230 Kugelhahn Wasser Rotguss DN25 PN16 Dämmschalen**
*** wie Position 02.08.210
STLB-Bau 2024-04 041
DN 25
Menge: 25,000 St
Zeitansatz: 0,33

**02.08.240 Kugelhahn Wasser Rotguss DN32 PN16 Dämmschalen**
*** wie Position 02.08.210
STLB-Bau 2024-04 041
DN 32
Menge: 14,000 St
Zeitansatz: 0,38

**02.08.250 Kugelhahn Wasser Rotguss DN40 PN16 Dämmschalen**
*** wie Position 02.08.210
STLB-Bau 2024-04 041
DN 40
Menge: 18,000 St
Zeitansatz: 0,44

**02.08.260 Kugelhahn Wasser Rotguss DN50 PN16 Dämmschalen**
*** wie Position 02.08.210
STLB-Bau 2024-04 041
DN 50
Menge: 17,000 St
Zeitansatz: 0,52

**02.08.270 Absperrschieber Wasser Handrad PN16 DN65**
*** Leitbeschreibung
*** Bezugsbeschreibung
STLB-Bau 2024-04 041
Absperrschieber, für Wasser bis 120 Grad C, mit Flanschanschluss, mit Handrad, Nenndruck 1,6 MPa (16 bar), DN 65.
Menge: 24,000 St
Zeitansatz: 0,94
*Unterbeschreibung 1 Einschl. Gegenflanschpaar, Schrauben und Dichtungen, DN65*
Einschl. Gegenflanschpaar, Schrauben und Dichtungen, DN 65.
*Unterbeschreibung 2 Einschl. Wärmedämmschale mit Ummantelung gemäß Gebäudeenergiegesetz*
Einschl. Wärmedämmschale mit Ummantelung aus nichtprofiliertem Blech, Stahl, feuerverzinkt, Blechdicke 0,6 mm, Überlappungen verschrauben, gemäß Gebäudeenergiegesetz (GEG).

**02.08.280 Absperrschieber Wasser Handrad PN16 DN80**
*** Leitbeschreibung
*** wie Position 02.08.270
STLB-Bau 2024-04 041
DN 80
Menge: 2,000 St
Zeitansatz: 1,10
*Unterbeschreibung 1 Einschl. Gegenflanschpaar, Schrauben und Dichtungen, DN80*
Einschl. Gegenflanschpaar, Schrauben und Dichtungen, DN 80.
*Unterbeschreibung 2 Einschl. Wärmedämmschale mit Ummantelung gemäß Gebäudeenergiegesetz*
Einschl. Wärmedämmschale mit Ummantelung aus nichtprofiliertem Blech, Stahl, feuerverzinkt, Blechdicke 0,6 mm, Überlappungen verschrauben, gemäß Gebäudeenergiegesetz (GEG).

**02.08.290 Absperrklappe Zwischenflanscharmatur EN-GJL DN100 PN16 Heizungswasser bis 120GradC**
*** Leitbeschreibung
STLB-Bau 2024-04 042
Absperrklappe, als Zwischenflanscharmatur, Gehäuse aus Gusseisen EN-GJL, DN 100, Nenndruck 1,6 MPa (16 bar), Baulänge DIN EN 558, für Heizungswasser, bis 120 Grad C, mit Getriebe, Handrad und Stellungsanzeige.
Menge: 24,000 St
Zeitansatz: 0,90
*Unterbeschreibung 1 Einschl. Gegenflanschpaar, Schrauben und Dichtungen, DN100*
Einschl. Gegenflanschpaar, Schrauben und Dichtungen, DN 100.
*Unterbeschreibung 2 Einschl. Wärmedämmschale mit Ummantelung gemäß Gebäudeenergiegesetz*
Einschl. Wärmedämmschale mit Ummantelung aus nichtprofiliertem Blech, Stahl, feuerverzinkt, Blechdicke 0,6 mm, Überlappungen verschrauben, gemäß Gebäudeenergiegesetz (GEG).

**02.08.300 Rückschlagklappe Rotguss DN15 PN16 Wasser bis 120GradC**
*** Leitbeschreibung
*** Bezugsbeschreibung
STLB-Bau 2024-04 041
Rückschlagklappe, Gehäuse aus Rotguss, DN 15, Nenndruck 1,6 MPa (16 bar), für Wasser, max. Betriebstemperatur bis 120 Grad C, mit Innengewinde, Sitz metallisch dichtend.
Menge: 3,000 St
Zeitansatz: 0,24
*Unterbeschreibung 1 Einschl. Anschlussverschraubung und Dichtungen DN15.*
Einschl. Anschlussverschraubung und Dichtungen DN 15.
*Unterbeschreibung 2 Einschl. Wärmedämmschale gemäß Gebäudeenergiegesetz*
Einschl. Wärmedämmschale gemäß Gebäudeenergiegesetz (GEG).

**02.08.310 Rückschlagklappe Rotguss DN20 PN16 Wasser bis 120GradC**
*** Leitbeschreibung
*** wie Position 02.08.300
STLB-Bau 2024-04 041
DN 20
Menge: 2,000 St
Zeitansatz: 0,28
*Unterbeschreibung 1 Einschl. Anschlussverschraubung und Dichtungen DN20.*
Einschl. Anschlussverschraubung und Dichtungen DN 20.
*Unterbeschreibung 2 Einschl. Wärmedämmschale gemäß Gebäudeenergiegesetz*
Einschl. Wärmedämmschale gemäß Gebäudeenergiegesetz (GEG).

**02.08.320 Rückschlagklappe Rotguss DN25 PN16 Wasser bis 120GradC**
*** Leitbeschreibung
*** wie Position 02.08.300
STLB-Bau 2024-04 041
DN 25
Menge: 4,000 St
Zeitansatz: 0,31
*Unterbeschreibung 1 Einschl. Anschlussverschraubung und Dichtungen DN25.*
Einschl. Anschlussverschraubung und Dichtungen DN 25.
*Unterbeschreibung 2 Einschl. Wärmedämmschale gemäß Gebäudeenergiegesetz*
Einschl. Wärmedämmschale gemäß Gebäudeenergiegesetz (GEG).

**02.08.330 Rückschlagklappe Rotguss DN32 PN16 Wasser bis 120GradC**
*** Leitbeschreibung
*** wie Position 02.08.300
STLB-Bau 2024-04 041
DN 32
Menge: 6,000 St
Zeitansatz: 0,36
*Unterbeschreibung 1 Einschl. Anschlussverschraubung und Dichtungen DN32.*
Einschl. Anschlussverschraubung und Dichtungen DN 32.
*Unterbeschreibung 2 Einschl. Wärmedämmschale gemäß Gebäudeenergiegesetz*
Einschl. Wärmedämmschale gemäß Gebäudeenergiegesetz (GEG).

**02.08.340 Rückschlagklappe Rotguss DN40 PN16 Wasser bis 120GradC**
*** Leitbeschreibung
*** wie Position 02.08.300
STLB-Bau 2024-04 041
DN 40
Menge: 1,000 St
Zeitansatz: 0,42
*Unterbeschreibung 1 Einschl. Anschlussverschraubung und Dichtungen DN40.*
Einschl. Anschlussverschraubung und Dichtungen DN 40.
*Unterbeschreibung 2 Einschl. Wärmedämmschale gemäß Gebäudeenergiegesetz*
Einschl. Wärmedämmschale gemäß Gebäudeenergiegesetz (GEG).

**02.08.350 Rückschlagklappe Rotguss DN50 PN16 Wasser bis 120GradC**
*** Leitbeschreibung
*** wie Position 02.08.300
STLB-Bau 2024-04 041
DN 50
Menge: 1,000 St
Zeitansatz: 0,49
*Unterbeschreibung 1 Einschl. Anschlussverschraubung und Dichtungen DN50.*
Einschl. Anschlussverschraubung und Dichtungen DN 50.
*Unterbeschreibung 2 Einschl. Wärmedämmschale gemäß Gebäudeenergiegesetz*
Einschl. Wärmedämmschale gemäß Gebäudeenergiegesetz (GEG).

**02.08.360 Rückschlagklappe Gusseisen DN65 PN16 Wasser bis 120GradC**
*** Leitbeschreibung
*** Bezugsbeschreibung
STLB-Bau 2024-04 041
Rückschlagklappe, Gehäuse aus Gusseisen, DN 65, Nenndruck 1,6 MPa (16 bar), für Wasser, max. Betriebstemperatur bis 120 Grad C, mit Flanschanschluss, Sitz metallisch dichtend.
Menge: 2,000 St
Zeitansatz: 0,94
*Unterbeschreibung 1 Einschl. Gegenflanschpaar, Schrauben und Dichtungen, DN65*
Einschl. Gegenflanschpaar, Schrauben und Dichtungen, DN 65.
*Unterbeschreibung 2 Einschl. Wärmedämmschale mit Ummantelung gemäß Gebäudeenergiegesetz*
Einschl. Wärmedämmschale mit Ummantelung aus nichtprofiliertem Blech, Stahl, feuerverzinkt, Blechdicke 0,6 mm, Überlappungen verschrauben, gemäß Gebäudeenergiegesetz (GEG).

**02.08.370 Rückschlagklappe Gusseisen DN80 PN16 Wasser bis 120GradC**
*** Leitbeschreibung
*** wie Position 02.08.360
STLB-Bau 2024-04 041
DN 80
Menge: 1,000 St
Zeitansatz: 1,10
*Unterbeschreibung 1 Einschl. Gegenflanschpaar, Schrauben und Dichtungen, DN80*
Einschl. Gegenflanschpaar, Schrauben und Dichtungen, DN 80.
*Unterbeschreibung 2 Einschl. Wärmedämmschale mit Ummantelung gemäß Gebäudeenergiegesetz*
Einschl. Wärmedämmschale mit Ummantelung aus nichtprofiliertem Blech, Stahl, feuerverzinkt, Blechdicke 0,6 mm, Überlappungen verschrauben, gemäß Gebäudeenergiegesetz (GEG).

**02.08.380 Rückschlagklappe Gusseisen DN100 PN16 Wasser bis 120GradC**
*** Leitbeschreibung
*** wie Position 02.08.360
STLB-Bau 2024-04 041
DN 100
Menge: 4,000 St
Zeitansatz: 1,33
*Unterbeschreibung 1 Einschl. Gegenflanschpaar, Schrauben und Dichtungen, DN100*
Einschl. Gegenflanschpaar, Schrauben und Dichtungen,
DN 100.
*Unterbeschreibung 2 Einschl. Wärmedämmschale mit Ummantelung gemäß Gebäudeenergiegesetz*
Einschl. Wärmedämmschale mit Ummantelung aus nichtprofiliertem Blech, Stahl, feuerverzinkt, Blechdicke 0,6 mm, Überlappungen verschrauben, gemäß Gebäudeenergiegesetz (GEG).

**02.08.390 Schmutzfänger DN15 Wasser bis 120GradC PN10 Messing**
*** Leitbeschreibung
*** Bezugsbeschreibung
STLB-Bau 2024-04 041
Schmutzfänger, DN 15, für Wasser, max. Betriebstemperatur bis 120 Grad C, Nenndruck 1 MPa (10 bar), mit Gewindeanschluss, Gehäuse aus Messing, mit Normalsieb.
Menge: 3,000 St
Zeitansatz: 0,24
*Unterbeschreibung 1 Einschl. Anschlussverschraubung und Dichtungen DN15.*
Einschl. Anschlussverschraubung und Dichtungen DN 15.
*Unterbeschreibung 2 Einschl. Wärmedämmschale gemäß Gebäudeenergiegesetz*
Einschl. Wärmedämmschale gemäß Gebäudeenergiegesetz (GEG).

**02.08.400 Schmutzfänger DN20 Wasser bis 120GradC PN10 Messing**
*** Leitbeschreibung
*** wie Position 02.08.390
STLB-Bau 2024-04 041
DN 20
Menge: 2,000 St
Zeitansatz: 0,28
*Unterbeschreibung 1 Einschl. Anschlussverschraubung und Dichtungen DN20.*
Einschl. Anschlussverschraubung und Dichtungen DN 20.
*Unterbeschreibung 2 Einschl. Wärmedämmschale gemäß Gebäudeenergiegesetz*
Einschl. Wärmedämmschale gemäß Gebäudeenergiegesetz (GEG).

**02.08.410 Schmutzfänger DN25 Wasser bis 120GradC PN10 Messing**
*** Leitbeschreibung
*** wie Position 02.08.390
STLB-Bau 2024-04 041
DN 25
Menge: 2,000 St
Zeitansatz: 0,31
*Unterbeschreibung 1 Einschl. Anschlussverschraubung und Dichtungen DN25.*
Einschl. Anschlussverschraubung und Dichtungen DN 25.
*Unterbeschreibung 2 Einschl. Wärmedämmschale gemäß Gebäudeenergiegesetz*
Einschl. Wärmedämmschale gemäß Gebäudeenergiegesetz (GEG).

**02.08.420 Schmutzfänger DN32 Wasser bis 120GradC PN10 Messing**
*** Leitbeschreibung
*** wie Position 02.08.390
STLB-Bau 2024-04 041
DN 32
Menge: 7,000 St
Zeitansatz: 0,36
*Unterbeschreibung 1 Einschl. Anschlussverschraubung und Dichtungen DN32.*
Einschl. Anschlussverschraubung und Dichtungen DN 32.
*Unterbeschreibung 2 Einschl. Wärmedämmschale gemäß Gebäudeenergiegesetz*
Einschl. Wärmedämmschale gemäß Gebäudeenergiegesetz (GEG).

**02.08.430 Schmutzfänger DN40 Wasser bis 120GradC PN10 Messing**
*** Leitbeschreibung
*** wie Position 02.08.390
STLB-Bau 2024-04 041
DN 40
Menge: 1,000 St
Zeitansatz: 0,42
*Unterbeschreibung 1 Einschl. Anschlussverschraubung und Dichtungen DN40.*
Einschl. Anschlussverschraubung und Dichtungen DN 40.
*Unterbeschreibung 2 Einschl. Wärmedämmschale gemäß Gebäudeenergiegesetz*
Einschl. Wärmedämmschale gemäß Gebäudeenergiegesetz (GEG).

**02.08.440 Schmutzfänger DN50 Wasser bis 120GradC PN10 Messing**
*** Leitbeschreibung
*** wie Position 02.08.390
STLB-Bau 2024-04 041
DN 50
Menge: 1,000 St
Zeitansatz: 0,49
*Unterbeschreibung 1 Einschl. Anschlussverschraubung und Dichtungen DN50.*
Einschl. Anschlussverschraubung und Dichtungen DN 50.
*Unterbeschreibung 2 Einschl. Wärmedämmschale gemäß Gebäudeenergiegesetz*
Einschl. Wärmedämmschale gemäß Gebäudeenergiegesetz (GEG).

**02.08.450 Schmutzfänger DN65 Wasser bis 120GradC PN16 EN-GJL-250**
*** Leitbeschreibung
*** Bezugsbeschreibung
STLB-Bau 2024-04 041
Schmutzfänger, DN 65, für Wasser, max. Betriebstemperatur bis 120 Grad C, Nenndruck 1,6 MPa (16 bar), mit Flanschanschluss, Gehäuse aus Gusseisen EN-GJL-250, mit Normalsieb.
Menge: 2,000 St
Zeitansatz: 0,94
*Unterbeschreibung 1 Gegenflanschpaar, Schrauben und Dichtungen, DN65*
Einschl. Gegenflanschpaar, Schrauben und Dichtungen, DN 65.
*Unterbeschreibung 2 Einschl. Wärmedämmschale mit Ummantelung gemäß Gebäudeenergiegesetz*
Einschl. Wärmedämmschale mit Ummantelung aus nichtprofiliertem Blech, Stahl, feuerverzinkt, Blechdicke 0,6 mm, Überlappungen verschrauben, gemäß Gebäudeenergiegesetz (GEG).

**02.08.460 Schmutzfänger DN80 Wasser bis 120GradC PN16 EN-GJL-250**
*** Leitbeschreibung
*** wie Position 02.08.450
STLB-Bau 2024-04 041
DN 80
Menge: 1,000 St
Zeitansatz: 1,10
*Unterbeschreibung 1 Gegenflanschpaar, Schrauben und Dichtungen, DN80*
Einschl. Gegenflanschpaar, Schrauben und Dichtungen, DN 80.
*Unterbeschreibung 2 Einschl. Wärmedämmschale mit Ummantelung gemäß Gebäudeenergiegesetz*
Einschl. Wärmedämmschale mit Ummantelung aus nichtprofiliertem Blech, Stahl, feuerverzinkt, Blechdicke 0,6 mm, Überlappungen verschrauben, gemäß Gebäudeenergiegesetz (GEG).

**02.08.470 Schmutzfänger DN100 Wasser bis 120GradC PN16 EN-GJL-250**
*** Leitbeschreibung
*** wie Position 02.08.450
STLB-Bau 2024-04 041
DN 100
Menge: 4,000 St
Zeitansatz: 1,33
*Unterbeschreibung 1 Einschl. Gegenflanschpaar, Schrauben und Dichtungen, DN100*
Einschl. Gegenflanschpaar, Schrauben und Dichtungen,
DN 100.
*Unterbeschreibung 2 Einschl. Wärmedämmschale mit Ummantelung gemäß Gebäudeenergiegesetz*
Einschl. Wärmedämmschale mit Ummantelung aus nichtprofiliertem Blech, Stahl, feuerverzinkt, Blechdicke 0,6 mm, Überlappungen verschrauben, gemäß Gebäudeenergiegesetz (GEG).

**02.08.480 Bezeichnungsschild mehrschichtig Kunststoff H 52mm B 74mm Schildträger Spannband**
STLB-Bau 2024-04 042
Bezeichnungsschild DIN 825, Farbe und Beschriftung nach Angaben des AG, aus mehrschichtigem Kunststoff, Beschriftung 2-zeilig, gedruckt, rechteckig, Höhe 52 mm, Breite 74 mm, Befestigung mit Schildträger aus verzinktem Stahl, Halter und Spannband.
Menge: 80,000 St
Zeitansatz: 0,04

#### Bereich 02.09 KG 422 Wärmeverteilnetze - Rohrleitungen und Formstücke

*Hinweis: Rohrleitungen*

**02.09.10 Rohr Stahlrohr nahtlos schwarz Heizungswasser AD 21,3mm Schweißen**
*** Bezugsbeschreibung
STLB-Bau 2024-04 041
Rohrleitung aus Stahlrohr DIN EN 10216-1, Maße DIN EN 10220, nahtlos, schwarz, für Heizungswasser, Außendurchmesser 21,3 mm, Wanddicke 2 mm, Verbindung durch Schweißen, einschl. Schweiß- bzw. Löt- und Dichtungsmittel, sowie Herstellen der Verbindungen, Form- und Verbindungsstücke werden gesondert vergütet, Rohrbefestigungen werden gesondert vergütet, Verlegung in Gebäuden, Arbeitshöhe des Montageortes bis 5,5 m über der Standfläche des hierfür erforderlichen Gerüstes, Gerüst wird gesondert vergütet.
Menge: 1,000 m
Zeitansatz: 0,24

**02.09.20 Rohr Stahlrohr nahtlos schwarz Heizungswasser AD 33,7mm Schweißen**
*** wie Position 02.09.10
STLB-Bau 2024-04 041
Außendurchmesser 33,7 mm
Menge: 3,000 m
Zeitansatz: 0,25

**02.09.30 Rohr Stahlrohr nahtlos schwarz Heizungswasser AD 42,4mm Schweißen**
*** wie Position 02.09.10
STLB-Bau 2024-04 041
Außendurchmesser 42,4 mm
Wanddicke 2,3 mm
Menge: 14,000 m
Zeitansatz: 0,27

**02.09.40 Rohr Stahlrohr nahtlos schwarz Heizungswasser AD 48,3mm Schweißen**
*** wie Position 02.09.10
STLB-Bau 2024-04 041
Außendurchmesser 48,3 mm
Wanddicke 2,3 mm
Menge: 4,000 m
Zeitansatz: 0,27

**02.09.50 Rohr Stahlrohr nahtlos schwarz Heizungswasser AD 76,1mm Schweißen**
*** wie Position 02.09.10
STLB-Bau 2024-04 041
Außendurchmesser 76,1 mm
Wanddicke 2,6 mm
Menge: 3,000 m
Zeitansatz: 0,30

**02.09.60 Rohr Stahlrohr nahtlos schwarz Heizungswasser AD 114,3mm Schweißen**
*** wie Position 02.09.10
STLB-Bau 2024-04 041
Außendurchmesser 114,3 mm
Wanddicke 3,2 mm
Menge: 36,000 m
Zeitansatz: 0,36

**02.09.70 Rohr Präzisionsstahlrohr geschweißt verz Heizungswasser AD 18mm Pressen**
*** Bezugsbeschreibung
STLB-Bau 2024-04 041
Rohrleitung aus Präzisionsstahlrohr DIN EN 10305-3, geschweißt, außen verzinkt, Stahlsorte E195 (Werkstoff-Nr 1.0034), DIN EN 10305, für Heizungswasser, Außendurchmesser 18 mm, Wanddicke 1,2 mm, Verbindung durch Pressen, mit Verpresstkennzeichnung und Prüfsicherheit, Form- und Verbindungsstücke werden gesondert vergütet, Rohrbefestigungen werden gesondert vergütet, Verlegung in Gebäuden, Arbeitshöhe des Montageortes bis 5,5 m über der Standfläche des hierfür erforderlichen Gerüstes, Gerüst wird gesondert vergütet.
Menge: 3684,000 m
Zeitansatz: 0,15

**02.09.80 Rohr Präzisionsstahlrohr geschweißt verz Heizungswasser AD 22mm Pressen**
*** wie Position 02.09.70
STLB-Bau 2024-04 041
Außendurchmesser 22 mm
Wanddicke 1,5 mm
Menge: 2254,000 m
Zeitansatz: 0,15

**02.09.90 Rohr Präzisionsstahlrohr geschweißt verz Heizungswasser AD 28mm Pressen**
*** wie Position 02.09.70
STLB-Bau 2024-04 041
Außendurchmesser 28 mm
Wanddicke 1,5 mm
Menge: 1970,000 m
Zeitansatz: 0,16

**02.09.100 Rohr Präzisionsstahlrohr geschweißt verz Heizungswasser AD 35mm Pressen**
*** wie Position 02.09.70
STLB-Bau 2024-04 041
Außendurchmesser 35 mm
Wanddicke 1,5 mm
Menge: 851,000 m
Zeitansatz: 0,16

**02.09.110 Rohr Präzisionsstahlrohr geschweißt verz Heizungswasser AD 42mm Pressen**
*** wie Position 02.09.70
STLB-Bau 2024-04 041
Außendurchmesser 42 mm
Wanddicke 1,5 mm
Menge: 775,000 m
Zeitansatz: 0,16

**02.09.120 Rohr Präzisionsstahlrohr geschweißt verz Heizungswasser AD 54mm Pressen**
*** wie Position 02.09.70
STLB-Bau 2024-04 041
Außendurchmesser 54 mm
Wanddicke 1,5 mm
Menge: 326,000 m
Zeitansatz: 0,17

**02.09.130 Rohr Präzisionsstahlrohr geschweißt verz Heizungswasser AD 76,1mm Pressen**
*** wie Position 02.09.70
STLB-Bau 2024-04 041
Außendurchmesser 76,1 mm
Wanddicke 2 mm
Menge: 740,000 m
Zeitansatz: 0,19

**02.09.140 Rohr Präzisionsstahlrohr geschweißt verz Heizungswasser AD 88,9mm Pressen**
*** wie Position 02.09.70
STLB-Bau 2024-04 041
Außendurchmesser 88,9 mm
Wanddicke 2 mm
Menge: 114,000 m
Zeitansatz: 0,20

**02.09.150 Rohr Präzisionsstahlrohr geschweißt verz Heizungswasser AD 108mm Pressen**
*** wie Position 02.09.70
STLB-Bau 2024-04 041
Außendurchmesser 108 mm
Wanddicke 2 mm
Menge: 40,000 m
Zeitansatz: 0,21

*Hinweis: Befestigung unter Berücksichtigung der Erdbebenzone 3 (EZ3)*
Befestigung unter Berücksichtigung der Erdbebenzone 3 (EZ3).

**02.09.160 Rohrschelle Stahl verz L bis 0,5m AD 21,3mm**
*** Bezugsbeschreibung
Rohraufhängung unter Berücksichtigung der Erdbebenzone 3 (EZ3) als Rohrschelle, aus verzinktem Stahl, mit schalldämmen- den Einlagen, Anforderungen entsprechend DIN 4109-1, Länge Aufhängung bis 0,5 m, Befestigung mit Gewindestäben, mit Schrauben, an Montageschienen bzw. mit Gewindestäben und bauaufsichtlich zugelassenen Dübeln, Rohr aus Stahl, Außendurchmesser 21,3 mm, für Heizungswasser, Arbeitshöhe des Montageortes bis 5,5 m über der Standfläche des hierfür erforderlichen Gerüstes, Gerüst wird gesondert vergütet.
Menge: 1,000 St
Zeitansatz: 0,17

**02.09.170 Rohrschelle Stahl verz L bis 0,5m AD 33,7mm**
*** wie Position 02.09.160
Außendurchmesser 33,7 mm
Menge: 1,000 St
Zeitansatz: 0,17

**02.09.180 Rohrschelle Stahl verz L bis 0,5m AD 42,4mm**
*** wie Position 02.09.160
Außendurchmesser 42,4 mm
Menge: 4,000 St
Zeitansatz: 0,18

**02.09.190 Rohrschelle Stahl verz L bis 0,5m AD 48,3mm**
*** wie Position 02.09.160
Außendurchmesser 48,3 mm
Menge: 1,000 St
Zeitansatz: 0,18

**02.09.200 Rohrschelle Stahl verz L bis 0,5m AD 76,1mm**
*** wie Position 02.09.160
Außendurchmesser 76,1 mm
Menge: 1,000 St
Zeitansatz: 0,20

**02.09.210 Rohrschelle Stahl verz L bis 0,5m AD 114,3mm**
*** wie Position 02.09.160
Außendurchmesser 114,3 mm
Menge: 7,000 St
Zeitansatz: 0,21

**02.09.220 Rohrschelle Stahl verz L bis 0,5m AD 18mm**
*** Bezugsbeschreibung
Rohraufhängung unter Berücksichtigung der Erdbebenzone 3 (EZ3) als Rohrschelle, aus verzinktem Stahl, mit schalldämmen- den Einlagen, Anforderungen entsprechend DIN 4109-1, Länge Aufhängung bis 0,5 m, Befestigung mit Gewindestäben, mit Schrauben, an Montageschienen bzw. mit Gewindestäben und bauaufsichtlich zugelassenen Dübeln, Rohr aus Präzisionsstahl, Außendurchmesser 18 mm, für Heizungswasser, Arbeitshöhe des Montageortes bis 5,5 m über der Standfläche des hierfür erforderlichen Gerüstes, Gerüst wird gesondert vergütet.
Menge: 2469,000 St
Zeitansatz: 0,16

**02.09.230 Rohrschelle Stahl verz L bis 0,5m AD 22mm**
*** wie Position 02.09.220
Außendurchmesser 22 mm
Menge: 1127,000 St
Zeitansatz: 0,17

**02.09.240 Rohrschelle Stahl verz L bis 0,5m AD 28mm**
*** wie Position 02.09.220
Außendurchmesser 28 mm
Menge: 887,000 St
Zeitansatz: 0,17

**02.09.250 Rohrschelle Stahl verz L bis 0,5m AD 35mm**
*** wie Position 02.09.220
Außendurchmesser 35 mm
Menge: 315,000 St
Zeitansatz: 0,17

**02.09.260 Rohrschelle Stahl verz L bis 0,5m AD 42mm**
*** wie Position 02.09.220
Außendurchmesser 42 mm
Menge: 264,000 St
Zeitansatz: 0,18

**02.09.270 Rohrschelle Stahl verz L bis 0,5m AD 54mm**
*** wie Position 02.09.220
Außendurchmesser 54 mm
Menge: 95,000 St
Zeitansatz: 0,18

**02.09.280 Rohrschelle Stahl verz L bis 0,5m AD 76,1mm**
*** wie Position 02.09.220
Außendurchmesser 76,1 mm
Menge: 178,000 St
Zeitansatz: 0,20

**02.09.290 Rohrschelle Stahl verz L bis 0,5m AD 88,9mm**
*** wie Position 02.09.220
Außendurchmesser 88,9 mm
Menge: 26,000 St
Zeitansatz: 0,20

**02.09.300 Rohrschelle Stahl verz L bis 0,5m AD 108mm**
*** wie Position 02.09.220
Außendurchmesser 108 mm
Menge: 8,000 St
Zeitansatz: 0,21

*Hinweis: Erdbebensicher Befestigungen - Rohrabhängungen (Innenbereich)*
Erdbebensicher Befestigungen - Rohrabhängungen (Innenbereich)
Seismik Konstruktion TGA-Leitungen
Bestehend aus einer statisch und seismisch ausgelegten Sonderkonstruktion für die Befestigung der jeweiligen Rohrleitungen an einer Betondecke im Innenbereich.
Aus gekantetem C-Profil zur Erstellung von verschraubten Konstruktionen für die Aufnahme von Rohren, Kanälen und Kabeltrassen mit Lang- und Rundlöcher für optimierte Ankerbefestigung an Schienenunterseite.
Mit flexibler und demontierbarer Lösungen ohne Schweißen mittels "Twist Lock"-Flügelmutter
Verbinder werden von außen montiert, so dass unterschiedliche Verbinder kombiniert werden können, um das erforderliche Lastniveau sicherzustellen oder ggfs. nachträgliche Ertüchtigung der Knotenverbindungen möglich zu machen.
Die Konstruktion ist nach seismischen Gesichtspunkten auszulegen.

Maße und Werkstoffdicke (Breite x Höhe x Stärke):
z. B. 42,5 x 42,5 x 2,0 mm.
Werkstoff: S 280, vorverzinkt 20µm (Z275), Korrosions- widerstandsklasse C1 für 50 Jahre (in Sonderfällen C2 für 20 Jahre).

Statische und Seismische Nachweise
Für die gesamte Anlagenhalterung, wie zuvor beschrieben, ist vor Ausführung eine prüffähige Statik vorzulegen.
Hierzu sind Eigenlasten zu berücksichtigen und das Gesamt- system auf Standsicherheit zu überprüfen.
Des Weiteren sind Nachweise über die an den Fußpunkten anliegenden Spannungen zu führen, um Sie dem verantwortlichen Tragwerksplaner vorlegen zu können.

**02.09.310 Aufhängekonstruktion Ltg TGA Stahl verz**
STLB-Bau 2024-04 075
Aufhängekonstruktion für Leitungen der Technischen Gebäudeausrüstung (TGA), aus verzinktem Stahl, mit schalldämmender Zwischenlage, einschl. Decken-/Mauerwerksbefestigung, befestigen mit Befestigungsmitteln mit bauaufsichtlichem Nachweis einschl. Bohrungen, einschl. statischem Nachweis.
Menge: 800,000 kg
Zeitansatz: 0,49

*Hinweis: Erdbebensicher Befestigungen - Rohrabhängungen (Außenbereich/ Schacht)*
Erdbebensicher Befestigungen - Rohrabhängungen (Außenbereich/ Schacht)
Seismik-Konstruktion TGA-Leitungen
Bestehend aus einer statisch und seismisch ausgelegten Sonderkonstruktion für die Befestigung der jeweiligen Rohrleitungen an einen Stahlträger im Außenbereich bzw. Schacht.
Geschlossenes, torsionssteifes Vierkantprofil zur Erstellung von Stahltragwerken als verschraubte Konstruktion für die Aufnahme von Rohren, Kanälen, Kabeltrassen und lasttechnisch geeigneten Elementen.
Mit flexiblen und demontierbaren Lösungen ohne Schweißen
Anschlussbauteile sind mittels gewindefurchender Schraube an allen vier Seiten auf gleicher Höhe einfach und flexibel möglich
Verbinder werden von außen montiert, so dass unterschiedliche Verbinder kombiniert werden können, um das erforderliche Lastniveau sicherzustellen oder ggfs. nachträgliche Ertüch- tigung der Knotenverbindungen möglich zu machen.
Einbindungsstellen für Gewindeformschrauben mit Ringver- stärkung (Materialstärke 5,5 mm) direkte Träger-an-Träger- Befestigung ohne Verbinder (Direkter Anschluss von C-Schienen an das Profil ohne weitere Komponenten möglich.)

Maße und Werkstoffdicke (Breite x Höhe x Stärke):
50 x 50 x 2,75/ 5,5 mm,
50 x 100 x 3,0/ 5,5 mm.
Werkstoff: S 350, Zink-Magnesium-Beschichtung ZM310 24µm - ASTM A1046 mit Selbstheilungseffekt (Schienenschnitte ohne Nachverzinken), Korrosionswiderstandsklasse C1 für 50 Jahre (in Sonderfällen C2 für 20 Jahre)

Statische und Seismische Nachweise
Für die gesamte Anlagenhalterung, wie zuvor beschrieben, ist vor Ausführung eine prüffähige Statik vorzulegen.
Hierzu sind Eigenlasten zu berücksichtigen und das Gesamt- system auf Standsicherheit zu überprüfen.
Des Weiteren sind Nachweise über die an den Fußpunkten anliegenden Spannungen zu führen, um Sie dem verantwortlichen Tragwerksplaner vorlegen zu können.

**02.09.320 Aufhängekonstruktion Ltg TGA Stahl verz**
STLB-Bau 2024-04 075
Aufhängekonstruktion für Leitungen der Technischen Gebäudeausrüstung (TGA), aus verzinktem Stahl, mit schalldämmender Zwischenlage, einschl. Decken-/Mauerwerksbefestigung, befestigen mit Befestigungsmitteln mit bauaufsichtlichem Nachweis einschl. Bohrungen, einschl. statischem Nachweis.
Menge: 500,000 kg
Zeitansatz: 0,49

*Hinweis: Formstücke*
Formstücke
Einschl. Übergangsstücke (Flansche) zum Materialwechsel zwischen C-Stahl, außen verz. mit Stahlrohr DIN EN 10216-1

**02.09.330 Übergangsflansch Kohlenstoffstahl Schweißen PN10/16 Heizungswasser AD 26,9mm**
*** Leitbeschreibung
*** Bezugsbeschreibung
STLB-Bau 2024-04 041
Übergangsflansch, aus Kohlenstoffstahl, Verbindung durch Schweißen, PN 10/16, für Rohrleitung aus Stahlrohr DIN EN 10216-1, Maße DIN EN 10220, nahtlos, für Heizungswasser, Außendurchmesser 26,9 mm.
Menge: 1,000 St
Zeitansatz: 0,17
*Unterbeschreibung 1 Einschl. zusätzliche Bauteile für die Flanschverbindung DN 25*
Einschl. zusätzliche Bauteile für die Flanschverbindung DN 25.
- Einschl. Schrauben und Dichtungen,
- Einschl. Wärmedämmschale des Flanschpaares gemäß
  Gebäudeenergiegesetz (GEG).
EP in obigen Positionen enthalten.

**02.09.340 Übergangsflansch Kohlenstoffstahl Schweißen PN10/16 Heizungswasser AD 33,7mm**
*** Leitbeschreibung
*** wie Position 02.09.330
STLB-Bau 2024-04 041
Außendurchmesser 33,7 mm
Menge: 3,000 St
Zeitansatz: 0,20
*Unterbeschreibung 1 Einschl. zusätzliche Bauteile für die Flanschverbindung DN 32*
Einschl. zusätzliche Bauteile für die Flanschverbindung DN 32.
- Einschl. Schrauben und Dichtungen,
- Einschl. Wärmedämmschale des Flanschpaares gemäß
  Gebäudeenergiegesetz (GEG).
EP in obigen Positionen enthalten.

**02.09.350 Übergangsflansch Kohlenstoffstahl Schweißen PN10/16 Heizungswasser AD 76,1mm**
*** Leitbeschreibung
*** wie Position 02.09.330
STLB-Bau 2024-04 041
Außendurchmesser 76,1 mm
Menge: 2,000 St
Zeitansatz: 0,36
*Unterbeschreibung 1 Einschl. zusätzliche Bauteile für die Flanschverbindung DN 65*
Einschl. zusätzliche Bauteile für die Flanschverbindung DN 65.
- Einschl. Schrauben und Dichtungen,
- Einschl. Wärmedämmschale des Flanschpaares gemäß
  Gebäudeenergiegesetz (GEG).
EP in obigen Positionen enthalten.

**02.09.360 Übergangsflansch Kohlenstoffstahl Schweißen PN10/16 Heizungswasser AD 114,3mm**
*** Leitbeschreibung
*** wie Position 02.09.330
STLB-Bau 2024-04 041
Außendurchmesser 114,3 mm
Menge: 4,000 St
Zeitansatz: 0,51
*Unterbeschreibung 1 Einschl. zusätzliche Bauteile für die Flanschverbindung DN 100*
Einschl. zusätzliche Bauteile für die Flanschverbindung DN 100.
- Einschl. Schrauben und Dichtungen,
- Einschl. Wärmedämmschale des Flanschpaares gemäß
  Gebäudeenergiegesetz (GEG).
EP in obigen Positionen enthalten.

**02.09.370 Übergangsflansch Einsteckende Kohlenstoffstahl verz Pressverbindung PN10/16 Heizungswasser AD 28mm**
*** Bezugsbeschreibung
STLB-Bau 2024-04 041
Übergangsflansch, mit Einsteckende, aus Kohlenstoffstahl, außen verzinkt, Pressverbindung, PN 10/16, für Rohrleitung aus Präzisionsstahlrohr DIN EN 10305-3, geschweißt, für Heizungswasser, Außendurchmesser 28 mm.
Menge: 1,000 St
Zeitansatz: 0,14

**02.09.380 Übergangsflansch Einsteckende Kohlenstoffstahl verz Pressverbindung PN10/16 Heizungswasser AD 35mm**
*** wie Position 02.09.370
STLB-Bau 2024-04 041
Außendurchmesser 35 mm
Menge: 3,000 St
Zeitansatz: 0,16

**02.09.390 Übergangsflansch Einsteckende Kohlenstoffstahl verz Pressverbindung PN10/16 Heizungswasser AD 76,1mm**
*** wie Position 02.09.370
STLB-Bau 2024-04 041
Außendurchmesser 76,1 mm
Menge: 2,000 St
Zeitansatz: 0,28

**02.09.400 Übergangsflansch Einsteckende Kohlenstoffstahl verz Pressverbindung PN10/16 Heizungswasser AD 108mm**
*** wie Position 02.09.370
STLB-Bau 2024-04 041
Außendurchmesser 108 mm
Menge: 4,000 St
Zeitansatz: 0,37

*Hinweis: Übergangsstücke*

**02.09.410 Übergangsverschraubung Einsteckende IG Kohlenstoffstahl verz Pressverbindung Heizungswasser AD 18mm Rp1/2**
STLB-Bau 2024-04 041
Übergangsverschraubung, mit Einsteckende und Innengewinde, aus Kohlenstoffstahl, außen verzinkt, Pressverbindung, mit Verpresstkennzeichnung und Prüfsicherheit, für Rohrleitung aus Präzisionsstahlrohr DIN EN 10305-3, geschweißt, für Heizungswasser, Außendurchmesser 18 mm, Gewindeanschluss Rp 1/2.
Menge: 54,000 St
Zeitansatz: 0,13

**02.09.420 Übergangsverschraubung Einsteckende AG Kohlenstoffstahl verz Pressverbindung Heizungswasser AD 22mm R1/2**
*** Bezugsbeschreibung
STLB-Bau 2024-04 041
Übergangsverschraubung, mit Einsteckende und Außengewinde, aus Kohlenstoffstahl, außen verzinkt, Pressverbindung, mit Verpresstkennzeichnung und Prüfsicherheit, für Rohrleitung aus Präzisionsstahlrohr DIN EN 10305-3, geschweißt, für Heizungswasser, Außendurchmesser 22 mm, Gewindeanschluss R 1/2.
Menge: 64,000 St
Zeitansatz: 0,14

**02.09.430 Übergangsverschraubung Einsteckende AG Kohlenstoffstahl verz Pressverbindung Heizungswasser AD 22mm R3/4**
*** wie Position 02.09.420
STLB-Bau 2024-04 041
Gewindeanschluss R 3/4
Menge: 8,000 St
Zeitansatz: 0,14

**02.09.440 Übergangsverschraubung Einsteckende AG Kohlenstoffstahl verz Pressverbindung Heizungswasser AD 28mm R1**
*** wie Position 02.09.420
STLB-Bau 2024-04 041
Außendurchmesser 28 mm
Gewindeanschluss R 1
Menge: 12,000 St
Zeitansatz: 0,17

**02.09.450 Übergangsverschraubung Einsteckende AG Kohlenstoffstahl verz Pressverbindung Heizungswasser AD 35mm R1**
*** wie Position 02.09.420
STLB-Bau 2024-04 041
Außendurchmesser 35 mm
Gewindeanschluss R 1
Menge: 4,000 St
Zeitansatz: 0,19

**02.09.460 Übergangsverschraubung Einsteckende AG Kohlenstoffstahl verz Pressverbindung Heizungswasser AD 35mm R1 1/4**
*** wie Position 02.09.420
STLB-Bau 2024-04 041
Außendurchmesser 35 mm
Gewindeanschluss R 1 1/4
Menge: 22,000 St
Zeitansatz: 0,19

**02.09.470 Übergangsverschraubung Einsteckende AG Kohlenstoffstahl verz Pressverbindung Heizungswasser AD 35mm R1 1/2**
*** wie Position 02.09.420
STLB-Bau 2024-04 041
Außendurchmesser 35 mm
Gewindeanschluss R 1 1/2
Menge: 1,000 St
Zeitansatz: 0,19

**02.09.480 Übergangsverschraubung Einsteckende AG Kohlenstoffstahl verz Pressverbindung Heizungswasser AD 42mm R1 1/4**
*** wie Position 02.09.420
STLB-Bau 2024-04 041
Außendurchmesser 42 mm
Gewindeanschluss R 1 1/4
Menge: 17,000 St
Zeitansatz: 0,21

**02.09.490 Übergangsverschraubung Einsteckende AG Kohlenstoffstahl verz Pressverbindung Heizungswasser AD 76,1mm R2 1/2**
*** wie Position 02.09.420
STLB-Bau 2024-04 041
Außendurchmesser 76,1 mm
Gewindeanschluss R 2 1/2
Menge: 4,000 St
Zeitansatz: 0,33

*Hinweis: Bögen*

**02.09.500 Bogen Kohlenstoffstahl Schweißen 45-90Grad Heizungswasser AD 21,3mm**
*** Bezugsbeschreibung
STLB-Bau 2024-04 041
Bogen, aus Kohlenstoffstahl, Verbindung durch Schweißen, über 45 bis 90 Grad, für Rohrleitung aus Stahlrohr DIN EN 10216-1, Maße DIN EN 10220, nahtlos, für Heizungswasser, Außendurchmesser 21,3 mm.
Menge: 4,000 St
Zeitansatz: 0,14

**02.09.510 Bogen Kohlenstoffstahl Schweißen 45-90Grad Heizungswasser AD 33,7mm**
*** wie Position 02.09.500
STLB-Bau 2024-04 041
Außendurchmesser 33,7 mm
Menge: 19,000 St
Zeitansatz: 0,18

**02.09.520 Bogen Kohlenstoffstahl Schweißen 45-90Grad Heizungswasser AD 48,3mm**
*** wie Position 02.09.500
STLB-Bau 2024-04 041
Außendurchmesser 48,3 mm
Menge: 7,000 St
Zeitansatz: 0,23

**02.09.530 Bogen Kohlenstoffstahl Schweißen 45-90Grad Heizungswasser AD 76,1mm**
*** wie Position 02.09.500
STLB-Bau 2024-04 041
Außendurchmesser 76,1 mm
Menge: 2,000 St
Zeitansatz: 0,33

**02.09.540 Bogen Kohlenstoffstahl Schweißen 45-90Grad Heizungswasser AD 114,3mm**
*** wie Position 02.09.500
STLB-Bau 2024-04 041
Außendurchmesser 114,3 mm
Menge: 13,000 St
Zeitansatz: 0,46

**02.09.550 Bogen Kohlenstoffstahl Schweißen bis 45Grad Heizungswasser AD 21,3mm**
*** Bezugsbeschreibung
STLB-Bau 2024-04 041
Bogen, aus Kohlenstoffstahl, Verbindung durch Schweißen, bis 45 Grad, für Rohrleitung aus Stahlrohr DIN EN 10216-1, Maße DIN EN 10220, nahtlos, für Heizungswasser, Außendurchmesser 21,3 mm.
Menge: 11,000 St
Zeitansatz: 0,14

**02.09.560 Bogen Kohlenstoffstahl Schweißen bis 45Grad Heizungswasser AD 33,7mm**
*** wie Position 02.09.550
STLB-Bau 2024-04 041
Außendurchmesser 33,7 mm
Menge: 24,000 St
Zeitansatz: 0,18

**02.09.570 Bogen Kohlenstoffstahl Schweißen bis 45Grad Heizungswasser AD 48,3mm**
*** wie Position 02.09.550
STLB-Bau 2024-04 041
Außendurchmesser 48,3 mm
Menge: 20,000 St
Zeitansatz: 0,23

**02.09.580 Bogen Kohlenstoffstahl Schweißen bis 45Grad Heizungswasser AD 114,3mm**
*** wie Position 02.09.550
STLB-Bau 2024-04 041
Außendurchmesser 114,3 mm
Menge: 22,000 St
Zeitansatz: 0,46

**02.09.590 Bogen Kohlenstoffstahl verz Pressverbindung 45-90Grad Heizungswasser AD 18mm**
*** Bezugsbeschreibung
STLB-Bau 2024-04 041
Bogen, aus Kohlenstoffstahl, außen verzinkt, Pressverbindung, mit Verpresstkennzeichnung und Prüfsicherheit, über 45 bis 90 Grad, für Rohrleitung aus Präzisionsstahlrohr DIN EN 10305-3, geschweißt, für Heizungswasser, Außendurchmesser 18 mm.
Menge: 3220,000 St
Zeitansatz: 0,10

**02.09.600 Bogen Kohlenstoffstahl verz Pressverbindung 45-90Grad Heizungswasser AD 22mm**
*** wie Position 02.09.590
STLB-Bau 2024-04 041
Außendurchmesser 22 mm
Menge: 2476,000 St
Zeitansatz: 0,11

**02.09.610 Bogen Kohlenstoffstahl verz Pressverbindung 45-90Grad Heizungswasser AD 28mm**
*** wie Position 02.09.590
STLB-Bau 2024-04 041
Außendurchmesser 28 mm
Menge: 1249,000 St
Zeitansatz: 0,13

**02.09.620 Bogen Kohlenstoffstahl verz Pressverbindung 45-90Grad Heizungswasser AD 35mm**
*** wie Position 02.09.590
STLB-Bau 2024-04 041
Außendurchmesser 35 mm
Menge: 376,000 St
Zeitansatz: 0,15

**02.09.630 Bogen Kohlenstoffstahl verz Pressverbindung 45-90Grad Heizungswasser AD 42mm**
*** wie Position 02.09.590
STLB-Bau 2024-04 041
Außendurchmesser 42 mm
Menge: 191,000 St
Zeitansatz: 0,16

**02.09.640 Bogen Kohlenstoffstahl verz Pressverbindung 45-90Grad Heizungswasser AD 54mm**
*** wie Position 02.09.590
STLB-Bau 2024-04 041
Außendurchmesser 54 mm
Menge: 143,000 St
Zeitansatz: 0,20

**02.09.650 Bogen Kohlenstoffstahl verz Pressverbindung 45-90Grad Heizungswasser AD 76,1mm**
*** wie Position 02.09.590
STLB-Bau 2024-04 041
Außendurchmesser 76,1 mm
Menge: 78,000 St
Zeitansatz: 0,25

**02.09.660 Bogen Kohlenstoffstahl verz Pressverbindung 45-90Grad Heizungswasser AD 88,9mm**
*** wie Position 02.09.590
STLB-Bau 2024-04 041
Außendurchmesser 88,9 mm
Menge: 2,000 St
Zeitansatz: 0,29

**02.09.670 Bogen Kohlenstoffstahl verz Pressverbindung 45-90Grad Heizungswasser AD 108mm**
*** wie Position 02.09.590
STLB-Bau 2024-04 041
Außendurchmesser 108 mm
Menge: 14,000 St
Zeitansatz: 0,34

**02.09.680 Bogen Kohlenstoffstahl verz Pressverbindung bis 45Grad Heizungswasser AD 18mm**
*** Bezugsbeschreibung
STLB-Bau 2024-04 041
Bogen, aus Kohlenstoffstahl, außen verzinkt, Pressverbindung, mit Verpresstkennzeichnung und Prüfsicherheit, bis 45 Grad, für Rohrleitung aus Präzisionsstahlrohr DIN EN 10305-3, geschweißt, für Heizungswasser, Außendurchmesser 18 mm.
Menge: 800,000 St
Zeitansatz: 0,10

**02.09.690 Bogen Kohlenstoffstahl verz Pressverbindung bis 45Grad Heizungswasser AD 22mm**
*** wie Position 02.09.680
STLB-Bau 2024-04 041
Außendurchmesser 22 mm
Menge: 481,000 St
Zeitansatz: 0,11

**02.09.700 Bogen Kohlenstoffstahl verz Pressverbindung bis 45Grad Heizungswasser AD 28mm**
*** wie Position 02.09.680
STLB-Bau 2024-04 041
Außendurchmesser 28 mm
Menge: 295,000 St
Zeitansatz: 0,13

**02.09.710 Bogen Kohlenstoffstahl verz Pressverbindung bis 45Grad Heizungswasser AD 35mm**
*** wie Position 02.09.680
STLB-Bau 2024-04 041
Außendurchmesser 35 mm
Menge: 10,000 St
Zeitansatz: 0,15

**02.09.720 Bogen Kohlenstoffstahl verz Pressverbindung bis 45Grad Heizungswasser AD 42mm**
*** wie Position 02.09.680
STLB-Bau 2024-04 041
Außendurchmesser 42 mm
Menge: 12,000 St
Zeitansatz: 0,16

**02.09.730 Bogen Kohlenstoffstahl verz Pressverbindung bis 45Grad Heizungswasser AD 54mm**
*** wie Position 02.09.680
STLB-Bau 2024-04 041
Außendurchmesser 54 mm
Menge: 15,000 St
Zeitansatz: 0,20

**02.09.740 Bogen Kohlenstoffstahl verz Pressverbindung bis 45Grad Heizungswasser AD 76,1mm**
*** wie Position 02.09.680
STLB-Bau 2024-04 041
Außendurchmesser 76,1 mm
Menge: 272,000 St
Zeitansatz: 0,25

**02.09.750 Bogen Kohlenstoffstahl verz Pressverbindung bis 45Grad Heizungswasser AD 88,9mm**
*** wie Position 02.09.680
STLB-Bau 2024-04 041
Außendurchmesser 88,9 mm
Menge: 1,000 St
Zeitansatz: 0,29

**02.09.760 Bogen Kohlenstoffstahl verz Pressverbindung bis 45Grad Heizungswasser AD 108mm**
*** wie Position 02.09.680
STLB-Bau 2024-04 041
Außendurchmesser 108 mm
Menge: 33,000 St
Zeitansatz: 0,34

*Hinweis: T-Stücke*

**02.09.770 T-Stück Kohlenstoffstahl Schweißen Heizungswasser AD 33,7mm**
*** Bezugsbeschreibung
STLB-Bau 2024-04 041
T-Stück, aus Kohlenstoffstahl, Verbindung durch Schweißen, für Rohrleitung aus Stahlrohr DIN EN 10216-1, Maße DIN EN 10220, nahtlos, für Heizungswasser, Außendurchmesser 33,7 mm.
Menge: 2,000 St
Zeitansatz: 0,27

**02.09.780 T-Stück Kohlenstoffstahl Schweißen Heizungswasser AD 114,3mm**
*** wie Position 02.09.770
STLB-Bau 2024-04 041
Außendurchmesser 114,3 mm
Menge: 1,000 St
Zeitansatz: 0,70

**02.09.790 T-Stück Kohlenstoffstahl verz Pressverbindung Heizungswasser AD 18mm**
*** Bezugsbeschreibung
STLB-Bau 2024-04 041
T-Stück, aus Kohlenstoffstahl, außen verzinkt, Pressverbindung, mit Verpresstkennzeichnung und Prüfsicherheit, für Rohrleitung aus Präzisionsstahlrohr DIN EN 10305-3, geschweißt, für Heizungswasser, Außendurchmesser 18 mm.
Menge: 187,000 St
Zeitansatz: 0,15

**02.09.800 T-Stück Kohlenstoffstahl verz Pressverbindung Heizungswasser AD 22mm**
*** wie Position 02.09.790
STLB-Bau 2024-04 041
Außendurchmesser 22 mm
Menge: 18,000 St
Zeitansatz: 0,17

**02.09.810 T-Stück Kohlenstoffstahl verz Pressverbindung Heizungswasser AD 28mm**
*** wie Position 02.09.790
STLB-Bau 2024-04 041
Außendurchmesser 28 mm
Menge: 3,000 St
Zeitansatz: 0,19

**02.09.820 T-Stück Kohlenstoffstahl verz Pressverbindung Heizungswasser AD 35mm**
*** wie Position 02.09.790
STLB-Bau 2024-04 041
Außendurchmesser 35 mm
Menge: 31,000 St
Zeitansatz: 0,22

**02.09.830 T-Stück Kohlenstoffstahl verz Pressverbindung Heizungswasser AD 42mm**
*** wie Position 02.09.790
STLB-Bau 2024-04 041
Außendurchmesser 42 mm
Menge: 16,000 St
Zeitansatz: 0,25

**02.09.840 T-Stück Kohlenstoffstahl verz Pressverbindung Heizungswasser AD 54mm**
*** wie Position 02.09.790
STLB-Bau 2024-04 041
Außendurchmesser 54 mm
Menge: 2,000 St
Zeitansatz: 0,29

**02.09.850 T-Stück Kohlenstoffstahl verz Pressverbindung Heizungswasser AD 76,1mm**
*** wie Position 02.09.790
STLB-Bau 2024-04 041
T-Stück, aus Kohlenstoffstahl, außen verzinkt, Pressverbindung, mit Verpresstkennzeichnung, für Rohrleitung aus Präzisionsstahlrohr DIN EN 10305-3, geschweißt, für Heizungswasser, Außendurchmesser 76,1 mm.
Menge: 17,000 St
Zeitansatz: 0,38

**02.09.860 T-Stück Kohlenstoffstahl verz Pressverbindung Heizungswasser AD 88,9mm**
*** wie Position 02.09.790
STLB-Bau 2024-04 041
Außendurchmesser 88,9 mm
Menge: 1,000 St
Zeitansatz: 0,43

**02.09.870 T-Stück Kohlenstoffstahl verz Pressverbindung Heizungswasser AD 108mm**
*** wie Position 02.09.790
STLB-Bau 2024-04 041
Außendurchmesser 108 mm
Menge: 4,000 St
Zeitansatz: 0,51

**02.09.880 T-Stück reduziert Kohlenstoffstahl verz Pressverbindung Heizungswasser AD 22mm x 18mm**
*** Bezugsbeschreibung
STLB-Bau 2024-04 041
T-Stück, reduziert, aus Kohlenstoffstahl, außen verzinkt, Pressverbindung, mit Verpresstkennzeichnung und Prüfsicherheit, für Rohrleitung aus Präzisionsstahlrohr DIN EN 10305-3, geschweißt, für Heizungswasser, Außendurchmesser 22 mm, 2. Durchmesser 18 mm.
Menge: 89,000 St
Zeitansatz: 0,16

**02.09.890 T-Stück reduziert Kohlenstoffstahl verz Pressverbindung Heizungswasser AD 28mm x 18mm**
*** wie Position 02.09.880
STLB-Bau 2024-04 041
Außendurchmesser 28 mm
Menge: 198,000 St
Zeitansatz: 0,18

**02.09.900 T-Stück reduziert Kohlenstoffstahl verz Pressverbindung Heizungswasser AD 28mm x 22mm**
*** wie Position 02.09.880
STLB-Bau 2024-04 041
Außendurchmesser 28 mm
2. Durchmesser 22 mm
Menge: 30,000 St
Zeitansatz: 0,18

**02.09.910 T-Stück reduziert Kohlenstoffstahl verz Pressverbindung Heizungswasser AD 35mm x 18mm**
*** wie Position 02.09.880
STLB-Bau 2024-04 041
Außendurchmesser 35 mm
Menge: 63,000 St
Zeitansatz: 0,20

**02.09.920 T-Stück reduziert Kohlenstoffstahl verz Pressverbindung Heizungswasser AD 35mm x 22mm**
*** wie Position 02.09.880
STLB-Bau 2024-04 041
Außendurchmesser 35 mm
2. Durchmesser 22 mm
Menge: 37,000 St
Zeitansatz: 0,20

**02.09.930 T-Stück reduziert Kohlenstoffstahl verz Pressverbindung Heizungswasser AD 35mm x 28mm**
*** wie Position 02.09.880
STLB-Bau 2024-04 041
Außendurchmesser 35 mm
2. Durchmesser 28 mm
Menge: 19,000 St
Zeitansatz: 0,20

**02.09.940 T-Stück reduziert Kohlenstoffstahl verz Pressverbindung Heizungswasser AD 42mm x 18mm**
*** wie Position 02.09.880
STLB-Bau 2024-04 041
Außendurchmesser 42 mm
Menge: 28,000 St
Zeitansatz: 0,23

**02.09.950 T-Stück reduziert Kohlenstoffstahl verz Pressverbindung Heizungswasser AD 42mm x 22mm**
*** wie Position 02.09.880
STLB-Bau 2024-04 041
Außendurchmesser 42 mm
2. Durchmesser 22 mm
Menge: 12,000 St
Zeitansatz: 0,23

**02.09.960 T-Stück reduziert Kohlenstoffstahl verz Pressverbindung Heizungswasser AD 42mm x 28mm**
*** wie Position 02.09.880
STLB-Bau 2024-04 041
Außendurchmesser 42 mm
2. Durchmesser 28 mm
Menge: 23,000 St
Zeitansatz: 0,23

**02.09.970 T-Stück reduziert Kohlenstoffstahl verz Pressverbindung Heizungswasser AD 42mm x 35mm**
*** wie Position 02.09.880
STLB-Bau 2024-04 041
Außendurchmesser 42 mm
2. Durchmesser 35 mm
Menge: 19,000 St
Zeitansatz: 0,23

**02.09.980 T-Stück reduziert Kohlenstoffstahl verz Pressverbindung Heizungswasser AD 54mm x 18mm**
*** wie Position 02.09.880
STLB-Bau 2024-04 041
Außendurchmesser 54 mm
Menge: 6,000 St
Zeitansatz: 0,27

**02.09.990 T-Stück reduziert Kohlenstoffstahl verz Pressverbindung Heizungswasser AD 54mm x 22mm**
*** wie Position 02.09.880
STLB-Bau 2024-04 041
Außendurchmesser 54 mm
2. Durchmesser 22 mm
Menge: 1,000 St
Zeitansatz: 0,27

**02.09.1000 T-Stück reduziert Kohlenstoffstahl verz Pressverbindung Heizungswasser AD 54mm x 28mm**
*** wie Position 02.09.880
STLB-Bau 2024-04 041
Außendurchmesser 54 mm
2. Durchmesser 28 mm
Menge: 6,000 St
Zeitansatz: 0,27

**02.09.1010 T-Stück reduziert Kohlenstoffstahl verz Pressverbindung Heizungswasser AD 54mm x 35mm**
*** wie Position 02.09.880
STLB-Bau 2024-04 041
Außendurchmesser 54 mm
2. Durchmesser 35 mm
Menge: 8,000 St
Zeitansatz: 0,27

**02.09.1020 T-Stück reduziert Kohlenstoffstahl verz Pressverbindung Heizungswasser AD 54mm x 42mm**
*** wie Position 02.09.880
STLB-Bau 2024-04 041
Außendurchmesser 54 mm
2. Durchmesser 42 mm
Menge: 20,000 St
Zeitansatz: 0,27

**02.09.1030 T-Stück reduziert Kohlenstoffstahl verz Pressverbindung Heizungswasser AD 76,1mm x 28mm**
*** wie Position 02.09.880
STLB-Bau 2024-04 041
Außendurchmesser 76,1 mm
2. Durchmesser 28 mm
Menge: 18,000 St
Zeitansatz: 0,35

**02.09.1040 T-Stück reduziert Kohlenstoffstahl verz Pressverbindung Heizungswasser AD 76,1mm x 35mm**
*** wie Position 02.09.880
STLB-Bau 2024-04 041
Außendurchmesser 76,1 mm
2. Durchmesser 35 mm
Menge: 2,000 St
Zeitansatz: 0,35

**02.09.1050 T-Stück reduziert Kohlenstoffstahl verz Pressverbindung Heizungswasser AD 76,1mm x 42mm**
*** wie Position 02.09.880
STLB-Bau 2024-04 041
Außendurchmesser 76,1 mm
2. Durchmesser 42 mm
Menge: 10,000 St
Zeitansatz: 0,35

**02.09.1060 T-Stück reduziert Kohlenstoffstahl verz Pressverbindung Heizungswasser AD 76,1mm x 54mm**
*** wie Position 02.09.880
STLB-Bau 2024-04 041
Außendurchmesser 76,1 mm
2. Durchmesser 54 mm
Menge: 1,000 St
Zeitansatz: 0,35

**02.09.1070 T-Stück reduziert Kohlenstoffstahl verz Pressverbindung Heizungswasser AD 88,9mm x 28mm**
*** wie Position 02.09.880
STLB-Bau 2024-04 041
Außendurchmesser 88,9 mm
2. Durchmesser 28 mm
Menge: 2,000 St
Zeitansatz: 0,40

**02.09.1080 T-Stück reduziert Kohlenstoffstahl verz Pressverbindung Heizungswasser AD 88,9mm x 35mm**
*** wie Position 02.09.880
STLB-Bau 2024-04 041
Außendurchmesser 88,9 mm
2. Durchmesser 35 mm
Menge: 1,000 St
Zeitansatz: 0,40

**02.09.1090 T-Stück reduziert Kohlenstoffstahl verz Pressverbindung Heizungswasser AD 88,9mm x 42mm**
*** wie Position 02.09.880
STLB-Bau 2024-04 041
Außendurchmesser 88,9 mm
2. Durchmesser 42 mm
Menge: 1,000 St
Zeitansatz: 0,40

**02.09.1100 T-Stück reduziert Kohlenstoffstahl verz Pressverbindung Heizungswasser AD 88,9mm x 54mm**
*** wie Position 02.09.880
STLB-Bau 2024-04 041
Außendurchmesser 88,9 mm
2. Durchmesser 54 mm
Menge: 1,000 St
Zeitansatz: 0,40

**02.09.1110 T-Stück reduziert Kohlenstoffstahl verz Pressverbindung Heizungswasser AD 88,9mm x76,1mm**
*** wie Position 02.09.880
STLB-Bau 2024-04 041
Außendurchmesser 88,9 mm
2. Durchmesser 76,1 mm
Menge: 4,000 St
Zeitansatz: 0,40

**02.09.1120 T-Stück reduziert Kohlenstoffstahl verz Pressverbindung Heizungswasser AD 108mm x 28mm**
*** wie Position 02.09.880
STLB-Bau 2024-04 041
Außendurchmesser 108 mm
2. Durchmesser 28 mm
Menge: 6,000 St
Zeitansatz: 0,47

*Hinweis: Reduzierstücke*

**02.09.1130 Reduzierstück Kohlenstoffstahl verz Pressverbindung Heizungswasser AD 22mm x 18mm**
*** Bezugsbeschreibung
STLB-Bau 2024-04 041
Reduzierstück, aus Kohlenstoffstahl, außen verzinkt, Pressverbindung, mit Verpresstkennzeichnung und Prüfsicherheit, für Rohrleitung aus Präzisionsstahlrohr DIN EN 10305-3, geschweißt, für Heizungswasser, Außendurchmesser 22 mm, 2. Durchmesser 18 mm.
Menge: 150,000 St
Zeitansatz: 0,10

**02.09.1140 Reduzierstück Kohlenstoffstahl verz Pressverbindung Heizungswasser AD 28mm x 18mm**
*** wie Position 02.09.1130
STLB-Bau 2024-04 041
Außendurchmesser 28 mm
Menge: 58,000 St
Zeitansatz: 0,12

**02.09.1150 Reduzierstück Kohlenstoffstahl verz Pressverbindung Heizungswasser AD 28mm x 22mm**
*** wie Position 02.09.1130
STLB-Bau 2024-04 041
Außendurchmesser 28 mm
2. Durchmesser 22 mm
Menge: 57,000 St
Zeitansatz: 0,12

**02.09.1160 Reduzierstück Kohlenstoffstahl verz Pressverbindung Heizungswasser AD 35mm x 18mm**
*** wie Position 02.09.1130
STLB-Bau 2024-04 041
Außendurchmesser 35 mm
Menge: 1,000 St
Zeitansatz: 0,13

**02.09.1170 Reduzierstück Kohlenstoffstahl verz Pressverbindung Heizungswasser AD 35mm x 22mm**
*** wie Position 02.09.1130
STLB-Bau 2024-04 041
Außendurchmesser 35 mm
2. Durchmesser 22 mm
Menge: 21,000 St
Zeitansatz: 0,13

**02.09.1180 Reduzierstück Kohlenstoffstahl verz Pressverbindung Heizungswasser AD 35mm x 28mm**
*** wie Position 02.09.1130
STLB-Bau 2024-04 041
Außendurchmesser 35 mm
2. Durchmesser 28 mm
Menge: 72,000 St
Zeitansatz: 0,13

**02.09.1190 Reduzierstück Kohlenstoffstahl verz Pressverbindung Heizungswasser AD 42mm x 18mm**
*** wie Position 02.09.1130
STLB-Bau 2024-04 041
Außendurchmesser 42 mm
Menge: 4,000 St
Zeitansatz: 0,15

**02.09.1200 Reduzierstück Kohlenstoffstahl verz Pressverbindung Heizungswasser AD 42mm x 22mm**
*** wie Position 02.09.1130
STLB-Bau 2024-04 041
Außendurchmesser 42 mm
2. Durchmesser 22 mm
Menge: 1,000 St
Zeitansatz: 0,15

**02.09.1210 Reduzierstück Kohlenstoffstahl verz Pressverbindung Heizungswasser AD 42mm x 28mm**
*** wie Position 02.09.1130
STLB-Bau 2024-04 041
Reduzierstück, aus Kohlenstoffstahl, außen verzinkt, Pressverbindung, mit Verpresstkennzeichnung und Prüfsicherheit, für Rohrleitung aus Präzisionsstahlrohr DIN EN 10305-3, geschweißt, für Heizungswasser, Außendurchmesser 42 mm, 2. Durchmesser 28 mm.
Menge: 12,000 St
Zeitansatz: 0,15

**02.09.1220 Reduzierstück Kohlenstoffstahl verz Pressverbindung Heizungswasser AD 42mm x 35mm**
*** wie Position 02.09.1130
STLB-Bau 2024-04 041
Außendurchmesser 42 mm
2. Durchmesser 35 mm
Menge: 41,000 St
Zeitansatz: 0,15

**02.09.1230 Reduzierstück Kohlenstoffstahl verz Pressverbindung Heizungswasser AD 54mm x 18mm**
*** wie Position 02.09.1130
STLB-Bau 2024-04 041
Außendurchmesser 54 mm
Menge: 4,000 St
Zeitansatz: 0,18

**02.09.1240 Reduzierstück Kohlenstoffstahl verz Pressverbindung Heizungswasser AD 54mm x 22mm**
*** wie Position 02.09.1130
STLB-Bau 2024-04 041
Außendurchmesser 54 mm
2. Durchmesser 22 mm
Menge: 2,000 St
Zeitansatz: 0,18

**02.09.1250 Reduzierstück Kohlenstoffstahl verz Pressverbindung Heizungswasser AD 54mm x 35mm**
*** wie Position 02.09.1130
STLB-Bau 2024-04 041
Außendurchmesser 54 mm
2. Durchmesser 35 mm
Menge: 7,000 St
Zeitansatz: 0,18

**02.09.1260 Reduzierstück Kohlenstoffstahl verz Pressverbindung Heizungswasser AD 54mm x 42mm**
*** wie Position 02.09.1130
STLB-Bau 2024-04 041
Außendurchmesser 54 mm
2. Durchmesser 42 mm
Menge: 15,000 St
Zeitansatz: 0,18

**02.09.1270 Reduzierstück Kohlenstoffstahl verz Pressverbindung Heizungswasser AD 76,1mm x 42mm**
*** wie Position 02.09.1130
STLB-Bau 2024-04 041
Außendurchmesser 76,1 mm
2. Durchmesser 42 mm
Menge: 1,000 St
Zeitansatz: 0,23

**02.09.1280 Reduzierstück Kohlenstoffstahl verz Pressverbindung Heizungswasser AD 76,1mm x 54mm**
*** wie Position 02.09.1130
STLB-Bau 2024-04 041
Außendurchmesser 76,1 mm
2. Durchmesser 54 mm
Menge: 24,000 St
Zeitansatz: 0,23

**02.09.1290 Reduzierstück Kohlenstoffstahl verz Pressverbindung Heizungswasser AD 88,9mm x 54mm**
*** wie Position 02.09.1130
STLB-Bau 2024-04 041
Außendurchmesser 88,9 mm
2. Durchmesser 54 mm
Menge: 2,000 St
Zeitansatz: 0,26

**02.09.1300 Reduzierstück Kohlenstoffstahl verz Pressverbindung Heizungswasser AD 88,9mm x 76,1mm**
*** wie Position 02.09.1130
STLB-Bau 2024-04 041
Außendurchmesser 88,9 mm
2. Durchmesser 76,1 mm
Menge: 2,000 St
Zeitansatz: 0,26

**02.09.1310 Reduzierstück Kohlenstoffstahl verz Pressverbindung Heizungswasser AD 108mm x 54mm**
*** wie Position 02.09.1130
STLB-Bau 2024-04 041
Außendurchmesser 108 mm
2. Durchmesser 54 mm
Menge: 1,000 St
Zeitansatz: 0,30

**02.09.1320 Reduzierstück Kohlenstoffstahl verz Pressverbindung Heizungswasser AD 108mm x 76,1mm**
*** wie Position 02.09.1130
STLB-Bau 2024-04 041
Außendurchmesser 108 mm
2. Durchmesser 76,1 mm
Menge: 4,000 St
Zeitansatz: 0,30

**02.09.1330 Reduzierstück Kohlenstoffstahl verz Pressverbindung Heizungswasser AD 108mm x 88,9mm**
*** wie Position 02.09.1130
STLB-Bau 2024-04 041
Außendurchmesser 108 mm
2. Durchmesser 88,9 mm
Menge: 4,000 St
Zeitansatz: 0,30

*Hinweis: Muffen*

**02.09.1340 Muffe Kohlenstoffstahl verz Pressverbindung Heizungswasser AD 35mm**
*** Bezugsbeschreibung
STLB-Bau 2024-04 041
Muffe, aus Kohlenstoffstahl, außen verzinkt, Pressverbindung, mit Verpresstkennzeichnung und Prüfsicherheit, für Rohrleitung aus Präzisionsstahlrohr DIN EN 10305-3, geschweißt, für Heizungswasser, Außendurchmesser 35 mm.
Menge: 194,000 St
Zeitansatz: 0,15

**02.09.1350 Muffe Kohlenstoffstahl verz Pressverbindung Heizungswasser AD 42mm**
*** wie Position 02.09.1340
STLB-Bau 2024-04 041
Außendurchmesser 42 mm
Menge: 100,000 St
Zeitansatz: 0,16

**02.09.1360 Muffe Kohlenstoffstahl verz Pressverbindung Heizungswasser AD 54mm**
*** wie Position 02.09.1340
STLB-Bau 2024-04 041
Außendurchmesser 54 mm
Menge: 32,000 St
Zeitansatz: 0,20

**02.09.1370 Muffe Kohlenstoffstahl verz Pressverbindung Heizungswasser AD 76,1mm**
*** wie Position 02.09.1340
STLB-Bau 2024-04 041
Außendurchmesser 76,1 mm
Menge: 4,000 St
Zeitansatz: 0,25

**02.09.1380 Muffe Kohlenstoffstahl verz Pressverbindung Heizungswasser AD 88,9mm**
*** wie Position 02.09.1340
STLB-Bau 2024-04 041
Außendurchmesser 88,9 mm
Menge: 4,000 St
Zeitansatz: 0,29

**02.09.1390 Muffe Kohlenstoffstahl verz Pressverbindung Heizungswasser AD 108mm**
*** wie Position 02.09.1340
STLB-Bau 2024-04 041
Außendurchmesser 108 mm
Menge: 4,000 St
Zeitansatz: 0,34

**02.09.1400 Einschweißmuffe zylindr. IG Kohlenstoffstahl verz Schweißen Heizungswasser Rp1/2**
*** Bezugsbeschreibung
STLB-Bau 2023-04 041
Einschweißmuffe, mit zylindrischem Innengewinde, aus Kohlenstoffstahl, außen verzinkt, Verbindung durch Schweißen, für Rohrleitung aus Stahlrohr DIN EN 10216-1, Maße DIN EN 10220, nahtlos, für Heizungswasser, Gewindeanschluss Rp 1/2.
Menge: 24,000 St
Zeitansatz: 0,15

**02.09.1410 Einschweißmuffe zylindr. IG Kohlenstoffstahl verz Schweißen Heizungswasser Rp3/4**
*** wie Position 02.09.1400
STLB-Bau 2023-04 041
Gewindeanschluss Rp 3/4
Menge: 24,000 St
Zeitansatz: 0,17

**02.09.1420 Winkel-Muffe/ T-Stück mit IG Kohlenstoffstahl verz Pressen Heizungswasser 18mm, Rp1/2**
*** Bezugsbeschreibung
Winkel-Muffe/ T-Stück, mit Innengewinde, aus Kohlenstoffstahl, außen verzinkt, Verbindung durch Pressen, für Rohrleitung aus Präzisionsstahlrohr DIN EN 10305-3, geschweißt, außen verzinkt, Stahlsorte E195 (Werkstoff-Nr 1.0034), DIN EN 10305, für Heizungswasser, nahtlos, für Heizungswasser,
Rohrdimension: 18 mm,
Gewindeanschluss Rp 1/2.
Menge: 7,000 St
Zeitansatz: 0,15

**02.09.1430 Winkel-Muffe/ T-Stück mit IG Kohlenstoffstahl verz Pressen Heizungswasser 22mm, Rp1/2**
*** wie Position 02.09.1420
Rohrdimension: 22 mm.
Menge: 7,000 St
Zeitansatz: 0,17

**02.09.1440 Winkel-Muffe/ T-Stück mit IG Kohlenstoffstahl verz Pressen Heizungswasser 28mm, Rp1/2**
*** wie Position 02.09.1420
Rohrdimension: 28 mm.
Menge: 10,000 St
Zeitansatz: 0,17

**02.09.1450 Winkel-Muffe/ T-Stück mit IG Kohlenstoffstahl verz Pressen Heizungswasser 35mm, Rp1/2**
*** wie Position 02.09.1420
Rohrdimension: 35 mm.
Menge: 10,000 St
Zeitansatz: 0,17

**02.09.1460 Winkel-Muffe/ T-Stück mit IG Kohlenstoffstahl verz Pressen Heizungswasser 42mm, Rp1/2**
*** wie Position 02.09.1420
Rohrdimension: 42 mm.
Menge: 10,000 St
Zeitansatz: 0,17

**02.09.1470 Winkel-Muffe/ T-Stück mit IG Kohlenstoffstahl verz Pressen Heizungswasser 54mm, Rp1/2**
*** wie Position 02.09.1420
Rohrdimension: 54 mm.
Menge: 14,000 St
Zeitansatz: 0,17

**02.09.1480 Winkel-Muffe/ T-Stück mit IG Kohlenstoffstahl verz Pressen Heizungswasser 54mm, Rp3/4**
*** wie Position 02.09.1420
Rohrdimension: 54,0 mm,
Gewindeanschluss Rp 3/4
Menge: 14,000 St
Zeitansatz: 0,17

**02.09.1490 Winkel-Muffe/ T-Stück mit IG Kohlenstoffstahl verz Pressen Heizungswasser 76,1mm, Rp3/4**
*** wie Position 02.09.1420
Rohrdimension: 76,1 mm,
Gewindeanschluss Rp 3/4
Menge: 10,000 St
Zeitansatz: 0,17

*Hinweis: Entlüftung und Entleerung*

**02.09.1500 Entlüftungsarmatur Messing PN10 DN15**
STLB-Bau 2024-04 041
Entlüftungsarmatur, für Wasser, max. Betriebstemperatur bis 120 Grad C, Gehäuse aus Messing, mit Gewindeanschluss, Nenndruck 1 MPa (10 bar), DN 15.
Menge: 12,000 St
Zeitansatz: 0,16

**02.09.1510 Entleerungsarmatur Kugelhahn Rotguss PN16 DN15**
*** Bezugsbeschreibung
STLB-Bau 2024-04 041
Entleerungsarmatur, als Kugelhahn, für Wasser bis 120 Grad C, mit Flügelgriff, mit Verschlusskappe und Kette, Gehäuse aus Rotguss, mit Gewindeanschluss, Nenndruck 1,6 MPa (16 bar), DN 15.
Menge: 21,000 St
Zeitansatz: 0,12

**02.09.1520 Entleerungsarmatur Kugelhahn Rotguss PN16 DN20**
*** wie Position 02.09.1510
STLB-Bau 2024-04 041
DN 20
Menge: 69,000 St
Zeitansatz: 0,12

*Hinweis: Messtechnik*
Maschinen-Glasthermometer, Druckmessgeräte
Wärmezähler

**02.09.1530 Differenzdruckmessgerät Kunststoff Durchm./NG 150mm 0-10bar**
*** Leitbeschreibung
STLB-Bau 2024-04 041
Differenzdruckmessgerät, Messsystem Membrane DIN EN 837-3, ohne Zusatzeinrichtungen, Nenndruck 1 MPa (10 bar), Gehäuse aus Kunststoff, mit Befestigungsrand hinten, Gehäusenenngröße 150, Güteklasse 1,6, Anzeigebereich 0 bis 10 bar.
Menge: 8,000 St
Zeitansatz: 0,20
*Unterbeschreibung 1 Einschl. Tauchhülse*
Einschl. passender Tauchhülse.

**02.09.1540 Druckmessgerät Kunststoff Durchm./NG 100mm 0-10bar**
*** Leitbeschreibung
STLB-Bau 2023-04 041
Druckmessgerät, Messsystem Rohrfeder DIN EN 837-1, ohne Zusatzeinrichtungen, Nenndruck 1 MPa (10 bar), Gehäuse aus Kunststoff, mit Befestigungsrand hinten, Gehäusenenngröße 100, Güteklasse 1,6, Anzeigebereich 0 bis 10 bar, Anschluss G 1/2 unten.
Menge: 29,000 St
*Unterbeschreibung 1 Einschl. Tauchhülse*
Einschl. passender Tauchhülse.

**02.09.1550 Maschinen-Glasthermometer L 63mm 0-120GradC Schutzrohr einschl. Tauchhülse**
STLB-Bau 2024-04 041
Maschinen-Glasthermometer, Einbaulänge 63 mm, einschl. Tauchhülse, aus nichtrostendem Stahl, mit V-förmigen Gehäuse DIN 16185, Form B, Anzeigebereich 0 bis 120 Grad C, einschl. Schutzrohr.
Menge: 31,000 St
Zeitansatz: 0,22

**02.09.1560 Wärmezähler Kompaktgerät Langzeitbatterie PN16 Qn 1,5m3/h G3/4B Dämmschalen**
*** Bezugsbeschreibung
STLB-Bau 2024-04 041
Wärmezähler, konformitätsbewertet gemäß MessEV, Baulänge nach Vorzugsmaß DIN EN 1434-2, Kompaktgerät mit 2 Temperaturfühlern, Messelement-Leitungen, Länge 2 m, mit Langzeitbatterie, Lebensdauer mind. 11 Jahre, für Wasser, Nenndruck 1,6 MPa (16 bar), Nenndurchfluss Qn 1,5 m3/h, max. Betriebstemperatur bis 130 Grad C, Einbau in Rücklaufleitung, waagerecht, Messwerterfassung über M-Bus, mit Gewindeanschluss, einschl. Verschraubungen, G 3/4 B, für Einbau in Rohrleitung DN 32, mit Dämmschalen.
Menge: 15,000 St
Zeitansatz: 0,30

**02.09.1570 Wärmezähler Kompaktgerät Langzeitbatterie PN16 Qn 2,5m3/h G1B Dämmschalen**
*** wie Position 02.09.1560
STLB-Bau 2024-04 041
Nenndurchfluss Qn 2,5 m3/h
G 1 B
für Einbau in Rohrleitung DN 40
Menge: 16,000 St
Zeitansatz: 0,31

**02.09.1580 Wärmezähler Kompaktgerät Langzeitbatterie PN16 Qn 10m3/h G2B Dämmschalen**
*** wie Position 02.09.1560
STLB-Bau 2024-04 041
Nenndurchfluss Qn 10 m3/h
G 2 B
für Einbau in Rohrleitung DN 65
Menge: 2,000 St
Zeitansatz: 0,36

**02.09.1590 Wärmezähler Kompaktgerät Langzeitbatterie PN16 Qn 25m3/h DN65 Dämmschalen**
*** Leitbeschreibung
*** Bezugsbeschreibung
STLB-Bau 2024-04 041
Wärmezähler, konformitätsbewertet gemäß MessEV, Baulänge nach Vorzugsmaß DIN EN 1434-2, Kompaktgerät mit 2 Temperaturfühlern, Messelement-Leitungen, Länge 2 m, mit Langzeitbatterie, Lebensdauer mind. 11 Jahre, für Wasser, Nenndruck 1,6 MPa (16 bar), Nenndurchfluss Qn 25 m3/h, max. Betriebstemperatur bis 130 Grad C, Einbau in Rücklaufleitung, senkrecht, Messwerterfassung über M-Bus, mit Flanschanschluss, DN 65, für Einbau in Rohrleitung DN 100, mit Dämmschalen.
Menge: 1,000 St
Zeitansatz: 0,43
*Unterbeschreibung 1 Einschl. Gegenflanschpaar, Schrauben und Dichtungen, DN65*
Einschl. Gegenflanschpaar, Schrauben und Dichtungen, DN 65.

**02.09.1600 Wärmezähler Kompaktgerät Langzeitbatterie PN16 Qn 40m3/h DN80 Dämmschalen**
*** Leitbeschreibung
*** wie Position 02.09.1590
STLB-Bau 2024-04 041
Nenndurchfluss Qn 40 m3/h
DN 80
Menge: 1,000 St
Zeitansatz: 0,47
*Unterbeschreibung 1 Einschl. Gegenflanschpaar, Schrauben und Dichtungen, DN80*
Einschl. Gegenflanschpaar, Schrauben und Dichtungen, DN 80.

*Hinweis: Heizungsleitung, Kennzeichnung, Spülung und Prüfung*
Heizungsleitung, Kennzeichnung und Prüfung

**02.09.1610 Farbkennzeichnung Beschilderung Richtungspfeile, Vorlauf**
STLB-Bau 2023-04 041
Farbkennzeichnung DIN 2404 des Heizungsleitungs-Vorlaufs, Kennzeichnung durch Beschilderung und Angabe der Fließrichtung durch Richtungspfeile, Schild-Maße mind. H/B 40/100 mm, Befestigung mit Spannband.
Menge: 1084,000 St

**02.09.1620 Farbkennzeichnung Beschilderung Richtungspfeile, Rücklauf**
STLB-Bau 2023-04 041
Farbkennzeichnung DIN 2404 des Heizungsleitungs-Rücklaufs, Kennzeichnung durch Beschilderung und Angabe der Fließrichtung durch Richtungspfeile, Schild-Maße mind. H/B 40/100 mm, Befestigung mit Spannband.
Menge: 1084,000 St

**02.09.1630 Anlage entleeren Heizungswasser Inhalt 500 l entschlammen reinigen Schmutzfänger füllen**
STLB-Bau 2024-04 041
Anlage nach Druck- und Dichtheitsprüfung entleeren, Betriebsmedium Heizungswasser,
Anlageninhalt '500' l, im Gebäude, Ausführung DIN EN 14336, entschlammen einschl. reinigen der Schmutzfänger, füllen mit aufbereitetem Wasser einschl. Lieferung.
Menge: 19,000 St
Zeitansatz: 0,95

**02.09.1640 Spülen der Rohrleitung/Leitungsanlage Stahlrohr, DN15 - DN100**
Spülen der Rohrleitung/Leitungsanlage, DN 15 - DN 100, mit Spülgerät, Rohrleitung aus Stahlrohr DIN EN 10216-1, Maße DIN EN 10220, nahtlos, schwarz, für Heizungswasser, Installation der Spüleinrichtungen einschl. Anschluss und Sicherung von Abwasserschläuchen, sowie Wiederverschließen nach dem Spülvorgang.
Gesamtlänge Verteilleitungssystems: 61,00 m.
Spülen auch in Teilabschnitten.
Spülwasser schadlos entsorgen.
Menge: 1,000 St
Zeitansatz: 4,96

**02.09.1650 Spülen der Rohrleitung/Leitungsanlage Präzisionsstahlrohr, DN15 - DN100**
Spülen der Rohrleitung/Leitungsanlage, DN 15 - DN 100, mit Spülgerät, Rohrleitung aus Präzisionsstahlrohr DIN EN 10305-3, geschweißt, außen verzinkt, Stahlsorte E195 (Werkstoff-Nr 1.0034), DIN EN 10305, für Heizungswasser, Installation der Spüleinrichtungen einschl. Anschluss und Sicherung von Abwasserschläuchen, sowie Wiederverschließen nach dem Spülvorgang.
Gesamtlänge Verteilleitungssystems: 10.754 m.
Spülen auch in Teilabschnitten.
Spülwasser schadlos entsorgen.
Menge: 1,000 St
Zeitansatz: 4,96

**02.09.1660 Durchführung und Dokumentation hydr. Abgleich**
Durchführung und Dokumentation des hydraulischen Abgleichs nach Forderung GEG für die Gesamtanlage.
Durchflussmengen nach berechneten Werten an den an den Ventilen.
Unterlagen/ Protokolle auf Datenträger mit strukturierter Ablage. und Übergabe mit der Dokumentation.
Menge: 1,000 St

*Hinweis: Heizungsleitung, Druck- und Dichtheitsprüfung*

**02.09.1670 Zusätzl. Druck- Dichtheitsprüfung Rohr Heizungswasser AD bis 63mm Rohr-L 22 m**
*** Bezugsbeschreibung
STLB-Bau 2024-04 041
Zusätzliche Druck- und Dichtheitsprüfung von Rohrleitungen, aus Stahlrohr DIN EN 10216-1, Maße DIN EN 10220, nahtlos, Betriebsmedium Heizungswasser, Außendurchmesser bis 63 mm,
max. Rohrleitungslänge '22' m, im Gebäude, Ausführung DIN EN 14336, Prüfmedium Wasser, einschl. aller erforderlicher Anlagen, Abdichtungen, Verankerungen, Rohrverschlüsse, Wasser vor Ort aufbereiten.
Menge: 1,000 St

**02.09.1680 Zusätzl. Druck- Dichtheitsprüfung Rohr Heizungswasser AD 63-110mm Rohr-L 3 m**
*** wie Position 02.09.1670
STLB-Bau 2024-04 041
Außendurchmesser über 63 bis 110 mm
max. Rohrleitungslänge: '3' m
Menge: 1,000 St

**02.09.1690 Zusätzl. Druck- Dichtheitsprüfung Rohr Heizungswasser AD 110-160mm Rohr-L 36 m**
*** wie Position 02.09.1670
STLB-Bau 2024-04 041
Außendurchmesser über 110 bis 160 mm
max. Rohrleitungslänge: '36' m
Menge: 1,000 St

**02.09.1700 Zusätzl. Druck- Dichtheitsprüfung Rohr Heizungswasser AD bis 63mm Rohr-L 500 m**
*** wie Position 02.09.1670
STLB-Bau 2024-04 041
aus Präzisionsstahlrohr DIN EN 10305-3, geschweißt
max. Rohrleitungslänge: '500' m
Menge: 18,000 St

**02.09.1710 Zusätzl. Druck- Dichtheitsprüfung Rohr Heizungswasser AD bis 63mm Rohr-L 860 m**
*** wie Position 02.09.1670
STLB-Bau 2024-04 041
aus Präzisionsstahlrohr DIN EN 10305-3, geschweißt
max. Rohrleitungslänge: '860' m
Menge: 1,000 St

**02.09.1720 Protokolle Druck- und Dichtheitsprüfung**
*** Pauschalposition
Protokolle Druck- und Dichtheitsprüfung.
Erstellen der Protokoll für die o. g. durchgeführten Druck- und Dichtheitsprüfungen und Übergabe an den AG mit der Dokumentation.
Menge: 1,000 psch

#### Bereich 02.10 KG 422 Wärmeverteilnetze - Dämmung

*Hinweis: Wärmedämmung Rohrleitungen und Formstücken ohne Ummatelung*
Wärmedämmung Rohrleitungen und Formstücke ohne Ummantelung

*Hinweis: Wärmedämmung Rohrleitungen Mineralwolle, alukaschiert 50 % ohne Ummantelung*

**02.10.10 Wärmedämmung Rohr DN20 Gebäude Mineralwolle AS-Qualität silikonfrei Rohrschale D 20mm**
*** Bezugsbeschreibung
STLB-Bau 2024-04 047
Wärmedämmung ohne Ummantelung DIN 4140 an haus- und betriebstechnischen Anlagen, an Rohrleitung, DN 20, im Gebäude, Dämmung aus Mineralwolle DIN EN 14303, AS-Qualität und silikonfrei, als Rohrschale, Dämmschichtdicke 20 mm, Brandverhaltensklasse DIN EN 13501-1 A2 -s1, d0 (nichtbrennbar), Wärmeleitfähigkeit 0,035 W/(mK) bei 40 Grad C Mitteltemperatur DIN EN 12667, kaschiert mit Alufolie, Arbeitshöhe des Montageortes bis 5,5 m über der Standfläche des hierfür erforderlichen Gerüstes, Gerüst wird gesondert vergütet.
Menge: 104,500 m
Zeitansatz: 0,16

**02.10.20 Wärmedämmung Rohr DN25 Gebäude Mineralwolle AS-Qualität silikonfrei Rohrschale D 20mm**
*** wie Position 02.10.10
STLB-Bau 2024-04 047
DN 25
Menge: 185,000 m
Zeitansatz: 0,16

**02.10.30 Wärmedämmung Rohr DN32 Gebäude Mineralwolle AS-Qualität silikonfrei Rohrschale D 20mm**
*** wie Position 02.10.10
STLB-Bau 2024-04 047
DN 32
Menge: 90,500 m
Zeitansatz: 0,16

**02.10.40 Wärmedämmung Rohr DN40 Gebäude Mineralwolle AS-Qualität silikonfrei Rohrschale D 30mm**
*** wie Position 02.10.10
STLB-Bau 2024-04 047
DN 40
Dämmschichtdicke 30 mm
Menge: 101,500 m
Zeitansatz: 0,17

**02.10.50 Wärmedämmung Rohr DN100 Gebäude Mineralwolle AS-Qualität silikonfrei Rohrschale D 60mm**
*** wie Position 02.10.10
STLB-Bau 2024-04 047
DN 100
Dämmschichtdicke 60 mm
Menge: 1,500 m
Zeitansatz: 0,17

*Hinweis: Wärmedämmung Formstücke Mineralwolle, alukaschiert 50 % ohne Ummantelung*
Wärmedämmung Formstücke Mineralwolle,
alukaschiert 50 % ohne Ummantelung.
In den folgenden Positionen wird die Dämmung aller einge- bauten Formstücke (Bögen, T-Stücke, Reduzierungen und Muffen) nach Dimension zusammen in einer Position erfasst.

**02.10.60 Formstück-Wärmedämmung Rohr DN20 Gebäude Mineralwolle AS-Qualität silikonfrei Rohrschale D 20mm**
*** Bezugsbeschreibung
Formstück-Wärmedämmung (Bögen, T-Stücke, Reduzierungen und Muffen) ohne Ummantelung DIN 4140 an haus- und betriebstechnischen Anlagen, an Rohrleitung, DN 20, im Gebäude, Dämmung aus Mineralwolle DIN EN 14303, AS-Qualität und silikonfrei, als Rohrschale, Dämmschichtdicke 20 mm, Brandverhaltensklasse DIN EN 13501-1 A2 -s1, d0 (nichtbrennbar), Wärmeleitfähigkeit 0,035 W/(mK) bei 40 Grad C Mitteltemperatur DIN EN 12667, kaschiert mit Alufolie, Arbeitshöhe des Montageortes bis 5,5 m über der Standfläche des hierfür erforderlichen Gerüstes, Gerüst wird gesondert vergütet.
Menge: 937,000 St
Zeitansatz: 0,16

**02.10.70 Formstück-Wärmedämmung Rohr DN25 Gebäude Mineralwolle AS-Qualität silikonfrei Rohrschale D 20mm**
*** wie Position 02.10.60
DN 25.
Menge: 372,000 St
Zeitansatz: 0,16

**02.10.80 Formstück-Wärmedämmung Rohr DN32 Gebäude Mineralwolle AS-Qualität silikonfrei Rohrschale D 20mm**
*** wie Position 02.10.60
DN 32.
Menge: 339,000 St
Zeitansatz: 0,16

**02.10.90 Formstück-Wärmedämmung Rohr DN40 Gebäude Mineralwolle AS-Qualität silikonfrei Rohrschale D 30mm**
*** wie Position 02.10.60
DN 40
Dämmschichtdicke 30 mm.
Menge: 84,000 St
Zeitansatz: 0,16

**02.10.100 Formstück-Wärmedämmung Rohr DN100 Gebäude Mineralwolle AS-Qualität silikonfrei Rohrschale D 60mm**
*** wie Position 02.10.60
DN 100
Dämmschichtdicke 60 mm.
Menge: 8,000 St
Zeitansatz: 0,16

*Hinweis: Wärmedämmung Rohrleitungen Mineralwolle, alukaschiert 100 % ohne Ummantelung*

**02.10.110 Wärmedämmung Rohr DN15 Gebäude Mineralwolle AS-Qualität silikonfrei Rohrschale D 20mm**
*** Bezugsbeschreibung
STLB-Bau 2024-04 047
Wärmedämmung ohne Ummantelung DIN 4140 an haus- und betriebstechnischen Anlagen, an Rohrleitung, DN 15, im Gebäude, Dämmung aus Mineralwolle DIN EN 14303, AS-Qualität und silikonfrei, als Rohrschale, Dämmschichtdicke 20 mm, Brandverhaltensklasse DIN EN 13501-1 A2 -s1, d0 (nichtbrennbar), Wärmeleitfähigkeit 0,035 W/(mK) bei 40 Grad C Mitteltemperatur DIN EN 12667, kaschiert mit Alufolie, Arbeitshöhe des Montageortes bis 5,5 m über der Standfläche des hierfür erforderlichen Gerüstes, Gerüst wird gesondert vergütet.
Menge: 1046,500 m
Zeitansatz: 0,16

**02.10.120 Wärmedämmung Rohr DN20 Gebäude Mineralwolle AS-Qualität silikonfrei Rohrschale D 30mm**
*** wie Position 02.10.110
STLB-Bau 2024-04 047
DN 20
Dämmschichtdicke 30 mm
Menge: 148,000 m
Zeitansatz: 0,16

**02.10.130 Wärmedämmung Rohr DN25 Gebäude Mineralwolle AS-Qualität silikonfrei Rohrschale D 40mm**
*** wie Position 02.10.110
STLB-Bau 2024-04 047
DN 25
Dämmschichtdicke 40 mm
Menge: 486,500 m
Zeitansatz: 0,17

**02.10.140 Wärmedämmung Rohr DN32 Gebäude Mineralwolle AS-Qualität silikonfrei Rohrschale D 40mm**
*** wie Position 02.10.110
STLB-Bau 2024-04 047
DN 32
Dämmschichtdicke 40 mm
Menge: 29,500 m
Zeitansatz: 0,17

**02.10.150 Wärmedämmung Rohr DN40 Gebäude Mineralwolle AS-Qualität silikonfrei Rohrschale D 50mm**
*** wie Position 02.10.110
STLB-Bau 2024-04 047
DN 40
Dämmschichtdicke 50 mm
Menge: 294,500 m
Zeitansatz: 0,17

**02.10.160 Wärmedämmung Rohr DN50 Gebäude Mineralwolle AS-Qualität silikonfrei Rohrschale D 60mm**
*** wie Position 02.10.110
STLB-Bau 2024-04 047
DN 50
Dämmschichtdicke 60 mm
Menge: 149,500 m
Zeitansatz: 0,17

**02.10.170 Wärmedämmung Rohr DN65 Gebäude Mineralwolle AS-Qualität silikonfrei Rohrschale D 80mm**
*** wie Position 02.10.110
STLB-Bau 2024-04 047
DN 65
Dämmschichtdicke 80 mm
Menge: 24,000 m
Zeitansatz: 0,17

**02.10.180 Wärmedämmung Rohr DN80 Gebäude Mineralwolle AS-Qualität silikonfrei Rohrschale D 100mm**
*** wie Position 02.10.110
STLB-Bau 2024-04 047
DN 80
Dämmschichtdicke 100 mm
Menge: 12,500 m
Zeitansatz: 0,18

**02.10.190 Wärmedämmung Rohr DN100 Gebäude Mineralwolle AS-Qualität silikonfrei Rohrschale D 100mm**
*** wie Position 02.10.110
STLB-Bau 2024-04 047
DN 100
Dämmschichtdicke 100 mm
Menge: 1,000 m
Zeitansatz: 0,18

*Hinweis: Wärmedämmung Formstücke Mineralwolle, alukaschiert 100 % ohne Ummantelung*
Wärmedämmung Formstücke Mineralwolle,
alukaschiert 100 % ohne Ummantelung.
In den folgenden Positionen wird die Dämmung aller einge- bauten Formstücke (Bögen, T-Stücke, Reduzierungen und Muffen) nach Dimension zusammen in einer Position erfasst.

**02.10.200 Formstück-Wärmedämmung Rohr DN15 Gebäude Mineralwolle AS-Qualität silikonfrei Rohrschale D 20mm**
*** Bezugsbeschreibung
Formstück-Wärmedämmung (Bögen, T-Stücke, Reduzierungen und Muffen) ohne Ummantelung DIN 4140 an haus- und betriebstechnischen Anlagen, an Rohrleitung, DN 15, im Gebäude, Dämmung aus Mineralwolle DIN EN 14303, AS-Qualität und silikonfrei, als Rohrschale, Dämmschichtdicke 20 mm, Brandverhaltensklasse DIN EN 13501-1 A2 -s1, d0 (nichtbrennbar), Wärmeleitfähigkeit 0,035 W/(mK) bei 40 Grad C Mitteltemperatur DIN EN 12667, kaschiert mit Alufolie, Arbeitshöhe des Montageortes bis 5,5 m über der Standfläche des hierfür erforderlichen Gerüstes, Gerüst wird gesondert vergütet.
Menge: 2964,000 St
Zeitansatz: 0,16

**02.10.210 Formstück-Wärmedämmung Rohr DN20 Gebäude Mineralwolle AS-Qualität silikonfrei Rohrschale D 30mm**
*** wie Position 02.10.200
DN 20
Dämmschichtdicke 30 mm.
Menge: 1349,000 St
Zeitansatz: 0,16

**02.10.220 Formstück-Wärmedämmung Rohr DN25 Gebäude Mineralwolle AS-Qualität silikonfrei Rohrschale D 40mm**
*** wie Position 02.10.200
DN 25
Dämmschichtdicke 40 mm.
Menge: 958,000 St
Zeitansatz: 0,16

**02.10.230 Formstück-Wärmedämmung Rohr DN32 Gebäude Mineralwolle AS-Qualität silikonfrei Rohrschale D 40mm**
*** wie Position 02.10.200
DN 32
Dämmschichtdicke 40 mm.
Menge: 117,000 St
Zeitansatz: 0,16

**02.10.240 Formstück-Wärmedämmung Rohr DN40 Gebäude Mineralwolle AS-Qualität silikonfrei Rohrschale D 50mm**
*** wie Position 02.10.200
DN 40
Dämmschichtdicke 50 mm.
Menge: 247,000 St
Zeitansatz: 0,16

**02.10.250 Formstück-Wärmedämmung Rohr DN50 Gebäude Mineralwolle AS-Qualität silikonfrei Rohrschale D 60mm**
*** wie Position 02.10.200
DN 50
Dämmschichtdicke 60 mm.
Menge: 148,000 St
Zeitansatz: 0,16

**02.10.260 Formstück-Wärmedämmung Rohr DN65 Gebäude Mineralwolle AS-Qualität silikonfrei Rohrschale D 80mm**
*** wie Position 02.10.200
DN 65
Dämmschichtdicke 80 mm.
Menge: 296,000 St
Zeitansatz: 0,16

**02.10.270 Formstück-Wärmedämmung Rohr DN80 Gebäude Mineralwolle AS-Qualität silikonfrei Rohrschale D 100mm**
*** wie Position 02.10.200
DN 80
Dämmschichtdicke 100 mm.
Menge: 4,000 St
Zeitansatz: 0,16

**02.10.280 Formstück-Wärmedämmung Rohr DN100 Gebäude Mineralwolle AS-Qualität silikonfrei Rohrschale D 100mm**
*** wie Position 02.10.200
DN 100
Dämmschichtdicke 100 mm.
Menge: 13,000 St
Zeitansatz: 0,16

*Hinweis: Wärmedämmung Rohrleitungen und Formstücke mit Grobkornummantelung*

*Hinweis: Wärmedämmung Rohrleitungen Mineralwolle, alukaschiert 50 % mit Grobkornummantelung*

**02.10.290 Wärmedämmung Ummantelung Rohr DN20 Gebäude MineralwolleAS-Qualität silikonfrei Rohrschale D 20mm Mantel Alu-Grobkorn-Folie**
*** Bezugsbeschreibung
STLB-Bau 2024-04 047
Wärmedämmung einschl. Ummantelung DIN 4140 an haus- und betriebstechnischen Anlagen, an Rohrleitung, DN 20, im Gebäude, Dämmung aus Mineralwolle DIN EN 14303, AS-Qualität und silikonfrei, als Rohrschale, Dämmschichtdicke 20 mm, Brandverhaltensklasse DIN EN 13501-1 A2 -s1, d0 (nichtbrennbar), Wärmeleitfähigkeit 0,035 W/(mK) bei 40 Grad C Mitteltemperatur DIN EN 12667, kaschiert mit Alufolie, Ummantelung aus Aluminium-Grobkorn-Folie, Arbeitshöhe des Montageortes bis 5,5 m über der Standfläche des hierfür erforderlichen Gerüstes, Gerüst wird gesondert vergütet.
Menge: 30,000 m
Zeitansatz: 0,20

**02.10.300 Wärmedämmung Ummantelung Rohr DN25 Gebäude Mineralwolle AS-Qualität silikonfrei Rohrschale D 20mm Mantel Alu-Grobkorn-Folie**
*** wie Position 02.10.290
STLB-Bau 2024-04 047
DN 25
Menge: 53,000 m
Zeitansatz: 0,21

**02.10.310 Wärmedämmung Ummantelung Rohr DN32 Gebäude Mineralwolle AS-Qualität silikonfrei Rohrschale D 20mm Mantel Alu-Grobkorn-Folie**
*** wie Position 02.10.290
STLB-Bau 2024-04 047
DN 32
Menge: 26,000 m
Zeitansatz: 0,21

**02.10.320 Wärmedämmung Ummantelung Rohr DN40 Gebäude Mineralwolle AS-Qualität silikonfrei Rohrschale D 30mm Mantel Alu-Grobkorn-Folie**
*** wie Position 02.10.290
STLB-Bau 2024-04 047
DN 40
Dämmschichtdicke 30 mm
Menge: 29,000 m
Zeitansatz: 0,23

*Hinweis: Wärmedämmung Formstücke Mineralwolle, alukaschiert 50 % mit Grobkornummantelung*
Wärmedämmung Formstücke Mineralwolle,
alukaschiert 50 % mit Grobkornummantelung.
In den folgenden Positionen wird die Dämmung aller einge- bauten Formstücke (Bögen, T-Stücke, Reduzierungen und Muffen) nach Dimension zusammen in einer Position erfasst.

**02.10.330 Formstück-Wärmedämmung Ummantelung Rohr DN20 Gebäude Mineralwolle AS-Qualität silikonfrei Rohrschale D 20mm Mantel Alu-Grobkorn-Folie**
*** Bezugsbeschreibung
Formstück-Wärmedämmung (Bögen, T-Stücke, Reduzierungen und Muffen) einschl. Ummantelung DIN 4140 an haus- und betriebstechnischen Anlagen, an Rohrleitung, DN 20, im Gebäude, Dämmung aus Mineralwolle DIN EN 14303, AS-Qualität und silikonfrei, als Rohrschale, Dämmschichtdicke 20 mm, Brandverhaltensklasse DIN EN 13501-1 A2 -s1, d0 (nichtbrennbar), Wärmeleitfähigkeit 0,035 W/(mK) bei 40 Grad C Mitteltemperatur DIN EN 12667, kaschiert mit Alufolie, Ummantelung aus Aluminium-Grobkorn-Folie, Arbeitshöhe des Montageortes bis 5,5 m über der Standfläche des hierfür erforderlichen Gerüstes, Gerüst wird gesondert vergütet.
Menge: 268,000 St
Zeitansatz: 0,16

**02.10.340 Formstück-Wärmedämmung Ummantelung Rohr DN25 Gebäude Mineralwolle AS-Qualität silikonfrei Rohrschale D 20mm Mantel Alu-Grobkorn-Folie**
*** wie Position 02.10.330
DN 25.
Menge: 106,000 St
Zeitansatz: 0,16

**02.10.350 Formstück-Wärmedämmung Ummantelung Rohr DN32 Gebäude Mineralwolle AS-Qualität silikonfrei Rohrschale D 20mm Mantel Alu-Grobkorn-Folie**
*** wie Position 02.10.330
DN 32.
Menge: 97,000 St
Zeitansatz: 0,16

**02.10.360 Formstück-Wärmedämmung Ummantelung Rohr DN40 Gebäude Mineralwolle AS-Qualität silikonfrei Rohrschale D 30mm Mantel Alu-Grobkorn-Folie**
*** wie Position 02.10.330
DN 40
Dämmschichtdicke 30 mm.
Menge: 24,000 St
Zeitansatz: 0,16

**02.10.370 Formstück-Wärmedämmung Ummantelung Rohr DN100 Gebäude Mineralwolle AS-Qualität silikonfrei Rohrschale D 60mm Mantel Alu-Grobkorn-Folie**
*** wie Position 02.10.330
DN 100
Dämmschichtdicke 60 mm.
Menge: 4,000 St
Zeitansatz: 0,16

*Hinweis: Wärmedämmung Rohrleitungen Mineralwolle, alukaschiert 100 % mit Grobkornummantelung*
Wärmedämmung Rohrleitungen Mineralwolle,
alukaschiert 100 % Grobkornummantelung

**02.10.380 Wärmedämmung Ummantelung Rohr DN15 Gebäude Mineralwolle AS-Qualität silikonfrei Rohrschale D 20mm Mantel Alu-Grobkorn-Folie**
*** Bezugsbeschreibung
STLB-Bau 2024-04 047
Wärmedämmung einschl. Ummantelung DIN 4140 an haus- und betriebstechnischen Anlagen, an Rohrleitung, DN 15, im Gebäude, Dämmung aus Mineralwolle DIN EN 14303, AS-Qualität und silikonfrei, als Rohrschale, Dämmschichtdicke 20 mm, Brandverhaltensklasse DIN EN 13501-1 A2 -s1, d0 (nichtbrennbar), Wärmeleitfähigkeit 0,035 W/(mK) bei 40 Grad C Mitteltemperatur DIN EN 12667, kaschiert mit Alufolie, Ummantelung aus Aluminium-Grobkorn-Folie, Arbeitshöhe des Montageortes bis 5,5 m über der Standfläche des hierfür erforderlichen Gerüstes, Gerüst wird gesondert vergütet.
Menge: 299,000 m
Zeitansatz: 0,20

**02.10.390 Wärmedämmung Ummantelung Rohr DN20 Gebäude Mineralwolle AS-Qualität silikonfrei Rohrschale D 30mm Mantel Alu-Grobkorn-Folie**
*** wie Position 02.10.380
STLB-Bau 2024-04 047
DN 20
Dämmschichtdicke 30 mm
Menge: 42,000 m
Zeitansatz: 0,22

**02.10.400 Wärmedämmung Ummantelung Rohr DN25 Gebäude Mineralwolle AS-Qualität silikonfrei Rohrschale D 40mm Mantel Alu-Grobkorn-Folie**
*** wie Position 02.10.380
STLB-Bau 2024-04 047
DN 25
Dämmschichtdicke 40 mm
Menge: 139,000 m
Zeitansatz: 0,23

**02.10.410 Wärmedämmung Ummantelung Rohr DN32 Gebäude Mineralwolle AS-Qualität silikonfrei Rohrschale D 40mm Mantel Alu-Grobkorn-Folie**
*** wie Position 02.10.380
STLB-Bau 2024-04 047
DN 32
Dämmschichtdicke 40 mm
Menge: 9,000 m
Zeitansatz: 0,24

**02.10.420 Wärmedämmung Ummantelung Rohr DN40 Gebäude Mineralwolle AS-Qualität silikonfrei Rohrschale D 50mm Mantel Alu-Grobkorn-Folie**
*** wie Position 02.10.380
STLB-Bau 2024-04 047
DN 40
Dämmschichtdicke 50 mm
Menge: 84,000 m
Zeitansatz: 0,26

**02.10.430 Wärmedämmung Ummantelung Rohr DN50 Gebäude Mineralwolle AS-Qualität silikonfrei Rohrschale D 60mm Mantel Alu-Grobkorn-Folie**
*** wie Position 02.10.380
STLB-Bau 2024-04 047
DN 50
Dämmschichtdicke 60 mm
Menge: 43,000 m
Zeitansatz: 0,28

**02.10.440 Wärmedämmung Ummantelung Rohr DN65 Gebäude Mineralwolle AS-Qualität silikonfrei Rohrschale D 80mm Mantel Alu-Grobkorn-Folie**
*** wie Position 02.10.380
STLB-Bau 2024-04 047
DN 65
Dämmschichtdicke 80 mm
Menge: 12,000 m
Zeitansatz: 0,32

**02.10.450 Wärmedämmung Ummantelung Rohr DN80 Gebäude Mineralwolle AS-Qualität silikonfrei Rohrschale D 100mm Mantel Alu-Grobkorn-Folie**
*** wie Position 02.10.380
STLB-Bau 2024-04 047
DN 80
Dämmschichtdicke 100 mm
Menge: 6,000 m
Zeitansatz: 0,36

**02.10.460 Wärmedämmung Ummantelung Rohr DN100 Gebäude Mineralwolle AS-Qualität silikonfrei Rohrschale D 100mm Mantel Alu-Grobkorn-Folie**
*** wie Position 02.10.380
STLB-Bau 2024-04 047
DN 100
Dämmschichtdicke 100 mm
Menge: 1,000 m
Zeitansatz: 0,38

*Hinweis: Wärmedämmung Formstücke Mineralwolle, alukaschiert 100 % mit Grobkornummantelung*
Wärmedämmung Formstücke Mineralwolle,
alukaschiert 100 % mit Grobkornummantelung.
In den folgenden Positionen wird die Dämmung aller einge- bauten Formstücke (Bögen, T-Stücke, Reduzierungen und Muffen) nach Dimension zusammen in einer Position erfasst.

**02.10.470 Formstück-Wärmedämmung Ummantelung Rohr DN15 Gebäude Mineralwolle AS-Qualität silikonfrei Rohrschale D 20mm Mantel Alu-Grobkorn-Folie**
*** Bezugsbeschreibung
Formstück-Wärmedämmung (Bögen, T-Stücke, Reduzierungen und Muffen) einschl. Ummantelung DIN 4140 an haus- und betriebstechnischen Anlagen, an Rohrleitung, DN 15, im Gebäude, Dämmung aus Mineralwolle DIN EN 14303, AS-Qualität und silikonfrei, als Rohrschale, Dämmschichtdicke 20 mm, Brandverhaltensklasse DIN EN 13501-1 A2 -s1, d0 (nichtbrennbar), Wärmeleitfähigkeit 0,035 W/(mK) bei 40 Grad C Mitteltemperatur DIN EN 12667, kaschiert mit Alufolie, Ummantelung aus Aluminium-Grobkorn-Folie, Arbeitshöhe des Montageortes bis 5,5 m über der Standfläche des hierfür erforderlichen Gerüstes, Gerüst wird gesondert vergütet.
Menge: 847,000 St
Zeitansatz: 0,16

**02.10.480 Formstück-Wärmedämmung Ummantelung Rohr DN20 Gebäude Mineralwolle AS-Qualität silikonfrei Rohrschale D 30mm Mantel Alu-Grobkorn-Folie**
*** wie Position 02.10.470
DN 20
Dämmschichtdicke 30 mm.
Menge: 385,000 St
Zeitansatz: 0,16

**02.10.490 Formstück-Wärmedämmung Ummantelung Rohr DN25 Gebäude Mineralwolle AS-Qualität silikonfrei Rohrschale D 40mm Mantel Alu-Grobkorn-Folie**
*** wie Position 02.10.470
DN 25
Dämmschichtdicke 40 mm.
Menge: 274,000 St
Zeitansatz: 0,16

**02.10.500 Formstück-Wärmedämmung Ummantelung Rohr DN32 Gebäude Mineralwolle AS-Qualität silikonfrei Rohrschale D 40mm Mantel Alu-Grobkorn-Folie**
*** wie Position 02.10.470
DN 32
Dämmschichtdicke 40 mm.
Menge: 33,000 St
Zeitansatz: 0,16

**02.10.510 Formstück-Wärmedämmung Ummantelung Rohr DN40 Gebäude Mineralwolle AS-Qualität silikonfrei Rohrschale D 50mm Mantel Alu-Grobkorn-Folie**
*** wie Position 02.10.470
DN 40
Dämmschichtdicke 50 mm.
Menge: 70,000 St
Zeitansatz: 0,16

**02.10.520 Formstück-Wärmedämmung Ummantelung Rohr DN50 Gebäude Mineralwolle AS-Qualität silikonfrei Rohrschale D 60mm Mantel Alu-Grobkorn-Folie**
*** wie Position 02.10.470
DN 50
Dämmschichtdicke 60 mm.
Menge: 42,000 St
Zeitansatz: 0,16

**02.10.530 Formstück-Wärmedämmung Ummantelung Rohr DN65 Gebäude Mineralwolle AS-Qualität silikonfrei Rohrschale D 80mm Mantel Alu-Grobkorn-Folie**
*** wie Position 02.10.470
DN 65
Dämmschichtdicke 80 mm.
Menge: 85,000 St
Zeitansatz: 0,16

**02.10.540 Formstück-Wärmedämmung Ummantelung Rohr DN80 Gebäude Mineralwolle AS-Qualität silikonfrei Rohrschale D 100mm Mantel Alu-Grobkorn-Folie**
*** wie Position 02.10.470
DN 80
Dämmschichtdicke 100 mm.
Menge: 2,000 St
Zeitansatz: 0,16

**02.10.550 Formstück-Wärmedämmung Ummantelung Rohr DN100 Gebäude Mineralwolle AS-Qualität silikonfrei Rohrschale D 100mm Mantel Alu-Grobkorn-Folie**
*** wie Position 02.10.470
DN 100
Dämmschichtdicke 100 mm.
Menge: 7,000 St
Zeitansatz: 0,16

*Hinweis: Wärmedämmung Rohrleitungen Mineralwolle, alukaschiert 200 % Grobkornummantelung*

**02.10.560 Wärmedämmung Ummantelung Rohr DN15 Gebäude Mineralwolle AS-Qualität silikonfrei Rohrschale D 40mm Mantel Alu-Grobkorn-Folie**
*** Bezugsbeschreibung
STLB-Bau 2024-04 047
Wärmedämmung einschl. Ummantelung DIN 4140 an haus- und betriebstechnischen Anlagen, an Rohrleitung, DN 15, im Gebäude, Dämmung aus Mineralwolle DIN EN 14303, AS-Qualität und silikonfrei, als Rohrschale, Dämmschichtdicke 40 mm, Brandverhaltensklasse DIN EN 13501-1 A2 -s1, d0 (nichtbrennbar), Wärmeleitfähigkeit 0,035 W/(mK) bei 40 Grad C Mitteltemperatur DIN EN 12667, kaschiert mit Alufolie, Ummantelung aus Aluminium-Grobkorn-Folie, Arbeitshöhe des Montageortes bis 5,5 m über der Standfläche des hierfür erforderlichen Gerüstes, Gerüst wird gesondert vergütet.
Menge: 4,000 m
Zeitansatz: 0,23

**02.10.570 Wärmedämmung Ummantelung Rohr DN32 Gebäude Mineralwolle AS-Qualität silikonfrei Rohrschale D 80mm Mantel Alu-Grobkorn-Folie**
*** wie Position 02.10.560
STLB-Bau 2024-04 047
DN 32
Dämmschichtdicke 80 mm
Menge: 10,000 m
Zeitansatz: 0,30

**02.10.580 Wärmedämmung Ummantelung Rohr DN40 Gebäude Mineralwolle AS-Qualität silikonfrei Rohrschale D 100mm Mantel Alu-Grobkorn-Folie**
*** wie Position 02.10.560
STLB-Bau 2024-04 047
DN 40
Dämmschichtdicke 100 mm
Menge: 6,000 m
Zeitansatz: 0,33

**02.10.590 Wärmedämmung Ummantelung Rohr DN50 Gebäude Mineralwolle AS-Qualität silikonfrei Rohrschale D 120mm Mantel Alu-Grobkorn-Folie**
*** wie Position 02.10.560
STLB-Bau 2024-04 047
DN 50
Dämmschichtdicke 120 mm
Menge: 19,000 m
Zeitansatz: 0,37

*Hinweis: Wärmedämmung Formstücke Mineralwolle, alukaschiert 200 % mit Grobkornummantelung*
Wärmedämmung Formstücke Mineralwolle,
alukaschiert 200 % mit Grobkornummantelung.
In den folgenden Positionen wird die Dämmung aller einge- bauten Formstücke (Bögen, T-Stücke, Reduzierungen und Muffen) nach Dimension zusammen in einer Position erfasst.

**02.10.600 Formstück-Wärmedämmung Ummantelung Rohr DN15 Gebäude Mineralwolle AS-Qualität silikonfrei Rohrschale D 40mm Mantel Alu-Grobkorn-Folie**
*** Bezugsbeschreibung
Formstück-Wärmedämmung (Bögen, T-Stücke, Reduzierungen und Muffen) einschl. Ummantelung DIN 4140 an haus- und betriebstechnischen Anlagen, an Rohrleitung, DN 15, im Gebäude, Dämmung aus Mineralwolle DIN EN 14303, AS-Qualität und silikonfrei, als Rohrschale, Dämmschichtdicke 40 mm, Brandverhaltensklasse DIN EN 13501-1 A2 -s1, d0 (nichtbrennbar), Wärmeleitfähigkeit 0,035 W/(mK) bei 40 Grad C Mitteltemperatur DIN EN 12667, kaschiert mit Alufolie,
Ummantelung aus Aluminium-Grobkorn-Folie,  Arbeitshöhe des Montageortes bis 5,5 m über der Standfläche des hierfür erforderlichen Gerüstes, Gerüst wird gesondert vergütet.
Menge: 9,000 St
Zeitansatz: 0,16

**02.10.610 Formstück-Wärmedämmung Ummantelung Rohr DN32 Gebäude Mineralwolle AS-Qualität silikonfrei Rohrschale D 80mm Mantel Alu-Grobkorn-Folie**
*** wie Position 02.10.600
DN 32
Dämmschichtdicke 80 mm.
Menge: 37,000 St
Zeitansatz: 0,16

**02.10.620 Formstück-Wärmedämmung Ummantelung Rohr DN40 Gebäude Mineralwolle AS-Qualität silikonfrei Rohrschale D 100mm Mantel Alu-Grobkorn-Folie**
*** wie Position 02.10.600
DN 40
Dämmschichtdicke 100 mm.
Menge: 5,000 St
Zeitansatz: 0,16

**02.10.630 Formstück-Wärmedämmung Ummantelung Rohr DN50 Gebäude Mineralwolle AS-Qualität silikonfrei Rohrschale D 120mm Mantel Alu-Grobkorn-Folie**
*** wie Position 02.10.600
DN 50
Dämmschichtdicke 120 mm.
Menge: 19,000 St
Zeitansatz: 0,16

*Hinweis: Wärmedämmung Rohrleitungen und Formstücke mit Blechummantelung*

*Hinweis: Wärmedämmung Rohrleitungen Mineralwolle, alukaschiert 50 % mit Blechummantelung*

**02.10.640 Wärmedämmung Ummantelung Rohr DN20 Gebäude Mineralwolle AS-Qualität silikonfrei Rohrschale D 20mm Mantel Blech Stahl verz**
*** Bezugsbeschreibung
STLB-Bau 2024-04 047
Wärmedämmung einschl. Ummantelung DIN 4140 an haus- und betriebstechnischen Anlagen, an Rohrleitung, DN 20, im Gebäude, Dämmung aus Mineralwolle DIN EN 14303, AS-Qualität und silikonfrei, als Rohrschale, Dämmschichtdicke 20 mm, Brandverhaltensklasse DIN EN 13501-1 A2 -s1, d0 (nichtbrennbar), Wärmeleitfähigkeit 0,035 W/(mK) bei 40 Grad C Mitteltemperatur DIN EN 12667, kaschiert mit Alufolie, Ummantelung aus nichtprofiliertem Blech, Stahl, feuerverzinkt, Blechdicke 0,6 mm, Überlappungen verschrauben, Arbeitshöhe des Montageortes bis 5,5 m über der Standfläche des hierfür erforderlichen Gerüstes, Gerüst wird gesondert vergütet.
Menge: 15,000 m
Zeitansatz: 0,25

**02.10.650 Wärmedämmung Ummantelung Rohr DN25 Gebäude Mineralwolle AS-Qualität silikonfrei Rohrschale D 20mm Mantel Blech Stahl verz**
*** wie Position 02.10.640
STLB-Bau 2024-04 047
DN 25
Menge: 26,000 m
Zeitansatz: 0,25

**02.10.660 Wärmedämmung Ummantelung Rohr DN32 Gebäude Mineralwolle AS-Qualität silikonfrei Rohrschale D 20mm Mantel Blech Stahl verz**
*** wie Position 02.10.640
STLB-Bau 2024-04 047
DN 32
Menge: 13,000 m
Zeitansatz: 0,26

**02.10.670 Wärmedämmung Ummantelung Rohr DN40 Gebäude Mineralwolle AS-Qualität silikonfrei Rohrschale D 30mm Mantel Blech Stahl verz**
*** wie Position 02.10.640
STLB-Bau 2024-04 047
DN 40
Dämmschichtdicke 30 mm
Menge: 14,000 m
Zeitansatz: 0,30

**02.10.680 Wärmedämmung Ummantelung Rohr DN100 Gebäude Mineralwolle AS-Qualität silikonfrei Rohrschale D 60mm Mantel Blech Stahl verz**
*** wie Position 02.10.640
STLB-Bau 2024-04 047
DN 100
Dämmschichtdicke 60 mm
Menge: 3,000 m
Zeitansatz: 0,48

*Hinweis: Wärmedämmung Formstücke Mineralwolle, alukaschiert 50 % mit Blechummantelung*
Wärmedämmung Formstücke Mineralwolle,
alukaschiert 50 % mit Blechummantelung.
In den folgenden Positionen wird die Dämmung aller einge- bauten Formstücke (Bögen, T-Stücke, Reduzierungen und Muffen) nach Dimension zusammen in einer Position erfasst.

**02.10.690 Formstück-Wärmedämmung Ummantelung Rohr DN20 Gebäude Mineralwolle AS-Qualität silikonfrei Rohrschale D 20mm Mantel Blech Stahl verz**
*** Bezugsbeschreibung
Formstück-Wärmedämmung (Bögen, T-Stücke, Reduzierungen und Muffen) einschl. Ummantelung DIN 4140 an haus- und betriebstechnischen Anlagen, an Rohrleitung, DN 20, im Gebäude, Dämmung aus Mineralwolle DIN EN 14303, AS-Qualität und silikonfrei, als Rohrschale, Dämmschichtdicke 20 mm, Brandverhaltensklasse DIN EN 13501-1 A2 -s1, d0 (nichtbrennbar), Wärmeleitfähigkeit 0,035 W/(mK) bei 40 Grad C Mitteltemperatur DIN EN 12667, kaschiert mit Alufolie, Ummantelung aus nichtprofiliertem Blech, Stahl, feuerverzinkt, Blechdicke 0,6 mm, Überlappungen verschrauben, Arbeitshöhe des Montageortes bis 5,5 m über der Standfläche des hierfür erforderlichen Gerüstes, Gerüst wird gesondert vergütet.
Menge: 134,000 St
Zeitansatz: 0,16

**02.10.700 Formstück-Wärmedämmung Ummantelung Rohr DN25 Gebäude Mineralwolle AS-Qualität silikonfrei Rohrschale D 20mm Mantel Blech Stahl verz**
*** wie Position 02.10.690
DN 25.
Menge: 53,000 St
Zeitansatz: 0,16

**02.10.710 Formstück-Wärmedämmung Ummantelung Rohr DN32 Gebäude Mineralwolle AS-Qualität silikonfrei Rohrschale D 20mm Mantel Blech Stahl verz**
*** wie Position 02.10.690
DN 32.
Menge: 48,000 St
Zeitansatz: 0,16

**02.10.720 Formstück-Wärmedämmung Ummantelung Rohr DN40 Gebäude Mineralwolle AS-Qualität silikonfrei Rohrschale D 30mm Mantel Blech Stahl verz**
*** wie Position 02.10.690
DN 40
Dämmschichtdicke 30 mm.
Menge: 12,000 St
Zeitansatz: 0,16

**02.10.730 Formstück-Wärmedämmung Ummantelung Rohr DN100 Gebäude Mineralwolle AS-Qualität silikonfrei Rohrschale D 60mm Mantel Blech Stahl verz**
*** wie Position 02.10.690
DN 100
Dämmschichtdicke 60 mm.
Menge: 28,000 St
Zeitansatz: 0,16

*Hinweis: Wärmedämmung Rohrleitungen Mineralwolle, alukaschiert 100 % mit Blechummantelung*

**02.10.740 Wärmedämmung Ummantelung Rohr DN15 Gebäude Mineralwolle AS-Qualität silikonfrei Rohrschale D 20mm Mantel Blech Stahl verz**
*** Bezugsbeschreibung
STLB-Bau 2024-04 047
Wärmedämmung einschl. Ummantelung DIN 4140 an haus- und betriebstechnischen Anlagen, an Rohrleitung, DN 15, im Gebäude, Dämmung aus Mineralwolle DIN EN 14303, AS-Qualität und silikonfrei, als Rohrschale, Dämmschichtdicke 20 mm, Brandverhaltensklasse DIN EN 13501-1 A2 -s1, d0 (nichtbrennbar), Wärmeleitfähigkeit 0,035 W/(mK) bei 40 Grad C Mitteltemperatur DIN EN 12667, kaschiert mit Alufolie, Ummantelung aus nichtprofiliertem Blech, Stahl, feuerverzinkt, Blechdicke 0,6 mm, Überlappungen verschrauben, Arbeitshöhe des Montageortes bis 5,5 m über der Standfläche des hierfür erforderlichen Gerüstes, Gerüst wird gesondert vergütet.
Menge: 150,000 m
Zeitansatz: 0,24

**02.10.750 Wärmedämmung Ummantelung Rohr DN20 Gebäude Mineralwolle AS-Qualität silikonfrei Rohrschale D 30mm Mantel Blech Stahl verz**
*** wie Position 02.10.740
STLB-Bau 2024-04 047
DN 20
Dämmschichtdicke 30 mm
Menge: 21,000 m
Zeitansatz: 0,27

**02.10.760 Wärmedämmung Ummantelung Rohr DN25 Gebäude Mineralwolle AS-Qualität silikonfrei Rohrschale D 40mm Mantel Blech Stahl verz**
*** wie Position 02.10.740
STLB-Bau 2024-04 047
DN 32
Dämmschichtdicke 40 mm
Menge: 70,000 m
Zeitansatz: 0,32

**02.10.770 Wärmedämmung Ummantelung Rohr DN32 Gebäude Mineralwolle AS-Qualität silikonfrei Rohrschale D 40mm Mantel Blech Stahl verz**
*** wie Position 02.10.740
STLB-Bau 2024-04 047
DN 32
Dämmschichtdicke 40 mm
Menge: 4,000 m
Zeitansatz: 0,32

**02.10.780 Wärmedämmung Ummantelung Rohr DN40 Gebäude Mineralwolle AS-Qualität silikonfrei Rohrschale D 50mm Mantel Blech Stahl verz**
*** wie Position 02.10.740
STLB-Bau 2024-04 047
DN 40
Dämmschichtdicke 50 mm
Menge: 42,000 m
Zeitansatz: 0,36

**02.10.790 Wärmedämmung Ummantelung Rohr DN50 Gebäude Mineralwolle AS-Qualität silikonfrei Rohrschale D 60mm Mantel Blech Stahl verz**
*** wie Position 02.10.740
STLB-Bau 2024-04 047
DN 50
Dämmschichtdicke 60 mm
Menge: 21,000 m
Zeitansatz: 0,41

**02.10.800 Wärmedämmung Ummantelung Rohr DN65 Gebäude Mineralwolle AS-Qualität silikonfrei Rohrschale D 80mm Mantel Blech Stahl verz**
*** wie Position 02.10.740
STLB-Bau 2024-04 047
DN 65
Dämmschichtdicke 80 mm
Menge: 84,000 m
Zeitansatz: 0,48

**02.10.810 Wärmedämmung Ummantelung Rohr DN80 Gebäude Mineralwolle AS-Qualität silikonfrei Rohrschale D 100mm Mantel Blech Stahl verz**
*** wie Position 02.10.740
STLB-Bau 2024-04 047
DN 80
Dämmschichtdicke 100 mm
Menge: 42,000 m
Zeitansatz: 0,56

**02.10.820 Wärmedämmung Ummantelung Rohr DN100 Gebäude Mineralwolle AS-Qualität silikonfrei Rohrschale D 100mm Mantel Blech Stahl verz**
*** wie Position 02.10.740
STLB-Bau 2024-04 047
DN 100
Dämmschichtdicke 100 mm
Menge: 5,000 m
Zeitansatz: 0,59

*Hinweis: Wärmedämmung Formstücke Mineralwolle, alukaschiert 100 % mit Blechummantelung*
Wärmedämmung Formstücke Mineralwolle,
alukaschiert 100 % mit Blechummantelung.
In den folgenden Positionen wird die Dämmung aller einge- bauten Formstücke (Bögen, T-Stücke, Reduzierungen und Muffen) nach Dimension zusammen in einer Position erfasst.

**02.10.830 Formstück-Wärmedämmung Ummantelung Rohr DN15 Gebäude Mineralwolle AS-Qualität silikonfrei Rohrschale D 20mm Mantel Blech Stahl verz**
*** Bezugsbeschreibung
Formstück-Wärmedämmung (Bögen, T-Stücke, Reduzierungen und Muffen) einschl. Ummantelung DIN 4140 an haus- und betriebstechnischen Anlagen, an Rohrleitung, DN 15, im Gebäude, Dämmung aus Mineralwolle DIN EN 14303, AS-Qualität und silikonfrei, als Rohrschale, Dämmschichtdicke 20 mm, Brandverhaltensklasse DIN EN 13501-1 A2 -s1, d0 (nichtbrennbar), Wärmeleitfähigkeit 0,035 W/(mK) bei 40 Grad C Mitteltemperatur DIN EN 12667, kaschiert mit Alufolie, Ummantelung aus nichtprofiliertem Blech, Stahl, feuerverzinkt, Blechdicke 0,6 mm, Überlappungen verschrauben, Arbeitshöhe des Montageortes bis 5,5 m über der Standfläche des hierfür erforderlichen Gerüstes, Gerüst wird gesondert vergütet.
Menge: 423,000 St
Zeitansatz: 0,16

**02.10.840 Formstück-Wärmedämmung Ummantelung Rohr DN20 Gebäude Mineralwolle AS-Qualität silikonfrei Rohrschale D 30mm Mantel Blech Stahl verz**
*** wie Position 02.10.830
DN 20
Dämmschichtdicke 30 mm.
Menge: 193,000 St
Zeitansatz: 0,16

**02.10.850 Formstück-Wärmedämmung Ummantelung Rohr DN25 Gebäude Mineralwolle AS-Qualität silikonfrei Rohrschale D 40mm Mantel Blech Stahl verz**
*** wie Position 02.10.830
DN 25
Dämmschichtdicke 40 mm.
Menge: 137,000 St
Zeitansatz: 0,16

**02.10.860 Formstück-Wärmedämmung Ummantelung Rohr DN32 Gebäude Mineralwolle AS-Qualität silikonfrei Rohrschale D 40mm Mantel Blech Stahl verz**
*** wie Position 02.10.830
DN 32
Dämmschichtdicke 40 mm.
Menge: 17,000 St
Zeitansatz: 0,16

**02.10.870 Formstück-Wärmedämmung Ummantelung Rohr DN40 Gebäude Mineralwolle AS-Qualität silikonfrei Rohrschale D 50mm Mantel Blech Stahl verz**
*** wie Position 02.10.830
DN 40
Dämmschichtdicke 50 mm.
Menge: 35,000 St
Zeitansatz: 0,16

**02.10.880 Formstück-Wärmedämmung Ummantelung Rohr DN50 Gebäude Mineralwolle AS-Qualität silikonfrei Rohrschale D 60mm Mantel Blech Stahl verz**
*** wie Position 02.10.830
DN 50
Dämmschichtdicke 60 mm.
Menge: 21,000 St
Zeitansatz: 0,16

**02.10.890 Formstück-Wärmedämmung Ummantelung Rohr DN65 Gebäude Mineralwolle AS-Qualität silikonfrei Rohrschale D 80mm Mantel Blech Stahl verz**
*** wie Position 02.10.830
DN 65
Dämmschichtdicke 80 mm.
Menge: 42,000 St
Zeitansatz: 0,16

**02.10.900 Formstück-Wärmedämmung Ummantelung Rohr DN80 Gebäude Mineralwolle AS-Qualität silikonfrei Rohrschale D 100mm Mantel Blech Stahl verz**
*** wie Position 02.10.830
DN 80
Dämmschichtdicke 100 mm.
Menge: 13,000 St
Zeitansatz: 0,16

**02.10.910 Formstück-Wärmedämmung Ummantelung Rohr DN100 Gebäude Mineralwolle AS-Qualität silikonfrei Rohrschale D 100mm Mantel Blech Stahl verz**
*** wie Position 02.10.830
DN 100
Dämmschichtdicke 100 mm.
Menge: 46,000 St
Zeitansatz: 0,16

*Hinweis: Wärmedämmung Rohrleitungen Mineralwolle, alukaschiert 200 % mit Blechummantelung, wetterfest*

**02.10.920 Wärmedämmung Ummantelung Rohr DN15 Gebäude Mineralwolle AS-Qualität silikonfrei Rohrschale D 40mm Mantel Blech Stahl verz, wetterfest**
*** Bezugsbeschreibung
STLB-Bau 2024-04 047
Wärmedämmung einschl. Ummantelung DIN 4140 an haus- und betriebstechnischen Anlagen, an Rohrleitung, DN 15, im Gebäude, Dämmung aus Mineralwolle DIN EN 14303, AS-Qualität und silikonfrei, als Rohrschale, Dämmschichtdicke 40 mm, Brandverhaltensklasse DIN EN 13501-1 A2 -s1, d0 (nichtbrennbar), Wärmeleitfähigkeit 0,035 W/(mK) bei 40 Grad C Mitteltemperatur DIN EN 12667, kaschiert mit Alufolie, Ummantelung aus nichtprofiliertem Blech, Stahl, feuerverzinkt, Blechdicke 0,6 mm, Überlappungen verschrauben, Arbeitshöhe des Montageortes bis 5,5 m über der Standfläche des hierfür erforderlichen Gerüstes, Gerüst wird gesondert vergütet.
Menge: 18,000 m
Zeitansatz: 0,29

**02.10.930 Wärmedämmung Ummantelung Rohr DN32 Gebäude Mineralwolle AS-Qualität silikonfrei Rohrschale D 80mm Mantel Blech Stahl verz, wetterfest**
*** wie Position 02.10.920
STLB-Bau 2024-04 047
DN 32
Dämmschichtdicke 80 mm
Menge: 40,000 m
Zeitansatz: 0,43

**02.10.940 Wärmedämmung Ummantelung Rohr DN40 Gebäude Mineralwolle AS-Qualität silikonfrei Rohrschale D 100mm Mantel Blech Stahl verz, wetterfest**
*** wie Position 02.10.920
STLB-Bau 2024-04 047
DN 40
Dämmschichtdicke 100 mm
Menge: 22,500 m
Zeitansatz: 0,50

**02.10.950 Wärmedämmung Ummantelung Rohr DN50 Gebäude Mineralwolle AS-Qualität silikonfrei Rohrschale D 120mm Mantel Blech Stahl verz, wetterfest**
*** wie Position 02.10.920
STLB-Bau 2024-04 047
DN 50
Dämmschichtdicke 120 mm
Menge: 77,000 m
Zeitansatz: 0,58

*Hinweis: Wärmedämmung Formstücke Mineralwolle, alukaschiert 200 % mit Blechummantelung, wetterfest*
Wärmedämmung Formstücke Mineralwolle,
alukaschiert 200 % mit Blechummantelung.
In den folgenden Positionen wird die Dämmung aller einge- bauten Formstücke (Bögen, T-Stücke, Reduzierungen und Muffen) nach Dimension zusammen in einer Position erfasst.

**02.10.960 Formstück-Wärmedämmung Ummantelung Rohr DN15 Gebäude Mineralwolle AS-Qualität silikonfrei Rohrschale D 40mm Mantel Blech Stahl verz, wetterfest**
*** Bezugsbeschreibung
Formstück-Wärmedämmung (Bögen, T-Stücke, Reduzierungen und Muffen) einschl. Ummantelung DIN 4140 an haus- und betriebstechnischen Anlagen, an Rohrleitung, DN 15, im Gebäude, Dämmung aus Mineralwolle DIN EN 14303, AS-Qualität und silikonfrei, als Rohrschale, Dämmschichtdicke 40 mm, Brandverhaltensklasse DIN EN 13501-1 A2 -s1, d0 (nichtbrennbar), Wärmeleitfähigkeit 0,035 W/(mK) bei 40 Grad C Mitteltemperatur DIN EN 12667, kaschiert mit Alufolie,
Ummantelung aus nichtprofiliertem Blech, Stahl, feuerverzinkt, Blechdicke 0,6 mm, Überlappungen verschrauben, Arbeitshöhe des Montageortes bis 5,5 m über der Standfläche des hierfür erforderlichen Gerüstes, Gerüst wird gesondert vergütet.
Menge: 34,000 St
Zeitansatz: 0,16

**02.10.970 Formstück-Wärmedämmung Ummantelung Rohr DN32 Gebäude Mineralwolle AS-Qualität silikonfrei Rohrschale D 80mm Mantel Blech Stahl verz, wetterfest**
*** wie Position 02.10.960
DN 32
Dämmschichtdicke 80 mm.
Menge: 146,000 St
Zeitansatz: 0,16

**02.10.980 Formstück-Wärmedämmung Ummantelung Rohr DN40 Gebäude Mineralwolle AS-Qualität silikonfrei Rohrschale D 100mm Mantel Blech Stahl verz, wetterfest**
*** wie Position 02.10.960
DN 40
Dämmschichtdicke 100 mm.
Menge: 19,000 St
Zeitansatz: 0,16

**02.10.990 Formstück-Wärmedämmung Ummantelung Rohr DN50 Gebäude Mineralwolle AS-Qualität silikonfrei Rohrschale D 120mm Mantel Blech Stahl verz, wetterfest**
*** wie Position 02.10.960
DN 50
Dämmschichtdicke 120 mm.
Menge: 77,000 St
Zeitansatz: 0,16

#### Bereich 02.11 KG 422 Wärmeverteilnetze - Brandschutz

**02.11.10 Brandschutzabschottung Rohr Stahl R90 AD 18,0-21,3mm Gebäude Wand D 150-300mm**
*** Bezugsbeschreibung
Brandschutzabschottung von Rohrleitung aus Stahl, mit allgemeinem bauaufsichtlichen Prüfzeugnis/allgemeiner bauaufsichtlicher Zulassung, Feuerwiderstandsklasse R 90 DIN EN 13501-2,
Rohrleitung mit vorh. Wärmedämmung, Rohraußendur- chmesser 18,0 mm bis 21,3 mm, Dämmung aus Mineralwolle, Baustoffklasse DIN 4102-1 A (nichtbrennbar), Verlegung im Gebäude, mit Kennzeichnungsschild, Arbeitshöhe des Montageortes bis 5,5 m über der Standfläche des hierfür erforderlichen Gerüstes, Gerüst wird gesondert vergütet, Wand aus Stahlbeton, Dicke 150 mm bis 300 mm, runder Durchbruch ohne Hüllrohr, freier Ringspalt im Durchbruch bis 15 mm, Spalt füllen mit Brandschutzmörtel.
Menge: 3,000 St
Zeitansatz: 0,90

**02.11.20 Brandschutzabschottung Rohr Stahl R90 AD 22,0mm Gebäude Wand D 150-300mm**
*** wie Position 02.11.10
Rohraußendurchmesser 22,0 mm.
Menge: 18,000 St
Zeitansatz: 0,90

**02.11.30 Brandschutzabschottung Rohr Stahl R90 AD 35,0mm Gebäude Wand D 150-300mm**
*** wie Position 02.11.10
Rohraußendurchmesser 35,0 mm,
Menge: 30,000 St
Zeitansatz: 0,90

**02.11.40 Brandschutzabschottung Rohr Stahl R90 AD 42,0mm Gebäude Wand D 150-300mm**
*** wie Position 02.11.10
Rohraußendurchmesser 42,0 mm.
Menge: 27,000 St
Zeitansatz: 0,90

**02.11.50 Brandschutzabschottung Rohr Stahl R90 AD 48,0mm Gebäude Wand D 150-300mm**
*** wie Position 02.11.10
Rohraußendurchmesser 48,0 mm,
Menge: 23,000 St
Zeitansatz: 0,90

**02.11.60 Brandschutzabschottung Rohr Stahl R90 AD 60,3mm Gebäude Wand D 150-300mm**
*** wie Position 02.11.10
Rohraußendurchmesser 60,3 mm,
Menge: 23,000 St
Zeitansatz: 0,90

**02.11.70 Brandschutzabschottung Rohr Stahl R90 AD 76,1mm Gebäude Wand D 150-300mm**
*** wie Position 02.11.10
Rohraußendurchmesser 76,1 mm,
Menge: 20,000 St
Zeitansatz: 0,90

**02.11.80 Brandschutzabschottung Rohr Stahl R90 AD 88,9mm Gebäude Wand D 150-300mm**
*** wie Position 02.11.10
Rohraußendurchmesser 88,9 mm,
Menge: 3,000 St
Zeitansatz: 0,90

**02.11.90 Brandschutzabschottung Rohr Stahl R90 AD 114,3mm Gebäude Wand D 150-300mm**
*** wie Position 02.11.10
Rohraußendurchmesser 114,3 mm,
Menge: 2,000 St
Zeitansatz: 0,90

**02.11.100 Brandschutzabschottung Rohr Stahl R90 AD 139,7mm Gebäude Wand D 150-300mm**
*** wie Position 02.11.10
Rohraußendurchmesser 139,7 mm,
Menge: 2,000 St
Zeitansatz: 0,90

**02.11.110 Brandschutzabschottung Rohr Stahl R90 AD 18,0-21,3mm Gebäude Wand D 100-150mm**
*** Bezugsbeschreibung
Brandschutzabschottung von Rohrleitung aus Stahl, mit allgemeinem bauaufsichtlichen Prüfzeugnis/allgemeiner bauaufsichtlicher Zulassung, Feuerwiderstandsklasse R 90 DIN EN 13501-2,
Rohrleitung mit vorh. Wärmedämmung, Rohraußendur- chmesser 18,0 mm bis 21,3 mm, Dämmung aus Mineralwolle, Baustoffklasse DIN 4102-1 A (nichtbrennbar), Verlegung im Gebäude, mit Kennzeichnungsschild, Arbeitshöhe des Montageortes bis 5,5 m über der Standfläche des hierfür erforderlichen Gerüstes, Gerüst wird gesondert vergütet, Wand aus Gipskarton, Dicke 100 mm bis 150 mm, runder Durchbruch ohne Hüllrohr, freier Ringspalt im Durchbruch bis 15 mm, Spalt füllen mit Brandschutzmörtel.
Menge: 1,000 St
Zeitansatz: 0,90

**02.11.120 Brandschutzabschottung Rohr Stahl R90 AD 22,0mm Gebäude Wand D 100-150mm**
*** wie Position 02.11.110
Rohraußendurchmesser 22,0 mm.
Menge: 5,000 St
Zeitansatz: 0,90

**02.11.130 Brandschutzabschottung Rohr Stahl R90 AD 35,0mm Gebäude Wand D 100-150mm**
*** wie Position 02.11.110
Rohraußendurchmesser 35,0 mm,
Menge: 2,000 St
Zeitansatz: 0,90

**02.11.140 Brandschutzabschottung Rohr Stahl R90 AD 42,0mm Gebäude Wand D 100-150mm**
*** wie Position 02.11.110
Rohraußendurchmesser 42,0 mm.
Menge: 6,000 St
Zeitansatz: 0,90

**02.11.150 Brandschutzabschottung Rohr Stahl R90 AD 48,0mm Gebäude Wand D 100-150mm**
*** wie Position 02.11.110
Rohraußendurchmesser 48,0 mm,
Menge: 5,000 St
Zeitansatz: 0,90

**02.11.160 Brandschutzabschottung Rohr Stahl R90 AD 60,3mm Gebäude Wand D 100-150mm**
*** wie Position 02.11.110
Rohraußendurchmesser 60,3 mm,
Menge: 6,000 St
Zeitansatz: 0,90

**02.11.170 Brandschutzabschottung Rohr Stahl R90 AD 76,1mm Gebäude Wand D 100-150mm**
*** wie Position 02.11.110
Rohraußendurchmesser 76,1 mm,
Menge: 4,000 St
Zeitansatz: 0,90

**02.11.180 Aussparung schließen Mörtel MGIII 1000-1500cm2 T 25-30cm**
STLB-Bau 2024-04 012
Aussparung schließen, Ausführung in Wandfläche,
mit Mörtel MG III, Querschnitt über 1000 bis 1500 cm2, Tiefe über 25 bis 30 cm, Arbeitshöhe bis 7,5 m.
Menge: 80,000 St
Zeitansatz: 1,03

#### Bereich 02.12 KG 423 Raumheizflächen - Heizkörper, Konvektoren und Türluftschleiranlagen

*Hinweis: Flacheizkörper*
Flachheizkörper

**02.12.10 Flachheizkörper Stahl glatt Seitent. H 1500-1600mm L 550-600mm Typ21**
*** Leitbeschreibung
*** Bezugsbeschreibung
STLB-Bau 2024-04 041
Flachheizkörper (Plattenheizkörper), aus Stahl, Wärmeleistung geprüft DIN EN 442-2, mit Registrierung, Oberfläche glatt, mit Seitenteil und Abdeckgitter, Bauhöhe über 1500 bis 1600 mm, Baulänge über 550 bis 600 mm, Bautiefe über 50 bis 75 mm, Typ 21, max. Betriebstemperatur bis 110 Grad C, max. Betriebsüberdruck 1 MPa (10 bar), mit Grundbeschichtung DIN 55900-1 und Deckbeschichtung DIN 55900-2 als Pulverbeschichtung, Sonderfarbton, einschl. Befestigungszubehör, Befestigung nach Anforderungsklasse 3, VDI 6036.
Menge: 1,000 St
Zeitansatz: 1,90
*Unterbeschreibung 1 Farbton*
Sonderfarbton: RAL 9016 (verkehrsweiß).

**02.12.20 Flachheizkörper Stahl glatt Seitent. H 2100-2200mm L 550-600mm Typ21**
*** Leitbeschreibung
*** wie Position 02.12.10
STLB-Bau 2024-04 041
Bauhöhe über 2100 bis 2200 mm
Menge: 1,000 St
Zeitansatz: 2,16
*Unterbeschreibung 1 Farbton*
Sonderfarbton: RAL 9016 (verkehrsweiß).

**02.12.30 Flachheizkörper Stahl glatt Seitent. H 1900-2000mm L 450-500mm Typ22**
*** Leitbeschreibung
*** wie Position 02.12.10
STLB-Bau 2024-04 041
Bauhöhe über 1900 bis 2000 mm
Baulänge über 450 bis 500 mm
Bautiefe über 100 bis 125 mm
Typ 22
Menge: 1,000 St
Zeitansatz: 2,20
*Unterbeschreibung 1 Farbton*
Sonderfarbton: RAL 9016 (verkehrsweiß).

**02.12.40 Flachheizkörper Stahl glatt Seitent. H 2100-2200mm L 350-400mm Typ22**
*** Leitbeschreibung
*** wie Position 02.12.10
STLB-Bau 2024-04 041
Bauhöhe über 2100 bis 2200 mm
Baulänge über 350 bis 400 mm
Bautiefe über 100 bis 125 mm
Typ 22
Menge: 1,000 St
Zeitansatz: 2,26
*Unterbeschreibung 1 Farbton*
Sonderfarbton: RAL 9016 (verkehrsweiß).

**02.12.50 Flachheizkörper Stahl glatt Seitent. H 2100-2200mm L 750-800mm Typ22**
*** Leitbeschreibung
*** wie Position 02.12.10
STLB-Bau 2024-04 041
Bauhöhe über 2100 bis 2200 mm
Baulänge über 750 bis 800 mm
Bautiefe über 100 bis 125 mm
Typ 22
Menge: 1,000 St
Zeitansatz: 2,37
*Unterbeschreibung 1 Farbton*
Sonderfarbton: RAL 9016 (verkehrsweiß).

*Hinweis: Ventilheizkörper*

**02.12.60 Ventil-Flachheizkörper Stahl glatt Seitent. H 900-950mm L 700-750mm Typ10, serielle Durchströmung, Hygieneausführung**
*** Leitbeschreibung
Ventil-Flachheizkörper Stahl glatt Seitent. H 900-950mm
L 700-750mm Typ10 serielle Durchströmung, Hygieneausführung
Flachheizkörper (Plattenheizkörper), mit eingebautem druckun- abhängigen Ventil, aus Stahl, Wärmeleistung geprüft DIN EN 442-2, mit Registrierung, Oberfläche glatt, mit Seitenteil und Abdeckgitter, Bauhöhe über 900 bis 950 mm, Baulänge über 700 bis 750 mm, Bautiefe über 50 bis 75 mm, Typ 10, max. Betriebstemperatur bis 110 Grad C, max. Betriebsüberdruck 1 MPa (10 bar), mit Grundbeschichtung DIN 55900-1 und Deckbeschichtung DIN 55900-2 als Pulverbeschichtung, Sonderfarbton, einschl. Befestigungszubehör, Befestigung nach Anforderungsklasse 3, VDI 6036.6
Menge: 1,000 St
Zeitansatz: 0,79
*Unterbeschreibung 1 Farbton*
Sonderfarbton: RAL 9016 (verkehrsweiß).

**02.12.70 Ventil-Flachheizkörper Stahl glatt Seitent. H 600-650mm L 400-450mm Typ11, serielle Durchströmung**
*** Leitbeschreibung
*** Bezugsbeschreibung
DIN 276-1.. 423 Raumheizflächen
Leistungsbereich: 041
Ventil-Flachheizkörper Stahl glatt Seitent. H 600-650mm
L 400-450mm Typ11 serielle Durchströmung
Flachheizkörper (Plattenheizkörper), mit eingebautem druckun- abhängigen Ventil, aus Stahl, Wärmeleistung geprüft DIN EN 442-2, mit Registrierung, Oberfläche glatt, mit Seitenteil und Abdeckgitter, Bauhöhe über 600 bis 650 mm, Baulänge über 400 bis 450 mm, Bautiefe über 50 bis 75 mm, Typ 11, max. Betriebstemperatur bis 110 Grad C, max. Betriebsüberdruck 1 MPa (10 bar), mit Grundbeschichtung DIN 55900-1 und Deckbeschichtung DIN 55900-2 als Pulverbeschichtung, Sonderfarbton, einschl. Befestigungszubehör, Befestigung nach Anforderungsklasse 3, VDI 6036.
Menge: 1,000 St
Zeitansatz: 0,79
*Unterbeschreibung 1 Farbton*
Sonderfarbton: RAL 9016 (verkehrsweiß).

**02.12.80 Ventil-Flachheizkörper Stahl glatt Seitent. H 900-950mm L 400-450mm Typ11, serielle Durchströmung**
*** Leitbeschreibung
*** wie Position 02.12.70
Bauhöhe über 900 bis 950 mm.
Menge: 1,000 St
Zeitansatz: 0,79
*Unterbeschreibung 1 Farbton*
Sonderfarbton: RAL 9016 (verkehrsweiß).

**02.12.90 Ventil-Flachheizkörper Stahl glatt Seitent. H 700-750mm L 500-550mm Typ12, serielle Durchströmung**
*** Leitbeschreibung
*** wie Position 02.12.70
Bauhöhe über 700 bis 750 mm
Baulänge über 500 bis 550 mm
Typ 12.
Menge: 1,000 St
Zeitansatz: 0,79
*Unterbeschreibung 1 Farbton*
Sonderfarbton: RAL 9016 (verkehrsweiß).

**02.12.100 Ventil-Flachheizkörper Stahl glatt Seitent. H 700-750mm L 1000-1100mm Typ12, serielle Durchströmung**
*** Leitbeschreibung
*** wie Position 02.12.70
Bauhöhe über 700 bis 750 mm
Baulänge über 1000 bis 1100 mm
Typ 12.
Menge: 1,000 St
Zeitansatz: 0,79
*Unterbeschreibung 1 Farbton*
Sonderfarbton: RAL 9016 (verkehrsweiß).

**02.12.110 Ventil-Flachheizkörper Stahl glatt Seitent. H 900-950mm L 700-750mm Typ12, serielle Durchströmung**
*** Leitbeschreibung
*** wie Position 02.12.70
Bauhöhe über 900 bis 950 mm
Baulänge über 700 bis 750 mm
Typ 12.
Menge: 1,000 St
Zeitansatz: 0,79
*Unterbeschreibung 1 Farbton*
Sonderfarbton: RAL 9016 (verkehrsweiß).

**02.12.120 Ventil-Flachheizkörper Stahl glatt Seitent. H 500-550mm L 700-750mm Typ22, serielle Durchströmung**
*** Leitbeschreibung
*** wie Position 02.12.70
Bauhöhe über 500 bis 550 mm
Baulänge über 700 bis 750 mm
Bautiefe über 100 bis 125 mm
Typ 22.
Menge: 1,000 St
Zeitansatz: 0,79
*Unterbeschreibung 1 Farbton*
Sonderfarbton: RAL 9016 (verkehrsweiß).

**02.12.130 Ventil-Flachheizkörper Stahl glatt Seitent. H 700-750mm L 900-950mm Typ22, serielle Durchströmung**
*** Leitbeschreibung
*** wie Position 02.12.70
Bauhöhe über 700 bis 750 mm
Baulänge über 900 bis 950 mm
Bautiefe über 100 bis 125 mm
Typ 22.
Menge: 1,000 St
Zeitansatz: 0,79
*Unterbeschreibung 1 Farbton*
Sonderfarbton: RAL 9016 (verkehrsweiß).

**02.12.140 Ventil-Flachheizkörper Stahl glatt Seitent. H 700-750mm L 1200-1250mm Typ22, serielle Durchströmung**
*** Leitbeschreibung
*** wie Position 02.12.70
Bauhöhe über 700 bis 750 mm
Baulänge über 1200 bis 1250 mm
Bautiefe über 100 bis 125 mm
Typ 22.
Menge: 1,000 St
Zeitansatz: 0,79
*Unterbeschreibung 1 Farbton*
Sonderfarbton: RAL 9016 (verkehrsweiß).

**02.12.150 Ventil-Flachheizkörper Stahl glatt Seitent. H 900-950mm L 700-750mm Typ22, serielle Durchströmung**
*** Leitbeschreibung
*** wie Position 02.12.70
Bauhöhe über 900 bis 950 mm
Baulänge über 700 bis 750 mm
Bautiefe über 100 bis 125 mm
Typ 22.
Menge: 2,000 St
Zeitansatz: 0,79
*Unterbeschreibung 1 Farbton*
Sonderfarbton: RAL 9016 (verkehrsweiß).

**02.12.160 Ventil-Flachheizkörper Stahl glatt Seitent. H 900-950mm L 1200-1300mm Typ22, serielle Durchströmung**
*** Leitbeschreibung
*** wie Position 02.12.70
Bauhöhe über 900 bis 950 mm
Baulänge über 1200 bis 1300 mm
Bautiefe über 100 bis 125 mm
Typ 22.
Menge: 3,000 St
Zeitansatz: 0,79
*Unterbeschreibung 1 Farbton*
Sonderfarbton: RAL 9016 (verkehrsweiß).

**02.12.170 Ventil-Flachheizkörper Stahl glatt Seitent. H 900-950mm L 1600-1700mm Typ22, serielle Durchströmung**
*** Leitbeschreibung
*** wie Position 02.12.70
Bauhöhe über 900 bis 950 mm
Baulänge über 1600 bis 1700 mm
Bautiefe über 100 bis 125 mm
Typ 22.
Menge: 1,000 St
Zeitansatz: 0,79
*Unterbeschreibung 1 Farbton*
Sonderfarbton: RAL 9016 (verkehrsweiß).

**02.12.180 Ventil-Flachheizkörper Stahl glatt Seitent. H 500-550mm L 700-750mm Typ33, serielle Durchströmung**
*** Leitbeschreibung
*** wie Position 02.12.70
Bauhöhe über 500 bis 550 mm
Baulänge über 700 bis 750 mm
Bautiefe über 150 bis 175 mm
Typ 33.
Menge: 1,000 St
Zeitansatz: 0,79
*Unterbeschreibung 1 Farbton*
Sonderfarbton: RAL 9016 (verkehrsweiß).

**02.12.190 Ventil-Flachheizkörper Stahl glatt Seitent. H 600-650mm L 800-850mm Typ33, serielle Durchströmung**
*** Leitbeschreibung
*** wie Position 02.12.70
Bauhöhe über 600 bis 650 mm
Baulänge über 800 bis 850 mm
Bautiefe über 150 bis 175 mm
Typ 33.
Menge: 1,000 St
Zeitansatz: 0,79
*Unterbeschreibung 1 Farbton*
Sonderfarbton: RAL 9016 (verkehrsweiß).

**02.12.200 Ventil-Flachheizkörper Stahl glatt Seitent. H 600-650mm L 900-950mm Typ33, serielle Durchströmung**
*** Leitbeschreibung
*** wie Position 02.12.70
Bauhöhe über 600 bis 650 mm
Baulänge über 900 bis 950 mm
Bautiefe über 150 bis 175 mm
Typ 33.
Menge: 1,000 St
Zeitansatz: 0,79
*Unterbeschreibung 1 Farbton*
Sonderfarbton: RAL 9016 (verkehrsweiß).

**02.12.210 Ventil-Flachheizkörper Stahl glatt Seitent. H 700-750mm L 1100-1200mm Typ33, serielle Durchströmung**
*** Leitbeschreibung
*** wie Position 02.12.70
Bauhöhe über 700 bis 750 mm
Baulänge über 1100 bis 1200 mm
Bautiefe über 150 bis 175 mm
Typ 33.
Menge: 2,000 St
Zeitansatz: 0,79
*Unterbeschreibung 1 Farbton*
Sonderfarbton: RAL 9016 (verkehrsweiß).

**02.12.220 Ventil-Flachheizkörper Stahl glatt Seitent. H 900-950mm L 500-550mm Typ33, serielle Durchströmung**
*** Leitbeschreibung
*** wie Position 02.12.70
Bauhöhe über 900 bis 950 mm
Baulänge über 500 bis 550 mm
Bautiefe über 150 bis 175 mm
Typ 33.
Menge: 1,000 St
Zeitansatz: 0,79
*Unterbeschreibung 1 Farbton*
Sonderfarbton: RAL 9016 (verkehrsweiß).

**02.12.230 Ventil-Flachheizkörper Stahl glatt Seitent. H 900-950mm L 2000-2100mm Typ33, serielle Durchströmung**
*** Leitbeschreibung
*** wie Position 02.12.70
Bauhöhe über 900 bis 950 mm
Baulänge über 2000 bis 2100 mm
Bautiefe über 150 bis 175 mm
Typ 33.
Menge: 1,000 St
Zeitansatz: 0,79
*Unterbeschreibung 1 Farbton*
Sonderfarbton: RAL 9016 (verkehrsweiß).

*Hinweis: Heizkörperventile, -rücklaufverschraubungen und Thermostatköpfe*

**02.12.240 Thermostatisches Heizkörperventil 2-Rohr-Installation Rotguss vernickelt Eckausführung Voreinstellung direkt prüfbar DN15**
*** Bezugsbeschreibung
STLB-Bau 2024-04 041
Thermostatisches Heizkörperventil, DIN EN 215, für 2-Rohr-Installation, Gehäuse aus Rotguss, vernickelt, Eckausführung, mit Gewindeanschluss, für Wasser bis 120 Grad C, Nenndruck 1 MPa (10 bar), mit Voreinstellung, direkt prüfbar, DN 15.
Menge: 3,000 St
Zeitansatz: 0,17

**02.12.250 Thermostatisches Heizkörperventil 2-Rohr-Installation Rotguss vernickelt Durchgangsausführung Voreinstellung direkt prüfbar DN15**
*** wie Position 02.12.240
STLB-Bau 2024-04 041
Durchgangsausführung
Menge: 2,000 St
Zeitansatz: 0,17

**02.12.260 Thermischer Stellantrieb Aktor T 2P 2-Punkt-Regelung 24 V AC / DC**
Thermischer Stellantrieb Aktor T 2P 2-Punkt-Regelung
24 V AC / DC, stromlos geschlossen, Gewindeanschluss
M 30 x 1,5.
Thermische Stellantriebe sind zur Raumtemperaturregelung mit konventionellen Heizkörpern und Heizkörpern mit integrierten Ventilgarnituren,in Verbindung mit 2-Punkt Raumthermostaten.
Mit First-Open Funktion und Hubanzeige.
Einfache Steckmontage mit Ventiladapter. Montage der Stellantriebe lageunabhängig.
Thermische Stellantriebe gegen Überspannung gesichert.
Anschlusskabel: 1 m,
Ausführung: stromlos geschlossen.
Menge: 27,000 St
Zeitansatz: 0,05

**02.12.270 Heizkörperverschraubung Messing vernickelt Doppelanschluss Eckausführung Absperr. Voreinstellung Entleerung DN15**
*** Bezugsbeschreibung
STLB-Bau 2024-04 041
Heizkörperverschraubung, Gehäuse aus Messing, vernickelt, für Doppelanschluss Eckausführung, für Wasser bis 120 Grad C, Nenndruck 1 MPa (10 bar), mit Absperrung, Voreinstellung und Entleerung, DN 15.
Menge: 12,000 St
Zeitansatz: 0,17

**02.12.280 Heizkörperverschraubung Messing vernickelt Doppelanschluss Durchgangsausführung Absperr. Voreinstellung Entleerung DN15**
*** wie Position 02.12.270
STLB-Bau 2024-04 041
für Doppelanschluss Durchgangsausführung
Menge: 10,000 St
Zeitansatz: 0,17

**02.12.290 Heizkörperverschraubung Messing vernickelt Eckausführung Absperr. gesicherte Voreinstellung DN15**
*** Bezugsbeschreibung
STLB-Bau 2024-04 041
Heizkörperverschraubung, Gehäuse aus Messing, vernickelt, für Eckausführung, Gehäuseanschluss Heizkörperseite mit Außengewinde, Strangseite mit Innengewinde, für Wasser bis 120 Grad C, Nenndruck 1 MPa (10 bar), mit Absperrung, gesicherter Voreinstellung und Entleerung, DN 15.
Menge: 3,000 St
Zeitansatz: 0,17

**02.12.300 Heizkörperverschraubung Messing vernickelt Durchgangsausführung Absperr. gesicherte Voreinstellung DN15**
*** wie Position 02.12.290
STLB-Bau 2024-04 041
für Durchgangsausführung
Menge: 2,000 St
Zeitansatz: 0,17

**02.12.310 Rosette Kunststoff AD 15-18mm**
STLB-Bau 2024-04 041
Rosette aus Kunststoff, Farbton weiß, für Außendurchmesser über 15 bis 18 mm.
Menge: 54,000 St
Zeitansatz: 0,02

**02.12.320 Rosette Kunststoff AD 15-18mm, demontieren, wiedermontieren**
Zuvor benannte Rosette aus Kunststoff, Farbton weiß, für Außendurchmesser über 15 bis 18 mm. im Zuge der Arbeiten anderer Gewerke einmalig de- und wiedermontieren.
Menge: 54,000 St
Zeitansatz: 0,02

*Hinweis: Bodenkonvektoren*
Boden-(Unterflur-)Konvektoren

**02.12.330 Bodenkonvektor Heizen/ Kühlen Gebläse Bodenwanne Abdeckgitter L 2.250 mm, B 360 mm, H 210 mm Rollrost begehbar Alu-Profile eloxiert naturfarben**
*** Leitbeschreibung
Bodenkonvektor, zum Heizen/ Kühlen (2-Leitersystem), mit Gebläse, mit Bodenwanne und Abdeckgitter,
Technische Daten
Kühlen
Vorlauftemperatur: 13,0 °C,
Rücklauftemperatur: 16,0 °C,
Raumlufttemperatur: 26,0 °C,
Rel. Luftfeuchtigkeit: 48 %,
Kühlleistung: 1,23 kW.
Heizen
Vorlauftemperatur: 45,0 °C,
Rücklauftemperatur: 35,0 °C,
Raumlufttemperatur: 20,0 °C,
Heizleistung: 2,08 kW.
Abmessungen
Länge: 2.250 mm,
Breite: 360,
Höhe: 210 mm.
Mit Montageabdeckung gegen Eindringen von Schmutz, mit Abdeckrost als Rollrost, begehbar, freier Querschnitt über 60 bis 65 %, aus Aluminium-Profilen, eloxiert, naturfarben.
Menge: 8,000 St
Zeitansatz: 1,07
*Unterbeschreibung 1 Einschließlich 2 x Flex-Schlauch in sauerstoffdiffusionsdichter Ausführung*
2 x Flex-Schlauch in sauerstoffdiffusionsdichter Ausführung, mit Edelstahlumflechtung, Standardanschluss Kundenseite: Rohrstutzen 15 mm (zum Verpressen), Länge: je 1.100 mm, bis Vorlauftemperatur +80 °C, max. Betriebsdruck
15 bar beide Schläuche mit 9 mm Isolierung.
*Unterbeschreibung 2 Einschließlich Zubehör als BUS fähige Regelung; 24V*
Einschließlich Zubehör als BUS fähige Regelung; 24V
Frei parametrierbarer, vorprogrammierter, offen kommunikationsfähiger MODBUS-Regler; zum Regeln der Raumtemperatur von Räumen, die mit dezentralen Lüftungsgeräten geheizt, gekühlt oder belüftet werden können.
Inkl. werkseitiger Montage am oder im Gerät, Motor und Ventil-Stellantriebe (+ Klappen bei FVP) werkseitig verdrahtet.
Komplet liefern und verdrahten/ montieren.

**02.12.340 Bemusterung Bodenkonvektoren**
*** Pauschalposition
Bemusterung Bodenkonvektoren
Vor der Ausführung sind dem Auftraggeber (AG) eine Muster der oben ausgeschriebenen Multifunktionssegel als Kühl-/ Heizstrahldeckensegel als Handmuster vorzulegen.
Der Einbau darf erst nach schriftlicher Freigabe durch den AG erfolgen.
Menge: 1,000 psch

*Hinweis: Heizkörperventile, -rücklaufverschraubungen und Thermostatköpfe für Bodenkonvektoren*
Heizkörperventile,  -rücklaufverschraubungen und Thermostatköpfe für Bodenkonvektoren.
Hinweis: Die Regelung der Boden-(Unterflur-)Konvektoren erfolgt über die Gebäudeautomation und ist im Leistungs- verzeichnis der Kostengruppe 480 "Gebäudeautomation" ausgeschrieben.

**02.12.350 Thermostatisches Heizkörperventil Bodenkonvektor Axialausführung Voreinstellung direkt prüfbar DN15**
*** Bezugsbeschreibung
STLB-Bau 2023-04 041
Thermostatisches Heizkörperventil, DIN EN 215, Eckausführung, mit Gewindeanschluss, für Wasser bis 120 Grad C, Nenndruck 1 MPa (10 bar), mit Voreinstellung, direkt prüfbar, DN 15.
Menge: 7,000 St
Zeitansatz: 0,17

**02.12.360 Thermostatisches Heizkörperventil Bodenkonvektor Durchgangsausführung Voreinstellung direkt prüfbar DN15**
*** wie Position 02.12.350
STLB-Bau 2023-04 041
Durchgangsausführung
Menge: 1,000 St
Zeitansatz: 0,17

**02.12.370 Thermostatkopf Thermoelektrisch für Bodenkonvektor, 24 V**
Thermostatkopf Thermoelektrisch für Bodenkonvektor, 24 V
DIN 276-1.. 423 Raumheizflächen
Leistungsbereich: 041
Thermoelektrischer 2-Punkt Stellantrieb zum Öffnen und Schließen von Ventilen, 2-Punkt-Regelung,
Betriebsspannung: 24 V,
Schutzart: IP 54,
Leistungsaufnahme: 1 W,
Kabellänge: 0,12 m,
Länge der Anschlussleitung: 0,5 m,
Stellzeit: 30 s/mm,
Stellweg: 5mm,
Gewindeanschluss: M 30 x 1,5.
Menge: 8,000 St
Zeitansatz: 0,10

**02.12.380 Heizkörperverschraubung Bodenkonvektor Messing vernickelt Eckausführung Absperr. DN15**
*** Bezugsbeschreibung
STLB-Bau 2023-04 041
Heizkörperverschraubung, Gehäuse aus Messing, vernickelt, für Eckausführung, Gehäuseanschluss Heizkörperseite mit Außengewinde, Strangseite mit Innengewinde, für Wasser bis 120 Grad C, Nenndruck 1 MPa (10 bar), mit Absperrung, DN 15.
Menge: 7,000 St
Zeitansatz: 0,17

**02.12.390 Heizkörperverschraubung Bodenkonvektor Messing vernickelt Durchgangsausführung Absperr. DN15**
*** wie Position 02.12.380
STLB-Bau 2023-04 041
für Durchgangsausführung
Menge: 1,000 St
Zeitansatz: 0,17

*Hinweis: Elektroheizkörper*

**02.12.400 Badheizkörper, Wärmeleistung 480 W**
Badheizkörper, Wärmeleistung 480 W
Wärmeleistung geprüft DIN EN 442-2, mit Registrierung, Flachheizkörper (Plattenheizkörper) aus nichtrostendem Stahl, Oberfläche glatt, ESG - keramisch beschichtet.
Bauhöhe: 1020 mm,
Bautiefe: 19 mm,
Baubreite: 620 mm,
mit Handtuchhalterung aus Edelstahl, einschl. Elektro- Heizpatrone, 230 V AC, Ansteuerung der Heizpatrone über Kabelverbindung (Festanschluss, 4-poliges Anschlusskabel), Heizpatrone geprüft DIN EN 60335-1 (VDE 0700-1), Schutzart IP 54 DIN EN 60529 (VDE 0470-1).
Menge: 6,000 St
Zeitansatz: 1,53

*Hinweis: Torluftschleieranlagen*

**02.12.410 Luftschleieranlage Heizen Ausblas-H 2,5m B 2 m Einzelgerät Zweileiter-Wärmeübertrager Radialventilator(en) Wechselstrommotor**
*** Leitbeschreibung
STLB-Bau 2024-04 075
Luftschleieranlage im Umluftbetrieb, zum Heizen, für Montag unter Decke, mit nach innen drehender Walze, Ausblashöhe bis 2,5 m,
wirksame Breite '2' m, als Einzelgerät, befestigen mit Befestigungsmitteln mit bauaufsichtlichem Nachweis einschl. Bohrungen, Befestigungsuntergrund vorh. Unterkonstruktion,
mit Zweileiter-Wärmeübertrager,
Lufteintritts-/Austrittstemperatur in Grad C '80/ 60'

aus Kupferrohren und -sammelrohren, Aluminiumlamellen, mit Gewindeanschluss einschl. Verschraubungen, Anschlussgewinde R 3/4, Heizmedium Wasser,
mit Filtergitter, mit Radialventilator, doppelseitig saugend, Laufrad dynamisch ausgewuchtet, Gehäuse aus beschichtetem Stahl, Ventilator mit Motor, Schutzart IP 44 DIN EN 60529 (VDE 0470-1), Wechselstrommotor,
Luftvolumenstrom in m3/h '3.600'

elektrische Gesamtanschlussleistung in kW '0,6'

Gehäuse Luftschleieranlage aus beschichtetem Stahl,
RAL-Farbton 'RAL 9016'

mit Revisionsöffnung(en), innen mit Schalldämmauskleidung, Baustoffklasse DIN 4102-1 B1 (schwerentflammbar), Luftdurchlass mit einstellbaren Leitelementen, mit Steuer-/Regeleinheit, ausgerüstet zum Anschluss an die Gebäudeautomation (GA) DIN EN ISO 16484-3, automatische Drehzahlregelung, für Stellsignal 0 (2) bis 10 V, Drehzahl stufenlos regelbar, Temperaturregelung mit Thermostatventil ohne Hilfsenergie,
max. zulässige Maße B/T/H in mm '2.000/ 590/ 220.'
.
Menge: 2,000 St
*Unterbeschreibung 1 Einschließlich 2 x Flex-Schlauch in sauerstoffdiffusionsdichter Ausführung*
2 x Flex-Schlauch in sauerstoffdiffusionsdichter Ausführung, mit Edelstahlumflechtung, Standardanschluss Kundenseite: Rohrstutzen 15 mm (zum bauseitigen Verpressen), Länge: je 1.100 mm, bis Vorlauftemperatur +80 °C, max. Betriebsdruck
15 bar beide Schläuche mit 9 mm Isolierung.
*Unterbeschreibung 2 Einschließlich Zubehör als BUS fähige Regelung; 24V*
Einschließlich Zubehör als BUS fähige Regelung; 24V
Frei parametrierbarer, vorprogrammierter, offen kommunikationsfähiger MODBUS-Regler; zum Regeln der Raumtemperatur von Räumen, die mit dezentralen Lüftungsgeräten geheizt, gekühlt oder belüftet werden können.
Inkl. werkseitiger Montage am oder im Gerät, Motor und Ventil-Stellantriebe (+ Klappen bei FVP) werkseitig verdrahtet.
Komplet liefern und verdrahten/ montieren.
Menge: 2,000 St

#### Bereich 02.13 KG 423 Raumheizflächen - WW-Flächenheizsysteme (Fußbodenheizung)

*Hinweis: Rohrleitungen*

**02.13.10 Rohr PE-X Heizungswasser AD 17mm Ringe**
STLB-Bau 2024-04 041
Rohrleitung aus Polyethylen PE-X DIN EN ISO 15875-1 und DIN EN ISO 15875-2, sauerstoffdicht DIN 4726, für Heizungswasser, max. Betriebstemperatur 70 Grad C, max. Betriebsüberdruck 0,6 MPa (6 bar), Mediumrohr Außendurchmesser 17 mm, in Ringen, einschl. Klebe- und Dichtungsmittel, sowie Herstellen der Verbindungen, Form- und Verbindungsstücke werden gesondert vergütet, Rohrbefestigungen werden gesondert vergütet, Verlegung in Gebäuden.
Menge: 7800,000 m
Zeitansatz: 0,14

**02.13.20 Verschraubung gerade Messing Heizungswasser AD 17mm**
STLB-Bau 2024-04 041
Verschraubung, gerade, Übergang mit Innengewinde, aus Messing, mit Klemmverbindung, für Rohrleitung aus PE-X DIN EN ISO 15875-1 und DIN EN ISO 15875-2, für Heizungswasser, Außendurchmesser 17 mm.
Menge: 122,000 St
Zeitansatz: 0,14

**02.13.30 Rohrführungsbogen Kunststoffrohr Kunststoff Heizungswasser AD 17mm**
STLB-Bau 2024-04 041
Rohrführungsbogen - Kunststoffrohrleitung, aus Kunststoff, für Rohrleitung aus PE-X DIN EN ISO 15875-1 und DIN EN ISO 15875-2, für Heizungswasser, Außendurchmesser 17 mm.
Menge: 122,000 St
Zeitansatz: 0,10

**02.13.40 Schutzrohr PE AD 17mm L 100-150mm**
STLB-Bau 2024-04 041
Schutzrohr aus Polyethylen (PE), als Schutz gegen mechanische Beschädigungen, für Rohrleitung aus Polyethylen (PE-X), Außendurchmesser 17 mm, zur Durchquerung von Dehnfugen, Länge über 100 bis 150 mm.
Menge: 74,000 St

**02.13.50 Brandschutzabschottung Rohr PE-X R90 AD 17,0mm Gebäude Wand D 150-300mm**
Brandschutzabschottung von Rohrleitung aus PE-X, mit allgemeinem bauaufsichtlichen Prüfzeugnis/allgemeiner bauaufsichtlicher Zulassung, Feuerwiderstandsklasse R 90 DIN EN 13501-2, Rohrleitung mit Rohraußendurchmesser 17,0 mm, Verlegung im Gebäude, mit Kennzeichnungsschild, Wand aus Stahlbeton, Dicke 150 mm bis 300 mm, runder Durchbruch ohne Hüllrohr, freier Ringspalt im Durchbruch bis 5 mm, Spalt füllen mit Brandschutzmörtel.
Menge: 32,000 St
Zeitansatz: 0,90

*Hinweis: Verlegematerial*

**02.13.60 Folienelement, Noppenfolie ohne EPS-Träger**
Folienelement, Noppenfolie ohne EPS-Träger
Zur Wärmedämmung mit oder ohne Trittschallreduzierung unter Estrichen.
Herstellung: DIN EN 13163,
Dämmschichtabdeckung: Foliendeckschicht entsprechend DIN 18560.
Abmessung: 1450 x 950 x 20 mm,
Geeignet für Rohrdimensionen: 14, 16, 17 mm,
Verlegeraster: 50 mm,
Höhe Noppe: 20 mm,
Effektive Verlegefläche: 1,26 m²,
Material: PS,
Überlappung: 50 mm,
Verlegeabstand: 10, 15, 20, 25, 30 cm,
Baustoffklasse: B2 DIN EN 13501-1 Klasse E.
Menge: 640,000 St
Zeitansatz: 0,84

**02.13.70 PE-Abdeckfolie**
PE-Abdeckfolie
Folie aus Polyethylen in 0,2 mm Starke, als Trennschicht zwischen Systemplatte und Lastverteilschicht
Verpackungseinheit zu L x B: 50 m x 1,50 m.
Menge: 770,000 m²
Zeitansatz: 0,16

**02.13.80 Klebeband PP B 50mm, Rolle 66,0m pro Stück**
Klebeband PP
Klebeband aus Polypopylen (PP), Breite 50 mm,
Rolle: 66,0 m/ Stück-
Menge: 18,000 St
Zeitansatz: 0,03

**02.13.90 Dehnfugenprofil PE/PET, Höhe 100mm, 1,80m pro Stück**
Dehnfugenprofil PE/PET
Dehnfugenprofil für Estrich, zur sichtbaren Begrenzung der Estrichfelder und zur Ausbildung dauerelastischer Fugen.
Aus elastischen Polyethylenkern und stabiler PET-Beschichtung und 90° abgewinkelten selbstklebenden Abstandsflächen in
10 mm Breite.
Höhe: 100 mm,
Länge: 1,80 m/ Stück.
Menge: 37,000 St
Zeitansatz: 0,16

**02.13.100 Randdämmstreifen PE-Schaum D 10mm H 160mm**
STLB-Bau 2024-04 025
Randdämmstreifen aus PE-Schaum, Dicke 10 mm, Höhe 160 mm, mit Folienlasche, selbstklebend, für Heizestrich, Zementestrich.
Menge: 765,000 m
Zeitansatz: 0,03

**02.13.110 Estrich-Messstellenset**
Estrich-Messstellenset
Estrich-Messstellemarkierung zur Kennzeichnung der Messstellen im Heizestrich gemäß DIN 1264 Teil4.
Bedarfsmenge: mind. 3 Messstellen/ 200 m².
Menge: 11,000 St
Zeitansatz: 0,16

**02.13.120 Zementestrichzusatzmittel**
Zementestrichzusatzmittel
Zur Herstellung von Heizestrichen mit guter Plastifizierungswirkung. Zur Erhöhung der Rohdichte und verbesserter Festigkeitsentwicklung.
Dosierung: 1 % Zementestrichzusatzmittel bezogen auf das Zementgewicht der Mischung.
Für einen Zementestrich der Güte CT-F4: 0,16 l/ m²,
Für einen Zementestrich der Güte CT-F5: 0,19 l/ m².
Verpackungseinheit: 20 l/ Kanister.
Liefern und an Estrichleger übergeben.
Menge: 120,000 l
Zeitansatz: 0,16

*Hinweis: Verteiler und Zubehör*

**02.13.130 Kugelhahn 1" AG, vernickelt**
Kugelhahn 1" AG, vernickelt
Kugelhahn 1" AG, vernickelt, passend zu Edelstahl-Heizkreisverteilern 1".
1" AG x 1" AG, flachdichtend mit rotem Aluminiumgriff.
Eine zusätzliche Flachdichtung.
Menge: 10,000 St
Zeitansatz: 0,16

**02.13.140 Heizkreisverteiler Fußbodenheizung 60GradC 3m3/h 10Heizkreise Stahl niro Stellantrieb nachrüstbar**
*** Bezugsbeschreibung
STLB-Bau 2024-04 041
Heizkreisverteiler für Fußbodenheizungen, max. Betriebstemperatur 60 Grad C, max. Betriebsüberdruck 0,6 MPa (6 bar), max. Volumenstrom 3 m3/h, für 10 Heizkreise, Gewindeanschluss
Gewindeart, Maße Heizkreise 'G 1", Innengenwinde'

aus nichtrostendem Stahl, Halterung schallgedämmt, befestigen an Schrank, Anschlussgarnitur R/Rp 3/4 mit Absperr- und Regulierventilen, Tauchhülsen, Wärmezähler-Pass, Zähler-Passstück und Verschraubungen, Entlüftungen und Entleerung, Heizkreisanschluss zum Absperren und Voreinstellen, Vorlaufventil mit Handrad, Übergangsverschraubung für Heizkreisrohr, nachrüstbar für Stellantrieb.
Menge: 2,000 St
Zeitansatz: 1,09

**02.13.150 Heizkreisverteiler Fußbodenheizung 60GradC 3m3/h 10Heizkreise Stahl niro Stellantrieb nachrüstbar**
*** wie Position 02.13.140
STLB-Bau 2024-04 041
für 12 Heizkreise
Gewindeart, Maße Heizkreise 'G 1", Innengenwinde'
Menge: 1,000 St
Zeitansatz: 1,19

**02.13.160 Heizkreisverteiler Fußbodenheizung 60GradC 3m3/h 10Heizkreise Stahl niro Stellantrieb nachrüstbar**
*** wie Position 02.13.140
STLB-Bau 2024-04 041
für 13 Heizkreise
Gewindeart, Maße Heizkreise 'G 1", Innengenwinde'
Menge: 1,000 St
Zeitansatz: 1,24

**02.13.170 Heizkreisverteiler Fußbodenheizung 60GradC 3m3/h 10Heizkreise Stahl niro Stellantrieb nachrüstbar**
*** wie Position 02.13.140
für 16 Heizkreise
Gewindeart, Maße Heizkreise
G 1", Innengenwinde
Menge: 1,000 St
Zeitansatz: 1,70

*Hinweis: Wandeinbau-Verteilerschränke*

**02.13.180 Verteilerschrank Heizkreisverteiler 10Heizkreise Stahl verz**
*** Leitbeschreibung
*** Bezugsbeschreibung
STLB-Bau 2024-04 041
Verteilerschrank für Heizkreisverteiler, höhenverstellbar bis 150 mm, für 10 Heizkreise, Gehäuse aus verzinktem Stahl, für Wandeinbau, mit Tür und höhenverstellbarem Sockel, aus verzinktem Stahl, zur Aufnahme der Anschlussgarnitur für Verteiler.
Menge: 2,000 St
Zeitansatz: 0,84
*Unterbeschreibung 1 Abmessungen*
Abmessungen
H x B x T: 750 x 790 x 150 mm.

**02.13.190 Verteilerschrank Heizkreisverteiler 12Heizkreise Stahl verz**
*** Leitbeschreibung
*** wie Position 02.13.180
STLB-Bau 2024-04 041
für 12 Heizkreise
Menge: 1,000 St
Zeitansatz: 0,91
*Unterbeschreibung 1 Abmessungen*
Abmessungen
H x B x T: 950 x 790 x 150 mm.

**02.13.200 Verteilerschrank Heizkreisverteiler 13Heizkreise Stahl verz**
*** Leitbeschreibung
*** wie Position 02.13.180
STLB-Bau 2024-04 041
für 13 Heizkreise
Menge: 1,000 St
Zeitansatz: 0,91
*Unterbeschreibung 1 Abmessungen*
Abmessungen
H x B x T: 950 x 790 x 150 mm.

**02.13.210 Verteilerschrank Heizkreisverteiler 16Heizkreise Stahl verz**
*** Leitbeschreibung
*** wie Position 02.13.180
STLB-Bau 2024-04 041
für 16 Heizkreise
Menge: 1,000 St
Zeitansatz: 0,97
*Unterbeschreibung 1 Abmessungen*
Abmessungen
H x B x T: 1.150 x 790 x 150 mm.

*Hinweis: Regelungstechnik*

*Hinweis: Regelung - Hinweis zur Regelung der Fußbodenheizung*
Regelung - Hinweis zur Regelung der Fußbodenheizung
Die Beschreibung der Regelung der Fußbodenheizung erfolgt mit der Ausschreibung zur Gebäudeautomation (VE480).
Spannungsversorgung erfolgt durch VE480 und die Raumteperaturregelung erfolgt ebenfalls über VE480.
Durch das beauftrage Gewerk der VE480 wird die Gesamtleistung auch ausgeführt.

**02.13.220 Anschlussmodul 10 Raumthermostate**
Anschlussmodul 10 Raumthermostate
Anschlusseinheit für die sichere und geordnete Verschaltung von bis zu 10 Raumthermostaten einschließlich Heizen/ Kühlen sowie max.18 Stellantrieben.
(Kanal 1 bis 10 für jeweils 5/2/2/1/1/1/1/2/2/4 Antriebe.)
Anschlusseinheit für 24 V Komponenten.
Zur Aktivierung des Kühlbetriebes muss am  Anschlussmodul der C/O-Umschaltkontakt über ein externes Relais geschlossen werden. Das Schaltrelais (24 V, 1 Schließer) wird angesteuert und ist pro Anschlussmodul im Verteilerschrank vorzusehen.
Ausstattung:
- LED-Anzeigen,
- Eingang für Feuchtefühler mit Wächterfunktion,
- Intelligenter Pumpenausgang mit Pumpenfestsitzschutz, Ventilfestsitzschutz,
- Absenkeingang zur Weiterschaltung eines Absenksignals.
Gehäuse mit normgerechter Zugentlastung.
Für die Montage im Verteilerschrank auf Hutschiene oder auf Verteilerschrankrückwand verschraubt.
Menge: 5,000 St

**02.13.230 Stellantrieb, 24V, stromlos geschlossen**
Stellantrieb, 24V, stromlos geschlossen
Kompakter Stellantrieb für die thermostatisch geregelte Heiz-/ Kühlregelung mit manueller Ventilverstellung für Wartungsarbeiten.
Mit rundum sichtbarer Stellungsanzeige, Anpassungskontrolle und Montagering für Steck-Montage.
Wasserfestes Gehäuse, Montage in jeder Einbaulage.
Leistungsaufnahme: 1 W,
Einschaltstrom: 275 mA;
Schutzklasse: IP 54.
Mit fest montierter Anschlussleitung (1 m) und Montagering M 30 x 1,5.
Menge: 61,000 St

**02.13.240 Kondensatwächter**
Kondensatwächter
Feuchtefühler zur Erfassung von Kondensationsfeuchte an Rohrleitungen im Kühlbetrieb.
Der Kondensationswächter ist kompatibel zu den Anschlussmodulen.
Fühler mit einstellbaren Abschaltwert und einen Wechselkontakt mit Dauerschaltleistung bis 6 A.
Externen Fühler mit 2 m Kabel.
Menge: 5,000 St

*Hinweis: Zusatzleistung*

**02.13.250 Spülen der Rohrleitung**
*** Pauschalposition
Spülen der Rohrleitung
Spülen der verlegten Rohrleitungen der Fußbodenheizung mit Wasser nach VDI 2035-2.
Spülmedium: filtriertes Wasser ( Filter nach DIN EN 13443-1),
Spülströmungsgeschwindigkeit: mind. 2 m/s in den zu spüleden Rohrleitungen,
Nennweite und Durchfluss zur Einhaltung der Strömungsgeschwindigkeit für Rohrdimension 17 mm:
15,96´5 l/ min.
Wasser ist bereit zu stellen und schadlos zu entsorgen.
Einschl. Protokollerstellung und Übergabe an den Bauherren.
Menge: 1,000 psch

**02.13.260 Dichtheitsprüfung**
*** Pauschalposition
Dichtheitsprüfung
Dichtheitsprüfung bei FlächenHeiz- und Kühlsystemen gemäß DIN EN 1264 Teil 4 vor Einbau der Lastverteilschicht. Dichtheitsprüfung kann mit Wasser, ölfreier Druckluft oder Inertgas durchgeführt werden.
Wasser für die Dichtheitsprüfung ist bereit zu stellen und schadlos zu entsorgen.
Einschl. Protokollerstellung und Übergabe an den Bauherren.
Menge: 1,000 psch

**02.13.270 Funktionsheizen Bodenflächen Estrich**
STLB-Bau 2023-04 041
Funktionsheizen DIN EN 1264-4, in Bodenflächen aus Estrich, Zementestrich.
Menge: 770,000 m2

**02.13.280 Belegreifheizen Bodenflächen Estrich**
STLB-Bau 2023-04 041
Belegreifheizen, in Bodenflächen aus Estrich, Zementestrich.
Menge: 770,000 m2

**02.13.290 Abstimmung Gewerk "Estricharbeiten", Protokoll**
*** Pauschalposition
Abstimmung Gewerk "Estricharbeiten".
Abstimmung zur Übergabe der Estrich-Messstellen und das Zusatzmittel.
Abstimmung zur Durchführung des Funktions- und Belegreif- heizen.
Erstellung der Übergabe- und Abstimmungsprotokolleu und Übergabe an den AG mit der Dokumentation.
Menge: 1,000 psch

### Titel 03 KG 430 Lufttechnische Anlagen - KG 434 Kälteanlagen

#### Bereich 03.01 KG 434 Kälteanlagen - Kälteerzeugung - Klimaschrank

**Ausführungsbeschreibung 1 Ausführungsbeschreibung Klimaschrank - vollständige Spe**
*Ausführungsbeschreibung Klimaschrank - vollständige Spezifikationen*
Ausführungsbeschreibung Klimaschrank - vollständige Spezifikationen
1. Gehäuse- und Rahmenkonstruktion
Der Rahmen, der Schalttafelrahmen und die inneren Teile des Geräterahmens müssen aus feuerverzinktem Stahlblech bestehen, das mit unverlierbaren Schrauben befestigt ist, um Haltbarkeit und Stabilität zu gewährleisten. Die Geräte sind außerdem mit Innenpaneelen aus Schwarzstahl ausgestattet, die mit Epoxid-Polyesterfarbe beschichtet sind, um die vom Luftstrom betroffenen Abteilungen zu isolieren.
Die Außenverkleidungen sind mit Epoxid-Polyesterfarbe RAL 9003 beschichtet, die eine lange Haltbarkeit der ursprünglichen Merkmale gewährleistet. Die Frontplatten werden mit Schnell- verschlüssen am Rahmen befestigt. Die Standardplatten sind innen mit einer wärme- und schalldämmenden Isolierung aus Melamin ausgekleidet, die mit einer 15 mm dicken Schutzfolie mit einer Dichte von 10 kg/m3 überzogen ist. Melamin zeichnet sich durch eine hohe Feuerbeständigkeit aus (Klasse B1 nach DIN 4102, BS 476 Teil 7, VO nach UL94, ASTM E84, Klasse M1 nach NFP92-501) und hat hervorragende schalldämmende Eigenschaften. Diese Komponenten müssen die folgenden Vorteile bieten:
- Verringerung des durch die Verkleidung übertragenen Lärms.
- Luftdichtheit auch ohne Außenverkleidung, so dass die Geräte bei Wartungsarbeiten auch bei geöffneten Türen betrieben werden können.
- Möglichkeit der Inspektion der inneren Elemente, ohne den Betrieb des Geräts zu stören, und vor allem, wenn das Gerät in Betrieb ist.

2.  Rückluftfilter
Die Luftfilter müssen aus selbstverlöschenden, synthetischen Zellfasern bestehen und in einem Rahmen aus verzinktem Stahl eingeschlossen sein. Die Standardfilter haben eine Filterleistung von EU4, sind vor dem Kühlregister im Gerät zu montieren und müssen leicht zu entfernen sein.

3. Lüfter
Die Einheiten sind mit Zentrifugallüfter mit einfachem Einlass ausgestattet, die elektronisch gleichgerichtet sind (EC-Lüfter) und über rückwärts gekrümmte Schaufeln aus einem Verbundmaterial verfügen. Die EC-Lüfter müssen folgende Merkmale haben:
- Dreiphasiger Motor mit externem Rotor und Schutzklasse IP54,
- Drehzahlregelung über Controller,
- Statisch und dynamisch ausbalanciertes Lüfterrad mit Dauerschmierung,
- Auf vibrationsarmem Lüfterträger montiert,
- Lüfterdrehzahl an Luftstrom anpassbar.
Der EC-Motor ist mit elektronisch gleichgerichteten Permanentmagneten synchronisiert, die das Magnetfeld erzeugen. Die elektronische Gleichrichtung erfolgt durch einen Stromwandler, der keinerlei verschleißanfälligen mechanischen Elemente enthält, die die Lebensdauer des Motors verkürzen könnten. Dies bietet folgende Vorteile:
- Niedrige Stromaufnahme,
- Niedriger Geräuschpegel,
- Höhere Effizienz,
- Geringerer Wartungsaufwand,
- Höhere Zuverlässigkeit,
- Höherer Ertrag aus an die Luft abgegebener Wärme und aufgenommener Leistung.
Mit EC-Lüftern ausgestattete Einheiten müssen auch mit dem Active Floor Controller (AFC) ausgestattet werden. Elektronisch gleichgerichtete (EC) Zentrifugallüfter mit rückwärts gekrümm- ten Schaufeln und einfachem Einlass: Dieser Lüftertyp verfügt über eine zusätzliche Lüfterdüse für krallenförmige Schaufeln. Die Lösung in Krallenbauweise wird verwendet, um luftseitige Druckabfälle zu reduzieren.
Dieser Lüftertyp verfügt über Lüfterräder der neuesten Generation, die aus einem Hightech-Verbundwerkstoff bestehen. Der direkt angekoppelte, elektronisch gleichgerichtete (EC-)Drei-Phasen-Motor mit externem Rotor. Diese entsprechen der Schutzklasse IP54 und ermöglichen eine stufenlose Regelung der Drehzahl über ein 10-V-Signal, das von der Steuereinheit übermittelt wird und in diese integriert ist. Das Lüfterrad ist statisch und dynamisch ausbalanciert, und die Lager verfügen über eine Lebensdauerschmierung. Mit EC-Lüftern ausgestattete Einheiten sind auch mit einem Active Floor Controller (AFC) zur Überwachung des statischen Drucks unter einem Doppelboden ausgerüstet, um die Lüfterdrehzahl automatisch auf einem zuvor festgelegten Sollwert stabil zu halten.
Die Verwendung des Lüfters mit rückwärts gekrümmten Schaufeln bietet folgende Vorteile:
- Höhere statische Druckpegel,
- Wirksame Druckbeaufschlagung des Doppelbodens,
- Höheres Verhältnis zwischen statischem und dynamischem Druck,
Die Bauweise des gesamten Lüfterabschnitts vereinfacht die Wartung.
Alle Wartungsarbeiten werden an der Vorderseite der Einheit durchgeführt, die zu diesem Zweck über einen entsprechenden Wartungszugang verfügt. Die einzelnen Lüfter lassen sich besonders bequem instand halten und verfügen zu diesem Zweck über einen Schnellausbausatz.

4. Kontrolle der Ausblastemperatur und der Feuchtigkeit
Ausblastemperatur:
Der Regelalgorithmus muss eine proportionale und integrale Regelung der Ausblastemperatur des Klimageräts ermöglichen, die die Regelung des eingebauten Ventils steuert.
Die Regelungslogik basiert auf einem Proportionalband, das als "Abstimmband" bezeichnet wird (nicht das Toleranzband).
Die Kombination aus Integralzeit, Proportionalband und Totzoneneinstellungen hält die Lufttemperatur innerhalb der Toleranz. Die ordnungsgemäße Regelung des Geräts wird durch die Einstellung seiner Regelparameter (Verstärkung/ Proportionalband, Integralverstärkung/ Rückstellung) auf die optimalen Werte aufrechterhalten, was als "Abstimmung des Regelkreises" bezeichnet wird.
Luftfeuchtigkeit:
Während der Entfeuchtungsphase muss eine spezielle Steuerfunktion aktiviert werden. Um die Entfeuchtungsleistung zu maximieren, muss das Ventil in der maximal eingestellten Position geöffnet werden. Der maximale Öffnungswert des Ventils muss einstellbar sein, um die maximale Entfeuchtungs- leistung des Geräts einzustellen. Um die Be- und Entfeuch- tungsvorgänge zu minimieren und die Energieeffizienz zu maximieren, da diese beiden Phasen die Energieeffizienz der Geräte während des Betriebs beeinträchtigen, müssen die Geräte über eine Feuchtigkeitsregelung verfügen, die auf der Kontrolle der Luftfeuchtigkeit im Raum basiert.

5.  Mikroprozessorsteuerung
Das Mikroprozessor-Steuersystem verwendet die Proportional-/Integral-/Differenzial-Logik (PID) als Präzisionssteuerungsmethode, die eine individuelle Anpassung der Steuerungsvariablen ermöglicht, um das gewünschte Systemverhalten zu erreichen. Der Controller steuert den Betrieb der Einheit.
Das Steuerungssystem besteht aus zwei Teilen:
- Mikroprozessor-Steuerplatine, die in der Schalttafel untergebracht ist.
- Sieben-Zoll-LCD-Touchscreen-Display (Farbe), das außen angebracht und von der Vorderseite des Geräts aus sichtbar ist.
Die Mikroprozessor-Steuerplatine muss die Einstellungen und Programme aller gespeicherten Betriebsparameter enthalten, die auf der Benutzeroberfläche des Displays verwendet, angezeigt und eingestellt werden können. Die Benutzer- schnittstelle (7-Zoll-Touchscreen-Display) muss extern angebracht, passwortgeschützt und menügesteuert sein.
Die Benutzerschnittstelle muss eine Änderung der einstellbaren Parameter ermöglichen. Die Benutzerschnittstelle muss sich im Gerät befinden. Über das Benutzerterminal können die Betriebsparameter eingestellt, die Entwicklung der wichtigsten Betriebsparameter anhand von auf dem Touch-Screen angezeigten Diagrammen überwacht und Alarme angezeigt werden.
Netzwerk-Management-Karte:
Die Benutzerschnittstelle muss über einen integrierten Modbus-over-IP-Anschluss verfügen. Die Steuerplatine muss mit einem zweiten seriellen Steckplatz ausgestattet sein, auf dem eine Verbindungskarte für die wichtigsten Kommunikationsprotokolle (SNMP, Modbus RTU, Modbus Over IP, BACnet MS/TP, BACnet Over IP, LON, KonneX, Trend, Metasys von Johnson Controls) installiert werden kann. Durch die Verwendung des RJ45-Busses, also über SNMP oder Modbus TCP/IP, ist das Gerät vollständig kompatibel mit der Schneider DCIM, StruxureWare Überwachungsplattform. Die Verwaltung über das Netz muss die Möglichkeit bieten, Daten zu lesen, Sollwerte zu ändern, Alarme anzuzeigen und zurückzusetzen sowie die Softwareinstallation zu verwalten.
Benutzeroberfläche (LCD-Touchscreen-Display):
Die Benutzeroberfläche besteht aus den folgenden Elementen:
- Sieben-Zoll-LCD-Touchscreen-Display zum Wechseln zwischen Bildschirmen und Ändern von Parametern,
- Netzwerk-Management-Karte,
- USB-Kartenanschluss,
- Micro-SD-Kartensteckplatz,
- Serieller Konfigurationsanschluss (zur Konfiguration der anfänglichen Netzwerkeinstellungen oder für den Zugriff auf die Befehlszeilenschnittstelle).
Funktionen des Kontrollsystems:
1. Temperatur- und Feuchtigkeitsregelung auf der Grundlage eines über die Display-Schnittstelle einstellbaren Sollwerts.
2. Möglichkeit der Einstellung eines doppelten Temperatursollwerts (sowohl bei Kühlung als auch bei Heizung) und eines Feuchtigkeitssollwerts (sowohl bei Entfeuchtung als auch bei Befeuchtung), die aus der Ferne eingestellt werden können.
3. Vollständiges System zur Alarmerkennung.
4. Speicherung von Alarmereignissen.
5. Alarmmeldekontakte, die auf der Display-Schnittstelle eingestellt werden können.
6. Automatischer Neustart bei Wiederkehr der Stromversorgung nach einer Unterbrechung.
7. Fernein- und -ausschaltung des Geräts.
8. Passwort auf zwei Programmierebenen (Einstellungen und Service).
9. Möglichkeit der Kommunikation mit StruxureWare (und Überwachungssystemen von Drittanbietern) mit Hilfe einer geeigneten Verbindungskarte.
10. Verwaltung von Uhr/Datum/Sprache.
11. Betriebsstundenzähler und die Anzahl der Einschaltströme der Hauptkomponenten.
12. Grafisches Display mit Symbolen zur Anzeige des Zustands der Komponenten des Geräts und zur Anzeige aller Werte, die von den an die Steuerplatine angeschlossenen Sonden abgelesen werden.
13. Grafische Darstellung der Temperatur- und Feuchtigkeitstrends
14. Zeitbereiche für das differenzierte wöchentliche Ein- und Ausschalten des Geräts (mit Uhrenkarte): Wochentag - Samstag - Feiertag.
15. Verwaltung des lokalen Netzes mit der Möglichkeit, die Rotation von einem oder zwei Geräten im Standby-Modus einzustellen.
16. Betrieb dieser Geräte im Absenkungsmodus und Regelung auf der Grundlage der Durchschnittstemperatur.
17. Override-Funktion, mit der der Betrieb der Hauptkomponenten manuell gesteuert werden kann, ohne die Möglichkeit der Fernsteuerung auszuschließen.
18. Möglichkeit der Deaktivierung einiger digitaler Eingänge (z.B. Befeuchter/Heizungen) für Notfallsituationen/Hilfsgeneratoren.
19. Alarmsequenzverlauf mit bis zu 1500 Alarmereignissen (mit Datum und Uhrzeit).
20. Flexible Verwaltung der digitalen Alarmausgänge, d.h. die Möglichkeit, alle verfügbaren Ausgänge (in fast allen Fällen zwei) unabhängig voneinander zu adressieren und zu bestimmen, ob der Kontaktzustand normalerweise offen oder geschlossen sein muss.
21. Flexible Verwaltung der Alarme, die bei einer LAN-Verbindung das Eingreifen der Stand-by-Einheiten bewirken.
22. Die Möglichkeit, eine zwangsweise zeitgesteuerte Spülung des Befeuchters zu wählen, wenn die Wasserqualität nicht hoch ist.
Display-Schnittstelle (Touchscreen-Display):
Hauptmaske: Auf dem Hauptbildschirm der Anzeigeschnittstelle werden die Informationen zum Systemzustand angezeigt:
- Raumtemperatur und Luftfeuchtigkeit in Prozent (wenn Temperatur- und Luftfeuchtigkeitssensoren installiert sind),
- Sollwerte des Geräts,
- Status der Ventilöffnung,
- Vorhandensein von elektrischen Heizungen,
- Grafische Trends der Luft- und Wassertemperaturen,
- Informationen zum Gerätestatus.
Maske Gerät Ein/Standby:
Statusmaske
Auf diesem Bildschirm wird der Status der folgenden Komponenten und Parameter angezeigt:
Maske "Luftstrom":
Dieser Bildschirm dient zur Anzeige des Luftstromstatus:
- Ventilatoren,
- Drehzahl der Ventilatoren,
- Luftdruck,
- AFC (Active Flow Controller) Sensorwert,
- LAN-Durchschnittsluftdruck,
- Rückluftklappenrampe.
Temperatur-Maske:
Dieser Bildschirm dient zur Anzeige des Temperaturstatus:
- Rücklufttemperatur,
- Aktiver Kühlungs-Sollwert,
- Zulufttemperatur,
- Außenlufttemperatur,
- Geregelte Lufttemperatur,
- Rückluft-Sollwert Externe Offset-Temperatur,
- Aktiver Sommer/Winter-Status,
- Offset Aktiv Boden.
Maske Luftfeuchtigkeit:
Dieser Bildschirm dient zur Anzeige des Feuchtigkeitsstatus:
- Befeuchtung,
- Entfeuchtung,
- Relative Luftfeuchtigkeit der Rückluft,
- Geregelte absolute Raumluftfeuchtigkeit,
- Geregelte relative Luftfeuchtigkeit,
- Leistung des Befeuchters,
- Tatsächliche Produktion des Befeuchters,
- Befeuchter Strom,
- Befeuchter Status,
- CPY: dA Zyl. Lebensdauer,
- KPJ: Leitfähigkeit.
Kaltwasser-Maske:
Dieser Bildschirm dient zur Anzeige des Kühlwasserstatus:
- Wasserdurchflussrate: Zeigt die Durchflussrate des Wassers an.
- Position des Kühlwasserventils von Kreislauf 1: Zeigt den Prozentsatz der Öffnung des Kaltwasserventils an.
- Temperatur des eintretenden Kaltwassers in Kreislauf 1: Zeigt die Temperatur des Wassers an, das in das Kühlwasserventil eintritt.
- Temperatur des aus dem Kreislauf 1 austretenden gekühlten Wassers: Zeigt die Temperatur des Wassers an, das das Kühlwasserventil verlässt.
- Position des Kühlwasserventils von Kreislauf 2: Zeigt den Prozentsatz der Öffnung des Kaltwasserventils an.
- Temperatur des eintretenden gekühlten Wassers in Kreislauf 2: Zeigt die Temperatur des Wassers an, das in das Kühlwasserventil eintritt.
- Temperatur des aus dem Kreislauf 2 austretenden gekühlten Wassers: Zeigt die Temperatur des Wassers an, das das Kühlwasserventil verlässt.
Maske Heizgeräte:
Dieser Bildschirm dient zur Anzeige des Heizungsstatus:
- Elektrisches Heizelement 1,
- Elektrisches Heizgerät 2,
- Warmwassertemperatur,
- Stellung des Heißwasserventils,
- Heißgas Nacherwärmung,
- Modulierende Heizungsrampe (im Sommer/Winter-Modus).
Maske Digitale Eingänge:
Dieser Bildschirm dient zur Anzeige des Status der digitalen Eingänge.
Maske "Digitale Ausgänge":
Dieser Bildschirm dient zur Anzeige des Status der digitalen Ausgänge.
Maske "Analoge Ausgänge":
Dieser Bildschirm dient zur Anzeige des Status der analogen Ausgänge.
Maske Leistung:
Dieser Bildschirm dient zur Anzeige des Status der Leistungskomponenten:
- Wirkleistungseinspeisung,
- Status des Ultrakondensators,
- Betriebszeit des Ultrakondensators (Sekunden),
- Wiederaufladezeit des Ultrakondensators (Sekunden),
- Gesamt-Kühlleistung.
Gruppenmaske:
- Verwenden Sie diesen Bildschirm, um den Gruppenstatus anzuzeigen
Maske Energiezähler:
Verwenden Sie diese Maske, um den Status des Energie- zählers anzuzeigen (Verbrauch des Geräts, Spannungen zwischen den Phasen, Strom jeder Phase, Cosphi, Leistung auf jeder Phase, Energieverbrauch in kWh und kVAR/h, grafische Darstellung der Berechnung der CO2-Emissionen auf der Grundlage des Energieverbrauchs des Geräts (gCO2/kWh).
Die Berechnung ist von Land zu Land unterschiedlich und hängt von der Mischung aus erneuerbaren und herkömmlichen Energiequellen ab).
Maske für die freie Kühlung:
- Verwenden Sie diese Maske, um den Status der freien Kühlung anzuzeigen.
Maske "Aktive Alarme":
- Verwenden Sie diesen Bildschirm, um den Status der Alarme anzuzeigen.
Maske Sollwerte:
Diese Maske dient zur Einstellung der folgenden Sollwerte:
- Rückluft-Sollwert,
- Zuluft-Sollwert,
- Empfindlichkeit der Rücklufttemperatur,
- Empfindlichkeit der Zulufttemperatur,
- Befeuchtungs-Sollwert,
- Befeuchtungs-Proportionalband,
- Entfeuchtungs-Sollwert,
- Entfeuchtung Proportionalband,
- Sollwert Wiederaufheizung,
- Empfindlichkeit der Heizung,
- Zweiter Nachheizsollwert,
- Modus der Temperaturregelung,
- Kompensation der Zulufttemperatur,
- Zweiter Rückluftsollwert,
- Zweiter Zuluftsollwert,
- Minimaler Zuluftsollwert aktiviert,
- Zuluft-Tieftemperaturschwelle.
Konfigurationsmaske:
Sie zeigt eine Übersicht über die konfigurierbaren Parameter und die zugehörigen Masken an:
- Maske "Einheit": Diese Maske dient zur Konfiguration der Einheit,
- Maske "Alarme": Diese Maske zeigt an: automatische Rückstellung, Verzögerungen, Schwellenwerte, Bereitschaftsrotation, Relaistyp, Normalzustand des Relais,
- Luftstrommaske: In dieser Maske werden Ventilatoren, AFC/AFPS und Klappen angezeigt,
- Kaltwasser-Maske,
- Maske Heizung und Befeuchtung: Diese Maske zeigt Befeuchter, Befeuchtung und Entfeuchtung an,
- Maske für freie Kühlung,
- Maske "Digitale Eingänge":
- Rauch-/Feuersensoren,
- Sensor zur Erkennung von Wasserlecks,
- Fernbedienung ON/OFF,
- Sollwert ändern,
- Externer Grenzwertgeber.
- Sensor Offsets Maske,
- Maske Leistung,
- Maske "Gruppe”,
- Maske Manueller Modus,
- Maske Schlafmodus,
- Maske Wochenprogramm
- Kommunikationsmaske: Diese Maske soll BMS und FieldBus 2 anzeigen.
Anzeigemaske: Sie zeigt an:
- Voreinstellungen: Sprache, Datum und Uhrzeit,
- Systemeinstellungen,
- Sicherheit:
- Netzwerk-Maske,
- Modbus-TCP-Maske,
- Maske "Standardwerte wiederherstellen,
- Servicemaske (passwortgeschützt).
Maske Zähler/Betriebsstunden:
Sie zeigt eine Übersicht über die in diesem Menü zugänglichen Masken an:
- Betriebsstunden,
- Betriebsstunden zurücksetzen,
- Betriebsstunden-Schwellenwert,
- Zykluszähler,
- Zykluszähler zurücksetzen.
Testmaske:
Dieser Bildschirm dient zur Kalibrierung des Touch-Screens.
Maske protokollieren:
Über Maske: Diese Maske liefert grundlegende Informationen über die Firmware-Version und die Seriennummer des Geräts.
Login-Maske:
Kontrolle der Ausblastemperatur und der Feuchtigkeit
Ein Regelalgorithmus sorgt für eine proportionale und integrale Regelung der Ausblastemperatur der CW-Einheit, die die Regelung des eingebauten Dreiwegeventils steuert.
Die Regelungslogik basiert auf einem Proportionalband, das als "Abstimmband" bezeichnet wird (nicht auf dem Toleranzband). Die Kombination aus Integralzeit, Proportionalband und "Totzone" sorgt dafür, dass die Lufttemperatur innerhalb der Toleranz gehalten wird. Die ordnungsgemäße Regelung des Geräts wird durch die Einstellung seiner Regelparameter (Verstärkung/ Proportionalband, Integralverstärkung/Rückstellung) auf die optimalen Werte aufrechterhalten, was als "Abstimmung des Regelkreises" bezeichnet wird.
Die Toleranz für die Ausblastemperatur kann erreicht werden, wenn die folgenden Bedingungen überprüft werden:
Toleranzbereichs liegen.
- Die Wärmelast im Raum darf nur geringfügig vom Nennwert abweichen,
- Die Frischluft muss aufbereitet werden, bevor sie in den Raum geleitet wird,
- Die Parameter des Regelkreises müssen richtig eingestellt sein,
- Kalibrierungstoleranzen der Instrumente und Messungen,
- Die Kaltwasservorlauftemperatur (Wassereintrittstemperatur) muss innerhalb eines engen
Während der Entfeuchtungsphase wird eine spezielle Steuer- funktion aktiviert. Um die Entfeuchtungsleistung zu maximieren, wird das Ventil in der maximal eingestellten Position geöffnet. Der maximale Öffnungswert des Ventils ist einstellbar, um die maximale Entfeuchtungsleistung des Geräts einzustellen.
Um die Be- und Entfeuchtungsvorgänge zu minimieren und die Energieeffizienz zu maximieren, da diese beiden Phasen die Energieeffizienz der Geräte im Betrieb beeinträchtigen, hat Schneider Electric eine Feuchtigkeitsregelung entwickelt, die auf der Kontrolle der Luftfeuchtigkeit im Raum basiert.
Intelligente Entfeuchtung
Während der Entfeuchtung wird eine spezielle Kontrollfunktion aktiviert. Um die Entfeuchtungsleistung zu maximieren und die Ausblastemperatur innerhalb der geforderten Toleranz zu halten, muss das Gerät die Wärmebelastung im Raum überwachen und die Ventilöffnung auf einem optimalen Wert halten.
Luftströmungsstrategie
Die Geräte können mit verschiedenen Luftstromstrategien eingestellt werden: Kaltwassergeräte müssen in der Lage sein, verschiedene Ventilatordrehzahlsteuerungslogiken zu verwenden, um den Energieverbrauch zu minimieren. In Verbindung mit einem automatischen Bodendrucksystem (AFPS über AFC) stellt das Gerät den Luftstrom automatisch entsprechend dem unter dem Doppelboden erforderlichen Drucksollwert ein. Das Gerät kann auch den Luftstrom auf der Grundlage einer Kombination aus der Wärmelast im Raum und der Luftstromregulierung vom Minimum bis zum Maximum in Abhängigkeit vom Öffnungswert des Ventils einstellen. Eine weitere Möglichkeit ist, dass das Gerät den Luftstrom in Kombination mit dem Ventil in serieller Logik regelt; das Ventil regelt auf der Grundlage der Wärmelast im Raum. Wenn das Gerät nicht in der Lage ist, mit der Wärmelast Schritt zu halten, erhöht das Gerät den Luftstrom vom Minimum zum Maximum.

6.  Kühlwasserregister
Das Kühlregister muss eine große Oberfläche haben, um einen hohen SHR-Wert und eine niedrige Luftgeschwindigkeit durch das Register zu erreichen. Dies verhindert die Verschleppung von Kondenswasser, verringert den internen Druckabfall im Gerät und sorgt für einen effizienteren Wärmeaustausch sowohl während des Kühl- als auch des Entfeuchtungsprozesses. Das Wärmetauscherregister besteht aus Kupferrohren, die mecha- nisch auf Aluminiumlamellen aufgeweitet und mit einer hydrophilen Behandlung versehen sind, um die Oberflächen- spannung zwischen dem Wasser und der Metalloberfläche des Wärmetauschers zu verringern, wodurch die Filmkondensation gefördert und das Risiko der Kondensatverschleppung vermieden wird.
Der Wärmetauscher muss vor den Ventilatoren angeordnet sein und über eine Kondensatwanne aus Edelstahl mit einem flexiblen Abflussschlauch und einem integrierten Siphon verfügen. Ausgelegt mit einer Mindestfläche von 1,09 m².
Das Register wird durch ein modulierendes 3-Wege-Regelventil gesteuert. Die maximale Luftfördermenge beträgt 10.550 m³/h. Der Wasserkreislauf muss so ausgelegt sein, dass das Wasser über die gesamte Anströmfläche des Registers verteilt wird. Der Wärmetauscher muss mit einer Wassereintrittstemperatur von 20,5 °C versorgt werden, mit einem Temperaturanstieg von 5 K. Das Register benötigt 1,56 l/s Kaltwasser und der Druckabfall darf 72,9 kPa nicht überschreiten. Entlüftungsventile sind an den Hochpunkten der Kaltwasserregisterbaugruppe einzu- bauen, um die Luftentfernung zu erleichtern.

7.  Hydraulikkreislauf
Die Rohrleitungen für den Hydraulikkreislauf müssen vollständig mit einem geschlossenzelligen Isoliermaterial der Klasse 1 gemäß DM 26.06.84, der Klasse 1 gemäß BS476 Teil 7, ASTM E 162-87 und einer reduzierten Rauchgastrübung, gemessen gemäß ASTM 662-79, beschichtet sein. Das Gerät muss mit einem mikroprozessorgesteuerten Dreiwegeventil ausgestattet sein, das automatisch die richtige Menge an Kaltwasser in die Kühlschlange leitet, um die gewünschten Bedingungen aufrechtzuerhalten. Das Ventil ist mit einem ferngesteuerten Servomotor ausgestattet.

8. Kühlwasserregelantrieb
Das Kaltwasser-Raumkühlgerät nutzt die Verfügbarkeit von Kaltwasser zur Regelung der Raumbedingungen.
Der Mikroprozessor steuert die modulierende Wirkung des 3-Wege-Kühlwasserventils, um eine genaue Regelung zu ermöglichen. Der Stellantrieb muss auch manuell übersteuert werden können. Eine sorgfältige Dimensionierung der Wärme- tauscherschlangen ermöglicht unter den meisten Betriebs- bedingungen ein hohes Verhältnis von fühlbarer zu Gesamt- kühlung. Bei Geräten mit einem 3-Wege-Ventil muss der Bypass-Anschluss des Ventils eine Blende haben, um einen konstanten Druckabfall über den gesamten Ventilhub aufrecht- zuerhalten und so die Druckunterschiede zwischen dem Durchfluss zum Wärmetauscher und durch den Bypass- Anschluss des Ventils zu minimieren.
Der Stellantrieb ist mit einem reversierenden Synchronmotor und einer elektronischen Platine für die proportionale Steuerung ausgestattet. Das Ventil erzeugt ein Feedbacksignal, welches vom Controller ausgelesen wird.

9. Kaltwassereinlass-Temperatursensor
Die Einheiten verfügen über einen Temperatursensor am Kaltwassereinlass, der die Temperatur des in die Einheit geleiteten Wassers misst.

10.  Kaltwasserauslass-Temperatursensor
Die Einheiten verfügen über einen Temperatursensor am Kaltwasserauslass, der die Temperatur des aus der Einheit geleiteten Wassers misst.

11.  Stromversorgung
Doppelte Stromversorgung mit integriertem Ultrakondensator- modul, das für Redundanz und eine konstante Stromversorgung sorgen soll. Die Stromversorgung muss mit einem elektro- mechanischen Umschalter ausgestattet sein, der an zwei getrennte Stromleitungen angeschlossen werden kann: eine Hauptleitung und eine Nebenleitung, die mit einem Generator oder einer Notstromleitung verbunden ist. Die Doppelstromver- sorgung muss mit einem Spannungsüberwachungsrelais ausgestattet sein, das die Phasenanwesenheit auf allen drei Leitungen kontrolliert. Durch die Möglichkeit, die Hauptleitung zu wählen und die Häufigkeit der Überprüfung der Leitungen zu bestimmen, soll ein kontinuierlicher Betrieb gewährleistet werden.

12. Ultrakondensator
Das Ultrakondensatormodul muss in die Geräte integriert sein, um die Steuerung bei einem Stromausfall vorübergehend mit Strom zu versorgen. Diese Funktion soll die Wiederanlaufzeit der Geräte minimieren und die Neustartzeit des Mikropro- zessors vermeiden. Das Modul muss die Abschaltung des Mikroprozessors bei Spannungseinbrüchen, kurzen Unter- brechungen und Spannungsschwankungen gemäß den Prüfungen nach CEI EN 61000-4-11:2006-02,
EN 61000-4-11:2004-08, IEC 61000- 4-11:2004-03 Teil 4-11 verhindern. Bei einem Stromausfall müssen die Kondensatoren die gespeicherte Energie so lange abgeben, bis sie nicht erschöpft ist; die Mindestzeit, die bei voll aufgeladenem Ultra- kondensator gewährleistet ist, muss zwei Minuten betragen. Wenn die Stromversorgung wiederhergestellt ist, beginnen die Kondensatoren mit der Wiederaufladung.
Es müssen vier Minuten kontinuierlicher Ladung erforderlich sein, damit genügend Energie vorhanden ist, um die aktive Steuerung bis zum nächsten Stromausfall zu gewährleisten.
Der Mikroprozessor muss den Ladezustand des Moduls und den Betriebsmodus anzeigen.

13. Erweiterungskarte
Die Eingangs-/Ausgangs-Erweiterungskarte muss in der Lage sein, einen Alarm vom Typ C zu verwalten. Im Zustand Schließkontakt ist der Schalter geöffnet und wird erst durch Auslösung des konfigurierten Alarms geschlossen. Im Zustand Ruhekontakt verhält es sich umgekehrt: Der Schalter ist geschlossen und die Auslösung des konfigurierten Alarms führt zum Öffnen des Schalters.

14. Active Floor Control
Das System zur aktiven Druckbeaufschlagung des Fußbodens durch die aktive Fußbodensteuerung (Active Floor Control, AFC) sorgt für einen automatischen Luftstrom zur Aufrechter- haltung eines Nenndrucks (von 20 bis 80 Pa) unterhalb des Doppelbodens durch Steuerung der Lüftergeschwindigkeit. AFC besteht aus folgenden Komponenten:
- Präzisionsklimageräte mit modulierender Gebläsesteuerung (mittels eines Inverters oder Dauerstromgebläsen),
- Mikroprozessor-Regelsystem mit spezieller Regelungssoftware,
- Druckwandler, der unter dem Doppelboden installiert werden kann und in der Lage ist, den statischen Druck zu überwachen,
- Drucksensor mit Antifouling- und "Filtersystem" für die beweglichen Teile,
- Ein Montagesystem für den Druckwandler, das zuverlässige, von dynamischen Effekten unbeeinflusste Messwerte gewährleistet,
- Ein Kommunikations- und Verwaltungssystem für die LAN-Parameter, das in die Mikroprozessorsteuerung der Perimetereinheiten integriert ist.

15.  Verstellbarer Grundrahmen
Der höhenverstellbare Grundrahmen (200-600 mm) muss aus Stahl gefertigt sein. Der Grundrahmen wir lose mitgeliefert und muss vor Ort aufgebaut werden.

16.  Wasserleckagemelder mit Punktsensor
Beinhaltet ein Steuermodul, das im Schaltschrank installiert wird, und einen externen Wassersensor, der vor Ort installiert wird. Die maximale Verkabelungslänge beträgt 500 m.
Die Wasserdetektorsensoren können so konfiguriert werden, dass sie den Betrieb des Geräts stoppen, wenn ein Wassererkennungsalarm ausgelöst wird.

**03.01.10 Klimaschrank, 30 kW Kühlleistung**
*** gemäß Ausführungsbeschreibung 1
Klimaschrank, 30 kW Kühlleistung
Technische Daten:
Kühlleistung Netto Total: 30,0 kW,
Netto sensible Kühlleistung: 30,0 kW,
Totale Kühlleistung: 32,6 kW,
Sensible Kühlleistung: 32,6 kW,
Luftfördermenge: 10.550 m³/h,
Lufttemperatur Ausblas/ Geräteaustritt: 24,6 °C,
Trockenkugel Temperatur. 33,0 °C,
Feuchtkugel Temperatur: 20,1 °C,
Luftgegendruck: 20 Pa,
Eintrittstemperatur der Kühlflüssigkeit: 13 °C,
Austrittstemperatur der Kühlflüssigkeit: 20 °C,
Glykolanteil: 0 %,
Fördermenge der Kühlflüssigkeit: 4.020 l/h,
SHR: 10 %,
Anzahl Ventilatoren: 1,
Ventilator(en) Geschwindigkeitsregulierung: 99 %,
Leistungsaufnahme Raumgerät: 2,6 kW,
Tot. Druckverlust kühlflüssigkeitsseitig: 72,9 kPa,
Schalldruckpegel in 2 Meter Abstand bei Freifeldmessung:
61,8 dB/A),
Ventiltyp: 3-Wege-Ventil,
Höhe: ca. 1.960 mm,
Breite: ca. 1.010 mm,
Tiefe: ca. 865 mm,
Versorgungsspannung Gerät: 400/3/50 V/Ph/Hz.
Menge: 2,000 St

#### Bereich 03.02 KG 434 Kälteanlagen - Kälteerzeugung - Nachspeisung, Druckhaltung und Entgasung

*Hinweis: Nachspeisung, Druckhaltung und Entgasung*

**03.02.10 Steuereinheit, Hydraulik und Steuerungsmodul**
Steuereinheit, Hydraulik und Steuerungsmodul für Druck halten, entgasen, nachspeisen in geschlossenen Heizwasser- und Kühlkreisläufen.
Gebaut nach DIN EN 12828 und den Anforderungen der VDI 4708 mit CE-Kennzeichen.Geeignet für den Einsatz in lärm- sensiblen Bereichen.
Funktionseinheit bestehend aus Hydraulikteil und Control Touch Steuerungs- und Bedieneinheit. Beides ist ergonomisch und wartungsfreundlich in ein modulares bodenstehendes Rahmensystem aus eloxierten Aluminiumpräzisionsprofilen eingebunden mit CE Kennzeichen.
Hydraulikteil:
Druckhaltung wird mittels einer Edelstahlkreiselpumpe in Verbindung mit einem robusten schmutzunempfindlichen Motorkugelhahn mit vorgeschaltetem Schmutzfaenger als Überströmeinrichtung realisiert. Ein Sicherheitsventil dient zur Druckabsicherung des anzuschliessenden Grundgefäßes bzw. Folgegefäßes. Die Systemdruckmessung erfolgt mittels elektronischem Sensor. Druckseitige Systemanschlüsse sind als gesicherte Absperrkugelhähne ausgeführt.
Sämtliche Armaturen befinden sich zur variableren Anordnung der Hydraulik auf einer drehbaren Grundplatte.
Die Control Touch Bedieneinheit mit TFT Farb-Display inkl.
Kommunikationselektronik ist in einem als Tableau gestalteten robusten Kunststoffgehaeuse integriert und direkt an der Steuerung horizontal ausgerichtet montiert. Eine optionale separate und vertikale Wandmontage in max. drei Meter Entfernung zur Leistungselektronik ist möglich.
Kommunikationselektronik bestehend aus:
- 4,3" resistivem Farb-Touchdisplay zur Programmierung,
  Betriebsdokumentation und Überwachung sowie Bereitstellung
  von Hilfetexten für sämtliche Funktionen,
- zwei Schnittstellen RS485 als Daten- bzw. Kommunikationsschnittstellen,
- serielle TTL-Schnittstelle mit zwei Anschlussklemmen zum
  Anschluss von 2 IO-Platinen,
- potenzialfreier Ausgang zur Weiterleitung der Sammelmeldung
- zwei galvanisch getrennte analoge Ausgänge z. B. für
  Systemdruck,
- Eingang zur Auswertung von Kontaktwasserzählern,
- Steckplatz für ein Kompakt-Busmodul, eine SD-Karte z. B. zur
  Datenauslesung, Softwareaktualisierung usw.,
- 230V Ausgang zum Anschluss niveauabhängiger
  Nachspeise-/ Entgasungsstationen,
Die Leistungselektronik ist in einem eigenen Kunststoffschalt- schrank direkt unterhalb der Bedieneinheit montiert.
Die Spannungsversorgung erfolgt über einen Hauptschalter.
Im Einzelnen bestehend aus:
- Hauptschalter an Gehäuseaußenseite,
- Pumpensteuerung,
- Kabelmanagement für externe Anschlüsse,
- Montageplatz für optionale Module Steuereinheit komplett
  verrohrt und anschlussfertig nach VDE-Vorschriften verdrahtet,
- Systemanschlüsse mittels integrierten Absperrungen.
Control-Touch ist eine vollautomatische und frei parametrier- bare Mikroprozessorsteuerung mit Touch Bedienung, Echtzeituhr, differenzierendem Fehler- und Parameterspeicher, kombinierte grafische und klartextliche Darstellung von Systemdruck, Gefäßfüllniveau und allen relevanten Betriebs- und Stoermeldungen, Funktionsschema, Signalisierung des aktiven Betriebsmodus, Sammelstörmeldung, Minimalfüllniveau sowie der Funktion von Pumpe, Überströmkugelhahn und Nachspeiseventil.
Funktionsweise der Druckhaltung in den Grenzen +/- 0,2 bar inkl. Pumpenüberwachung.
Optimierte Systemwasserentgasung durch vollautomatische Überströmregelung mit Zyklen für Dauer-, Intervall- und Nachlaufentgasung. Kontrollierte Nachspeisung, automatische Unterbrechung und Störmeldung bei Überschreitung der Laufzeit und/ oder der Zyklenanzahl. Verarbeitung des Signals eines Kontaktwasserzählers zur Maximalmengenbegrenzung und/ oder zur Kapazitätsauswertung von in der Nachspeise- leitung befindlichen Ionenaustauschern. Dokumentation und Kontrolle des Gesamtsystems bezüglich o. g. Parameter.
Technische Daten:
Nennwärmeleistung: 600 kW,
Wärmeerzeuger STB: 40 °C,
statische Höhe: 30,0,
Wärmeerzeuger SV: 4,5 bar,
Steuerungstyp: Control-Touch,
Steuereinheit: nebenstehend,
Anzahl Pumpen: 1 St.,
Max. zul. Systemtemperatur: 120 °C,
Max. zul. Sicherheitstemperatur: 110 °C,
Max. zul. Betriebstemperatur: 90 °C,
Zul. Betriebstemperatur Erzeuger: 105 °C,
Max. zul. Betriebsüberdruck: 10 bar,
Ansprechdruck SV Gefäßseite: 5.0 bar,
Max. p0 Einstellung: 4.8 bar,
Max. Schalldruckpegel: 55 dB(A),
Schutzart: IP 54,
Anzahl Anschlüsse: 2 St.,
Anschluss elektrisch: 230V/50Hz,
Anschluss Ausdehnungsleitung: Rp 1",
Anschluss Nachspeisung: Rp 1/2",
Max. elektr. Nennleistung: 1,10 kW,
Max. Hoehe: 921 mm,
Breite: 561 mm,
Tiefe: 536 mm,
Gewicht: ca. 36,90 kg.
Menge: 1,000 St

**03.02.20 Membran-Ausdehnungsgefäß, 400 l, 6 bar, G1"**
Membran-Ausdehnungsgefäß, 400 l, 6 bar, G1" für unter Position 03.02.10 genannte Anlage, drucklos, gegenüber der Atmosphäre geschlossen.
Zulassung gemäß EU-Druckgeräterichtlinie 2014/68/EU.
Gefäße sind gebaut nach DIN EN 13831 und VDI 4708 bzw. AD 2000.
Beschreibung:
- stehend mit Fußkonstruktion,,
- austauschbare Vollmembran nach DIN EN 13831
- außen kunststoffbeschichtet,
- mit Peilrohrentgasung,
- inklusive angeschweisster seitlicher Muffe zum Anschluss,
  eines Membranbruchmelders,
- Grundgefäß inkl. Messumformer für Niveaumessung.
Technische Daten:
Farbe: grau,
Nennvolumen: 400 l,
Max. Nutzvolumen: 360 l,
Max. zul. Systemtemperatur: 120 °C,
Max. zul. Sicherheitstemperatur: 110 °C,
Min. zul. Betriebstemperatur: - 10 °C,
Max.zul. Betriebstemperatur: 70 °C,
Max. zul. Betriebsüberdruck: 6 bar,
Anschluss: G 1",
Durchmesser: 740 mm,
Max. Höhe: ca. 1.344 mm,
Hoehe Wasseranschluss: 178 mm,
Kippmaß  ca.: 1353 mm,
Gewicht: ca. 72,20 kg.
Menge: 1,000 St

**03.02.30 Anschlussset G1"**
Anschlussset G 1" zum Anschluss von Steuereinheit an Membran-Ausdehnungsgefäß.
Bestehend aus zwei Edelstahl-Anschlusswellrohren mit Verschraubungen und gesicherten Absperrkugelhähnen.
Anschluss: G 1",
Gewicht: ca. 1,55 kg.
Menge: 1,000 St

**03.02.40 Motorkugelhahn, Rp 1/2", 230 V**
Motorkugelhahn, Rp 1/2", 230 V als Umrüstsatz zur Wassernachspeisung.
Die Ansteuerung erfolgt direkt von der Steuereinheit.
Der schmutzresistente Motorkugelhahn ist mittels Federkraft stromlos geschlossen.
Technische Daten:
Betriebstemperatur: 120 °C,
Betriebsüberdruck: 25 bar,
Anschlussspannung 230 V,
Anschluss: Rp 1/2",
Gewicht: ca. 0,97 kg.
Menge: 1,000 St

**03.02.50 Membran-Druckausdehnungsgefäß, 50 l, R3/4**
Membran-Druckausdehnungsgefäß, 50 l, R3/4 für geschlossene Heiz- und Kühlwassersysteme.
Gefäß konstruiert und gefertigt nach DIN EN 13831. Zulassung gemäß Richtlinie für Druckgeräte 2014/68/EU.
Beschreibung:
- langlebige Epoxidharzbeschichtung,
- nicht tauschbare Halbmembran nach DIN EN 13831,
- stehende Ausführung,
- für Frostschutzmittelzusatz mindestens 25 bis 50 %,
- mit Gewindeanschlüssen,
- Max. zulaessige Systemtemperatur 120 °C,
- Max. zulaessige Betriebstemperatur 70 °C.
Technische Daten:
Farbe: grau,
Membranmaterial: SBR,
Nennvolumen: 50 l,
Max. Nutzvolumen: 45 l
Max. zul. Systemtemperatur: 120 °C,
Min. zul. Betriebstemperatur: -10 °C,
Max. zul. Betriebstemperatur: 70 °C,
Max. zul. Betriebsüberdruck: 6 bar,
Gasvordruck werksseitig: 1.5 bar,
Anschluss: R 3/4",
Durchmesser: 441 mm,
Max. Hoehe: 487 mm,
Hoehe Wasseranschluss: 175 mm,
Kippmaß: ca. 657 mm,
Gewicht: ca. 9,60 kg.
Menge: 1,000 St

**03.02.60 Kappenventil für Membran-Druckausdehnungsgefäße G 3/4" x 3/4"**
Kappenventil für Membran-Druckausdehnungsgefäße G 3/4" x 3/4" in geschlossenen Heizungs- und Kühlwasseranlagen.
Mit einer gegen unbeabsichtigtes Schließen gesicherten Absperrung und einer Entleerung gemäß DIN EN 12828.
Technische Daten:
Max. zul. Betriebstemperatur: 120 °C,
Betriebstemperatur: 120 °C,
Max. zul. Betriebsüberdruck: 10 bar,
Betriebsüberdruck: 10 bar,
Anschluss: G 3/4",
Gewicht: ca. 0,26 kg.
Menge: 1,000 St

**03.02.70 Schmutz- und Schlammabscheider DN200/ PN16, 110 °C, 10 bar inkl. Kältedämmung**
Schmutz- und Schlammabscheider DN100/ PN16, 110 °C,
10 bar inkl. Kältedämmung für Heiz- und Kühlwassersysteme bzw. geschlossene flüssigkeitsgefüllte Anlagensysteme.
Geeignet für die Medien Wasser und Wasser/ Glykolgemisch bis zu einem Mischungsverhältnis von 50/50%.
Armatur für die Entfernung von Partikeln ab einer Größe von 5,0 Mikrometern aus dem Flüssigkeitsstrom mit speziell hierfür gestaltetem Einsatz.
Die Reinigung und Entleerung des Schmutzsammelraums ist über einen eigenen Entschlammungskugelhahn ohne Betriebsunterbrechung möglich.
Technische Daten:
Farbe: grau,
Gehäusewerkstoff: Stahl lackiert,
Einbauvariante: horizontal,
Max. zul. Betriebstemperatur: 110 °C,
Betriebstemperatur: 0 Grad C - 110 °C,
Max. zul. Betriebsüberdruck: 10 bar,
Betriebsüberdruck: 10 bar,
Anschluss: DN200/PN16,
Reinigungsanschluss: IG 1",
Anschlussvariante: Flansch, inkl. Gegenflanschpaar,
Lochzahl Flansch: 12-Loch,
Max. Volumenstrom: 180,0 m³/h,
Durchfluss-Kennwert kvs: 780.6 m³/h,
Durchmesser: 406 mm,
Max. Höhe: 1.021 mm,
Höhe Mitte-Flansch (Abscheidung):
295 mm,
Min. Wartungshöhe: 430 mm,
Einbaulänge: 775 mm,
Gewicht: ca. 65,00 kg.
Einschl. passender Kältedämmung für Schlammabscheider, Dämmstärke nach aktuellem GEG..
Bestehend aus zwei form- und temperaturstabilen, anpassbaren, formschlüssigen Halbschalen mit diffusions- dichter Dämmung und verzinkter Stahl-Blechummantelung mit Klappverschluss oder Spannband.
Menge: 1,000 St

**03.02.80 Hochenergie-Dauermagnet**
Hochenergie-Dauermagnet zum optionalen bzw. nachträglichen Einbau in Schlamm- und Schmutzabscheider.
Magnet besteht aus einem isostatisch gepressten Neodym- Eisen-Bor Stab, der in eine Einschraubtauchhülse eingesetzt ist. Separierung und Fixierung von ferromagnetischen Partikeln aus dem Abscheideprozess.
Partikel können durch herausdrehen der Magnethülse aus dem Abscheidergehäuse und deren anschliessender Reinigung dauerhaft und gezielt aus Fluidstrom entfernt werden.
Technische Daten:
Max. zul. Betriebstemperatur: 110 °C,
Betriebstemperatur: 110 °C,
Max. zul. Betriebsüberdruck: 10 bar,
Betriebsüberdruck: 10 bar,
Anschluss: G 1",
Durchmesser: 25 mm,
Min. Wartungshöhe: 615 mm,
Einbaulänge: 565 mm,
Gewicht: ca. 0,80 kg.
Menge: 1,000 St

**03.02.90 Automatischer Schnell-/ Großentlüfter Entüfteroberteil mit 3-Wege-Unterteil 110 °C, 10 bar, G 1"**
Automatischer Schnell-/ Großentlüfter Entüfteroberteil mit 3-Wege-Unterteil 110 °C, 10 bar, G 1" für Heiz- und Kühlwassersysteme bzw. geschlossene, flüssigkeitsgefüllte Anlagensysteme.
Entüfteroberteil mit 3-Wege-Unterteil. Geeignet für die Medien Wasser und Wasser-/ Glykolgemisch bis zu einem Mischungsverhältnis von 50/50%. Armatur für die permanente Ableitung von Gasblasen aus entsprechend hierfür im Hydraulik-/ Rohrleitungssystem vorgesehenen Hochpunkten oder Sammelstellen.
Absperrbar zum einfachen Austausch ohne Betriebsunter- brechung des Lüfterteils.
Bypass kann zum Spülen des Abscheiders oder als Füll- und Entleerungsanschluss verwendet werden.
Technische Daten:
Gehäusewerkstoff: Messing,
Dämmstärke: 175 mm,
Einbauvariante: vertikal,
Betriebstemperatur: 0 bis 110 °C,
Betriebsüberdruck: 10 bar,
Anschlussvariante: Gewinde,
Anschluss: G 1",
Durchmesser: 83 mm,
Max. Hoehe: 175 mm,
Gewicht: ca. 1,40 kg.
Menge: 1,000 St

**03.02.100 Automatischer Schnell-/ Großentlüfter 110 °C, 10 bar, IG 1/2"**
Exvoid-T Automatischer Schnell-/ Großentlüfter für Heiz- und Kühlwassersysteme bzw. geschlossene, flüssigkeitsgefüllte Anlagensysteme.
Geeignet für die Medien Wasser und Wasser/ Glykolgemisch bis zu einem Mischungsverhältnis von 50/50%. Armatur für die permanente Ableitung von Gasblasen aus entsprechend hierfür im Hydraulik-/ Rohrleitungssystem vorgesehenen Hochpunkten oder Sammelstellen.
Technische Daten:
Gehäusewerkstoff: Messing,
Einbauvariante: vertikal,
Max. zul. Betriebstemperatur: 110 °C,
Betriebstemperatur: 0 Grad C - 110 °C,
Max. zul. Betriebsüberdruck: 10 bar,
Betriebsüberdruck: 10 bar,
Anschlussvariante: Gewinde,
Anschluss: IG 1/2",
Entlüftungsanschluss: G 1/2",
Durchmesser: 63 mm,
Max. Höhe: 122 mm,
Breite: 78 mm,
Mitte Flansch-Mantel: 46 mm,
Gewicht: ca. 0,63 kg.
Menge: 1,000 St

**03.02.110 Armatur zur direkten Verbindung von Nachspeiseeinrichtungen mit Trinkwassernetzen**
Armatur zur direkten Verbindung von Nachspeiseeinrichtungen für Heiz- und Kühlwassersysteme mit Trinkwassernetzen.
Im Einzelnen bestehend aus:
- Armaturabsperrkugelhähnen mit Motoraufnahme zur automatischen kontrollierten Nachspeisung,
- Systemtrenner nach DIN 1988-100 bzw. DIN EN 1717 (BA),
  mit integriertem Schmutzfänger,
- Wasserzähler.
Technische Daten:
Max. zul. Betriebstemperatur: 65 °C,
Max. zul. Betriebsüberdruck: 10 bar,
Anschluss Ein-/Austritt: R 1/2" / R 1/2",
Max. Höhe: 170 mm,
Höhe inkl. Druckminderer: 204 mm,
Breite: 314 mm,
Einbaulaenge: 314 mm,
Tiefe: 150 mm,
Gewicht: ca 2,26 kg.
Menge: 1,000 St

**03.02.120 Patronengehäuse**
Patronengehäuse, kompakte Basisarmatur zur Aufbereitung von Füll- und Ergänzungswasser mittels Ionenaustauschver- fahren zum Schutz von Wärmeerzeugern und Warmwasser- heizungsanlagen gemäß VDI 2035.
Bauteile werden als kompakte Armatur zum Einbau in die Füll- und Ergänzungswasserleitung angeordnet.
Leergehäuse ist montagefertig mit Wandhalterung zur wahlweisen Bestückung mit je zwei:
- Enthärtungsharzpatrone für die Wasserenthärtung
  oder
- Mischbettharzpatrone für die Wasserentsalzung.
Patronengehäuse im Einzelnen bestehend aus:
- zwei in Reihe geschalteten zylindrischen Polypropylen-
  Gehäuse mit Messing Gewindeanschlüssen zur Aufnahme je
  zweier der o. g. Wasserbehandlungspatronen und opt.
  Anbringung einer Verschneideeinrichtung,
- Durchflussbegrenzer,
- Absperrkugelhahn mit Probeentnahmehahn,
Technische Daten:
Patronenplätze: 2 St.,
Max. zul. Betriebstemperatur: 40 °C,
Max. zul. Betriebsüberdruck: 8 bar,
Anschluss Ein-/Austritt: Rp 1/2" / Rp 1/2",
Max. Dauerdurchfluss: 360 l/h,
Max. Hoehe: 600 mm,
Breite: 380 mm,
Gewicht: ca. 3,60 kg.
Menge: 1,000 St

**03.02.130 Kationenharzpatrone zur Wasserenthärtung**
Kationenharzpatrone zur Füll- und Ergänzungswasserent- härtung passend passend zu unter Position 03.02.120 genannten Patronengehäuse.
Bestehend aus zylindrischer Polypropylen Patrone gefüllt mit Kationentauscherharz zur Enthärtung von Füll- und Ergän- zungswasser nach z. B. VDI 2035 und/o der Herstellerangaben in Warmwasserheizungsanlagen nach DIN EN 12828.
Technische Daten:
Kapazität: 6.000 l x Grad dH,
Max. zul. Betriebstemperatur: 40 °C,
Lagertemperatur: 5 - 40 °C,
Max. zul. Betriebsüberdruck: 8 bar,
Durchmesser: 76 mm,
Max. Hoehe: 513 mm,
Gewicht: ca. 1,50 kg.
Menge: 2,000 St

**03.02.140 Impulsgeber für Wasserzähler**
Impulsgeber für Wasserzähler zur Fernüberwachung des Wasserverbrauchs.
Die erzeugten Impulse werden zuverlässig an ein externes Auslesegeraet oder ein Datenerfassungssystem, wie z. B. eine Gebaeudeleittechnik (GLT), weitergeleitet.
Technische Daten:
Gehäusewerkstoff: Kunststoff,
Schutzart: IP 68,
Durchmesser: 74 mm,
Gewicht: ca. 0,06 kg.
Menge: 1,000 St

**03.02.150 Schlüssel für Patronengehäuse**
Stabiler Kunststoffschlüssel für das sichere Lösen und Anziehen der Patronengehäuse-Verschraubung zur Erleichterung des Kartuschenwechsels.
Technische Daten:
Durchmesser: 143 mm,
Max. Höhe: 298 mm,
Gewicht: ca. 0,40 kg.
Menge: 1,000 St

**03.02.160 Sicherheitsventil G 1/2"**
Sicherheitsventil, Kennbuchstabe F für Kühlwassersysteme (Einsatz nur bei garantierter Flüssigkeitsausströmung)
Technische Daten:
Werkstoff Ein- und Austrittskörper: Rotguss,
Werkstoff Innenteile: Messing,
Werkstoff Druckfeder: Federstahl, rostgeschützt,
Anschluss: beidseitig Innengewinde 1/2",
Ansprechdruck: 4,5 bar.
Menge: 1,000 St

**03.02.170 Bezeichnungsschild mehrschichtig Kunststoff H 52mm B 74mm Schildträger Spannband**
STLB-Bau 2024-04 042
Bezeichnungsschild DIN 825, Farbe und Beschriftung nach Angaben des AG, aus mehrschichtigem Kunststoff, Beschriftung 2-zeilig, gedruckt, rechteckig, Höhe 52 mm, Breite 74 mm, Befestigung mit Schildträger aus verzinktem Stahl, Halter und Spannband.
Menge: 10,000 St
Zeitansatz: 0,04

**03.02.180 Bezeichnungsschild mehrschichtig Kunststoff H 74mm B 148mm Schildträger Spannband**
STLB-Bau 2024-04 042
Bezeichnungsschild DIN 825, Farbe und Beschriftung nach Angaben des AG, aus mehrschichtigem Kunststoff, Beschriftung 2-zeilig, gedruckt, rechteckig, Höhe 74 mm, Breite 148 mm, Befestigung mit Schildträger aus verzinktem Stahl, Halter und Spannband.
Menge: 5,000 St
Zeitansatz: 0,04

**03.02.190 Inbetriebnahme für eine Standardanlage durch den Kundendienst des Anlagenlieferanten**
Inbetriebnahme für eine Standardanlage durch den Kundendienst des Anlagenlieferanten.
Bestehend aus:
- An- und Abfahrt,
- Einstellung der Anlage auf die vom Auftraggeber zu
  benennenden Betriebsparameter,
- Prüfung der Einstellung und Betriebsparameter sowie der
  Leistung der Anlage und Funktion im System,
- Protokollierung aller Einstellwerte und Übergabe an den
  Bauherren.
Position inkl. der zu erbringenden Voraussetzungen:
- elektrischer und hydraulischer Anschluss der Steuereinheit,
  der Zubehörkomponenten und gefüllte Versorgungsanlage.
- Die Ausdehnungsgefäße der Druckhaltestation dürfen nicht
  mit Wasser vorgefüllt sein.
- Ausreichende Versorgung mit Füllwasser ist vorzusehen.
- Bereitstellung von Fachpersonal zu Unterstützung bei der
  Inbetriebnahme.
Menge: 1,000 St

#### Bereich 03.04 KG 434 Kälteanlagen - Kälteverteilung - Verteiler und Pumpe

*Hinweis: Kälteverteiler*

**03.04.10 Verteiler Kälte 450/250 variabel 6 bar, teilbar**
Verteiler Kälte 450/250 variabel 6 bar, teilbar
Kombinierter Vor- und Rücklaufverteiler, teilbar, bestehend aus Vierkantrohr mit nebeneinander angeordneten, durch sinusförmige Trennwand geteilte Kammern aus schwarzem Stahlblech S235. Ermöglicht eine platzsparende und übersichtliche Anordnung der jeweiligen Heiz- oder Kühlkreise. Anschlussstutzen als Gewinde- oder Flanschstutzen ausgeführt und auf Höhe der Absperrarmaturen ausgerichtet. Wahlweise von oben, seitlich oder unten möglich. Entleerungsmuffen für Vor- und Rücklaufkammer sind standardmäßig vorhanden. Das Bauteil ist werkseitig 100% dichtigkeitsgeprüft und grundiert.
Technische Daten:
Material: S 235 JR,
Anschlüsse:
Anzahl x Anschluss, Größe, PN, Ausrichtung:
2 x Flansch DN125, 223 mm, PN6, oben,
6 x Flansch DN100, 225 mm, PN6, oben,
2 x Flansch DN80, 228 mm, PN6, oben,
2 x Flansch DN65, 228 mm, PN6, oben,
4 x Flansch DN40, 235 mm, PN6, oben,
2 x Muffe Rp 1", 60 mm, unten,
Einschl. 2 St. Enddeckel.
Gesamtbaulänge: ca. 5.195 mm, (teilbar),
Verteilerinhalt: 101,5 l/m,
Betriebstemperatur: -10 °C - 110 °C,
Betriebsüberdruck: 0 bar - 6 bar,
Max. Anschluss Erzeugerkreis: bis DN200,
Max. Anschluss Verbraucherkreis: bis DN200,
Max. Volumenstrom: 150,0 m³/h,
Leistung bei ΔT 20 °K: 3.500,00 kW,
Kammergröße: 450/250,
Wandstärke: 8.0 mm,
Gewicht: ca. 340,00 kg,
Gewicht: ca. 95,4 kg/m.
Einschl. 3 St. Füße 200 x 200 mm, 120 mm.
Einschl. Transport zum Montageort.
Menge: 1,000 St

**03.04.20 Dämmung für Verteiler Kälte**
Dämmung für Verteiler Kälte.
Dämmung für unter Position 03.04.10 benannten Verteiler für Kälte bestehend aus ineinander fassenden Halbschalen mit Endstücken. Individuelle und passgenaue Ausschnitte für alle Anschlussstutzen sind werksseitig vorgesehen. Die Halbschalen werden mittels nicht rostendender Spannbänder und Schnellschraubverschlüsse montiert. Dieses ermöglicht eine einfache Montage und auch Demontage für Revisionszwecke. Die Dämmschichtstärke entspricht dem aktuellen GEG (Gebäudeenergiegesetz).
Technische Daten:
Dämmstärke: 50 mm,
Dämmmaterial:  Mineralwolle, diffusionsdicht mit Aluminiumkaschierung und mit Alu-Blechmantel,
Brandklasse Dämmmaterial: DIN EN 13501-1 A2 -s1, d0 (nichtbrennbar),
Außenmaterial: verzinkter Stahlblechmantel,
Brandklasse Außenmantel nach DIN 4102: A1,
Wärmeleitfähigkeit: 0,026 W/m*K,
Max. Umgebungstemperatur: 120 °C.
Menge: 1,000 St

**03.04.30 Standkonsole Verteiler 450/250, 270-340 mm, schallgedämmt, verzinkt**
Standkonsole Verteiler 450/250, 270-340 mm, schallgedämmt, verzinkt.
Galvanisch verzinkte Standkonsole inkl. Schalldämmung. Bestehend aus einer Bodenplatte mit Standrohr und Kopfplatte mit Führungsrohr. Die Verbindungsschrauben sind inklusive. Die Standkonsole ist stufenlos höhenverstellbar, gemessen von Boden bis Unterkante Verteiler, und ermöglicht so auch den Ausgleich von Bodenunebenheiten. Gewährleistet einen sicheren und festen Stand der Verteiler. Langlöcher in der Bodenplatte ermöglichen eine Verschraubung auf dem Untergrund.
Technische Daten:
Min. Höhe: 270 mm,
Max. Höhe: 340 mm
Gewicht: ca. 12,0 kg.
Menge: 3,000 St

**03.04.40 Entleerungsrinne verzinkt, 5.195 mm**
Entleerungsrinne verzinkt, 5.195 mm.
Entleerungsrinne zum sicheren und sauberen Sammeln und Auffangen des zu entleerendem Anlagenwassers aus den jeweiligen Heiz- oder Kühlkreisen. Bestehend aus verzinktem Stahlblech als U-Profil gekantet. Die Länge der Rinne orientiert sich am dazugehörigen Verteiler und wird werksseitig pass- genau vorgefertigt. Zur Vermeidung von Spritzwasser ist eine Spritzwasserumkantung von 30 mm vorgesehen. Ein Ablaufsieb in verchromter Ausführung mit 2"-Außengewinde ist enthalten.
Technische Daten:
Baulänge: 5.195 mm,
Maße: 100x125x100 mm,
Gewicht: ca. 15,00 kg.
Menge: 1,000 St

**03.04.50 Standkonsole für Entleerungsrinne, verzinkt**
Standkonsole für Entleerungsrinne, verzinkt.
Standkonsole für Entleerungsrinne in verzinkter Ausführung zur sicheren Aufstellung der Rinne hinter, oder vor dem Verteiler. Die Höhe ist bauseits anpassbar.
Menge: 3,000 St

*Hinweis: Pumpen*

**03.04.60 Umwälz-Kreiselpumpe Nassläufer Motorleistung 0.05 kW stufenlos regelbar Kühlwasser PN10 Gewindeanschluss Anschlussverschr. DN40 Gehäuse Guss Laufrad Kunststoff 230VAC**
*** Leitbeschreibung
STLB-Bau 2024-04 040
Kreiselpumpe als Umwälzpumpe, als Nassläufer,
max. Motorleistung bis '0.05' kW, stufenlos regelbar, druckgeregelt, Kommunikationsschnittstelle BACnet MS/TP DIN EN ISO 16484-5,
benötigter Volumenstrom Pumpe in m3/h '2,50,
Nennvolumenstrom der Pumpe: 3,71 m3/h.'

Mind.-Förderhöhe in m '3,65,
Nennförderhöhe der Pumpe: 2,73 m.'

Fördermedium Kühlwasser,
min./max. Betriebstemperatur in Grad C '13/20'

Betriebsdruck PN 10, mit Gewindeanschluss und Anschlussverschraubung, Gehäuse aus Gusseisen, Laufrad aus Kunststoff, mit Motor, Bemessungsbetriebsspannung 230 V AC, Schutzart IP X4D DIN EN 60529 (VDE 0470-1), mit Motorschutz, EEI kleiner gleich 0,20, als Hocheffizienzpumpe.
Menge: 3,000 St
Zeitansatz: 0,42
*Unterbeschreibung 1 Einschl. Dämmschalen gemäß Gebäudeenergiegesetz*
Einschl. Dämmschalen gemäß Gebäudeenergiegesetz (GEG).

**03.04.70 Umwälz-Kreiselpumpe Nassläufer Motorleistung 0.153 kW stufenlos regelbar Kühlwasser PN10 Gewindeanschluss DN40 Anschlussverschr. Gehäuse Guss Laufrad Kunststoff 230VAC**
*** Leitbeschreibung
STLB-Bau 2024-04 040
Kreiselpumpe als Umwälzpumpe, als Nassläufer,
max. Motorleistung bis '0.153' kW, stufenlos regelbar, druckgeregelt, Kommunikationsschnittstelle BACnet MS/TP DIN EN ISO 16484-5,
benötigter Volumenstrom Pumpe in m3/h '4,31,
Nennvolumenstrom der Pumpe: 5,43 m3/h.'

Mind.-Förderhöhe in m '9,91,
Nennförderhöhe der Pumpe: 6,273 m.'

Fördermedium Kühlwasser,
min./max. Betriebstemperatur in Grad C '13/20'

Betriebsdruck PN 10, mit Gewindeanschluss und Anschlussverschraubung, Gehäuse aus Gusseisen, Laufrad aus Kunststoff, mit Motor, Bemessungsbetriebsspannung 230 V AC, Schutzart IP X4D DIN EN 60529 (VDE 0470-1), mit Motorschutz, EEI kleiner gleich 0,20, als Hocheffizienzpumpe.
Menge: 4,000 St
Zeitansatz: 0,42
*Unterbeschreibung 1 Einschl. Dämmschalen gemäß Gebäudeenergiegesetz*
Einschl. Dämmschalen gemäß Gebäudeenergiegesetz (GEG).

**03.04.80 Umwälz-Kreiselpumpe Nassläufer Motorleistung 0.427 kW stufenlos regelbar Kühlwasser PN10 Flanschanschl. DN40 Gehäuse Guss Laufrad Kunststoff 230VAC**
*** Leitbeschreibung
STLB-Bau 2024-04 040
Kreiselpumpe als Umwälzpumpe, als Nassläufer,
max. Motorleistung bis '0.427' kW, stufenlos regelbar, druckgeregelt, Kommunikationsschnittstelle BACnet MS/TP DIN EN ISO 16484-5,
benötigter Volumenstrom Pumpe in m3/h '10,20,
Nennvolumenstrom der Pumpe: 14,14 m3/h.'

Mind.-Förderhöhe in m '8,35,
Nennförderhöhe der Pumpe: 7,263 m.'

Fördermedium Kühlwasser,
min./max. Betriebstemperatur in Grad C '13/20'

Betriebsdruck PN 10, mit Flanschanschluss, DN 65, Gehäuse aus Gusseisen, Laufrad aus Kunststoff, mit Motor, Bemessungsbetriebsspannung 230 V AC, Schutzart IP X4D DIN EN 60529 (VDE 0470-1), mit Motorschutz, EEI kleiner gleich 0,20, als Hocheffizienzpumpe.
Menge: 2,000 St
Zeitansatz: 1,15
*Unterbeschreibung 1 Einschl. Gegenflansch und Gummikompensator, DN40*
Einschl. Gegenflansch und hochelastischem Gummikom- pensator in Wellenform mit Trägereinlagen und angeformtem Vollgummiflanschen, selbstdichtend zur Dehnungsaufnahme in alle Bewegungsrichtungen, mit beidseitigem Hinterlegflansche aus feuerverzinktem Stahl mit Durchgangslöchern, gebohrt.
Einschl. Schrauben und Dichtungen, DN 40.
*Unterbeschreibung 2 Einschl. Dämmschalen gemäß Gebäudeenergiegesetz*
Einschl. Dämmschalen gemäß Gebäudeenergiegesetz (GEG).

**03.04.90 Umwälz-Kreiselpumpe Nassläufer Motorleistung 0.608 kW stufenlos regelbar Kühlwasser PN10 Flanschanschl. DN65 Gehäuse Guss Laufrad Kunststoff 230VAC**
*** Leitbeschreibung
STLB-Bau 2024-04 040
Kreiselpumpe als Umwälzpumpe, als Nassläufer,
max. Motorleistung bis '0.608' kW, stufenlos regelbar, druckgeregelt, Kommunikationsschnittstelle BACnet MS/TP DIN EN ISO 16484-5,
benötigter Volumenstrom Pumpe in m3/h '5,90,
Nennvolumenstrom der Pumpe: 16,03 m3/h.'

Mind.-Förderhöhe in m '14,53,
Nennförderhöhe der Pumpe: 9,189 m.'

Fördermedium Kühlwasser,
min./max. Betriebstemperatur in Grad C '13/20'

Betriebsdruck PN 10, mit Flanschanschluss, DN 65, Gehäuse aus Gusseisen, Laufrad aus Kunststoff, mit Motor, Bemessungsbetriebsspannung 230 V AC, Schutzart IP X4D DIN EN 60529 (VDE 0470-1), mit Motorschutz, EEI kleiner gleich 0,20, als Hocheffizienzpumpe.
Menge: 2,000 St
Zeitansatz: 1,15
*Unterbeschreibung 1 Einschl. Gegenflansch und Gummikompensator, DN65*
Einschl. Gegenflansch und hochelastischem Gummikom- pensator in Wellenform mit Trägereinlagen und angeformtem Vollgummiflanschen, selbstdichtend zur Dehnungsaufnahme in alle Bewegungsrichtungen, mit beidseitigem Hinterlegflansche aus feuerverzinktem Stahl mit Durchgangslöchern, gebohrt.
Einschl. Schrauben und Dichtungen, DN 65.
*Unterbeschreibung 2 Einschl. Dämmschalen gemäß Gebäudeenergiegesetz*
Einschl. Dämmschalen gemäß Gebäudeenergiegesetz (GEG).

**03.04.100 Umwälz-Kreiselpumpe Nassläufer Motorleistung 1.48 kW stufenlos regelbar Kühlwasser PN10 Flanschanschl. DN65 Gehäuse Guss Laufrad Kunststoff 230VAC**
*** Leitbeschreibung
STLB-Bau 2024-04 040
Kreiselpumpe als Umwälzpumpe, als Nassläufer,
max. Motorleistung bis '1.48' kW, stufenlos regelbar, druckgeregelt, Kommunikationsschnittstelle BACnet MS/TP DIN EN ISO 16484-5,
benötigter Volumenstrom Pumpe in m3/h '9,30,
Maximale Volumenstrom der Pumpe: 54,0 m3/h.'

Mind.-Förderhöhe in m '15,46,
Maximale Förderhöhe der Pumpe: 15,80 m.'

Fördermedium Kühlwasser,
min./max. Betriebstemperatur in Grad C '13/20'

Betriebsdruck PN 10, mit Flanschanschluss, DN 65, Gehäuse aus Gusseisen, Laufrad aus Kunststoff, mit Motor, Bemessungsbetriebsspannung 230 V AC, Schutzart IP X4D DIN EN 60529 (VDE 0470-1), mit Motorschutz, EEI kleiner gleich 0,20, als Hocheffizienzpumpe.
Menge: 2,000 St
Zeitansatz: 1,15
*Unterbeschreibung 1 Einschl. Gegenflansch und Gummikompensator, DN65*
Einschl. Gegenflansch und hochelastischem Gummikom- pensator in Wellenform mit Trägereinlagen und angeformtem Vollgummiflanschen, selbstdichtend zur Dehnungsaufnahme in alle Bewegungsrichtungen, mit beidseitigem Hinterlegflansche aus feuerverzinktem Stahl mit Durchgangslöchern, gebohrt.
Einschl. Schrauben und Dichtungen, DN 65.
*Unterbeschreibung 2 Einschl. Dämmschalen gemäß Gebäudeenergiegesetz*
Einschl. Dämmschalen gemäß Gebäudeenergiegesetz (GEG).

**03.04.110 Umwälz-Kreiselpumpe Nassläufer Motorleistung 1.377 kW stufenlos regelbar Kühlwasser PN10 Flanschanschl. DN65 Gehäuse Guss Laufrad Kunststoff 230VAC**
*** Leitbeschreibung
STLB-Bau 2024-04 040
Kreiselpumpe als Umwälzpumpe, als Nassläufer,
max. Motorleistung bis '1.377' kW, stufenlos regelbar, druckgeregelt, Kommunikationsschnittstelle BACnet MS/TP DIN EN ISO 16484-5,
benötigter Volumenstrom Pumpe in m3/h '50,58,
Nennvolumenstrom der Pumpe: 32,06 m3/h.'

Mind.-Förderhöhe in m '4,0,
Nennförderhöhe der Pumpe: 11,11 m.'

Fördermedium Kühlwasser,
min./max. Betriebstemperatur in Grad C '13/20'

Betriebsdruck PN 10, mit Flanschanschluss, DN 65, Gehäuse aus Gusseisen, Laufrad aus Kunststoff, mit Motor, Bemessungsbetriebsspannung 230 V AC, Schutzart IP X4D DIN EN 60529 (VDE 0470-1), mit Motorschutz, EEI kleiner gleich 0,20, als Hocheffizienzpumpe.
Menge: 1,000 St
Zeitansatz: 1,15
*Unterbeschreibung 1 Einschl. Gegenflansch und Gummikompensator, DN65*
Einschl. Gegenflansch und hochelastischem Gummikom- pensator in Wellenform mit Trägereinlagen und angeformtem Vollgummiflanschen, selbstdichtend zur Dehnungsaufnahme in alle Bewegungsrichtungen, mit beidseitigem Hinterlegflansche aus feuerverzinktem Stahl mit Durchgangslöchern, gebohrt.
Einschl. Schrauben und Dichtungen, DN 65.
*Unterbeschreibung 2 Einschl. Dämmschalen gemäß Gebäudeenergiegesetz*
Einschl. Dämmschalen gemäß Gebäudeenergiegesetz (GEG).

#### Bereich 03.05 KG 434 Kälteanlagen - Kälteverteilung - Armaturen

*Hinweis: 2- Wege- und 3-Wege mit Stellantrieb*

**03.05.10 Druckunabhängiges 2-Weg-Zonenventil, DN15, PN25, einschl. elektrischem 24V Stellantrieb, einschl. Dämmschale**
*** Bezugsbeschreibung
Druckunabhängiges 2-Weg-Zonenventil, DN 15, PN 25,
Vnom: 0,058 l/s
Differenzdruck: 16 bis 350 kPa,
Ventilkörper: Messing,
Mediumstemperatur: -20 bis 120°C
Kennlinie: gleichprozentig,
Leckrate: luftblasendicht, Leckrate A.
Nennweite: DN 15,
Ausführung: Innengewinde Rp 1/2", einschl. Anschlussver- schraubung.
Einschließlich auf Ventil montiert und verdrahtet:
Elektromotorischer Drehantrieb für Zonenventile Stromabsenkung in Ruhestellung, konstante, lastunabhängige Laufzeit, mechanischer Drehwinkelbegrenzer und Positionsan- zeiger, Schnappmontage des Antriebs, Durchflusseinstellung veränderbar.
Drehmoment Motor: 1 Nm,
Nennspannung AC/DC: 24 V,
Nennspannung Frequenz: 50/60 Hz,
Leistungsverbrauch Betrieb: 0,3 W,
Leistungsverbrauch Ruhestellung: 0;3 W,
Leistungsverbrauch Dimensionierung: 0.6 VA,
Ansteuerung: stetig,
Laufzeit Motor: 75 s / 90°,
Arbeitsbereich: 2 bis 10 V,
Stellungsrückmeldung: 2 bis 10 V,
Handverstellung mit Antrieb (ausgeklickt),
Elektrischer Anschluss Kabel: 1 m PVC,
Schutzart: IEC/EN IP40,
Schutzklasse: IEC/EN III, Sicherheitskleinspannung (SELV).
Einschl. Dämmschalen gemäß Gebäudeenergiegesetz (GEG).
Menge: 3,000 St
Produkt:
  Artikel:
    Artikelnummer: C215QP-B
    Artikelkurztext: Druckunabhängiges 2-Weg-Zonenventil, DN15, PN25, einschl. elektrischem 24V Stellantrieb, einschl. Dämmschale

**03.05.20 Druckunabhängiges 2-Weg-Zonenventil, DN20, PN25 einschl. elektrischem 24V Stellantrieb, einschl. Dämmschale**
*** wie Position 03.05.10
Vnom: 0,272 l/s.
Nennweite: DN20,
Ausführung: Innengewinde Rp 3/4".
Menge: 12,000 St
Produkt:
  Artikel:
    Artikelnummer: C220QP-F
    Artikelkurztext: Druckunabhängiges 2-Weg-Zonenventil, DN20, PN25 einschl. elektrischem 24V Stellantrieb, einschl. Dämmschale

**03.05.30 Druckunabhängiges 2-Weg-Zonenventil, DN25, PN25 mit Messstutzen (P/T ports), einschl. elektrischem 24V Stellantrieb einschl. Dämmschale**
*** wie Position 03.05.10
mit Messstutzen (P/T ports)
Vnom: 0,583 l/s.
Nennweite: DN 25,
Ausführung: Innengewinde Rp 1".
Menge: 6,000 St
Produkt:
  Artikel:
    Artikelnummer: C225QPT-G
    Artikelkurztext: Druckunabhängiges 2-Weg-Zonenventil, DN25, PN25 mit Messstutzen (P/T ports), einschl. elektrischem 24V Stellan

**03.05.40 Regelventil, druckunabhängig, Messing, DN32, PN16, 3,2m3/h, einschl. Stellantrieb elektromotorisch, einschl. Dämmschalen**
*** Bezugsbeschreibung
Regelventil, druckunabhängig, Messing, PN16, DN32, Stellantrieb elektromotorisch
Druckunabhängiges Regelventil, max. Druckdifferenz: 6 bar,
mit einstellbarem Sollwert, mit Einstellanzeige, für Wasser, max. Betriebstemperatur bis 120 °C, mit Außengewinde, mit Gewindetüllen, einschl. Anschlussverschraubung.
Gehäuse aus Messing, ohne Messnippel,
Nenndruck 1,6 MPa (16 bar),
Durchfluss, Nenn: '3,2' m3/h.
Nennweite: DN 32,
Ausführung: Außengewinde G1 1/4", einschl. Anschlussver- schraubung.
Einschließlich auf Ventil montiert und verdrahtet:
Elektromotorischer Antrieb, 24 VAC, 50 Hz, Stellsignal 0 (2) bis 10 V, Stellgeschwindigkeit 24 s/ mm, mit stetigem Eingangs- signal, Handverstellung, Selbstkalibrierung, Schutzart IP 42 DIN EN 60529 (VDE 0470-1), Schalteinrichtung für Gebäudeautomation.
Einschl. Wärmedämmschalen gemäß Gebäudeenergiegesetz (GEG).
Menge: 3,000 St
Zeitansatz: 0,57

**03.05.50 Regelventil, druckunabhängig, mit Messnippel, Messing, DN40, PN16, 7,50m3/h, einschl. Stellantrieb elektromotorisch, einschl. Dämmschalen**
*** wie Position 03.05.40
Nennweite: DN 40,
Ausführung: Außengewinde G2",
Durchfluss, Nenn: '7,50' m3/h.
Mit Messnippel.
Menge: 2,000 St
Zeitansatz: 0,57

**03.05.60 Regelventil, druckunabhängig, mit Messnippel, Messing, DN50, PN16, 12,50m3/h einschl. Stellantrieb elektromotorisch, einschl. Dämmschalen**
*** wie Position 03.05.40
Nennweite: DN 50,
Ausführung: Außengewinde G2 1/2",
Durchfluss, Nenn: '12,50' m3/h.
Mit Messnippel.
Menge: 1,000 St
Zeitansatz: 0,57

**03.05.70 3-Weg Hubventil, DN20, PN16, Flansch, einschl. elektrischem 24V Stellantrieb, einschl. Dämmschale**
*** Bezugsbeschreibung
3-Weg Hubventil, DN 20, PN 16, Flansch, einschl. Gegenflanschpaar,
Kvs-Wert: 6,3 m³/h,
Ventilkörper: EN-GJL-250 (GG 25),
Mediumstemperatur: -10 bis 120°C,
Kennlinie A - AB: gleichprozentig,
Kennlinie B - AB: linear,
Leckrate A - AB: max. 0.05% vom Kvs-Wert;
Leckrate: B - AB: max. 1% vom Kvs-Wert.
Einschließlich auf Ventil montiert und verdrahtet:
Elektromotorischer Drehantrieb für Zonenventile Stromabsenkung in Ruhestellung, konstante, lastunabhängige Laufzeit, mechanischer Drehwinkelbegrenzer und Positionsan- zeiger, Schnappmontage des Antriebs, Durchflusseinstellung veränderbar.
Drehmoment Motor: 1 Nm,
Nennspannung AC/DC: 24 V,
Nennspannung Frequenz: 50/60 Hz,
Leistungsverbrauch Betrieb: 0,3 W,
Leistungsverbrauch Ruhestellung: 0;3 W,
Leistungsverbrauch Dimensionierung: 0.6 VA,
Ansteuerung: stetig,
Laufzeit Motor: 75 s / 90°,
Arbeitsbereich: 2 bis 10 V,
Stellungsrückmeldung: 2 bis 10 V,
Handverstellung mit Antrieb (ausgeklickt),
Elektrischer Anschluss Kabel: 1 m PVC,
Schutzart: IEC/EN IP40,
Schutzklasse: IEC/EN III, Sicherheitskleinspannung (SELV).
Einschl. Dämmschalen gemäß Gebäudeenergiegesetz (GEG).
Menge: 1,000 St
Produkt:
  Artikel:
    Artikelnummer: H711N
    Artikelkurztext: 3-Weg Hubventil, DN20, PN16, Flansch, einschl. elektrischem 24V Stellantrieb, einschl. Dämmschale

**03.05.80 3-Weg Hubventil, DN50, PN16, Flansch, einschl. elektrischem 24V Stellantrieb, einschl. Dämmschale**
*** wie Position 03.05.70
Kvs-Wert: 40 m³/h,
DN 50.
Menge: 2,000 St
Produkt:
  Artikel:
    Artikelnummer: H740N
    Artikelkurztext: 3-Weg Hubventil, DN50, PN16, Flansch, einschl. elektrischem 24V Stellantrieb, einschl. Dämmschale

**03.05.90 3-Weg Hubventil, DN65, PN16, Flansch, einschl. elektrischem 24V Stellantrieb, einschl. Dämmschale**
*** Leitbeschreibung
*** wie Position 03.05.70
Kvs-Wert: 63 m³/h,
DN 65.
Menge: 1,000 St
Produkt:
  Artikel:
    Artikelnummer: H764N
    Artikelkurztext: 3-Weg Hubventil, DN65, PN16, Flansch, einschl. elektrischem 24V Stellantrieb, einschl. Dämmschale
*Unterbeschreibung 1 Dämmschale mit Ummantelung*
Dämmschale mit Ummantelung aus nichtprofiliertem Blech, Stahl, feuerverzinkt, Blechdicke 0,6 mm, Überlappungen verschrauben.

**03.05.100 Umschaltkugelhahn, 3-Weg, DN25, Innengewinde, Rp1", PN40, einschl. elektrischem 24V Dreh-Stellantrieb, einschl. Dämmschale**
*** Bezugsbeschreibung
3-Weg Umschaltkugelhahn, DN 25, PN 40,
Innengewinde Rp 1", einschl. Anschlussverschraubung,
Kvs-Wert: 26 m³/h,
Ventilkörper: Messingkörper vernickelt,
Mediumstemperatur: -10 bis120°C,
Leckrate A - AB: luftblasendicht,
Leckrate A; B - AB: Leckage-Klasse I, max. 1% vom Kvs-Wert.
Einschließlich auf Ventil montiert und verdrahtet:
Stetiger elektromotorischer Drehantrieb für Kugelhähne
Stromabsenkung in Ruhestellung, konstante, lastunabhängige Laufzeit, mechanischer Drehwinkelbegrenzer und Positions- anzeiger.
Drehmoment Motor: 5 Nm,
Nennspannung: AC/DC 24 V,
Nennspannung Frequenz: 50/60 Hz,
Leistungsverbrauch Betrieb: 1.5 W,
Leistungsverbrauch Ruhestellung: 0,4 W,
Leistungsverbrauch Dimensionierung: 3 VA,
Ansteuerung: stetig,
Laufzeit Motor: 90 s / 90°,
Arbeitsbereich: 0,5 bis 10 V,
Stellungsrückmeldung: 0.5 bis 10 V,
Handverstellung mit Drucktaste, arretierbar,
Elektrischer Anschluss: Kabel 1 m PVC,
Schutzart: IEC/EN IP54,
Schutzklasse: IEC/EN III, Sicherheitskleinspannung (SELV).
Einschl. Dämmschalen gemäß Gebäudeenergiegesetz (GEG).
Menge: 12,000 St
Produkt:
  Artikel:
    Artikelnummer: R3025-S2
    Artikelkurztext: Umschaltkugelhahn, 3-Weg, DN25, Innengewinde, Rp1", PN40, einschl. elektrischem 24V Dreh-Stellantrieb, einschl

**03.05.110 Umschaltkugelhahn, 3-Weg, DN32, Innengewinde, Rp1 1/4", PN25, einschl. elektrischem 24V Dreh-Stellantrieb, einschl. Dämmschale**
*** wie Position 03.05.100
PN 25,
Kvs-Wert: 32 m³/h,
Nennweite: DN 32,
Ausführung: Innengewinde Rp 1 1/4".
Menge: 6,000 St
Produkt:
  Artikel:
    Artikelnummer: R3032-S3
    Artikelkurztext: Umschaltkugelhahn, 3-Weg, DN32, Innengewinde, Rp1 1/4", PN25, einschl. elektrischem 24V Dreh-Stellantrieb, ein

**03.05.120 Umschaltkugelhahn, 3-Weg, DN40, Innengewinde, Rp1 1/2", PN25, einschl. elektrischem 24V Dreh-Stellantrieb, einschl. Dämmschale**
*** wie Position 03.05.100
PN 25,
Kvs-Wert: 31 m³/h,
Nennweite: DN 40,
Ausführung: Innengewinde Rp 1 1/2".
Menge: 2,000 St
Produkt:
  Artikel:
    Artikelnummer: R3040-S3
    Artikelkurztext: Umschaltkugelhahn, 3-Weg, DN40, Innengewinde, Rp1 1/2", PN25, einschl. elektrischem 24V Dreh-Stellantrieb, ein

**03.05.130 Hubventil, 3-Weg, DN65, Flansch, PN16, einschl. 24V Hubantrieb, einschl. Dämmschale**
*** Leitbeschreibung
3-Weg Hubventil, DN 65, PN 16, Flansch, einschl. Gegenflanschpaar,
Kvs-Wert:  63 m³/h
Ventilkörper: EN-GJL-250 (GG 25),
Mediumstemperatur: -10 bis 120°C,
Kennlinie A - AB: gleichprozentig;
Kennlinie B - AB: linear,
Leckrate Leckrate A - AB: max. 0.05% vom Kvs-Wert,
Leckrate Leckrate B - AB: max. 1% vom Kvs-Wert.
Einschließlich auf Ventil montiert und verdrahtet:
Elektromotorischer Hubantrieb für Hubventile Stromabsenkung in Ruhestellung, konstante, lastunabhängige Laufzeit.
Stellkraft Motor: 2.500 N,
Nennspannung: AC/DC 24 V,
Nennspannung Frequenz: 50/60 Hz,
Leistungsverbrauch Betrieb: 2,5 W,
Leistungsverbrauch Ruhestellung: 0,5 W,
Leistungsverbrauch Dimensionierung: 4,5 VA,
Ansteuerung: Auf/Zu, 3-Punkt,
Laufzeit Motor: 150 s / 40 mm,
Handverstellung mit Drucktaste, arretierbar,
Elektrischer Anschluss: Klemmen mit Kabel 1 m PVC,
Schutzart: IEC/EN IP54,
Schutzklasse: IEC/EN III, Sicherheitskleinspannung (SELV).
Einschl. Dämmschalen gemäß Gebäudeenergiegesetz (GEG).
Menge: 2,000 St
Produkt:
  Artikel:
    Artikelnummer: H765N
    Artikelkurztext: Hubventil, 3-Weg, DN65, Flansch, PN16, einschl. 24V Hubantrieb, einschl. Dämmschale
*Unterbeschreibung 1 Dämmschale mit Ummantelung*
Dämmschale mit Ummantelung aus nichtprofiliertem Blech, Stahl, feuerverzinkt, Blechdicke 0,6 mm, Überlappungen verschrauben.

**03.05.140 Abscheider Luft Schmutz Magnetit Einbau waagerecht senkrecht Stahl Klimakaltwasser Zyklon-Prinzip Dämmschalen PN16 DN125**
STLB-Bau 2024-04 041
Abscheider für Mikroblasen, Luft, Schmutz mit Magneten zur Magnetitabscheidung, Einbau waagerecht oder senkrecht, aus Stahl, für Klimakaltwasser, Zyklon-Prinzip, mit Dämmschalen, mit Flanschanschluss, max. Betriebstemperatur bis 110 Grad C, Nenndruck 1,6 MPa (16 bar), DN 125.
Menge: 1,000 St
Zeitansatz: 0,66

*Hinweis: Absperrarmaturen, Rückschlagklappen und Schmutzfänger*

**03.05.150 Kugelhahn Klimakaltwasser Rotguss PN16 DN15 Dämmschalen**
*** Bezugsbeschreibung
STLB-Bau 2024-04 041
Kugelhahn, für Klimakaltwasser, max. Betriebstemperatur bis 120 Grad C, Durchgangsform, mit Muffenanschluss und Verschraubung, Gehäuse aus Rotguss, Betätigung mit Knebel, Nenndruck 1,6 MPa (16 bar), DN 15, mit Dämmschalen.
Menge: 178,000 St
Zeitansatz: 0,25

**03.05.160 Kugelhahn Klimakaltwasser Rotguss DN20 PN16 Dämmschalen**
*** wie Position 03.05.150
STLB-Bau 2024-04 041
DN 20
Menge: 93,000 St
Zeitansatz: 0,29

**03.05.170 Kugelhahn Klimakaltwasser Rotguss DN25 PN16 Dämmschalen**
*** wie Position 03.05.150
STLB-Bau 2024-04 041
DN 25
Menge: 77,000 St
Zeitansatz: 0,33

**03.05.180 Kugelhahn Klimakaltwasser Rotguss DN32 PN16Dämmschalen**
*** wie Position 03.05.150
STLB-Bau 2024-04 041
DN 32
Menge: 54,000 St
Zeitansatz: 0,38

**03.05.190 Kugelhahn Klimakaltwasser Rotguss DN40 PN16 Dämmschalen**
*** wie Position 03.05.150
STLB-Bau 2024-04 041
DN 40
Menge: 74,000 St
Zeitansatz: 0,44

**03.05.200 Kugelhahn Klimakaltwasser Rotguss DN50 PN16 Dämmschalen**
*** wie Position 03.05.150
STLB-Bau 2024-04 041
DN 50
Menge: 10,000 St
Zeitansatz: 0,52

**03.05.210 Absperrschieber Klimakaltwasser Taupunktsperre Handrad PN16 DN65**
*** Leitbeschreibung
*** Bezugsbeschreibung
STLB-Bau 2024-04 041
Absperrschieber, für Klimakaltwasser bis 120 Grad C, mit Taupunktsperre, mit Flanschanschluss, mit Handrad, Nenndruck 1,6 MPa (16 bar), DN 65.
Menge: 22,000 St
Zeitansatz: 0,94
*Unterbeschreibung 1 Einschl. Gegenflanschpaar, Schrauben und Dichtungen, DN65*
Einschl. Gegenflanschpaar, Schrauben und Dichtungen, DN 65.
*Unterbeschreibung 2 Einschl. Dämmschale mit Ummantelung gemäß Gebäudeenergiegesetz*
Einschl. Dämmschale mit Ummantelung aus nichtprofiliertem Blech, Stahl, feuerverzinkt, Blechdicke 0,6 mm, Überlappungen verschrauben, gemäß Gebäudeenergiegesetz (GEG).

**03.05.220 Absperrschieber Klimakaltwasser Taupunktsperre Handrad PN16 DN80**
*** Leitbeschreibung
*** wie Position 03.05.210
STLB-Bau 2024-04 041
DN 80
Menge: 6,000 St
Zeitansatz: 1,10
*Unterbeschreibung 1 Einschl. Gegenflanschpaar, Schrauben und Dichtungen, DN80*
Einschl. Gegenflanschpaar, Schrauben und Dichtungen, DN 80.
*Unterbeschreibung 2 Einschl. Dämmschale mit Ummantelung gemäß Gebäudeenergiegesetz*
Einschl. Dämmschale mit Ummantelung aus nichtprofiliertem Blech, Stahl, feuerverzinkt, Blechdicke 0,6 mm, Überlappungen verschrauben, gemäß Gebäudeenergiegesetz (GEG).

**03.05.230 Absperrklappe Zwischenflanscharmatur EN-GJL DN100 PN16 Klimakaltwasser bis 120GradC Taupunktsperre**
*** Leitbeschreibung
*** Bezugsbeschreibung
STLB-Bau 2024-04 042
Absperrklappe, als Zwischenflanscharmatur, Gehäuse aus Gusseisen EN-GJL, DN 100, Nenndruck 1,6 MPa (16 bar), Baulänge DIN EN 558, für Klimakaltwasser, bis 120 Grad C, mit Taupunktsperre, mit Getriebe, Handrad und Stellungsanzeige.
Menge: 12,000 St
Zeitansatz: 0,90
*Unterbeschreibung 1 Einschl. Gegenflanschpaar, Schrauben und Dichtungen, DN100*
Einschl. Gegenflanschpaar, Schrauben und Dichtungen, DN 100.
*Unterbeschreibung 2 Einschl. Dämmschale mit Ummantelung gemäß Gebäudeenergiegesetz*
Einschl. Dämmschale mit Ummantelung aus nichtprofiliertem Blech, Stahl, feuerverzinkt, Blechdicke 0,6 mm, Überlappungen verschrauben, gemäß Gebäudeenergiegesetz (GEG).

**03.05.240 Absperrklappe Zwischenflanscharmatur EN-GJL DN125 PN16 Klimakaltwasser bis 120GradC Taupunktsperre**
*** Leitbeschreibung
*** wie Position 03.05.230
STLB-Bau 2024-04 042
DN 125
Menge: 10,000 St
Zeitansatz: 1,09
*Unterbeschreibung 1 Einschl. Gegenflanschpaar, Schrauben und Dichtungen, DN125*
Einschl. Gegenflanschpaar, Schrauben und Dichtungen, DN 125.
*Unterbeschreibung 2 Einschl. Dämmschale mit Ummantelung gemäß Gebäudeenergiegesetz*
Einschl. Dämmschale mit Ummantelung aus nichtprofiliertem Blech, Stahl, feuerverzinkt, Blechdicke 0,6 mm, Überlappungen verschrauben, gemäß Gebäudeenergiegesetz (GEG).

**03.05.250 Rückschlagklappe Rotguss DN40 PN16 Klimakaltwasser bis 120GradC**
*** Leitbeschreibung
*** Bezugsbeschreibung
STLB-Bau 2024-04 041
Rückschlagklappe, Gehäuse aus Rotguss, DN 40, Nenndruck 1,6 MPa (16 bar), für Klimakaltwasser, max. Betriebstemperatur bis 120 Grad C, mit Innengewinde, Sitz metallisch dichtend.
Menge: 1,000 St
Zeitansatz: 0,42
*Unterbeschreibung 1 Einschl. Anschlussverschraubung und Dichtungen DN40.*
Einschl. Anschlussverschraubung und Dichtungen DN 40.
*Unterbeschreibung 2 Einschl. Dämmschale gemäß Gebäudeenergiegesetz*
Einschl. Dämmschale gemäß Gebäudeenergiegesetz (GEG).

**03.05.260 Rückschlagklappe Rotguss DN50 PN16 Klimakaltwasser bis 120GradC**
*** Leitbeschreibung
*** wie Position 03.05.250
STLB-Bau 2024-04 041
DN 50
Menge: 1,000 St
Zeitansatz: 0,49
*Unterbeschreibung 1 Einschl. Anschlussverschraubung und Dichtungen DN50.*
Einschl. Anschlussverschraubung und Dichtungen DN 50.
*Unterbeschreibung 2 Einschl. Dämmschale gemäß Gebäudeenergiegesetz*
Einschl. Dämmschale gemäß Gebäudeenergiegesetz (GEG).

**03.05.270 Rückschlagklappe Gusseisen DN65 PN16 Klimakaltwasser bis 120GradC**
*** Leitbeschreibung
*** Bezugsbeschreibung
STLB-Bau 2024-04 041
Rückschlagklappe, Gehäuse aus Gusseisen, DN 65, Nenndruck 1,6 MPa (16 bar), für Klimakaltwasser, max. Betriebstemperatur bis 120 Grad C, mit Flanschanschluss, Sitz metallisch dichtend.
Menge: 3,000 St
Zeitansatz: 0,94
*Unterbeschreibung 1 Einschl. Gegenflanschpaar, Schrauben und Dichtungen, DN65*
Einschl. Gegenflanschpaar, Schrauben und Dichtungen, DN 65.
*Unterbeschreibung 2 Einschl. Dämmschale mit Ummantelung gemäß Gebäudeenergiegesetz*
Einschl. Dämmschale mit Ummantelung aus nichtprofiliertem Blech, Stahl, feuerverzinkt, Blechdicke 0,6 mm, Überlappungen verschrauben, gemäß Gebäudeenergiegesetz (GEG).

**03.05.280 Rückschlagklappe Gusseisen DN80 PN16 Klimakaltwasser bis 120GradC**
*** Leitbeschreibung
*** wie Position 03.05.270
STLB-Bau 2024-04 041
DN 80
Menge: 1,000 St
Zeitansatz: 1,10
*Unterbeschreibung 1 Einschl. Gegenflanschpaar, Schrauben und Dichtungen, DN80*
Einschl. Gegenflanschpaar, Schrauben und Dichtungen, DN 80.
*Unterbeschreibung 2 Einschl. Dämmschale mit Ummantelung gemäß Gebäudeenergiegesetz*
Einschl. Dämmschale mit Ummantelung aus nichtprofiliertem Blech, Stahl, feuerverzinkt, Blechdicke 0,6 mm, Überlappungen verschrauben, gemäß Gebäudeenergiegesetz (GEG).

**03.05.290 Rückschlagklappe Gusseisen DN100 PN16 Klimakaltwasser bis 120GradC**
*** Leitbeschreibung
*** wie Position 03.05.270
STLB-Bau 2024-04 041
DN 100
Menge: 2,000 St
Zeitansatz: 1,33
*Unterbeschreibung 1 Einschl. Gegenflanschpaar, Schrauben und Dichtungen, DN100*
Einschl. Gegenflanschpaar, Schrauben und Dichtungen,
DN 100.
*Unterbeschreibung 2 Einschl. Dämmschale mit Ummantelung gemäß Gebäudeenergiegesetz*
Einschl. Dämmschale mit Ummantelung aus nichtprofiliertem Blech, Stahl, feuerverzinkt, Blechdicke 0,6 mm, Überlappungen verschrauben, gemäß Gebäudeenergiegesetz (GEG).

**03.05.300 Rückschlagklappe Gusseisen DN125 PN16 Klimakaltwasser bis 120GradC**
*** Leitbeschreibung
*** wie Position 03.05.270
STLB-Bau 2024-04 041
DN 125
Menge: 2,000 St
Zeitansatz: 1,61
*Unterbeschreibung 1 Einschl. Gegenflanschpaar, Schrauben und Dichtungen, DN125*
Einschl. Gegenflanschpaar, Schrauben und Dichtungen,
DN 125.
*Unterbeschreibung 2 Einschl. Dämmschale mit Ummantelung gemäß Gebäudeenergiegesetz*
Einschl. Dämmschale mit Ummantelung aus nichtprofiliertem Blech, Stahl, feuerverzinkt, Blechdicke 0,6 mm, Überlappungen verschrauben, gemäß Gebäudeenergiegesetz (GEG).

**03.05.310 Schmutzfänger DN15 Klimakaltwasser bis 120GradC PN10 Messing**
*** Leitbeschreibung
*** Bezugsbeschreibung
STLB-Bau 2024-04 041
Schmutzfänger, DN 15, für Klimakaltwasser, max. Betriebstemperatur bis 120 Grad C, Nenndruck 1 MPa (10 bar), mit Gewindeanschluss, Gehäuse aus Messing, mit Normalsieb.
Menge: 3,000 St
Zeitansatz: 0,24
*Unterbeschreibung 1 Einschl. Anschlussverschraubung und Dichtungen DN15.*
Einschl. Anschlussverschraubung und Dichtungen DN 15.
*Unterbeschreibung 2 Einschl. Dämmschale gemäß Gebäudeenergiegesetz (GEG).*

**03.05.320 Schmutzfänger DN20 Klimakaltwasser bis 120GradC PN10 Messing**
*** Leitbeschreibung
*** wie Position 03.05.310
STLB-Bau 2024-04 041
DN 20
Menge: 2,000 St
Zeitansatz: 0,28
*Unterbeschreibung 1 Einschl. Anschlussverschraubung und Dichtungen DN20.*
Einschl. Anschlussverschraubung und Dichtungen DN 20.
*Unterbeschreibung 2 Einschl. Dämmschale gemäß Gebäudeenergiegesetz*
Einschl. Dämmschale gemäß Gebäudeenergiegesetz (GEG).

**03.05.330 Schmutzfänger DN25 Klimakaltwasser bis 120GradC PN10 Messing**
*** Leitbeschreibung
*** wie Position 03.05.310
STLB-Bau 2024-04 041
DN 25
Menge: 3,000 St
Zeitansatz: 0,31
*Unterbeschreibung 1 Einschl. Anschlussverschraubung und Dichtungen DN25.*
Einschl. Anschlussverschraubung und Dichtungen DN 25.
*Unterbeschreibung 2 Einschl. Dämmschale gemäß Gebäudeenergiegesetz*
Einschl. Dämmschale gemäß Gebäudeenergiegesetz (GEG).

**03.05.340 Schmutzfänger DN32 Klimakaltwasser bis 120GradC PN10 Messing**
*** Leitbeschreibung
*** wie Position 03.05.310
STLB-Bau 2024-04 041
DN 32
Menge: 1,000 St
Zeitansatz: 0,36
*Unterbeschreibung 1 Einschl. Anschlussverschraubung und Dichtungen DN32.*
Einschl. Anschlussverschraubung und Dichtungen DN 32.
*Unterbeschreibung 2 Einschl.Dämmschale gemäß Gebäudeenergiegesetz*
Einschl. Dämmschale gemäß Gebäudeenergiegesetz (GEG).

**03.05.350 Schmutzfänger DN40 Klimakaltwasser bis 120GradC PN10 Messing**
*** Leitbeschreibung
*** wie Position 03.05.310
STLB-Bau 2024-04 041
DN 40
Menge: 5,000 St
Zeitansatz: 0,42
*Unterbeschreibung 1 Einschl. Anschlussverschraubung und Dichtungen DN 40.*
*Unterbeschreibung 2 Einschl. Dämmschale gemäß Gebäudeenergiegesetz*
Einschl. Dämmschale gemäß Gebäudeenergiegesetz (GEG).

**03.05.360 Schmutzfänger DN50 Klimakaltwasser bis 120GradC PN10 Messing**
*** Leitbeschreibung
*** wie Position 03.05.310
STLB-Bau 2024-04 041
DN 50
Menge: 3,000 St
Zeitansatz: 0,49
*Unterbeschreibung 1 Einschl. Anschlussverschraubung und Dichtungen DN50.*
Einschl. Anschlussverschraubung und Dichtungen DN 50.
*Unterbeschreibung 2 Einschl. Dämmschale gemäß Gebäudeenergiegesetz*
Einschl. Dämmschale gemäß Gebäudeenergiegesetz (GEG).

**03.05.370 Schmutzfänger DN65 Klimakaltwasser bis 120GradC PN16 EN-GJL-250**
*** Leitbeschreibung
*** Bezugsbeschreibung
STLB-Bau 2024-04 041
Schmutzfänger, DN 65, für Klimakaltwasser, max. Betriebstemperatur bis 120 Grad C, Nenndruck 1,6 MPa (16 bar), mit Flanschanschluss, Gehäuse aus Gusseisen EN-GJL-250, mit Normalsieb.
Menge: 3,000 St
Zeitansatz: 0,94
*Unterbeschreibung 1 Gegenflanschpaar, Schrauben und Dichtungen, DN65*
Einschl. Gegenflanschpaar, Schrauben und Dichtungen, DN 65.
*Unterbeschreibung 2 Einschl. Dämmschale mit Ummantelung gemäß Gebäudeenergiegesetz*
Einschl. Dämmschale mit Ummantelung aus nichtprofiliertem Blech, Stahl, feuerverzinkt, Blechdicke 0,6 mm, Überlappungen verschrauben, gemäß Gebäudeenergiegesetz (GEG).

**03.05.380 Schmutzfänger DN80 Klimakaltwasser bis 120GradC PN16 EN-GJL-250**
*** Leitbeschreibung
*** wie Position 03.05.370
STLB-Bau 2024-04 041
DN 80
Menge: 1,000 St
Zeitansatz: 1,10
*Unterbeschreibung 1 Gegenflanschpaar, Schrauben und Dichtungen, DN80*
Einschl. Gegenflanschpaar, Schrauben und Dichtungen, DN 80.
*Unterbeschreibung 2 Einschl. Dämmschale mit Ummantelung gemäß Gebäudeenergiegesetz*
Einschl. Dämmschale mit Ummantelung aus nichtprofiliertem Blech, Stahl, feuerverzinkt, Blechdicke 0,6 mm, Überlappungen verschrauben, gemäß Gebäudeenergiegesetz (GEG).

**03.05.390 Schmutzfänger DN100 Klimakaltwasser bis 120GradC PN16 EN-GJL-250**
*** Leitbeschreibung
*** wie Position 03.05.370
STLB-Bau 2024-04 041
DN 100
Menge: 3,000 St
Zeitansatz: 1,33
*Unterbeschreibung 1 Einschl. Gegenflanschpaar, Schrauben und Dichtungen, DN100*
Einschl. Gegenflanschpaar, Schrauben und Dichtungen,
DN 100.
*Unterbeschreibung 2 Einschl. Dämmschale mit Ummantelung gemäß Gebäudeenergiegesetz*
Einschl. Dämmschale mit Ummantelung aus nichtprofiliertem Blech, Stahl, feuerverzinkt, Blechdicke 0,6 mm, Überlappungen verschrauben, gemäß Gebäudeenergiegesetz (GEG).

**03.05.400 Schmutzfänger DN125 Klimakaltwasser bis 120GradC PN16 EN-GJL-250**
*** Leitbeschreibung
*** wie Position 03.05.370
STLB-Bau 2024-04 041
DN 125
Menge: 2,000 St
Zeitansatz: 1,61
*Unterbeschreibung 1 Einschl. Gegenflanschpaar, Schrauben und Dichtungen, DN125*
Einschl. Gegenflanschpaar, Schrauben und Dichtungen,
DN 125.
*Unterbeschreibung 2 Einschl. Dämmschale mit Ummantelung gemäß Gebäudeenergiegesetz*
Einschl. Dämmschale mit Ummantelung aus nichtprofiliertem Blech, Stahl, feuerverzinkt, Blechdicke 0,6 mm, Überlappungen verschrauben, gemäß Gebäudeenergiegesetz (GEG).

**03.05.410 Bezeichnungsschild mehrschichtig Kunststoff H 52mm B 74mm Schildträger Spannband**
STLB-Bau 2024-04 042
Bezeichnungsschild DIN 825, Farbe und Beschriftung nach Angaben des AG, aus mehrschichtigem Kunststoff, Beschriftung 2-zeilig, gedruckt, rechteckig, Höhe 52 mm, Breite 74 mm, Befestigung mit Schildträger aus verzinktem Stahl, Halter und Spannband.
Menge: 50,000 St
Zeitansatz: 0,04

**03.05.420 Bezeichnungsschild mehrschichtig Kunststoff H 74mm B 148mm Schildträger Spannband**
STLB-Bau 2024-04 042
Bezeichnungsschild DIN 825, Farbe und Beschriftung nach Angaben des AG, aus mehrschichtigem Kunststoff, Beschriftung 2-zeilig, gedruckt, rechteckig, Höhe 74 mm, Breite 148 mm, Befestigung mit Schildträger aus verzinktem Stahl, Halter und Spannband.
Menge: 40,000 St
Zeitansatz: 0,04

#### Bereich 03.06 KG 434 Kälteanlagen - Kälteverteilung - Rohrleitungen und Formstücke

*Hinweis: Rohrleitungen*

**03.06.10 Rohr Stahlrohr nahtlos Korrosionsschutz Klimakaltwasser AD 21,3mm Schweißen**
*** Bezugsbeschreibung
STLB-Bau 2024-04 041
Rohrleitung aus Stahlrohr DIN EN 10216-1, Maße DIN EN 10220, nahtlos, mit werkseitigem Korrosionsschutz nach AGI Q 151, für Klimakaltwasser, Außendurchmesser 21,3 mm, Wanddicke 2 mm, Verbindung durch Schweißen, einschl. Schweiß- bzw. Löt- und Dichtungsmittel, sowie Herstellen der Verbindungen, Form- und Verbindungsstücke werden gesondert vergütet, Rohrbefestigungen werden gesondert vergütet, Verlegung in Gebäuden, Arbeitshöhe des Montageortes bis 5,5 m über der Standfläche des hierfür erforderlichen Gerüstes, Gerüst wird gesondert vergütet.
Menge: 1,000 m
Zeitansatz: 0,24

**03.06.20 Rohr Stahlrohr nahtlos Korrosionsschutz Klimakaltwasser AD 48,3mm Schweißen**
*** wie Position 03.06.10
STLB-Bau 2024-04 041
Außendurchmesser 48,3 mm
Wanddicke 2,3 mm
Menge: 8,000 m
Zeitansatz: 0,27

**03.06.30 Rohr Stahlrohr nahtlos Korrosionsschutz Klimakaltwasser AD 60,3mm Schweißen**
*** wie Position 03.06.10
STLB-Bau 2024-04 041
Außendurchmesser 60,3 mm
Wanddicke 2,3 mm
Menge: 4,000 m
Zeitansatz: 0,28

**03.06.40 Rohr Stahlrohr nahtlos Korrosionsschutz Klimakaltwasser AD 76,1mm Schweißen**
*** wie Position 03.06.10
STLB-Bau 2024-04 041
Außendurchmesser 76,1 mm
Wanddicke 2,6 mm
Menge: 12,000 m
Zeitansatz: 0,30

**03.06.50 Rohr Stahlrohr nahtlos Korrosionsschutz Klimakaltwasser AD 88,9mm Schweißen**
*** wie Position 03.06.10
STLB-Bau 2024-04 041
Außendurchmesser 88,9 mm
Wanddicke 2,9 mm
Menge: 7,000 m
Zeitansatz: 0,33

**03.06.60 Rohr Stahlrohr nahtlos Korrosionsschutz Klimakaltwasser AD 114,3mm Schweißen**
*** wie Position 03.06.10
STLB-Bau 2024-04 041
Außendurchmesser 114,3 mm
Wanddicke 3,2 mm
Menge: 34,000 m
Zeitansatz: 0,36

**03.06.70 Rohr Stahlrohr nahtlos Korrosionsschutz Klimakaltwasser AD 139,7mm Schweißen**
*** wie Position 03.06.10
STLB-Bau 2024-04 041
Außendurchmesser 139,7 mm
Wanddicke 4 mm
Menge: 274,000 m
Zeitansatz: 0,41

**03.06.80 Rohr Präzisionsstahlrohr geschweißt Korrosionsschutz Klimakaltwasser AD 18mm Pressen**
*** Bezugsbeschreibung
STLB-Bau 2024-04 041
Rohrleitung aus Präzisionsstahlrohr DIN EN 10305-3, geschweißt, mit werkseitigem Korrosionsschutz nach AGI Q 151, Stahlsorte E195 (Werkstoff-Nr 1.0034), DIN EN 10305, für Klimakaltwasser, Außendurchmesser 18 mm, Wanddicke 1,2 mm, Verbindung durch Pressen, mit Verpresstkennzeichnung und Prüfsicherheit, Form- und Verbindungsstücke werden gesondert vergütet, Rohrbefestigungen werden gesondert vergütet, Verlegung in Gebäuden, Arbeitshöhe des Montageortes bis 5,5 m über der Standfläche des hierfür erforderlichen Gerüstes, Gerüst wird gesondert vergütet.
Menge: 17,000 m
Zeitansatz: 0,15

**03.06.90 Rohr Präzisionsstahlrohrgeschweißt Korrosionsschutz Klimakaltwasser AD 22mm Pressen**
*** wie Position 03.06.80
STLB-Bau 2024-04 041
Außendurchmesser 22 mm
Wanddicke 1,5 mm
Menge: 163,000 m
Zeitansatz: 0,15

**03.06.100 Rohr Präzisionsstahlrohrgeschweißt Korrosionsschutz Klimakaltwasser AD 28mm Pressen**
*** wie Position 03.06.80
STLB-Bau 2024-04 041
Außendurchmesser 28 mm
Wanddicke 1,5 mm
Menge: 347,000 m
Zeitansatz: 0,16

**03.06.110 Rohr Präzisionsstahlrohrgeschweißt Korrosionsschutz Klimakaltwasser AD 35mm Pressen**
*** wie Position 03.06.80
STLB-Bau 2024-04 041
Außendurchmesser 35 mm
Wanddicke 1,5 mm
Menge: 221,000 m
Zeitansatz: 0,16

**03.06.120 Rohr Präzisionsstahlrohrgeschweißt Korrosionsschutz Klimakaltwasser AD 42mm Pressen**
*** wie Position 03.06.80
STLB-Bau 2024-04 041
Außendurchmesser 42 mm
Wanddicke 1,5 mm
Menge: 44,000 m
Zeitansatz: 0,16

**03.06.130 Rohr Präzisionsstahlrohrgeschweißt Korrosionsschutz Klimakaltwasser AD 54mm Pressen**
*** wie Position 03.06.80
STLB-Bau 2024-04 041
Außendurchmesser 54 mm
Wanddicke 1,5 mm
Menge: 304,000 m
Zeitansatz: 0,17

**03.06.140 Rohr Präzisionsstahlrohrgeschweißt Korrosionsschutz Klimakaltwasser AD 76,1mm Pressen**
*** wie Position 03.06.80
STLB-Bau 2024-04 041
Außendurchmesser 76,1 mm
Wanddicke 2 mm
Menge: 107,000 m
Zeitansatz: 0,19

**03.06.150 Rohr Präzisionsstahlrohrgeschweißt Korrosionsschutz Klimakaltwasser AD 88,9mm Pressen**
*** wie Position 03.06.80
STLB-Bau 2024-04 041
Außendurchmesser 88,9 mm
Wanddicke 2 mm
Menge: 29,000 m
Zeitansatz: 0,20

**03.06.160 Rohr Präzisionsstahlrohrgeschweißt Korrosionsschutz Klimakaltwasser AD 108mm Pressen**
*** wie Position 03.06.80
STLB-Bau 2024-04 041
Außendurchmesser 108 mm
Wanddicke 2 mm
Menge: 3,000 m
Zeitansatz: 0,21

*Hinweis: Befestigung unter Berücksichtigung der Erdbebenzone 3 (EZ3)*
Befestigung unter Berücksichtigung der Erdbebenzone 3 (EZ3).

**03.06.170 Rohrschelle Stahl verz L bis 0,5m AD 21,3mm**
*** Bezugsbeschreibung
Rohraufhängung unter Berücksichtigung der Erdbebenzone 3 (EZ3) als Rohrschelle, aus verzinktem Stahl, mit schalldämmen- den Einlagen, Anforderungen entsprechend DIN 4109-1, Länge Aufhängung bis 0,5 m, Befestigung mit Gewindestäben, mit Schrauben, an Montageschienen bzw. mit Gewindestäben und bauaufsichtlich zugelassenen Dübeln, Rohr aus Stahl, Außendurchmesser 21,3 mm, für Klimakaltwasser, Arbeitshöhe des Montageortes bis 5,5 m über der Standfläche des hierfür erforderlichen Gerüstes, Gerüst wird gesondert vergütet.
Menge: 1,000 St
Zeitansatz: 0,13

**03.06.180 Rohrschelle Stahl verz L bis 0,5m AD 48,3mm**
*** wie Position 03.06.170
Außendurchmesser 48,3 mm
Menge: 2,000 St
Zeitansatz: 0,15

**03.06.190 Rohrschelle Stahl verz L bis 0,5m AD 60,3mm**
*** wie Position 03.06.170
Außendurchmesser 60,3 mm
Menge: 1,000 St
Zeitansatz: 0,15

**03.06.200 Rohrschelle Stahl verz L bis 0,5m AD 76,1mm**
*** wie Position 03.06.170
Außendurchmesser 76,1 mm
Menge: 3,000 St
Zeitansatz: 0,16

**03.06.210 Rohrschelle Stahl verz L bis 0,5m AD 88,9mm**
*** wie Position 03.06.170
Außendurchmesser 88,9 mm
Menge: 2,000 St
Zeitansatz: 0,16

**03.06.220 Rohrschelle Stahl verz L bis 0,5m AD 114,3mm**
*** wie Position 03.06.170
Außendurchmesser 114,3 mm
Menge: 6,000 St
Zeitansatz: 0,17

**03.06.230 Rohrschelle Stahl verz L bis 0,5m AD 139,7mm**
*** wie Position 03.06.170
Außendurchmesser 139,7 mm
Menge: 47,000 St
Zeitansatz: 0,19

**03.06.240 Rohrschelle Stahl verz L bis 0,5m AD 18mm**
*** Bezugsbeschreibung
Rohraufhängung unter Berücksichtigung der Erdbebenzone 3 (EZ3) als Rohrschelle, aus verzinktem Stahl, mit schalldämmen- den Einlagen, Anforderungen entsprechend DIN 4109-1, Länge Aufhängung bis 0,5 m, Befestigung mit Gewindestäben, mit Schrauben, an Montageschienen bzw. mit Gewindestäben und bauaufsichtlich zugelassenen Dübeln, Rohr aus Präzisionsstahl, Außendurchmesser 18 mm, für Klimakaltwasser, Arbeitshöhe des Montageortes bis 5,5 m über der Standfläche des hierfür erforderlichen Gerüstes, Gerüst wird gesondert vergütet.
Menge: 12,000 St
Zeitansatz: 0,13

**03.06.250 Rohrschelle Stahl verz L bis 0,5m AD 22mm**
*** wie Position 03.06.240
Außendurchmesser 22 mm
Menge: 82,000 St
Zeitansatz: 0,13

**03.06.260 Rohrschelle Stahl verz L bis 0,5m AD 28mm**
*** wie Position 03.06.240
Außendurchmesser 28 mm
Menge: 157,000 St
Zeitansatz: 0,14

**03.06.270 Rohrschelle Stahl verz L bis 0,5m AD 35mm**
*** wie Position 03.06.240
Außendurchmesser 35 mm
Menge: 82,000 St
Zeitansatz: 0,14

**03.06.280 Rohrschelle Stahl verz L bis 0,5m AD 42mm**
*** wie Position 03.06.240
Außendurchmesser 42 mm
Menge: 15,000 St
Zeitansatz: 0,14

**03.06.290 Rohrschelle Stahl verz L bis 0,5m AD 54mm**
*** wie Position 03.06.240
Außendurchmesser 54 mm
Menge: 89,000 St
Zeitansatz: 0,15

**03.06.300 Rohrschelle Stahl verz L bis 0,5m AD 76,1mm**
*** wie Position 03.06.240
Außendurchmesser 76,1 mm
Menge: 26,000 St
Zeitansatz: 0,16

**03.06.310 Rohrschelle Stahl verz L bis 0,5m AD 88,9mm**
*** wie Position 03.06.240
Außendurchmesser 88,9 mm
Menge: 7,000 St
Zeitansatz: 0,16

**03.06.320 Rohrschelle Stahl verz L bis 0,5m AD 108mm**
*** wie Position 03.06.240
Außendurchmesser 108 mm
Menge: 1,000 St
Zeitansatz: 0,17

*Hinweis: Erdbebensicher Befestigungen - Rohrabhängungen (Innenbereich)*
Erdbebensicher Befestigungen - Rohrabhängungen (Innenbereich)
Seismik Konstruktion TGA-Leitungen
Bestehend aus einer statisch und seismisch ausgelegten Sonderkonstruktion für die Befestigung der jeweiligen Rohrleitungen an einer Betondecke im Innenbereich.
Aus gekantetem C-Profil zur Erstellung von verschraubten Konstruktionen für die Aufnahme von Rohren, Kanälen und Kabeltrassen mit Lang- und Rundlöcher für optimierte Ankerbefestigung an Schienenunterseite.
Mit flexibler und demontierbarer Lösungen ohne Schweißen mittels "Twist Lock"-Flügelmutter
Verbinder werden von außen montiert, so dass unterschiedliche Verbinder kombiniert werden können, um das erforderliche Lastniveau sicherzustellen oder ggfs. nachträgliche Ertüchtigung der Knotenverbindungen möglich zu machen.
Die Konstruktion ist nach seismischen Gesichtspunkten auszulegen.

Maße und Werkstoffdicke (Breite x Höhe x Stärke):
z. B. 42,5 x 42,5 x 2,0 mm.
Werkstoff: S 280, vorverzinkt 20µm (Z275), Korrosions- widerstandsklasse C1 für 50 Jahre (in Sonderfällen C2 für 20 Jahre).

Statische und Seismische Nachweise
Für die gesamte Anlagenhalterung, wie zuvor beschrieben, ist vor Ausführung eine prüffähige Statik vorzulegen.
Hierzu sind Eigenlasten zu berücksichtigen und das Gesamt- system auf Standsicherheit zu überprüfen.
Des Weiteren sind Nachweise über die an den Fußpunkten anliegenden Spannungen zu führen, um Sie dem verantwortlichen Tragwerksplaner vorlegen zu können.

**03.06.330 Aufhängekonstruktion Ltg TGA Stahl verz**
STLB-Bau 2024-04 075
Aufhängekonstruktion für Leitungen der Technischen Gebäudeausrüstung (TGA), aus verzinktem Stahl, mit schalldämmender Zwischenlage, einschl. Decken-/Mauerwerksbefestigung, befestigen mit Befestigungsmitteln mit bauaufsichtlichem Nachweis einschl. Bohrungen, einschl. statischem Nachweis.
Menge: 700,000 kg
Zeitansatz: 0,49

*Hinweis: Erdbebensicher Befestigungen - Rohrabhängungen (Außenbereich/ Schacht)*
Erdbebensicher Befestigungen - Rohrabhängungen (Außenbereich/ Schacht)
Seismik-Konstruktion TGA-Leitungen
Bestehend aus einer statisch und seismisch ausgelegten Sonderkonstruktion für die Befestigung der jeweiligen Rohrleitungen an einen Stahlträger im Außenbereich.
Geschlossenes, torsionssteifes Vierkantprofil zur Erstellung von Stahltragwerken als verschraubte Konstruktion für die Aufnahme von Rohren, Kanälen, Kabeltrassen und lasttechnisch geeigneten Elementen.
Mit flexiblen und demontierbaren Lösungen ohne Schweißen
Anschlussbauteile sind mittels gewindefurchender Schraube an allen vier Seiten auf gleicher Höhe einfach und flexibel möglich
Verbinder werden von außen montiert, so dass unterschiedliche Verbinder kombiniert werden können, um das erforderliche Lastniveau sicherzustellen oder ggfs. nachträgliche Ertüch- tigung der Knotenverbindungen möglich zu machen.
Einbindungsstellen für Gewindeformschrauben mit Ringver- stärkung (Materialstärke 5,5 mm) direkte Träger-an-Träger- Befestigung ohne Verbinder (Direkter Anschluss von C-Schienen an das Profil ohne weitere Komponenten möglich.)

Maße und Werkstoffdicke (Breite x Höhe x Stärke):
50 x 50 x 2,75/ 5,5 mm,
50 x 100 x 3,0/ 5,5 mm.
Werkstoff: S 350, Zink-Magnesium-Beschichtung ZM310 24µm - ASTM A1046 mit Selbstheilungseffekt (Schienenschnitte ohne Nachverzinken), Korrosionswiderstandsklasse C1 für 50 Jahre (in Sonderfällen C2 für 20 Jahre)

Statische und Seismische Nachweise
Für die gesamte Anlagenhalterung, wie zuvor beschrieben, ist vor Ausführung eine prüffähige Statik vorzulegen.
Hierzu sind Eigenlasten zu berücksichtigen und das Gesamt- system auf Standsicherheit zu überprüfen.
Des Weiteren sind Nachweise über die an den Fußpunkten anliegenden Spannungen zu führen, um Sie dem verantwortlichen Tragwerksplaner vorlegen zu können.

**03.06.340 Aufhängekonstruktion Ltg TGA Stahl verz**
STLB-Bau 2024-04 075
Aufhängekonstruktion für Leitungen der Technischen Gebäudeausrüstung (TGA), aus verzinktem Stahl, mit schalldämmender Zwischenlage, einschl. Decken-/Mauerwerksbefestigung, befestigen mit Befestigungsmitteln mit bauaufsichtlichem Nachweis einschl. Bohrungen, einschl. statischem Nachweis.
Menge: 400,000 kg
Zeitansatz: 0,49

*Hinweis: Formstücke*
Formstücke
Einschl. Übergangsstücke (Flansche) zum Materialwechsel zwischen C-Stahl, außen verz. mit Stahlrohr DIN EN 10216-1

**03.06.350 Übergangsflansch Kohlenstoffstahl Schweißen PN10/16 Klimakaltwasser AD 48,3mm**
*** Leitbeschreibung
*** Bezugsbeschreibung
STLB-Bau 2024-04 041
Übergangsflansch, aus Kohlenstoffstahl, mit werkseitigem Korrosionsschutz nach AGI Q 151, Verbindung durch Schweißen, PN 10/16, für Rohrleitung aus Stahlrohr DIN EN 10216-1, Maße DIN EN 10220, nahtlos, für Klimakaltwasser, Außendurchmesser 48,3 mm.
Menge: 2,000 St
Zeitansatz: 0,26
*Unterbeschreibung 1 Einschl. zusätzliche Bauteile für die Flanschverbindung DN 40*
Einschl. zusätzliche Bauteile für die Flanschverbindung DN 40.
- Einschl. Schrauben und Dichtungen,
- Einschl. Dämmschale des Flanschpaares gemäß Gebäudeenergiegesetz (GEG).
EP in obigen Positionen enthalten.

**03.06.360 Übergangsflansch Kohlenstoffstahl Schweißen PN10/16 Klimakaltwasser AD 76,1mm**
*** Leitbeschreibung
*** wie Position 03.06.350
STLB-Bau 2024-04 041
Außendurchmesser 76,1 mm
Menge: 6,000 St
Zeitansatz: 0,36
*Unterbeschreibung 1 Einschl. zusätzliche Bauteile für die Flanschverbindung DN 65*
Einschl. zusätzliche Bauteile für die Flanschverbindung DN 65.
- Einschl. Schrauben und Dichtungen,
- Einschl. Dämmschale des Flanschpaares gemäß Gebäudeenergiegesetz (GEG).
EP in obigen Positionen enthalten.

**03.06.370 Übergangsflansch Kohlenstoffstahl Schweißen PN10/16 Klimakaltwasser AD 88,9mm**
*** Leitbeschreibung
*** wie Position 03.06.350
STLB-Bau 2024-04 041
Außendurchmesser 88,9 mm
Menge: 2,000 St
Zeitansatz: 0,41
*Unterbeschreibung 1 Einschl. zusätzliche Bauteile für die Flanschverbindung DN 80*
Einschl. zusätzliche Bauteile für die Flanschverbindung DN 80.
- Einschl. Schrauben und Dichtungen,
- Einschl. Dämmschale des Flanschpaares gemäß Gebäudeenergiegesetz (GEG).
EP in obigen Positionen enthalten.

**03.06.380 Übergangsflansch Kohlenstoffstahl Schweißen PN10/16 Klimakaltwasser AD 114,3mm**
*** Leitbeschreibung
*** wie Position 03.06.350
STLB-Bau 2024-04 041
Außendurchmesser 114,3 mm
Menge: 4,000 St
Zeitansatz: 0,51
*Unterbeschreibung 1 Einschl. zusätzliche Bauteile für die Flanschverbindung DN 100*
Einschl. zusätzliche Bauteile für die Flanschverbindung DN 100.
- Einschl. Schrauben und Dichtungen,
- Einschl. Dämmschale des Flanschpaares gemäß Gebäudeenergiegesetz (GEG).
EP in obigen Positionen enthalten.

**03.06.390 Übergangsflansch Einsteckende Kohlenstoffstahl verz Pressverbindung PN10/16 Klimakaltwasser AD 42mm**
*** Bezugsbeschreibung
STLB-Bau 2024-04 041
Übergangsflansch, mit Einsteckende, aus Kohlenstoffstahl, außen verzinkt, Pressverbindung, PN 10/16, für Rohrleitung aus Präzisionsstahlrohr DIN EN 10305-3, geschweißt, für Klimakaltwasser, Außendurchmesser 42 mm.
Menge: 2,000 St
Zeitansatz: 0,18

**03.06.400 Übergangsflansch Einsteckende Kohlenstoffstahl verz Pressverbindung PN10/16 Klimakaltwasser AD 76,1mm**
*** wie Position 03.06.390
STLB-Bau 2024-04 041
Außendurchmesser 76,1 mm
Menge: 6,000 St
Zeitansatz: 0,28

**03.06.410 Übergangsflansch Einsteckende Kohlenstoffstahl verz Pressverbindung PN10/16 Klimakaltwasser AD 88,9mm**
*** wie Position 03.06.390
STLB-Bau 2024-04 041
Außendurchmesser 88,9 mm
Menge: 2,000 St
Zeitansatz: 0,32

**03.06.420 Übergangsflansch Einsteckende Kohlenstoffstahl verz Pressverbindung PN10/16 Klimakaltwasser AD 108mm**
*** wie Position 03.06.390
STLB-Bau 2024-04 041
Außendurchmesser 108 mm
Menge: 4,000 St
Zeitansatz: 0,37

*Hinweis: Bögen*

**03.06.430 Bogen Kohlenstoffstahl Schweißen 45-90Grad Klimakaltwasser AD 48,3mm**
*** Bezugsbeschreibung
STLB-Bau 2024-04 041
Bogen, aus Kohlenstoffstahl, mit werkseitigem Korrosionsschutz nach AGI Q 151, Verbindung durch Schweißen, über 45 bis 90 Grad, für Rohrleitung aus Stahlrohr DIN EN 10216-1, Maße DIN EN 10220, nahtlos, für Klimakaltwasser, Außendurchmesser 48,3 mm.
Menge: 10,000 St
Zeitansatz: 0,23

**03.06.440 Bogen Kohlenstoffstahl Schweißen 45-90Grad Klimakaltwasser AD 60,3mm**
*** wie Position 03.06.430
STLB-Bau 2024-04 041
Außendurchmesser 60,3 mm
Menge: 8,000 St
Zeitansatz: 0,28

**03.06.450 Bogen Kohlenstoffstahl Schweißen 45-90Grad Klimakaltwasser AD 76,1mm**
*** wie Position 03.06.430
STLB-Bau 2024-04 041
Außendurchmesser 76,1 mm
Menge: 12,000 St
Zeitansatz: 0,33

**03.06.460 Bogen Kohlenstoffstahl Schweißen 45-90Grad Klimakaltwasser AD 88,9mm**
*** wie Position 03.06.430
STLB-Bau 2024-04 041
Außendurchmesser 88,9 mm
Menge: 8,000 St
Zeitansatz: 0,38

**03.06.470 Bogen Kohlenstoffstahl Schweißen 45-90Grad Klimakaltwasser AD 114,3mm**
*** wie Position 03.06.430
STLB-Bau 2024-04 041
Außendurchmesser 114,3 mm
Menge: 18,000 St
Zeitansatz: 0,46

**03.06.480 Bogen Kohlenstoffstahl Schweißen 45-90Grad Klimakaltwasser AD 139,7mm**
*** wie Position 03.06.430
STLB-Bau 2024-04 041
Außendurchmesser 139,7 mm
Menge: 45,000 St
Zeitansatz: 0,55

**03.06.490 Bogen Kohlenstoffstahl Schweißen bis 45Grad Klimakaltwasser AD 48,3mm**
*** Bezugsbeschreibung
STLB-Bau 2024-04 041
Bogen, aus Kohlenstoffstahl, mit werkseitigem Korrosionsschutz nach AGI Q 151, Verbindung durch Schweißen, bis 45 Grad, für Rohrleitung aus Stahlrohr DIN EN 10216-1, Maße DIN EN 10220, nahtlos, für Klimakaltwasser, Außendurchmesser 48,3 mm.
Menge: 20,000 St
Zeitansatz: 0,23

**03.06.500 Bogen Kohlenstoffstahl Schweißen bis 45Grad Klimakaltwasser AD 60,3mm**
*** wie Position 03.06.490
STLB-Bau 2024-04 041
Außendurchmesser 60,3 mm
Menge: 11,000 St
Zeitansatz: 0,28

**03.06.510 Bogen Kohlenstoffstahl Schweißen bis 45Grad Klimakaltwasser AD 76,1mm**
*** wie Position 03.06.490
STLB-Bau 2024-04 041
Außendurchmesser 76,1 mm
Menge: 22,000 St
Zeitansatz: 0,33

**03.06.520 Bogen Kohlenstoffstahl Schweißen bis 45Grad Klimakaltwasser AD 88,9mm**
*** wie Position 03.06.490
STLB-Bau 2024-04 041
Außendurchmesser 88,9 mm
Menge: 11,000 St
Zeitansatz: 0,38

**03.06.530 Bogen Kohlenstoffstahl Schweißen bis 45Grad Klimakaltwasser AD 114,3mm**
*** wie Position 03.06.490
STLB-Bau 2024-04 041
Außendurchmesser 114,3 mm
Menge: 22,000 St
Zeitansatz: 0,46

**03.06.540 Bogen Kohlenstoffstahl verz Pressverbindung 45-90Grad Klimakaltwasser AD 18mm**
*** Bezugsbeschreibung
STLB-Bau 2024-04 041
Bogen, aus Kohlenstoffstahl, außen verzinkt, Pressverbindung, mit Verpresstkennzeichnung und Prüfsicherheit, über 45 bis 90 Grad, für Rohrleitung aus Präzisionsstahlrohr DIN EN 10305-3, geschweißt, für Klimakaltwasser, Außendurchmesser 18 mm.
Menge: 112,000 St
Zeitansatz: 0,10

**03.06.550 Bogen Kohlenstoffstahl verz Pressverbindung 45-90Grad Klimakaltwasser AD 22mm**
*** wie Position 03.06.540
STLB-Bau 2024-04 041
Außendurchmesser 22 mm
Menge: 26,000 St
Zeitansatz: 0,11

**03.06.560 Bogen Kohlenstoffstahl verz Pressverbindung 45-90Grad Klimakaltwasser AD 28mm**
*** wie Position 03.06.540
STLB-Bau 2024-04 041
Außendurchmesser 28 mm
Menge: 86,000 St
Zeitansatz: 0,13

**03.06.570 Bogen Kohlenstoffstahl verz Pressverbindung 45-90Grad Klimakaltwasser AD 35mm**
*** wie Position 03.06.540
STLB-Bau 2024-04 041
Außendurchmesser 35 mm
Menge: 24,000 St
Zeitansatz: 0,15

**03.06.580 Bogen Kohlenstoffstahl verz Pressverbindung 45-90Grad Klimakaltwasser AD 42mm**
*** wie Position 03.06.540
STLB-Bau 2024-04 041
Außendurchmesser 42 mm
Menge: 8,000 St
Zeitansatz: 0,16

**03.06.590 Bogen Kohlenstoffstahl verz Pressverbindung 45-90Grad Klimakaltwasser AD 54mm**
*** wie Position 03.06.540
STLB-Bau 2024-04 041
Außendurchmesser 54 mm
Menge: 16,000 St
Zeitansatz: 0,20

**03.06.600 Bogen Kohlenstoffstahl verz Pressverbindung 45-90Grad Klimakaltwasser AD 76,1mm**
*** wie Position 03.06.540
STLB-Bau 2024-04 041
Außendurchmesser 76,1 mm
Menge: 18,000 St
Zeitansatz: 0,25

**03.06.610 Bogen Kohlenstoffstahl verz Pressverbindung 45-90Grad Klimakaltwasser AD 88,9mm**
*** wie Position 03.06.540
STLB-Bau 2024-04 041
Außendurchmesser 88,9 mm
Menge: 6,000 St
Zeitansatz: 0,29

**03.06.620 Bogen Kohlenstoffstahl verz Pressverbindung 45-90Grad Klimakaltwasser AD 108mm**
*** wie Position 03.06.540
STLB-Bau 2024-04 041
Außendurchmesser 108 mm
Menge: 4,000 St
Zeitansatz: 0,34

**03.06.630 Bogen Kohlenstoffstahl verz Pressverbindung bis 45Grad Klimakaltwasser AD 18mm**
*** Bezugsbeschreibung
STLB-Bau 2024-04 041
Bogen, aus Kohlenstoffstahl, außen verzinkt, Pressverbindung, mit Verpresstkennzeichnung und Prüfsicherheit, bis 45 Grad, für Rohrleitung aus Präzisionsstahlrohr DIN EN 10305-3, geschweißt, für Klimakaltwasser, Außendurchmesser 18 mm.
Menge: 96,000 St
Zeitansatz: 0,10

**03.06.640 Bogen Kohlenstoffstahl verz Pressverbindung bis 45Grad Klimakaltwasser AD 22mm**
*** wie Position 03.06.630
STLB-Bau 2024-04 041
Außendurchmesser 22 mm
Menge: 2,000 St
Zeitansatz: 0,11

**03.06.650 Bogen Kohlenstoffstahl verz Pressverbindung bis 45Grad Klimakaltwasser AD 28mm**
*** wie Position 03.06.630
STLB-Bau 2024-04 041
Außendurchmesser 28 mm
Menge: 88,000 St
Zeitansatz: 0,13

**03.06.660 Bogen Kohlenstoffstahl verz Pressverbindung bis 45Grad Klimakaltwasser AD 35mm**
*** wie Position 03.06.630
STLB-Bau 2024-04 041
Außendurchmesser 35 mm
Menge: 2,000 St
Zeitansatz: 0,15

**03.06.670 Bogen Kohlenstoffstahl verz Pressverbindung bis 45Grad Klimakaltwasser AD 42mm**
*** wie Position 03.06.630
STLB-Bau 2024-04 041
Außendurchmesser 42 mm
Menge: 1,000 St
Zeitansatz: 0,16

**03.06.680 Bogen Kohlenstoffstahl verz Pressverbindung bis 45Grad Klimakaltwasser AD 54mm**
*** wie Position 03.06.630
STLB-Bau 2024-04 041
Außendurchmesser 54 mm
Menge: 2,000 St
Zeitansatz: 0,20

**03.06.690 Bogen Kohlenstoffstahl verz Pressverbindung bis 45Grad Klimakaltwasser AD 76,1mm**
*** wie Position 03.06.630
STLB-Bau 2024-04 041
Außendurchmesser 76,1 mm
Menge: 46,000 St
Zeitansatz: 0,25

**03.06.700 Bogen Kohlenstoffstahl verz Pressverbindung bis 45Grad Klimakaltwasser AD 88,9mm**
*** wie Position 03.06.630
STLB-Bau 2024-04 041
Außendurchmesser 88,9 mm
Menge: 11,000 St
Zeitansatz: 0,29

**03.06.710 Bogen Kohlenstoffstahl verz Pressverbindung bis 45Grad Klimakaltwasser AD 108mm**
*** wie Position 03.06.630
STLB-Bau 2024-04 041
Außendurchmesser 108 mm
Menge: 11,000 St
Zeitansatz: 0,34

*Hinweis: T-Stücke*

**03.06.720 T-Stück Kohlenstoffstahl Schweißen Klimakaltwasser AD 48,3mm**
*** Bezugsbeschreibung
STLB-Bau 2024-04 041
T-Stück, aus Kohlenstoffstahl, mit werkseitigem Korrosionsschutz nach AGI Q 151, Verbindung durch Schweißen, für Rohrleitung aus Stahlrohr DIN EN 10216-1, Maße DIN EN 10220, nahtlos, für Klimakaltwasser, Außendurchmesser 48,3 mm.
Menge: 1,000 St
Zeitansatz: 0,35

**03.06.730 T-Stück Kohlenstoffstahl Schweißen Klimakaltwasser AD 76,1mm**
*** wie Position 03.06.720
STLB-Bau 2024-04 041
Außendurchmesser 76,1 mm
Menge: 1,000 St
Zeitansatz: 0,49

**03.06.740 T-Stück Kohlenstoffstahl Schweißen Klimakaltwasser AD 88,9mm**
*** wie Position 03.06.720
STLB-Bau 2024-04 041
Außendurchmesser 88,9 mm
Menge: 1,000 St
Zeitansatz: 0,56

**03.06.750 T-Stück Kohlenstoffstahl Schweißen Klimakaltwasser AD 114,3mm**
*** wie Position 03.06.720
STLB-Bau 2024-04 041
Außendurchmesser 114,3 mm
Menge: 1,000 St
Zeitansatz: 0,70

**03.06.760 T-Stück Kohlenstoffstahl verz Pressverbindung Klimakaltwasser AD 22mm**
*** Bezugsbeschreibung
STLB-Bau 2024-04 041
T-Stück, aus Kohlenstoffstahl, außen verzinkt, Pressverbindung, mit Verpresstkennzeichnung und Prüfsicherheit, für Rohrleitung aus Präzisionsstahlrohr DIN EN 10305-3, geschweißt, für Klimakaltwasser, Außendurchmesser 22 mm.
Menge: 2,000 St
Zeitansatz: 0,17

**03.06.770 T-Stück Kohlenstoffstahl verz Pressverbindung Klimakaltwasser AD 28mm**
*** wie Position 03.06.760
STLB-Bau 2024-04 041
Außendurchmesser 28 mm
Menge: 6,000 St
Zeitansatz: 0,19

**03.06.780 T-Stück Kohlenstoffstahl verz Pressverbindung Klimakaltwasser AD 35mm**
*** wie Position 03.06.760
STLB-Bau 2024-04 041
Außendurchmesser 35 mm
Menge: 4,000 St
Zeitansatz: 0,22

**03.06.790 T-Stück Kohlenstoffstahl verz Pressverbindung Klimakaltwasser AD 42mm**
*** wie Position 03.06.760
STLB-Bau 2024-04 041
Außendurchmesser 42 mm
Menge: 1,000 St
Zeitansatz: 0,25

**03.06.800 T-Stück Kohlenstoffstahl verz Pressverbindung Klimakaltwasser AD 54mm**
*** wie Position 03.06.760
STLB-Bau 2024-04 041
Außendurchmesser 54 mm
Menge: 4,000 St
Zeitansatz: 0,29

**03.06.810 T-Stück Kohlenstoffstahl verz Pressverbindung Klimakaltwasser AD 76,1mm**
*** wie Position 03.06.760
STLB-Bau 2024-04 041
Außendurchmesser 76,1 mm
Menge: 12,000 St
Zeitansatz: 0,38

**03.06.820 T-Stück Kohlenstoffstahl verz Pressverbindung Klimakaltwasser AD 88,9mm**
*** wie Position 03.06.760
STLB-Bau 2024-04 041
Außendurchmesser 88,9 mm
Menge: 1,000 St
Zeitansatz: 0,43

**03.06.830 T-Stück Kohlenstoffstahl verz Pressverbindung Klimakaltwasser AD 108mm**
*** wie Position 03.06.760
STLB-Bau 2024-04 041
Außendurchmesser 108 mm
Menge: 2,000 St
Zeitansatz: 0,51

**03.06.840 T-Stück reduziert Kohlenstoffstahl verz Pressverbindung Klimakaltwasser AD 28mm x 18mm**
*** Bezugsbeschreibung
STLB-Bau 2024-04 041
T-Stück, reduziert, aus Kohlenstoffstahl, außen verzinkt, Pressverbindung, mit Verpresstkennzeichnung und Prüfsicherheit, für Rohrleitung aus Präzisionsstahlrohr DIN EN 10305-3, geschweißt, für Klimakaltwasser, Außendurchmesser 28 mm, 2. Durchmesser 18 mm.
Menge: 2,000 St
Zeitansatz: 0,18

**03.06.850 T-Stück reduziert Kohlenstoffstahl verz Pressverbindung Klimakaltwasser AD 28mm x 22mm**
*** wie Position 03.06.840
STLB-Bau 2024-04 041
2. Durchmesser 22 mm
Menge: 4,000 St
Zeitansatz: 0,18

**03.06.860 T-Stück reduziert Kohlenstoffstahl verz Pressverbindung Klimakaltwasser AD 35mm x 18mm**
*** wie Position 03.06.840
STLB-Bau 2024-04 041
Außendurchmesser 35 mm
Menge: 10,000 St
Zeitansatz: 0,20

**03.06.870 T-Stück reduziert Kohlenstoffstahl verz Pressverbindung Klimakaltwasser AD 35mm x 22mm**
*** wie Position 03.06.840
STLB-Bau 2024-04 041
Außendurchmesser 35 mm
2. Durchmesser 22 mm
Menge: 1,000 St
Zeitansatz: 0,20

**03.06.880 T-Stück reduziert Kohlenstoffstahl verz Pressverbindung Klimakaltwasser AD 35mm x 28mm**
*** wie Position 03.06.840
STLB-Bau 2024-04 041
Außendurchmesser 35 mm
2. Durchmesser 28 mm
Menge: 8,000 St
Zeitansatz: 0,20

**03.06.890 T-Stück reduziert Kohlenstoffstahl verz Pressverbindung Klimakaltwasser AD 42mm x 18mm**
*** wie Position 03.06.840
STLB-Bau 2024-04 041
Außendurchmesser 42 mm
Menge: 2,000 St
Zeitansatz: 0,23

**03.06.900 T-Stück reduziert Kohlenstoffstahl verz Pressverbindung Klimakaltwasser AD 42mm x 22mm**
*** wie Position 03.06.840
STLB-Bau 2024-04 041
Außendurchmesser 42 mm
2. Durchmesser 22 mm
Menge: 1,000 St
Zeitansatz: 0,23

**03.06.910 T-Stück reduziert Kohlenstoffstahl verz Pressverbindung Klimakaltwasser AD 42mm x 28mm**
*** wie Position 03.06.840
STLB-Bau 2024-04 041
Außendurchmesser 42 mm
2. Durchmesser 28 mm
Menge: 2,000 St
Zeitansatz: 0,23

**03.06.920 T-Stück reduziert Kohlenstoffstahl verz Pressverbindung Klimakaltwasser AD 42mm x 35mm**
*** wie Position 03.06.840
STLB-Bau 2024-04 041
Außendurchmesser 42 mm
2. Durchmesser 35 mm
Menge: 1,000 St
Zeitansatz: 0,23

**03.06.930 T-Stück reduziert Kohlenstoffstahl verz Pressverbindung Klimakaltwasser AD 54mm x 18mm**
*** wie Position 03.06.840
STLB-Bau 2024-04 041
Außendurchmesser 54 mm
Menge: 6,000 St
Zeitansatz: 0,27

**03.06.940 T-Stück reduziert Kohlenstoffstahl verz Pressverbindung Klimakaltwasser AD 54mm x 22mm**
*** wie Position 03.06.840
STLB-Bau 2024-04 041
Außendurchmesser 54 mm
2. Durchmesser 22 mm
Menge: 8,000 St
Zeitansatz: 0,27

**03.06.950 T-Stück reduziert Kohlenstoffstahl verz Pressverbindung Klimakaltwasser AD 54mm x 28mm**
*** wie Position 03.06.840
STLB-Bau 2024-04 041
Außendurchmesser 54 mm
2. Durchmesser 28 mm
Menge: 2,000 St
Zeitansatz: 0,27

**03.06.960 T-Stück reduziert Kohlenstoffstahl verz Pressverbindung Klimakaltwasser AD 54mm x 35mm**
*** wie Position 03.06.840
STLB-Bau 2024-04 041
Außendurchmesser 54 mm
2. Durchmesser 35 mm
Menge: 4,000 St
Zeitansatz: 0,27

**03.06.970 T-Stück reduziert Kohlenstoffstahl verz Pressverbindung Klimakaltwasser AD 54mm x 42mm**
*** wie Position 03.06.840
STLB-Bau 2024-04 041
Außendurchmesser 54 mm
2. Durchmesser 42 mm
Menge: 8,000 St
Zeitansatz: 0,27

**03.06.980 T-Stück reduziert Kohlenstoffstahl verz Pressverbindung Klimakaltwasser AD 76,1mm x 28mm**
*** wie Position 03.06.840
STLB-Bau 2024-04 041
Außendurchmesser 76,1 mm
2. Durchmesser 28 mm
Menge: 8,000 St
Zeitansatz: 0,35

**03.06.990 T-Stück reduziert Kohlenstoffstahl verz Pressverbindung Klimakaltwasser AD 76,1mm x 35mm**
*** wie Position 03.06.840
STLB-Bau 2024-04 041
Außendurchmesser 76,1 mm
2. Durchmesser 35 mm
Menge: 2,000 St
Zeitansatz: 0,35

**03.06.1000 T-Stück reduziert Kohlenstoffstahl verz Pressverbindung Klimakaltwasser AD 76,1mm x 42mm**
*** wie Position 03.06.840
STLB-Bau 2024-04 041
Außendurchmesser 76,1 mm
2. Durchmesser 42 mm
Menge: 1,000 St
Zeitansatz: 0,35

**03.06.1010 T-Stück reduziert Kohlenstoffstahl verz Pressverbindung Klimakaltwasser AD 76,1mm x 54mm**
*** wie Position 03.06.840
STLB-Bau 2024-04 041
Außendurchmesser 76,1 mm
2. Durchmesser 54 mm
Menge: 4,000 St
Zeitansatz: 0,35

**03.06.1020 T-Stück reduziert Kohlenstoffstahl verz Pressverbindung Klimakaltwasser AD 88,9mm x 28mm**
*** wie Position 03.06.840
STLB-Bau 2024-04 041
Außendurchmesser 88,9 mm
2. Durchmesser 28 mm
Menge: 6,000 St
Zeitansatz: 0,40

*Hinweis: Reduzierstücke*

**03.06.1030 Reduzierstück Kohlenstoffstahl verz Pressverbindung Klimakaltwasser AD 22mm x 18mm**
*** Bezugsbeschreibung
STLB-Bau 2024-04 041
Reduzierstück, aus Kohlenstoffstahl, außen verzinkt, Pressverbindung, mit Verpresstkennzeichnung und Prüfsicherheit, für Rohrleitung aus Präzisionsstahlrohr DIN EN 10305-3, geschweißt, für Klimakaltwasser, Außendurchmesser 22 mm, 2. Durchmesser 18 mm.
Menge: 2,000 St
Zeitansatz: 0,10

**03.06.1040 Reduzierstück Kohlenstoffstahl verz Pressverbindung Klimakaltwasser AD 28mm x 18mm**
*** wie Position 03.06.1030
STLB-Bau 2024-04 041
Außendurchmesser 28 mm
Menge: 12,000 St
Zeitansatz: 0,12

**03.06.1050 Reduzierstück Kohlenstoffstahl verz Pressverbindung Klimakaltwasser AD 28mm x 22mm**
*** wie Position 03.06.1030
STLB-Bau 2024-04 041
Außendurchmesser 28 mm
2. Durchmesser 22 mm
Menge: 8,000 St
Zeitansatz: 0,12

**03.06.1060 Reduzierstück Kohlenstoffstahl verz Pressverbindung Klimakaltwasser AD 35mm x 18mm**
*** wie Position 03.06.1030
STLB-Bau 2024-04 041
Außendurchmesser 35 mm
Menge: 1,000 St
Zeitansatz: 0,13

**03.06.1070 Reduzierstück Kohlenstoffstahl verz Pressverbindung Klimakaltwasser AD 35mm x 22mm**
*** wie Position 03.06.1030
STLB-Bau 2024-04 041
Außendurchmesser 35 mm
2. Durchmesser 22 mm
Menge: 2,000 St
Zeitansatz: 0,13

**03.06.1080 Reduzierstück Kohlenstoffstahl verz Pressverbindung Klimakaltwasser AD 35mm x 28mm**
*** wie Position 03.06.1030
STLB-Bau 2024-04 041
Außendurchmesser 35 mm
2. Durchmesser 28 mm
Menge: 12,000 St
Zeitansatz: 0,13

**03.06.1090 Reduzierstück Kohlenstoffstahl verz Pressverbindung Klimakaltwasser AD 42mm x 22mm**
*** wie Position 03.06.1030
STLB-Bau 2024-04 041
Außendurchmesser 42 mm
2. Durchmesser 22 mm
Menge: 1,000 St
Zeitansatz: 0,15

**03.06.1100 Reduzierstück Kohlenstoffstahl verz Pressverbindung Klimakaltwasser AD 42mm x 28mm**
*** wie Position 03.06.1030
STLB-Bau 2024-04 041
Außendurchmesser 42 mm
2. Durchmesser 28 mm
Menge: 1,000 St
Zeitansatz: 0,15

**03.06.1110 Reduzierstück Kohlenstoffstahl verz Pressverbindung Klimakaltwasser AD 42mm x 35mm**
*** wie Position 03.06.1030
STLB-Bau 2024-04 041
Außendurchmesser 42 mm
2. Durchmesser 35 mm
Menge: 2,000 St
Zeitansatz: 0,15

**03.06.1120 Reduzierstück Kohlenstoffstahl verz Pressverbindung Klimakaltwasser AD 54mm x 18mm**
*** wie Position 03.06.1030
STLB-Bau 2024-04 041
Außendurchmesser 54 mm
Menge: 6,000 St
Zeitansatz: 0,18

**03.06.1130 Reduzierstück Kohlenstoffstahl verz Pressverbindung Klimakaltwasser AD 54mm x 22mm**
*** wie Position 03.06.1030
STLB-Bau 2024-04 041
Außendurchmesser 54 mm
2. Durchmesser 22 mm
Menge: 2,000 St
Zeitansatz: 0,18

**03.06.1140 Reduzierstück Kohlenstoffstahl verz Pressverbindung Klimakaltwasser AD 54mm x 28mm**
*** wie Position 03.06.1030
STLB-Bau 2024-04 041
Außendurchmesser 54 mm
2. Durchmesser 28 mm
Menge: 2,000 St
Zeitansatz: 0,18

**03.06.1150 Reduzierstück Kohlenstoffstahl verz Pressverbindung Klimakaltwasser AD 54mm x 35mm**
*** wie Position 03.06.1030
STLB-Bau 2024-04 041
Außendurchmesser 54 mm
2. Durchmesser 35 mm
Menge: 8,000 St
Zeitansatz: 0,18

**03.06.1160 Reduzierstück Kohlenstoffstahl verz Pressverbindung Klimakaltwasser AD 54mm x 42mm**
*** wie Position 03.06.1030
STLB-Bau 2024-04 041
Außendurchmesser 54 mm
2. Durchmesser 42 mm
Menge: 2,000 St
Zeitansatz: 0,18

**03.06.1170 Reduzierstück Kohlenstoffstahl verz Pressverbindung Klimakaltwasser AD 76,1mm x 54mm**
*** wie Position 03.06.1030
STLB-Bau 2024-04 041
Außendurchmesser 76,1 mm
2. Durchmesser 54 mm
Menge: 24,000 St
Zeitansatz: 0,23

**03.06.1180 Reduzierstück Kohlenstoffstahl verz Pressverbindung Klimakaltwasser AD 88,9mm x 76,1mm**
*** wie Position 03.06.1030
STLB-Bau 2024-04 041
Außendurchmesser 88,9 mm
2. Durchmesser 76,1 mm
Menge: 4,000 St
Zeitansatz: 0,26

**03.06.1190 Reduzierstück Kohlenstoffstahl verz Pressverbindung Klimakaltwasser AD 108mm x 76,1mm**
*** wie Position 03.06.1030
STLB-Bau 2024-04 041
Außendurchmesser 108 mm
2. Durchmesser 76,1 mm
Menge: 4,000 St
Zeitansatz: 0,30

*Hinweis: Muffen*

**03.06.1200 Muffe Kohlenstoffstahl verz Pressverbindung Klimakaltwasser AD 35mm**
*** Bezugsbeschreibung
STLB-Bau 2024-04 041
Muffe, aus Kohlenstoffstahl, außen verzinkt, Pressverbindung, mit Verpresstkennzeichnung und Prüfsicherheit, für Rohrleitung aus Präzisionsstahlrohr DIN EN 10305-3, geschweißt, für Klimakaltwasser, Außendurchmesser 35 mm.
Menge: 32,000 St
Zeitansatz: 0,15

**03.06.1210 Muffe Kohlenstoffstahl verz Pressverbindung Klimakaltwasser AD 42mm**
*** wie Position 03.06.1200
STLB-Bau 2024-04 041
Außendurchmesser 42 mm
Menge: 12,000 St
Zeitansatz: 0,16

**03.06.1220 Muffe Kohlenstoffstahl verz Pressverbindung Klimakaltwasser AD 54mm**
*** wie Position 03.06.1200
STLB-Bau 2024-04 041
Außendurchmesser 54 mm
Menge: 32,000 St
Zeitansatz: 0,20

**03.06.1230 Muffe Kohlenstoffstahl verz Pressverbindung Klimakaltwasser AD 76,1mm**
*** wie Position 03.06.1200
STLB-Bau 2024-04 041
Außendurchmesser 76,1 mm
Menge: 6,000 St
Zeitansatz: 0,25

**03.06.1240 Muffe Kohlenstoffstahl verz Pressverbindung Klimakaltwasser AD 88,9mm**
*** wie Position 03.06.1200
STLB-Bau 2024-04 041
Außendurchmesser 88,9 mm
Menge: 4,000 St
Zeitansatz: 0,29

**03.06.1250 Muffe Kohlenstoffstahl verz Pressverbindung Klimakaltwasser AD 108mm**
*** wie Position 03.06.1200
STLB-Bau 2024-04 041
Außendurchmesser 108 mm
Menge: 2,000 St
Zeitansatz: 0,34

**03.06.1260 Einschweißmuffe zylindr. IG Kohlenstoffstahl verz Schweißen Heizungswasser Rp1/2**
*** Bezugsbeschreibung
STLB-Bau 2023-04 041
Einschweißmuffe, mit zylindrischem Innengewinde, aus Kohlenstoffstahl, außen verzinkt, Verbindung durch Schweißen, für Rohrleitung aus Stahlrohr DIN EN 10216-1, Maße DIN EN 10220, nahtlos, für Heizungswasser, Gewindeanschluss Rp 1/2.
Menge: 25,000 St
Zeitansatz: 0,15

**03.06.1270 Einschweißmuffe zylindr. IG Kohlenstoffstahl verz Schweißen Heizungswasser Rp3/4**
*** wie Position 03.06.1260
STLB-Bau 2023-04 041
Gewindeanschluss Rp 3/4
Menge: 25,000 St
Zeitansatz: 0,17

**03.06.1280 Winkel-Muffe/ T-Stück mit IG Kohlenstoffstahl verz Pressen Heizungswasser 18mm, Rp1/2**
*** Bezugsbeschreibung
Winkel-Muffe/ T-Stück, mit Innengewinde, aus Kohlenstoffstahl, außen verzinkt, Verbindung durch Pressen, für Rohrleitung aus Präzisionsstahlrohr DIN EN 10305-3, geschweißt, außen verzinkt, Stahlsorte E195 (Werkstoff-Nr 1.0034), DIN EN 10305, für Heizungswasser, nahtlos, für Heizungswasser,
Rohrdimension: 18 mm,
Gewindeanschluss Rp 1/2.
Menge: 2,000 St
Zeitansatz: 0,15

**03.06.1290 Winkel-Muffe/ T-Stück mit IG Kohlenstoffstahl verz Pressen Heizungswasser 22mm, Rp1/2**
*** wie Position 03.06.1280
Rohrdimension: 22 mm.
Menge: 3,000 St
Zeitansatz: 0,17

**03.06.1300 Winkel-Muffe/ T-Stück mit IG Kohlenstoffstahl verz Pressen Heizungswasser 28mm, Rp1/2**
*** wie Position 03.06.1280
Rohrdimension: 28 mm.
Menge: 5,000 St
Zeitansatz: 0,17

**03.06.1310 Winkel-Muffe/ T-Stück mit IG Kohlenstoffstahl verz Pressen Heizungswasser 35mm, Rp1/2**
*** wie Position 03.06.1280
Rohrdimension: 35 mm.
Menge: 5,000 St
Zeitansatz: 0,17

**03.06.1320 Winkel-Muffe/ T-Stück mit IG Kohlenstoffstahl verz Pressen Heizungswasser 42mm, Rp1/2**
*** wie Position 03.06.1280
Rohrdimension: 42 mm.
Menge: 10,000 St
Zeitansatz: 0,17

**03.06.1330 Winkel-Muffe/ T-Stück mit IG Kohlenstoffstahl verz Pressen Heizungswasser 54mm, Rp1/2**
*** wie Position 03.06.1280
Rohrdimension: 54 mm.
Menge: 15,000 St
Zeitansatz: 0,17

**03.06.1340 Winkel-Muffe/ T-Stück mit IG Kohlenstoffstahl verz Pressen Heizungswasser 54mm, Rp3/4**
*** wie Position 03.06.1280
Rohrdimension: 54,0 mm,
Gewindeanschluss Rp 3/4
Menge: 15,000 St
Zeitansatz: 0,17

**03.06.1350 Winkel-Muffe/ T-Stück mit IG Kohlenstoffstahl verz Pressen Heizungswasser 76,1mm, Rp3/4**
*** wie Position 03.06.1280
Rohrdimension: 76,1 mm,
Gewindeanschluss Rp 3/4
Menge: 10,000 St
Zeitansatz: 0,17

*Hinweis: Entlüftung und Entleerung*

**03.06.1360 Entlüftungsarmatur Messing PN10 DN15**
STLB-Bau 2024-04 041
Entlüftungsarmatur, für Wasser, max. Betriebstemperatur bis 120 Grad C, Gehäuse aus Messing, mit Gewindeanschluss, Nenndruck 1 MPa (10 bar), DN 15.
Menge: 18,000 St
Zeitansatz: 0,16

**03.06.1370 Entleerungsarmatur Kugelhahn Rotguss PN16 DN15**
*** Bezugsbeschreibung
STLB-Bau 2024-04 041
Entleerungsarmatur, als Kugelhahn, für Wasser bis 120 Grad C, mit Flügelgriff, mit Verschlusskappe und Kette, Gehäuse aus Rotguss, mit Gewindeanschluss, Nenndruck 1,6 MPa (16 bar), DN 15.
Menge: 226,000 St
Zeitansatz: 0,12

**03.06.1380 Entleerungsarmatur Kugelhahn Rotguss PN16 DN20**
*** wie Position 03.06.1370
STLB-Bau 2024-04 041
DN 20
Menge: 8,000 St
Zeitansatz: 0,12

*Hinweis: Messtechnik*

**03.06.1390 Differenzdruckmessgerät Kunststoff Durchm./NG 150mm 0-10bar**
*** Leitbeschreibung
STLB-Bau 2024-04 041
Differenzdruckmessgerät, Messsystem Membrane DIN EN 837-3, ohne Zusatzeinrichtungen, Nenndruck 1 MPa (10 bar), Gehäuse aus Kunststoff, mit Befestigungsrand hinten, Gehäusenenngröße 150, Güteklasse 1,6, Anzeigebereich 0 bis 10 bar.
Menge: 10,000 St
Zeitansatz: 0,20
*Unterbeschreibung 1 Einschl. Tauchhülse*
Einschl. passender Tauchhülse.

**03.06.1400 Druckmessgerät Kunststoff Durchm./NG 100mm 0-10bar**
*** Leitbeschreibung
STLB-Bau 2023-04 041
Druckmessgerät, Messsystem Rohrfeder DIN EN 837-1, ohne Zusatzeinrichtungen, Nenndruck 1 MPa (10 bar), Gehäuse aus Kunststoff, mit Befestigungsrand hinten, Gehäusenenngröße 100, Güteklasse 1,6, Anzeigebereich 0 bis 10 bar, Anschluss G 1/2 unten.
Menge: 31,000 St
*Unterbeschreibung 1 Einschl. Tauchhülse*
Einschl. passender Tauchhülse.

**03.06.1410 Maschinen-Glasthermometer L 63mm 0-120GradC Schutzrohr, einschl. Tauchhülse**
STLB-Bau 2023-04 041
Maschinen-Glasthermometer, Einbaulänge 63 mm, einschl. Tauchhülse, mit V-förmigen Gehäuse DIN 16185, Form B, Anzeigebereich 0 bis 120 Grad C, einschl. Schutzrohr.
Menge: 33,000 St

**03.06.1420 Wärmezähler Kompaktgerät Langzeitbatterie PN16 Qn 1,5m3/h G3/4B Dämmschalen**
*** Bezugsbeschreibung
STLB-Bau 2024-04 041
Wärmezähler, konformitätsbewertet gemäß MessEV, Baulänge nach Vorzugsmaß DIN EN 1434-2, Kompaktgerät mit 2 Temperaturfühlern, Messelement-Leitungen, Länge 2 m, mit Langzeitbatterie, Lebensdauer mind. 11 Jahre, für Wasser, Nenndruck 1,6 MPa (16 bar), Nenndurchfluss Qn 1,5 m3/h, max. Betriebstemperatur bis 130 Grad C, Einbau in Rücklaufleitung, waagerecht, Messwerterfassung über M-Bus, mit Gewindeanschluss, einschl. Verschraubungen, G 3/4 B, für Einbau in Rohrleitung DN 32, mit Dämmschalen.
Menge: 2,000 St
Zeitansatz: 0,30

**03.06.1430 Wärmezähler Kompaktgerät Langzeitbatterie PN16 Qn 2,5m3/h G1B Dämmschalen**
*** wie Position 03.06.1420
STLB-Bau 2024-04 041
Nenndurchfluss Qn 2,5 m3/h
G 1 B
für Einbau in Rohrleitung DN 40
Menge: 1,000 St
Zeitansatz: 0,31

**03.06.1440 Wärmezähler Kompaktgerät Langzeitbatterie PN16 Qn 3,5m3/h G1 1/4B Dämmschalen**
*** wie Position 03.06.1420
STLB-Bau 2024-04 041
Nenndurchfluss Qn 3,5 m3/h
G 1 1/4 B
für Einbau in Rohrleitung DN 40
Menge: 1,000 St
Zeitansatz: 0,32

**03.06.1450 Wärmezähler Kompaktgerät Langzeitbatterie PN16 Qn 6m3/h G1 1/2B Dämmschalen**
*** wie Position 03.06.1420
Nenndurchfluss Qn 6 m3/h,
G 1 1/2 B,
für Einbau in Rohrleitung DN 50.
Menge: 2,000 St
Zeitansatz: 0,32

**03.06.1460 Wärmezähler Kompaktgerät Langzeitbatterie PN16 Qn 10m3/h G2B Dämmschalen**
*** wie Position 03.06.1420
STLB-Bau 2024-04 041
Nenndurchfluss Qn 10 m3/h
G 2 B
für Einbau in Rohrleitung DN 65
Menge: 4,000 St
Zeitansatz: 0,36

**03.06.1470 Wärmezähler Kompaktgerät Langzeitbatterie PN16 Qn 25m3/h DN65 Dämmschalen**
*** Leitbeschreibung
*** Bezugsbeschreibung
STLB-Bau 2024-04 041
Wärmezähler, konformitätsbewertet gemäß MessEV, Baulänge nach Vorzugsmaß DIN EN 1434-2, Kompaktgerät mit 2 Temperaturfühlern, Messelement-Leitungen, Länge 2 m, mit Langzeitbatterie, Lebensdauer mind. 11 Jahre, für Wasser, Nenndruck 1,6 MPa (16 bar), Nenndurchfluss Qn 25 m3/h, max. Betriebstemperatur bis 130 Grad C, Einbau in Rücklaufleitung, senkrecht, Messwerterfassung über M-Bus, mit Flanschanschluss, DN 65, für Einbau in Rohrleitung DN 100, mit Dämmschalen.
Menge: 1,000 St
Zeitansatz: 0,43
*Unterbeschreibung 1 Einschl. Gegenflanschpaar, Schrauben und Dichtungen, DN65*
Einschl. Gegenflanschpaar, Schrauben und Dichtungen, DN 65.

**03.06.1480 Wärmezähler Kompaktgerät Langzeitbatterie PN16 Qn 60m3/h DN100 Dämmschalen**
*** Leitbeschreibung
*** wie Position 03.06.1470
STLB-Bau 2024-04 041
Nenndurchfluss Qn 60 m3/h
DN 100
für Einbau in Rohrleitung DN 150
Menge: 1,000 St
Zeitansatz: 0,51
*Unterbeschreibung 1 Einschl. Gegenflanschpaar, Schrauben und Dichtungen, DN100*
Einschl. Gegenflanschpaar, Schrauben und Dichtungen, DN 100.

*Hinweis: Kälteleitung, Kennzeichnung, Spülung und Prüfung*
Kälteleitung, Kennzeichnung und Prüfung

**03.06.1490 Farbkennzeichnung Beschilderung Richtungspfeile**
STLB-Bau 2023-04 041
Farbkennzeichnung DIN 2405 der Kältemittelleitung, Kennzeichnung durch Beschilderung und Angabe der Fließrichtung durch Richtungspfeile, Schild-Maße mind. H/B 40/100 mm, Befestigung mit Schrauben.
Menge: 322,000 St

**03.06.1500 Anlage entleeren Klimakaltwasser Inhalt 500 l entschlammen reinigen Schmutzfänger füllen**
STLB-Bau 2024-04 041
Anlage nach Druck- und Dichtheitsprüfung entleeren, Betriebsmedium Klimakaltwasser,
Anlageninhalt '500' l, im Gebäude, Ausführung DIN EN 14336, entschlammen einschl. reinigen der Schmutzfänger, füllen mit aufbereitetem Wasser einschl. Lieferung.
Menge: 12,000 St
Zeitansatz: 0,95

**03.06.1510 Spülen der Rohrleitung/Leitungsanlage Stahlrohr, DN15 - DN125**
Spülen der Rohrleitung/Leitungsanlage, DN 15 - DN 125, mit Spülgerät, Rohrleitung aus Stahlrohr DIN EN 10216-1, Maße DIN EN 10220, nahtlos, mit werkseitigem Korrosionsschutz nach AGI Q 151, für Klimakaltwasser, Installation der Spüleinrichtungen einschl. Anschluss und Sicherung von Abwasserschläuchen, sowie Wiederverschließen nach dem Spülvorgang.
Gesamtlänge Verteilleitungssystems: 340,00 m.
Spülen auch in Teilabschnitten.
Spülwasser schadlos entsorgen.
Menge: 1,000 St
Zeitansatz: 4,96

**03.06.1520 Spülen der Rohrleitung/Leitungsanlage Präzisionsstahlrohr, DN15 - DN100**
Spülen der Rohrleitung/Leitungsanlage, DN 15 - DN 100, mit Spülgerät, Rohrleitung aus Präzisionsstahlrohr DIN EN 10305-3, geschweißt, mit werkseitigem Korrosionsschutz nach AGI Q 151, Stahlsorte E195 (Werkstoff-Nr 1.0034), DIN EN 10305, für Klimakaltwasser, Installation der Spüleinrichtungen einschl. Anschluss und Sicherung von Abwasserschläuchen, sowie Wiederverschließen nach dem Spülvorgang.
Gesamtlänge Verteilleitungssystems: 1.235 m.
Spülen auch in Teilabschnitten.
Spülwasser schadlos entsorgen.
Menge: 1,000 St
Zeitansatz: 4,96

**03.06.1530 Durchführung und Dokumentation hydr. Abgleich**
Durchführung und Dokumentation des hydraulischen Abgleichs nach Forderung GEG für die Gesamtanlage.
Durchflussmengen nach berechneten Werten an den an den Ventilen.
Unterlagen/ Protokolle auf Datenträger mit strukturierter Ablage. und Übergabe an den AG mit der Dokumentation.
Menge: 1,000 St

*Hinweis: Kälteleitung, Druck- und Dichtheitsprüfung*

**03.06.1540 Zusätzl. Druck- Dichtheitsprüfung Rohr Klimakaltwasser AD bis 63mm Rohr-L 13 m**
*** Bezugsbeschreibung
STLB-Bau 2024-04 041
Zusätzliche Druck- und Dichtheitsprüfung von Rohrleitungen, aus Stahlrohr DIN EN 10216-1, Maße DIN EN 10220, nahtlos, Betriebsmedium Klimakaltwasser, Außendurchmesser bis 63 mm,
max. Rohrleitungslänge '13' m, im Gebäude, Ausführung DIN EN 14336, Prüfmedium Wasser.
Menge: 1,000 St

**03.06.1550 Zusätzl. Druck- Dichtheitsprüfung Rohr Klimakaltwasser AD 63-110mm Rohr-L 19 m**
*** wie Position 03.06.1540
STLB-Bau 2024-04 041
Außendurchmesser über 63 bis 110 mm
max. Rohrleitungslänge: '19' m
Menge: 1,000 St

**03.06.1560 Zusätzl. Druck- Dichtheitsprüfung Rohr Klimakaltwasser AD 110-160mm Rohr-L 308 m**
*** wie Position 03.06.1540
STLB-Bau 2024-04 041
Außendurchmesser über 110 bis 160 mm
max. Rohrleitungslänge: '308' m
Menge: 1,000 St

**03.06.1570 Zusätzl. Druck- Dichtheitsprüfung Rohr Klimakaltswasser AD bis 63mm Rohr-L 500 m**
*** wie Position 03.06.1540
STLB-Bau 2024-04 041
aus Präzisionsstahlrohr DIN EN 10305-3, geschweißt
max. Rohrleitungslänge: '500' m
Menge: 2,000 St

**03.06.1580 Zusätzl. Druck- Dichtheitsprüfung Rohr Klimatkaltwasser AD 110-160mm Rohr-L 139 m**
*** wie Position 03.06.1540
STLB-Bau 2024-04 041
aus Präzisionsstahlrohr DIN EN 10305-3, geschweißt
Außendurchmesser über 110 bis 160 mm
max. Rohrleitungslänge: '139' m
Menge: 1,000 St

**03.06.1590 Protokolle Druck- und Dichtheitsprüfung**
Protokolle Druck- und Dichtheitsprüfung.
Erstellen der Protokoll für die o. g. durchgeführten Druck- und Dichtheitsprüfungen und Übergabe an den AG mit der Dokumentation.
Menge: 1,000 St

#### Bereich 03.07 KG 434 Kälteanlagen - Kälteverteilung - Dämmung

*Hinweis: Kältedämmung Rohrleitungen und Formstücke Mineralwolle, alukaschiert ohne Ummantelung*

*Hinweis: Kältedämmung Rohrleitungen Mineralwolle, alukaschiert ohne Ummantelung, Hinweis*
Kältedämmung Rohrleitungen Mineralwolle, alukaschiert ohne Ummantelung
Hinweis: Die Stöße an der Dämmung sind fachgerecht diffusionsdicht zu verkleben:

**03.07.10 Kältedämmung Rohr DN15 Gebäude MW kaschiert Alufolie Rohrschale D 20mm 0,035W/(mK)**
*** Bezugsbeschreibung
STLB-Bau 2024-04 047
Kältedämmung DIN 4140 an haus- und betriebstechnischen Anlagen, an Rohrleitung, DN 15, im Gebäude, Dämmung aus Mineralwolle, kaschiert mit Aluminiumfolie, als Rohrschale, Dämmschichtdicke 20 mm, Brandverhaltensklasse DIN EN 13501-1 A2 -s1, d0 (nichtbrennbar), Wärmeleitfähigkeit 0,035 W/(mK) bei 0 Grad C Mitteltemperatur DIN EN 12667,
Mediumtemperatur in Grad C '13'

Umgebungstemperatur in Grad C '26'

relative Luftfeuchte in % '50'

Arbeitshöhe des Montageortes bis 5,5 m über der Standfläche des hierfür erforderlichen Gerüstes, Gerüst wird gesondert vergütet.
Menge: 1537,500 m
Zeitansatz: 0,16

**03.07.20 Kältedämmung Rohr DN20 Gebäude MW kaschiert Alufolie Rohrschale D 20mm 0,035W/(mK)**
*** wie Position 03.07.10
STLB-Bau 2024-04 047
DN 20
Mediumtemperatur in Grad C '13'
Umgebungstemperatur in Grad C '26'
relative Luftfeuchte in % '50'
Menge: 208,000 m
Zeitansatz: 0,16

**03.07.30 Kältedämmung Rohr DN25 Gebäude MW kaschiert Alufolie Rohrschale D 20mm 0,035W/(mK)**
*** wie Position 03.07.10
STLB-Bau 2024-04 047
DN 25
Mediumtemperatur in Grad C '13'
Umgebungstemperatur in Grad C '26'
relative Luftfeuchte in % '50'
Menge: 35,500 m
Zeitansatz: 0,16

**03.07.40 Kältedämmung Rohr DN32 Gebäude MW kaschiert Alufolie Rohrschale D 20mm 0,035W/(mK)**
*** wie Position 03.07.10
STLB-Bau 2024-04 047
DN 32
Mediumtemperatur in Grad C '13'
Umgebungstemperatur in Grad C '26'
relative Luftfeuchte in % '50'
Menge: 255,800 m
Zeitansatz: 0,16

**03.07.50 Kältedämmung Rohr DN40 Gebäude MW kaschiert Alufolie Rohrschale D 20mm 0,035W/(mK)**
*** wie Position 03.07.10
STLB-Bau 2024-04 047
DN 40
Mediumtemperatur in Grad C '13'
Umgebungstemperatur in Grad C '26'
relative Luftfeuchte in % '50'
Menge: 68,000 m
Zeitansatz: 0,17

**03.07.60 Kältedämmung Rohr DN20 Gebäude MW kaschiert Alufolie Rohrschale D 30mm 0,035W/(mK)**
*** Bezugsbeschreibung
STLB-Bau 2024-04 047
Kältedämmung DIN 4140 an haus- und betriebstechnischen Anlagen, an Rohrleitung, DN 20, im Gebäude, Dämmung aus Mineralwolle, kaschiert mit Aluminiumfolie, als Rohrschale, Dämmschichtdicke 30 mm, Brandverhaltensklasse DIN EN 13501-1 A2 -s1, d0 (nichtbrennbar), Wärmeleitfähigkeit 0,035 W/(mK) bei 0 Grad C Mitteltemperatur DIN EN 12667,
Mediumtemperatur in Grad C '13'

Umgebungstemperatur in Grad C '26'

relative Luftfeuchte in % '50'

Arbeitshöhe des Montageortes bis 5,5 m über der Standfläche des hierfür erforderlichen Gerüstes, Gerüst wird gesondert vergütet.
Menge: 1228,500 m
Zeitansatz: 0,16

**03.07.70 Kältedämmung Rohr DN25 Gebäude MW kaschiert Alufolie Rohrschale D 30mm 0,035W/(mK)**
*** wie Position 03.07.60
STLB-Bau 2024-04 047
DN 25
Mediumtemperatur in Grad C '13'
Umgebungstemperatur in Grad C '26'
relative Luftfeuchte in % '50'
Menge: 915,000 m
Zeitansatz: 0,16

**03.07.80 Kältedämmung Rohr DN50 Gebäude MW kaschiert Alufolie Rohrschale D 30mm 0,035W/(mK)**
*** wie Position 03.07.60
STLB-Bau 2024-04 047
DN 50
Mediumtemperatur in Grad C '13'
Umgebungstemperatur in Grad C '26'
relative Luftfeuchte in % '50'
Menge: 164,700 m
Zeitansatz: 0,17

**03.07.90 Kältedämmung Rohr DN65 Gebäude MW kaschiert Alufolie Rohrschale D 30mm 0,035W/(mK)**
*** wie Position 03.07.60
STLB-Bau 2024-04 047
DN 65
Mediumtemperatur in Grad C '13'
Umgebungstemperatur in Grad C '26'
relative Luftfeuchte in % '50'
Menge: 77,000 m
Zeitansatz: 0,17

**03.07.100 Kältedämmung Rohr DN80 Gebäude MW kaschiert Alufolie Rohrschale D 30mm 0,035W/(mK)**
*** wie Position 03.07.60
STLB-Bau 2024-04 047
DN 80
Mediumtemperatur in Grad C '13'
Umgebungstemperatur in Grad C '26'
relative Luftfeuchte in % '50'
Menge: 8,000 m
Zeitansatz: 0,17

**03.07.110 Kältedämmung Rohr DN100 Gebäude MW kaschiert Alufolie Rohrschale D 30mm 0,035W/(mK)**
*** wie Position 03.07.60
STLB-Bau 2024-04 047
DN 100
Mediumtemperatur in Grad C '13'
Umgebungstemperatur in Grad C '26'
relative Luftfeuchte in % '50'
Menge: 18,000 m
Zeitansatz: 0,17

**03.07.120 Kältedämmung Rohr DN125 Gebäude MW kaschiert Alufolie Rohrschale D 30mm 0,035W/(mK)**
*** wie Position 03.07.60
STLB-Bau 2024-04 047
DN 125
Mediumtemperatur in Grad C '13'
Umgebungstemperatur in Grad C '26'
relative Luftfeuchte in % '50'
Menge: 54,000 m
Zeitansatz: 0,18

**03.07.130 Kältedämmung Rohr DN32 Gebäude MW kaschiert Alufolie Rohrschale D 40mm 0,035W/(mK)**
*** Bezugsbeschreibung
STLB-Bau 2024-04 047
Kältedämmung DIN 4140 an haus- und betriebstechnischen Anlagen, an Rohrleitung, DN 32, im Gebäude, Dämmung aus Mineralwolle, kaschiert mit Aluminiumfolie, als Rohrschale, Dämmschichtdicke 40 mm, Brandverhaltensklasse DIN EN 13501-1 A2 -s1, d0 (nichtbrennbar), Wärmeleitfähigkeit 0,035 W/(mK) bei 0 Grad C Mitteltemperatur DIN EN 12667,
Mediumtemperatur in Grad C '13'

Umgebungstemperatur in Grad C '26'

relative Luftfeuchte in % '50'

Arbeitshöhe des Montageortes bis 5,5 m über der Standfläche des hierfür erforderlichen Gerüstes, Gerüst wird gesondert vergütet.
Menge: 353,500 m
Zeitansatz: 0,17

**03.07.140 Kältedämmung Rohr DN40 Gebäude MW kaschiert Alufolie Rohrschale D 50mm 0,035W/(mK)**
*** wie Position 03.07.130
STLB-Bau 2024-04 047
DN 40
Dämmschichtdicke 50 mm
Mediumtemperatur in Grad C '13'
Umgebungstemperatur in Grad C '26'
relative Luftfeuchte in % '50'
Menge: 97,000 m
Zeitansatz: 0,17

**03.07.150 Kältedämmung Rohr DN50 Gebäude MW kaschiert Alufolie Rohrschale D 60mm 0,035W/(mK)**
*** wie Position 03.07.130
STLB-Bau 2024-04 047
DN 50
Dämmschichtdicke 60 mm
Mediumtemperatur in Grad C '13'
Umgebungstemperatur in Grad C '26'
relative Luftfeuchte in % '50'
Menge: 65,000 m
Zeitansatz: 0,17

**03.07.160 Kältedämmung Rohr DN65 Gebäude MW kaschiert Alufolie Rohrschale D 70mm 0,035W/(mK)**
*** wie Position 03.07.130
STLB-Bau 2024-04 047
DN 65
Dämmschichtdicke 70 mm
Mediumtemperatur in Grad C '13'
Umgebungstemperatur in Grad C '26'
relative Luftfeuchte in % '50'
Menge: 71,000 m
Zeitansatz: 0,17

**03.07.170 Kältedämmung Rohr DN80 Gebäude MW kaschiert Alufolie Rohrschale D 100mm 0,035W/(mK)**
*** Bezugsbeschreibung
STLB-Bau 2024-04 047
Kältedämmung DIN 4140 an haus- und betriebstechnischen Anlagen, an Rohrleitung, DN 80, im Gebäude, Dämmung aus Mineralwolle, kaschiert mit Aluminiumfolie, als Rohrschale, Dämmschichtdicke 100 mm, Brandverhaltensklasse DIN EN 13501-1 A2 -s1, d0 (nichtbrennbar), Wärmeleitfähigkeit 0,035 W/(mK) bei 0 Grad C Mitteltemperatur DIN EN 12667,
Mediumtemperatur in Grad C '13'

Umgebungstemperatur in Grad C '26'

relative Luftfeuchte in % '50'

Arbeitshöhe des Montageortes bis 5,5 m über der Standfläche des hierfür erforderlichen Gerüstes, Gerüst wird gesondert vergütet.
Menge: 8,000 m
Zeitansatz: 0,18

**03.07.180 Kältedämmung Rohr DN100 Gebäude MW kaschiert Alufolie Rohrschale D 100mm 0,035W/(mK)**
*** wie Position 03.07.170
STLB-Bau 2024-04 047
DN 100
Mediumtemperatur in Grad C '13'
Umgebungstemperatur in Grad C '26'
relative Luftfeuchte in % '50'
Menge: 2,200 m
Zeitansatz: 0,18

*Hinweis: Kältedämmung Formstücke Mineralwolle, alukaschiert ohne Ummantelung*
Kältedämmung Formstücke Mineralwolle, alukaschiert ohne Ummantelung.
In den folgenden Positionen wird die Dämmung aller einge- bauten Formstücke (Bögen, T-Stücke, Reduzierungen und Muffen) nach Dimension zusammen in einer Position erfasst.

**03.07.190 Formstück-Kältedämmung Rohr DN15 Gebäude MW kaschiert Alufolie Rohrschale D 20mm 0,035W/(mK)**
*** Bezugsbeschreibung
Formstück-Kältedämmung (Bögen, T-Stücke, Reduzierungen und Muffen) DIN 4140 an haus- und betriebstechnischen Anlagen, an Rohrleitung, DN 15, im Gebäude, Dämmung aus Mineralwolle, kaschiert mit Aluminiumfolie, als Rohrschale, Dämmschichtdicke 20 mm, Brandverhaltensklasse DIN EN 13501-1 A2 -s1, d0 (nichtbrennbar), Wärmeleitfähigkeit 0,035 W/(mK) bei 0 Grad C Mitteltemperatur DIN EN 12667,
Mediumtemperatur in Grad C
13
Umgebungstemperatur in Grad C
26
relative Luftfeuchte in %
50
Arbeitshöhe des Montageortes bis 5,5 m über der Standfläche des hierfür erforderlichen Gerüstes, Gerüst wird gesondert vergütet.
Menge: 182,000 St
Zeitansatz: 0,16

**03.07.200 Formstück-Kältedämmung Rohr DN20 Gebäude MW kaschiert Alufolie Rohrschale D 20mm 0,035W/(mK)**
*** wie Position 03.07.190
DN 20.
Menge: 4,000 St
Zeitansatz: 0,16

**03.07.210 Formstück-Kältedämmung Rohr DN25 Gebäude MW kaschiert Alufolie Rohrschale D 20mm 0,035W/(mK)**
*** wie Position 03.07.190
DN 25.
Menge: 6,000 St
Zeitansatz: 0,16

**03.07.220 Formstück-Kältedämmung Rohr DN32 Gebäude MW kaschiert Alufolie Rohrschale D 20mm 0,035W/(mK)**
*** wie Position 03.07.190
DN 32.
Menge: 30,000 St
Zeitansatz: 0,16

**03.07.230 Formstück-Kältedämmung Rohr DN40 Gebäude MW kaschiert Alufolie Rohrschale D 20mm 0,035W/(mK)**
*** wie Position 03.07.190
DN 40.
Menge: 21,000 St
Zeitansatz: 0,16

**03.07.240 Formstück-Kältedämmung Rohr DN20 Gebäude MW kaschiert Alufolie Rohrschale D 30mm 0,035W/(mK)**
*** Bezugsbeschreibung
Formstück-Kältedämmung (Bögen, T-Stücke, Reduzierungen und Muffen) DIN 4140 an haus- und betriebstechnischen Anlagen, an Rohrleitung, DN 20, im Gebäude, Dämmung aus Mineralwolle, kaschiert mit Aluminiumfolie, als Rohrschale, Dämmschichtdicke 30 mm, Brandverhaltensklasse DIN EN 13501-1 A2 -s1, d0 (nichtbrennbar), Wärmeleitfähigkeit 0,035 W/(mK) bei 0 Grad C Mitteltemperatur DIN EN 12667,
Mediumtemperatur in Grad C
13
Umgebungstemperatur in Grad C
26
relative Luftfeuchte in %
50
Arbeitshöhe des Montageortes bis 5,5 m über der Standfläche des hierfür erforderlichen Gerüstes, Gerüst wird gesondert vergütet.
Menge: 20,000 St
Zeitansatz: 0,16

**03.07.250 Formstück-Kältedämmung Rohr DN25 Gebäude MW kaschiert Alufolie Rohrschale D 30mm 0,035W/(mK)**
*** wie Position 03.07.240
DN 25.
Menge: 141,000 St
Zeitansatz: 0,16

**03.07.260 Formstück-Kältedämmung Rohr DN50 Gebäude MW kaschiert Alufolie Rohrschale D 30mm 0,035W/(mK)**
*** wie Position 03.07.240
DN 50.
Menge: 76,000 St
Zeitansatz: 0,16

**03.07.270 Formstück-Kältedämmung Rohr DN65 Gebäude MW kaschiert Alufolie Rohrschale D 30mm 0,035W/(mK)**
*** wie Position 03.07.240
DN 65.
Menge: 60,000 St
Zeitansatz: 0,16

**03.07.280 Formstück-Kältedämmung Rohr DN80 Gebäude MW kaschiert Alufolie Rohrschale D 30mm 0,035W/(mK)**
*** wie Position 03.07.240
DN 80.
Menge: 5,000 St
Zeitansatz: 0,16

**03.07.290 Formstück-Kältedämmung Rohr DN100 Gebäude MW kaschiert Alufolie Rohrschale D 30mm 0,035W/(mK)**
*** wie Position 03.07.240
DN 100.
Menge: 11,000 St
Zeitansatz: 0,16

**03.07.300 Formstück-Kältedämmung Rohr DN125 Gebäude MW kaschiert Alufolie Rohrschale D 30mm 0,035W/(mK)**
*** wie Position 03.07.240
DN 125.
Menge: 9,000 St
Zeitansatz: 0,16

**03.07.310 Formstück-Kältedämmung Rohr DN32 Gebäude MW kaschiert Alufolie Rohrschale D 40mm 0,035W/(mK)**
*** Bezugsbeschreibung
Formstück-Kältedämmung (Bögen, T-Stücke, Reduzierungen und Muffen) DIN 4140 an haus- und betriebstechnischen Anlagen, an Rohrleitung, DN 32, im Gebäude, Dämmung aus Mineralwolle, kaschiert mit Aluminiumfolie, als Rohrschale, Dämmschichtdicke 40 mm, Brandverhaltensklasse DIN EN 13501-1 A2 -s1, d0 (nichtbrennbar), Wärmeleitfähigkeit 0,035 W/(mK) bei 0 Grad C Mitteltemperatur DIN EN 12667,
Mediumtemperatur in Grad C
13
Umgebungstemperatur in Grad C
26
relative Luftfeuchte in %
50
Arbeitshöhe des Montageortes bis 5,5 m über der Standfläche des hierfür erforderlichen Gerüstes, Gerüst wird gesondert vergütet.
Menge: 41,000 St
Zeitansatz: 0,16

**03.07.320 Formstück-Kältedämmung Rohr DN40 Gebäude MW kaschiert Alufolie Rohrschale D 50mm 0,035W/(mK)**
*** wie Position 03.07.310
DN 40
Dämmschichtdicke 50 mm.
Menge: 30,000 St
Zeitansatz: 0,16

**03.07.330 Formstück-Kältedämmung Rohr DN50 Gebäude MW kaschiert Alufolie Rohrschale D 60mm 0,035W/(mK)**
*** wie Position 03.07.310
DN 50
Dämmschichtdicke 60 mm.
Menge: 30,000 St
Zeitansatz: 0,16

**03.07.340 Formstück-Kältedämmung Rohr DN65 Gebäude MW kaschiert Alufolie Rohrschale D 70mm 0,035W/(mK)**
*** wie Position 03.07.310
DN 65
Dämmschichtdicke 70 mm.
Menge: 56,000 St
Zeitansatz: 0,16

**03.07.350 Formstück-Kältedämmung Rohr DN80 Gebäude MW kaschiert Alufolie Rohrschale D 100mm 0,035W/(mK)**
*** wie Position 03.07.310
DN 80
Dämmschichtdicke 100 mm.
Menge: 5,000 St
Zeitansatz: 0,16

**03.07.360 Formstück-Kältedämmung Rohr DN100 Gebäude MW kaschiert Alufolie Rohrschale D 100mm 0,035W/(mK)**
*** wie Position 03.07.310
DN 100
Dämmschichtdicke 100 mm.
Menge: 2,000 St
Zeitansatz: 0,16

*Hinweis: Kältedämmung Rohrleitungen und Formstücke Mineralwolle, alukaschiert mit Grobkornummantelung*
Kältedämmung Rohrleitungen und Formstücke Mineralwolle, alukaschiert mit Grobkornummantelung.

*Hinweis: Kältedämmung Rohrleitungen Mineralwolle, alukaschiert mit Grobkornummantelung*
Kältedämmung Rohrleitungen Mineralwolle, alukaschiert mit Grobkornummantelung.

**03.07.370 Kältedämmung Ummantelung Rohr DN15 Gebäude MW kaschiert Alufolie Rohrschale D 20mm 0,035W/(mK) Mantel Alu-Grobkorn-Folie**
*** Bezugsbeschreibung
STLB-Bau 2024-04 047
Kältedämmung einschl. Ummantelung DIN 4140 an haus- und betriebstechnischen Anlagen, an Rohrleitung, DN 15, im Gebäude, Dämmung aus Mineralwolle, kaschiert mit Aluminiumfolie, als Rohrschale, Dämmschichtdicke 20 mm, Brandverhaltensklasse DIN EN 13501-1 A2 -s1, d0 (nichtbrennbar), Wärmeleitfähigkeit 0,035 W/(mK) bei 0 Grad C Mitteltemperatur DIN EN 12667,
Mediumtemperatur in Grad C '13'

Umgebungstemperatur in Grad C '26'

relative Luftfeuchte in % '50'

Ummantelung aus Aluminium-Grobkorn-Folie, Arbeitshöhe des Montageortes bis 5,5 m über der Standfläche des hierfür erforderlichen Gerüstes, Gerüst wird gesondert vergütet.
Menge: 444,000 m
Zeitansatz: 0,20

**03.07.380 Kältedämmung Ummantelung Rohr DN20 Gebäude MW kaschiert Alufolie Rohrschale D 20mm 0,035W/(mK) Mantel Alu-Grobkorn-Folie**
*** wie Position 03.07.370
STLB-Bau 2024-04 047
DN 20
Mediumtemperatur in Grad C '13'
Umgebungstemperatur in Grad C '26'
relative Luftfeuchte in % '50'
Menge: 60,000 m
Zeitansatz: 0,20

**03.07.390 Kältedämmung Ummantelung Rohr DN25 Gebäude MW kaschiert Alufolie Rohrschale D 20mm 0,035W/(mK) Mantel Alu-Grobkorn-Folie**
*** wie Position 03.07.370
STLB-Bau 2024-04 047
DN 25
Mediumtemperatur in Grad C '13'
Umgebungstemperatur in Grad C '26'
relative Luftfeuchte in % '50'
Menge: 10,000 m
Zeitansatz: 0,21

**03.07.400 Kältedämmung Ummantelung Rohr DN32 Gebäude MW kaschiert Alufolie Rohrschale D 20mm 0,035W/(mK) Mantel Alu-Grobkorn-Folie**
*** wie Position 03.07.370
STLB-Bau 2024-04 047
DN 32
Mediumtemperatur in Grad C '13'
Umgebungstemperatur in Grad C '26'
relative Luftfeuchte in % '50'
Menge: 73,000 m
Zeitansatz: 0,21

**03.07.410 Kältedämmung Ummantelung Rohr DN40 Gebäude MW kaschiert Alufolie Rohrschale D 20mm 0,035W/(mK) Mantel Alu-Grobkorn-Folie**
*** wie Position 03.07.370
STLB-Bau 2024-04 047
DN 40
Mediumtemperatur in Grad C '13'
Umgebungstemperatur in Grad C '26'
relative Luftfeuchte in % '50'
Menge: 20,000 m
Zeitansatz: 0,22

**03.07.420 Kältedämmung Ummantelung Rohr DN20 Gebäude MW kaschiert Alufolie Rohrschale D 30mm 0,035W/(mK) Mantel Alu-Grobkorn-Folie**
*** Bezugsbeschreibung
STLB-Bau 2024-04 047
Kältedämmung einschl. Ummantelung DIN 4140 an haus- und betriebstechnischen Anlagen, an Rohrleitung, DN 20, im Gebäude, Dämmung aus Mineralwolle, kaschiert mit Aluminiumfolie, als Rohrschale, Dämmschichtdicke 30 mm, Brandverhaltensklasse DIN EN 13501-1 A2 -s1, d0 (nichtbrennbar), Wärmeleitfähigkeit 0,035 W/(mK) bei 0 Grad C Mitteltemperatur DIN EN 12667,
Mediumtemperatur in Grad C '13'

Umgebungstemperatur in Grad C '26'

relative Luftfeuchte in % '50'

Ummantelung aus Aluminium-Grobkorn-Folie, Arbeitshöhe des Montageortes bis 5,5 m über der Standfläche des hierfür erforderlichen Gerüstes, Gerüst wird gesondert vergütet.
Menge: 351,000 m
Zeitansatz: 0,22

**03.07.430 Kältedämmung Ummantelung Rohr DN25 Gebäude MW kaschiert Alufolie Rohrschale D 30mm 0,035W/(mK) Mantel Alu-Grobkorn-Folie**
*** wie Position 03.07.420
STLB-Bau 2024-04 047
DN 25
Mediumtemperatur in Grad C '13'
Umgebungstemperatur in Grad C '26'
relative Luftfeuchte in % '50'
Menge: 262,000 m
Zeitansatz: 0,22

**03.07.440 Kältedämmung Ummantelung Rohr DN50 Gebäude MW kaschiert Alufolie Rohrschale D 30mm 0,035W/(mK) Mantel Alu-Grobkorn-Folie**
*** wie Position 03.07.420
STLB-Bau 2024-04 047
DN 50
Mediumtemperatur in Grad C '13'
Umgebungstemperatur in Grad C '26'
relative Luftfeuchte in % '50'
Menge: 47,000 m
Zeitansatz: 0,24

**03.07.450 Kältedämmung Ummantelung Rohr DN65 Gebäude MW kaschiert Alufolie Rohrschale D 30mm 0,035W/(mK) Mantel Alu-Grobkorn-Folie**
*** wie Position 03.07.420
STLB-Bau 2024-04 047
DN 65
Mediumtemperatur in Grad C '13'
Umgebungstemperatur in Grad C '26'
relative Luftfeuchte in % '50'
Menge: 39,000 m
Zeitansatz: 0,25

**03.07.460 Kältedämmung Ummantelung Rohr DN80 Gebäude MW kaschiert Alufolie Rohrschale D 30mm 0,035W/(mK) Mantel Alu-Grobkorn-Folie**
*** wie Position 03.07.420
STLB-Bau 2024-04 047
DN 80
Mediumtemperatur in Grad C '13'
Umgebungstemperatur in Grad C '26'
relative Luftfeuchte in % '50'
Menge: 5,000 m
Zeitansatz: 0,26

**03.07.470 Kältedämmung Ummantelung Rohr DN100 Gebäude MW kaschiert Alufolie Rohrschale D 30mm 0,035W/(mK) Mantel Alu-Grobkorn-Folie**
*** wie Position 03.07.420
STLB-Bau 2024-04 047
DN 100
Mediumtemperatur in Grad C '13'
Umgebungstemperatur in Grad C '26'
relative Luftfeuchte in % '50'
Menge: 9,000 m
Zeitansatz: 0,28

**03.07.480 Kältedämmung Ummantelung Rohr DN125 Gebäude MW kaschiert Alufolie Rohrschale D 30mm 0,035W/(mK) Mantel Alu-Grobkorn-Folie**
*** wie Position 03.07.420
STLB-Bau 2024-04 047
DN 125
Mediumtemperatur in Grad C '13'
Umgebungstemperatur in Grad C '26'
relative Luftfeuchte in % '50'
Menge: 28,000 m
Zeitansatz: 0,30

**03.07.490 Kältedämmung Ummantelung Rohr DN32 Gebäude MW kaschiert Alufolie Rohrschale D 40mm 0,035W/(mK) Mantel Alu-Grobkorn-Folie**
*** Bezugsbeschreibung
STLB-Bau 2024-04 047
Kältedämmung einschl. Ummantelung DIN 4140 an haus- und betriebstechnischen Anlagen, an Rohrleitung, DN 32, im Gebäude, Dämmung aus Mineralwolle, kaschiert mit Aluminiumfolie, als Rohrschale, Dämmschichtdicke 40 mm, Brandverhaltensklasse DIN EN 13501-1 A2 -s1, d0 (nichtbrennbar), Wärmeleitfähigkeit 0,035 W/(mK) bei 0 Grad C Mitteltemperatur DIN EN 12667,
Mediumtemperatur in Grad C '13'

Umgebungstemperatur in Grad C '26'

relative Luftfeuchte in % '50'

Ummantelung aus Aluminium-Grobkorn-Folie, Arbeitshöhe des Montageortes bis 5,5 m über der Standfläche des hierfür erforderlichen Gerüstes, Gerüst wird gesondert vergütet.
Menge: 101,000 m
Zeitansatz: 0,24

**03.07.500 Kältedämmung Ummantelung Rohr DN40 Gebäude MW kaschiert Alufolie Rohrschale D 50mm 0,035W/(mK) Mantel Alu-Grobkorn-Folie**
*** wie Position 03.07.490
STLB-Bau 2024-04 047
DN 40
Dämmschichtdicke 50 mm
Mediumtemperatur in Grad C '13'
Umgebungstemperatur in Grad C '26'
relative Luftfeuchte in % '50'
Menge: 28,000 m
Zeitansatz: 0,26

**03.07.510 Kältedämmung Ummantelung Rohr DN50 Gebäude MW kaschiert Alufolie Rohrschale D 60mm 0,035W/(mK) Mantel Alu-Grobkorn-Folie**
*** wie Position 03.07.490
STLB-Bau 2024-04 047
DN 50
Dämmschichtdicke 60 mm
Mediumtemperatur in Grad C '13'
Umgebungstemperatur in Grad C '26'
relative Luftfeuchte in % '50'
Menge: 19,000 m
Zeitansatz: 0,28

**03.07.520 Kältedämmung Ummantelung Rohr DN65 Gebäude MW kaschiert Alufolie Rohrschale D 70mm 0,035W/(mK) Mantel Alu-Grobkorn-Folie**
*** wie Position 03.07.490
STLB-Bau 2024-04 047
DN 65
Dämmschichtdicke 70 mm
Mediumtemperatur in Grad C '13'
Umgebungstemperatur in Grad C '26'
relative Luftfeuchte in % '50'
Menge: 36,000 m
Zeitansatz: 0,31

**03.07.530 Kältedämmung Ummantelung Rohr DN80 Gebäude MW kaschiert Alufolie Rohrschale D 100mm 0,035W/(mK) Mantel Alu-Grobkorn-Folie**
*** Bezugsbeschreibung
STLB-Bau 2024-04 047
Kältedämmung einschl. Ummantelung DIN 4140 an haus- und betriebstechnischen Anlagen, an Rohrleitung, DN 80, im Gebäude, Dämmung aus Mineralwolle, kaschiert mit Aluminiumfolie, als Rohrschale, Dämmschichtdicke 100 mm, Brandverhaltensklasse DIN EN 13501-1 A2 -s1, d0 (nichtbrennbar), Wärmeleitfähigkeit 0,035 W/(mK) bei 0 Grad C Mitteltemperatur DIN EN 12667,
Mediumtemperatur in Grad C '13'

Umgebungstemperatur in Grad C '26'

relative Luftfeuchte in % '50'

Ummantelung aus Aluminium-Grobkorn-Folie, Arbeitshöhe des Montageortes bis 5,5 m über der Standfläche des hierfür erforderlichen Gerüstes, Gerüst wird gesondert vergütet.
Menge: 5,000 m
Zeitansatz: 0,36

**03.07.540 Kältedämmung Ummantelung Rohr DN100 Gebäude MW kaschiert Alufolie Rohrschale D 100mm 0,035W/(mK) Mantel Alu-Grobkorn-Folie**
*** wie Position 03.07.530
STLB-Bau 2024-04 047
DN 100
Mediumtemperatur in Grad C '13'
Umgebungstemperatur in Grad C '26'
relative Luftfeuchte in % '50'
Menge: 1,000 m
Zeitansatz: 0,38

*Hinweis: Kältedämmung Formstücke Mineralwolle, alukaschiert mit Grobkornummantelung*
Kältedämmung Formstücke Mineralwolle, alukaschiert mit Grobkornummantelung.
In den folgenden Positionen wird die Dämmung aller einge- bauten Formstücke (Bögen, T-Stücke, Reduzierungen und Muffen) nach Dimension zusammen in einer Position erfasst.

**03.07.550 Formstück-Kältedämmung Ummantelung Rohr DN15 Gebäude MW kaschiert Alufolie Rohrschale D 20mm 0,035W/(mK) Mantel Alu-Grobkorn-Folie**
*** Bezugsbeschreibung
Formstück-Kältedämmung (Bögen, T-Stücke, Reduzierungen und Muffen) DIN 4140 an haus- und betriebstechnischen Anlagen, an Rohrleitung, DN 15, im Gebäude, Dämmung aus Mineralwolle, kaschiert mit Aluminiumfolie, als Rohrschale, Dämmschichtdicke 20 mm, Brandverhaltensklasse DIN EN 13501-1 A2 -s1, d0 (nichtbrennbar), Wärmeleitfähigkeit 0,035 W/(mK) bei 0 Grad C Mitteltemperatur DIN EN 12667,
Mediumtemperatur in Grad C
13
Umgebungstemperatur in Grad C
26
relative Luftfeuchte in %
50
Ummantelung aus Aluminium-Grobkorn-Folie,
Arbeitshöhe des Montageortes bis 5,5 m über der Standfläche des hierfür erforderlichen Gerüstes, Gerüst wird gesondert vergütet.
Menge: 52,000 St
Zeitansatz: 0,16

**03.07.560 Formstück-Kältedämmung Ummantelung Rohr DN20 Gebäude MW kaschiert Alufolie Rohrschale D 20mm 0,035W/(mK) Mantel Alu-Grobkorn-Folie**
*** wie Position 03.07.550
DN 20.
Menge: 1,000 St
Zeitansatz: 0,16

**03.07.570 Formstück-Kältedämmung Ummantelung Rohr DN25 Gebäude MW kaschiert Alufolie Rohrschale D 20mm 0,035W/(mK) Mantel Alu-Grobkorn-Folie**
*** wie Position 03.07.550
DN 25.
Menge: 2,000 St
Zeitansatz: 0,16

**03.07.580 Formstück-Kältedämmung Ummantelung Rohr DN32 Gebäude MW kaschiert Alufolie Rohrschale D 20mm 0,035W/(mK) Mantel Alu-Grobkorn-Folie**
*** wie Position 03.07.550
DN 32.
Menge: 8,000 St
Zeitansatz: 0,16

**03.07.590 Formstück-Kältedämmung Ummantelung Rohr DN40 Gebäude MW kaschiert Alufolie Rohrschale D 20mm 0,035W/(mK) Mantel Alu-Grobkorn-Folie**
*** wie Position 03.07.550
DN 40.
Menge: 6,000 St
Zeitansatz: 0,16

**03.07.600 Formstück-Kältedämmung Ummantelung Rohr DN20 Gebäude MW kaschiert Alufolie Rohrschale D 30mm 0,035W/(mK) Mantel Alu-Grobkorn-Folie**
*** Bezugsbeschreibung
Formstück-Kältedämmung (Bögen, T-Stücke, Reduzierungen und Muffen) DIN 4140 an haus- und betriebstechnischen Anlagen, an Rohrleitung, DN 20, im Gebäude, Dämmung aus Mineralwolle, kaschiert mit Aluminiumfolie, als Rohrschale, Dämmschichtdicke 30 mm, Brandverhaltensklasse DIN EN 13501-1 A2 -s1, d0 (nichtbrennbar), Wärmeleitfähigkeit 0,035 W/(mK) bei 0 Grad C Mitteltemperatur DIN EN 12667,
Mediumtemperatur in Grad C
13
Umgebungstemperatur in Grad C
26
relative Luftfeuchte in %
50
Ummantelung aus Aluminium-Grobkorn-Folie,
Arbeitshöhe des Montageortes bis 5,5 m über der Standfläche des hierfür erforderlichen Gerüstes, Gerüst wird gesondert vergütet.
Menge: 6,000 St
Zeitansatz: 0,16

**03.07.610 Formstück-Kältedämmung Ummantelung Rohr DN25 Gebäude MW kaschiert Alufolie Rohrschale D 30mm 0,035W/(mK) Mantel Alu-Grobkorn-Folie**
*** wie Position 03.07.600
DN 25.
Menge: 41,000 St
Zeitansatz: 0,16

**03.07.620 Formstück-Kältedämmung Ummantelung Rohr DN50 Gebäude MW kaschiert Alufolie Rohrschale D 30mm 0,035W/(mK) Mantel Alu-Grobkorn-Folie**
*** wie Position 03.07.600
DN 50.
Menge: 22,000 St
Zeitansatz: 0,16

**03.07.630 Formstück-Kältedämmung Ummantelung Rohr DN65 Gebäude MW kaschiert Alufolie Rohrschale D 30mm 0,035W/(mK) Mantel Alu-Grobkorn-Folie**
*** wie Position 03.07.600
DN 65.
Menge: 17,000 St
Zeitansatz: 0,16

**03.07.640 Formstück-Kältedämmung Ummantelung Rohr DN80 Gebäude MW kaschiert Alufolie Rohrschale D 30mm 0,035W/(mK) Mantel Alu-Grobkorn-Folie**
*** wie Position 03.07.600
DN 80.
Menge: 3,000 St
Zeitansatz: 0,16

**03.07.650 Formstück-Kältedämmung Ummantelung Rohr DN100 Gebäude MW kaschiert Alufolie Rohrschale D 30mm 0,035W/(mK) Mantel Alu-Grobkorn-Folie**
*** wie Position 03.07.600
DN 100.
Menge: 6,000 St
Zeitansatz: 0,16

**03.07.660 Formstück-Kältedämmung Ummantelung Rohr DN125 Gebäude MW kaschiert Alufolie Rohrschale D 30mm 0,035W/(mK) Mantel Alu-Grobkorn-Folie**
*** wie Position 03.07.600
DN 125.
Menge: 5,000 St
Zeitansatz: 0,16

**03.07.670 Formstück-Kältedämmung Ummantelung Rohr DN32 Gebäude MW kaschiert Alufolie Rohrschale D 40mm 0,035W/(mK) Mantel Alu-Grobkorn-Folie**
*** Bezugsbeschreibung
Formstück-Kältedämmung (Bögen, T-Stücke, Reduzierungen und Muffen) DIN 4140 an haus- und betriebstechnischen Anlagen, an Rohrleitung, DN 32, im Gebäude, Dämmung aus Mineralwolle, kaschiert mit Aluminiumfolie, als Rohrschale, Dämmschichtdicke 40 mm, Brandverhaltensklasse DIN EN 13501-1 A2 -s1, d0 (nichtbrennbar), Wärmeleitfähigkeit 0,035 W/(mK) bei 0 Grad C Mitteltemperatur DIN EN 12667,
Mediumtemperatur in Grad C
13
Umgebungstemperatur in Grad C
26
relative Luftfeuchte in %
50
Ummantelung aus Aluminium-Grobkorn-Folie,
Arbeitshöhe des Montageortes bis 5,5 m über der Standfläche des hierfür erforderlichen Gerüstes, Gerüst wird gesondert vergütet.
Menge: 12,000 St
Zeitansatz: 0,16

**03.07.680 Formstück-Kältedämmung Ummantelung Rohr DN40 Gebäude MW kaschiert Alufolie Rohrschale D 50mm 0,035W/(mK) Mantel Alu-Grobkorn-Folie**
*** wie Position 03.07.670
DN 40
Dämmschichtdicke 50 mm.
Menge: 9,000 St
Zeitansatz: 0,16

**03.07.690 Formstück-Kältedämmung Ummantelung Rohr DN50 Gebäude MW kaschiert Alufolie Rohrschale D 60mm 0,035W/(mK) Mantel Alu-Grobkorn-Folie**
*** wie Position 03.07.670
DN 50
Dämmschichtdicke 60 mm.
Menge: 8,000 St
Zeitansatz: 0,16

**03.07.700 Formstück-Kältedämmung Ummantelung Rohr DN65 Gebäude MW kaschiert Alufolie Rohrschale D 70mm 0,035W/(mK) Mantel Alu-Grobkorn-Folie**
*** wie Position 03.07.670
DN 65
Dämmschichtdicke 70 mm.
Menge: 16,000 St
Zeitansatz: 0,16

**03.07.710 Formstück-Kältedämmung Ummantelung Rohr DN80 Gebäude MW kaschiert Alufolie Rohrschale D 100mm 0,035W/(mK) Mantel Alu-Grobkorn-Folie**
*** wie Position 03.07.670
DN 80
Dämmschichtdicke 100 mm.
Menge: 3,000 St
Zeitansatz: 0,16

**03.07.720 Formstück-Kältedämmung Ummantelung Rohr DN100 Gebäude MW kaschiert Alufolie Rohrschale D 100mm 0,035W/(mK) Mantel Alu-Grobkorn-Folie**
*** wie Position 03.07.670
DN 100
Dämmschichtdicke 100 mm.
Menge: 1,000 St
Zeitansatz: 0,16

*Hinweis: Kältedämmung Rohrleitungen und Formstücke Mineralwolle, alukaschiert mit Ummantelung aus nichtprofiliertem Blech*

*Hinweis: Kältedämmung Rohrleitungen Mineralwolle, alukaschiert mit Ummantelung aus nichtprofiliertem Blech*

**03.07.730 Kältedämmung Ummantelung Rohr DN15 Gebäude MW kaschiert Alufolie Rohrschale D 20mm 0,035W/(mK) Mantel Blech Stahl verz**
*** Bezugsbeschreibung
STLB-Bau 2024-04 047
Kältedämmung einschl. Ummantelung DIN 4140 an haus- und betriebstechnischen Anlagen, an Rohrleitung, DN 15, im Gebäude, Dämmung aus Mineralwolle, kaschiert mit Aluminiumfolie, als Rohrschale, Dämmschichtdicke 20 mm, Brandverhaltensklasse DIN EN 13501-1 A2 -s1, d0 (nichtbrennbar), Wärmeleitfähigkeit 0,035 W/(mK) bei 0 Grad C Mitteltemperatur DIN EN 12667,
Mediumtemperatur in Grad C '13'

Umgebungstemperatur in Grad C '26'

relative Luftfeuchte in % '50'

Ummantelung aus nichtprofiliertem Blech, Stahl, feuerverzinkt, Blechdicke 0,6 mm, Überlappungen verschrauben, Arbeitshöhe des Montageortes bis 5,5 m über der Standfläche des hierfür erforderlichen Gerüstes, Gerüst wird gesondert vergütet.
Menge: 220,000 m
Zeitansatz: 0,24

**03.07.740 Kältedämmung Ummantelung Rohr DN20 Gebäude MW kaschiert Alufolie Rohrschale D 20mm 0,035W/(mK) Mantel Blech Stahl verz**
*** wie Position 03.07.730
STLB-Bau 2024-04 047
DN 20
Mediumtemperatur in Grad C '13'
Umgebungstemperatur in Grad C '26'
relative Luftfeuchte in % '50'
Menge: 30,000 m
Zeitansatz: 0,25

**03.07.750 Kältedämmung Ummantelung Rohr DN25 Gebäude MW kaschiert Alufolie Rohrschale D 20mm 0,035W/(mK) Mantel Blech Stahl verz**
*** wie Position 03.07.730
STLB-Bau 2024-04 047
DN 25
Mediumtemperatur in Grad C '13'
Umgebungstemperatur in Grad C '26'
relative Luftfeuchte in % '50'
Menge: 5,000 m
Zeitansatz: 0,25

**03.07.760 Kältedämmung Ummantelung Rohr DN32 Gebäude MW kaschiert Alufolie Rohrschale D 20mm 0,035W/(mK) Mantel Blech Stahl verz**
*** wie Position 03.07.730
STLB-Bau 2024-04 047
DN 32
Mediumtemperatur in Grad C '13'
Umgebungstemperatur in Grad C '26'
relative Luftfeuchte in % '50'
Menge: 36,000 m
Zeitansatz: 0,26

**03.07.770 Kältedämmung Ummantelung Rohr DN40 Gebäude MW kaschiert Alufolie Rohrschale D 20mm 0,035W/(mK) Mantel Blech Stahl verz**
*** wie Position 03.07.730
STLB-Bau 2024-04 047
DN 40
Mediumtemperatur in Grad C '13'
Umgebungstemperatur in Grad C '26'
relative Luftfeuchte in % '50'
Menge: 10,000 m
Zeitansatz: 0,28

**03.07.780 Kältedämmung Ummantelung Rohr DN20 Gebäude MW kaschiert Alufolie Rohrschale D 30mm 0,035W/(mK) Mantel Blech Stahl verz**
*** Bezugsbeschreibung
STLB-Bau 2024-04 047
Kältedämmung einschl. Ummantelung DIN 4140 an haus- und betriebstechnischen Anlagen, an Rohrleitung, DN 20, im Gebäude, Dämmung aus Mineralwolle, kaschiert mit Aluminiumfolie, als Rohrschale, Dämmschichtdicke 30 mm, Brandverhaltensklasse DIN EN 13501-1 A2 -s1, d0 (nichtbrennbar), Wärmeleitfähigkeit 0,035 W/(mK) bei 0 Grad C Mitteltemperatur DIN EN 12667,
Mediumtemperatur in Grad C '13'

Umgebungstemperatur in Grad C '26'

relative Luftfeuchte in % '50'

Ummantelung aus nichtprofiliertem Blech, Stahl, feuerverzinkt, Blechdicke 0,6 mm, Überlappungen verschrauben, Arbeitshöhe des Montageortes bis 5,5 m über der Standfläche des hierfür erforderlichen Gerüstes, Gerüst wird gesondert vergütet.
Menge: 176,000 m
Zeitansatz: 0,27

**03.07.790 Kältedämmung Ummantelung Rohr DN25 Gebäude MW kaschiert Alufolie Rohrschale D 30mm 0,035W/(mK) Mantel Blech Stahl verz**
*** wie Position 03.07.780
STLB-Bau 2024-04 047
DN 25
Mediumtemperatur in Grad C '13'
Umgebungstemperatur in Grad C '26'
relative Luftfeuchte in % '50'
Menge: 131,000 m
Zeitansatz: 0,28

**03.07.800 Kältedämmung Ummantelung Rohr DN50 Gebäude MW kaschiert Alufolie Rohrschale D 30mm 0,035W/(mK) Mantel Blech Stahl verz**
*** wie Position 03.07.780
STLB-Bau 2024-04 047
DN 50
Mediumtemperatur in Grad C '13'
Umgebungstemperatur in Grad C '26'
relative Luftfeuchte in % '50'
Menge: 23,000 m
Zeitansatz: 0,32

**03.07.810 Kältedämmung Ummantelung Rohr DN65 Gebäude MW kaschiert Alufolie Rohrschale D 30mm 0,035W/(mK) Mantel Blech Stahl verz**
*** wie Position 03.07.780
STLB-Bau 2024-04 047
DN 65
Mediumtemperatur in Grad C '13'
Umgebungstemperatur in Grad C '26'
relative Luftfeuchte in % '50'
Menge: 270,000 m
Zeitansatz: 0,34

**03.07.820 Kältedämmung Ummantelung Rohr DN80 Gebäude MW kaschiert Alufolie Rohrschale D 30mm 0,035W/(mK) Mantel Blech Stahl verz**
*** wie Position 03.07.780
STLB-Bau 2024-04 047
DN 80
Mediumtemperatur in Grad C '13'
Umgebungstemperatur in Grad C '26'
relative Luftfeuchte in % '50'
Menge: 32,000 m
Zeitansatz: 0,36

**03.07.830 Kältedämmung Ummantelung Rohr DN100 Gebäude MW kaschiert Alufolie Rohrschale D 30mm 0,035W/(mK) Mantel Blech Stahl verz**
*** wie Position 03.07.780
STLB-Bau 2024-04 047
DN 100
Mediumtemperatur in Grad C '13'
Umgebungstemperatur in Grad C '26'
relative Luftfeuchte in % '50'
Menge: 63,000 m
Zeitansatz: 0,39

**03.07.840 Kältedämmung Ummantelung Rohr DN125 Gebäude MW kaschiert Alufolie Rohrschale D 30mm 0,035W/(mK) Mantel Blech Stahl verz**
*** wie Position 03.07.780
STLB-Bau 2024-04 047
DN 125
Mediumtemperatur in Grad C '13'
Umgebungstemperatur in Grad C '26'
relative Luftfeuchte in % '50'
Menge: 193,000 m
Zeitansatz: 0,43

**03.07.850 Kältedämmung Ummantelung Rohr DN32 Gebäude MW kaschiert Alufolie Rohrschale D 40mm 0,035W/(mK) Mantel Blech Stahl verz**
*** Bezugsbeschreibung
STLB-Bau 2024-04 047
Kältedämmung einschl. Ummantelung DIN 4140 an haus- und betriebstechnischen Anlagen, an Rohrleitung, DN 32, im Gebäude, Dämmung aus Mineralwolle, kaschiert mit Aluminiumfolie, als Rohrschale, Dämmschichtdicke 40 mm, Brandverhaltensklasse DIN EN 13501-1 A2 -s1, d0 (nichtbrennbar), Wärmeleitfähigkeit 0,035 W/(mK) bei 0 Grad C Mitteltemperatur DIN EN 12667,
Mediumtemperatur in Grad C '13'

Umgebungstemperatur in Grad C '26'

relative Luftfeuchte in % '50'

Ummantelung aus nichtprofiliertem Blech, Stahl, feuerverzinkt, Blechdicke 0,6 mm, Überlappungen verschrauben, Arbeitshöhe des Montageortes bis 5,5 m über der Standfläche des hierfür erforderlichen Gerüstes, Gerüst wird gesondert vergütet.
Menge: 51,000 m
Zeitansatz: 0,32

**03.07.860 Kältedämmung Ummantelung Rohr DN40 Gebäude MW kaschiert Alufolie Rohrschale D 50mm 0,035W/(mK) Mantel Blech Stahl verz**
*** wie Position 03.07.850
STLB-Bau 2024-04 047
DN 40
Dämmschichtdicke 50 mm
Mediumtemperatur in Grad C '13'
Umgebungstemperatur in Grad C '26'
relative Luftfeuchte in % '50'
Menge: 14,000 m
Zeitansatz: 0,36

**03.07.870 Kältedämmung Ummantelung Rohr DN50 Gebäude MW kaschiert Alufolie Rohrschale D 60mm 0,035W/(mK) Mantel Blech Stahl verz**
*** wie Position 03.07.850
STLB-Bau 2024-04 047
DN 50
Dämmschichtdicke 60 mm
Mediumtemperatur in Grad C '13'
Umgebungstemperatur in Grad C '26'
relative Luftfeuchte in % '50'
Menge: 9,000 m
Zeitansatz: 0,41

**03.07.880 Kältedämmung Ummantelung Rohr DN65 Gebäude MW kaschiert Alufolie Rohrschale D 70mm 0,035W/(mK) Mantel Blech Stahl verz**
*** wie Position 03.07.850
STLB-Bau 2024-04 047
DN 65
Dämmschichtdicke 70 mm
Mediumtemperatur in Grad C '13'
Umgebungstemperatur in Grad C '26'
relative Luftfeuchte in % '50'
Menge: 251,000 m
Zeitansatz: 0,46

**03.07.890 Kältedämmung Ummantelung Rohr DN80 Gebäude MW kaschiert Alufolie Rohrschale D 100mm 0,035W/(mK) Mantel Blech Stahl verz**
*** Bezugsbeschreibung
STLB-Bau 2024-04 047
Kältedämmung einschl. Ummantelung DIN 4140 an haus- und betriebstechnischen Anlagen, an Rohrleitung, DN 80, im Gebäude, Dämmung aus Mineralwolle, kaschiert mit Aluminiumfolie, als Rohrschale, Dämmschichtdicke 100 mm, Brandverhaltensklasse DIN EN 13501-1 A2 -s1, d0 (nichtbrennbar), Wärmeleitfähigkeit 0,035 W/(mK) bei 0 Grad C Mitteltemperatur DIN EN 12667,
Mediumtemperatur in Grad C '13'

Umgebungstemperatur in Grad C '26'

relative Luftfeuchte in % '50'

Ummantelung aus nichtprofiliertem Blech, Stahl, feuerverzinkt, Blechdicke 0,6 mm, Überlappungen verschrauben, Arbeitshöhe des Montageortes bis 5,5 m über der Standfläche des hierfür erforderlichen Gerüstes, Gerüst wird gesondert vergütet.
Menge: 32,000 m
Zeitansatz: 0,56

**03.07.900 Kältedämmung Ummantelung Rohr DN100 Gebäude MW kaschiert Alufolie Rohrschale D 100mm 0,035W/(mK) Mantel Blech Stahl verz**
*** wie Position 03.07.890
STLB-Bau 2024-04 047
DN 100
Mediumtemperatur in Grad C '13'
Umgebungstemperatur in Grad C '26'
relative Luftfeuchte in % '50'
Menge: 9,000 m
Zeitansatz: 0,59

*Hinweis: Kältedämmung Formstücke Mineralwolle, alukaschiert mit Ummantelung aus nichtprofiliertem Blech*
Kältedämmung Formstücke Mineralwolle, alukaschiert mit Ummantelung aus nichtprofiliertem Blech.
In den folgenden Positionen wird die Dämmung aller einge- bauten Formstücke (Bögen, T-Stücke, Reduzierungen und Muffen) nach Dimension zusammen in einer Position erfasst.

**03.07.910 Formstück-Kältedämmung Ummantelung Rohr DN15 Gebäude MW kaschiert Alufolie Rohrschale D 20mm 0,035W/(mK) Mantel Blech Stahl verz**
*** Bezugsbeschreibung
Formstück-Kältedämmung (Bögen, T-Stücke, Reduzierungen und Muffen) DIN 4140 an haus- und betriebstechnischen Anlagen, an Rohrleitung, DN 15, im Gebäude, Dämmung aus Mineralwolle, kaschiert mit Aluminiumfolie, als Rohrschale, Dämmschichtdicke 20 mm, Brandverhaltensklasse DIN EN 13501-1 A2 -s1, d0 (nichtbrennbar), Wärmeleitfähigkeit 0,035 W/(mK) bei 0 Grad C Mitteltemperatur DIN EN 12667,
Mediumtemperatur in Grad C
13
Umgebungstemperatur in Grad C
26
relative Luftfeuchte in %
50
Ummantelung aus nichtprofiliertem Blech, Stahl, feuerverzinkt, Blechdicke 0,6 mm, Überlappungen verschrauben,
Arbeitshöhe des Montageortes bis 5,5 m über der Standfläche des hierfür erforderlichen Gerüstes, Gerüst wird gesondert vergütet.
Menge: 26,000 St
Zeitansatz: 0,16

**03.07.920 Formstück-Kältedämmung Ummantelung Rohr DN20 Gebäude MW kaschiert Alufolie Rohrschale D 20mm 0,035W/(mK) Mantel Blech Stahl verz**
*** wie Position 03.07.910
DN 20.
Menge: 1,000 St
Zeitansatz: 0,16

**03.07.930 Formstück-Kältedämmung Ummantelung Rohr DN25 Gebäude MW kaschiert Alufolie Rohrschale D 20mm 0,035W/(mK) Mantel Blech Stahl verz**
*** wie Position 03.07.910
DN 25.
Menge: 1,000 St
Zeitansatz: 0,16

**03.07.940 Formstück-Kältedämmung Ummantelung Rohr DN32 Gebäude MW kaschiert Alufolie Rohrschale D 20mm 0,035W/(mK) Mantel Blech Stahl verz**
*** wie Position 03.07.910
DN 32.
Menge: 4,000 St
Zeitansatz: 0,16

**03.07.950 Formstück-Kältedämmung Ummantelung Rohr DN40 Gebäude MW kaschiert Alufolie Rohrschale D 20mm 0,035W/(mK) Mantel Blech Stahl verz**
*** wie Position 03.07.910
DN 40.
Menge: 3,000 St
Zeitansatz: 0,16

**03.07.960 Formstück-Kältedämmung Ummantelung Rohr DN20 Gebäude MW kaschiert Alufolie Rohrschale D 30mm 0,035W/(mK) Mantel Blech Stahl verz**
*** Bezugsbeschreibung
Formstück-Kältedämmung (Bögen, T-Stücke, Reduzierungen und Muffen) DIN 4140 an haus- und betriebstechnischen Anlagen, an Rohrleitung, DN 20, im Gebäude, Dämmung aus Mineralwolle, kaschiert mit Aluminiumfolie, als Rohrschale, Dämmschichtdicke 30 mm, Brandverhaltensklasse DIN EN 13501-1 A2 -s1, d0 (nichtbrennbar), Wärmeleitfähigkeit 0,035 W/(mK) bei 0 Grad C Mitteltemperatur DIN EN 12667,
Mediumtemperatur in Grad C
13
Umgebungstemperatur in Grad C
26
relative Luftfeuchte in %
50
Ummantelung aus nichtprofiliertem Blech, Stahl, feuerverzinkt, Blechdicke 0,6 mm, Überlappungen verschrauben,
Arbeitshöhe des Montageortes bis 5,5 m über der Standfläche des hierfür erforderlichen Gerüstes, Gerüst wird gesondert vergütet.
Menge: 3,000 St
Zeitansatz: 0,16

**03.07.970 Formstück-Kältedämmung Ummantelung Rohr DN25 Gebäude MW kaschiert Alufolie Rohrschale D 30mm 0,035W/(mK) Mantel Blech Stahl verz**
*** wie Position 03.07.960
DN 25.
Menge: 20,000 St
Zeitansatz: 0,16

**03.07.980 Formstück-Kältedämmung Ummantelung Rohr DN50 Gebäude MW kaschiert Alufolie Rohrschale D 30mm 0,035W/(mK) Mantel Blech Stahl verz**
*** wie Position 03.07.960
DN 50.
Menge: 11,000 St
Zeitansatz: 0,16

**03.07.990 Formstück-Kältedämmung Ummantelung Rohr DN65 Gebäude MW kaschiert Alufolie Rohrschale D 30mm 0,035W/(mK) Mantel Blech Stahl verz**
*** wie Position 03.07.960
DN 65.
Menge: 9,000 St
Zeitansatz: 0,16

**03.07.1000 Formstück-Kältedämmung Ummantelung Rohr DN80 Gebäude MW kaschiert Alufolie Rohrschale D 30mm 0,035W/(mK) Mantel Blech Stahl verz**
*** wie Position 03.07.960
DN 80.
Menge: 18,000 St
Zeitansatz: 0,16

**03.07.1010 Formstück-Kältedämmung Ummantelung Rohr DN100 Gebäude MW kaschiert Alufolie Rohrschale D 30mm 0,035W/(mK) Mantel Blech Stahl verz**
*** wie Position 03.07.960
DN 100.
Menge: 39,000 St
Zeitansatz: 0,16

**03.07.1020 Formstück-Kältedämmung Ummantelung Rohr DN125 Gebäude MW kaschiert Alufolie Rohrschale D 30mm 0,035W/(mK) Mantel Blech Stahl verz**
*** wie Position 03.07.960
DN 125.
Menge: 32,000 St
Zeitansatz: 0,16

**03.07.1030 Formstück-Kältedämmung Ummantelung Rohr DN32 Gebäude MW kaschiert Alufolie Rohrschale D 40mm 0,035W/(mK) Mantel Blech Stahl verz**
*** Bezugsbeschreibung
Formstück-Kältedämmung (Bögen, T-Stücke, Reduzierungen und Muffen) DIN 4140 an haus- und betriebstechnischen Anlagen, an Rohrleitung, DN 32, im Gebäude, Dämmung aus Mineralwolle, kaschiert mit Aluminiumfolie, als Rohrschale, Dämmschichtdicke 40 mm, Brandverhaltensklasse DIN EN 13501-1 A2 -s1, d0 (nichtbrennbar), Wärmeleitfähigkeit 0,035 W/(mK) bei 0 Grad C Mitteltemperatur DIN EN 12667,
Mediumtemperatur in Grad C
13
Umgebungstemperatur in Grad C
26
relative Luftfeuchte in %
50
Ummantelung aus nichtprofiliertem Blech, Stahl, feuerverzinkt, Blechdicke 0,6 mm, Überlappungen verschrauben,
Arbeitshöhe des Montageortes bis 5,5 m über der Standfläche des hierfür erforderlichen Gerüstes, Gerüst wird gesondert vergütet.
Menge: 12,000 St
Zeitansatz: 0,16

**03.07.1040 Formstück-Kältedämmung Ummantelung Rohr DN40 Gebäude MW kaschiert Alufolie Rohrschale D 50mm 0,035W/(mK) Mantel Blech Stahl verz**
*** wie Position 03.07.1030
DN 40
Dämmschichtdicke 50 mm.
Menge: 6,000 St
Zeitansatz: 0,16

**03.07.1050 Formstück-Kältedämmung Ummantelung Rohr DN50 Gebäude MW kaschiert Alufolie Rohrschale D 60mm 0,035W/(mK) Mantel Blech Stahl verz**
*** wie Position 03.07.1030
DN 50
Dämmschichtdicke 60 mm.
Menge: 4,000 St
Zeitansatz: 0,16

**03.07.1060 Formstück-Kältedämmung Ummantelung Rohr DN65 Gebäude MW kaschiert Alufolie Rohrschale D 70mm 0,035W/(mK) Mantel Blech Stahl verz**
*** wie Position 03.07.1030
DN 65
Dämmschichtdicke 70 mm.
Menge: 8,000 St
Zeitansatz: 0,16

**03.07.1070 Formstück-Kältedämmung Ummantelung Rohr DN80 Gebäude MW kaschiert Alufolie Rohrschale D 100mm 0,035W/(mK) Mantel Blech Stahl verz**
*** wie Position 03.07.1030
DN 80
Dämmschichtdicke 100 mm.
Menge: 18,000 St
Zeitansatz: 0,16

**03.07.1080 Formstück-Kältedämmung Ummantelung Rohr DN100 Gebäude MW kaschiert Alufolie Rohrschale D 100mm 0,035W/(mK) Mantel Blech Stahl verz**
*** wie Position 03.07.1030
DN 100
Dämmschichtdicke 100 mm.
Menge: 5,000 St
Zeitansatz: 0,16

#### Bereich 03.08 KG 434 Kälteanlagen - Kälteverteilung - Brandschutz

**03.08.10 Brandschutzabschottung Rohr Stahl R90 AD 22,0mm Gebäude Wand D 150-300mm**
*** Bezugsbeschreibung
Brandschutzabschottung von Rohrleitung aus Stahl, mit allgemeinem bauaufsichtlichen Prüfzeugnis/allgemeiner bauaufsichtlicher Zulassung, Feuerwiderstandsklasse R 90 DIN EN 13501-2,
Rohrleitung mit vorh. Wärmedämmung, Rohraußendur- chmesser 22,0 mm, Dämmung aus Mineralwolle, Baustoffklasse DIN 4102-1 A (nichtbrennbar), Verlegung im Gebäude, mit Kennzeichnungsschild, Arbeitshöhe des Montageortes bis 5,5 m über der Standfläche des hierfür erforderlichen Gerüstes, Gerüst wird gesondert vergütet, Wand aus Stahlbeton, Dicke 150 mm bis 300 mm, runder Durchbruch ohne Hüllrohr, freier Ringspalt im Durchbruch bis 15 mm, Spalt füllen mit Brandschutzmörtel.
Menge: 15,000 St
Zeitansatz: 0,90

**03.08.20 Brandschutzabschottung Rohr Stahl R90 AD 35,0mm Gebäude Wand D 150-300mm**
*** wie Position 03.08.10
Rohraußendurchmesser 35,0 mm,
Menge: 30,000 St
Zeitansatz: 0,90

**03.08.30 Brandschutzabschottung Rohr Stahl R90 AD 42,0mm Gebäude Wand D 150-300mm**
*** wie Position 03.08.10
Rohraußendurchmesser 42,0 mm.
Menge: 21,000 St
Zeitansatz: 0,90

**03.08.40 Brandschutzabschottung Rohr Stahl R90 AD 48,0mm Gebäude Wand D 150-300mm**
*** wie Position 03.08.10
Rohraußendurchmesser 48,0 mm,
Menge: 3,000 St
Zeitansatz: 0,90

**03.08.50 Brandschutzabschottung Rohr Stahl R90 AD 60,3mm Gebäude Wand D 150-300mm**
*** wie Position 03.08.10
Rohraußendurchmesser 60,3 mm,
Menge: 1,000 St
Zeitansatz: 0,90

**03.08.60 Brandschutzabschottung Rohr Stahl R90 AD 76,1mm Gebäude Wand D 150-300mm**
*** wie Position 03.08.10
Rohraußendurchmesser 76,1 mm,
Menge: 6,000 St
Zeitansatz: 0,90

**03.08.70 Brandschutzabschottung Rohr Stahl R90 AD 88,9mm Gebäude Wand D 150-300mm**
*** wie Position 03.08.10
Rohraußendurchmesser 88,9 mm,
Menge: 3,000 St
Zeitansatz: 0,90

**03.08.80 Brandschutzabschottung Rohr Stahl R90 AD 22,0mm Gebäude Wand D 100-150mm**
*** Bezugsbeschreibung
Brandschutzabschottung von Rohrleitung aus Stahl, mit allgemeinem bauaufsichtlichen Prüfzeugnis/allgemeiner bauaufsichtlicher Zulassung, Feuerwiderstandsklasse R 90 DIN EN 13501-2,
Rohrleitung mit vorh. Wärmedämmung, Rohraußendur- chmesser 22,0 mm, Dämmung aus Mineralwolle, Baustoffklasse DIN 4102-1 A (nichtbrennbar), Verlegung im Gebäude, mit Kennzeichnungsschild, Arbeitshöhe des Montageortes bis 5,5 m über der Standfläche des hierfür erforderlichen Gerüstes, Gerüst wird gesondert vergütet, Wand aus Gipskarton, Dicke 100 mm bis 150 mm, runder Durchbruch ohne Hüllrohr, freier Ringspalt im Durchbruch bis 15 mm, Spalt füllen mit Brandschutzmörtel.
Menge: 8,000 St
Zeitansatz: 0,90

**03.08.90 Brandschutzabschottung Rohr Stahl R90 AD 35,0mm Gebäude Wand D 100-150mm**
*** wie Position 03.08.80
Rohraußendurchmesser 35,0 mm,
Menge: 10,000 St
Zeitansatz: 0,90

**03.08.100 Brandschutzabschottung Rohr Stahl R90 AD 42,0mm Gebäude Wand D 100-150mm**
*** wie Position 03.08.80
Rohraußendurchmesser 42,0 mm.
Menge: 6,000 St
Zeitansatz: 0,90

**03.08.110 Brandschutzabschottung Rohr Stahl R90 AD 48,0mm Gebäude Wand D 100-150mm**
*** wie Position 03.08.80
Rohraußendurchmesser 48,0 mm,
Menge: 1,000 St
Zeitansatz: 0,90

**03.08.120 Aussparung schließen Mörtel MGIII 900-1000cm2 T 25-30cm**
STLB-Bau 2023-04 012
Aussparung schließen, Ausführung in Wandfläche,
mit Mörtel MG III, Querschnitt über 900 bis 1000 cm2, Tiefe über 25 bis 30 cm, Arbeitshöhe bis 7,5 m.
Menge: 50,000 St
Zeitansatz: 0,89

**03.08.130 Rechteckige Rohrdurchführungen 150 x 50 mm in Holzträgern**
Rechteckige Rohrdurchführungen 150 x 50 mm in Holzträgern. Holzträger zur Abbrandverzögerung wie folgt schützen:
Material "Promat-Platten" oder gleichw..
Vorfertigung als zweilagige Einschubhülse mit 100 mm breiten Rahmen, Verbindung durch Klammern.
Einschub der Hülsen in die Öffnung und Befestigung an den Holzbalken mit Klammern oder Nägeln.
Menge: 206,000

#### Bereich 03.09 KG 434 Kälteanlagen - Kälteeinbringung

*Hinweis: Multifunktionssegel als Kühl-/ Heizstrahldeckensegel*

**03.09.10 Multifunktionssegel als Kühl-/ Heizstrahldeckensegel 1.700 x 990 mm**
*** Bezugsbeschreibung
Multifunktionssegel als Kühl-/ Heizstrahldeckensegel 1.700 x 990 mm in optisch anspruchsvoller Ausführung zur Abführung sensibler Wärmelasten mittels Konvektion und Strahlung.
Die Lüftungsfunktion trägt die konditionierte Luft in den Raum und vermischt diese aufgrund der hohen Induktionswirkung mit der Raumluft. Ein aufgebautes Luftpolster an der Austrittsfläche minimiert die Deckenverschmutzung.
Alle Luftführungssysteme sind von unten nicht sichtbar im Deckensystem integriert.
Bestehend aus:
- Der Unterkonstruktion nach Werksempfehlung mit bauamtlich zugelassenen Stahldübeln mindestens M6, Gewindestäben M6 oder Noniushängern mit zwei Stück Sicherungsstiften pro Hänger. Die Anzahl der Abhänge- punkte nach den statischen Erfordernissen.
Die Segeldeckenplatten sind mittels verzinkten
Quertraversen, im Lieferumfang enthalten, von der
Rohdecke drucksteif und höhenverstellbar abzuhängen.
Abhanghöhe von Unterkante Rohdecke bis Unterkante
Abhangdecke von 170 bis 500 mm. Abhänger und
Spannweite nach DIN 18168. Material aus verzinktem
Stahlblech mit einer Blechdicke von mind. 2,0 mm.
- Den Deckenplatten aus verzinktem Stahlblech 0,7 mm, mit Mikroperforierung, auf der Rückseite mit einem akustisch wirksamen schwarzen Vlies beschichtet.
Jeweils mehrere Akustikplatten können bei Übergröße (Länge >3000 mm) zu einem Segelsystem zusammenge- fasst werden. Die einzelnen Deckenplatten haben umlaufend einen ca. 10 mm breiten, Rand, Lochbild/ Perforation der Deckenplatte und Kante: 1,5 mm mit Lochanteil:  22 %. Umlaufende Abkantung 90°, Stirnstege mit C-Umbug
50/20 mm und Längsstege mit G-Umbug 50/20/7 mm, überlappende Ecken vernietet.
Farbtöne:
EG bis 2. OG: Weißaluminium, matt, RAL 9006,
3. OG (Event): Verkehrsweiß, RAL 9016.
Herstellung und Ausführung der Deckenelemente erfolgt auf Basis der DIN EN 13964 und des technischen Regelwerks des TAIM e.v.
Deckenplattengröße 1-teilig: 2.100 x 1.150 mm.
Deckenplattengröße 2-teilig: 3.000 x 1.150 mm,
bestehend aus:
1. Deckenplattengröße: 1.500 x 1.150 mm,
2. Deckenplattengröße: 1.500 x 1.150 mm.
- Dem Kühl-/ Heizregister, welches als werkseitig vorgefertigte Einheit passend zum Deckensystem eingeklebt wird.
Es besteht aus Kupferrohrmäandern Durchmesser 10/12 x 0,35 mm als D-Rohr, die in großflächig dimensionierten Wärmeleitprofilen aus Aluminium eingebettet sind und in die Deckenplattenelemente eingeklebt werden.
- Den Akustikdämmstreifen aus Melaminharz grau sind bei Montage der Deckensegel zur Erhöhung des Schallabsorptionsgrades in diese einzulegen (3 Streifen 50 mm x 50 mm in Segellänge).
- Den Abhängeseile zur Abklappbarkeit der Deckenplatten für Wartungszwecke, die Abklapptiefe wird mittels dünner Drahtseile begrenzt, je 2 Seile pro Deckenplatte vorsehen.
- Einschl. Montagezubehör:
Einpressverbinder zum Verpressen mit der Verrohrung.
Eine Seite 15 mm Messingrohr zum Einpressen in die Rohrleitung und andere Seite Einsteckmuffe 10/ 12 mm Rohrende.
Flexible Schlauchleitung mit Edelstahlummantelung und extrem glatter Innenoberfläche für geringe Rohrleitungswiderstände, Edelstahlumflechtung nach AISA 304, sauerstoffdiffusionsdicht gem. DIN 4726.
Anwendung für:
- Flexible Anschlussschläuche für den Anschluss der Multifunktionssegel an die Verrohrung oberhalb der Kühldecke durch Schnellkupplung.
Länge: 1.000 mm,
Anschlusswerkstoff: Messing,
Anschlüsse: 1 x Steckfitting 10/12 mm; 1 x Rohrende 10/12 mm passende zu Übergangsstück.
- Flexible Verbindungsschläuche für den hydraulischen Zusammenschluss mehrteiliger Multifunktionssegel oberhalb der Kühldecke durch Schnellkupplungen
Bestehend aus:
Länge: 800 mm;
Anschlusswerkstoff: Messing;
Anschlüsse: beidseitig Steckfitting 10/12 mm.
Technische Daten:
Normkühlleistung nach EN 14240: ca. 165 W/m²,
Raumtemperatur: 26 °C,
Kühlwasservorlauf: 16 °C,
Kühlwasserrücklauf: 19 °C
Normheizleistung nach EN 14037: ca. 190 W/m²,
Raumtemperatur: 20 °C,
Heizwasservorlauf: 35 °C,
Heizwasserrücklauf: 30° C,
Abmessung L x B: 1.700 x 990 mm.
Deckenplattengröße: 1-teilig, 2.100 x 1.150 mm.
Abhanghöhe von UK Rohdecke bis UK Abhangdecke: von
170 mm bis 500 mm.
Menge: 30,000 St

**03.09.20 Multifunktionssegel als Kühl-/ Heizstrahldeckensegel 1.770 x 860 mm**
*** wie Position 03.09.10
Abmessung L x B: 1.770 x 860 mm.
Menge: 85,000 St

**03.09.30 Multifunktionssegel als Kühl-/ Heizstrahldeckensegel 1.820 x 910 mm**
*** wie Position 03.09.10
Abmessung L x B: 1.820 x 910 mm.
Menge: 20,000 St

**03.09.40 Multifunktionssegel als Kühl-/ Heizstrahldeckensegel 1.820 x 1.150 mm**
*** wie Position 03.09.10
Abmessung L x B: 1.820 x 1.150 mm.
Menge: 21,000 St

**03.09.50 Multifunktionssegel als Kühl-/ Heizstrahldeckensegel 1.860 x 540 mm**
*** wie Position 03.09.10
Abmessung L x B: 1.860 x 540 mm.
Menge: 131,000 St

**03.09.60 Multifunktionssegel als Kühl-/ Heizstrahldeckensegel 1.860 x 730 mm**
*** wie Position 03.09.10
Abmessung L x B: 1.860 x 730 mm.
Menge: 604,000 St

**03.09.70 Multifunktionssegel als Kühl-/ Heizstrahldeckensegel 1.860 x 770 mm**
*** wie Position 03.09.10
Abmessung L x B: 1.860 x 770 mm.
Menge: 18,000 St

**03.09.80 Multifunktionssegel als Kühl-/ Heizstrahldeckensegel 1.900 x 400 mm**
*** wie Position 03.09.10
Abmessung L x B: 1.900 x 400 mm.
Menge: 62,000 St

**03.09.90 Multifunktionssegel als Kühl-/ Heizstrahldeckensegel 1.900 x 540 mm**
*** wie Position 03.09.10
Abmessung L x B: 1.900 x 540 mm.
Menge: 32,000 St

**03.09.100 Multifunktionssegel als Kühl-/ Heizstrahldeckensegel 1.900 x 730 mm**
*** wie Position 03.09.10
Abmessung L x B: 1.900 x 730 mm.
Menge: 660,000 St

**03.09.110 Multifunktionssegel als Kühl-/ Heizstrahldeckensegel 1.910 x 760 mm**
*** wie Position 03.09.10
Abmessung L x B: 1.910 x 760 mm.
Menge: 22,000 St

**03.09.120 Multifunktionssegel als Kühl-/ Heizstrahldeckensegel 1.910 x 910 mm**
*** wie Position 03.09.10
Abmessung L x B: 1.910 x 910 mm.
Menge: 64,000 St

**03.09.130 Multifunktionssegel als Kühl-/ Heizstrahldeckensegel 2.000 x 1.060 mm**
*** wie Position 03.09.10
Abmessung L x B: 2.000 x 1.060 mm.
Menge: 21,000 St

**03.09.140 Multifunktionssegel als Kühl-/ Heizstrahldeckensegel 2.000 x 1.070 mm**
*** wie Position 03.09.10
Abmessung L x B: 2.000 x 1.070 mm mm.
Menge: 10,000 St

**03.09.150 Multifunktionssegel als Kühl-/ Heizstrahldeckensegel 2.760 x 900 mm**
*** wie Position 03.09.10
Abmessung L x B: 2.760 x 900 mm.
Deckenplattengröße: 2-teilig, 3000 x 1150 mm,
bestehend aus:
1. Deckenplattengröße: 1500 x 1150 mm,
2. Deckenplattengröße: 1500 x 1150 mm.
Menge: 4,000 St

**03.09.160 Multifunktionssegel als Kühl-/ Heizstrahldeckensegel 2.760 x 1.060 mm**
*** wie Position 03.09.10
Abmessung L x B: 2.760 x 1.060 mm.
Deckenplattengröße: 2-teilig, 3000 x 1150 mm,
bestehend aus:
1. Deckenplattengröße: 1500 x 1150 mm,
2. Deckenplattengröße: 1500 x 1150 mm.
Menge: 108,000 St

**03.09.170 Multifunktionssegel als Kühl-/ Heizstrahldeckensegel 2.810 x 1.150 mm**
*** wie Position 03.09.10
Abmessung L x B:  2.810 x 1.150 mm,
Deckenplattengröße: 2-teilig, 3000 x 1150 mm,
bestehend aus:
1. Deckenplattengröße: 1500 x 1150 mm,
2. Deckenplattengröße: 1500 x 1150 mm.
Menge: 8,000 St

**03.09.180 Multifunktionssegel als Kühl-/ Heizstrahldeckensegel 2.810 x 1.220 mm**
*** wie Position 03.09.10
Abmessung L x B: 2.810 x 1.220 mm,
Deckenplattengröße: 2-teilig, 3000 x 1150 mm,
bestehend aus:
1. Deckenplattengröße: 1500 x 1150 mm,
2. Deckenplattengröße: 1500 x 1150 mm.
Menge: 3,000 St

**03.09.190 Multifunktionssegel als Kühl-/ Heizstrahldeckensegel 2.820 x 1.030 mm**
*** wie Position 03.09.10
Abmessung L x B: 2.820 x 1.030 mm,
Deckenplattengröße: 2-teilig, 3000 x 1150 mm,
bestehend aus:
1. Deckenplattengröße: 1500 x 1150 mm,
2. Deckenplattengröße: 1500 x 1150 mm.
Menge: 20,000 St

**03.09.200 Multifunktionssegel als Kühl-/ Heizstrahldeckensegel mit Zuluftdeckenauslass 1.700 x 990 mm**
*** Bezugsbeschreibung
Multifunktionssegel als Kühl-/ Heizstrahldeckensegel 1.700 x 990 mm in optisch anspruchsvoller Ausführung zur Abführung sensibler Wärmelasten mittels Konvektion und Strahlung. Die optionale Lüftungsfunktion trägt die konditionierte Luft in den Raum und vermischt diese aufgrund der hohen Induktionswirkung mit der Raumluft. Ein aufgebautes Luftpolster an der Austrittsfläche minimiert die Deckenverschmutzung. Alle Luftführungssysteme sind von unten nicht sichtbar im Deckensystem integriert.
bestehend aus:
- Der Unterkonstruktion nach Werksempfehlung mit bauamtlich zugelassenen Stahldübeln mindestens M6, Gewindestäben M6 oder Noniushängern mit zwei Stück Sicherungsstiften pro Hänger. Die Anzahl der Abhängepunkte nach den statischen Erfordernissen. Die Segeldeckenplatten sind mittels verzinkten Quertraversen, im Lieferumfang enthalten, von der Rohdecke drucksteif und höhenverstellbar abzuhängen. Abhanghöhe von Unterkante Rohdecke bis Unterkante Abhangdecke von 170 bis 500 mm. Abhänger und Spannweite nach DIN 18168. Material aus verzinktem Stahlblech mit einer Blechdicke von mind. 2,0 mm.
- Den Deckenplatten aus verzinktem Stahlblech 0,7 mm, mit Mikroperforierung, auf der Rückseite mit einem akustisch wirksamen schwarzen Vlies beschichtet.
Jeweils mehrere Akustikplatten können bei Übergröße (Länge >3000 mm) zu einem Segelsystem zusammenge- fasst werden. Die einzelnen Deckenplatten haben umlaufend einen ca. 10 mm breiten, Rand, Lochbild/ Perforation der Deckenplatte und Kante: 1,5 mm mit Lochanteil:  22 %. Umlaufende Abkantung 90°, Stirnstege mit C-Umbug
50/20 mm und Längsstege mit G-Umbug 50/20/7 mm, überlappende Ecken vernietet.
Farbtöne:
EG bis 2. OG: Weißaluminium, matt, RAL 9006,
3. OG (Event): Verkehrsweiß, RAL 9016.
Herstellung und Ausführung der Deckenelemente erfolgt auf Basis der DIN EN 13964 und des technischen Regelwerks des TAIM e.v.
Deckenplattengröße 1-teilig: 2.100 x 1.150 mm.
Deckenplattengröße 2-teilig: 3.000 x 1.150 mm,
bestehend aus:
1. Deckenplattengröße: 1.500 x 1.150 mm,
2. Deckenplattengröße: 1.500 x 1.150 mm.
- Dem Kühl-/ Heizregister, welches als werkseitig vorgefertigte Einheit passend zum Deckensystem eingeklebt wird. Es besteht aus Kupferrohrmäandern Durchmesser 10/12 * 0,35 mm als D-Rohr, die in großflächig dimensionierten Wärme- leitprofilen aus Aluminium eingebettet sind und in die Deckenplattenelemente eingeklebt werden.
- Dem Zuluftdeckenauslass mit horizontaler 4-seitiger Ausblasrichtung unterhalb des Deckensegels, zur Erzeugung einer hochwertigen Raumluftströmung, welche parallel zum Deckensegel in den Raum eingebracht wird und somit keinerlei Zugerscheinungen im Aufenthaltsbereich bewirkt. Bestehend aus:
- Luftverteilelement aus verzinktem Stahlblech,
- Anschlusskasten mit flacher Bauhöhe aus verzinktem Stahlblech, mit seitlichem rundem Anschlussstutzen,
- Sicherheitsprofil und Klebeband zur bauseitigen Montage und Sicherung des Luftauslasses,
- wahlweise mit Abdeckung für 3-seitiges bzw. 2-seitiges Ausblasen.
(Hinweis: Koordination zum Gewerk Lüftung ist notwendig.)
- Den Akustikdämmstreifen aus Melaminharz grau sind bei Montage der Deckensegel zur Erhöhung des Schallabsorptionsgrades in diese einzulegen (3 Streifen 50 mm x 50 mm in Segellänge).
- Den Abhängeseile zur Abklappbarkeit der Deckenplatten für Wartungszwecke, die Abklapptiefe wird mittels dünner Drahtseile begrenzt, je 2 Seile pro Deckenplatte vorsehen.
- Einschl. Montagezubehör:
Einpressverbinder zum Verpressen mit der Verrohrung.
Eine Seite 15 mm Messingrohr zum Einpressen in die Rohrleitung und andere Seite Einsteckmuffe 10/ 12 mm Rohrende.
Flexible Schlauchleitung mit Edelstahlummantelung und extrem glatter Innenoberfläche für geringe Rohrleitungswiderstände, Edelstahlumflechtung nach AISA 304, sauerstoffdiffusionsdicht gem. DIN 4726.
Anwendung für:
- Flexible Anschlussschläuche für den Anschluss der Multifunktionssegel an die Verrohrung oberhalb der Kühldecke durch Schnellkupplung.
Länge: 1.000 mm,
Anschlusswerkstoff: Messing,
Anschlüsse: 1 x Steckfitting 10/12 mm; 1 x Rohrende 10/12 mm passende zu Übergangsstück.
- Flexible Verbindungsschläuche für den hydraulischen Zusammenschluss mehrteiliger Multifunktionssegel oberhalb der Kühldecke durch Schnellkupplungen
Bestehend aus:
Länge: 800 mm;
Anschlusswerkstoff: Messing;
Anschlüsse: beidseitig Steckfitting 10/12 mm.
Technische Daten
Normkühlleistung nach EN 14240: ca. 165 W/m²,
Raumtemperatur: 26 °C,
Kühlwasservorlauf: 16 °C,
Kühlwasserrücklauf: 19 °C
Normheizleistung nach EN 14037: ca. 190 W/m²,
Raumtemperatur: 20 °C,
Heizwasservorlauf: 35 °C,
Heizwasserrücklauf: 30° C,
Abmessung L x B: 1.700 x 990 mm.
Deckenplattengröße: 1-teilig, 2.100 x 1.150 mm.
Abhanghöhe von UK Rohdecke bis UK Abhangdecke: von
170 mm bis 500 mm.
Menge: 6,000 St

**03.09.210 Multifunktionssegel als Kühl-/ Heizstrahldeckensegel mit Zuluftdeckenauslass 1.770 x 860 mm**
*** wie Position 03.09.200
Abmessung L x B: 1.770 x 860 mm,
Menge: 15,000 St

**03.09.220 Multifunktionssegel als Kühl-/ Heizstrahldeckensegel mit Zuluftdeckenauslass 1.820 x 910 mm**
*** wie Position 03.09.200
Abmessung L x B: 1.820 x 910 mm,
Menge: 8,000 St

**03.09.230 Multifunktionssegel als Kühl-/ Heizstrahldeckensegel mit Zuluftdeckenauslass 1.820 x 1.150 mm**
*** wie Position 03.09.200
Abmessung L x B: 1.820 x 1.150 mm,
Menge: 7,000 St

**03.09.240 Multifunktionssegel als Kühl-/ Heizstrahldeckensegel mit Zuluftdeckenauslass 1.860 x 540 mm**
*** wie Position 03.09.200
Abmessung L x B: 1.860 x 540 mm.
Menge: 1,000 St

**03.09.250 Multifunktionssegel als Kühl-/ Heizstrahldeckensegel mit Zuluftdeckenauslass 1.860 x 730 mm**
*** wie Position 03.09.200
Abmessung L x B: 1.860 x 730 mm.
Menge: 2,000 St

**03.09.260 Multifunktionssegel als Kühl-/ Heizstrahldeckensegel mit Zuluftdeckenauslass 1.860 x 770 mm**
*** wie Position 03.09.200
Abmessung L x B: 1.860 x 770 mm.
Menge: 2,000 St

**03.09.270 Multifunktionssegel als Kühl-/ Heizstrahldeckensegel mit Zuluftdeckenauslass 1.900 x 730 mm**
*** wie Position 03.09.200
Abmessung L x B: 1.900 x 730 mm.
Menge: 2,000 St

**03.09.280 Multifunktionssegel als Kühl-/ Heizstrahldeckensegel mit Zuluftdeckenauslass 1.910 x 760 mm**
*** wie Position 03.09.200
Abmessung L x B: 1.910 x 760 mm.
Menge: 2,000 St

**03.09.290 Multifunktionssegel als Kühl-/ Heizstrahldeckensegel mit Zuluftdeckenauslass 2.000 x 1.070 mm**
*** wie Position 03.09.200
Abmessung L x B: 2.000 x 1.070 mm mm.
Menge: 4,000 St

**03.09.300 Multifunktionssegel als Kühl-/ Heizstrahldeckensegel mit Zuluftdeckenauslass 2.810 x 1.150 mm**
*** wie Position 03.09.200
Abmessung L x B:  2.810 x 1.150 mm,
Deckenplattengröße: 2-teilig, 3000 x 1150 mm,
bestehend aus:
1. Deckenplattengröße: 1500 x 1150 mm,
2. Deckenplattengröße: 1500 x 1150 mm.
Menge: 6,000 St

**03.09.310 Multifunktionssegel als Kühl-/ Heizstrahldeckensegel mit Zuluftdeckenauslass 2.810 x 1.220 mm**
*** wie Position 03.09.200
Abmessung L x B: 2.810 x 1.220 mm,
Deckenplattengröße: 2-teilig, 3000 x 1150 mm,
bestehend aus:
1. Deckenplattengröße: 1500 x 1150 mm,
2. Deckenplattengröße: 1500 x 1150 mm.
Menge: 1,000 St

**03.09.320 Multifunktionssegel als Kühl-/ Heizstrahldeckensegel mit Zuluftdeckenauslass 2.820 x 1.030 mm**
*** wie Position 03.09.200
Abmessung L x B: 2.820 x 1.030 mm,
Deckenplattengröße: 2-teilig, 3000 x 1150 mm,
bestehend aus:
1. Deckenplattengröße: 1500 x 1150 mm,
2. Deckenplattengröße: 1500 x 1150 mm.
Menge: 8,000 St

**03.09.330 Blindpaneele für Deckensegel 714 x 590 mm**
Blindpaneele für Deckensegel 714 x 590 mm als Sondermaß und Sonderanfertigung.
Bestehend aus:
- Der Unterkonstruktion nach Werksempfehlung mit bauamtlich zugelassenen Stahldübeln mindestens M6, Gewindestäben M6 oder Noniushängern mit zwei Stück Sicherungsstiften pro Hänger. Die Anzahl der Abhänge- punkte nach den statischen Erfordernissen.
 Die Segeldeckenplatten sind mittels verzinkten
 Quertraversen, im Lieferumfang enthalten, von der
 Rohdecke drucksteif und höhenverstellbar abzuhängen.
 Abhanghöhe von Unterkante Rohdecke bis Unterkante
 Abhangdecke von 170 bis 500 mm. Abhänger und
 Spannweite nach DIN 18168. Material aus verzinktem
 Stahlblech mit einer Blechdicke von mind. 2,0 mm.
- Den Deckenplatten aus verzinktem Stahlblech 0,7 mm, mit Mikroperforierung, Standard ähnlich RAL 9010.
Deckenplattengröße 714 x 590 mm.
Menge: 28,000 St

**03.09.340 Zulage für runde Deckenbohrung bis D 20mm**
Zulage für runde Deckenbohrung bis zu einem Durchmesser von 20 mm.
Herstellung von runden Deckenbohrungen in den Deckenplatten nach Anzeichnung durch VE440 (Gewerk "Elektro") und VE480 (Gewerk "GEA") inkl. Nachbearbeitung der Bohrungen
Menge: 200,000 St

**03.09.350 Bemusterung Multifunktionssegel als Kühl-/ Heizstrahldeckensegel**
*** Pauschalposition
Bemusterung Multifunktionssegel als Kühl-/ Heizstrahldecken- segel.
Vor der Ausführung sind dem Auftraggeber (AG) eine Muster der oben ausgeschriebenen Multifunktionssegel als Kühl-/ Heizstrahldeckensegel als Handmuster vorzulegen.
Der Einbau darf erst nach schriftlicher Freigabe durch den AG erfolgen.
Menge: 1,000 psch

*Hinweis: Einhängekühl- und -heizdecke*

**03.09.360 Einhängekühl- und -heizdecke, mit betonter Fuge, 15 mm.**
Einhängekühl- und -heizdecke, mit betonter Fuge, 15 mm.
Liefern und montieren einer Streckmetallkühldecke.

Beschreibung;
Einhängesystem als geschlossene Kühlstrahldecke zur Abführung sensibler Wärmelasten zu ca. 60 % Strahlung und 40 % Konvektion.
Die Deckenelemente werden werkseitig konfektioniert und auf der Baustelle an das Hydrauliksystem angeschlossen. Die Deckenplatten sind inkl. der Kühltechnik abschwenkbar, so dass der Deckenhohlraum jederzeit und an jeder Stelle frei zugänglich ist. Dafür sind die einzelnen Elemente mit einem Abschwenk-System ausgerüstet.
Die Ausführung der Gesamtkonstruktion erfolgt nach DIN EN 13964, sowie nach den Technischen Regelwerk des TAIM e.v.. Die Deckenkonstruktion besteht aus Grund- und Feinrost. Der Grundrost besteht aus einem systemrelevanten Doppelein- hängeprofil nach DIN 18182, verzinkt, welches drucksteif von der Rohdecke mit verzinkten justierbaren Nonius-Abhängern oder gleichwertig abgehängt abzuhängen ist. Es sind nur nach DIN EN 13964 geprüfte sowie als solche gekennzeichnete und zugelassene Abhängeteile zu verwenden. Untereinander werden die Doppeleinhängeprofile mittels Rostwinkel, verzinkt, verbunden, so dass sie nicht auseinander gleiten können.
Der Achsabstand richtet sich nach der Plattengröße bzw. nach statischer Erfordernis. Die Verbindung zwischen Doppelein- hängeprofil und Rostwinkel ist kraftschlüssig und drucksteif auszuführen. Die Abhängehöhe beträgt 600 mm, die Montage- höhe ca. 3000 mm. Die Profile sind so auszusteifen, dass sowohl horizontal als auch vertikal angreifende Kräfte aufge- nommen werden können. Die Abhängung der Unterkonstruktion erfolgt nach DIN 18168. Erforderliche Montagegerüste sind in den Einheitspreisen zu berücksichtigen. Der statische Nachweis für die Konstruktion ist vor Ausführungsbeginn zu erbringen. In die Doppeleinhängeprofile werden Streckmetalllangfeldplatten, Abmessung ca. 1800 x 400 mm, nach Qualitätsstandard TAIM freitragend eingehängt. Die Materialstärke ist nach statischer Erfordernis auszulegen und zu kalkulieren.
Die Oberfläche der Streckmetalllangfeldplatten, mit der Maschengröße 30x12x2,5x1,5 mm ist im Farbton Weißalu- minium, matt, RAL 9006, pulverbeschichtet.
Die Wärmetauscherelemente bestehen aus gebogenen Kupfer-Rohrmäandern mit einem Durchmesser von mind.
12 mm und einer Mindestwandstärke von 0,5 mm.
Die Rohre sind unmittelbar vor dem Biegevorgang zu kali- brieren, um eine optimale Verbindung mit dem Aufnahmekanal der Wärmeleitprofile zu gewährleisten. In die Rohrenden der Wärmetauscherelemente, falls erforderlich, sind Messing- stützhülsen einzupressen, um eine normgerechte Verbindung mit den Steckverbindern der flexiblen Anschlussschläuche sicherzustellen. Die Rohrenden der Kühlregister sind mit einer speziellen Bördelung zu versehen, welche mittels Kaltum- formung spannungs- und rissfrei aufgebracht ist.
Die Umbördelung dient sowohl als Anschlag für den Steckver- binder zur optischen Kontrolle, dass der Steckverbinder ordnungsgemäß aufgesteckt ist, als auch als Haltefläche zur formschlüssigen Verbindung des Steckverbinders mit dem Rohr. Die Rohrmäander sind in großflächig dimensionierten Wärmeleitprofilen aus Aluminium einzupressen, welche unter konstanten Temperatur- und Druckbedingungen mittels speziellen Wärmeleitklebstoffs auf die Rückseite der Decken- platten aufzubringen sind. Dabei darf das Akustikvlies im Bereich der Wärmeleitprofile keinesfalls ausgenommen werden, um ein Abzeichnen der Profile in der Deckenuntersicht auszu- schließen.
Die Deckenelemente sind ausschließlich im Werk des Platten- herstellers in einem kontinuierlichen Herstellungsprozess mit der Kühltechnik zu verkleben, um sämtliche technische Parameter des kompletten Kühldeckensystems schnittstellenfrei zu gewährleisten.
Im Einheitspreis zu berücksichtigen sind die flexiblen Anbin- dungen (TÜV-geprüft) aus edelstahlumflochtenen Schläuchen, sauerstoffdiffusionsdicht nach DIN 4726, sowie einem leicht handhabbaren, wiederlösbaren Schnellstecksystem. Prüfdruck 100 bar, max. Betriebsdruck 12 bar, Temperatur von -20°C bis +100°C. Entsprechend dem unten vorgegebenen Druckverlust ist eine entsprechende Anzahl von Platten in Reihe zu schalten und dann parallel auf die Verteilerleitung zu gehen.
Die Verbindung vom flexiblen, sauerstoffdiffusionsdichten, edelstahlumflochtenen Schlauch mit dem Registerende und mit den Verteilerleitungen bzw. der Platten untereinander muss als drehbare, formschlüssige Verbindung ausgeführt werden.
Das System beinhaltet eine wiederlösbare Schnellsteckkupp- lung mit zwei Dichtebenen. Steckverbinder mit einer Dichtebene sind aus Sicherheitsgründen nicht zugelassen.
Die Verbindung vom Steckverbinder zum Registerende erfolgt als formschlüssige Verbindung, der Einsatz von Haltekrallen, die die Rohroberfläche beim Festkrallen beschädigen, ist nicht zulässig. Durch die formschlüssige Verbindung ist sicher- zustellen, dass bei auftretenden Druckschwankungen ein Wandern des Steckverbinders am Rohrende ausgeschlossen wird. Die Schnellsteckkupplung ist so ausgeführt, dass das System auch unter Druck gelöst werden kann, ohne dass die Rohrenden beschädigt werden. Die Demontage, z. B. bei Umbauarbeiten oder Nachrüstaktionen erfolgt einfach per Knopfdruck ohne Werkzeug. Das System ist so ausgeführt, dass es auf sämtlichen Rohrmaterialien durch die form- schlüssige Verbindung Halt findet und durch die beiden Dichtebenen eine optimale Abdichtung gewährleistet ist.
Die Kühldecken sind hydraulisch so zu schalten, dass sich ein maximaler Druckverlust von ca. 25 kPa je Regelkreis ergibt.
Der Achsabstand als auch Anzahl und Breite der Wärmeleit- profile ist so zu wählen, dass folgende technische Daten nachweislich erreicht werden:
Technische Daten Kühlung
- Kühlleistung aktiv (nach DIN EN 14240) 99,6 W/m² (bei deltaT=10K),
- Aktiver Deckenanteil 65 %,
- Raumtemperatur: 26 °C,
- Kühlwasservorlauf: 16 °C,
- Kühlwasserrücklauf: 19°C.
Technische Daten Heizung
- Raumtemperatur: 20 °C,
- Heizwasservorlauf: 35 °C,
- Heizwasserrücklauf: 30°C.

Kühlleistung bei Auslegungsbedingungen 99,6 W/m² nach DIN EN 14240 im aktiven Bereich Die Kühlleistung ist durch eine nach DIN EN ISO / IEC 17025:2000 zertifizierte Prüfstelle mit einem Prüfbericht nach DIN EN 14240 nachzuweisen.
In die Metalllangfeldplatten ist ein spezielles, hochwärmeleit- endes Akustikvlies vollflächig, kraftschlüssig und faltenfrei eingebracht. Das Vlies trägt entscheidend zur Verbesserung der Schallabsorption bei. Die Schallabsorption ist durch ein Prüf- zeugnis eines unabhängigen Institutes nachzuweisen.
Die Messung der Schallabsorption ist in Hallräumen nach (ISO 354:2003) Deutsche Fassung EN ISO 354:2003 durchzuführen und nach ISO 11654 bzw. ASTM C423 zu bewerten.
Nur Nachweise für Deckenelemente mit eingebrachten Kühlre- gistern haben Gültigkeit. Prüfungen für inaktive Deckenele- mente sind nicht vergleichbar und somit nicht zugelassen.
Die Schallmessung hat mit voll belegten Kühldeckenelementen zu erfolgen. Die maximal mögliche Anzahl von Wärmeleitpro- filen ist in die Deckenplatten einzukleben.
Für eine Kühlleistung von 99,6 W/m² (10K) nach DIN EN 14240 ist ein Schallabsorptionsgrad NRC = 0,65 nach ASTM C423 mindestens einzuhalten.
Sämtliche Deckenelemente sind werkzeuglos revisionierbar auszubilden, um jederzeit ungehindert Zugang zum Decken- hohlraum zu gewährleisten. Das Abschwenken der Decken- elemente erfolgt über die Plattenlängsseite.
Die Metalllangfeldplatten sind mit je zwei Einhängehaken/ Platte ausgestattet.
Gesundheits- und Umweltschutz / Bewertung von Emissionen Für die pulverbeschichtete Metalldeckenplatte einschließlich rückseitig eingeklebten Akustikvlies ist für die Eignung im Innen- einsatz in Gebäuden ein Prüfzertifikat vorzulegen.
Die Prüfung hat nach den "Zulassungsgrundsätzen zur Gesund- heitlichen Bewertung von Bauprodukten in Innenräumen" durch eine sachverständige Prüfstelle zu erfolgen.
Es gelten die Prüf- und Bewertungsregelungen der DIBt Mit- teilungen 10/2008 in Verbindung der NIK-Werte des AgBB.
Die aktive Deckenfläche ergibt sich aus den endgültigen Deckenspiegeln und beläuft sich auf ca. 65%. Rand-, Anschnitt; oder auch Ausschnittplatten oder Ähnliche sind nicht aktiv. Abrechnungsbasis für eine verlegte Decke ist die Raum- bruttofläche.
Menge: 250,000 m²

**03.09.370 Ingenieurleistungen für Kühldecke**
*** Pauschalposition
Ingenieurleistungen für Kühldecke
Erstellen der Deckenverlege- und Montagepläne einschl. aller Anschlussdetails, Koordination mit den Nachbargewerken, Bereitstellung der Daten für die Wassermengen, Druckverlustberechnungen der Kühldecke.
Menge: 1,000 psch

**03.09.380 Montage- und Revisionshilfe für aktive Deckenplatten**
Montage- und Revisionshilfe für aktive Deckenplatten
Liefern und montieren von Montage- und Revisionshilfen hergestellt aus Stahlseilen zur Abhängung der in beschriebenen Heiz-/Kühldeckenplatte. Die Montageseile sind mit Karabinerhaken ausgestattet, so dass sie jeder Zeit von der Deckenplatten bzw. dem Befestigungsprofil gelöst werden können. Ein unbeabsichtigtes Lösen der Seile ist nicht möglich. Die Länge der Montagehilfen muss so gewählt werden, dass die Verbinungsschläuche im abgeklappten Zustand nicht belastet oder geknickt werden.
Pro Platte müssen mind. zwei Montage- bzw. Revisionsseile eingesetzt werden.
Die Abrechnung erfolgt pro Stück Deckenplatte.
Menge: 275,000 St

**03.09.390 Wandanschluss als offene Fuge zum bauseitigen GK-Fries und**
Wandanschluss als offene Fuge zum bauseitigen GK-Fries und begrenzenden Bauteilen
Herstellen eines Wandanschlusses bei der Streckmetallheiz- und Kühldecke zum bauseitigen GK-Fries und begrenzenden Bauteilen wie Wände Fassade etc., Fugenbreite ca. 25 mm. Die Fuge ist mittels schwarzem Wandwinkel hinterlegt.
Menge: 600,000 m

**03.09.400 Rechteckige Ausschnitte bis 150 x 150 mm**
Rechteckige Ausschnitte bis 150 x 150 mm für bauseitige Einbauden.
Rechteckige Ausschnitte für Deckenausschnitte, bis zu einer maximalen Abmessung von 150 x 150 mm. Die Ausschnitte sind sorgfältig auszuführen. Eine Verstärkung ist hier nicht zurechnen.
Menge: 150,000 St

**03.09.410 Mineralwolle als Dämmung**
Mineralwolle als Dämmung,
Mineralwolle, in Matten, Dämmschichtdicke 20 mm, Brandverhaltensklasse DIN EN 13501-1 A2 -s1, d0 (nichtbrennbar), Wärmeleitfähigkeit 0,035 W/(mK) bei 0 °C Mitteltemperatur DIN EN 12667.
Menge: 250,000 m²

**03.09.420 Spülen/ Entlüften/ Abdrücken**
Spülen/ Entlüften/ Abdrücken
Spülen, Entlüften und Abdrücken der Anlage. Die Abrechnung erfolgt pro Regelgruppe.
Menge: 4,000 St

**03.09.430 Einzel-Inbetriebnahme durch Anlagenlieferanten**
*** Pauschalposition
Einzel-Inbetriebnahme durch Anlagenlieferanten
Inbetriebnahme des Kühldeckensystems mit Protokoll.
Menge: 1,000 psch

**03.09.440 Revisionsunterlagen/ Dokumentation**
*** Pauschalposition
Revisionsunterlagen/ Dokumentation
Nach Fertigstellung der Kühldecken sind folgende Unterlagen 4-fach zu übergeben (siehe auch 06.03.170):
- Bedienungsanleitung,
- Revisionsunterlagen in Papierform und auf CD,
- Druck- und Spülprotokolle,
- Darstellung der gesamten Kühldeckenanlage (siehe gesonderte Position),
- Einweisungsprotokoll,
- Einregulierungsprotokolle.
Menge: 1,000 psch

**03.09.450 Darstellung der gesamten Kühldeckenanlage**
*** Pauschalposition
Darstellung der gesamten Kühldeckenanlage bestehend aus:
techn. Parameter ab der Regelgruppe (Massenstrom, erforder- licher Differenzdruck),
Dokumentation der erreichten spezifischen Kühlleistung,
Dokumentation der internen Verrohrung ab Zonenregelgruppe,
Dokumentation der aktiven Belegung.
Hinweis:
Der Montage-/ Belegungsplanung einmalig pro gestelltem Gewerke-koordiniertem und somit freigegebenem CAD- Deckenspiegel.
Menge: 1,000 psch

**03.09.460 Bemusterung Einhängekühl- und -heizdecke**
*** Pauschalposition
Bemusterung Einhängekühl- und -heizdecke.
Vor der Ausführung sind dem Auftraggeber (AG) eine Muster der oben ausgeschriebenen Multifunktionssegel als Kühl-/ Heizstrahldeckensegel als Handmuster vorzulegen.
Der Einbau darf erst nach schriftlicher Freigabe durch den AG erfolgen.
Menge: 1,000 psch

*Hinweis: Umluftkühlgeräte*

**03.09.470 Decken-Ventilatorkonvektor Kühlen Luftvolumenstrom 490 m3/h Luftfilter 230/400VAC IP44 PM / EC Motor**
*** Leitbeschreibung
STLB-Bau 2024-04 075
Decken-Ventilatorkonvektor zum Kühlen, mit Umluftbetrieb,
Volumenstrom '490' m3/h, mit einem Wärmeübertrager, aus Kupfer,
mit Luftfilter, Filterklasse Coarse DIN EN ISO 16890, gravimetrischer Anfangsabscheidegrad von 60 % bis unter 70 %, mit Gerätegehäuse, aus verzinktem Stahl, beschichtet, innen mit Schalldämmauskleidung, Absorptionsstoff Baustoffklasse DIN 4102-1 A2 (nichtbrennbar), mit Motor, Bemessungsbetriebsspannung 230/400 V AC, Schutzart IP 44 DIN EN 60529 (VDE 0470-1), als Permanent Magnet Motor (PM Motor) / EC-Motor,
A-Schallleistungspegel des Konvektors in dB 'ca. 37'

unter Decke montieren, Luftaustritt horizontal, einschl. Befestigungsmittel/-konstruktion, Luftkühlung:
Mind.-Kühlleistung in kW 'ca. 2,108'

bei Lufteintrittstemperatur in Wärmetauscher in Grad C '30'

Kühlmedium Wasser, mit Steuer-/Regeleinheit, mit Kabelfernbedienung, ausgerüstet zum Anschluss an die Gebäudeautomation (GA) DIN EN ISO 16484-3,
Eintrittstemperatur in Grad C '13'

Austrittstemperatur in Grad C '20'

max. zulässiger Betriebsüberdruck in bar '10'

max. zulässige Maße B/T/H in mm 'ca. 494/ 1.375/ 223'
.
Menge: 2,000 St
*Unterbeschreibung 1 Einschließlich Anschluss an Kondensatabführung*
Einschließlich Anschluss an Kondensatabführung.
*Unterbeschreibung 2 Einschließlich 2 x Flex-Schlauch in sauerstoffdiffusionsdichter Ausführung*
Einschließlich 2 x Flex-Schlauch in sauerstoffdiffusionsdichter Ausführung, mit Edelstahlumflechtung, Standardanschluss: Rohrstutzen 15 mm (zum Verpressen), Länge: je 1.100 mm, bis Vorlauftemperatur +80 °C, max. Betriebsdruck
15 bar beide Schläuche mit 9 mm Isolierung.
*Unterbeschreibung 3 Einschließlich Raumbediengerät*
Raumbediengerät mit Einknopf-Bedienung, 24 V, zur Wandmontage, aus widerstandsfähigem PVC, mit integriertem Raumtemperaturfühler, Temperatureinstellbereich 8 - 35 °C,
Schutzart IP 30.
Bestehend aus:
- Unterputzmodul zur Spannungsversorgung des Bedien-/ Display-Moduls inkl. Netzanschlussklemmen (System- spannung) und Schnittstelle zum BUS System,
- Bedien-/Display-Modul,
- integrierter Raumtemperaturfühler,
- Großflächiges LCD-Multifunktions-Display mit energie- sparender automatisch schaltender LED-Hintergrund- beleuchtung,
- Segment-Anzeige zur Visualisierung von Soll- und Istwerten,
- Separate Segment-Anzeige für Uhrzeit,
- Piktogramme zur Anzeige der aktuellen Betriebsart,
- Bedien- und Regelfunktion,
- Druck-/Drehnavigator mit Endlos-Dreh-/Rast- Funktion.
Technische Spezifikationen
- Raumtemperatur-Sollwert-Einstellung wahlweise als Absolut- oder Differenzwert (bis zu +/- 3 K),
- Anzeige und Verstellung der Lüfterstufe,
- Anzeige und Auswahl der Betriebsarten,
- Anzeige und Auswahl Ecobetrieb oder Anlage off (aus),
- Präsenzanzeige,
- Integrierte Zeitschaltuhr für Tag-, Nacht- und Wochenpro- gramm mit vier programmierbaren Zeitschaltkanälen pro Tag,
- 48 Stunden Gangreserve,
- Anzeige von Ereignis- und Alarmmeldungen über das Display,
- Ecobetrieb über Taster wählbar,
- Passwortgeschützter Zugang zur Parametereinstellung aktivierbar,
- Wiedereinschaltung nach Spannungsausfall.
Nennspannung: 24 V,
Schutzart: IP 30,
Temperatureinstellbereich: 8 - 35 °C,
Material: widerstandsfähiges PVC,
Farbton: Weiß, ähnlich RAL 9010,
Baubreite: ca. 86 mm,
Bauhöhe: ca. 52 mm,
Baulänge: ca. 86 mm.

**03.09.480 Decken-Ventilatorkonvektor Kühlen Luftvolumenstrom 205m3/h Luftfilter 230/400VAC IP44 PM / EC Motor**
*** Leitbeschreibung
STLB-Bau 2024-04 075
Decken-Ventilatorkonvektor zum Kühlen, mit Umluftbetrieb,
Volumenstrom '205' m3/h, mit einem Wärmeübertrager, aus Kupfer,
mit Luftfilter, Filterklasse Coarse DIN EN ISO 16890, gravimetrischer Anfangsabscheidegrad von 60 % bis unter 70 %, mit Gerätegehäuse, aus verzinktem Stahl, beschichtet, innen mit Schalldämmauskleidung, Absorptionsstoff Baustoffklasse DIN 4102-1 A2 (nichtbrennbar), mit Motor, Bemessungsbetriebsspannung 230/400 V AC, Schutzart IP 44 DIN EN 60529 (VDE 0470-1), als Permanent Magnet Motor (PM Motor) / EC-Motor,
A-Schallleistungspegel des Konvektors in dB 'ca. 34'

unter Decke montieren, Luftaustritt horizontal, einschl. Befestigungsmittel/-konstruktion, Luftkühlung:
Mind.-Kühlleistung in kW 'ca. 0,912'

bei Lufteintrittstemperatur in Wärmetauscher in Grad C '30'

Kühlmedium Wasser, mit Steuer-/Regeleinheit, mit Kabelfernbedienung, ausgerüstet zum Anschluss an die Gebäudeautomation (GA) DIN EN ISO 16484-3,
Eintrittstemperatur in Grad C '13'

Austrittstemperatur in Grad C '20'

max. zulässiger Betriebsüberdruck in bar '10'

max. zulässige Maße B/T/H in mm 'ca. 494/ 625/ 223'
.
Menge: 12,000 St
*Unterbeschreibung 1 Einschließlich Anschluss an Kondensatabführung*
Einschließlich Anschluss an Kondensatabführung.
*Unterbeschreibung 2 Einschließlich 2 x Flex-Schlauch in sauerstoffdiffusionsdichter Ausführung*
Einschließlich 2 x Flex-Schlauch in sauerstoffdiffusionsdichter Ausführung, mit Edelstahlumflechtung, Standardanschluss: Rohrstutzen 15 mm (zum Verpressen), Länge: je 1.100 mm, bis Vorlauftemperatur +80 °C, max. Betriebsdruck
15 bar beide Schläuche mit 9 mm Isolierung.
*Unterbeschreibung 3 Einschließlich Raumbediengerät*
Raumbediengerät mit Einknopf-Bedienung, 24 V, zur Wandmontage, aus widerstandsfähigem PVC, mit integriertem Raumtemperaturfühler, Temperatureinstellbereich 8 - 35 °C,
Schutzart IP 30.
Bestehend aus:
- Unterputzmodul zur Spannungsversorgung des Bedien-/ Display-Moduls inkl. Netzanschlussklemmen (System- spannung) und Schnittstelle zum BUS System,
- Bedien-/Display-Modul,
- integrierter Raumtemperaturfühler,
- Großflächiges LCD-Multifunktions-Display mit energie- sparender automatisch schaltender LED-Hintergrund- beleuchtung,
- Segment-Anzeige zur Visualisierung von Soll- und Istwerten,
- Separate Segment-Anzeige für Uhrzeit,
- Piktogramme zur Anzeige der aktuellen Betriebsart,
- Bedien- und Regelfunktion,
- Druck-/Drehnavigator mit Endlos-Dreh-/Rast- Funktion.
Technische Spezifikationen
- Raumtemperatur-Sollwert-Einstellung wahlweise als Absolut- oder Differenzwert (bis zu +/- 3 K),
- Anzeige und Verstellung der Lüfterstufe,
- Anzeige und Auswahl der Betriebsarten,
- Anzeige und Auswahl Ecobetrieb oder Anlage off (aus),
- Präsenzanzeige,
- Integrierte Zeitschaltuhr für Tag-, Nacht- und Wochenpro- gramm mit vier programmierbaren Zeitschaltkanälen pro Tag,
- 48 Stunden Gangreserve,
- Anzeige von Ereignis- und Alarmmeldungen über das Display,
- Ecobetrieb über Taster wählbar,
- Passwortgeschützter Zugang zur Parametereinstellung aktivierbar,
- Wiedereinschaltung nach Spannungsausfall.
Nennspannung: 24 V,
Schutzart: IP 30
Temperatureinstellbereich: 8 - 35 °C
Material: widerstandsfähigem PVC
Farbton: Weiß,
Baubreite: ca. 86 mm,
Bauhöhe: ca. 52 mm,
Baulänge: ca. 86 mm.

**03.09.490 Zubehör als BUS fähige Regelung; 24V**
Zubehör als BUS fähige Regelung; 24V
Frei parametrierbarer, vorprogrammierter, offen kommunikationsfähiger MODBUS-Regler; zum Regeln der Raumtemperatur von Räumen, die mit dezentralen Lüftungsgeräten geheizt, gekühlt oder belüftet werden können.
Inkl. werkseitiger Montage am oder im Gerät, Motor und Ventil-Stellantriebe (+ Klappen bei FVP) werkseitig verdrahtet.
Menge: 14,000 St

*Hinweis: Impulslüfter*

**Ausführungsbeschreibung 2 Ausführungsbeschreibung Dezentrales Lüftungsgerät für d**
*Ausführungsbeschreibung Dezentrales Lüftungsgerät für den Einbau in Doppelböden*
Ausführungsbeschreibung Dezentrales Lüftungsgerät für den Einbau in Doppelböden

Allgemeine Beschreibung
Dezentrales Lüftungsgerät für den Einbau in Doppelböden, zum dezentralen Be- und Entlüften von Aufenthaltsräumen direkt über die Fassade, sowie zum Heizen und Kühlen der Außenluft inklusive hocheffizienter Wärmerückgewinnung.
Das Gerät ist über nur eine Fassadenöffnung mit der Außenluft verbunden. Dies ermöglicht eine einfache Integration in die Fassade. Die Außenluft wird von dem Gerät zyklisch herein- und Abluft auf demselben Weg wieder herausgefördert. Durch eine interne Umschaltung der Luftführung werden dabei Zuluft und Abluft mit nur einem Ventilator und einer Außenluftöffnung realisiert. Durch die instationäre Betriebsweise ergibt sich eine hochinduktive impulshafte Raumströmung, die zu einer guten Vermischung der Zuluft mit der Raumluft und einem raschen Abbau von Temperaturdifferenzen und Strömungsgeschwindig- keiten führt. Das integrierte Misch-Quellluftgitter führt zu einer Quellluftverteilung der Zuluft bis in große Raumtiefen.
Die Wärmerückgewinnung wird durch einen Regenerator realisiert, der zyklisch Wärme speichert und wieder abgibt.
Die übertragene Energie kann durch die Zyklusdauer geregelt werden. Es ergeben sich Wärmebereitstellungsgrade bis 90 %. Durch die periodisch schwankenden Oberflächentemperaturen des Regenerators ist ein Einfrieren unmöglich.
Die Wärmerückgewinnung kann so auch an sehr kalten Tagen genutzt werden. Ein Bypass und eine anzusteuernde Bypass- klappe, wie bei herkömmlichen Systemen mit Rekuperator, sind nicht erforderlich. Somit muss auch die für den Bypass-Betrieb notwendige zusätzliche Heizleistung nicht bereitgestellt und berücksichtigt werden.
Durch die instationäre Betriebsweise werden Kurzschluss- strömungen zwischen Außen- und Fortluft (auf der Außenseite der Fassade) und zwischen Zu- und Abluft (im Raum) ausgeschlossen, da die Luftförderung nicht zeitgleich erfolgt. Die zugehörigen Geräteöffnungen können deshalb bei diesem Gerätekonzept in unmittelbarer Nähe zueinander liegen.

Ventilator
Geräuscharmer Radialventilator mit energiesparendem, hocheffizientem und stufenlosem EC-Motor. Bei einem geförderten Volumenstrom von 240 m³/h, z. B.: im reinen Zu- oder Abluftbetrieb, entspricht der Ventilator der SFP-Klasse 1
(< 500 W/(m³/s)). 240 m³/h geförderter Volumenstrom entspricht 120 m³/h im zyklischen/pulsierenden Betrieb.

Wärmeübertrager
Wärmeübertrager als 2-Leiter-System oder 4-Leiter-System, hergestellt aus Kupferrohr mit aufgepressten Lamellen aus korrosions-beständigem Aluminium (EN AW 8006). für max. Betriebsdruck von 10 bar, vorgesehen für den Anschluss an ein Kalt- bzw. Warmwassernetz, geprüft bis 16 bar Wasserdruck. Wärmeübertrager-Anschlüsse als Innengewinde ½", Ausführ- ung mit integriertem Entlüftungsventil.

Luftfilter für Außen- und Abluft
Das Lüftungsgerät ist mit einem Außenluftfilter (Filterklasse: entspricht F7, ePM1 60% gemäß ISO 16890) mit Hinweisschild auf Filtertyp, Inspektionsintervall sowie Zeitpunkt des letzten Filteraustausches) und mit einem Abluftfilter ausgestattet.

Wärmerückgewinner
Hocheffizienter Regenerator der Klasse H1 nach DIN EN 13053. Die Lamellen bestehen aus einer korrosionsbeständigen Aluminiumlegierung (EN AW 8006). Durch die periodisch schwankenden Oberflächentemperaturen des Regenerators ist ein Einfrieren unmöglich. Die Wärmerückgewinnung kann so auch an sehr kalten Tagen genutzt werden. Ein Bypass und eine anzusteuernde Bypassklappe, wie bei herkömmlichen Systemen mit Rekuperator, sind nicht erforderlich. Somit muss auch die für den Bypass-Betrieb notwendige zusätzliche Heiz- leistung nicht bereitgestellt und berücksichtigt werden. Auf eine Kondensatleitung am Wärmerückgewinner kann verzichtet werden. Rückwärmezahl: bis 90 % in Abhängigkeit von Volumenstrom und Zykluszeit

Zuluftdurchlass
Mit Misch-Quell-Strömung, Ausführung als Aluminium- oder Edelstahl-Lineargitter.
Außenluftanschluss an der Fassade
Das Gerät hat standardmäßig einen Außenluft-Anschluss- stutzen 358 x 107 mm. Der aerodynamische Querschnitt des Anschlussstutzens darf nicht unterschritten werden.
Das Gerät wird mit einem sog. "Softpad" ausgestattet, dieses nimmt die Relativbewegungen auf und das Gerät ist entsprechend "körperschallentkoppelt".
Anschlusskanal zwischen Gerät und Fassadenaußenwand sowie Wetterschutzgitter zur Abdeckung der Fassadenöffnung erfolgen bauseits.

Fassadenklappe/ Interne Gerätedichtheit
Fassadenklappe schließt bei Stromausfall selbsttätig (VDMA 24390) durch Stellantrieb mit Kondensatoren.
Leckluftstrom (bezogen auf den Klappenumfang): Klasse 3.

Regelung
Die Regelung beinhaltet folgende standardmäßige Schnitt- stellen:
Heiz- und Kühlventile
Diese sollen bauseits über die MSR gesteuert oder über eine im Gerät integrierte Modbus-Platine.
Stufenlose Volumenstromregelung
Der Volumenstrom kann bei der instationären pulsierenden Betriebsweise von bis 130 m³/h und bei der stationären Betriebsweise (entweder nur Zu- oder nur Abluft, bis 260 m³/h) stufenlos über ein analoges Stellsignal (0 bis 10 V DC) einge- stellt werden. Wird eine Steuerspannung < 1 V ausgegeben bzw. wird keine Volumenstromstufe angesteuert, schließt das Gerät automatisch die Außenluftklappe und der Ventilator bleibt stehen.
Volumenstromregelung 3-stufig
Alternativ besteht die Möglichkeit, den Volumenstrom in drei Stufen an der Steuerplatine durch eine Phasenansteuerung zu schalten. (z. B. 60, 90, 120 m³/h, parametrierbar über die USB-Schnittstelle).
Hybride Lüftung
Bis zu 260 m³/h reine Zuluftführung durch das Gerät.
Die hybride Lüftung wird genutzt, um Spitzenkühllasten im Sommer abzudecken. Das Gerät wird bei der hybriden Lüftung zum reinen Zuluftgerät. Die Abluft kann entweder über ein gekipptes Fenster (z. B. mit Fensterkontakt) oder über Über- strömdurchlässe abgeführt werden. Hieraus ergeben sich eine Verdoppelung der Frischluftmenge und eine Erhöhung der Gerätekühlleistung bei gleichbleibender Akustik.
Nachtlüftung / Nachtkühlung
Nutzung der freien Kühlung durch Umschaltung der Geräte auf stationäre Betriebsweise (entweder nur Zu- oder nur Abluft), sodass während einer kühlen Sommernacht eine Querlüftung durch das Gebäude oder innerhalb eines Raumes erreicht werden kann.
Das Lüftungsgerät verfügt zusätzlich über folgende interne Regelungen:
Zykluszeit
Die Zykluszeit (z. B. 20 s Zuluft- / 20 s Abluftförderung, parametrierbar über die USB-Schnittstelle) ist konstant, die Ansteuerung der Umschaltung zwischen Zu- und Abluftbetrieb erfolgt automatisch über die Steuerplatine.
Fehlerausgang
Der Fehlerausgang kann über einen potentialfreien Kontakt oder über die USB-Schnittstelle ausgelesen werden.
Hygiene
Die Schalldämpfer sind aus schwer entflammbaren Dämm- Materialen (B1) mit einer geschlossenporigen Deckschicht, verrottungssicher und resistent gegen Schimmelpilzbefall. Schnittkanten sind gegen Faseraustritt geschützt. Der Deckel des Lüftungsmoduls ist für die Revision mit einem Saugheber schnell abnehmbar. Die Schalldämpfer- kulisse (bestehend aus Polyestervlies) ist über den abnehm- baren Deckel unter dem Doppelboden leicht zugänglich und somit gut reinigbar. Filter, Stellantrieb, Außenluftklappe und Wärmeübertrager im Fassadenmodul unter dem Zuluftgitter sind leicht zugänglich.
Frostschutz
Um zu verhindern, dass der 2- bzw. 4-Leiter-Wärmeübertrager einfriert und ein Wasserschaden entsteht, ist eine integrierte Frostschutzregelung mit Ausgabe einer Störmeldung über einen potentialfreien Kontakt vorhanden.

Werkstoffe
Geräteeinheit mit verstellbaren Stellfüßen. Das selbsttragende Gehäuse besteht aus verzinktem Stahl, im sichtbaren Bereich mit Pulverbeschichtung schwarz, andere Farben auf Anfrage, einem 4-Leiter- oder 2-Leiter-Wärmeübertrager mit Kupferrohren und Aluminiumlamellen für Kühlen und Heizen. Schalldämpfer aus schwer entflammbaren Dämm-Materialien (B1) mit geschlossenporiger Deckschicht.

Korrosionsschutz
Das Gerätegehäuse besteht aus verzinktem Stahl, im sichtbaren Bereich schwarz beschichtet. Lüftungsgitter aus Aluminium.

Wasseranschlüsse für Heizungs- und Klimakaltwasser
Die Übergabe der Wasserleitungen erfolgt raumseitig auf der linken Seite (Blickrichtung aus dem Raum) durch flexible Schläuche in sauerstoffdiffusionsdichter Ausführung, mit 10 mm Dämmung, mit Edelstahlumflechtung und einem beliebigen Anschluss auf der Kundenseite.

Kondensatanschluss
Der Kondensatanschluss erfolgt ebenfalls raumseitig auf der Rückseite des Geräts auf der linken Seite (Blickrichtung aus dem Raum).

Stromanschluss
230 V AC.

Abmessungen und Grenzabmaße
Geeignet für den Einbau in Doppelböden. Stellfüße von außen bzw. über das Bodengitter höhenverstellbar und voll absenkbar ohne Öffnung des Gerätes.
Min. Gesamthöhe: 232 mm bis Oberkante Lüftungsgitter.
Die minimale Gesamthöhe des Bodenlüftungsgeräts muss um 5,5 mm reduziert werden (mit den höhenverstellbaren Füßen des Geräts auf minimal 226,5mm). Dies ist erforderlich um den Einbau des Geräts in den Hohlraumboden mit Systemhöhe 240 mm auch unter Berücksichtigung der Rohbautoleranzen von plus/minus 10 mm zu ermöglichen.

**03.09.500 Dezentrales Lüftungsgerät für den Einbau in Doppelböden**
*** Leitbeschreibung
*** gemäß Ausführungsbeschreibung 2
Dezentrales Lüftungsgerät für den Einbau in Doppelböden
Lüftungsgerät als Bodengerät zum Einbau in Doppelböden - ventilgeregeltes dezentrales Lüftungsgerät für 2-Leiter-Systeme, zum dezentralen Be- und Entlüften direkt über die Fassade, Heizen und Kühlen. Mit Wärmerückgewinnung. Pulsierende Strömung. Luftanschluss über eine Ansaugöffnung mit Absperrklappe. Wasseranschluss R ½" mit Entlüftung.
Mit Bodengitter, höhenverstellbare Gerätefüße außenliegend. Elektrische Komponenten verdrahtet (einschl. Ventilantrieben). Mit Filter F.
Technische Daten:
Kondensierender Betrieb Standard,
Volumenstrom im Mittel über gesamten Zyklus: bis 130 m³/h,
Volumenstrom im Hybridlüftungsmodus: bis 260 m³/h,
Max. Kühlleistung gesamt: 860 W,
Max. Heizleistung gesamt: 1.920 W,
Rückwärmzahl in Abhängigkeit von Zykluszeit und Menge:
> 80 % ,
Elektr. Leistungsaufnahme 8-25 W (bei 60-120 m³/h Außenluft- volumenstrom),
Schalldruckpegel Lp(A): 22-37 dB (A),
Abmessungen: (LxBxH): 1.150 x 976 x 232 mm.
Mit Montageabdeckung gegen Eindringen von Schmutz und zur Baustellenabsicherung.
Menge: 221,000 St
*Unterbeschreibung 1 Einschl. Alu-Rollrost*
Einschl. Alu-Rollrost
Rollrost aus Aluminium, Rahmen Aluminium, natur eloxiert, begehbar, strömungsoptimiert.
Profilabmessung: 5 x 20 mm, Zwischenabstand: 17mm, Freier Querschnitt: 70 %.
Rahmenabmessung (LxB): 1.150 x 332 mm,
Gitterabmessungen (LxBxH): 1.138 x 320 x 20 mm.
*Unterbeschreibung 2 Einschl. Anbauset für 2-Leiter*
Einschl. Anbauset für 2-Leiter
Ventil- und Schlauchsatz 2-Leiter mit Ventilantrieb für stetige 0 bis 10 V Regelung. Ab Werk vormontiert und mit Druckluft auf Dichtigkeit geprüft.
Bestehend aus:
- 1 x volumenstromunabhängigen Thermostventil, Ausführung Durchgangsform, Gehäuse aus Rotguss matt vernickelt, Anschluss Kundenseite AG G3/4", DN 15, zul. Betriebsdruck 10 bar, zul. Betriebstemperatur -10 °C bis 100 °C, einschl. Handeinstellknopf/ Schutzkappe.
- 1 x Elektrothermischer Ventilstellantrieb für stetige 0 bis 10 V Regelung, Spannungsversorgung 24 V AC, Stromlos zu, Stellkraft 100 N, Schutzart IP54, "über Kopf"-Montage möglich, Funktionsanzeige, Wartungsfrei, Steckmontage auf Adapter.
- 1 x Rücklaufverschraubung, Ausführung Eckform, Gehäuse aus Rotguss matt vernickelt, Anschluss Kundenseite AG G¾", DN 15, mit Voreinstellung, entleerbar.
- Verbindungs-Kit für Thermostventil und Rücklaufverschraubung, bestehend aus Einlegeteilen und Flachdichtungen EPDM ¾".
- 2 x Flex-Schlauch in sauerstoffdiffusionsdichter Ausführung, mit Edelstahlumflechtung, Standardanschluss Kundenseite: Rohrstutzen 15 mm (zum bauseitigen Verpressen), Länge: je 1.100 mm, bis Vorlauftemperatur +80 °C, max. Betriebsdruck 15 bar beide Schläuche mit 9 mm Isolierung.

**03.09.510 Überströmauslass**
Überströmauslass
Schalldämmender Luftdurchlass zur Überströmung von Raumluft in Flurzonen und Flurzwischendecken. Minimaler Druckverlust bei weitgehender Erhaltung des Schallschutzes der durchströmten Trennwände. Angeordnet zum flächen- bündigen Einbau in vertikale Raumflächen bei Wanddicken von 100 mm oder 125 mm. Nennvolumenstrom VNenn = 90 m3/h bei einem Druckverlust Δp = 20 Pa. Bestehend aus: Überström- Grundelement aus 0,6 mm verzinktem Stahlblech mit inte- griertem Schalldämpfer aus abriebfestem, nicht brennbarem
A 1 Material, Höhe: 400 mm, Breite für Trockenbau: 100 mm oder 125 mm Luftdurchlasselement aus 0,6 mm verzinktem Stahlblech mit umlaufendem Rahmen, pulverbeschichtet oder lackiert nach RAL. Breite: 30 mm, Länge: 550 mm. Luftdurchlasselement kann nachträglich von der Raumseite aufgeclipst werden.
Menge: 4,000 St

**03.09.520 BUS fähige Regelung; 24V**
BUS fähige Regelung; 24V
Frei parametrierbarer, vorprogrammierter, offen kommunikationsfähiger MODBUS-Regler; zum Regeln der Raumtemperatur von Räumen, die mit dezentralen Lüftungs- geräten geheizt, gekühlt oder belüftet werden können.
Inkl. werkseitiger Montage am oder im Gerät, Motor und Ventil-Stellantriebe (+ Klappen bei FVP) werkseitig verdrahtet.
Menge: 78,000 St

**03.09.530 Trafo 24 V**
Trafo 24 V für die 24 V Spannungsversorgung beim Einsatz Regelungskomponenten in 24 V-Ausführung. Netzseitig steckerfertig verdrahtet mit 1 m Anschlusskabel. Geeignet für Wandmontage oder im Verteilerschrank.
Maximale Anschlussleistung: 42 VA,
Ausführung Anschluss: 230 V/24 V.
Inkl. Montage und Verdrahtung im Gerät.
Menge: 78,000 St

**03.09.540 Kondensatwächter**
Kondensatwächter
Feuchtefühler zur Erfassung von Kondensationsfeuchte an Rohrleitungen im Kühlbetrieb.
Der Kondensationswächter ist kompatibel zu den Anschlussmodulen.
Fühler mit einstellbaren Abschaltwert und einen Wechselkontakt mit Dauerschaltleistung bis 6 A.
Externen Fühler mit 2 m Kabel.
Menge: 221,000 St

**03.09.550 Bezeichnungsschild mehrschichtig Kunststoff H 74mm B 148mm Schildträger Spannband**
STLB-Bau 2024-04 042
Bezeichnungsschild DIN 825, Farbe und Beschriftung nach Angaben des AG, aus mehrschichtigem Kunststoff, Beschriftung 2-zeilig, gedruckt, rechteckig, Höhe 74 mm, Breite 148 mm, Befestigung mit Schildträger aus verzinktem Stahl, Halter und Spannband.
Menge: 60,000 St
Zeitansatz: 0,04

**03.09.560 Einzel-Inbetriebnahme und separate Einweisung durch Anlagenlieferanten**
*** Pauschalposition
Einzel-Inbetriebnahme und separate Einweisung durch Anlagenlieferanten
Die Einzel-Inbetriebnahme und separate Einweisung durch den Anlagenlieferanten beinhaltet:
- Überprüfung der korrekten Verdrahtung, Montage und Luftführung.
- Einweisung des Betreiberpersonals in die Funktionsweise der Regelung, der Betriebsarten, Störmeldungen und Einstellung/ Änderung der anlagenspezifischen Parameter.
- Erstellung und Abzeichnung eines Inbetriebnahme- Protokolls.
Voraussetzung für die Leistung ist eine Prüfung der ordnungs- gemäßen Elektroinstallation, welche durch den für die Elektroarbeiten beauftragten Auftragnehmer zu erbringen war.
Anwesenheit eines qualifizierten Mitarbeiters des Auftragnehmers der Elektroarbeiten und des Anlagenerrichters.
Menge: 1,000 psch

### Titel 04 KG 470 Nutzungsspezifische Anlagen - KG 473 Medienversorgungsanlagen - Druckluft

#### Bereich 04.01 KG 473 Drucklufterzeugung

**04.01.10 Kompressoraggregat zur Drucklufterzeugung**
Kompressoraggregat zur Drucklufterzeugung als öleingespritzter Schraubenkompressor, luftgekühlt.
Technische Daten:
Versorgungspannung: 400 V AC/ 50 Hz,
Motorleistung: 4 kW,
Maximale Betriebstemperatur: 46 °C,
Minimale Umgebungstemperatur: 1 °C,
Schutzart: IP55,
Fördermenge bei effektivem Betriebsdruck und minimaler Drehzahl: 4,5 l/s,
Max. Volumenstrom: 8,4 l/s,
Maximaler Betriebsdruck: 10 bar(g),
Absoluter Eingangsdruck: 1 bar(a),
Lufteintrittstemperatur: 20 °C,
Kühlmitteleintrittstemperatur: 20 °C,
Mittlerer Schalldruckpegel / Geräuschpegel: 68 dB(A),
Abmessungen (HxLxB): ca. 1.285 x 1.430 x 600 mm,
Gewicht: ca. 200 kg.
Menge: 1,000 St

**04.01.20 Druckluftbehälter Stahl 200l**
STLB-Bau 2024-04 046
Druckluftbehälter gemäß Betriebssicherheitsverordnung, mit Abnahmebescheinigung, in stehender Ausführung, aus Stahl, innen und außen verzinkt,
Volumen in m3 '0,2'

max. Betriebsüberdruck in MPa '1,1'

max. zulässige Maße Durchmesser/Gesamtlänge bzw. -höhe in mm 'ca. 430/ 1.530'

Gewindeanschluss Drucklufteintritt/-austritt G 'Druckluft-Anschlüsse 4x3/4"'

Sicherheitsventil, baumustergeprüft, Druckmessgerät und Prüfflansch, mit Luft- und Kondensatabsperrarmatur.
Menge: 1,000 St

**04.01.30 Unterlagenbereitstellung und Abstimmung**
*** Pauschalposition
Unterlagenbereitstellung und Abstimmung
Unterlagenbereitstellung für VE440 (Gewerk "Elektro") und VE480 (Gewerk "GEA") zur Abstimmung der Anschluss- parameter und Anschluss an vorbereitete Übergabepunkte der benannten durch VE440 bzw. VE480
Menge: 1,000 psch

**04.01.40 Vorab-Inbetriebnahme der Druckluftanlage**
Vorab-Inbetriebnahme Druckluftanlage, d. h. vor Inbetriebnahme der Geamtanlage, Inbetriebnahme der Anlage durch den Anlagenlieferanten mit Funktionsprüfung aller regelungstechnisch relevanten Funktionen entsprechend der Konfiguration, sowie allen notwendigen Anpassungen der Regelungsparameter für den bestimmungsgemäßen Betrieb der Anlage.
Kontrolle derVerrohrung gemäß Schema, insbesondere der Anlagen-Komponenten.
Inklusive:
- Eine Anfahrt für Inbetriebnahme und Betreiberunterweisung.
- Einmaliges Installieren der objektspezifischen Software.
Menge: 1,000 St

#### Bereich 04.02 KG 473 Rohre und Formstücke

**04.02.10 Rohr Stahl niro geschweißt Druckluft AD 22mm WD 1,2mm Pressen**
STLB-Bau 2024-04 042
Rohrleitung aus nichtrostenden Stahlrohren DVGW GW 541, geschweißt, Werkstoff-Nr 1.4401, für Druckluft, als Verbrauchsleitung, Außendurchmesser 22 mm, Wanddicke 1,2 mm, Verbindung durch Pressen, einschl. Dichtungsmittel und Herstellen der Verbindungen, Form- und Verbindungsstücke werden gesondert vergütet, Rohrbefestigungen werden gesondert vergütet, Verlegung in Gebäuden, Arbeitshöhe des Montageortes bis 5,5 m über der Standfläche des hierfür erforderlichen Gerüstes, Gerüst wird gesondert vergütet.
Menge: 100,000 m
Zeitansatz: 0,15

**04.02.20 Bogen bis 45Grad Stahl niro AD 22mm**
Bogen, bis 45 Grad, als Pressfitting, aus nichtrostendem Stahl, mit Pressmuffe, für Druckleitung aus nichtrostendem Stahl, Außendurchmesser 22 mm.
Menge: 6,000 St
Zeitansatz: 0,11

**04.02.30 Bogen 45-90Grad Stahl niro AD 22mm**
Bogen, über 45 bis 90 Grad, als Pressfitting, aus nichtrostendem Stahl, mit Pressmuffe, für Druckleitungleitung aus nichtrostendem Stahl, Außendurchmesser 22 mm.
Menge: 16,000 St
Zeitansatz: 0,11

**04.02.40 T-Stück Stahl niro AD 22mm**
T-Stück, als Pressfitting, aus nichtrostendem Stahl, mit Muffenanschluss, für Druckleitung aus nichtrostendem Stahl, Außendurchmesser 22 mm.
Menge: 8,000 St
Zeitansatz: 0,17

**04.02.50 T-Stück Stahl niro AD 22mm, IG R1/2**
T-Stück, als Pressfitting, aus nichtrostendem Stahl, mit Pressmuffe, für Druckleitung aus nichtrostendem Stahl, Außendurchmesser 22 mm, Anschluss Innengewinde R 1/2".
Menge: 1,000 St
Zeitansatz: 0,17

**04.02.60 Muffe Stahl niro AD 22mm**
Muffe, als Pressfitting, aus nichtrostendem Stahl, für Druck- leitung aus nichtrostendem Stahl, Außendurchmesser 22 mm.
Menge: 20,000 St
Zeitansatz: 0,10

**04.02.70 Übergangsverschraubung Stahl niro AD 22mm Rp1/2**
Übergangsverschraubung, als Pressfitting, aus nichtrostendem Stahl, mit Innengewinde, für Druckleitung aus nichtrostendem Stahl, Außendurchmesser 22 mm, Gewindeanschluss Rp 1/2.
Menge: 7,000 St
Zeitansatz: 0,13

**04.02.80 Rohrschelle Stahl niro L bis 0,5m DN20**
STLB-Bau 2024-04 042
Rohraufhängung als Rohrschelle, aus nichtrostendem Stahl, mit schalldämmenden Einlagen, Anforderungen entsprechend DIN 4109-1, Länge Aufhängung bis 0,5 m, Befestigung mit Gewindestäben, mit bauaufsichtlich zugelassenen Dübeln, einschl. Bohrarbeiten, Rohr aus nichtrostendem Stahl, DN 20, Arbeitshöhe des Montageortes bis 5,5 m über der Standfläche des hierfür erforderlichen Gerüstes, Gerüst wird gesondert vergütet.
Menge: 60,000 St
Zeitansatz: 0,25

**04.02.90 Farbkennzeichnung Beschilderung Richtungspfeile**
Farbkennzeichnung DIN 2403 der Druckluftleitung, Kennzeichnung durch Beschilderung und Angabe der Fließrichtung durch Richtungspfeile, Schild-Maße mind. H/B 40/100 mm, Befestigung durch Kleben.
Menge: 60,000 St

**04.02.100 Brandschutzabschottung Rohr Stahl niro R90 AD 22mm Gebäude Wand D 250mm Durchm. bis 50mm**
STLB-Bau 2024-04 047
Brandschutzabschottung von Rohrleitung aus nichtrostendem Stahl, mit allgemeinem bauaufsichtlichen Prüfzeugnis/allgemeiner bauaufsichtlicher Zulassung, Feuerwiderstandsklasse R 90 DIN EN 13501-2,
Rohrleitung nicht gedämmt, Rohraußendurchmesser 22 mm, Verlegung im Gebäude, mit Kennzeichnungsschild, Arbeitshöhe des Montageortes bis 5,5 m über der Standfläche des hierfür erforderlichen Gerüstes, Gerüst wird gesondert vergütet, Wand aus Stahlbeton, Dicke 250 mm, runder Durchbruch ohne Hüllrohr, Durchmesser bis 50 mm, freier Ringspalt im Durchbruch bis 15 mm, Spalt füllen mit Mörtel DIN 18580, Mörtelgruppe III.
Menge: 1,000 St
Zeitansatz: 0,57

#### Bereich 04.03 KG 473 Armaturen

**04.03.10 Staubfilter**
STLB-Bau 2024-04 046
Staubfilter zum Zurückhalten grober Feststoffpartikel, mit Differenzdruckmessgerät und Handablass,
max. Volumenstrom am Eintritt in m3/h '3'

DIN 1945-1.
Menge: 1,000 St

**04.03.20 Taupunkt-Set zur Restfeuchtemessung in Druckluft**
Taupunkt-Set zur Restfeuchtemessung in Druckluft
Bestehend aus:
- LED-Prozess-Anzeige im Wandgehäuse,
- Taupunktsensor,
- Messkammer für Druckluft bis 16 bar,
- Anschlussleitung,
Einzelbeschreibung
- LED-Prozess-Anzeige im Wandgehäuse
Technische Daten
Abmessungen: 118 x 92 x 93 mm,
Anzeige: LED rot, 7-Segment, Höhe: 13 mm, 5-stellig,
2 LED für Alarmrelais,
Tastatur: 4 Tasten,
Eingang: Taupunktsensor,
Spannungsversorgung: 230 VAC, 50/60 Hz,
Alarm-Ausgänge: 2 x Relaisausgang Wechsler, 250 VAC,
max. 3 A,
Betriebstemperatur: -10 bis +60 °C,
Alarmgrenzwerte: frei einstellbar,
Hysterese: 2 °Ctd,
Analogausgang: 4 bis 20 mA = -80 bis 20 °Ctd,
- Taupunktsensor zur Restfeuchtemessung in Druckluft
Technische Daten
Material: Edelstahl-Sinterkappe,
Messbereich: -80° bis 20 °Ctd,
Genauigkeit:
+- 1°C bei 20 bis -20 °Ctd,
+- 2°C bei -20 bis -50 °Ctd,
+- 3°C bei -50 bis -80 °Ctd,
Druckbereich: -1 bis 20 bar,
Stromversorgung: 24 VDC (16 - 30 VDC),
Schutzart: IP 65,
EMV: nach DIN EN 61326,
Einsatztemperatur: -20 bis 70 °C,
Anschluss: M12, 5-polig,
PC-Anschluss: Modbus-RTU Schnittstelle (RS 485),
Analogausgang: 4 - 20 mA = -80 bis 20 °Ctd (3-Draht),
Bürde für Analogausgang: < 500 Ohm,
Einschraubgewinde: G 1/2",
Abmessungen: Durchm. 30 mm, Länge ca. 130 mm.
- Messkammer für Druckluft bis 16 bar.
Kupferkapillare entspannt die Druckluft und verhindert die
Rückströmung von Feuchtigkeit aus der Umgebung in die
Messkammer.
Einsetzbar von 2 bis 16 bar,
Prozessanschluss: NPT 1/2" Außengewinde,
Sensorabschluss: NPT 1/2" Innengeinde.
- Anschlussleitung, 5 m mit M12 Stecker.
Menge: 1,000 St
Zeitansatz: 0,31

**04.03.30 Kugelhahn Edelstahl Handbetätigung PN10 G3/4 DN20 Pressanschluss**
Kugelhahn mit Volldurchgang aus Werkstoffe:
Gehäuse: 1.4408, Kugel: 1.4408, Dichtung: PTFE, Griff: 1.4301,
mit Innengewinde DIN EN 10226-1, und Verschraubung für Pressanschluss geeignet für Handbetätigung, Nenndruck 1 MPa (10 bar), DN 20, für Druckrohrleitung.
Einschl. Pressübergangsnippel.
Menge: 6,000 St
Zeitansatz: 0,31

**04.03.40 Druckluft Entnahmearmatur 1/2", Druckluft-Kugelhahn 1/2", Luftfüllventil, mit Tülle NW 7,2**
Druckluft Entnahmearmatur 1/2", Druckluft-Kugelhahn 1/2",
Luftfüllventil, mit Tülle NW 7,2
Druckluft Absperrhahn, einschließlich doppelter weiblicher Kugelhahn, männliche pneumatische Kupplung mit Tülle NW 7,2.
Material: Messing,
Langer Handhebel aus Metall mit Kunststoffbeschichtung und Beschriftung "Druckluft".
Menge: 7,000 St

**04.03.50 Dichtheitsprüfung Druckrohr bis DN20 Rohr-L 15 m C3 Drucklufterzeugung**
Dichtheitsprüfung DVGW G 469, an Druckrohrleitungen aus Edelstahl, für Betriebsdrücke bis 10 bar, bis DN 20,
max. Einzelrohrleitungslänge ca. '20' m, Prüfmethode C 3,
einschl. Drucklufterzeugung.
In Abschnitten durchführen und protokollieren.
Protokoll ist mit der Dokumentation an den AG zu übergeben.
Menge: 100,000 m

**04.03.60 Bezeichnungsschild mehrschichtig Kunststoff H 52mm B 74mm Schildträger Spannband**
STLB-Bau 2024-04 042
Bezeichnungsschild DIN 825, Farbe und Beschriftung nach Angaben des AG, aus mehrschichtigem Kunststoff, Beschriftung 2-zeilig, gedruckt, rechteckig, Höhe 52 mm, Breite 74 mm, Befestigung mit Schildträger aus verzinktem Stahl, Halter und Spannband.
Menge: 10,000 St
Zeitansatz: 0,04

**04.03.70 Bezeichnungsschild mehrschichtig Kunststoff H 74mm B 148mm Schildträger Spannband**
STLB-Bau 2024-04 042
Bezeichnungsschild DIN 825, Farbe und Beschriftung nach Angaben des AG, aus mehrschichtigem Kunststoff, Beschriftung 2-zeilig, gedruckt, rechteckig, Höhe 74 mm, Breite 148 mm, Befestigung mit Schildträger aus verzinktem Stahl, Halter und Spannband.
Menge: 3,000 St
Zeitansatz: 0,04

### Titel 05 KG 470 Nutzungsspezifische Anlagen - KG 474 Feuerlöschanlagen

#### Bereich 05.01 KG 474 Rohre und Formstücke

*Hinweis: Standardbesch Feuerlöschanlagen -geräte*
STLB-Bau 2024-04 049
Für die Ausführung der Feuerlöschanlagen gilt/gelten DIN 14462, die Sicherheitsregeln der gewerblichen Berufsgenossenschaften, die Sondervorschriften der örtlichen Behörden.

**05.01.10 Rohr Stahl niro geschweißt Nichttrinkwasser AD 22mm WD 1,2mm Pressen**
*** Bezugsbeschreibung
STLB-Bau 2024-04 042
Rohrleitung aus nichtrostenden Stahlrohren DVGW GW 541, geschweißt, Werkstoff-Nr 1.4401, für Nichttrinkwasser, als Steigleitung, Außendurchmesser 22 mm, Wanddicke 1,2 mm, Verbindung durch Pressen, einschl. Dichtungsmittel und Herstellen der Verbindungen, Form- und Verbindungsstücke werden gesondert vergütet, Rohrbefestigungen werden gesondert vergütet, Verlegung in Gebäuden, Arbeitshöhe des Montageortes bis 5,5 m über der Standfläche des hierfür erforderlichen Gerüstes, Gerüst wird gesondert vergütet.
Menge: 2,500 m
Zeitansatz: 0,15

**05.01.20 Rohr Stahl niro geschweißt Nichttrinkwasser AD 54mm WD 1,5mm Pressen**
*** wie Position 05.01.10
STLB-Bau 2024-04 042
Außendurchmesser 54 mm
Wanddicke 1,5 mm
Menge: 5,000 m
Zeitansatz: 0,17

**05.01.30 Rohr Stahl niro geschweißt Nichttrinkwasser AD 88,9mm WD 2mm Pressen**
*** wie Position 05.01.10
STLB-Bau 2024-04 042
Außendurchmesser 88,9 mm
Wanddicke 2 mm
Menge: 105,000 m
Zeitansatz: 0,20

**05.01.40 Bogen Stahl niro AD 88,9mm**
STLB-Bau 2024-04 049
Bogen, als Pressfitting, aus nichtrostendem Stahl, mit Pressmuffe, für Löschwasserleitung aus nichtrostendem Stahl, Außendurchmesser 88,9 mm.
Menge: 22,000 St
Zeitansatz: 0,29

**05.01.50 T-Stück Stahl niro AD 88,9mm**
STLB-Bau 2024-04 049
T-Stück, als Pressfitting, aus nichtrostendem Stahl, mit Pressmuffe, für Löschwasserleitung aus nichtrostendem Stahl, Außendurchmesser 88,9 mm.
Menge: 6,000 St
Zeitansatz: 0,43

**05.01.60 T-Stück reduziert Stahl niro AD 88,9mm x 54mm**
STLB-Bau 2024-04 049
T-Stück, reduziert, als Pressfitting, aus nichtrostendem Stahl, mit Pressmuffe, für Löschwasserleitung aus nichtrostendem Stahl, Außendurchmesser 88,9 mm, 2. Durchmesser 54 mm.
Menge: 18,000 St
Zeitansatz: 0,40

**05.01.70 Reduzierstück Stahl niro AD 54mm x 22mm**
*** Bezugsbeschreibung
STLB-Bau 2024-04 049
Reduzierstück, als Pressfitting, aus nichtrostendem Stahl, mit Pressmuffe, für Löschwasserleitung aus nichtrostendem Stahl, Außendurchmesser 54 mm, 2. Durchmesser 22 mm.
Menge: 5,000 St
Zeitansatz: 0,18

**05.01.80 Reduzierstück Stahl niro AD 88,9mm x 54mm**
*** wie Position 05.01.70
STLB-Bau 2024-04 049
Außendurchmesser 88,9 mm
2. Durchmesser 54 mm
Menge: 10,000 St
Zeitansatz: 0,26

**05.01.90 Übergangsverschraubung Stahl niro AD 22mm R1/2**
*** Bezugsbeschreibung
STLB-Bau 2022-10 049
Übergangsverschraubung, als Pressfitting, aus nichtrostendem Stahl, mit Außengewinde, für Löschwasserleitung aus nichtrostendem Stahl, Außendurchmesser 22 mm, Gewindeanschluss R 1/2.
Menge: 5,000 St
Zeitansatz: 0,13

**05.01.100 Übergangsverschraubung Stahl niro AD 54mm Rp2**
*** wie Position 05.01.90
STLB-Bau 2022-10 049
flach dichtend
mit Innengewinde
Außendurchmesser 54 mm
Gewindeanschluss Rp 2
Menge: 5,000 St

**05.01.110 Muffe Stahl niro AD 22mm**
*** Bezugsbeschreibung
STLB-Bau 2024-04 049
Muffe, als Pressfitting, aus nichtrostendem Stahl, für Löschwasserleitung aus nichtrostendem Stahl, Außendurchmesser 22 mm.
Menge: 5,000 St
Zeitansatz: 0,11

**05.01.120 Muffe Stahl niro AD 54mm**
*** wie Position 05.01.110
STLB-Bau 2024-04 049
Außendurchmesser 54 mm
Menge: 17,000 St
Zeitansatz: 0,20

**05.01.130 Muffe Stahl niro AD 88,9mm**
*** wie Position 05.01.110
STLB-Bau 2024-04 049
Außendurchmesser 88,9 mm
Menge: 20,000 St
Zeitansatz: 0,29

**05.01.140 Rohrschelle Stahl niro L bis 0,5m DN80**
*** Leitbeschreibung
STLB-Bau 2024-04 042
Rohraufhängung als Rohrschelle, aus nichtrostendem Stahl, mit schalldämmenden Einlagen, Anforderungen entsprechend DIN 4109-1, Länge Aufhängung bis 0,5 m, Befestigung mit Gewindestäben, mit bauaufsichtlich zugelassenen Dübeln, einschl. Bohrarbeiten, Rohr aus nichtrostendem Stahl, DN 80, für Löschwasser, Arbeitshöhe des Montageortes bis 5,5 m über der Standfläche des hierfür erforderlichen Gerüstes, Gerüst wird gesondert vergütet.
Menge: 45,000 St
Zeitansatz: 0,30
*Unterbeschreibung 1 Befestigung unter Berücksichtigung der Erdbebenzone 3 (EZ3)*
Befestigung unter Berücksichtigung der Erdbebenzone 3 (EZ3).

**05.01.150 Montagewinkel Stahl niro**
STLB-Bau 2024-04 042
Montagewinkel, aus nichtrostendem Stahl, für Festpunktausführung, der rechnerische Nachweis der Tragfähigkeit ist auf Verlangen vorzulegen, Arbeitshöhe des Montageortes über 5,5 bis 7,5 m über der Standfläche des hierfür erforderlichen Gerüstes, Gerüst wird gesondert vergütet.
Menge: 10,000 St
Zeitansatz: 0,54

**05.01.160 Farbkennzeichnung Beschilderung Richtungspfeile**
STLB-Bau 2024-04 041
Farbkennzeichnung DIN 2403 der Feuerlöschleitung, Kennzeichnung durch Beschilderung und Angabe der Fließrichtung durch Richtungspfeile, Schild-Maße mind. H/B 40/100 mm, Befestigung durch Kleben.
Menge: 32,000 St

**05.01.170 Brandschutzabschottung Rohr Stahl niro R90 AD 88,9mm Gebäude Wand D 250mm Durchm. 100-150mm**
STLB-Bau 2024-04 047
Brandschutzabschottung von Rohrleitung aus nichtrostendem Stahl, mit allgemeinem bauaufsichtlichen Prüfzeugnis/allgemeiner bauaufsichtlicher Zulassung, Feuerwiderstandsklasse R 90 DIN EN 13501-2,
Rohrleitung nicht gedämmt, Rohraußendurchmesser 88,9 mm, Verlegung im Gebäude, mit Kennzeichnungsschild, Arbeitshöhe des Montageortes bis 5,5 m über der Standfläche des hierfür erforderlichen Gerüstes, Gerüst wird gesondert vergütet, Wand aus Stahlbeton, Dicke 250 mm, runder Durchbruch ohne Hüllrohr, Durchmesser über 100 bis 150 mm, freier Ringspalt im Durchbruch bis 15 mm, Spalt füllen mit Mörtel DIN 18580, Mörtelgruppe III.
Menge: 1,000 St
Zeitansatz: 0,59

#### Bereich 05.02 KG 474 Armaturen und Schutzschränke

**05.02.10 Löschwassereinspeisung Einspeisearmatur PN16**
Löschwasser-Einspeiseeinrichtung DIN 14461-2, für Anschluss an Löschwasserleitung -trocken-, DN 80, mit Einspeisearmatur PN 16 DIN 14461-4, Anschluss mit drehbarem Innengewinde
G 3 A,
mit Kupplungsschlüssel B/C,
einschl. Hinweisschild Löschwassereinspeisung DIN 4066 aus Metall, geprägt,
einschl. Befestigungsmittel, Befestigungsuntergrund Beton.
Menge: 5,000 St

**05.02.20 Wandschrank (Schutzschrank für Einspeisearmatur)**
Wandschrank zur Aufnahme der Löschwasser-Einspeise- armatur, Maße B/H/T 740/740/300 mm, Gehäuse aus Stahlblech, Dicke mind. 1 mm, beschichtet, einschl. Hinweisschild nach DIN 4066 auf der Türaußenseite  aus Kunststofffolie, geklebt. Beschriftet mit:
"Löschwassereinspeisung" und Bezeichnung des Treppenhauses.
Einschl. Befestigungsmittel, Befestigungsuntergrund Beton.
Menge: 5,000 St

**05.02.30 Trockenanschluss Entnahmearmatur DN50**
STLB-Bau 2024-04 049
Feuerlösch-Schlauchanschlusseinrichtung DIN 14461-2, zum Anschluss an Löschwasserleitung -trocken-, zur Löschwasserentnahme durch die Feuerwehr, mit Entnahmearmatur DN 50 DIN 14461-5, einschl. Beschilderung und Befestigungsmittel, Befestigungsuntergrund Beton.
Menge: 18,000 St
Zeitansatz: 0,44

**05.02.40 Wandschrank (Schutzschrank für Entnahmeeinrichtung)**
Wandschrank zur Aufnahme der Löschwasser-Entnahme- armatur, Maße B/H/T 340/440/140 mm, nach DIN 14461-2, Gehäuse aus Stahlblech, Dicke mind. 1 mm, beschichtet, einschl. Beschilderung und Befestigungsmittel, Befestigungsuntergrund Beton.
Menge: 18,000 St

**05.02.50 Tiefpunktentleerung G½**
Tiefpunktentleerung,
Entleerungsvorrichtung gemäß TRVB 128 mit voreingestelltem Öffnungs- und Schließdruck. Diese Automaten arbeiten hydraulisch und benötigen keine Verkabelung.
Entleerungsgarnitur bestehend aus:
Kugelhahn G ½ mit Flügelgriff,
Schmutzfänger G ½ MS mit Sieb,
Entleerungsventil G ½.
Einschl. Schild nach DIN 4066-D1 der Größe 174 x 210 mm mit der Aufschrift "Entleerung Löschwasserleitung trocken".
Menge: 5,000 St

**05.02.60 Rohrbe-/-entlüfter DN50**
*** Leitbeschreibung
STLB-Bau 2024-04 049
Rohrbe- und -entlüfter für Löschwasserleitung -trocken- für Anschluss DN 50.
Menge: 5,000 St
*Unterbeschreibung 1 Hinweisschild*
Einschl. Hinweisschild aus Kunststoff 224x150 mm "Entlüftung Löschwasserleitung trocken".
Befestigung mit Rohrchelle.

#### Bereich 05.03 KG 474 Einzelinbetriebnahme der Feuerlöschanlage

**05.03.10 Druck- und Dichtheitsprüfung der Feuerlöschleitung "trocken"**
Druck- und Dichtheitsprüfung der Feuerlöschleitung "trocken"
Die Löschwasserleitung und deren Armaturen sind nach DIN 14462 mit Wasser 10 min bei 1,6 MPa auf Dichtheit und vor der Abnahme sind die Rohrleitungen zusätzlich 2 min mit 2,4 MPa und die Hydranten mit dem 1,5-fachem Nenndruck auf Festigkeit zu prüfen.
Es dürfen hierbei keine Undichtheiten und kein Druckabfall auftreten.
Die Drücke sind jeweils an der Einspeisung zu messen.
Die Prüfung muss vorgenommen werden, bevor die Lösch- wasserleitung gegebenenfalls verdeckt wird.
Anzahl der Einspeisearmaturen: 5 Stück,
Anzahl Entnahmearmatur DN50: 18 Stück,
Nennweite der Steigleitungen: DN 80,
Anzahl der Steigleitungen: 5 Stück,
Einzellängen der Steigleitungen ca.: bis 30 m.
Wasser für die Druck und Dichtheitsprüfung liefern und ableiten.
Einschl. Übergabe Protokoll an AG.
Menge: 112,500 m

**05.03.20 Vorab-Inbetriebname der Feuerlöschleitung "trocken"**
*** Pauschalposition
Voran-Inbetriebname, d h. vor Inbetriebnahme der Gesamtanlage, der Feuerlöschleitung "trocken"
Löschwasseranlagen sind nach Fertigstellung sowie nach einer
wesentlichen Änderung der Löschwasseranlage einer Inbetrieb- nahme, Durchführen der Prüfpunkte nach DIN 14462,
Tabelle 5 und 6), durch einen Sachkundigen zu unterziehen.
Dabei ist die Druck- und Dichtheitsprüfung hier schon separat ausgeschrieben.
Nach der Inbetriebnahme hat eine Abnahmeprüfung zu erfolgen.
Hierbei sind die Prüfverordnungen nach Landesbaurecht, die in der Regel einen Sachverständigen fordern, zu berücksichtigen. Der Errichter hat zur Inbetriebnahme und Abnahmeprüfung eine Errichtererklärung, ein Errichterprotokoll und das Kontrollbuch zur Verfügung zu stellen.
Das Kontrollbuch "Inbetriebnahme, Abnahme und Instand- haltung von Löschwasseranlagen, Feuerlösch- und Brandschutzanlagen" ist durch den Errichter der Anlage zu
erarbeiten.
Menge: 1,000 psch

**05.03.30 Beistellen Personal Geräte Sachverständigenabnahme Feuerlöschanlage**
*** Leitbeschreibung
STLB-Bau 2024-04 063
Beistellen von Personal und Geräten für die Sachverständigenabnahme der Feuerlöschanlage, Vergütung des Sachverständigen durch gesonderten Vertrag.
Menge: 10,000 h
*Unterbeschreibung 1 Sachverständigenabnahme, Vertrag, Bestellung und Vergütung*
Die Erstellung des Vertrages mit Sachverständigen sowie Bestellung und Vergütung des Sachverständigen ist durch den Auftragnehmer zu übernehmen.

**05.03.40 Einzel-Einweisung**
STLB-Bau 2024-04 049
Wiederholte Einweisung des Bedienungspersonals vor Ort, die durchgeführte Einweisung wird protokolliert.
Menge: 1,000 St

#### Bereich 05.04 KG 474 Handfeuerlöscher und Schutzschränke

**05.04.10 Handfeuerlöscher Dauerdrucklöscher Wasser Schaumbildner Kl.A+B 10LE 6l**
STLB-Bau 2022-10 049
Tragbarer Feuerlöscher DIN EN 3, als Dauerdrucklöscher, Löschmittel Wasser mit Schaumbildner, Leistungsklasse A und B, 10 LE, Füllmenge 6 l, mit Druckanzeige, mit Wandhalter.
Menge: 27,000 St
Zeitansatz: 0,07

**05.04.20 Schutzschrank zum Einstellen von einem Feuerlöscher**
Schutzschrank zum Einstellen von einem Feuerlöscher
Schutzschrank zum Einstellen von einem Pulver-, Wasser- oder Schaumlöschers bis 6 kg Inhalt, Tür mit Muschelgriff, mit Edelstahlscharnieren angeschlagen. Ausführung als Einbauschrank mit umlaufender Putzleiste,
Abmessungen (B x H x T): 300 x 700 x 180 mm, hergestellt aus verzinktem Stahlblech, pulverbeschichtet in RAL 3001 (Signalrot). Lieferung inkl. Piktogramm "Feuerlöschgerät" nach BGV A8, selbstklebende Folie, nicht nachleuchtend.
Menge: 23,000 St

**05.04.30 Schutzschrank zum Einstellen von zwei Feuerlöschern**
Schutzschrank zum Einstellen von zwei Feuerlöschern
Schutzschrank zum Einstellen von zwei Pulver-, Wasser- oder Schaumlöschers bis 6 kg Inhalt, Tür mit Muschelgriff, mit Edelstahlscharnieren angeschlagen. Ausführung als Einbauschrank mit umlaufender Putzleiste,
Abmessungen (B x H x T): 600 x 700 x 180 mm, hergestellt aus verzinktem Stahlblech, pulverbeschichtet in RAL 3001 (Signalrot). Lieferung inkl. Piktogramm "Feuerlöschgerät" nach BGV A8, selbstklebende Folie, nicht nachleuchtend.
Menge: 2,000 St

### Titel 06 KG 490 Sonstige Maßnahmen für technische Anlagen

#### Bereich 06.01 KG 491 Baustelleneinrichtung

**Ausführungsbeschreibung 3 Ausführungsbeschreibung Baustelleneinrichtung des AN (Z**
*Ausführungsbeschreibung Baustelleneinrichtung des AN (ZTV Baustelleneinrichtung)*
Ausführungsbeschreibung Baustelleneinrichtung des AN
Zusätzliche Technische Vorschriften - Baustelleneinrichtung (ZTV Baustelleneinrichtung)
Baugelände:
Baustellen- und endgültige Anschlüsse müssen grundsätzlich zugänglich bleiben und geschützt werden.
Die Standorte für Baumaschinen, Einrichtungen, Container, Geräte und Materialien sind grundsätzlich mit der AG- Objekt- überwachung abzustimmen und kostenfrei herzustellen.
Vom AN aufgestellte Container, Einrichtungen, etc. sind entsprechend den Erfordernissen des Bauablaufs auf Anwei- sung der AG-Objektüberwachung kostenfrei umzusetzen.
Anzahl und Standorte der Kräne und mobilen Montagegeräte sind vom AN unter Beachtung des beigelegten Architekten- planes, des Baustelleneinrichtungsplans, des Baugrubenplanes, des Montagegrobkonzeptes des Tragwerksplaners, sowie der besonderen Baustellenbedingungen festzulegen.
Die im Baustelleneinrichtungsplan dargestellten Schotterflächen dienen als Baustraße für Umfahrungen des Baugeländes und entsprechen der Belastungsklasse SLW 1 2.
Die Flächen für die Parkplätze und Containervorplatzfläche entsprechen ebenso der Belastungsklasse SLW 1 2.
Die asphaltierten Ladezonen, dunkelgrau im BE-Plan, haben die Belastungsklasse SLW 6 0.
Sollte der AN für seine Anlieferungen, Montagen, etc. auf das Baugelände höhere Lastanforderungen für die
Befahrbarkeit der Baustraße der Umfahrung sowie der Montagestandorte, Kranstandorte sowie der Container-Standorte benötigen, so hat er daraus resultierende Aufwendungen, Materialien, Schotteranlieferungen, Verdichtungen und sonstige Maßnahmen für die Herstellung
Der Straßen und Plätze auf eigene Kosten herzustellen und wieder zurückzubauen.
Übergabe der Baustelleneinrichtungsfläche an den AN:
Vor Einrichten der Baustelle ist vom AN der Zustand der an das Baugrundfeld grenzenden Gehweg- und Fahrbahnbefe- stigungen sowie der angrenzenden Grundstücksflächen in Anwesenheit der jeweiligen AG-Objektüberwachung festzu- stellen. Darüber ist ein Protokoll zu führen und von beiden Seiten zu bestätigen. Der AN hat sich über den Verlauf von Leitungen, Kabeln usw. (unter- und oberirdisch) z u informieren. Notwendige Umlegungen sind sofort vom AN zu beantragen. Baustellen - und endgültige Anschlüsse müssen grundsätzlich zugänglich bleiben und geschützt werden.
Übergabe der Baustelleneinrichtungsfläche zurück an den AG:
Nicht mehr benötigte Teile der Baustelleneinrichtung sind in Absprache mit der AG-Objektüberwachung zu räumen. Nach dem kompletten Entfernen der Baustelleneinrichtung ist der Zustand aller Flächen rückstandsfrei wiederherzustellen, einschl. Entfernen von temporären Fundamenten, Abdeckungen und Verunreinigungen, etc..
Bei der Rückgabe der zugewiesenen Flächen ist durch den AN schriftlich zu bestätigen und nachzuweisen, dass alle Rest-/ Abfallstoffe ordnungsgemäß entsorgt, Gefahrstoffe entfernt und Bauteile sowie Abwasser und Boden nicht kontaminiert sind.

**06.01.10 Baustelle AN einrichten und vorhalten**
Baustelle für sämtliche, in der Leistungsbeschreibung, aufgeführten Leistungsumfänge ab Baubeginn einrichten und bis zur Fertigstellung Hauptleistungen vorhalten.
Ausführung gemäß Ausführungsbeschreibung in Abstimmung mit der AG-Objektüberwachung und unter Beachtung der übergeordneten Baustelleneinrichtung.
Baustelleneinrichtung des AN einschl.:
- Heranführen und Verteilen von Energie und Wasser von den zur Verfügung gestellten Entnahmestellen sowie Entsorgung von anfallendem Abwasser,
- Vorkehrungen zur regelmäßigen Abfallbeseitigung bis zur Fertigstellung,
- Lager - und Arbeitsplätze,
- Baustellen - und Arbeitsplatzbeleuchtung,
- Umsetzen der Einrichtungen auf Anordnung der AG-Objekt- überwachung,
- sämtliche Sicherheitseinrichtungen gemäß UVV, einschl. Wartung,
- erforderliche Maßnahmen zum Schutz vor Witterungs- schäden,
- erforderliche Maßnahmen zur Verkehrssicherungspflicht,
- alle im Zusammenhang mit der Baustelleneinrichtung und dem Betrieb erforderlichen Verhandlungen mit Behörden, Anträge, Zulassungen, Kündigungen, einschl. Gebühren,
- Währende der Bauzeit nicht mehr benötigte Elemente der Baustelleneinrichtung sind in Absprache mit der AG-Objekt- überwachung unverzüglich zu entfernen.

Positionsmenge = Produkt aus
1 Stück
(Vorhaltemenge)
mal
58 Wochen
(Vorhaltedauer).
Menge: 58,000 StWo

**06.01.20 Container AN einrichten und vorhalten**
Container AN einrichten und vorhalten ab Baubeginn bis zur Fertigstellung der Hauptleistungen vorhalten.
Ausführung gemäß Ausführungsbeschreibung in Abstimmung mit der AG-Objektüberwachung und unter Beachtung der übergeordneten Baustelleneinrichtung (BE).
Container des AN einschl.:
- Büro-, Personal -, Materialcontainer für Belange des AN nach Konzept übergeordnete BE,
- notwendige Sanitäreinrichtungen über den vom AG zur Verfügung gestellten Umfang hinaus,
- Umsetzen der Einrichtungen auf Anordnung der AG-Objekt- überwachung,
- erforderliche Maßnahmen zur Verkehrssicherungspflicht,
- alle im Zusammenhang mit der Baustelleneinrichtung und dem Betrieb erforderlichen Verhandlungen mit Behörden, Anträge, Zulassungen, Kündigungen, einschl. Gebühren.

Positionsmenge = Produkt aus
1 Stück
(Vorhaltemenge)
mal
58 Wochen
(Vorhaltedauer).
Menge: 58,000 StWo

**06.01.30 Baustelle AN räumen**
Baustelle AN räumen.
Baustelle für sämtliche in der Leistungsbeschreibung aufgeführten Leistungsumfänge gemäß Ausführungs- beschreibung räumen und Übergabe der Baustellen- einrichtungsfläche zurück an die AG-Objektüberwachung.
- Nach dem kompletten Entfernen der Baustelleneinrichtung ist der Zustand aller Flächen rückstandsfrei wiederherzustellen, einschl. Entfernen von temporären Fundamenten, Abdeckungen und Verunreinigungen, etc..
- Bei der Rückgabe der zugewiesenen Flächen ist durch den AN schriftlich zu bestätigen, dass alle Rest - / Abfallstoffe ordnungsgemäß entsorgt, Gefahrstoffe entfernt und Bauteile sowie Abwasser und Boden nicht kontaminiert sind.
Menge: 1,000 St

**06.01.40 Container AN räumen**
Container AN räumen.
Container für sämtliche in der Leistungsbeschreibung aufge- führten Leistungsumfänge gemäß Ausführungsbeschreibung räumen und Übergabe der Fläche zurück an die AG-Objekt- überwachung.
- Nach dem kompletten Entfernen der Container ist der Zustand aller Flächen rückstandsfrei wiederherzustellen, einschl. Entfernen von temporären Fundamenten, Abdeckungen und Verunreinigungen, etc.
- Bei der Rückgabe der zugewiesenen Flächen ist durch den AN schriftlich zu bestätigen, dass alle Rest-/ Abfallstoffe ordnungsgemäß entsorgt, Gefahrstoffe entfernt und Bauteile sowie Abwasser und Boden nicht kontaminiert sind.
Menge: 1,000 St

#### Bereich 06.02 KG 492 Gerüste

*Hinweis: Gestellung fahrbares Gerüste*

**06.02.10 Aufbau fahrbares Gerüst 4Wo Stahlrohr 0,75kN/m2 2Lagen H 4m**
STLB-Bau 2022-10 001
Aufbauen fahrbares Gerüst, einschl. Grundeinsatzzeit (4 Wochen), Abbau wird gesondert vergütet,
Stahlrohrkupplungsgerüst DIN 4420-3, Lastklasse 1 (0,75 kN/m2), 2 genutzte Gerüstlagen, Höhe der obersten Gerüstlage 4 m,
Höhenunterschied von Baugrund zur Standfläche des Gerüsts in m '4'

im Gebäude, Gerüstlagen mit allseitigem Seitenschutz.
Menge: 5,000 St
Zeitansatz: 2,33

**06.02.20 Gebrauchsüberlassung fahrbares Gerüst Stahlrohr 0,75kN/m2 2Lagen H 4m**
STLB-Bau 2024-04 001
Gebrauchsüberlassung für fahrbares Gerüst,
Positionsmenge = Produkt aus '5'
(Gebrauchsüberlassungsmenge)
mal '40'
(Gebrauchsüberlassungsdauer)
Stahlrohrkupplungsgerüst DIN 4420-3, Lastklasse 1 (0,75 kN/m2), 2 genutzte Gerüstlagen, Höhe der obersten Gerüstlage 4 m, im Gebäude.
Menge: 200,000 StWo

**06.02.30 Abbau fahrbares Gerüst Stahlrohr 0,75kN/m2 2Lagen H 4m**
STLB-Bau 2022-10 001
Abbauen fahrbares Gerüst,
Stahlrohrkupplungsgerüst DIN 4420-3, Lastklasse 1 (0,75 kN/m2), 2 genutzte Gerüstlagen, Höhe der obersten Gerüstlage 4 m,
Höhenunterschied von Baugrund zur Standfläche des Gerüsts in m '4'

im Gebäude, Gerüstlagen mit allseitigem Seitenschutz.
Menge: 5,000 St
Zeitansatz: 1,68

#### Bereich 06.03 KG 499 Sonstige Maßnahmen für technische Anlagen, sonstiges

**06.03.10 Koordination unter den VE/ Gewerken in der Bauausführung**
Koordination unter den VE/ Gewerken in der Bauausführung
Es sind sämtliche Kosten für die lückenlose Koordinierung, Überprüfung und Gewährleistung der Schnitt- bzw. Nahtstellen zwischen den VE/ Gewerken und zur Sicherstellung der gefor- derten gewerkeübergreifenden Funktionen einzukalkulieren.
Dies umfasst im wesentlichen:
- Fortschreibung der Planung mit Aktualisierung der Daten,
- Abstimmung bei der Montage bzw. Verkabelung der Anlagenkomponenten,
- Abstimmung bei Erstellung nötiger Anschlüsse an Anlagen anderer VE,
- Mitwirkung bei der Teil- bzw. Gesamtinbetriebnahme (siehe dazu auch Pos.: 06.03.50) einschl. der Funktionsprüfung, Einregulierung und ggf. Fehlersuche und Beseitigung und Nachprüfung.
Insbesondere hat der Auftragnehmer dabei folgende Leistungen zu erbringen:
- Koordination und Abstimmung der Komponenten mit dem Bauherrn, den VE/ Gewerken und der durch den AG beauftragen Bauüberwachung,
- Koordination und gemeinsame Mitarbeit im Rahmen der Einregulierung, Inbetriebnahme und Abnahme mit Protoko- llierung sämtlicher Arbeiten und Zustände,
- Abstimmung der Schnittstellen hinsichtlich terminlicher Ausführung,
- Abstimmung bei der Trassenführungen im Gebäude,
- Abstimmung der Montageabläufe mit den Fachbauleitungen der anderen VE,
- Mitwirken bei der Aktualisierung der Betriebstechnischen Anlagenbeschreibung (BTA) der VE480 bzw. VE 440 in den Montageplänen,
- Übergabe sämtlicher benötigter technischer Kenndaten für die BTA (z. B. Nennweiten, Druckverluste, Wassermengen, etc.),
- Übernahme und Eintrag von Mess- und Fühlerpunkten in einem Plansatz mit Funktionserläuterung,
- Abstimmung und Übernahme der Bezeichnung sämtlicher Anlagenteile.
Abstimmungen zwischen den VE/ Gewerken und der durch den AG beauftragen Bauüberwachung sind zu protokollieren.
Zwischen den einzelnen am Bau beteiligten Firmen sind erfor- derliche Montagepläne auf Anforderung durch die Fachbauleitung mind. 1-fach zu übergeben.
Menge: 40,000 h

*Hinweis: Koordination*

**06.03.20 Teilnahme und Mitwirken an Koordinationssitzungen/ Koordinationsleistungen**
Teilnahme und Mitwirken an Koordinationssitzungen/ Koordinationsleistungen
Für die zielgerichtete Inbetriebnahme der gesamten technischen Anlagen ist es notwendig, dass die einzelnen Errichter der Anlagen an Koordinations- und Abstimmungs- sitzungen während der gesamten Bauphase teilnehmen. Die Teilnahme erfordert eine fachlich inhaltliche Mitwirkung bei den einzelnen Themengebieten. Als Kalkulationsgrundlage ist von regelmäßigen Koordinationssitzungen während der Bauzeit im zweiwöchentlichen Rhythmus auszugehen. Weiterhin sind die Erkenntnisse und Ergebnisse durch die Errichter im Rahmen der Werkstatt- und Montageplanung umzusetzen.
Während der übergreifenden Inbetriebnahmen und Sachverständigenprüfungen (im Zeitraum von drei Monaten) finden wöchentliche Inbetriebnahme-Jour-Fixe statt, bei denen die anstehenden Inbetriebnahmen, Funktionstests und Abnahmen terminiert und besprochen werden. Diese Jour-Fixe sind durch die Errichter mit dem Inbetriebnahmeleiter zu begleiten.
Im Rahmen der Koordinationsleistung und während der Erstellung der Werkstatt- und Montageplanung sind durch den AN alle für die Auslegung und Erstellung von Fremdgewerken erforderlichen technischen Daten an den Verantwortlichen des jeweiligen Gewerkes in Form von:
- Funktionsbeschreibungen der in diesem LV ausgeschriebenen Anlagen,
- Ausführungsschemen und Diagrammen,
- Diagrammen und Kennlinienfeldern aller elektrischen Komponenten,
- alle weiteren technischen Daten,
- alle technischen Daten, die für die Auslegung und Erstellung der Gebäudeautomation (GA) erforderlich sind, sind an das Gewerk GA-Technik,
- Mitwirken bei der technischen Klärung von Schnittstellendefinitionen der eigenen und bauseitigen,
- Anlagen und Geräten, auf Anforderung
fristgerecht zu übergeben und mit diesem abzustimmen.
Diese Position schließt auch die umfassende Koordination mit den Systemintegratoren der GA-, Versorgungs- und Elektrotechnik-Gewerke mit ein. Dies beinhaltet auch eine Koordinationspflicht mit denjenigen Firmen, mit denen kein Vertragsverhältnis besteht. Des Weiteren ist im Rahmen des Probebetriebs ein gemeinsamer Terminplan sowie Abstimmungstermine zu vereinbaren und einzuhalten. Die Abstimmungen zum Probebetrieb sind in dieser Position enthalten.
Die umfassende und übergreifende Koordination des einheitlichen Bezeichnungs- bzw. Kodierungssystems im Rahmen der GA-Technik ist in dieser Position zu berücksichtigen. Die Vorgaben des AG, z. B. BACnet-Vorgabe sind als Vertragsbestandteil einzuhalten.
Menge: 24,000 h

**06.03.30 Beschaffung nutzerseitiger Informationen für die Inbetriebnahme der eigenen Anlagen**
*** Pauschalposition
Beschaffung nutzerseitiger Informationen für die Inbetriebnahme der eigenen Anlagen.
Der Auftragnehmer hat aktiv an der Beschaffung der für die Inbetriebnahme seiner technischen Anlagen notwendigen Informationen mitzuwirken. Dies umfasst ebenso das Einfordern von Informationen beim Nutzer sowie dessen Unterstützung
z. B. durch die Erstellung von Vorlagen.
Die Beschaffung der Informationen hat frühzeitig und mit angemessenen Vorlaufzeiten zu erfolgen.
Menge: 1,000 psch

*Hinweis: Inbetriebnahmeprozess*

**06.03.40 Verantwortliche übergreifende Inbetriebnahme der eigenen Anlagen**
Verantwortliche übergreifende Inbetriebnahme der eigenen Anlagen
Der hier abgefragte Preis bezieht sich auf die verantwortliche Führung bei der übergeordneten Inbetriebnahme der in diesem Leistungsverzeichnis ausgeschriebenen Anlagen, die durch den Auftragnehmer (AN) geliefert und aufgebaut werden. Die Anzahl der ausgeschriebenen Anlagen sind als Kalkulationsansatz zu wählen.
Die Position berücksichtigt nicht die Inbetriebnahme, die gemäß VOB/C vorgesehen ist, sondern die Zuschläge, die notwendig sind die gemeinsamen Funktions- und Leistungstests zur Sicherstellung der vollständigen Gesamtsystemfunktion verantwortlich durchzuführen.
Die Inbetriebnahme des Gesamtsystems kann nur in gemeinsamen Terminen mit den Beteiligten der Gewerke erfolgen. Die Inbetriebnahmetermine sind vom AN zu koordinieren und mit den Beteiligten der ausführenden Firmen abzustimmen (auch wenn dazu kein Vertragsverhältnis besteht).
Die beteiligten Fremdgewerke haben bis zum Erreichen der vollumfänglichen Funktion Unterstützung zu leisten, insbe- sondere durch personellen Einsatz vor Ort. Kollisionen in der Terminierung sind zu vermeiden. Die abgegebenen Preise gelten für komplette Bauteile, Funktionen und Systeme.
Die Inbetriebnahme beinhaltet die gewerkeübergreifende Inbetriebnahme, insbesondere die hydraulische und Gebäude- automation (GA)-seitige Einbindung. Dazu zählen vor allem die Funktionstests aller notwendigen Anlagenteile und die Dokumentation aller Tests. Einregulierungen, Leistungs- und Schallnachweise sind ebenfalls Bestandteil der Inbetriebnahme.
Folgende Schritte sind bei der Inbetriebnahme der Anlage zwingend einzuhalten und zu dokumentieren, und um die Vorgaben des Herstellers zu ergänzen:
- Datenpunkttests / 1:1-Tests,
- Funktionstests,
- Störungstests,
- Inbetriebnahme,
- Elektrische Leistungsmessung,
- Einstellung der Rahmenparameter.
Probelauf der funktionsbereiten Anlage im Beisein der Bauleitung
Die Funktionstests erfolgen anhand von Checklisten, die der AN erstellen und mit dem AG abstimmen muss. Die Listen sollten wie folgt gegliedert werden:
- Anlagenteil/ Anlagengruppe,
- Funktion,
- Prüfung i. O./nicht i. O.,
- geprüft am:,
- geprüft durch:.
Folgende Schritte sind bei der gewerkeübergreifenden Inbetriebnahme der Anlage zwingend einzuhalten und zu dokumentieren:
- Inbetriebnahme von Komponenten, die durch den AN geliefert wurden, aber durch einen anderen AN einzustellen und zu justieren sind, da weitere Gewerke betroffen sind.
- Inbetriebnahme von Komponenten, die durch einen weiteren AN geliefert werden, auch wenn zu diesem kein Vertrags- verhältnis besteht, inkl. Einstellungen und Justage gemein- sam mit diesem AN.
- Überprüfung der Funktion aller zu den betriebstechnischen Anlagen gehörenden Gebäude- und Raumautomations- einrichtungen.
- Einstellung von Grundparametern und Durchführung eines 1:1-Tests.
- Sukzessive Inbetriebnahme der einzelnen Funktionen innerhalb eines Systems; Einstellung und Anpassung der Schaltschrankkomponenten, wie z. B. Überstromauslöser, Zeitrelais und Dokumentation der eingestellten Werte.
- Betriebsdatenerfassung, sobald eine Anlage betriebsbereit ist.
- Inbetriebnahme der Gateways und der gemeinsamen Funktionen über Kommunikationsgrenzen hinweg, wie z. B. Informationsaustausch über Gateways (Einbinden der übergeordneten Funktionen in die Gebäudeautomatisation (GA)-Netzwerke).
- Inbetriebnahme unter Berücksichtigung der Funktionen der GA, u. a. übergeordnete Zeitprogramme, Betriebsstundenerfassungen, Messwerterfassungen, Wetterstationsdaten,
- Verknüpfen den Daten aus dem Feld mit den Anlagenbildern, Verknüpfungen von Datenpunkten mit Ereignistexten usw.
- Wiederinbetriebnahme und erneute Betriebsparameterein- stellung mit den erforderlichen Anpassungen an das neue Gesamtsystem.
- Datenpunkttests, Funktions- und Störungstest und Leistungsaufnahme der elektrischen Komponenten.
Über den Ablauf der Inbetriebnahme ist vom AN ein Detailterminplan vorzulegen, der mit den beteiligten Gewerken untereinander und eigenverantwortlich abgestimmt ist. Der Inbetriebnahmebeginn sowie der "Inbetriebnahmetermin" ist dem AG mindestens 14 Tage zuvor mitzuteilen. Hierfür ist geeignetes Fachpersonal, die notwendigen Messgeräte sowie sämtliche Hilfs- und Betriebsmittel für diese Prüfungen bereitzustellen, auf- und abzubauen und während der ganzen Prüfungsphase vorzuhalten und zu bedienen. Die Kalibrierungsprotokolle der verwendeten Messgeräte sind Bestandteil der zu liefernden Dokumentation. Die benötigten Mess-, Hilfs- und Betriebsmittel hat der AN eigenverantwortlich zu bestimmen und zu kalkulieren.
Die Inbetriebnahmen sind so zu kalkulieren, dass die Gesamtfunktion bzw. die Leistungsfähigkeit des Gesamtsystems nachgewiesen werden kann und der bestimmungsgemäße Nutzen eingestellt ist. Die Funktionen sind zu beschreiben, die Grundparameter sind als Anlage beizufügen. Die gewerkeübergreifenden Inbetriebnahmen sind entsprechend zweckmäßig zu protokollieren.
Der AN leistet eine Mitwirkung zum Fertigstellungsmanagement um den Inbetriebnahmeprozess strukturiert durchführen zu können.
Menge: 60,000 h

**06.03.50 Teilnahme und Mitwirkung an gewerkeübergreifenden Inbetriebnahmen**
Teilnahme und Mitwirkung an gewerkeübergreifenden Inbetriebnahmen
Der hier abgefragte Preis bezieht sich auf die Teilnahme und Mitwirkung bei der übergeordneten und gewerkeübergreifenden Inbetriebnahme der technischen Anlagen unter der verantwortlichen Führung eines Fremdgewerkes. Es handelt sich dabei um die Anlagen, die nicht durch den Auftragnehmer (AN) geliefert, aber dennoch in der Schnittstelle bedient werden müssen. Die Anzahl der in der Ausführungsplanung aufgeführten Anlagen sind als Kalkulationsansatz zu wählen. Die Inbetriebnahme des Gesamtsystems kann nur in gemeinsamen Terminen mit den Beteiligten der Gewerke erfolgen. Der AN hat bis zum Erreichen der vollumfänglichen Funktion Unterstützung zu leisten, insbesondere durch personellen Einsatz vor Ort. Notwendige An- und Abfahrten sind mit einzukalkulieren.
Der AN leistet eine Mitwirkung zum Fertigstellungsmanagement um den Inbetriebnahmeprozess strukturiert durchführen zu können.
Menge: 45,000 h

**06.03.60 Verlängerung des Zeitraumes der Inbetriebnahme**
Verlängerung des Zeitraumes der Inbetriebnahme
Der hier abgefragte Preis bezieht sich auf die Teilnahme und Mitwirkung bei der übergeordneten und gewerkeübergreifenden Inbetriebnahme der technischen Anlagen im Falle, dass es durch unvorhersehbare Umstände zu einer Verlängerung des Zeitraumes der Inbetriebnahme kommt.
Der Auftragnehmer (AN) hat bis zum Erreichen der vollumfänglichen Funktion Unterstützung zu leisten, insbesondere durch personellen Einsatz vor Ort. Notwendige An- und Abfahrten sind mit einzukalkulieren.
Menge: 4,000 Wo

*Hinweis: Funktionsprüfung*

**06.03.70 Teilnahme und Mitwirken an Funktionstests der sicherheitsrelevanten Anlagen**
Teilnahme und Mitwirken an Funktionstests der
sicherheitsrelevanten Anlagen
Die zielgerichtete Inbetriebnahme von sicherheitsrelevanten Anlagen erfordert ein gewerkeübergreifendes Zusammenarbeiten aller Anlagenerrichter. Die einzelnen Anlagen wie Brandmeldeanlage, Entrauchungsanlage, RWA- und Türsteuerungen, Löschanlagen, Aufzugsanlagen, Evakuierungsanlagen, Lüftungsanlagen, Sicherheits- stromversorgung usw. sind je einzeln in der Funktionsfähigkeit sicherzustellen und entsprechend der Prüfverordnung abzunehmen.
Im Rahmen der übergeordneten Wirk-Prinzip-Prüfung durch den Prüfsachverständigen sind die einzelnen Anlagen nochmals zu testen und vorzustellen.
Diese Vorgehensweise erfordert eine eigenständige Prüfung durch den Anlagenerrichter, eine Kontrolle durch das Inbetriebnahmemanagement und eine Überprüfung durch den Sachverständigen.
Zur Sicherstellung der Vorgehensweise sind u.a. folgende Punkte notwendig:
- Durchführen von eigenständigen Einzelfunktionstest durch den Errichter
- Teilnahme an internen Einzelfunktionskontrollen des IBM
- Teilnahme an externen Sachverständigen Abnahmen der eigenen Einzelanlagen
- Teilnahme an internen gewerkeübergreifenden Funktionskontrollen (Wirk-Prinzip-Prüfung, Vollprobetest, etc.) des IBM
- Gemeinsame Fehlersuche im Rahmen der Funktionskontrollen
- Teilnahme an externen Sachverständigen Abnahmen der brandschutztechnischen Anlagen (Wirk- Prinzip-Prüfungen, Vollprobetest, etc.)
Der Auftragnehmer (AN) hat die Mitwirkung an den gewerke- übergreifenden Funktionsprüfungen für sein Gewerk vorzu- bereiten, durchzuführen und zu protokollieren.
Die Funktionstests der sicherheitsrelevanten Anlagen sind unter Einbeziehung des Betreibers durchzuführen. Die Koordination und Einladung obliegt dem Auftragnehmer.
Hierfür ist geeignetes Fachpersonal, die notwendigen Messgeräte sowie sämtliche Hilfs- und Betriebsmittel für diese Prüfungen bereitzustellen, auf- und abzubauen und während der ganzen Prüfungsphase vorzuhalten und zu bedienen. Notwendige An- und Abfahrten sind mit einzukalkulieren.
Die Kalibrierungsprotokolle der verwendeten Messgeräte sind Bestandteil der zu liefernden Dokumentation. Die benötigten Mess-, Hilfs- und Betriebsmittel hat der AN eigenverantwortlich zu bestimmen und zu kalkulieren.
Als erfolgter Leistungsnachweis ist ein Protokoll ohne wesentliche Mängel, betriebssicher und wirksam der jeweiligen zugelassenen Überwachungsstelle nach Prüfverordnung der einzelnen Anlage erforderlich.
Menge: 30,000 h

**06.03.80 Teilnahme und Mitwirken an Funktionstests der nutzer- und betreiberrelevanten Anlagen**
Teilnahme und Mitwirken an Funktionstests der nutzer- und betreiberrelevanten Anlagen
Die zielgerichtete Inbetriebnahme von nutzer- und betreiber- relevanten Anlagen erfordert ein gewerkeübergreifendes Zusammenarbeiten aller Anlagenerrichter.
Die einzelnen Anlagen wie Raumklimafunktionen (Kühldecken, Bauteilaktivierung, Sonnenschutz, Raumautomation, Lichtsteuerung, Türsteuerung, usw.) Energieerzeugungsanlagen (Kältemaschinen, Wärmepumpen, Absorptionskälte, Netzersatzanlagen, usw.) küchentechnische Anlagen oder medientechnische Anlagen usw. sind je einzeln in der Funktionsfähigkeit sicherzustellen.
Im Rahmen der übergeordneten Interaktionstests durch die Nutzer und Betreiber sind die einzelnen Anlagen nochmals zu testen und vorzustellen.
Diese Vorgehensweise erfordert eine eigenständige Prüfung durch den Anlagenerrichter, eine Kontrolle durch das Inbetrieb- nahmemanagement und eine Überprüfung durch die Nutzer bzw. Betreiber.
Zur Sicherstellung der Vorgehensweise sind u.a. folgende Punkte notwendig. Diese sind ggf. auch mehrmals zu wiederholen:
- Durchführen von eigenständigen Einzelfunktionstest durch den Errichter.
- Teilnahme an internen Einzelfunktionskontrollen des IBM.
- Teilnahme an internen gewerkeübergreifenden Funktionskontrollen des IBM.
- Gemeinsame Fehlersuche im Rahmen der Funktionskontrollen.
- Teilnahme an Leistungs- und Funktionsmessungen sowie Funktionskontrollen durch die Nutzer und Betreibervertreter.
- Teilnahme an operational readiness Tests (ORT) mit den Betreibern der Anlagen.
Der Auftragnehmer (AN) hat die Mitwirkung an den gewerke- übergreifenden Funktionsprüfungen für sein Gewerk vorzu- bereiten, durchzuführen und zu protokollieren.
Hierfür ist geeignetes Fachpersonal, die notwendigen Mess- geräte sowie sämtliche Hilfs- und Betriebsmittel für diese Prüfungen bereitzustellen, auf- und abzubauen und während der ganzen Prüfungsphase vorzuhalten und zu bedienen. Notwendige An- und Abfahrten sind mit einzukalkulieren.
Die Kalibrierungsprotokolle der verwendeten Messgeräte sind Bestandteil der zu liefernden Dokumentation.
Die benötigten Mess-, Hilfs- und Betriebsmittel hat der AN eigenverantwortlich zu bestimmen und zu kalkulieren.
Die Funktionstests sind unter Einbeziehung des Betreibers durchzuführen. Die Koordination und Einladung obliegt dem AN.
Als erfolgter Leistungsnachweis ist ein Protokoll ohne wesentliche Mängel, vollständig und funktionsfähig der jeweiligen bevollmächtigten Stelle der einzelnen Anlage erforderlich.
Menge: 30,000 h

*Hinweis: Betrieb der technischen Anlage*

**06.03.90 Betrieb der technischen Anlagen durch den Errichter während der Inbetriebnahme (IBN)**
Betrieb der technischen Anlagen durch den Errichter
während der Inbetriebnahme (IBN)
Auf Grund von unterschiedlichen Inbetriebsetzungen der einzelnen technischen Anlagen ist es notwendig, dass für die Funktionsprüfungen dieser Anlagen weitere Sekundärsysteme in Funktion sein müssen. Insbesondere sind dies die Kälte- technik, Wärmeversorgung, Wassertechnik, Sicherheitsstrom- versorgung, Lüftungsanlagen sowie die Gebäudeautomation.
Im Rahmen dieser Einzel- und Gesamtinbetriebnahmen hat der Auftragnehmer (AN) seine Anlagen in Funktion zu halten und Störungen unverzüglich zu beseitigen. Der Betrieb ist zwischen einem Zeitraum von 6.00 Uhr bis 20.00 Uhr sicherzustellen.
Alle notwendigen Verbrauchsgüter und Dienstleistungen sind mit in diesen Anlagenbetrieb einzukalkulieren.
Positionsmenge = Produkt aus
13
(Menge)
mal
3
(Betriebsdauer)
Der Betrieb der technischen Anlagen ist unter Einbeziehung des Betreibers durchzuführen. Die Koordination und Einladung obliegt dem AN.
Menge: 39,000 StWo

**06.03.100 Probebetrieb**
Probebetrieb
Der Probebetrieb erfolgt nach der Durchführung der gewerke- übergreifenden Inbetriebnahmen und Funktionsprüfungen.
Der Probebetrieb bezieht sich auf alle in diesem Leistungs- verzeichnis (LV) ausgeschriebenen und durch den Auftrag- nehmer (AN) gelieferten Anlagen. Der Probebetrieb wird unabhängig von der Jahreszeit und Witterung durchgeführt.
Der Probebetrieb ist für eine Dauer von 12 Wochen á 24 Std./
7 Tage vorzusehen.
Der bestimmungsgemäße Betrieb nach VDI 6023 zur Wahrung der Trinkwasserhygiene und der Betriebssicherheit ist während dieser Zeit durch geeignete Maßnahmen zu gewährleisten.
Während des Probebetriebes werden sämtliche Anlagen-, Verbrauchs- und Kommunikationsdaten, Stör-, Betriebs- und Wartungsmeldungen, Ausfälle usw. als Ergebnisse lückenlos durch die Gebäudeautomation dokumentiert und durch das technische Monitoring ausgewertet. Der Probebetrieb der in diesem LV ausgeschriebenen Anlagen läuft in der Verantwor- tung des AN. Für die Zeit des Probebetriebes hat der AN entsprechendes Personal wie auch Messinstrumente und Werkzeuge zur Verfügung zu stellen.
Für die Wochenenden, Abend- und Nachtstunden ist ein Rufdienst einzurichten (20:00 - 06:00 Uhr).
Für die Durchführung des Probebetriebes ist die Funktion für jede technische Anlage durch aussagekräftige Trends auf Basis von mind. sechs Datenpunkten je Trendausdruck tagegenau nachzuweisen. Jeder dieser Trends ist durch geeignete Mittel (Gebäudeautomation) zu dokumentieren und als DIN A4- oder DIN A3-Ausdruck vorzulegen.
Die Festlegung der Datenpunkte, die als Trend wie vor beschrieben dargestellt werden sollen, sind durch den jeweiligen AN mit dem AN GA in Koordinationsgesprächen abzustimmen.
Auftretende Fehler und Störungen hat der AN für sein Gewerk während des Probebetriebs zu beheben.
Nach der Mangelbeseitigung erfolgt ein erneuter Start des Probebetriebes für den jeweiligen gestörten oder fehlerhaften Anlagenteil. Der Probebetrieb wird um die Ausfalldauer der jeweiligen Anlage oder des jeweiligen Anlagenteils verlängert. Ein nicht erfolgreich durchgeführter Probebetrieb verhindert die Abnahme der Werkleistung. Sämtliche Ergebnisse sind durch den AN zu dokumentieren, zu bewerten und als Dokumentation zur Abnahme vorzulegen.
Die Anlagen sind nach dem Probebetrieb zu reinigen und in einen neuwertigen Zustand zurückzuversetzen. Die Füllstände der Verbrauchs- und Betriebsmittel sind vollständig aufzufüllen. Benötigtes Material ist hier einzukalkulieren.
Die nach dem Probebetrieb notwendigen Nachregulierungen sind innerhalb dieser Leistungsposition zu kalkulieren.
Die Anlage gilt durch den Probebetrieb nicht als abgenommen (VOB/ B § 12.5.2.).
Arbeitet das Gesamtsystem innerhalb des Probebetriebs einwandfrei, kann der AN den Antrag auf Abnahme stellen. Nach erfolgtem Probebetrieb werden die Anlagen, nach Rücksprache mit dem AG, abgeschaltet.
Erst zur VOB-Abnahme werden die Anlagen wieder einge- schaltet.
Der Betrieb der technischen Anlagen ist unter Einbeziehung des Betreibers durchzuführen. Die Koordination und Einladung obliegt dem Auftragnehmer.
Menge: 4,000 Wo

**06.03.110 Betrieb der technischen Anlagen durch den Errichter nach Probebetrieb, vor VOB-Abnahme**
Betrieb der technischen Anlagen durch den Errichter nach Probebetrieb, vor VOB-Abnahme
Betrieb der technischen Anlagen durch den Errichter nach Probebetrieb, vor VOB-Abnahme.
Die in diesem Leistungsverzeichnis benannten Anlagen sind nach dem Probebetrieb bis zur VOB-Abnahme in Betrieb zu halten. Dafür hat der Auftragnehmer (AN) alle in seiner Errichtung befindlichen Anlagen kontinuierlich zu betreiben, damit ein Gebäudebetrieb ohne Einschränkungen sichergestellt ist.
Es ist von einem Betrieb der Anlagen von 24 h/ Tag und 7 Tage/ Woche auszugehen.
Der bestimmungsgemäße Betrieb nach VDI 6023 zur Wahrung der Trinkwasserhygiene und der Betriebssicherheit ist während dieser Zeit durch geeignete Maßnahmen zu gewährleisten.
Auftretende Störungen sind innerhalb 12 Stunden zu beseitigen. Alle notwendigen Verbrauchsgüter, Wartungen und Instand- haltungen sowie weiteren Dienstleistungen für diesen Anlagen- betrieb sind mit einzukalkulieren.
Der Betrieb der technischen Anlagen ist unter Einbeziehung des Betreibers durchzuführen. Die Koordination und Einladung obliegt dem AN.
Menge: 2,000 Wo

*Hinweis: Einweisungen und Schulung*
Einweisung und Schulung

**06.03.120 Einweisung**
Einweisung
Der Auftragnehmer (AN) hat im Rahmen der Inbetriebnahme und Abnahme das Bedienungs- und Wartungspersonal des Auftraggebers und/ oder Betreibers gemäß VOB/C in die Bedienung aller technischen Anlagen einzuweisen.
In dieser Position sollen zusätzliche Einweisungen, die über die Anforderungen der VOB/C hinausgehen, vergütet werden.
Menge: 18,000 St

**06.03.130 Erstellung von Schulungsunterlagen**
Erstellung von Schulungsunterlagen
Der Auftragnehmer (AN) hat Schulungsunterlagen für die einzelnen KG (KG410; KG420, KG434; KG473; KG474) in digitaler Form zu erstellen und im Zuge der Schulungen dem Aufraggeber (AG) zu übergeben.
Die Schulungsunterlagen sollen weiterverwendbar / bearbeitbar und zur Durchführung einer Online-Schulung geeignet sein.
Die Dokumente müssen alle Informationen, die für die Bedie- nung der technischen Anlagen durch den Nutzer relevant sind, enthalten. Diese Unterlage muss es den Teilnehmern ermög- lichen, weitere Nutzer in die Bedienung der Anlage einzuweisen.
Die Schulungsunterlagen sollen für alle Anlagenteile erstellt werden, die eine Wartung Bedarfen oder eine Bedienung ermöglichen.
Menge: 5,000 St

**06.03.140 Durchführung von Schulungen**
*** Pauschalposition
Durchführung von Schulungen
Die Durchführung von Schulungen erfolgt nach Absprache von Gruppen/ Terminen mit dem Auftraggeber (AG) vor Ort.
Es sind Schulungen nach KG (KG410; KG420, KG434; KG470) an unterschiedlichen Werktagen in Gruppen durchzuführen.
Die Schulungen sind auf Basis der selbst erstellten Schulungs- unterlagen vor Ort oder online durchzuführen. Im Anschluss an jede Schulung muss Zeit für Fragen eingeplant werden.
Die Schulung sollen für alle Anlagenteile durchgeführt werden, die eine Wartung Bedarfen oder eine Bedienung ermöglichen.
Menge: 1,000 psch

*Hinweis: Bereitstellen von technischen Details Technisches Monitoring*

**06.03.150 Bereitstellung von technischen Details**
*** Pauschalposition
Bereitstellung von technischen Details
Im Zuge der Werks- und Montageplanung bzw. spätestens drei Monate vor Inbetriebnahme sind durch den Auftragnehmer (AN) technische Details der tatsächlich vom AN eingesetzten Anlagen und Komponenten sowie grundlegende Betriebs- parameter zu liefern.
Die Lieferung erfolgt durch Einarbeitung in den Ziel- und Kennwertekatalog, dieser wird zur Verfügung gestellt wird.
Menge: 1,000 psch

*Hinweis: Dokumentation und Zahlungsplan*

**06.03.160 Dokumentation für die behördlichen Abnahmen**
*** Pauschalposition
Dokumentation für die behördlichen Abnahmen
Für die Bauordnungsrechtlichen Abnahmen sind vorgezogene Dokumente für die Prüfungen der Prüfsachverständigen und des Brandschutzgutachters zwei Wochen vor den jeweiligen Prüfungen bereitzustellen.
Diese sind:
- Fachunternehmerbescheinigung,
- Errichterbestätigung,
- Zulassungen,
- Prüfzeugnisse,
- Messprotokolle,
- Wartungsverträge (wo erforderlich BOS, BMA, u.s.w.),
- Sachverständigenprotokolle,
- Sachkundenachweise.
Die Position umfasst nur den Mehraufwand der dadurch entsteht, dass die Unterlagen vorgezogen und nicht erst zur rechtsgeschäftlichen Abnahme erstellt werden.
Menge: 1,000 psch

**06.03.170 Dokumentation**
*** Pauschalposition
Dokumentation
Einwandfreie und lückenlose Dokumentation unter Beachtung der der Ausschreibung beiliegenden Anlage "Dokumentation": 3086_08_50528_BHJ_Betrieb_Dokumentation_Anforderungen sämtlicher ausgeführter Leistungen als Revisionsunterlagen und zur Beurteilung der Vertragsübereinstimmung der Leistungen.
Folgende Unterlagen sind vorzulegen:
1. Sämtliche Ausführungs-, Werkstattpläne, alle erforderlichen Informationen, Produktbeschreibungen, Nachweise etc.
2. Leistungserklärung auf Basis einer technischen Spezifikation,
3. Die Konformität des Bauproduktes mit diesen Leistungen und dessen Einhaltung zur Sicherstellung der Leistungsbeständigkeit, in Form der CE-Kennzeichnung.

Die Unterlagen sind in Ordnern mit Inhaltsverzeichnis gemäß der Anlage "Dokumentation": 3086_08_50528_BHJ_Betrieb_Dokumentation_Anforderungen aufzubereiten und zu übergeben. Hierbei müssen die gesamten Unterlagen den letzten Stand beinhalten, der durch den AG zur Ausführung freigegeben wurde.

Die Zeichnungen, Schriftstücke sind digital über Dalux/ Projekt- server und in Papierform, farbig, 3-fach zu übergeben.

Die Dokumentation ist parallel zur Ausführung der Bauleistung zu erstellen und fortzuschreiben.

Bis spätestens 21 Kalendertage vor Abnahme der Bauleistung ist die Bestandsdokumentation komplett vom Auftragnehmer (AN) an den AG zu übergeben.

Für den Inbetriebnahmeprozess und die bauordnungsrechtliche Abnahme sind vorgezogene Dokumente für die Prüfungen der Prüfsachverständigen zwei Wochen vor den jeweiligen Prüfungen bereitzustellen.
Diese Unterlagen umfassen u.a.:
- Fachunternehmerbescheinigung,
- Errichterbestätigung,
- Zulassungen,
- Prüfzeugnisse,
- Messprotokolle,
- Wartungsverträge (wo erforderlich BOS, BMA, u.s.w.),
- Sachverständigenprotokolle,
Sachkundenachweise.
Hinweis:
Diese Position beinhaltet auch Grund- und Nebenleistungen nach der VOB/ Teil C, die bei der Bildung des EP entsprechend zu berücksichtigen sind.
Menge: 1,000 psch

**06.03.180 Mitwirkung bei der Anlagenliste**
*** Pauschalposition
Mitwirkung bei der Anlagenliste
Der Auftragnehmer (AN) hat die Unterlagen zur Anlagenliste, welche vom Auftraggeber (AG) bereitgestellt werden, auszufüllen und dem AN Inbetriebnahmemanagement (IBM) zur Verfügung zu stellen. Er hat die für die Anlagenliste erforderlichen Daten und Informationen aus den Dokumentationsunterlagen oder an den installierten Anlagen, Geräten und Bauteilen eigenständig zu ermitteln sowie in die Erfassungsmasken zu übertragen. Als Kalkulationsgrundlage gelten die in diesem Leistungsverzeichnis ausgeschriebenen und durch den AN gelieferten Anlagen und Bauteile. Die Anlagenliste ist vier Wochen vor Start der Inbetriebnahme fertigzustellen und zu übergeben.
Menge: 1,000 psch

**06.03.190 Zahlungsplan Mittelabfluss**
*** Pauschalposition
Zahlungsplan Mittelabfluss
Zahlungsplanung nach Baufortschritt als Mittelabflussplan erstellen, mit monatlicher Verteilung, für Abschlags- und Schlussrechnungen, für das beauftragte Auftragsvolumen einschl. dessen regelmäßige und anlassbezogene Fort- schreibung und Anpassung, für den gesamten Ausführungs- zeitraum des Auftragnehmers, Übergabe Zahlungsplanung an den AG, im 4-wöchentlichen Rhythmus, Ausfertigung Digital als pdf sowie im offenen Austauschformat, Übergabe Erstanfer- tigung der Zahlungsplanung innerhalb von 24 Werktagen ab Bauanlaufgespräch an AG.
Menge: 1,000 psch

*Hinweis: Hinweis zum Angebot für Wartung/ Instandsetzung*
Mit dem Angebot über die Leistungen lt. vorliegendem Leistungsverzeichnis ist auch ein Angebot über die Wartung/  Instandsetzung einzureichen.
Das Angebot ist daher nur vollständig, wenn es sich auch auf diese Leistungen erstreckt.
Siehe hierzu VHB.Bund, Formblatt 242.

**06.03.200 Zusammenstellung wartungsbedürftiger Bauteile und Anlagen**
Zusammenstellung wartungsbedürftiger Bauteile und Anlagen
Aus den beschriebenen Leistungsbereichen sind in Tabellen- form mit folgenden Angaben zusammenzustellen:
- Lage, Standort,
- Beschreibung Bauteil, Anlage,
- Anzahl,
- Beschreibung Wartung,
- Grundlagen der Wartung,
- Anzahl und Zeiträume der Wartungsintervalle,
- Prüffristen,
- Einzubindende Fachleute, Sachverständige, Behörden usw.
Übergabe der Tabelle in Papierform 2-fach, die Tabelle ist auch digital, MS excel-kompatibel zu erstellen und zu übergeben.
Form gem. Dokumentationsrichtlinie des AG.
Siehe auch Hinweis zur Projektplattform Dalux, digitale Einstellung von Unterlagen.
Menge: 1,000 St

**06.03.210 Wartungsleistung**
*** Bedarfsposition ohne GB
Wartungsleistung
Dem AG ist ein Wartungsangebot gem. der Zusammenstellung wartungsbedürftiger Bauteile und Anlagen zu unterbreiten, siehe hierzu auch §13 (4) VOB/B.
Mit der Bitte um Beachtung der in der Anlage zur Angebotsaufforderung befindlichen Dokumente:
"Angebotsaufforderung_Wart_Insp_Inst.docx" und
"Wartung_2018_Vertrag_E.docx".
Menge: 1,000 St

#### Bereich 06.04 KG 499 Sonstige Maßnahmen für technische Anlagen, Stundenlohnarbeiten

*Hinweis: Hinweis zu Stundenlohnarbeiten*
Stundenlohnarbeiten werden nach Stundenverrechnungs- sätzen, in denen Lohn- und Gehaltskosten, Lohn- und Gehaltsnebenkosten, Sozialkassenbeiträge, vermögens- wirksame Leistungen sowie Gemeinkostenanteile und Gewinn enthalten sind, vergütet.
Zuschläge für Mehr-, Nacht-, Sonntags- und Feiertagsarbeit sowie Erschwerniszuschläge sind nicht in die Stundenver- rechnungssätze mit einzubeziehen, sondern - sofern sie nicht schon als Teilleistungspositionen im Leistungsverzeichnis enthalten sind - im Bedarfsfall zu vereinbaren und gesondert nachzuweisen.
Der Bieter erklärt, dass der Stundenverrechnungssatz unter Beachtung der preisrechtlichen Vorschriften ermittelt wurde und unabhängig von der Anzahl der abgerechneten Stunden gilt. Stundenlohnarbeiten werden nur vergütet, wenn deren Ausführung vom AG angeordnet wurde (zu § 2 Nr. 10 VOB/ B).

**06.04.10 Obermonteur/-in sämtliche Kosten/Zuschläge**
STLB-Bau 2022-10 091
Stundenlohnarbeiten durch Obermonteur/-in
der Verrechnungssatz für die jeweilige Arbeitskraft umfasst sämtliche Aufwendungen wie Lohn- und Gehaltskosten, Lohn- und Gehaltsnebenkosten, Zuschläge, lohngebundene und lohnabhängige Kosten, sonstige Sozialkosten, Gemeinkosten, Wagnis und Gewinn.
Menge: 10,000 h

**06.04.20 Monteur/-in sämtliche Kosten/Zuschläge**
STLB-Bau 2022-10 091
Stundenlohnarbeiten durch Monteur/-in
der Verrechnungssatz für die jeweilige Arbeitskraft umfasst sämtliche Aufwendungen wie Lohn- und Gehaltskosten, Lohn- und Gehaltsnebenkosten, Zuschläge, lohngebundene und lohnabhängige Kosten, sonstige Sozialkosten, Gemeinkosten, Wagnis und Gewinn.
Menge: 20,000 h

**06.04.30 Helfer/-in sämtliche Kosten/Zuschläge**
STLB-Bau 2022-10 091
Stundenlohnarbeiten durch Helfer/-in
der Verrechnungssatz für die jeweilige Arbeitskraft umfasst sämtliche Aufwendungen wie Lohn- und Gehaltskosten, Lohn- und Gehaltsnebenkosten, Zuschläge, lohngebundene und lohnabhängige Kosten, sonstige Sozialkosten, Gemeinkosten, Wagnis und Gewinn.
Menge: 20,000 h

USt %: 19,00
